# EDIFICIO IACTECH FASE II

- Propiedad del archivo: SOFT S.A.
- Formato: FIEBDC-3/2002
- Programa: Presto 8.6
- Fecha de los precios: 11/08/2014
- Divisa: EUR
- Código: ARRPRE0 (20/08/1999)
Importe: 3068873.96

## 03 ESTRUCTURA (08/02/2008)
Importe: 550927.29

### 03.01 ESTRUCTURA DE HORMIGÓN (08/02/2008)
Importe: 211001.54

**02.02.01** m² Solera hormigón armado sobre grava 20+20 tránsito pesado (28/03/2009)
2187.34 m² × 26.9 = 58839.45
Solera armada vista para tránsito de camiones, formada por capa de grava 16-32 de 20 cm de espesor sobre terreno previamente compactado, lámina de polietileno de separación (galga 400), terminado con solera de hormigón en masa HM-20/B/20/I, de 20 cm de espesor, con árido seleccionados en tonos ocres, armada con malla electrosoldada #15.15.8 (conectado a tierra) y fibras de polipropileno (0,6 kg/m³) Fibrecrete o equivalente, incluso vertido, extendido, fratasado y/o rayado superficial, junta de poliestireno de 10 mm en pilares y muros, curado y formación de juntas de dilatación con corte en dameros inferiores a 20 m2. S/NTE-RSS. Según proyecto, CTE y normativa de aplicación.

| Código | Ud | Descripción | Rendimiento | Precio | Importe |
|---|---|---|---|---|---|
| M01A0010 | h | Oficial primera (mano de obra; 05/11/2014) | 0.08 | 13.83 | 1.11 |
| M01A0030 | h | Peón (mano de obra; 05/11/2014) | 0.04 | 13.16 | 0.53 |
| E01CB0100 | m³ | Arido machaqueo 16-32 mm (material) | 0.2 | 17.25 | 3.45 |
| E18DD0040 | m² | Film de polietileno traslúcido, galga 400, e=0,1 mm (material) | 1.1 | 0.3 | 0.33 |
| E01HCA0010 | m³ | Horm prep HM-20/B/20/I (material; 28/03/2009) | 0.21 | 72.06 | 15.13 |
| E02AA0010 | m² | Placa poliestireno expandido 15 kg/m³, e=10 mm (material) | 1 | 0.51 | 0.51 |
| E01AB0080 | m² | Malla electros. cuadrícula 15x15 cm, ø 8-8 mm (material) | 1.05 | 4.48 | 4.70 |
| E13CA0010 | kg | Fibra polipropil. anti fisuración hormig. Fibrecrete 600 (material) | 0.12 | 2.65 | 0.32 |
| E01E0010 | m³ | Agua (material) | 0.03 | 1.26 | 0.04 |
| %0.03 | % | Costes indirectos | 3 % | 26.12 | 0.78 |
|  |  | Total |  |  | 26.9 |

| Medición | Uds. | Largo | Ancho | Parcial |
|---|---|---|---|---|
| SÓTANO |  |  |  |  |
| aparcamiento norte | 1 | 22.9 | 21.6 | 494.64 |
| laboratorio 1 y almacén | 1 | 33.2 | 17.4 | 577.68 |
| laboratorio 2 | 1 | 10 | 28.3 | 283.00 |
| RAMPA |  |  |  |  |
| norte | 1 | 33.9 | 18.8 | 637.32 |
| BAJA |  |  |  |  |
| este | 1 | 17.7 | 11 | 194.70 |
| Total |  |  |  | 2187.34 |

**03.01.01** ml Pilar prefabricado de hormigón 50x50 (08/02/2008)
626 ml × 96.28 = 60271.28
Ml. Pilar de hormigón prefabricado tipo CONCASUR 50X50 (8R16, 10R-16 o 16R16), de 50x50 cm, para montar en grandes estructuras, armadura s/ cálculo y con la sección necesaria en cada nudo para acoplamiento de piezas de la estructura, p.p. de ménsulas, aplomado, acuñado, relleno de cáliz con hormigón H-350, i/montaje con autogrúa, incluso p.p. de encuentros con vigas (neopreno, cuadradillos, tornillería y pernos) totalmente instalado. Previamente a la ejecución de la estructura, se deberá entregar una propuesta conjunta de cimentación in situ y estructura prefabricada para su aprobación por parte de la DF que incluya memoria y cálculos, en cumplimiento del CTE. Según proyecto, CTE y normativa de aplicación.

| Código | Ud | Descripción | Rendimiento | Precio | Importe |
|---|---|---|---|---|---|
| M01A0010 | h | Oficial primera | 0.15 | 13.83 | 2.07 |
| M01A0030 | h | Peón | 0.15 | 13.16 | 1.97 |
| QAC0040 | h | Grúa autopropulsada de 35 t (maquinaria) | 0.04 | 60 | 2.40 |
| U08JA107 | Ml | Pilar pref. hormigón arm. 50x50 cm. (material; 02/10/2014) | 1 | 85.11 | 85.11 |
| E01HDD0010 | m³ | Horm prep HA-35/P/20/IIIa (material; 04/06/2012) | 0.02 | 85.11 | 1.70 |
| E01ACAG0030D | kg | Perno redondo D 12 (material; 17/06/2008) | 0.1 | 0.43 | 0.04 |
| E01ACAG0050D | kg | Perno redondo D 16 (material; 17/06/2008) | 0.1 | 0.47 | 0.05 |
| E01ACAG0060D | kg | Perno redondo D 18 (material; 17/06/2008) | 0.1 | 0.45 | 0.05 |
| E01ACAG0070D | kg | Perno redondo D 20 (material; 17/06/2008) | 0.1 | 0.43 | 0.04 |
| E01ACAG0080D | kg | Perno redondo D 25 (material; 16/04/2009) | 0.1 | 0.44 | 0.04 |
| E02BA0460D | m² | Lámina neopreno e=10 mm (material; 16/04/2012) | 0 | 3.48 | 0.00 |
| %CI | % | Costes indirectos (08/02/2008) | 3 % | 93.47 | 2.80 |
|  |  | Total |  |  | 96.28 |

| Medición | Uds. | Alto | Parcial |
|---|---|---|---|
| P01-P07,P15,P33,P38 | 10 | 7.98 | 79.80 |
| P08,P11,P13,P16,P21,P31,P36,P48,P51 | 9 | 8.46 | 76.14 |
| P12,P18,P24-P28,P45,P47,P59,P66,P72-P76 | 16 | 15.08 | 241.28 |
| P14,P29,P30,P46,P49,P60,P61,P77 | 8 | 16.32 | 130.56 |
| P17,P19,P35,P37,P41-P44,P52,P56,P63-P68,P71 | 15 | 4.18 | 62.70 |
| P20 | 1 | 11.34 | 11.34 |
| P41,P50,P55,P62 | 3 | 8.06 | 24.18 |
| Total |  |  | 626 |

**03.01.02** ml Pilar prefabricado de hormigón 40x50 (08/02/2008)
70.14 ml × 86.15 = 6042.56
Ml. Pilar de hormigón prefabricado tipo CONCASUR 40X50, de 40x50 cm, para montar en grandes estructuras, armadura s/ cálculo y con la sección necesaria en cada nudo para acoplamiento de piezas de la estructura, p.p. de ménsulas, aplomado, acuñado, relleno de cáliz con hormigón H-350, i/montaje con autogrúa, incluso p.p. de encuentros con vigas (neopreno, cuadradillos, tornillería y pernos) totalmente instalado. Previamente a la ejecución de la estructura, se deberá entregar una propuesta conjunta de cimentación in situ y estructura prefabricada para su aprobación por parte de la DF que incluya memoria y cálculos, en cumplimiento del CTE. Según proyecto, CTE y normativa de aplicación.

| Código | Ud | Descripción | Rendimiento | Precio | Importe |
|---|---|---|---|---|---|
| M01A0010 | h | Oficial primera | 0.15 | 13.83 | 2.07 |
| M01A0030 | h | Peón | 0.15 | 13.16 | 1.97 |
| QAC0040 | h | Grúa autopropulsada de 35 t | 0.04 | 60 | 2.40 |
| U08JA107D | Ml | Pilar pref. hormigón arm. 40x50 cm. (material; 02/10/2014) | 1 | 75.28 | 75.28 |
| E01HDD0010 | m³ | Horm prep HA-35/P/20/IIIa | 0.02 | 85.11 | 1.70 |
| E01ACAG0030D | kg | Perno redondo D 12 | 0.1 | 0.43 | 0.04 |
| E01ACAG0050D | kg | Perno redondo D 16 | 0.1 | 0.47 | 0.05 |
| E01ACAG0060D | kg | Perno redondo D 18 | 0.1 | 0.45 | 0.05 |
| E01ACAG0070D | kg | Perno redondo D 20 | 0.1 | 0.43 | 0.04 |
| E01ACAG0080D | kg | Perno redondo D 25 | 0.1 | 0.44 | 0.04 |
| E02BA0460D | m² | Lámina neopreno e=10 mm | 0 | 3.48 | 0.00 |
| %CI | % | Costes indirectos | 3 % | 83.64 | 2.51 |
|  |  | Total |  |  | 86.15 |

| Medición | Uds. | Alto | Parcial |
|---|---|---|---|
| P09 | 1 | 7.98 | 7.98 |
| P32,P53 | 2 | 8.46 | 16.92 |
| P10,P34,P54 | 3 | 15.08 | 45.24 |
| Total |  |  | 70.14 |

**03.01.03** ml Pilar prefabricado de hormigón 40x40 (08/02/2008)
50.16 ml × 76.6 = 3842.26
Ml. Pilar de hormigón prefabricado tipo CONCASUR 40X40, de 40x40 cm, para montar en grandes estructuras, armadura s/ cálculo y con la sección necesaria en cada nudo para acoplamiento de piezas de la estructura, p.p. de ménsulas, aplomado, acuñado, relleno de cáliz con hormigón H-350, i/montaje con autogrúa, incluso p.p. de encuentros con vigas (neopreno, cuadradillos, tornillería y pernos) totalmente instalado. Previamente a la ejecución de la estructura, se deberá entregar una propuesta conjunta de cimentación in situ y estructura prefabricada para su aprobación por parte de la DF que incluya memoria y cálculos, en cumplimiento del CTE. Según proyecto, CTE y normativa de aplicación.

| Código | Ud | Descripción | Rendimiento | Precio | Importe |
|---|---|---|---|---|---|
| M01A0010 | h | Oficial primera | 0.15 | 13.83 | 2.07 |
| M01A0030 | h | Peón | 0.15 | 13.16 | 1.97 |
| QAC0040 | h | Grúa autopropulsada de 35 t | 0.04 | 60 | 2.40 |
| U08JA107DD | Ml | Pilar pref. hormigón arm. 40x40 cm. (material; 02/10/2014) | 1 | 66.01 | 66.01 |
| E01HDD0010 | m³ | Horm prep HA-35/P/20/IIIa | 0.02 | 85.11 | 1.70 |
| E01ACAG0030D | kg | Perno redondo D 12 | 0.1 | 0.43 | 0.04 |
| E01ACAG0050D | kg | Perno redondo D 16 | 0.1 | 0.47 | 0.05 |
| E01ACAG0060D | kg | Perno redondo D 18 | 0.1 | 0.45 | 0.05 |
| E01ACAG0070D | kg | Perno redondo D 20 | 0.1 | 0.43 | 0.04 |
| E01ACAG0080D | kg | Perno redondo D 25 | 0.1 | 0.44 | 0.04 |
| E02BA0460D | m² | Lámina neopreno e=10 mm | 0 | 3.48 | 0.00 |
| %CI | % | Costes indirectos | 3 % | 74.37 | 2.23 |
|  |  | Total |  |  | 76.6 |

| Medición | Uds. | Alto | Parcial |
|---|---|---|---|
| P22,P23,P39,P40,P57,P58,P69,P70,P78-P81 | 12 | 4.18 | 50.16 |
| Total |  |  | 50.16 |

**03.01.04** ml Jácena prefabricada de hormigón 40x50 (08/02/2008)
42.8 ml × 57.64 = 2466.99
Viga prefabricada de hormigón en sección rectangular de 40x50 cm, con función de jácena para apoyo de placas alveolares, tipo CONCASUR 40X50, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0840X50 | Ml | Jácena rectangular 40x50 (material; 02/10/2014) | 1 | 51.21 | 51.21 |
| E09F0010D | ud | Cazoleta acero 120x60 (material) | 0.2 | 0.34 | 0.07 |
| %CI | % | Costes indirectos | 3 % | 55.96 | 1.68 |
|  |  | Total |  |  | 57.64 |

**03.01.05** ml Jácena prefabricada de hormigón 50x50 (08/02/2008)
428.89 ml × 70.8 = 30365.41
Viga prefabricada de hormigón en sección rectangular de 50x50 cm, con función de jácena para apoyo de placas alveolares, tipo CONCASUR 50X50, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0850X50 | Ml | Jácena rectangular 50x50 (material; 02/10/2014) | 1 | 63.99 | 63.99 |
| E09F0010D | ud | Cazoleta acero 120x60 | 0.2 | 0.34 | 0.07 |
| %CI | % | Costes indirectos | 3 % | 68.74 | 2.06 |
|  |  | Total |  |  | 70.8 |

**03.01.06** ml Jácena prefabricada de hormigón 40x70 (08/02/2008)
33.3 ml × 78.77 = 2623.04
Viga prefabricada de hormigón en sección rectangular de 40x70 cm, con función de jácena para apoyo de placas alveolares, tipo CONCASUR 40X70, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0840X70 | Ml | Jácena rectangular 40x70 (material; 02/10/2014) | 1 | 71.72 | 71.72 |
| E09F0010D | ud | Cazoleta acero 120x60 | 0.2 | 0.34 | 0.07 |
| %CI | % | Costes indirectos | 3 % | 76.47 | 2.29 |
|  |  | Total |  |  | 78.77 |

**03.01.07** ml Jácena prefabricada de hormigón 40x80 (08/02/2008)
16.65 ml × 86.34 = 1437.56
Viga prefabricada de hormigón en sección rectangular de 40x80 cm, con función de jácena para apoyo de placas alveolares, tipo CONCASUR 40X80, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0840X80 | Ml | Jácena rectangular 40x80 (material; 02/10/2014) | 1 | 79.08 | 79.08 |
| E09F0010D | ud | Cazoleta acero 120x60 | 0.2 | 0.34 | 0.07 |
| %CI | % | Costes indirectos | 3 % | 83.83 | 2.51 |
|  |  | Total |  |  | 86.34 |

**03.01.08** ml Jácena prefabricada de hormigón 50x70 (08/02/2008)
300.94 ml × 93.93 = 28267.29
Viga prefabricada de hormigón en sección rectangular de 50x70 cm, con función de jácena para apoyo de placas alveolares, tipo CONCASUR 50X70, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0850X70 | Ml | Jácena rectangular 50x70 (material; 02/10/2014) | 1 | 86.44 | 86.44 |
| E09F0010D | ud | Cazoleta acero 120x60 | 0.2 | 0.34 | 0.07 |
| %CI | % | Costes indirectos | 3 % | 91.19 | 2.74 |
|  |  | Total |  |  | 93.93 |

**03.01.09** ml Jácena prefabricada de hormigón 50x75 (08/02/2008)
32.61 ml × 100.41 = 3274.37
Viga prefabricada de hormigón en sección rectangular de 50x75 cm, con función de jácena para apoyo de placas alveolares, tipo CONCASUR 50X75, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0850X75 | Ml | Jácena rectangular 50x75 (material; 02/10/2014) | 1 | 92.73 | 92.73 |
| E09F0010D | ud | Cazoleta acero 120x60 | 0.2 | 0.34 | 0.07 |
| %CI | % | Costes indirectos | 3 % | 97.48 | 2.92 |
|  |  | Total |  |  | 100.41 |

**03.01.10** ml Jácena prefabricada de hormigón 50x90 (08/02/2008)
53.46 ml × 119.38 = 6382.05
Viga prefabricada de hormigón en sección rectangular de 50x90 cm, con función de jácena para apoyo de placas alveolares, tipo CONCASUR 50X90, para montar en grandes estructuras, armadura s/ cálculo; nivelada, apuntalada, i/ transporte y montaje con autogrúa, incluso p.p. de encuentros con pilares y ménsulas (neopreno, cuadradillos, tornillería y pernos) totalmente instalada. Previamente a la ejecución de la estructura, se deberá entregar una propuesta conjunta de cimentación in situ y estructura prefabricada para su aprobación por parte de la DF que incluya memoria y cálculos, en cumplimiento del CTE. Según proyecto, CTE y normativa de aplicación.

| Código | Ud | Descripción | Rendimiento | Precio | Importe |
|---|---|---|---|---|---|
| M01A0010 | h | Oficial primera | 0.12 | 13.83 | 1.66 |
| M01A0030 | h | Peón | 0.12 | 13.16 | 1.58 |
| QAC0040 | h | Grúa autopropulsada de 35 t | 0.024 | 60 | 1.44 |
| U0850X90 | Ml | Jácena rectangular 50x90 (material; 02/10/2014) | 1 | 111.15 | 111.15 |
| E09F0010D | ud | Cazoleta acero 120x60 | 0.2 | 0.34 | 0.07 |
| %CI | % | Costes indirectos | 3 % | 115.90 | 3.48 |
|  |  | Total |  |  | 119.38 |

**03.01.11** m³ Horm. arm losas escalera HA-30/B/20/IIIa 110kg/m³ B500S. (28/03/2009)
18.37 m³ × 391.36 = 7189.28
Hormigón armado en losas de escalera, HA-30/B/20/IIIa, armado con 110 kg/m³ de acero B 500 S, incluso elaboración, colocación de las armaduras, separadores, encofrado y desencofrado, vertido, vibrado y curado, s/EHE-08 y C.T.E. DB SE.

| Código | Ud | Descripción | Rendimiento | Precio | Importe |
|---|---|---|---|---|---|
| M01A0010 | h | Oficial primera | 0.5 | 13.83 | 6.92 |
| M01A0030 | h | Peón | 0.5 | 13.16 | 6.58 |
| E01HCC0060 | m³ | Horm prep HA-30/B/20/IIIa (material; 28/03/2009) | 1.02 | 80.31 | 81.92 |
| A04A0020 | kg | Acero corrugado B 500 S, elaborado y colocado. | 110 | 1.08 | 118.80 |
| A05AF0020 | m² | Encofrado y desencofrado losas inclinadas escalera. (28/07/2014) | 8 | 20.35 | 162.80 |
| QBA0010 | h | Vibrador eléctrico (maquinaria) | 0.3 | 5.96 | 1.79 |
| E01E0010 | m³ | Agua | 0.12 | 1.26 | 0.15 |
| E13DA0150 | ud | Separ hormigón r 40-50 mm uso universal (material) | 20 | 0.05 | 1.00 |
| %0.03 | % | Costes indirectos | 3 % | 379.96 | 11.40 |
|  |  | Total |  |  | 391.36 |

| Medición | Uds. | Largo | Ancho | Alto | Parcial |
|---|---|---|---|---|---|
| NÚCELO 01 |  |  |  |  |  |
|  | 1 | 3.75 | 1.4 | 0.15 | 0.79 |
|  | 1 | 1.65 | 1.4 | 0.15 | 0.35 |
|  | 4 | 3.4 | 1.4 | 0.15 | 2.86 |
|  | 2 | 1.85 | 1.4 | 0.15 | 0.78 |
|  | 2 | 0.75 | 1.4 | 0.15 | 0.32 |
|  | 1 | 3.5 | 1.4 | 0.15 | 0.74 |
|  | 1 | 0.15 | 1.4 | 0.15 | 0.03 |
| NÚCLEO 02 |  |  |  |  |  |
|  | 1 | 2.6 | 2 | 0.15 | 0.78 |
|  | 1 | 3.75 | 2 | 0.15 | 1.13 |
|  | 1 | 1.65 | 2 | 0.15 | 0.50 |
|  | 4 | 3.4 | 2 | 0.15 | 4.08 |
|  | 3 | 1.85 | 2 | 0.15 | 1.67 |
|  | 2 | 0.75 | 2 | 0.15 | 0.45 |
|  | 1 | 3.5 | 2 | 0.15 | 1.05 |
|  | 1 | 0.15 | 2 | 0.15 | 0.05 |
| NÚCELO 03 |  |  |  |  |  |
|  | 1 | 5.05 | 1.4 | 0.15 | 1.06 |
|  | 1 | 1.65 | 1.4 | 0.15 | 0.35 |
|  | 1 | 4.7 | 1.4 | 0.15 | 0.99 |
|  | 1 | 1.85 | 1.4 | 0.15 | 0.39 |
| Total |  |  |  |  | 18.37 |

### 03.02 ESTRUCTURA DE ACERO
Importe: 217695.03

**03.02.01** kg Acero S 275 JR laminado caliente, vigas, pilares, zunchos.
125835.28 kg × 1.73 = 217695.03
Acero S 275 JR, UNE-EN 10025, elaborado y colocado en vigas, pilares y zunchos, con perfiles laminados en caliente, incluso corte, soldadura, montaje, p.p. de piezas especiales (clase 6.8 para barras roscadas y tuercas en anclajes y clase 10.9 para tornillos y tuercas de alta resistencia) y dos manos de imprimación antioxidante, según C.T.E. DB SE y DB SE-A. Previamente a la ejecución de la estructura, se deberá entregar una propuesta conjunta de cimentación y estructura prefabricada para su aprobación por parte de la DF que incluya memoria y cálculos, en cumplimiento del CTE. Según proyecto, CTE y normativa de aplicación.

| Código | Ud | Descripción | Rendimiento | Precio | Importe |
|---|---|---|---|---|---|
| M01B0010 | h | Oficial cerrajero (mano de obra; 05/11/2014) | 0.04 | 13.83 | 0.55 |
| M01B0020 | h | Ayudante cerrajero (mano de obra; 05/11/2014) | 0.04 | 13.16 | 0.53 |
| E01ACAK0010 | kg | Acero perfil laminado HEB, UPN, IPE. (material; 02/10/2014) | 1.03 | 0.46 | 0.47 |
| E09F0020 | ud | p.p. pequeño material (electrodos, discos) (material) | 1 | 0.05 | 0.05 |
| E35LAD0160 | l | Imprim fosfocromatante 12 m2/l (material) | 0.01 | 8.41 | 0.08 |
| %0.03 | % | Costes indirectos | 3 % | 1.68 | 0.05 |
|  |  | Total |  |  | 1.73 |

| Medición | Uds. | Largo | Parcial |
|---|---|---|---|
| HEB260 (95,33 kg/ml) |  |  |  |
| fórmula: 95.33 | 2 | 4.94 | 941.86 |
| fórmula: 95.33 | 1 | 5.23 | 498.58 |
| fórmula: 95.33 | 1 | 5.24 | 499.53 |
| fórmula: 95.33 | 1 | 5.41 | 515.74 |
| fórmula: 95.33 | 2 | 5.42 | 1033.38 |
| fórmula: 95.33 | 1 | 5.43 | 517.64 |
| fórmula: 95.33 | 2 | 6.03 | 1149.68 |
| fórmula: 95.33 | 3 | 8.11 | 2319.38 |
| fórmula: 95.33 | 1 | 8.12 | 774.08 |
| fórmula: 95.33 | 2 | 8.14 | 1551.97 |
| fórmula: 95.33 | 2 | 9 | 1715.94 |
| HEBS900 (295 kg/ml) |  |  |  |
| fórmula: 295 | 1 | 17.91 | 5283.45 |
| HE_H800X373_1239 (389,22 kg/ml) |  |  |  |
| fórmula: 389.22 | 3 | 17.91 | 20912.79 |
| HE_H900X466_1407 (488,08 kg/ml) |  |  |  |
| fórmula: 488.08 | 1 | 12.68 | 6188.85 |
| fórmula: 488.08 | 1 | 12.69 | 6193.74 |
| fórmula: 488.08 | 2 | 14.1 | 13763.86 |
| fórmula: 488.08 | 2 | 16.01 | 15628.32 |
| fórmula: 488.08 | 3 | 17.91 | 26224.54 |
| fórmula: 488.08 | 2 | 17.95 | 17522.07 |
| UPN300 (47,36 kg/ml) |  |  |  |
| fórmula: 47.36 | 2 | 1.4 | 132.61 |
| fórmula: 47.36 | 2 | 1.41 | 133.56 |
| fórmula: 47.36 | 1 | 4.82 | 228.28 |
| fórmula: 47.36 | 1 | 5 | 236.80 |
| fórmula: 47.36 | 1 | 8.09 | 383.14 |
| fórmula: 47.36 | 1 | 10 | 473.60 |
| IPE220 (26,86 kg/ml) |  |  |  |
| fórmula: 26.86 | 2 | 1.41 | 75.75 |
| D30 (5,77 kg/ml) |  |  |  |
| fórmula: 5.77 | 2 | 6.01 | 69.36 |
| fórmula: 5.77 | 2 | 7.22 | 83.32 |
| fórmula: 5.77 | 2 | 8.53 | 98.44 |
| fórmula: 5.77 | 2 | 8.96 | 103.40 |
| fórmula: 5.77 | 2 | 9.42 | 108.71 |
| fórmula: 5.77 | 2 | 9.45 | 109.05 |
| fórmula: 5.77 | 2 | 9.54 | 110.09 |
| fórmula: 5.77 | 2 | 10.98 | 126.71 |
| fórmula: 5.77 | 2 | 11.01 | 127.06 |
| Total |  |  | 125835.28 |

### 03.03 FORJADOS ALVEOLARES (28/03/2009)
Importe: 122230.72

**03.03.01** m² Forjado alveolar 20+5cm carga 1000kg/m² HA-30/B/20/IIIa. (28/03/2009)
1225 m² × 24.89 = 30490.25
Forjado constituído por placa alveolar (alveoplaca), de canto 20+5 cm, para grandes luces y carga total de 1000 kg/m², tipo CONCASUR 20+5-P1, incluso relleno de juntas y hormigonado de capa de compresión con hormigón HA-30/B/20/IIIa, colocación de conectores con acero B 500 S, malla de reparto, separadores, vertido, vibrado y curado del hormigón y montaje con grúa, s/EHE-08 y C.T.E. DB SE. Previamente a la ejecución de la estructura, se deberá entregar una propuesta conjunta de cimentación y estructura prefabricada para su aprobación por parte de la DF que incluya memoria y cálculos, en cumplimiento del CTE. Según proyecto, CTE y normativa de aplicación.

| Código | Ud | Descripción | Rendimiento | Precio | Importe |
|---|---|---|---|---|---|
| M01A0010 | h | Oficial primera | 0.05 | 13.83 | 0.692 |
| M01A0030 | h | Peón | 0.05 | 13.16 | 0.658 |
| E13ACA0040D | m² | Placa alveolar de canto 20 cm P1 (material; 02/10/2014) | 1 | 14.37 | 14.370 |
| E01HCC0060 | m³ | Horm prep HA-30/B/20/IIIa | 0.055 | 80.31 | 4.417 |
| A04A0020 | kg | Acero corrugado B 500 S, elaborado y colocado. | 0.3 | 1.08 | 0.324 |
| E01AB0030 | m² | Malla electros. cuadrícula 20x20 cm, ø 5-5 mm (material) | 1 | 1.26 | 1.260 |
| E13DA0130 | ud | Separ plást arm vert r 50 mm D acero 12-20 (material) | 1 | 0.4 | 0.400 |
| QBA0010 | h | Vibrador eléctrico | 0.08 | 5.96 | 0.477 |
| E01E0010 | m³ | Agua | 0.05 | 1.26 | 0.063 |
| QAC0040 | h | Grúa autopropulsada de 35 t | 0.025 | 60 | 1.500 |
| %0.03 | % | Costes indirectos | 3 % | 24.161 | 0.725 |
|  |  | Total |  |  | 24.89 |

| Medición | Uds. | Largo | Parcial |
|---|---|---|---|
| COTA 3,68 | 1 | 115 | 115.00 |
| COTA 10,30 | 1 | 613 | 613.00 |
|  | 1 | 176 | 176.00 |
| COTA 11,54 | 1 | 321 | 321.00 |
| Total |  |  | 1225 |

**03.03.02** m² Forjado alveolar 25+5cm carga 1000kg/m² HA-30/B/20/IIIa. (28/03/2009)
1753 m² × 27.18 = 47646.54
Forjado constituído por placa alveolar (alveoplaca), de canto 25+5 cm, para grandes luces y carga total de 1000 kg/m², tipo CONCASUR 25+5-P1, incluso relleno de juntas y hormigonado de capa de compresión con hormigón HA-30/B/20/IIIa, colocación de conectores con acero B 500 S, malla de reparto, separadores, vertido, vibrado y curado del hormigón y montaje con grúa, s/EHE-08 y C.T.E. DB SE. Previamente a la ejecución de la estructura, se deberá entregar una propuesta conjunta de cimentación y estructura prefabricada para su aprobación por parte de la DF que incluya memoria y cálculos, en cumplimiento del CTE. Según proyecto, CTE y normativa de aplicación.

| Código | Ud | Descripción | Rendimiento | Precio | Importe |
|---|---|---|---|---|---|
| M01A0010 | h | Oficial primera | 0.05 | 13.83 | 0.69 |
| M01A0030 | h | Peón | 0.05 | 13.16 | 0.66 |
| E13ACA0050D | m² | Placa alveolar de canto 25 cm P1 (material; 02/10/2014) | 1 | 15.4 | 15.40 |
| E01HCC0060 | m³ | Horm prep HA-30/B/20/IIIa | 0.055 | 80.31 | 4.42 |
| A04A0020 | kg | Acero corrugado B 500 S, elaborado y colocado. | 0.3 | 1.08 | 0.32 |
| E01AB0030 | m² | Malla electros. cuadrícula 20x20 cm, ø 5-5 mm | 1 | 1.26 | 1.26 |
| E13DA0130 | ud | Separ plást arm vert r 50 mm D acero 12-20 | 4 | 0.4 | 1.60 |
| QBA0010 | h | Vibrador eléctrico | 0.08 | 5.96 | 0.48 |
| E01E0010 | m³ | Agua | 0.05 | 1.26 | 0.06 |
| QAC0040 | h | Grúa autopropulsada de 35 t | 0.025 | 60 | 1.50 |
| %0.03 | % | Costes indirectos | 3 % | 26.39 | 0.79 |
|  |  | Total |  |  | 27.18 |

| Medición | Uds. | Largo | Parcial |
|---|---|---|---|
| COTA 0,00 | 1 | 563 | 563.00 |
|  | 1 | 175 | 175.00 |
| COTA 6,86 | 1 | 1015 | 1015.00 |
| Total |  |  | 1753 |

**03.03.03** m² Forjado alveolar 30+5cm carga 1000kg/m² HA-30/B/20/IIIa. (28/03/2009)
875 m² × 28.23 = 24701.25
Forjado constituído por placa alveolar (alveoplaca), de canto 30+5 cm, para grandes luces y carga total de 1000 kg/m², tipo CONCASUR 30+5-P1, incluso relleno de juntas y hormigonado de capa de compresión con hormigón HA-30/B/20/IIIa, colocación de conectores con acero B 500 S, malla de reparto, separadores, vertido, vibrado y curado del hormigón y montaje con grúa, s/EHE-08 y C.T.E. DB SE. Previamente a la ejecución de la estructura, se deberá entregar una propuesta conjunta de cimentación y estructura prefabricada para su aprobación por parte de la DF que incluya memoria y cálculos, en cumplimiento del CTE. Según proyecto, CTE y normativa de aplicación.

| Código | Ud | Descripción | Rendimiento | Precio | Importe |
|---|---|---|---|---|---|
| M01A0010 | h | Oficial primera | 0.05 | 13.83 | 0.69 |
| M01A0030 | h | Peón | 0.05 | 13.16 | 0.66 |
| E13ACA0060DD | m² | Placa alveolar de canto 30 cm P1 (material; 02/10/2014) | 1 | 16.42 | 16.42 |
| E01HCC0060 | m³ | Horm prep HA-30/B/20/IIIa | 0.055 | 80.31 | 4.42 |
| A04A0020 | kg | Acero corrugado B 500 S, elaborado y colocado. | 0.3 | 1.08 | 0.32 |
| E01AB0030 | m² | Malla electros. cuadrícula 20x20 cm, ø 5-5 mm | 1 | 1.26 | 1.26 |
| E13DA0130 | ud | Separ plást arm vert r 50 mm D acero 12-20 | 4 | 0.4 | 1.60 |
| QBA0010 | h | Vibrador eléctrico | 0.08 | 5.96 | 0.48 |
| E01E0010 | m³ | Agua | 0.05 | 1.26 | 0.06 |
| QAC0040 | h | Grúa autopropulsada de 35 t | 0.025 | 60 | 1.50 |
| %0.03 | % | Costes indirectos | 3 % | 27.41 | 0.82 |
|  |  | Total |  |  | 28.23 |

| Medición | Uds. | Largo | Parcial |
|---|---|---|---|
| COTA 0,00 | 1 | 255 | 255.00 |
| COTA 7,21 | 1 | 620 | 620.00 |
| Total |  |  | 875 |

**03.03.04** m² Forjado alveolar 30+5cm carga 2000kg/m² HA-30/B/20/IIIa (28/03/2009)
250 m² × 28.76 = 7190.00
Forjado constituído por placa alveolar (alveoplaca), de canto 30+5 cm, para grandes luces y carga total de 2000 kg/m², tipo CONCASUR 30+5-P2, incluso relleno de juntas y hormigonado de capa de compresión con hormigón HA-30/B/20/IIIa, colocación de conectores con acero B 500 S, malla de reparto, separadores, vertido, vibrado y curado del hormigón y montaje con grúa, s/EHE-08 y C.T.E. DB SE. Previamente a la ejecución de la estructura, se deberá entregar una propuesta conjunta de cimentación y estructura prefabricada para su aprobación por parte de la DF que incluya memoria y cálculos, en cumplimiento del CTE. Según proyecto, CTE y normativa de aplicación.

| Código | Ud | Descripción | Rendimiento | Precio | Importe |
|---|---|---|---|---|---|
| M01A0010 | h | Oficial primera | 0.05 | 13.83 | 0.69 |
| M01A0030 | h | Peón | 0.05 | 13.16 | 0.66 |
| E13ACA0030DD | m² | Placa alveolar de canto 30 cm P2 (material; 02/10/2014) | 1 | 16.93 | 16.93 |
| E01HCC0060 | m³ | Horm prep HA-30/B/20/IIIa | 0.055 | 80.31 | 4.42 |
| A04A0020 | kg | Acero corrugado B 500 S, elaborado y colocado. | 0.3 | 1.08 | 0.32 |
| E01AB0030 | m² | Malla electros. cuadrícula 20x20 cm, ø 5-5 mm | 1 | 1.26 | 1.26 |
| E13DA0130 | ud | Separ plást arm vert r 50 mm D acero 12-20 | 4 | 0.4 | 1.60 |
| QBA0010 | h | Vibrador eléctrico | 0.08 | 5.96 | 0.48 |
| E01E0010 | m³ | Agua | 0.05 | 1.26 | 0.06 |
| QAC0040 | h | Grúa autopropulsada de 35 t | 0.025 | 60 | 1.50 |
| %0.03 | % | Costes indirectos | 3 % | 27.92 | 0.84 |
|  |  | Total |  |  | 28.76 |

| Medición | Uds. | Largo | Parcial |
|---|---|---|---|
| COTA 3,28 | 1 | 250 | 250.00 |
| Total |  |  | 250 |

**03.03.05** m² Forjado alveolar 35+15cm carga 5000kg/m² HA-30/B/20/IIIa (28/03/2009)
292 m² × 41.79 = 12202.68
Forjado constituído por placa alveolar (alveoplaca), de canto 35+15 cm, para grandes luces y carga total de 5000 kg/m², tipo CONCASUR 35+15-P5, incluso relleno de juntas y hormigonado de capa de compresión con hormigón HA-30/B/20/IIIa, colocación de conectores con acero B 500 S, malla de reparto, separadores, vertido, vibrado y curado del hormigón y montaje con grúa, s/EHE-08 y C.T.E. DB SE. Previamente a la ejecución de la estructura, se deberá entregar una propuesta conjunta de cimentación y estructura prefabricada para su aprobación por parte de la DF que incluya memoria y cálculos, en cumplimiento del CTE. Según proyecto, CTE y normativa de aplicación.

| Código | Ud | Descripción | Rendimiento | Precio | Importe |
|---|---|---|---|---|---|
| M01A0010 | h | Oficial primera | 0.05 | 13.83 | 0.69 |
| M01A0030 | h | Peón | 0.05 | 13.16 | 0.66 |
| E13ACA0060DDD | m² | Placa alveolar de canto 35 cm P5 (material; 02/10/2014) | 1 | 21.55 | 21.55 |
| E01HCC0060 | m³ | Horm prep HA-30/B/20/IIIa | 0.155 | 80.31 | 12.45 |
| A04A0020 | kg | Acero corrugado B 500 S, elaborado y colocado. | 0.3 | 1.08 | 0.32 |
| E01AB0030 | m² | Malla electros. cuadrícula 20x20 cm, ø 5-5 mm | 1 | 1.26 | 1.26 |
| E13DA0130 | ud | Separ plást arm vert r 50 mm D acero 12-20 | 4 | 0.4 | 1.60 |
| QBA0010 | h | Vibrador eléctrico | 0.08 | 5.96 | 0.48 |
| E01E0010 | m³ | Agua | 0.05 | 1.26 | 0.06 |
| QAC0040 | h | Grúa autopropulsada de 35 t | 0.025 | 60 | 1.50 |
| %0.03 | % | Costes indirectos | 3 % | 40.57 | 1.22 |
|  |  | Total |  |  | 41.79 |

| Medición | Uds. | Largo | Parcial |
|---|---|---|---|
| COTA 0,00 | 1 | 292 | 292.00 |
| Total |  |  | 292 |

## 04 CUBIERTA (27/01/2012)
Importe: 84920.04

### 04.01 CUBIERTAS (03/07/2012)
Importe: 29144.23

**04.01.01** m² Formación de pendientes con hormigón ligero 10cm espesor medio (03/07/2012)
2311.2 m² × 11.16 = 25792.99
Formación de pendientes en cubiertas con hormigón ligero de 10 cm de espesor medio, acabado con 2 cm de mortero 1:6 de cemento fratasado. Incluso p.p. de separadores de poliestireno expandido con elementos verticales, realización de maestras y formación de juntas de dilatación. Según proyecto, CTE y normativa de aplicación.

| Código | Ud | Descripción | Rendimiento | Precio | Importe |
|---|---|---|---|---|---|
| M01A0010 | h | Oficial primera | 0.16 | 13.83 | 2.21 |
| M01A0030 | h | Peón | 0.08 | 13.16 | 1.05 |
| A03B0010 | m³ | Hormigón aligerado de cemento y picón. (03/07/2012) | 0.1 | 55.23 | 5.52 |
| A02A0040 | m³ | Mortero 1:6 de cemento (03/07/2012) | 0.02 | 90.25 | 1.81 |
| E02AA0110 | m² | Placa poliestireno expandido 15 kg/m³, e=30 mm (material) | 0.1 | 2.51 | 0.25 |
| %0.03 | % | Costes indirectos | 3 % | 10.84 | 0.33 |
|  |  | Total |  |  | 11.16 |

| Medición | Uds. | Largo | Ancho | Parcial |
|---|---|---|---|---|
| CUBIERTAS |  |  |  |  |
| almacén gral. | 1 | 33 | 8.8 | 290.40 |
| laboratorio 2 | 1 | 10.7 | 29.3 | 313.51 |
| laboratorio 1 | 1 | 33 | 9.15 | 301.95 |
| nave paso | 1 | 12.5 | 17.8 | 222.50 |
|  | -1 | 5.2 | 7.5 | -39.00 |
| nave central | 1 | 15.7 | 20.45 | 321.07 |
| nave sur | 1 | 33.5 | 17.8 | 596.30 |
| TERRAZAS |  |  |  |  |
| mirador sur | 1 | 16.4 | 5 | 82.00 |
| mirador oeste | 1 | 11.2 | 1.5 | 16.80 |
| mirador este | 1 | 17 | 1.5 | 25.50 |
| office | 1 | 4.7 | 7.1 | 33.37 |
| mirador cartel | 1 | 9 | 1 | 9.00 |
| AZOTEAS |  |  |  |  |
|  | 1 | 26.5 | 5.2 | 137.80 |
| Total |  |  |  | 2311.2 |

**04.01.02** m² Acabado de cubierta con capa árido 16-32 mm e=7 cm
2006.73 m² × 1.67 = 3351.24
Acabado de cubierta con capa de protección de 7 cm de espesor con árido 16-32 mm, colocado sin adherente. Según proyecto, CTE y normativa de aplicación.

| Código | Ud | Descripción | Rendimiento | Precio | Importe |
|---|---|---|---|---|---|
| M01A0010 | h | Oficial primera | 0.015 | 13.83 | 0.21 |
| M01A0030 | h | Peón | 0.015 | 13.16 | 0.20 |
| E01CB0100 | m³ | Arido machaqueo 16-32 mm | 0.07 | 17.25 | 1.21 |
| %0.03 | % | Costes indirectos | 3 % | 1.62 | 0.05 |
|  |  | Total |  |  | 1.67 |

| Medición | Uds. | Largo | Ancho | Parcial |
|---|---|---|---|---|
| CUBIERTAS |  |  |  |  |
| almacén gral. | 1 | 33 | 8.8 | 290.40 |
| laboratorio 2 | 1 | 10.7 | 29.3 | 313.51 |
| laboratorio 1 | 1 | 33 | 9.15 | 301.95 |
| nave paso | 1 | 12.5 | 17.8 | 222.50 |
|  | -1 | 5.2 | 7.5 | -39.00 |
| nave central | 1 | 15.7 | 20.45 | 321.07 |
| nave sur | 1 | 33.5 | 17.8 | 596.30 |
| Total |  |  |  | 2006.73 |

### 04.02 AISLAMIENTO (12/04/2012)
Importe: 24562.38

**04.02.01** m² Aislam. térmico p/ cubiertas, poliestireno extruido 2X50 mm (12/04/2012)
2006.73 m² × 12.24 = 24562.38
Aislamiento térmico en cubiertas realizado a base de doble panel rígido de poliestireno extruido (XPS) liso, colocado a matajunta, UNE-EN 13164, de resistencia térmica 1,80 m²K/W, reacción al fuego E, resist. a compresión >= 300 kPa, de 50 mm de espesor cada uno (100 mm en total), encaje perimetral a media madera, fijados al soporte por medios mecánicos, instalado. Según proyecto, CTE y normativa de aplicación.

| Código | Ud | Descripción | Rendimiento | Precio | Importe |
|---|---|---|---|---|---|
| M01A0010 | h | Oficial primera | 0.07 | 13.83 | 0.97 |
| M01A0040 | h | Peón especializado (mano de obra; 05/11/2014) | 0.07 | 13.24 | 0.93 |
| E02AB0420 | m² | Panel aislante poliestireno extruido e=50 mm, (material; 10/09/2014) | 2 | 4.49 | 8.98 |
| E02F0170 | ud | Arandelas de reparto y fijaciones (material; 12/04/2012) | 5 | 0.2 | 1.00 |
| %0.03 | % | Costes indirectos | 3 % | 11.88 | 0.36 |
|  |  | Total |  |  | 12.24 |

| Medición | Uds. | Largo | Ancho | Parcial |
|---|---|---|---|---|
| CUBIERTAS |  |  |  |  |
| almacén gral. | 1 | 33 | 8.8 | 290.40 |
| laboratorio 2 | 1 | 10.7 | 29.3 | 313.51 |
| laboratorio 1 | 1 | 33 | 9.15 | 301.95 |
| nave paso | 1 | 12.5 | 17.8 | 222.50 |
|  | -1 | 5.2 | 7.5 | -39.00 |
| nave central | 1 | 15.7 | 20.45 | 321.07 |
| nave sur | 1 | 33.5 | 17.8 | 596.30 |
| Total |  |  |  | 2006.73 |

### 04.03 IMPERMEABILIZACIÓN (27/01/2012)
Importe: 31213.43

**04.03.01** m² Impermeabilización bicapa LBM30FV+LBM30FP (+LBM40GFV) cubiertas
2006.73 m² × 13.91 = 27913.61
Impermeabilización de cubierta convencional adherida al soporte destinada a ser protegida con protección pesada BICAPA, mediante la ejecución de dos membranas tipo PA-8 s/ UNE 104402 constituida por una imprimación sobre toda la superficie con una emulsión bituminosa según norma UNE 104231 tipo EB, previa colocación de cazoletas, incluidas éstas. Colocación de una lámina de betún elastómero (SBS) de superficie no protegida tipo LBM 30-FV con armadura de fibra de vidrio de 60 g/m² de 3 kg/m² totalmente soldada al soporte, petos, cazoletas y puntos singulares. Colocación de una segunda lámina de betún elatómero (SBS) de superficie no protegida tipo LBM 30-FP con armadura de fieltro de poliéster de 160 g/m² de 3 kg/m² soldada a la anterior. Incluso p.p. de paragravas y entregas a superfices verticales mediante lámina de betún elatómero (SBS) de superficie autoprotegida mineral con granulos de pizarra natural tipo LBM 40/G-FV con armadura de fibra de vidrio de 60 g/m² de 4 kg/m² soldada a la anterior. Totalmente rematada y comprobada, según C.T.E. DB HS-1. Medido en planta. Según proyecto, CTE y normativa de aplicación.

| Código | Ud | Descripción | Rendimiento | Precio | Importe |
|---|---|---|---|---|---|
| M01A0010 | h | Oficial primera | 0.08 | 13.83 | 1.11 |
| M01A0040 | h | Peón especializado | 0.08 | 13.24 | 1.06 |
| E18LA0090 | kg | Emulsión bituminosa p/imprimación, (material) | 0.3 | 1.16 | 0.35 |
| E18AA0070 | m² | Lám betún LBM 30-FV (material) | 1.12 | 4.13 | 4.63 |
| E18AA0030 | m² | Lám betún LBM 30-FP (material) | 1.008 | 4.92 | 4.96 |
| E18AC0040 | m² | Lám betún LBM 40/G-FV, color (material) | 0.112 | 4.62 | 0.52 |
| E01KB0040 | kg | Butano. (material) | 0.38 | 0.59 | 0.22 |
| E28JAB0030 | ud | Caldereta sifón PVC salid vert 250x250 mm D 90-110 mm, (material) | 0.04 | 16.25 | 0.65 |
| %0.03 | % | Costes indirectos | 3 % | 13.50 | 0.41 |
|  |  | Total |  |  | 13.91 |

| Medición | Uds. | Largo | Ancho | Parcial |
|---|---|---|---|---|
| CUBIERTAS |  |  |  |  |
| almacén gral. | 1 | 33 | 8.8 | 290.40 |
| laboratorio 2 | 1 | 10.7 | 29.3 | 313.51 |
| laboratorio 1 | 1 | 33 | 9.15 | 301.95 |
| nave paso | 1 | 12.5 | 17.8 | 222.50 |
|  | -1 | 5.2 | 7.5 | -39.00 |
| nave central | 1 | 15.7 | 20.45 | 321.07 |
| nave sur | 1 | 33.5 | 17.8 | 596.30 |
| Total |  |  |  | 2006.73 |

**04.03.02** m² Imp. cub. ajardin. bicapa LBM30FV + LBM50GFP + Geot. + lám. nod. (27/01/2012)
137.8 m² × 22.97 = 3165.27
Impermeabilización de cubierta ajardinada adherida al soporte, BICAPA, con protección mineral ligera o autoprotegida, mediante la ejecución de una membrana tipo GA-6 s/ UNE 104402 constituida por una imprimación sobre toda la superficie con una emulsión bituminosa según norma UNE 104231 tipo EB, previa colocación de cazoletas, incluidas éstas. Colocación de una lámina de betún elastómero (SBS) de superficie no protegida LBM 30-FV de 3 kg/m² y una armadura de 60 g/m² de fibra de vidrio totalmente soldada al soporte, petos, cazoletas y puntos singulares y una segunda lámina de betún elastomérico (SBS) de superficie autoprotegida con gránulos minerales de color verde, con aditivo especifico antirraices tipo LBM 50/G-FP con armadura de fieltro de poliéster de 150 g/m² reforzada de 5 kg/m², totalmente soldada a la anterior, rematada y comprobada según C.T.E. DB HS-1. Incluso p.p. de paragravas. Incluso colocación de tejido de fibra de poliéster de 200 g/m² y lámina nodular de polietileno de alta densidad, como capa de protección, filtrante y antipunzonante. Según proyecto, CTE y normativa de aplicación.

| Código | Ud | Descripción | Rendimiento | Precio | Importe |
|---|---|---|---|---|---|
| M01A0010 | h | Oficial primera | 0.15 | 13.83 | 2.07 |
| M01A0040 | h | Peón especializado | 0.15 | 13.24 | 1.99 |
| E28JAB0030 | ud | Caldereta sifón PVC salid vert 250x250 mm D 90-110 mm, | 0.04 | 16.25 | 0.65 |
| E18LA0090 | kg | Emulsión bituminosa p/imprimación, | 0.3 | 1.16 | 0.35 |
| E18AA0070 | m² | Lám betún LBM 30-FV | 1.12 | 4.13 | 4.63 |
| E18AC0030 | m² | Lám betún LBM 50/G-FP, y aditivo antiraíces, verde, (material) | 1.18 | 8.42 | 9.94 |
| E01KB0040 | kg | Butano. | 0.38 | 0.59 | 0.22 |
| E18HB0030 | m² | Geotextil de fibras de poliéster 200 g/m² (material; 27/01/2012) | 1.1 | 0.52 | 0.57 |
| E18HC0010 | m² | Lám PEHD drenante nodular (material) | 1.1 | 1.71 | 1.88 |
| %0.03 | % | Costes indirectos | 3 % | 22.30 | 0.67 |
|  |  | Total |  |  | 22.97 |

| Medición | Uds. | Largo | Ancho | Parcial |
|---|---|---|---|---|
| AZOTEAS |  |  |  |  |
|  | 1 | 26.5 | 5.2 | 137.80 |
| Total |  |  |  | 137.8 |

**04.03.03** m² Imperm. foso ascensor mort. imperm. Nitocote
19.36 m² × 6.95 = 134.55
Impermeabilización en foso de ascensor con mortero impermeabilizante tipo Nitocote o equivalente, aplicado a brocha, en dos capas, con una dotación de 2 kg/m², sobre hormigón bien acabado o mortero de cemento y arena.

| Código | Ud | Descripción | Rendimiento | Precio | Importe |
|---|---|---|---|---|---|
| M01A0010 | h | Oficial primera | 0.13 | 13.83 | 1.80 |
| M01A0030 | h | Peón | 0.13 | 13.16 | 1.71 |
| E18KA0080 | kg | Mortero impermeabilizante (capa fina), Nitocote CM 650/652 (material) | 2 | 1.62 | 3.24 |
| %0.03 | % | Costes indirectos | 3 % | 6.75 | 0.20 |
|  |  | Total |  |  | 6.95 |

| Medición | Uds. | Largo | Ancho | Alto | Parcial |
|---|---|---|---|---|---|
|  | 2 | 2.3 |  | 1.5 | 6.90 |
|  | 2 |  | 2.35 | 1.5 | 7.05 |
|  | 1 | 2.3 | 2.35 |  | 5.41 |
| Total |  |  |  |  | 19.36 |

## 05 FACHADA (10/11/2000)
Importe: 316037.64

### 05.01 HORMIGÓN ARQUITECTÓNICO
Importe: 202622.11

**05.01.01** m² Fachada de panel de hormigón arquitectónico CONCASUR 10L
113.57 m² × 103.7 = 11777.21
Cerramiento de fachada, constituído por paneles de hormigón arquitectónico CONCASUR liso de 10 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea lisos; paneles bicapa, con hormigón de cara vista, de 3 centimetros de espesor, con las caracteristicas de color indicadas y tratada con un hidrófugo transparente a base de silicatos en fábrica, para evitar en lo posible fijación de suciedad en el tiempo, y capa de dorso con 7 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC (material) | 0.05 | 6.46 | 0.32 |
| QAC0040 | h | Grúa autopropulsada de 35 t | 0.36 | 60 | 21.60 |
| CCSRLS10 | m² | Placa CONCASUR lisa de 10 cm (material; 15/09/2014) | 1 | 66.71 | 66.71 |
| %0.03 | % | Costes indirectos | 3 % | 100.68 | 3.02 |
|  |  | Total |  |  | 103.7 |

| Medición | Uds. | Largo | Alto | Parcial |
|---|---|---|---|---|
| TIPO 01 |  |  |  |  |
| CUBIERTA |  |  |  |  |
| sur | 1 | 21.4 | 1.98 | 42.37 |
| norte | 1 | 20.45 | 1.98 | 40.49 |
| CELOSÍA TERRAZA |  |  |  |  |
| M26 | 6 | 4.45 | 1.15 | 30.71 |
| Total |  |  |  | 113.57 |

**05.01.02** m² Fachada de panel de hormigón arquitectónico CONCASUR 12R 1/2 c30
137.97 m² × 108.98 = 15035.97
Cerramiento de fachada, constituído por paneles de hormigón arquitectónico CONCASUR ranurado de 12 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea con bajorrelieve de listado vertical acanalado cada de 1 cm de anchura y 2 cm de profundidad cada 30 cm; paneles bicapa, con hormigón de cara vista, de 5 centimetros de espesor, con las caracteristicas de color indicadas y tratada con un hidrófugo transparente a base de silicatos en fábrica, para evitar en lo posible fijación de suciedad en el tiempo, y capa de dorso con 7 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC | 0.05 | 6.46 | 0.32 |
| QAC0040 | h | Grúa autopropulsada de 35 t | 0.36 | 60 | 21.60 |
| CCSRRN121/2 | m² | Placa CONCASUR ranurada de 12 cm, ranur. vert. de 1/2 cada 30 cm (material; 15/09/2014) | 1 | 71.84 | 71.84 |
| %0.03 | % | Costes indirectos | 3 % | 105.81 | 3.17 |
|  |  | Total |  |  | 108.98 |

| Medición | Uds. | Largo | Alto | Parcial |
|---|---|---|---|---|
| TIPO 02 |  |  |  |  |
| PRIMERA |  |  |  |  |
| oeste | 1 | 5.6 | 3.09 | 17.30 |
| sur | 1 | 1.75 | 3.09 | 5.41 |
| norte | 1 | 1.65 | 3.09 | 5.10 |
|  | 1 | 17.45 | 3.09 | 53.92 |
| este | 1 | 3.2 | 3.09 | 9.89 |
|  | 1 | 6 | 3.09 | 18.54 |
| norte | 1 | 1.65 | 3.09 | 5.10 |
| sur | 1 | 1.7 | 3.09 | 5.25 |
| este | 1 | 5.65 | 3.09 | 17.46 |
| Total |  |  |  | 137.97 |

**05.01.03** m² Fachada de panel de hormigón arquitectónico CONCASUR 12R 1/2 c20
493.32 m² × 110.57 = 54546.39
Cerramiento de fachada, constituído por paneles de hormigón arquitectónico CONCASUR ranurado de 12 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea con bajorrelieve de listado vertical acanalado cada de 1 cm de anchura y 2 cm de profundidad cada 20 cm; paneles bicapa, con hormigón de cara vista, de 5 centimetros de espesor, con las caracteristicas de color indicadas y tratada con un hidrófugo transparente a base de silicatos en fábrica, para evitar en lo posible fijación de suciedad en el tiempo, y capa de dorso con 7 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC | 0.05 | 6.46 | 0.32 |
| QAC0040 | h | Grúa autopropulsada de 35 t | 0.36 | 60 | 21.60 |
| CCSRRN121/2B | m² | Placa CONCASUR ranurada de 12 cm, ranur. vert. de 1/2 cada 20 cm (material; 15/09/2014) | 1 | 73.38 | 73.38 |
| %0.03 | % | Costes indirectos | 3 % | 107.35 | 3.22 |
|  |  | Total |  |  | 110.57 |

| Medición | Uds. | Largo | Alto | Parcial |
|---|---|---|---|---|
| TIPO 03 |  |  |  |  |
| INSTALACIONES |  |  |  |  |
| oeste | 1 | 33.7 | 2.78 | 93.69 |
| sur | 1 | 1.75 | 2.78 | 4.87 |
| norte | 1 | 1.65 | 2.78 | 4.59 |
| oeste | 1 | 55.8 | 2.78 | 155.12 |
| norte | 1 | 29.3 | 2.78 | 81.45 |
| sur | 1 | 12.45 | 2.78 | 34.61 |
| este | 1 | 3.05 | 2.78 | 8.48 |
|  | 1 | 5.85 | 2.78 | 16.26 |
| norte | 1 | 1.65 | 2.78 | 4.59 |
| sur | 1 | 1.7 | 2.78 | 4.73 |
| este | 1 | 30.55 | 2.78 | 84.93 |
| Total |  |  |  | 493.32 |

**05.01.04** m² Fachada de panel de hormigón arquitectónico CONCASUR 12R 1/2 c10
582 m² × 111.63 = 64968.66
Cerramiento de fachada, constituído por paneles de hormigón arquitectónico CONCASUR ranurado de 12 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea con bajorrelieve de listado vertical acanalado cada de 1 cm de anchura y 2 cm de profundidad cada 10 cm; paneles bicapa, con hormigón de cara vista, de 5 centimetros de espesor, con las caracteristicas de color indicadas y tratada con un hidrófugo transparente a base de silicatos en fábrica, para evitar en lo posible fijación de suciedad en el tiempo, y capa de dorso con 7 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC | 0.05 | 6.46 | 0.32 |
| QAC0040 | h | Grúa autopropulsada de 35 t | 0.36 | 60 | 21.60 |
| CCSRRN121/2C | m² | Placa CONCASUR ranurada de 12 cm, ranur. vert. de 1/2 cada 10 cm (material; 15/09/2014) | 1 | 74.41 | 74.41 |
| %0.03 | % | Costes indirectos | 3 % | 108.38 | 3.25 |
|  |  | Total |  |  | 111.63 |

| Medición | Uds. | Largo | Alto | Parcial |
|---|---|---|---|---|
| TIPO 04 |  |  |  |  |
| BAJA SUPERIOR |  |  |  |  |
| oeste | 1 | 33.7 | 2.4 | 80.88 |
| norte | 1 | 18.2 | 2.4 | 43.68 |
| este | 1 | 30.55 | 2.4 | 73.32 |
| oeste | 1 | 55.8 | 2.4 | 133.92 |
| norte | 1 | 29.3 | 2.4 | 70.32 |
| sur | 1 | 12.45 | 2.4 | 29.88 |
| este | 1 | 45.05 | 2.4 | 108.12 |
| sur | 1 | 17.45 | 2.4 | 41.88 |
| Total |  |  |  | 582 |

**05.01.05** m² Fachada de panel de hormigón arquitectónico CONCASUR 15R 3/5 c12
279.63 m² × 116.92 = 32694.34
Cerramiento de fachada, constituído por paneles de hormigón arquitectónico CONCASUR ranurado de 15 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea con bajorrelieve de listado vertical acanalado cada de 3 cm de anchura y 5 cm de profundidad cada 12 cm; paneles bicapa, con hormigón de cara vista, de 5 centimetros de espesor, con las caracteristicas de color indicadas y tratada con un hidrófugo transparente a base de silicatos en fábrica, para evitar en lo posible fijación de suciedad en el tiempo, y capa de dorso con 10 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC | 0.05 | 6.46 | 0.32 |
| QAC0040 | h | Grúa autopropulsada de 35 t | 0.36 | 60 | 21.60 |
| CCSRRN153/5A | m² | Placa CONCASUR ranurada de 15 cm, ranur. vert. de 3/5 cada 12 cm (material; 15/09/2014) | 1 | 79.54 | 79.54 |
| %0.03 | % | Costes indirectos | 3 % | 113.51 | 3.41 |
|  |  | Total |  |  | 116.92 |

| Medición | Uds. | Largo | Alto | Parcial |
|---|---|---|---|---|
| TIPO 05 |  |  |  |  |
| BAJA INFERIOR |  |  |  |  |
| sur | 1 | 18.2 | 2.5 | 45.50 |
| oeste | 1 | 43.15 | 2.5 | 107.88 |
| norte | 1 | 28.3 | 2.5 | 70.75 |
| este | 1 | 10.7 | 2.5 | 26.75 |
| sur | 1 | 11.5 | 2.5 | 28.75 |
| Total |  |  |  | 279.63 |

**05.01.06** m² Fachada de panel de hormigón arquitectónico CONCASUR 15R 3/5c7,5
200.03 m² × 117.98 = 23599.54
Cerramiento de fachada, constituído por paneles de hormigón arquitectónico CONCASUR ranurado de 15 cm de espesor mínimo, en módulos horizontales de longitud tipo para cubrir de pilar a pilar, hormigón UHPC (Ultra High Performance Concrete) para evitar fisuras en el desmoldeo, transporte o montaje, de resistencia en flexotracción de 4 MPa a las 24 horas y 7,5 MPa a los 28 dias, efectuandose los controles en probeta prismática sin armadura y conforme a Norma europea (6 roturas por cada dia de fabricación) documentando los resultados; superficies vistas de los paneles coloreadas por pigmentación en masa en diferrentes tonalidades degradando desde colores-tierra hasta el blanco, colores de la carta RAL a decidir en obra por la DF: paneles en primera linea con bajorrelieve de listado vertical acanalado cada de 3 cm de anchura y 5 cm de profundidad cada 7,5 cm; paneles bicapa, con hormigón de cara vista, de 5 centimetros de espesor, con las caracteristicas de color indicadas y tratada con un hidrófugo transparente a base de silicatos en fábrica, para evitar en lo posible fijación de suciedad en el tiempo, y capa de dorso con 10 cms de espesor de hormigón gris (ambas con la misma caracteristica de resistencia a flexotracción indicada); reforzados con una armadura de malla de 15x15 cms de 8 mms de grueso, emplazada en el centro de los 10 cms. de espesor del panel mediante anillos separadores para evitar posiciones incorrectas que deformarían el panel una vez ya colocado; anclajes por suspensión a los pilares de la estructura, mediante el Sistema HOP para paneles horizontales de HALFEN o similares, tipo Frimeda de Halfen o similar para anclajes de elevación. Y asistencia técnica de una empresa de consultoría especializada en hormigón arquitectónico y UHPC, del tipo de "Architectonic Concrete, S.L." o similar (mantendrá contacto directo e independiente con la Dirección Facultativa). Incluso montaje con grúa, aplomado, tornillos de fijación, sellado de juntas con masilla SIKA PRO 2 HP o similar, limpieza y recibidos. Según CTE, proyecto y recomendaciones del fabricante. Incluso Ensayo Inicial de Tipo, con un primer panel prototipo incluido, montado en la planta de prefabricados, en condiciones equivalentes a las de obra, presenciado y documentado por entidad tipo "Applus" o similar. Medición realmente ejecutada. Según proyecto, CTE y normativa de aplicación.

| Código | Ud | Descripción | Rendimiento | Precio | Importe |
|---|---|---|---|---|---|
| M01A0010 | h | Oficial primera | 0.3 | 13.83 | 4.15 |
| M01A0030 | h | Peón | 0.6 | 13.16 | 7.90 |
| E18JA0010 | l | Masilla poliuretano p/sellar o pegar, Sikaflex-11 FC | 0.05 | 6.46 | 0.32 |
| QAC0040 | h | Grúa autopropulsada de 35 t | 0.36 | 60 | 21.60 |
| CCSRRN153/5B | m² | Placa CONCASUR ranurada de 15 cm, ranr. vert. de 3/5 cada 7,5 cm (material; 15/09/2014) | 1 | 80.57 | 80.57 |
| %0.03 | % | Costes indirectos | 3 % | 114.54 | 3.44 |
|  |  | Total |  |  | 117.98 |

| Medición | Uds. | Largo | Alto | Parcial |
|---|---|---|---|---|
| TIPO 06 |  |  |  |  |
| SÓTANO |  |  |  |  |
| este | 1 | 32.9 | 2.24 | 73.70 |
|  | 1 | 35 | 2.24 | 78.40 |
| sur | 1 | 10.85 | 2.24 | 24.30 |
| este | 1 | 10.55 | 2.24 | 23.63 |
| Total |  |  |  | 200.03 |

### 05.02 FACHADA VENTILADA (25/06/2012)
Importe: 36525.35

**05.02.01** m² Fachada ventilada panel composite de aluminio (25/06/2012)
562.89 m² × 56.95 = 32056.59
Fachada ventilada ligera realizada con panel composite de aluminio, de 4 mm espesor, compuesto por dos láminas de aluminio de 0,5 mm de espesor, aleación 3003 H42, núcleo PE, lacado una cara color PVDF con folio protector (color a decidir por la DF) , reverso con laca de protección, sistema de montaje con fijaciónes ocultas (modulación vertical), subestructura de aluminio con componentes auxiliares, formada por piezas de anclajes y regulación, perfiles Omega, pasadores y elementos de fijación necesarios según DAU 11/071 A, incluso mecanizado, montaje en vertical u horizontal, p.p. de realización de remates y medios auxiliares necesarios. Instalada. Según proyecto, CTE y normativa de aplicación.

| Código | Ud | Descripción | Rendimiento | Precio | Importe |
|---|---|---|---|---|---|
| M01C0020 | h | Oficial especializado (mano de obra; 05/11/2014) | 0.7 | 7.1 | 4.97 |
| M01A0040 | h | Peón especializado | 0.7 | 13.24 | 9.27 |
| E10DBB0030 | m² | Panel composite para fachadas (material; 25/06/2012) | 1 | 21.55 | 21.55 |
| E10DC0310 | m² | Subestructura de aluminio fijación oculta (material; 25/06/2012) | 1 | 19.5 | 19.50 |
| %0.03 | % | Costes indirectos | 3 % | 55.29 | 1.66 |
|  |  | Total |  |  | 56.95 |

| Medición | Uds. | Largo | Ancho | Alto | Parcial |
|---|---|---|---|---|---|
| MIRADOR SUR |  |  |  |  |  |
| frente | 1 | 18.25 |  | 8.25 | 150.56 |
| ce00 | -1 | 16.3 |  | 2.2 | -35.86 |
| laterales | 2 |  | 5 | 6.45 | 64.50 |
| techo | 1 | 16.4 | 5 |  | 82.00 |
| MIRADOR OESTE |  |  |  |  |  |
| frentes | 1 | 12.55 |  | 7.85 | 98.52 |
|  | -1 | 10.7 |  | 5.95 | -63.67 |
|  | 1 | 11.2 |  | 5.95 | 66.64 |
| ce05 | -1 | 11.2 |  | 2.5 | -28.00 |
| laterales | 1 |  | 1.65 | 6 | 9.90 |
|  | 1 |  | 1.55 | 6 | 9.30 |
| techo | 1 | 11.2 | 1.55 |  | 17.36 |
| MIRADOR ESTE |  |  |  |  |  |
| frentes | 1 | 18.85 |  | 7.85 | 147.97 |
|  | -1 | 16.95 |  | 5.95 | -100.85 |
|  | 1 | 16.55 |  | 5.95 | 98.47 |
| ce06 | -1 | 16.55 |  | 2.5 | -41.38 |
| laterales | 1 |  | 1.65 | 6 | 9.90 |
|  | 1 |  | 1.55 | 6 | 9.30 |
| techo | 1 | 17 | 1.55 |  | 26.35 |
| MIRADOR CARTEL |  |  |  |  |  |
| frente | 1 | 10.7 |  | 5.2 | 55.64 |
|  | -1 | 8.85 |  | 3.3 | -29.21 |
| laterales | 2 |  | 1 | 3.3 | 6.60 |
| techo | 1 | 8.85 | 1 |  | 8.85 |
| Total |  |  |  |  | 562.89 |

**05.02.02** m² Panelado de fachada de aluminio impreso barniz mate (25/06/2012)
30.03 m² × 148.81 = 4468.76
Panelado de fachada realizado con chapa de 3 mm de aluminio Dibond de Aragones de Reproducciones Gráficas o equivalente, impresión directa 600ppp a una cara con acabado en barniz mate con protección UV (diseño aportado por la Propiedad), sistema de montaje universal con fijación mecánica oculta, subestructura de aluminio universal con componentes auxiliares formada por piezas de anclajes y regulación, perfiles Omega y elementos de fijación necesarios, incluso mecanizado, montaje, p.p. de realización de remates y medios auxiliares necesarios. Instalada. Según proyecto, CTE y normativa de aplicación.

| Código | Ud | Descripción | Rendimiento | Precio | Importe |
|---|---|---|---|---|---|
| M01C0020 | h | Oficial especializado | 1.66 | 7.1 | 11.79 |
| M01A0040 | h | Peón especializado | 1.66 | 13.24 | 21.98 |
| DBND3MT | m² | Plancha aluminio Dibond 3 mm impresa con barniz mate (material; 17/09/2014) | 1 | 89.81 | 89.81 |
| E10DC0300 | m² | Subestructura de aluminio SISTEMA REMACHADO, componentes auxiliares, piezas de anclajes y regulación, perfiles Omega, refuerzos, grapas y elementos de fijación, p/fachada ventilada de Amari Metals. (material; 25/06/2012) | 1.1 | 18.99 | 20.89 |
| %0.03 | % | Costes indirectos | 3 % | 144.47 | 4.33 |
|  |  | Total |  |  | 148.81 |

| Medición | Uds. | Largo | Alto | Parcial |
|---|---|---|---|---|
| M25 | 1 | 9.1 | 3.3 | 30.03 |
| Total |  |  |  | 30.03 |

### 05.03 AISLAMIENTO (10/11/2000)
Importe: 66925.63

**05.03.01** m² Aislamiento de poliuretano proyectado 30 mm en paramentos
4537.73 m² × 3.91 = 17742.52
Aislamiento realizado con poliuretano proyectado de 30 mm de espesor y densidad 33 kg/m³, en paramentos verticales u horizontales. Reacción al fuego E. Terminado. Según proyecto, CTE y normativa de aplicación.

| Código | Ud | Descripción | Rendimiento | Precio | Importe |
|---|---|---|---|---|---|
| E02AEA0010 | m² | Poliuretano proyectado e=30 mm, 33 kg/m³ (precio medio) (material; 02/10/2014) | 1 | 3.8 | 3.80 |
| %0.03 | % | Costes indirectos | 3 % | 3.80 | 0.11 |
|  |  | Total |  |  | 3.91 |

| Medición | Uds. | Largo | Ancho | Alto | Parcial |
|---|---|---|---|---|---|
| BAJO PANEL COMPOSITE---------- |  |  |  |  |  |
| MIRADOR SUR |  |  |  |  |  |
| frente | 1 | 18.25 |  | 8.25 | 150.56 |
| ce00 | -1 | 16.3 |  | 2.2 | -35.86 |
| laterales | 2 |  | 5 | 6.45 | 64.50 |
| techo | 1 | 16.4 | 5 |  | 82.00 |
| MIRADOR OESTE |  |  |  |  |  |
| frentes | 1 | 12.55 |  | 7.85 | 98.52 |
|  | -1 | 10.7 |  | 5.95 | -63.67 |
|  | 1 | 11.2 |  | 5.95 | 66.64 |
| ce05 | -1 | 11.2 |  | 2.5 | -28.00 |
| laterales | 1 |  | 1.65 | 6 | 9.90 |
|  | 1 |  | 1.55 | 6 | 9.30 |
| techo | 1 | 11.2 | 1.55 |  | 17.36 |
| MIRADOR ESTE |  |  |  |  |  |
| frentes | 1 | 18.85 |  | 7.85 | 147.97 |
|  | -1 | 16.95 |  | 5.95 | -100.85 |
|  | 1 | 16.55 |  | 5.95 | 98.47 |
| ce06 | -1 | 16.55 |  | 2.5 | -41.38 |
| laterales | 1 |  | 1.65 | 6 | 9.90 |
|  | 1 |  | 1.55 | 6 | 9.30 |
| techo | 1 | 17 | 1.55 |  | 26.35 |
| MIRADOR CARTEL |  |  |  |  |  |
| frente | 1 | 10.7 |  | 5.2 | 55.64 |
|  | -1 | 8.85 |  | 3.3 | -29.21 |
| laterales | 2 |  | 1 | 3.3 | 6.60 |
| techo | 1 | 8.85 | 1 |  | 8.85 |
| TRASDOS PANEL HORM.----------- |  |  |  |  |  |
| TIPO 01 |  |  |  |  |  |
| CUBIERTA |  |  |  |  |  |
| sur | 1 | 21.4 |  | 1.98 | 42.37 |
| norte | 1 | 20.45 |  | 1.98 | 40.49 |
| TIPO 02 |  |  |  |  |  |
| PRIMERA |  |  |  |  |  |
| oeste | 1 | 5.6 |  | 3.09 | 17.30 |
| sur | 1 | 1.75 |  | 3.09 | 5.41 |
| norte | 1 | 1.65 |  | 3.09 | 5.10 |
|  | 1 | 17.45 |  | 3.09 | 53.92 |
| este | 1 | 3.2 |  | 3.09 | 9.89 |
|  | 1 | 6 |  | 3.09 | 18.54 |
| norte | 1 | 1.65 |  | 3.09 | 5.10 |
| sur | 1 | 1.7 |  | 3.09 | 5.25 |
| este | 1 | 5.65 |  | 3.09 | 17.46 |
| TIPO 03 |  |  |  |  |  |
| INSTALACIONES |  |  |  |  |  |
| oeste | 1 | 33.7 |  | 2.78 | 93.69 |
| sur | 1 | 1.75 |  | 2.78 | 4.87 |
| norte | 1 | 1.65 |  | 2.78 | 4.59 |
| oeste | 1 | 55.8 |  | 2.78 | 155.12 |
| norte | 1 | 29.3 |  | 2.78 | 81.45 |
| sur | 1 | 12.45 |  | 2.78 | 34.61 |
| este | 1 | 3.05 |  | 2.78 | 8.48 |
|  | 1 | 5.85 |  | 2.78 | 16.26 |
| norte | 1 | 1.65 |  | 2.78 | 4.59 |
| sur | 1 | 1.7 |  | 2.78 | 4.73 |
| este | 1 | 30.55 |  | 2.78 | 84.93 |
| TIPO 04 |  |  |  |  |  |
| BAJA SUPERIOR |  |  |  |  |  |
| oeste | 1 | 33.7 |  | 2.4 | 80.88 |
| norte | 1 | 18.2 |  | 2.4 | 43.68 |
| este | 1 | 30.55 |  | 2.4 | 73.32 |
| oeste | 1 | 55.8 |  | 2.4 | 133.92 |
| norte | 1 | 29.3 |  | 2.4 | 70.32 |
| sur | 1 | 12.45 |  | 2.4 | 29.88 |
| este | 1 | 45.05 |  | 2.4 | 108.12 |
| sur | 1 | 17.45 |  | 2.4 | 41.88 |
| TIPO 05 |  |  |  |  |  |
| BAJA INFERIOR |  |  |  |  |  |
| sur | 1 | 18.2 |  | 2.5 | 45.50 |
| oeste | 1 | 43.15 |  | 2.5 | 107.88 |
| norte | 1 | 28.3 |  | 2.5 | 70.75 |
| este | 1 | 10.7 |  | 2.5 | 26.75 |
| sur | 1 | 11.5 |  | 2.5 | 28.75 |
| TIPO 06 |  |  |  |  |  |
| SÓTANO |  |  |  |  |  |
| este | 1 | 32.9 |  | 2.24 | 73.70 |
|  | 1 | 35 |  | 2.24 | 78.40 |
| sur | 1 | 10.85 |  | 2.24 | 24.30 |
| este | 1 | 10.55 |  | 2.24 | 23.63 |
| BAJO BLOQUE FACHADA---------- |  |  |  |  |  |
| BAJA |  |  |  |  |  |
| núcleo 1 | 1 | 7 |  | 6.35 | 44.45 |
|  | 2 | 4.7 |  | 6.35 | 59.69 |
| accesos | 2 | 18.1 |  | 6.35 | 229.87 |
|  | 2 | 17.5 |  | 6.35 | 222.25 |
| oeste | 1 | 13.75 |  | 4.9 | 67.38 |
| laboratorio 1 | 1 | 33.65 |  | 11.5 | 386.98 |
|  | 1 | 9.5 |  | 11.5 | 109.25 |
| este | 1 | 45.3 |  | 3.5 | 158.55 |
| ascensor | 2 | 2.7 |  | 14 | 75.60 |
|  | 2 | 3.1 |  | 14 | 86.80 |
| PRIMERA |  |  |  |  |  |
| despachos | 1 | 18.85 |  | 3.6 | 67.86 |
|  | 2 | 5 |  | 3.6 | 36.00 |
|  | 2 | 33.75 |  | 3.6 | 243.00 |
|  | 8 | 1.75 |  | 5.75 | 80.50 |
|  | 1 | 13.5 |  | 5.75 | 77.63 |
|  | 2 | 12 |  | 3.6 | 86.40 |
|  | 1 | 17.35 |  | 3.6 | 62.46 |
|  | 1 | 18.15 |  | 5.75 | 104.36 |
| Total |  |  |  |  | 4537.73 |

**05.03.02** m² Aislamiento de poliuretano proyectado 60 mm en paramentos
458.96 m² × 7.14 = 3276.97
Aislamiento realizado con poliuretano proyectado de 60 mm de espesor y densidad 33 kg/m³, en paramentos verticales u horizontales. Reacción al fuego E. Terminado. Según proyecto, CTE y normativa de aplicación.

| Código | Ud | Descripción | Rendimiento | Precio | Importe |
|---|---|---|---|---|---|
| E02AEA0010D6 | m² | Poliuretano proyectado e=60 mm, 33 kg/m³ (precio medio) (material; 11/09/2014) | 1 | 6.93 | 6.93 |
| %0.03 | % | Costes indirectos | 3 % | 6.93 | 0.21 |
|  |  | Total |  |  | 7.14 |

| Medición | Uds. | Largo | Ancho | Parcial |
|---|---|---|---|---|
| BAJO PANEL VIROC---------- |  |  |  |  |
| BAJA |  |  |  |  |
| porche de accesos | 1 | 17.7 | 16.5 | 292.05 |
| mirador oeste | 1 | 11.2 | 1.5 | 16.80 |
| mirador este | 1 | 16.75 | 1.5 | 25.13 |
| mirador dirección | 1 | 17.95 | 1.5 | 26.93 |
| mirador dirección | 1 | 10.7 | 1.5 | 16.05 |
| BAJO TERRAZA |  |  |  |  |
| mirador sur | 1 | 16.4 | 5 | 82.00 |
| Total |  |  |  | 458.96 |

**05.03.03** m² Aislam. acústic ruidos impacto en suelos, lámina PE-R e=5 mm
1347.51 m² × 2.73 = 3678.70
Aislamiento acústico a ruidos de impacto, en forjados, bajo atezado de pavimento, realizado con lámina de polietileno reticulado no espumado de celda cerrada (PE-R) de 5 mm de espesor, incluso p.p. de solapes y sellados, medida la superficie ejecutada. Según proyecto, CTE y normativa de aplicación.

| Código | Ud | Descripción | Rendimiento | Precio | Importe |
|---|---|---|---|---|---|
| M01A0010 | h | Oficial primera | 0.06 | 13.83 | 0.83 |
| M01A0030 | h | Peón | 0.06 | 13.16 | 0.79 |
| E02BA0500 | m² | Lámina aislante a ruido de impactos PE-R e=5 mm (material) | 1.1 | 0.94 | 1.03 |
| %0.03 | % | Costes indirectos | 3 % | 2.65 | 0.08 |
|  |  | Total |  |  | 2.73 |

| Medición | Uds. | Largo | Ancho | Parcial |
|---|---|---|---|---|
| SÓTANO |  |  |  |  |
| presala lab. | 1 | 2.5 | 2.8 | 7.00 |
| cambiador | 1 | 2.5 | 2.5 | 6.25 |
| núcleo 3 | 1 | 5.1 | 2.7 | 13.77 |
| sala evac. | 1 | 5.1 | 1.15 | 5.87 |
| salida evc. | 1 | 1.8 | 1.25 | 2.25 |
| sala gases | 1 | 5.1 | 1.4 | 7.14 |
| cambiador | 1 | 4.45 | 2 | 8.90 |
| presala lab. | 1 | 5.2 | 1.7 | 8.84 |
| vest. almacén | 1 | 3.75 | 2.05 | 7.69 |
| circulaciones | 1 | 6.75 | 3.3 | 22.28 |
| núcleo 2 | 1 | 2.7 | 3.75 | 10.13 |
| vest. acceso | 1 | 6.25 | 3.15 | 19.69 |
| mantenimiento | 1 | 3.15 | 1.5 | 4.73 |
| sala servidor | 1 | 3.15 | 6.65 | 20.95 |
| inst. eléctricas | 1 | 3.05 | 5.35 | 16.32 |
| distribuidor | 1 | 3.5 | 2.85 | 9.98 |
| INTERMEDIA |  |  |  |  |
| núcleo 1 | 1 | 5.8 | 3.4 | 19.72 |
| núcleo 2 | 1 | 5.75 | 3.75 | 21.56 |
|  | 1 | 6.25 | 2.65 | 16.56 |
| almacén entrepl. | 1 | 17.25 | 5.75 | 99.19 |
| PRIMERA |  |  |  |  |
| circulaciones ppales. | 1 | 21 | 3.4 | 71.40 |
|  | 1 | 22.05 | 3.25 | 71.66 |
|  | 1 | 6.3 | 4.65 | 29.30 |
| circulación direc. | 1 | 11.65 | 1.5 | 17.48 |
| despachos direc. | 3 | 6.2 | 2.65 | 49.29 |
|  | 2 | 7.75 | 2.5 | 38.75 |
| sala reun. direc. | 1 | 6.2 | 3.4 | 21.08 |
| despachos tecn. | 14 | 2.6 | 6.75 | 245.70 |
| despacho tecn. | 1 | 3.8 | 6.75 | 25.65 |
| sala reuniones | 1 | 4.6 | 7 | 32.20 |
| aula formación 1 | 1 | 9.7 | 7 | 67.90 |
| aula formación 2 | 1 | 8.55 | 7 | 59.85 |
| office | 1 | 6.05 | 7 | 42.35 |
| núcleo 1 | 1 | 3.9 | 6.8 | 26.52 |
| terraza dirección | 1 | 4.9 | 17.95 | 87.96 |
| núcleo 2 | 1 | 5.75 | 3.75 | 21.56 |
| terraza office | 1 | 4.3 | 7 | 30.10 |
| terraza oeste | 1 | 11.2 | 1.5 | 16.80 |
| terraza este | 1 | 16.75 | 1.5 | 25.13 |
| cuarto limpieza | 1 | 1.9 | 1.95 | 3.71 |
| aseo femenino | 1 | 2.4 | 7 | 16.80 |
| aeso masculino | 1 | 2.5 | 7 | 17.50 |
| Total |  |  |  | 1347.51 |

**05.03.04** m² Aislamiento acústico en suelos, plancha EEPS 50 mm
996.55 m² × 4.65 = 4633.96
Aislamiento acústico a ruidos de impacto, en forjados, bajo atezado de pavimento, realizado con plancha de poliestireno expandido elastificado (EEPS) de 50 mm de espesor, conductividad térmica 0,033 W/(mK), cubierta con un film de polietileno, medida la superficie ejecutada. Según proyecto, CTE y normativa de aplicación.

| Código | Ud | Descripción | Rendimiento | Precio | Importe |
|---|---|---|---|---|---|
| M01A0010 | h | Oficial primera | 0.05 | 13.83 | 0.69 |
| M01A0030 | h | Peón | 0.05 | 13.16 | 0.66 |
| E02BB0040D | m² | Plancha de poliestireno expandido elastificado (EEPS) e=50 mm (material; 02/10/2014) | 1 | 2.83 | 2.83 |
| E18DD0040 | m² | Film de polietileno traslúcido, galga 400, e=0,1 mm | 1.1 | 0.3 | 0.33 |
| %0.03 | % | Costes indirectos | 3 % | 4.51 | 0.14 |
|  |  | Total |  |  | 4.65 |

| Medición | Uds. | Largo | Ancho | Parcial |
|---|---|---|---|---|
| BAJA |  |  |  |  |
| vest. sala mult. | 1 | 6.05 | 3.25 | 19.66 |
| acceso sala cyd | 1 | 4.7 | 2.2 | 10.34 |
| sala multipropósito | 1 | 27.4 | 18.2 | 498.68 |
|  | 1 | 5.9 | 0.6 | 3.54 |
| acceso ppal. | 1 | 5.85 | 4.45 | 26.03 |
| recepción | 1 | 5.75 | 4.6 | 26.45 |
| vest. mirador | 1 | 7.2 | 10.85 | 78.12 |
| circulación desp. | 1 | 30.15 | 1.6 | 48.24 |
| despachos | 10 | 2.6 | 6.3 | 163.80 |
| sala reuniones | 1 | 2.7 | 6.95 | 18.77 |
| núcleo 1 | 1 | 2.5 | 4.45 | 11.13 |
| vest. aseos | 1 | 5.1 | 1.65 | 8.42 |
| núcleo 2 | 1 | 5.65 | 3.75 | 21.19 |
| núcleo 3 | 1 | 2.55 | 6.3 | 16.07 |
| vest. aseos | 1 | 3.15 | 2.3 | 7.25 |
| aseo femenino | 1 | 1.5 | 2.8 | 4.20 |
| aseo masculino | 1 | 1.5 | 2.8 | 4.20 |
| aseos adaptado | 1 | 2 | 1.85 | 3.70 |
| aseo femenino | 1 | 2.5 | 5.35 | 13.38 |
| aseo masculino | 1 | 2.5 | 5.35 | 13.38 |
| Total |  |  |  | 996.55 |

**05.03.05** m² Insonorización de suelo mediante paneles de fibras minerales (08/02/2008)
877.82 m² × 7.4 = 6495.87
M2. Insonorización de suelo para baja, media y alta frecuencia con solera flotante formada por:
- Panel de fibra mineral rígida lana de roca NV-70-30, densidad 70 kg/m3 y espesor 30 mm., colocado en toda la superficie y dejando un rodapie de 10 cms. en los paramentos laterales.
- Plastico de protección de polietileno de 0,2 mm.
Previo al vertido del recrecido de mortero (no incluido), completamente terminado. Según proyecto, CTE y normativa de aplicación.

| Código | Ud | Descripción | Rendimiento | Precio | Importe |
|---|---|---|---|---|---|
| M01A0010 | h | Oficial primera | 0.05 | 13.83 | 0.69 |
| M01A0040 | h | Peón especializado | 0.05 | 13.24 | 0.66 |
| U15AA490 | M2 | Panel lana de roca NV-70-30 (material; 08/02/2008) | 1.05 | 3.93 | 4.13 |
| U10JA234 | M2 | Film de polietileno (material; 08/02/2008) | 1.05 | 1.62 | 1.70 |
| %CI | % | Costes indirectos | 3 % | 7.18 | 0.22 |
|  |  | Total |  |  | 7.4 |

| Medición | Uds. | Largo | Ancho | Parcial |
|---|---|---|---|---|
| SÓTANO |  |  |  |  |
| laboratorio 1 | 1 | 32.2 | 8.6 | 276.92 |
|  | 1 | 4 | 0.6 | 2.40 |
|  | 1 | 1 | 0.6 | 0.60 |
| laboratorio 2 | 1 | 27.2 | 9.6 | 261.12 |
|  | 1 | 4 | 0.6 | 2.40 |
|  | 1 | 1 | 0.6 | 0.60 |
| almacén | 1 | 23 | 7.15 | 164.45 |
| núcleo 2 | 1 | 16.15 | 6.25 | 100.94 |
|  | 1 | 7.15 | 3.75 | 26.81 |
| núcleo 3 | 1 | 7.7 | 5.4 | 41.58 |
| Total |  |  |  | 877.82 |

**05.03.06** m² Aislam. térmico p/ suelos, poliestireno extruido, e=40 mm (10/04/2012)
996.55 m² × 10.52 = 10483.71
Aislamiento térmico en suelos realizado a base de paneles rígidos de poliestireno extruido (XPS) liso, UNE-EN 13164, de resistencia térmica 1,50 m²K/W, reacción al fuego E, resist. a compresión >= 250 kPa, de 40 mm de espesor, encaje perimetral a media madera, fijados al soporte por medios mecánicos, instalado. Según proyecto, CTE y normativa de aplicación.

| Código | Ud | Descripción | Rendimiento | Precio | Importe |
|---|---|---|---|---|---|
| M01A0010 | h | Oficial primera | 0.05 | 13.83 | 0.69 |
| M01A0040 | h | Peón especializado | 0.05 | 13.24 | 0.66 |
| E02AB0500 | m² | Panel aislante poliestireno extruído e=40 mm (material; 10/04/2012) | 1 | 7.86 | 7.86 |
| E02F0170 | ud | Arandelas de reparto y fijaciones | 5 | 0.2 | 1.00 |
| %0.03 | % | Costes indirectos | 3 % | 10.21 | 0.31 |
|  |  | Total |  |  | 10.52 |

| Medición | Uds. | Largo | Ancho | Parcial |
|---|---|---|---|---|
| BAJA |  |  |  |  |
| vest. sala mult. | 1 | 6.05 | 3.25 | 19.66 |
| acceso sala cyd | 1 | 4.7 | 2.2 | 10.34 |
| sala multipropósito | 1 | 27.4 | 18.2 | 498.68 |
|  | 1 | 5.9 | 0.6 | 3.54 |
| acceso ppal. | 1 | 5.85 | 4.45 | 26.03 |
| recepción | 1 | 5.75 | 4.6 | 26.45 |
| vest. mirador | 1 | 7.2 | 10.85 | 78.12 |
| circulación desp. | 1 | 30.15 | 1.6 | 48.24 |
| despachos | 10 | 2.6 | 6.3 | 163.80 |
| sala reuniones | 1 | 2.7 | 6.95 | 18.77 |
| núcleo 1 | 1 | 2.5 | 4.45 | 11.13 |
| vest. aseos | 1 | 5.1 | 1.65 | 8.42 |
| núcleo 2 | 1 | 5.65 | 3.75 | 21.19 |
| núcleo 3 | 1 | 2.55 | 6.3 | 16.07 |
| vest. aseos | 1 | 3.15 | 2.3 | 7.25 |
| aseo femenino | 1 | 1.5 | 2.8 | 4.20 |
| aseo masculino | 1 | 1.5 | 2.8 | 4.20 |
| aseos adaptado | 1 | 2 | 1.85 | 3.70 |
| aseo femenino | 1 | 2.5 | 5.35 | 13.38 |
| aseo masculino | 1 | 2.5 | 5.35 | 13.38 |
| Total |  |  |  | 996.55 |

**05.03.07** m² Aislam. térmico acústico horiz falso techo lana mineral 40 mm
3052.55 m² × 3.56 = 10867.08
Aislamiento térmico acústico realizado con panel semirrígido de lana mineral arena, UNE-EN 13162, de resistencia térmica 1,10 m²K/W, de 40 mm de espesor, colocado horizontalmente sobre falsos techos, mediante fijaciones mecánicas. Según proyecto, CTE y normativa de aplicación.

| Código | Ud | Descripción | Rendimiento | Precio | Importe |
|---|---|---|---|---|---|
| M01A0010 | h | Oficial primera | 0.065 | 13.83 | 0.90 |
| M01A0030 | h | Peón | 0.065 | 13.16 | 0.86 |
| E02BB0100 | m² | Panel semirrígido lana mineral, e=40 mm (material; 02/10/2014) | 1 | 1.69 | 1.69 |
| %0.03 | % | Costes indirectos | 3 % | 3.45 | 0.10 |
|  |  | Total |  |  | 3.56 |

| Medición | Uds. | Largo | Ancho | Parcial |
|---|---|---|---|---|
| SÓTANO |  |  |  |  |
| laboratorio 1 | 1 | 32.2 | 8.6 | 276.92 |
|  | 1 | 4 | 0.6 | 2.40 |
|  | 1 | 1 | 0.6 | 0.60 |
| laboratorio 2 | 1 | 27.2 | 9.6 | 261.12 |
|  | 1 | 4 | 0.6 | 2.40 |
|  | 1 | 1 | 0.6 | 0.60 |
| almacén | 1 | 23 | 7.15 | 164.45 |
| presala lab. | 1 | 2.5 | 2.8 | 7.00 |
| cambiador | 1 | 2.5 | 2.5 | 6.25 |
| núcleo 3 | 1 | 5.1 | 2.7 | 13.77 |
| sala evac. | 1 | 5.1 | 1.15 | 5.87 |
| salida evc. | 1 | 1.8 | 1.25 | 2.25 |
| sala gases | 1 | 5.1 | 1.4 | 7.14 |
| cambiador | 1 | 4.45 | 2 | 8.90 |
| presala lab. | 1 | 5.2 | 1.7 | 8.84 |
| vest. almacén | 1 | 3.75 | 2.05 | 7.69 |
| circulaciones | 1 | 6.75 | 3.3 | 22.28 |
| núcleo 2 | 1 | 2.7 | 3.75 | 10.13 |
| vest. acceso | 1 | 6.25 | 3.15 | 19.69 |
| mantenimiento | 1 | 3.15 | 1.5 | 4.73 |
| sala servidor | 1 | 3.15 | 6.65 | 20.95 |
| inst. eléctricas | 1 | 3.05 | 5.35 | 16.32 |
| distribuidor | 1 | 3.5 | 2.85 | 9.98 |
| BAJA |  |  |  |  |
| vest. sala mult. | 1 | 6.05 | 3.25 | 19.66 |
| acceso sala cyd | 1 | 4.7 | 2.2 | 10.34 |
| sala multipropósito | 1 | 27.4 | 18.2 | 498.68 |
|  | 1 | 5.9 | 0.6 | 3.54 |
| acceso ppal. | 1 | 5.85 | 4.45 | 26.03 |
| recepción | 1 | 5.75 | 4.6 | 26.45 |
| vest. mirador | 1 | 7.2 | 10.85 | 78.12 |
| circulación desp. | 1 | 30.15 | 1.6 | 48.24 |
| despachos | 10 | 2.6 | 6.3 | 163.80 |
| sala reuniones | 1 | 2.7 | 6.95 | 18.77 |
| núcleo 1 | 1 | 2.5 | 4.45 | 11.13 |
| vest. aseos | 1 | 5.1 | 1.65 | 8.42 |
| núcleo 2 | 1 | 5.65 | 3.75 | 21.19 |
| núcleo 3 | 1 | 2.55 | 6.3 | 16.07 |
| vest. aseos | 1 | 3.15 | 2.3 | 7.25 |
| aseo femenino | 1 | 1.5 | 2.8 | 4.20 |
| aseo masculino | 1 | 1.5 | 2.8 | 4.20 |
| aseos adaptado | 1 | 2 | 1.85 | 3.70 |
| aseo femenino | 1 | 2.5 | 5.35 | 13.38 |
| aseo masculino | 1 | 2.5 | 5.35 | 13.38 |
| INTERMEDIA |  |  |  |  |
| núcleo 1 | 1 | 5.8 | 3.4 | 19.72 |
| núcleo 2 | 1 | 5.75 | 3.75 | 21.56 |
|  | 1 | 6.25 | 2.65 | 16.56 |
| almacén entrepl. | 1 | 17.25 | 5.75 | 99.19 |
| PRIMERA |  |  |  |  |
| circulaciones ppales. | 1 | 21 | 3.4 | 71.40 |
|  | 1 | 22.05 | 3.25 | 71.66 |
|  | 1 | 6.3 | 4.65 | 29.30 |
| circulación direc. | 1 | 11.65 | 1.5 | 17.48 |
| despachos direc. | 3 | 6.2 | 2.65 | 49.29 |
|  | 2 | 7.75 | 2.5 | 38.75 |
| sala reun. direc. | 1 | 6.2 | 3.4 | 21.08 |
| despachos tecn. | 14 | 2.6 | 6.75 | 245.70 |
| despacho tecn. | 1 | 3.8 | 6.75 | 25.65 |
| sala reuniones | 1 | 4.6 | 7 | 32.20 |
| aula formación 1 | 1 | 9.7 | 7 | 67.90 |
| aula formación 2 | 1 | 8.55 | 7 | 59.85 |
| office | 1 | 6.05 | 7 | 42.35 |
| núcleo 1 | 1 | 3.9 | 6.8 | 26.52 |
| terraza dirección | 1 | 4.9 | 17.95 | 87.96 |
| núcleo 2 | 1 | 5.75 | 3.75 | 21.56 |
| terraza office | 1 | 4.3 | 7 | 30.10 |
| terraza oeste | 1 | 11.2 | 1.5 | 16.80 |
| terraza este | 1 | 16.75 | 1.5 | 25.13 |
| cuarto limpieza | 1 | 1.9 | 1.95 | 3.71 |
| aseo femenino | 1 | 2.4 | 7 | 16.80 |
| aeso masculino | 1 | 2.5 | 7 | 17.50 |
| Total |  |  |  | 3052.55 |

**05.03.08** m² Barrera fónica de lana mineral de 40 mm de espesor (08/02/2008)
278.17 m² × 7.7 = 2141.91
Barrera fónica realizada con panel semirrígido de lana mineral (MW) (marcado CE s/UNE-EN 13162), de 40 mm de espesor, colocado, con perfilería de aluminio, en vertical sobre falsos techos dando continuidad a las separacciones entre estancias, terminado. Según proyecto, CTE y normativa de aplicación.

| Código | Ud | Descripción | Rendimiento | Precio | Importe |
|---|---|---|---|---|---|
| M01A0010 | h | Oficial primera | 0.16 | 13.83 | 2.21 |
| M01A0030 | h | Peón | 0.16 | 13.16 | 2.11 |
| U10JA075 | Ml | Montante acero galv. 46mm. (material; 08/02/2008) | 2 | 0.39 | 0.78 |
| U10JA078 | Ml | Canal 48 mm. (material; 08/02/2008) | 2 | 0.34 | 0.68 |
| E02BB0100 | m² | Panel semirrígido lana mineral, e=40 mm | 1 | 1.69 | 1.69 |
| %0.03 | % | Costes indirectos | 3 % | 7.47 | 0.22 |
|  |  | Total |  |  | 7.7 |

| Medición | Uds. | Largo | Alto | Parcial |
|---|---|---|---|---|
| CI01 | 1 | 27 | 1 | 27.00 |
| CI02 | 1 | 1.5 | 1 | 1.50 |
| CI03 | 1 | 11.75 | 2.85 | 33.49 |
| CI04 | 2 | 1.5 | 2.85 | 8.55 |
| CI05 | 1 | 3.5 | 2.85 | 9.98 |
| CI06 | 1 | 20.2 | 2.85 | 57.57 |
| CI07 | 1 | 16.15 | 2.85 | 46.03 |
| CI08 | 1 | 15.25 | 2.85 | 43.46 |
| CI09 | 1 | 16.25 | 2.85 | 46.31 |
| CI10 | 1 | 1.5 | 2.85 | 4.28 |
| Total |  |  |  | 278.17 |

**05.03.09** m2 Mortero ignífugo proyectado R-60 (10/11/2000)
1764.48 m2 × 4.31 = 7604.91
Protección contra el fuego de estructura metálica mediante proyección de mortero a base de perlita y vermiculita, para una estabilidad al fuego R-60. Densidad 600 kg/m3. Coeficiente de conductividad térmica 0,125 Kcal/hmºC. Ensayo LICOF. Medida la unidad instalada.

| Código | Ud | Descripción | Rendimiento | Precio | Importe |
|---|---|---|---|---|---|
| M01A0010 | h | Oficial primera | 0.1 | 13.83 | 1.38 |
| M01A0030 | h | Peón | 0.01 | 13.16 | 0.13 |
| M01MP040 | h | Equipo proyección mortero ignífugo (maquinaria; 10/11/2000) | 0.15 | 3.97 | 0.60 |
| P23FL080 | kg | Mortero ignífugo (material; 10/11/2000) | 9 | 0.23 | 2.07 |
| %0.03 | % | Costes indirectos | 3 % | 4.18 | 0.13 |
|  |  | Total |  |  | 4.31 |

Claves: metal, conductor, mortero, ensayo, coeficiente, fuego, vermiculita, densidad, Perlita, térmico, protección, ignifugación, proyección, estructura, estable, base

| Medición | Uds. | Largo | Ancho | Parcial |
|---|---|---|---|---|
| FORJADO SUR | 2 | 32.7 | 18.2 | 1190.28 |
| FORJADO CENTRAL | 2 | 17.4 | 16.5 | 574.20 |
| Total |  |  |  | 1764.48 |

### 05.04 IMPERMEABILIZACIÓN (08/02/2008)
Importe: 9964.55

**05.04.01** m² Impermeabilización EVAC bajo pavimento en terrazas exteriores (08/02/2008)
166.67 m² × 10.74 = 1790.04
Impermeabilización bajo revestimiento, solado o alicatado cerámico en paramentos verticales y horizontales, de terrazas exteriores mediante lámina impermeabilizante flexible tipo EVAC, compuesta de una doble hoja de poliolefina termoplástica con acetato de vinil etileno, con ambas caras revestidas de fibras de poliéster no tejidas, de 0,52 mm de espesor y 335 g/m², fijada al soporte con adhesivo cementoso mejorado C2 E, incluso limpieza del soporte, p.p. de entregas, remates y sellados perimetrales, preparada para recibir directamente el revestimiento (no incluido en este precio). Medido en proyección horizontal. Según proyecto, CTE y normativa de aplicación.

| Código | Ud | Descripción | Rendimiento | Precio | Importe |
|---|---|---|---|---|---|
| M01A0010 | h | Oficial primera | 0.1 | 13.83 | 1.38 |
| M01A0040 | h | Peón especializado | 0.1 | 13.24 | 1.32 |
| ADSCEC2E | kg | Adhesivo cementoso mejorado C2 E según UNE-EN 12004 (material; 11/09/2014) | 2 | 0.36 | 0.72 |
| LAMEVAC | m2 | Lámina impermeabilizante flexible tipo EVAC, compuesta de una doble hoja de poliolefina termoplástica con acetato de vinil etileno, con ambas caras revestidas de fibras de poliéster no tejidas, de 0,52 mm de espesor y 335 g/m², según UNE-EN 13956 (material; 11/09/2014) | 1.05 | 5.33 | 5.60 |
| COMEVAC1 | ud | Complemento para refuerzo de puntos singulares: ptos int y ext (material; 11/09/2014) | 0.3 | 3.36 | 1.01 |
| COMEVAC3 | ud | Complemento para refuerzo de puntos singulares: tuberías (material; 11/09/2014) | 0.1 | 1.74 | 0.17 |
| U04PX110 | Ud | Sikasil-C masilla caucho silicona 310 ml (material; 08/02/2008) | 0.1 | 2.27 | 0.23 |
| %0.03 | % | Costes indirectos | 3 % | 10.43 | 0.31 |
|  |  | Total |  |  | 10.74 |

| Medición | Uds. | Largo | Ancho | Parcial |
|---|---|---|---|---|
| TERRAZAS |  |  |  |  |
| mirador sur | 1 | 16.4 | 5 | 82.00 |
| mirador oeste | 1 | 11.2 | 1.5 | 16.80 |
| mirador este | 1 | 17 | 1.5 | 25.50 |
| office | 1 | 4.7 | 7.1 | 33.37 |
| mirador cartel | 1 | 9 | 1 | 9.00 |
| Total |  |  |  | 166.67 |

**05.04.02** m² Impermemeabilización bicapa LBM40FV + LBM48FP + lámina nodular (08/02/2008)
288.75 m² × 28.31 = 8174.51
Impermeabilización de cubierta convencional adherida al soporte destinada a ser protegida con protección pesada BICAPA, mediante la ejecución de una membrana bicapa tipo PA-9 s/ UNE 104402 constituida por una imprimación sobre toda la superficie con una emulsión bituminosa según norma UNE 104231 tipo EB, previa colocación de cazoletas. Colocación de una lámina de betún elastómero (SBS) de superficie no protegida tipo LBM 40-FV de 4 kg/m² y con una armadura de 100 g/m² de fibra de vidrio. Colocación de una segunda lámina de superficie no protegida LBM 40-FP con armadura de fieltro de poliéster de 160 g/m² de 5 kg/m², con un tejido de fibra de poliéster de 150 g/m² (alto valor de resistencia al punzonamiento) en la cara exterior, resistente frente a la acción de vertido de la solera de hormigón que constituye la capa de rodadura sobre la lámina, adecuada para trafico de vehículos, previa colocación de lámina nodular con geotéxtil incorporado Drentex Impact Parking, totalmente soldada al soporte, rematada y comprobada según C.T.E. DB HS-1. Según proyecto, CTE y normativa de aplicación.

| Código | Ud | Descripción | Rendimiento | Precio | Importe |
|---|---|---|---|---|---|
| M01A0010 | h | Oficial primera | 0.15 | 13.83 | 2.0745 |
| M01A0040 | h | Peón especializado | 0.15 | 13.24 | 1.9860 |
| E18LA0090 | kg | Emulsión bituminosa p/imprimación, | 0.3 | 1.16 | 0.3480 |
| E18AA0100 | m² | Lám betún LBM 40-FV (material) | 1.12 | 5.28 | 5.9136 |
| E18AA0090 | m² | Lám betún LBM 48-FP (material) | 1.14 | 10.01 | 11.4114 |
| E28JAB0030 | ud | Caldereta sifón PVC salid vert 250x250 mm D 90-110 mm, | 0.04 | 16.25 | 0.6500 |
| E01KB0040 | kg | Butano. | 0.38 | 0.59 | 0.2242 |
| U05MD010D | M2 | Lámina drenante Drentex Impact Parking (material; 08/02/2008) | 1.05 | 4.65 | 4.8825 |
| %0.03 | % | Costes indirectos | 3 % | 27.4902 | 0.8247 |
|  |  | Total |  |  | 28.31 |

| Medición | Uds. | Largo | Ancho | Parcial |
|---|---|---|---|---|
| BAJA |  |  |  |  |
| porche de accesos | 1 | 17.5 | 16.5 | 288.75 |
| Total |  |  |  | 288.75 |

## 06 ALBAÑILERÍA INTERIOR (08/02/2008)
Importe: 168538.08

### 06.01 ALBAÑILERÍA TRADICIONAL (08/02/2008)
Importe: 94887.72

**06.01.01** m² Fábrica bl.hueco sencillo 9x25x50 cm (28/04/2010)
358.18 m² × 12.58 = 4505.90
Fábrica de bloques huecos de hormigón vibrado de 9 cm de espesor (9x25x50), con marcado CE, categoría I según UNE-EN 771-3, recibidos con mortero industrial M 2,5, con marcado CE s/UNE-EN 998-2, incluso replanteo, recibido de premarcos y marcos, aplomado, nivelado, humedecido, grapas metálicas de unión a la estructura y parte proporcional de armadura de refuerzo de acero B 400 S. Medición de obra descontado toda clase de huecos. Según proyecto, CTE y normativa de aplicación.

| Código | Ud | Descripción | Rendimiento | Precio | Importe |
|---|---|---|---|---|---|
| M01A0010 | h | Oficial primera | 0.32 | 13.83 | 4.43 |
| M01A0030 | h | Peón | 0.16 | 13.16 | 2.11 |
| E10AB0050 | ud | Bloque de hormigón de áridos de picón 9x25x50 cm, CE cat. I (material) | 8.4 | 0.44 | 3.70 |
| A02A0120 | m³ | Mortero industrial M 2,5 (28/04/2010) | 0.01 | 171.65 | 1.72 |
| E10CB0010 | m | Fleje metálico perforado. (material) | 0.5 | 0.08 | 0.04 |
| A04A0010 | kg | Acero corrugado B 400 S, elaborado y colocado. | 0.15 | 1.34 | 0.20 |
| E31CD0030 | ud | Andamio para interiores verticales. (material) | 0.001 | 13.88 | 0.01 |
| %0.03 | % | Costes indirectos | 3 % | 12.21 | 0.37 |
|  |  | Total |  |  | 12.58 |

| Medición | Uds. | Largo | Ancho | Alto | Parcial |
|---|---|---|---|---|---|
| CHIMENEA CUBIERTA |  |  |  |  |  |
|  | 2 | 1.2 |  | 0.55 | 1.32 |
|  | 2 |  | 0.6 | 0.55 | 0.66 |
| PETOS CUBIERTAS |  |  |  |  |  |
| almacén gral. | 2 | 33 |  | 0.55 | 36.30 |
|  | 2 |  | 8.8 | 0.55 | 9.68 |
| laboratorio 2 | 2 | 10.7 |  | 0.55 | 11.77 |
|  | 2 |  | 29.3 | 0.55 | 32.23 |
| laboratorio 1 | 2 | 33 |  | 0.55 | 36.30 |
|  | 2 |  | 9.15 | 0.55 | 10.07 |
| nave paso | 2 | 12.5 |  | 0.55 | 13.75 |
|  | 2 |  | 17.8 | 0.55 | 19.58 |
| nave central | 2 | 15.7 |  | 0.55 | 17.27 |
|  | 2 |  | 20.45 | 0.55 | 22.50 |
| nave sur | 2 | 33.5 |  | 0.55 | 36.85 |
|  | 2 |  | 17.8 | 0.55 | 19.58 |
| PETOS AZOTEAS |  |  |  |  |  |
|  | 2 | 26.5 |  | 0.55 | 29.15 |
|  | 2 |  | 5.2 | 0.55 | 5.72 |
| DOBLE PETO CUBIERTAS |  |  |  |  |  |
| laboratorio 2 | 1 | 10.7 |  | 0.55 | 5.89 |
| nave central | 2 | 15.7 |  | 0.55 | 17.27 |
|  | 2 |  | 20.45 | 0.55 | 22.50 |
| nave sur | 1 |  | 17.8 | 0.55 | 9.79 |
| Total |  |  |  |  | 358.18 |

**06.01.02** m² Fábrica bl.hueco sencillo 15x25x50 cm (28/04/2010)
3650.76 m² × 16.45 = 60055.00
Fábrica de bloques huecos de hormigón vibrado de 15 cm de espesor (15x25x50), con marcado CE, categoría I según UNE-EN 771-3, recibidos con mortero industrial M 2,5, con marcado CE s/UNE-EN 998-2, incluso replanteo, recibido de premarcos y marcos, aplomado, nivelado, humedecido, recibido de marcos, grapas metálicas de unión a la estructura y parte proporcional de armadura de refuerzo de acero B 400 S. Medición de obra descontado toda clase de huecos. Según proyecto, CTE y normativa de aplicación.

| Código | Ud | Descripción | Rendimiento | Precio | Importe |
|---|---|---|---|---|---|
| M01A0010 | h | Oficial primera | 0.34 | 13.83 | 4.70 |
| M01A0030 | h | Peón | 0.17 | 13.16 | 2.24 |
| E10AB0030 | ud | Bloque de hormigón de áridos de picón 15x25x50 cm, CE cat. I (material) | 8.4 | 0.76 | 6.38 |
| A02A0120 | m³ | Mortero industrial M 2,5 | 0.014 | 171.65 | 2.40 |
| E10CB0010 | m | Fleje metálico perforado. | 0.5 | 0.08 | 0.04 |
| A04A0010 | kg | Acero corrugado B 400 S, elaborado y colocado. | 0.15 | 1.34 | 0.20 |
| E31CD0030 | ud | Andamio para interiores verticales. | 0.001 | 13.88 | 0.01 |
| %0.03 | % | Costes indirectos | 3 % | 15.97 | 0.48 |
|  |  | Total |  |  | 16.45 |

| Medición | Uds. | Largo | Ancho | Alto | Parcial |
|---|---|---|---|---|---|
| PETOS |  |  |  |  |  |
| cubiertas | 2 | 20 |  | 0.5 | 20.00 |
|  | 2 |  | 5.6 | 0.5 | 5.60 |
|  | 2 | 20 |  | 0.5 | 20.00 |
|  | 2 |  | 28.2 | 0.5 | 28.20 |
|  | 2 | 20.45 |  | 0.5 | 20.45 |
|  | 2 |  | 15.5 | 0.5 | 15.50 |
|  | 2 | 13 |  | 0.5 | 13.00 |
|  | 2 |  | 17.65 | 0.5 | 17.65 |
|  | 4 | 33 |  | 0.5 | 66.00 |
|  | 4 |  | 9 | 0.5 | 18.00 |
|  | 2 | 10.7 |  | 0.5 | 10.70 |
|  | 2 |  | 29.3 | 0.5 | 29.30 |
| azoteas | 2 | 10.75 |  | 0.5 | 10.75 |
|  | 2 |  | 5.15 | 0.5 | 5.15 |
|  | 2 | 5.2 |  | 0.5 | 5.20 |
|  | 2 |  | 5.15 | 0.5 | 5.15 |
| SÓTANO |  |  |  |  |  |
| cuartos eléctricos | 1 | 10 |  | 3.35 | 33.50 |
|  | 3 | 5 |  | 3.35 | 50.25 |
| contenedores | 1 | 5.15 |  | 3.35 | 17.25 |
|  | 1 | 5.15 |  | 3.35 | 17.25 |
| núcleo vertical 1 | 1 | 5.6 |  | 3 | 16.80 |
|  | 1 | 3 |  | 3 | 9.00 |
|  | 1 | 5.9 |  | 3 | 17.70 |
|  | 1 | 6.3 |  | 3 | 18.90 |
|  | 1 | 6.7 |  | 3 | 20.10 |
|  | 1 | 6.75 |  | 3 | 20.25 |
|  | 1 | 11.25 |  | 3 | 33.75 |
| núcleo vertical 2 | 4 | 17.25 |  | 4.25 | 293.25 |
|  | 5 | 6.5 |  | 4.25 | 138.13 |
| almacén | 1 | 17.25 |  | 4.25 | 73.31 |
|  | 2 | 7.25 |  | 4.25 | 61.63 |
|  | 1 | 4 |  | 4.25 | 17.00 |
|  | 1 | 32.5 |  | 4.25 | 138.13 |
| núcleo vertical 3 | 4 | 8 |  | 4.25 | 136.00 |
|  | 2 | 5.75 |  | 4.25 | 48.88 |
| BAJA |  |  |  |  |  |
| núcleo 1 | 1 | 7 |  | 6.35 | 44.45 |
|  | 2 | 4.7 |  | 6.35 | 59.69 |
| accesos | 2 | 18.1 |  | 6.35 | 229.87 |
|  | 2 | 17.5 |  | 6.35 | 222.25 |
| oeste | 1 | 13.75 |  | 4.9 | 67.38 |
| laboratorio 1 | 1 | 33.65 |  | 11.5 | 386.98 |
|  | 1 | 9.5 |  | 11.5 | 109.25 |
| este | 1 | 45.3 |  | 3.5 | 158.55 |
| ascensor | 2 | 2.7 |  | 14 | 75.60 |
|  | 2 | 3.1 |  | 14 | 86.80 |
| PRIMERA |  |  |  |  |  |
| despachos | 1 | 18.85 |  | 3.6 | 67.86 |
|  | 2 | 5 |  | 3.6 | 36.00 |
|  | 2 | 33.75 |  | 3.6 | 243.00 |
|  | 8 | 1.75 |  | 5.75 | 80.50 |
|  | 1 | 13.5 |  | 5.75 | 77.63 |
|  | 2 | 12 |  | 3.6 | 86.40 |
|  | 1 | 17.35 |  | 3.6 | 62.46 |
|  | 1 | 18.15 |  | 5.75 | 104.36 |
| Total |  |  |  |  | 3650.76 |

**06.01.03** m² Enfosc preparación soportes p/alicatados o visto (03/07/2012)
4008 m² × 5.72 = 22925.76
Enfoscado de preparación de soportes, para recibir alicatados o dejar visto, en paramentos verticales, con mortero 1:5 de cemento blanco y arena. Según proyecto, CTE y normativa de aplicación.

| Código | Ud | Descripción | Rendimiento | Precio | Importe |
|---|---|---|---|---|---|
| M01A0010 | h | Oficial primera | 0.2 | 13.83 | 2.77 |
| M01A0030 | h | Peón | 0.1 | 13.16 | 1.32 |
| A02A0030 | m³ | Mortero 1:5 de cemento blanco (03/07/2012) | 0.015 | 96.36 | 1.45 |
| E31CD0030 | ud | Andamio para interiores verticales. | 0.001 | 13.88 | 0.01 |
| %0.03 | % | Costes indirectos | 3 % | 5.55 | 0.17 |
|  |  | Total |  |  | 5.72 |

| Medición | Uds. | Largo | Parcial |
|---|---|---|---|
| S/ BLOQUE 9 | 1 | 357 | 357.00 |
| S/ BLOQUE 15 | 1 | 3651 | 3651.00 |
| Total |  |  | 4008 |

**06.01.04** m Formación peldaño con ladrillo. (03/07/2012)
254.4 m × 7.13 = 1813.87
Formación de peldaño de escalera con ladrillo hueco sencillo, recibido con mortero de cemento y arena 1:5. Según proyecto, CTE y normativa de aplicación.

| Código | Ud | Descripción | Rendimiento | Precio | Importe |
|---|---|---|---|---|---|
| M01A0010 | h | Oficial primera | 0.15 | 13.83 | 2.07 |
| M01A0030 | h | Peón | 0.15 | 13.16 | 1.97 |
| E10AA0010 | ud | Ladrillo cerámico hueco 9x12x25 cm (material) | 16 | 0.12 | 1.92 |
| A02A0030 | m³ | Mortero 1:5 de cemento blanco | 0.01 | 96.36 | 0.96 |
| %0.03 | % | Costes indirectos | 3 % | 6.92 | 0.21 |
|  |  | Total |  |  | 7.13 |

| Medición | Uds. | Largo | Parcial |
|---|---|---|---|
| ESCALERA 1 | 21 | 1.2 | 25.20 |
|  | 21 | 1.2 | 25.20 |
|  | 21 | 1.2 | 25.20 |
| ESCALERA 2 | 26 | 1.8 | 46.80 |
|  | 21 | 1.8 | 37.80 |
|  | 21 | 1.8 | 37.80 |
| ESCALERA 3 | 26 | 1.2 | 31.20 |
|  | 21 | 1.2 | 25.20 |
| Total |  |  | 254.4 |

**06.01.05** m² Formación de recrecido mediante tabiquillos y rasillón cerám. (03/07/2012)
81.8 m² × 38.88 = 3180.38
Formación de recrecido de hasta 110 cm de altura, a base de tabiquillos de fábrica de bloque hueco de hormigón vibrado de 9cm de espesor, separados 1 m, recibidos con mortero 1:6 de cemento y arena, rematados superiormente con mortero para formación de pendiente, rasillones cerámicos de 100 x 25 x 3 cm, colocados con mortero de cemento 1:6 y capa de compresión de 30 mm con hormigón de fck=10 N/mm². Preparado para recibir solado. Según proyecto, CTE y normativa de aplicación.

| Código | Ud | Descripción | Rendimiento | Precio | Importe |
|---|---|---|---|---|---|
| M01A0010 | h | Oficial primera | 0.5 | 13.83 | 6.92 |
| M01A0030 | h | Peón | 0.5 | 13.16 | 6.58 |
| E10AB0050 | ud | Bloque de hormigón de áridos de picón 9x25x50 cm, CE cat. I | 24 | 0.44 | 10.56 |
| A02A0040 | m³ | Mortero 1:6 de cemento | 0.045 | 90.25 | 4.06 |
| E11LA0010 | ud | Rasillón 100x25x3.5 (material) | 4 | 1.81 | 7.24 |
| A03A0010 | m³ | Hormigón en masa de fck= 10 N/mm² (03/07/2012) | 0.03 | 79.6 | 2.39 |
| %0.03 | % | Costes indirectos | 3 % | 37.75 | 1.13 |
|  |  | Total |  |  | 38.88 |

| Medición | Uds. | Largo | Ancho | Parcial |
|---|---|---|---|---|
| SÓTANO |  |  |  |  |
| núcleo 2 | 1 | 2.7 | 3.75 | 10.13 |
| vest. acceso | 1 | 6.25 | 3.15 | 19.69 |
| mantenimiento | 1 | 3.15 | 1.5 | 4.73 |
| sala servidor | 1 | 3.15 | 6.65 | 20.95 |
| inst. eléctricas | 1 | 3.05 | 5.35 | 16.32 |
| distribuidor | 1 | 3.5 | 2.85 | 9.98 |
| Total |  |  |  | 81.8 |

**06.01.06** m² Fábrica bl.hueco doble cámara 15x25x50 cm (28/04/2010)
88.75 m² × 14.74 = 1308.18
Fábrica de bloques huecos con doble cámara de hormigón vibrado de 15 cm de espesor (15x25x50), con marcado CE, categoría I según UNE-EN 771-3, recibidos con mortero industrial M 2,5, con marcado CE s/UNE-EN 998-2, incluso replanteo aplomado, nivelado, humedecido, grapas metálicas de unión a la estructura y parte proporcional de armadura de refuerzo de acero B 400 S. Según proyecto, CTE y normativa de aplicación.

| Código | Ud | Descripción | Rendimiento | Precio | Importe |
|---|---|---|---|---|---|
| M01A0010 | h | Oficial primera | 0.3 | 13.83 | 4.15 |
| M01A0030 | h | Peón | 0.15 | 13.16 | 1.97 |
| E10AC0030 | ud | Bloque de hormigón de áridos de picón 15x25x50 cm doble cámara, con marcado CE, categoría I s/UNE-EN 771-3, p=1300-2000 kg/m³, conductividad térmica 0,7 W/mk, Cp=800 J/kg.K, µ=10. (material) | 8.4 | 0.66 | 5.54 |
| A02A0120 | m³ | Mortero industrial M 2,5 | 0.014 | 171.65 | 2.40 |
| E10CB0010 | m | Fleje metálico perforado. | 0.5 | 0.08 | 0.04 |
| A04A0010 | kg | Acero corrugado B 400 S, elaborado y colocado. | 0.15 | 1.34 | 0.20 |
| E31CD0030 | ud | Andamio para interiores verticales. | 0.001 | 13.88 | 0.01 |
| %0.03 | % | Costes indirectos | 3 % | 14.31 | 0.43 |
|  |  | Total |  |  | 14.74 |

| Medición | Uds. | Largo | Ancho | Alto | Parcial |
|---|---|---|---|---|---|
| SÓTANO |  |  |  |  |  |
|  | 2 | 5 |  | 3 | 30.00 |
|  | 2 |  | 2 | 3 | 12.00 |
|  | 2 | 2.5 |  | 4.25 | 21.25 |
|  | 2 |  | 3 | 4.25 | 25.50 |
| Total |  |  |  |  | 88.75 |

**06.01.07** Ml Canaleta de hormigón polímero ULMA M100 (08/02/2008)
51.7 Ml × 21.25 = 1098.63
Ml. Canaleta de hormigón polímero M100 de ULMA para recogida de aguas, de 60 mm de altura exterior, para terrazas transitables por vehículos, sin pendiente incorporada, rejilla de fundición dúctil FNX100UCBM de ULMA, embebida en recrecido de mortero y medios auxiliares necesarios para la correcta ejecución de los trabajos. Según proyecto, CTE y normativa de aplicación.

| Código | Ud | Descripción | Rendimiento | Precio | Importe |
|---|---|---|---|---|---|
| M01A0010 | h | Oficial primera | 0.2 | 13.83 | 2.77 |
| U05JA00100 | Ml | Canal H-Polímero M100 ULMA (material; 02/10/2014) | 1 | 7.96 | 7.96 |
| U05JA030 | Ml | Rejilla fundición 1 m ULMA (material; 02/10/2014) | 1 | 9.9 | 9.90 |
| %CI | % | Costes indirectos | 3 % | 20.63 | 0.62 |
|  |  | Total |  |  | 21.25 |

| Medición | Uds. | Largo | Parcial |
|---|---|---|---|
| TERRAZAS |  |  |  |
| mirador sur | 1 | 16.4 | 16.40 |
| mirador oeste | 1 | 11.2 | 11.20 |
| mirador este | 1 | 17 | 17.00 |
| office | 1 | 7.1 | 7.10 |
| Total |  |  | 51.7 |

### 06.02 TABIQUERÍA YESO LAMINADO (08/02/2008)
Importe: 73650.36

**06.02.01** m² T3/T11/T13/T15/T17: Trasdosado autoportante 78/48 400 (15+15+48)
1583.25 m² × 15.56 = 24635.37
Trasdosado autoportante 78/48 600, formado por dos placas de yeso laminado de 15 mm de espesor, atornilladas a un lado de una estructura metálica de acero galvanizado a base de canales horizontales y montantes verticales de 48 mm, modulados a 400 mm, con un ancho total del trasdosado terminado de 78 mm, incluso aislamiento con lana mineral de 40 mm de espesor y 70 kg/m³ de densidad, recibido de premarcos y marcos, tratamiento de juntas, tornillería, fijaciones, banda estanca bajo los perfiles perimetrales. Totalmente terminado, listo para imprimar, pintar o decorar. Medición de obra descontado toda clase de huecos. Según proyecto, CTE y normativa de aplicación.

| Código | Ud | Descripción | Rendimiento | Precio | Importe |
|---|---|---|---|---|---|
| E10IECA0100 | m² | Trasdosado autoportante 78/48 400, inst. (material; 02/10/2014) | 1 | 15.11 | 15.11 |
| %0.03 | % | Costes indirectos | 3 % | 15.11 | 0.45 |
|  |  | Total |  |  | 15.56 |

| Medición | Uds. | Largo | Alto | Parcial |
|---|---|---|---|---|
| SÓTANO |  |  |  |  |
| núcleo 2 | 4 | 8.15 | 3.01 | 98.13 |
|  | 2 | 11 | 3.01 | 66.22 |
| núcleo 3 | 1 | 8.15 | 3.01 | 24.53 |
|  | 1 | 7 | 3.01 | 21.07 |
| BAJA |  |  |  |  |
| polivalente | 3 | 16.5 | 5.55 | 274.73 |
| patinillo | 2 | 7 | 5.55 | 77.70 |
|  | 2 | 3.5 | 5.55 | 38.85 |
| recepción | 1 | 12.45 | 3.01 | 37.47 |
| aseos | 1 | 8.4 | 3.01 | 25.28 |
|  | 1 | 9.5 | 3.01 | 28.60 |
| ascensor | 2 | 5.65 | 3.01 | 34.01 |
|  | 2 | 2.45 | 3.01 | 14.75 |
| despachos | 1 | 39.5 | 3.01 | 118.90 |
|  | 1 | 8.4 | 3.01 | 25.28 |
| ENTREPLANTA |  |  |  |  |
| núcleo2 | 1 | 17.3 | 3.17 | 54.84 |
|  | 1 | 5.75 | 3.17 | 18.23 |
| recepción | 1 | 12.45 | 3.17 | 39.47 |
| PRIMERA |  |  |  |  |
| despachos | 2 | 28.8 | 3.1 | 178.56 |
|  | 1 | 17.9 | 3.1 | 55.49 |
| escalera | 1 | 5.5 | 3.1 | 17.05 |
| despachos | 1 | 13.85 | 5.1 | 70.64 |
|  | 1 | 19.25 | 5.1 | 98.18 |
| núcleo 2 | 1 | 9.7 | 3.1 | 30.07 |
|  | 1 | 5.7 | 3.1 | 17.67 |
|  | 1 | 3 | 3.1 | 9.30 |
|  | 1 | 11.55 | 3.1 | 35.81 |
|  | 2 | 7.1 | 5.1 | 72.42 |
| Total |  |  |  | 1583.25 |

**06.02.02** m² T13: Trasdosado autoportante acústico 78/48 400 (15+15+48)
360.75 m² × 21.35 = 7702.01
Trasdosado autoportante 78/48 600, formado por dos placas de yeso laminado de 15 mm de espesor, una de ellas acústica (al exterior), con un 0,75 de absorción acústica (perforaciones de 15 mm separadas 30 mm hasta un porcentaje del 19,6%), atornilladas a un lado de una estructura metálica de acero galvanizado a base de canales horizontales y montantes verticales de 48 mm, modulados a 400 mm, con un ancho total del trasdosado terminado de 78 mm, incluso aislamiento con lana mineral de 40 mm de espesor y 70 kg/m³ de densidad, recibido de premarcos y marcos, tratamiento de juntas, tornillería, fijaciones, banda estanca bajo los perfiles perimetrales. Totalmente terminado, listo para imprimar, pintar o decorar. Medición de obra descontado toda clase de huecos. Según proyecto, CTE y normativa de aplicación.

| Código | Ud | Descripción | Rendimiento | Precio | Importe |
|---|---|---|---|---|---|
| E10IECA0100 | m² | Trasdosado autoportante 78/48 400, inst. | 1 | 15.11 | 15.11 |
| DFPRPLPL | m² | Incremento por placa de yeso laminado acústica (material; 18/09/2014) | 1 | 5.62 | 5.62 |
| %0.03 | % | Costes indirectos | 3 % | 20.73 | 0.62 |
|  |  | Total |  |  | 21.35 |

| Medición | Uds. | Largo | Alto | Parcial |
|---|---|---|---|---|
| BAJA |  |  |  |  |
| polivalente | 2 | 32.5 | 5.55 | 360.75 |
| Total |  |  |  | 360.75 |

**06.02.03** m² T01: Tabique 108/48 400 H (15+15+48+15+15 mm)
1161.89 m² × 25.22 = 29302.87
Tabique 108/48 400, formado por dos placas resistentes al agua de yeso laminado de 15 mm de espesor, atornilladas a cada lado externo de una estructura metálica de acero galvanizado a base de canales horizontales y montantes verticales de 48 mm, modulados a 400 mm, con un ancho total del tabique terminado de 108 mm, incluso aislamiento con lana mineral de 40 mm de espesor y 70 kg/m³ de densidad, recibido de premarcos y marcos, tratamiento de juntas, tornillería, fijaciones, banda estanca bajo los perfiles perimetrales. Totalmente terminado, listo para imprimar, pintar o decorar. Medición de obra descontado toda clase de huecos. Según proyecto, CTE y normativa de aplicación.

| Código | Ud | Descripción | Rendimiento | Precio | Importe |
|---|---|---|---|---|---|
| E10IBA0080 | m² | Tabique 108/48 e400, hidrófugo, 4x15, inst. (material; 02/10/2014) | 1 | 24.48 | 24.48 |
| %0.03 | % | Costes indirectos | 3 % | 24.48 | 0.73 |
|  |  | Total |  |  | 25.22 |

| Medición | Uds. | Largo | Alto | Parcial |
|---|---|---|---|---|
| SÓTANO |  |  |  |  |
| núcleo 2 | 1 | 2.7 | 3.05 | 8.24 |
|  | 1 | 3.9 | 3.05 | 11.90 |
|  | 1 | 5.4 | 3.05 | 16.47 |
| núcleo 3 | 1 | 3.1 | 4.15 | 12.87 |
| BAJA |  |  |  |  |
| acceso sala poliv. | 1 | 13.2 | 5.55 | 73.26 |
|  | 1 | 4.5 | 5.55 | 24.98 |
| aseos sala poliv. | 2 | 4.5 | 5.55 | 49.95 |
|  | 1 | 2.3 | 5.55 | 12.77 |
| escalera 1 | 1 | 3 | 5.85 | 17.55 |
|  | 1 | 8.1 | 5.85 | 47.39 |
| aseos despachos | 2 | 5.95 | 2.9 | 34.51 |
|  | 3 | 2.1 | 2.9 | 18.27 |
|  | 1 | 3.3 | 2.9 | 9.57 |
|  | 1 | 8.25 | 2.9 | 23.93 |
| escalera 2 | 1 | 3 | 3.2 | 9.60 |
|  | 1 | 3.45 | 3.2 | 11.04 |
| despachos | 9 | 5.7 | 2.9 | 148.77 |
| escalera 2 | 1 | 3 | 3.2 | 9.60 |
| INSTALACIONES |  |  |  |  |
| escalera 1 | 1 | 3 | 3.2 | 9.60 |
| escalera 2 | 1 | 3 | 3.2 | 9.60 |
|  | 1 | 1.25 | 3.2 | 4.00 |
| PRIMERA |  |  |  |  |
| despachos | 5 | 6.35 | 3.1 | 98.43 |
|  | 1 | 17 | 3.1 | 52.70 |
|  | 5 | 7 | 3.1 | 108.50 |
|  | 1 | 2 | 3.1 | 6.20 |
|  | 6 | 7 | 3.1 | 130.20 |
| escalera 1 | 1 | 3 | 3.1 | 9.30 |
|  | 1 | 1.5 | 3.1 | 4.65 |
| despachos | 3 | 7 | 5.1 | 107.10 |
| aseos | 2 | 5.1 | 2.9 | 29.58 |
|  | 3 | 2.1 | 2.9 | 18.27 |
|  | 2 | 3.3 | 2.9 | 19.14 |
| escalera 2 | 1 | 3 | 3.1 | 9.30 |
|  | 1 | 1.5 | 3.1 | 4.65 |
| Total |  |  |  | 1161.89 |

**06.02.04** m² T02: Tabique 108/48 400 EI-120 (15+15+48+15+15 mm)
388.01 m² × 22.13 = 8586.66
Tabique 108/48 400 EI-120, formado por dos placas resistentes al fuego de yeso laminado de 15 mm de espesor, atornilladas a cada lado externo de una estructura metálica de acero galvanizado a base de canales horizontales y montantes verticales de 48 mm, modulados a 400 mm, resultando un ancho total del tabique terminado de 108 mm, incluso aislamiento con lana mineral de 40 mm de espesor y 70 kg/m³ de densidad, recibido de premarcos y marcos, tratamiento de juntas, tornillería, fijaciones, banda estanca bajo los perfiles perimetrales. Totalmente terminado, listo para imprimar, pintar o decorar. Medición de obra descontado toda clase de huecos. Según proyecto, CTE y normativa de aplicación.

| Código | Ud | Descripción | Rendimiento | Precio | Importe |
|---|---|---|---|---|---|
| E10IBA0290D | m² | Tabique 108/48 e400, 2x15, EI-120, inst. (material; 02/10/2014) | 1 | 21.48 | 21.48 |
| %0.03 | % | Costes indirectos | 3 % | 21.48 | 0.64 |
|  |  | Total |  |  | 22.13 |

| Medición | Uds. | Largo | Alto | Parcial |
|---|---|---|---|---|
| SÓTANO |  |  |  |  |
| núcleo 3 | 1 | 5.95 | 4.15 | 24.69 |
|  | 3 | 5.3 | 4.15 | 65.99 |
| BAJA |  |  |  |  |
| acceso sala poliv. | 2 | 6 | 5.55 | 66.60 |
|  | 1 | 4 | 5.55 | 22.20 |
| escalera 3 | 2 | 5.7 | 3.2 | 36.48 |
|  | 1 | 2.5 | 3.2 | 8.00 |
|  | 1 | 3 | 3.2 | 9.60 |
|  | 1 | 7.5 | 2.9 | 21.75 |
| INSTALACIONES |  |  |  |  |
| escalera 1 | 1 | 4.5 | 3.2 | 14.40 |
|  | 1 | 1.5 | 3.2 | 4.80 |
| PRIMERA |  |  |  |  |
| escalera 1 | 1 | 18 | 5.1 | 91.80 |
|  | 1 | 5 | 3.1 | 15.50 |
|  | 1 | 2 | 3.1 | 6.20 |
| Total |  |  |  | 388.01 |

**06.02.05** m² T06: Tabique 171/48 400 EI120 (15+15+48+15+48+15+15 mm)
114.3 m² × 26.99 = 3084.96
Tabique 171/48 400 EI-120, formado por dos placas reistentes al fuego de yeso laminado de 15 mm de espesor, atornilladas a cada lado externo de dos estructuras metálicas de acero galvanizado a base de canales horizontales y montantes verticales de 48 mm, modulados a 400 mm y una placa de yeso laminado de 15 mm de espesor separando ambas estructuras y atorrnillada a una de éstas, resultando un ancho total del tabique terminado de 171 mm, incluso aislamiento con lana mineral de 40 mm de espesor y 70 kg/m³ de densidad en ambas estructuras, recibido de premarcos y marcos, tratamiento de juntas, tornillería, fijaciones, banda estanca bajo los perfiles perimetrales. Totalmente terminado, listo para imprimar, pintar o decorar. Medición de obra descontado toda clase de huecos. Según proyecto, CTE y normativa de aplicación.

| Código | Ud | Descripción | Rendimiento | Precio | Importe |
|---|---|---|---|---|---|
| E10IA0240D | m² | Tabique 171/48 400 EI120 (15+15+48+15+48+15+15 mm) inst (material; 02/10/2014) | 1 | 26.2 | 26.20 |
| %0.03 | % | Costes indirectos | 3 % | 26.20 | 0.79 |
|  |  | Total |  |  | 26.99 |

| Medición | Uds. | Largo | Alto | Parcial |
|---|---|---|---|---|
| BAJA |  |  |  |  |
|  | 1 | 18 | 6.35 | 114.30 |
| Total |  |  |  | 114.3 |

**06.02.06** m² Incremento por sustitución de placa hidrófuga de yeso laminado (08/02/2008)
423.11 m² × 0.8 = 338.49
Incremento por sustitución de placa hidrófuga de yeso laminado en sustitución de placa normal de yeso laminado (ambos espesores de 15 mm. Medición de obra descontado toda clase de huecos. Según proyecto, CTE y normativa de aplicación.

| Código | Ud | Descripción | Rendimiento | Precio | Importe |
|---|---|---|---|---|---|
| U10JA003 | M2 | Placa de yeso laminado normal 15 mm YL N (material; 08/02/2008) | -1 | 1.96 | -1.96 |
| U10JA035 | M2 | Placa de yeso laminado hidrófugo 15 mm YL WA (material; 08/02/2008) | 1 | 2.76 | 2.76 |
|  |  | Total |  |  | 0.8 |

| Medición | Uds. | Largo | Alto | Parcial |
|---|---|---|---|---|
| TRASDOSADO---------- |  |  |  |  |
| SÓTANO |  |  |  |  |
| núcleo 2 | 3 | 8.15 | 3.01 | 73.59 |
| BAJA |  |  |  |  |
| polivalente | 1 | 7 | 5.55 | 38.85 |
| aseos | 1 | 8.4 | 3.01 | 25.28 |
|  | 1 | 9.5 | 3.01 | 28.60 |
| PRIMERA |  |  |  |  |
|  | 1 | 8 | 5.1 | 40.80 |
| TABIQUE T1--------- |  |  |  |  |
| BAJA |  |  |  |  |
| aseos sala poliv. | 2 | 4.5 | 5.55 | 49.95 |
|  | 1 | 2.3 | 5.55 | 12.77 |
| aseos despachos | 2 | 5.95 | 2.9 | 34.51 |
|  | 3 | 2.1 | 2.9 | 18.27 |
|  | 1 | 3.3 | 2.9 | 9.57 |
|  | 1 | 8.25 | 2.9 | 23.93 |
| PRIMERA |  |  |  |  |
| aseos | 2 | 5.1 | 2.9 | 29.58 |
|  | 3 | 2.1 | 2.9 | 18.27 |
|  | 2 | 3.3 | 2.9 | 19.14 |
| Total |  |  |  | 423.11 |

## 07 SOLADOS (10/11/2000)
Importe: 121724.92

### 07.01 RECRECIDOS (28/03/2009)
Importe: 40878.26

**07.01.01** m² Atezado mortero cemento-arena picón 1:6 e=7 cm (03/07/2012)
3052.55 m² × 9.15 = 27930.83
Atezado de mortero de cemento y arena de picón 1:6, de 7 cm de espesor sobre lámina acústica (no incluida en esta partida), incluso vertido y fratasado superficial para quedar visto. Según proyecto, CTE y normativa de aplicación.

| Código | Ud | Descripción | Rendimiento | Precio | Importe |
|---|---|---|---|---|---|
| M01A0010 | h | Oficial primera | 0.15 | 13.83 | 2.07 |
| M01A0030 | h | Peón | 0.075 | 13.16 | 0.99 |
| A02A0200 | m³ | Mortero 1:6 de cemento y arena picón (03/07/2012) | 0.07 | 83.08 | 5.82 |
| %0.03 | % | Costes indirectos | 3 % | 8.88 | 0.27 |
|  |  | Total |  |  | 9.15 |

| Medición | Uds. | Largo | Ancho | Parcial |
|---|---|---|---|---|
| S01 |  |  |  |  |
| SÓTANO |  |  |  |  |
| laboratorio 1 | 1 | 32.2 | 8.6 | 276.92 |
|  | 1 | 4 | 0.6 | 2.40 |
|  | 1 | 1 | 0.6 | 0.60 |
| laboratorio 2 | 1 | 27.2 | 9.6 | 261.12 |
|  | 1 | 4 | 0.6 | 2.40 |
|  | 1 | 1 | 0.6 | 0.60 |
| almacén | 1 | 23 | 7.15 | 164.45 |
| presala lab. | 1 | 2.5 | 2.8 | 7.00 |
| cambiador | 1 | 2.5 | 2.5 | 6.25 |
| núcleo 3 | 1 | 5.1 | 2.7 | 13.77 |
| sala evac. | 1 | 5.1 | 1.15 | 5.87 |
| salida evc. | 1 | 1.8 | 1.25 | 2.25 |
| sala gases | 1 | 5.1 | 1.4 | 7.14 |
| cambiador | 1 | 4.45 | 2 | 8.90 |
| presala lab. | 1 | 5.2 | 1.7 | 8.84 |
| vest. almacén | 1 | 3.75 | 2.05 | 7.69 |
| circulaciones | 1 | 6.75 | 3.3 | 22.28 |
| núcleo 2 | 1 | 2.7 | 3.75 | 10.13 |
| vest. acceso | 1 | 6.25 | 3.15 | 19.69 |
| mantenimiento | 1 | 3.15 | 1.5 | 4.73 |
| sala servidor | 1 | 3.15 | 6.65 | 20.95 |
| inst. eléctricas | 1 | 3.05 | 5.35 | 16.32 |
| distribuidor | 1 | 3.5 | 2.85 | 9.98 |
| BAJA |  |  |  |  |
| vest. sala mult. | 1 | 6.05 | 3.25 | 19.66 |
| acceso sala cyd | 1 | 4.7 | 2.2 | 10.34 |
| sala multipropósito | 1 | 27.4 | 18.2 | 498.68 |
|  | 1 | 5.9 | 0.6 | 3.54 |
| acceso ppal. | 1 | 5.85 | 4.45 | 26.03 |
| recepción | 1 | 5.75 | 4.6 | 26.45 |
| vest. mirador | 1 | 7.2 | 10.85 | 78.12 |
| circulación desp. | 1 | 30.15 | 1.6 | 48.24 |
| despachos | 10 | 2.6 | 6.3 | 163.80 |
| sala reuniones | 1 | 2.7 | 6.95 | 18.77 |
| núcleo 1 | 1 | 2.5 | 4.45 | 11.13 |
| vest. aseos | 1 | 5.1 | 1.65 | 8.42 |
| núcleo 2 | 1 | 5.65 | 3.75 | 21.19 |
| núcleo 3 | 1 | 2.55 | 6.3 | 16.07 |
| vest. aseos | 1 | 3.15 | 2.3 | 7.25 |
| aseo femenino | 1 | 1.5 | 2.8 | 4.20 |
| aseo masculino | 1 | 1.5 | 2.8 | 4.20 |
| aseos adaptado | 1 | 2 | 1.85 | 3.70 |
| aseo femenino | 1 | 2.5 | 5.35 | 13.38 |
| aseo masculino | 1 | 2.5 | 5.35 | 13.38 |
| INTERMEDIA |  |  |  |  |
| núcleo 1 | 1 | 5.8 | 3.4 | 19.72 |
| núcleo 2 | 1 | 5.75 | 3.75 | 21.56 |
|  | 1 | 6.25 | 2.65 | 16.56 |
| almacén entrepl. | 1 | 17.25 | 5.75 | 99.19 |
| PRIMERA |  |  |  |  |
| circulaciones ppales. | 1 | 21 | 3.4 | 71.40 |
|  | 1 | 22.05 | 3.25 | 71.66 |
|  | 1 | 6.3 | 4.65 | 29.30 |
| circulación direc. | 1 | 11.65 | 1.5 | 17.48 |
| despachos direc. | 3 | 6.2 | 2.65 | 49.29 |
|  | 2 | 7.75 | 2.5 | 38.75 |
| sala reun. direc. | 1 | 6.2 | 3.4 | 21.08 |
| despachos tecn. | 14 | 2.6 | 6.75 | 245.70 |
| despacho tecn. | 1 | 3.8 | 6.75 | 25.65 |
| sala reuniones | 1 | 4.6 | 7 | 32.20 |
| aula formación 1 | 1 | 9.7 | 7 | 67.90 |
| aula formación 2 | 1 | 8.55 | 7 | 59.85 |
| office | 1 | 6.05 | 7 | 42.35 |
| núcleo 1 | 1 | 3.9 | 6.8 | 26.52 |
| terraza dirección | 1 | 4.9 | 17.95 | 87.96 |
| núcleo 2 | 1 | 5.75 | 3.75 | 21.56 |
| terraza office | 1 | 4.3 | 7 | 30.10 |
| terraza oeste | 1 | 11.2 | 1.5 | 16.80 |
| terraza este | 1 | 16.75 | 1.5 | 25.13 |
| cuarto limpieza | 1 | 1.9 | 1.95 | 3.71 |
| aseo femenino | 1 | 2.4 | 7 | 16.80 |
| aeso masculino | 1 | 2.5 | 7 | 17.50 |
| Total |  |  |  | 3052.55 |

**07.01.02** m² Recrecido hormigón armado (28/03/2009)
877.82 m² × 14.63 = 12842.51
Solera armada vista, formada por hormigón en masa HM-20/B/20/I, de 10 cm de espesor, armada con malla electrosoldada #15.15.8 y fibras de polipropileno (0,6 kg/m³) Fibrecrete o equivalente, incluso vertido, extendido, fratasado superficial, junta de poliestireno de 10 mm en pilares y muros, curado y formación de juntas de dilatación con corte en dameros inferiores a 20 m2. S/NTE-RSS. Incluye ejecución de pendientes si las hubiera. Según proyecto, CTE y normativa de aplicación.

| Código | Ud | Descripción | Rendimiento | Precio | Importe |
|---|---|---|---|---|---|
| M01A0010 | h | Oficial primera | 0.06 | 13.83 | 0.83 |
| M01A0030 | h | Peón | 0.03 | 13.16 | 0.39 |
| E01HCA0010 | m³ | Horm prep HM-20/B/20/I | 0.105 | 72.06 | 7.57 |
| E02AA0010 | m² | Placa poliestireno expandido 15 kg/m³, e=10 mm | 1 | 0.51 | 0.51 |
| E01AB0080 | m² | Malla electros. cuadrícula 15x15 cm, ø 8-8 mm | 1.05 | 4.48 | 4.70 |
| E13CA0010 | kg | Fibra polipropil. anti fisuración hormig. Fibrecrete 600 | 0.06 | 2.65 | 0.16 |
| E01E0010 | m³ | Agua | 0.03 | 1.26 | 0.04 |
| %0.03 | % | Costes indirectos | 3 % | 14.20 | 0.43 |
|  |  | Total |  |  | 14.63 |

| Medición | Uds. | Largo | Ancho | Parcial |
|---|---|---|---|---|
| SÓTANO |  |  |  |  |
| laboratorio 1 | 1 | 32.2 | 8.6 | 276.92 |
|  | 1 | 4 | 0.6 | 2.40 |
|  | 1 | 1 | 0.6 | 0.60 |
| laboratorio 2 | 1 | 27.2 | 9.6 | 261.12 |
|  | 1 | 4 | 0.6 | 2.40 |
|  | 1 | 1 | 0.6 | 0.60 |
| almacén | 1 | 23 | 7.15 | 164.45 |
| núcleo 2 | 1 | 16.15 | 6.25 | 100.94 |
|  | 1 | 7.15 | 3.75 | 26.81 |
| núcleo 3 | 1 | 7.7 | 5.4 | 41.58 |
| Total |  |  |  | 877.82 |

**07.01.03** m2 Bancada de hormigón amortiguada (28/03/2009)
4 m2 × 26.23 = 104.92
Bancada de hormigón en masa HM-20/B/20/I, de 10 cm de espesor, armada con malla electrosoldada # 15x30 cm D 5mm, previa colocación de aislamiento acústico a ruidos de impacto con panel de lana de roca de alta densidad revestido con film de polietileno por una cara, de e=22 mm, incluso vertido y extendido. S/NTE-RSS. Según proyecto, CTE y normativa de aplicación.

| Código | Ud | Descripción | Rendimiento | Precio | Importe |
|---|---|---|---|---|---|
| M01A0010 | h | Oficial primera | 0.5 | 13.83 | 6.92 |
| M01A0030 | h | Peón | 0.5 | 13.16 | 6.58 |
| E02BB0040 | m² | Plancha de poliestireno expandido elastificado (EEPS) e=25 mm (material; 24/04/2009) | 1 | 2.3 | 2.30 |
| E18DD0040 | m² | Film de polietileno traslúcido, galga 400, e=0,1 mm | 1.1 | 0.3 | 0.33 |
| E01HCA0010 | m³ | Horm prep HM-20/B/20/I | 0.11 | 72.06 | 7.93 |
| E01AB0020 | m² | Malla electros. cuadrícula 15x30 cm, ø 5-5 mm (material) | 1.05 | 1.31 | 1.38 |
| E01E0010 | m³ | Agua | 0.015 | 1.26 | 0.02 |
| %0.03 | % | Costes indirectos | 3 % | 25.46 | 0.76 |
|  |  | Total |  |  | 26.23 |

| Medición | Uds. | Largo | Ancho | Parcial |
|---|---|---|---|---|
| TERRAZA INST. |  |  |  |  |
| telesc. solar | 1 | 2 | 2 | 4.00 |
| Total |  |  |  | 4 |

### 07.02 SOLADOS (10/11/2000)
Importe: 69710.99

**07.02.01** m² Pavimento continuo mortero epóxico antideslizante clase 2 (10/11/2000)
708.49 m² × 8.05 = 5703.34
Pavimento continuo de mortero epóxico autonivelante, Nitoflor SL 3000 o equivalente y carga de sílice, color a elegir, de 3 mm de espesor, extendido a llana previa imprimación de la superficie y preparación del soporte, terminación rugosa antideslizante clase 2 según UNE-ENV 12633 y C.T.E. DB SUA-1, respetando las juntas existentes, incluso p.p. de media caña en encuentros con paramentos verticales. Según proyecto, CTE y normativa de aplicación.

| Código | Ud | Descripción | Rendimiento | Precio | Importe |
|---|---|---|---|---|---|
| M01A0010 | h | Oficial primera | 0.1 | 13.83 | 1.38 |
| M01A0030 | h | Peón | 0.1 | 13.16 | 1.32 |
| P08FR320 | kg | Recubrimiento epoxi en base acuosa (material; 10/11/2000) | 0.45 | 9.1 | 4.10 |
| P01AA910 | kg | Arena cuarzo seleccionada (material; 10/11/2000) | 3 | 0.34 | 1.02 |
| %0.03 | % | Costes indirectos | 3 % | 7.82 | 0.23 |
|  |  | Total |  |  | 8.05 |

| Medición | Uds. | Largo | Ancho | Parcial |
|---|---|---|---|---|
| SÓTANO |  |  |  |  |
| laboratorio 1 | 1 | 32.2 | 8.6 | 276.92 |
|  | 1 | 4 | 0.6 | 2.40 |
|  | 1 | 1 | 0.6 | 0.60 |
| laboratorio 2 | 1 | 27.2 | 9.6 | 261.12 |
|  | 1 | 4 | 0.6 | 2.40 |
|  | 1 | 1 | 0.6 | 0.60 |
| almacén | 1 | 23 | 7.15 | 164.45 |
| Total |  |  |  | 708.49 |

**07.02.02** m² Pavimento gres porcelánico 60x60 a matajunta (15/03/2007)
1610.21 m² × 24.91 = 40110.33
Pavimento de gres porcelánico esmaltado prensado, grupo BIa (absorción de agua E <=0,5%), según UNE-EN-14411, marca y modelo a decidir por la DF (17 €/m2), de 60x60 cm, colocado a matajunta, recibido con adhesivo cementoso C 2TE, con marcado CE, según UNE-EN 12004, rejuntado con mortero preparado flexible y limpieza, incluso p.p. de juntas de dilatación para superficies nunca mayores de 16 m2 o 5 ml, mediante perfil metálico Schlüter Dilex AKWS de 21 mm. En solados y pisas o huellas de escaleras. Según proyecto, CTE y normativa de aplicación.

| Código | Ud | Descripción | Rendimiento | Precio | Importe |
|---|---|---|---|---|---|
| M01A0010 | h | Oficial primera | 0.2 | 13.83 | 2.77 |
| M01A0030 | h | Peón | 0.1 | 13.16 | 1.32 |
| E33EBAC0110DD | m² | Baldosa gres porcel prens , BIa, 60x60 cm, (17 €/m2) (material; 14/11/2014) | 1.05 | 17 | 17.85 |
| E33N0010D | m | Perfil alum. trans. pav. mod. DILEX-AKWS, 14 mm, Schlüter H21mm (material) | 0.125 | 1.18 | 0.15 |
| E01FA0250 | kg | Adhesivo cementoso C 2TE (UNE-EN 12004), para coloc. baldosas cerámicas, especialmente indicado p/gres porcelánico, grandes formatos, pav. y rev. int./ext, adherencia mejorada, desliz. reducido y tiempo abierto ampliado. (material; 15/03/2007) | 4.5 | 0.44 | 1.98 |
| E01FB0140 | kg | Mortero rejuntado cementoso mejorado, coloreado, CG 2 (material; 15/03/2007) | 0.14 | 0.77 | 0.11 |
| %0.03 | % | Costes indirectos | 3 % | 24.18 | 0.73 |
|  |  | Total |  |  | 24.91 |

| Medición | Uds. | Largo | Ancho | Parcial |
|---|---|---|---|---|
| BAJA |  |  |  |  |
| sala multipropósito | 1 | 27.4 | 18.2 | 498.68 |
|  | 1 | 5.9 | 0.6 | 3.54 |
| recepción | 1 | 5.75 | 4.6 | 26.45 |
| vest. mirador | 1 | 7.2 | 10.85 | 78.12 |
| circulación desp. | 1 | 30.15 | 1.6 | 48.24 |
| despachos | 10 | 2.6 | 6.3 | 163.80 |
| sala reuniones | 1 | 2.7 | 6.95 | 18.77 |
| PRIMERA |  |  |  |  |
| circulaciones ppales. | 1 | 21 | 3.4 | 71.40 |
|  | 1 | 22.05 | 3.25 | 71.66 |
|  | 1 | 6.3 | 4.65 | 29.30 |
| circulación direc. | 1 | 11.65 | 1.5 | 17.48 |
| despachos direc. | 3 | 6.2 | 2.65 | 49.29 |
|  | 2 | 7.75 | 2.5 | 38.75 |
| sala reun. direc. | 1 | 6.2 | 3.4 | 21.08 |
| despachos tecn. | 14 | 2.6 | 6.75 | 245.70 |
| despacho tecn. | 1 | 3.8 | 6.75 | 25.65 |
| sala reuniones | 1 | 4.6 | 7 | 32.20 |
| aula formación 1 | 1 | 9.7 | 7 | 67.90 |
| aula formación 2 | 1 | 8.55 | 7 | 59.85 |
| office | 1 | 6.05 | 7 | 42.35 |
| Total |  |  |  | 1610.21 |

**07.02.03** m² Pavimento gres porcelánico antideslizante clase 3 60x60 a mataj. (15/03/2007)
159.99 m² × 35.72 = 5714.84
Pavimento de gres porcelánico esmaltado prensado, grupo BIa (absorción de agua E <=0,5%), según UNE-EN-14411, clase 3, según UNE-ENV 12633 y C.T.E. DB SUA-1, marca y modelo a decidir por la DF (27 €/m2), de 60x60 cm, colocado a matajunta, recibido con adhesivo cementoso C 2TE, con marcado CE, según UNE-EN 12004, rejuntado con mortero preparado flexible y limpieza, incluso p.p. de juntas de dilatación para superficies nunca mayores de 16 m2 o 5 ml, mediante perfil metálico Schlüter Dilex AKWS de 21 mm. En solados y pisas o huellas de escaleras. Según proyecto, CTE y normativa de aplicación.

| Código | Ud | Descripción | Rendimiento | Precio | Importe |
|---|---|---|---|---|---|
| M01A0010 | h | Oficial primera | 0.2 | 13.83 | 2.77 |
| M01A0030 | h | Peón | 0.1 | 13.16 | 1.32 |
| E33EBAC0110 | m² | Baldosa gres porcel prens , BIa, clase 3, 60x60 cm, (27 €/m2) (material; 14/11/2014) | 1.05 | 27 | 28.35 |
| E33N0010D | m | Perfil alum. trans. pav. mod. DILEX-AKWS, 14 mm, Schlüter H21mm | 0.125 | 1.18 | 0.15 |
| E01FA0250 | kg | Adhesivo cementoso C 2TE | 4.5 | 0.44 | 1.98 |
| E01FB0140 | kg | Mortero rejuntado cementoso mejorado, coloreado, CG 2 | 0.14 | 0.77 | 0.11 |
| %0.03 | % | Costes indirectos | 3 % | 34.68 | 1.04 |
|  |  | Total |  |  | 35.72 |

| Medición | Uds. | Largo | Ancho | Parcial |
|---|---|---|---|---|
| PRIMERA |  |  |  |  |
| terraza dirección | 1 | 4.9 | 17.95 | 87.96 |
| terraza office | 1 | 4.3 | 7 | 30.10 |
| terraza oeste | 1 | 11.2 | 1.5 | 16.80 |
| terraza este | 1 | 16.75 | 1.5 | 25.13 |
| Total |  |  |  | 159.99 |

**07.02.04** m² Pavimento gres porcelánico antideslizante clase 2 60x60 a mataj. (15/03/2007)
336.07 m² × 32.48 = 10915.55
Pavimento de gres porcelánico esmaltado prensado, grupo BIa (absorción de agua E <=0,5%), según UNE-EN-14411, clase 2, según UNE-ENV 12633 y C.T.E. DB SUA-1, marca y modelo a decidir por la DF (24 €/m2), de 60x60 cm, colocado a matajunta, recibido con adhesivo cementoso C 2TE, con marcado CE, según UNE-EN 12004, rejuntado con mortero preparado flexible y limpieza, incluso p.p. de juntas de dilatación para superficies nunca mayores de 16 m2 o 5 ml, mediante perfil metálico Schlüter Dilex AKWS de 21 mm. En solados y pisas o huellas de escaleras. Según proyecto, CTE y normativa de aplicación.

| Código | Ud | Descripción | Rendimiento | Precio | Importe |
|---|---|---|---|---|---|
| M01A0010 | h | Oficial primera | 0.2 | 13.83 | 2.77 |
| M01A0030 | h | Peón | 0.1 | 13.16 | 1.32 |
| E33EBAC01 | m² | Baldosa gres porcel prens , BIa, clase 2, 60x60 cm, (24 €/m2) (material; 14/11/2014) | 1.05 | 24 | 25.20 |
| E33N0010D | m | Perfil alum. trans. pav. mod. DILEX-AKWS, 14 mm, Schlüter H21mm | 0.125 | 1.18 | 0.15 |
| E01FA0250 | kg | Adhesivo cementoso C 2TE | 4.5 | 0.44 | 1.98 |
| E01FB0140 | kg | Mortero rejuntado cementoso mejorado, coloreado, CG 2 | 0.14 | 0.77 | 0.11 |
| %0.03 | % | Costes indirectos | 3 % | 31.53 | 0.95 |
|  |  | Total |  |  | 32.48 |

| Medición | Uds. | Largo | Ancho | Parcial |
|---|---|---|---|---|
| SÓTANO |  |  |  |  |
| presala lab. | 1 | 2.5 | 2.8 | 7.00 |
| cambiador | 1 | 2.5 | 2.5 | 6.25 |
| núcleo 3 | 1 | 5.1 | 2.7 | 13.77 |
| sala evac. | 1 | 5.1 | 1.15 | 5.87 |
| salida evc. | 1 | 1.8 | 1.25 | 2.25 |
| sala gases | 1 | 5.1 | 1.4 | 7.14 |
| cambiador | 1 | 4.45 | 2 | 8.90 |
| presala lab. | 1 | 5.2 | 1.7 | 8.84 |
| vest. almacén | 1 | 3.75 | 2.05 | 7.69 |
| circulaciones | 1 | 6.75 | 3.3 | 22.28 |
| núcleo 2 | 1 | 2.7 | 3.75 | 10.13 |
| vest. acceso | 1 | 6.25 | 3.15 | 19.69 |
| mantenimiento | 1 | 3.15 | 1.5 | 4.73 |
| sala servidor | 1 | 3.15 | 6.65 | 20.95 |
| inst. eléctricas | 1 | 3.05 | 5.35 | 16.32 |
| distribuidor | 1 | 3.5 | 2.85 | 9.98 |
| BAJA |  |  |  |  |
| núcleo 1 | 1 | 2.5 | 4.45 | 11.13 |
| vest. aseos | 1 | 5.1 | 1.65 | 8.42 |
| núcleo 2 | 1 | 5.65 | 3.75 | 21.19 |
| núcleo 3 | 1 | 2.55 | 6.3 | 16.07 |
| INTERMEDIA |  |  |  |  |
| núcleo 1 | 1 | 5.8 | 3.4 | 19.72 |
| núcleo 2 | 1 | 5.75 | 3.75 | 21.56 |
|  | 1 | 6.25 | 2.65 | 16.56 |
| PRIMERA |  |  |  |  |
| núcleo 1 | 1 | 3.9 | 6.8 | 26.52 |
| núcleo 2 | 1 | 5.75 | 3.75 | 21.56 |
| ASCENSOR |  |  |  |  |
| cabina | 1 | 1.15 | 1.35 | 1.55 |
| Total |  |  |  | 336.07 |

**07.02.05** m² Pavimento gres porcelánico antideslizante clase 2 20x20 a mataj. (15/03/2007)
183.31 m² × 22.74 = 4168.47
Pavimento de gres porcelánico esmaltado prensado, grupo BIa (absorción de agua E <=0,5%), según UNE-EN-14411, clase 2, según UNE-ENV 12633 y C.T.E. DB SUA-1, marca y modelo a decidir por la DF (15 €/m2), de 20x20 cm, colocado a matajunta, recibido con adhesivo cementoso C 2TE, con marcado CE, según UNE-EN 12004, rejuntado con mortero preparado flexible y limpieza, incluso p.p. de juntas de dilatación para superficies nunca mayores de 16 m2 o 5 ml, mediante perfil metálico Schlüter Dilex AKWS de 21 mm. En solados y pisas o huellas de escaleras. Según proyecto, CTE y normativa de aplicación.

| Código | Ud | Descripción | Rendimiento | Precio | Importe |
|---|---|---|---|---|---|
| M01A0010 | h | Oficial primera | 0.2 | 13.83 | 2.77 |
| M01A0030 | h | Peón | 0.1 | 13.16 | 1.32 |
| E33EBAC0110D | m² | Baldosa gres porcel prens , BIa, clase 3, 20x20 cm, (15 €/m2) (material; 14/11/2014) | 1.05 | 15 | 15.75 |
| E33N0010D | m | Perfil alum. trans. pav. mod. DILEX-AKWS, 14 mm, Schlüter H21mm | 0.125 | 1.18 | 0.15 |
| E01FA0250 | kg | Adhesivo cementoso C 2TE | 4.5 | 0.44 | 1.98 |
| E01FB0140 | kg | Mortero rejuntado cementoso mejorado, coloreado, CG 2 | 0.14 | 0.77 | 0.11 |
| %0.03 | % | Costes indirectos | 3 % | 22.08 | 0.66 |
|  |  | Total |  |  | 22.74 |

| Medición | Uds. | Largo | Ancho | Parcial |
|---|---|---|---|---|
| BAJA |  |  |  |  |
| vest. aseos | 1 | 3.15 | 2.3 | 7.25 |
| aseo femenino | 1 | 1.5 | 2.8 | 4.20 |
| aseo masculino | 1 | 1.5 | 2.8 | 4.20 |
| aseos adaptado | 1 | 2 | 1.85 | 3.70 |
| aseo femenino | 1 | 2.5 | 5.35 | 13.38 |
| aseo masculino | 1 | 2.5 | 5.35 | 13.38 |
| INTERMEDIA |  |  |  |  |
| almacén entrepl. | 1 | 17.25 | 5.75 | 99.19 |
| PRIMERA |  |  |  |  |
| cuarto limpieza | 1 | 1.9 | 1.95 | 3.71 |
| aseo femenino | 1 | 2.4 | 7 | 16.80 |
| aeso masculino | 1 | 2.5 | 7 | 17.50 |
| Total |  |  |  | 183.31 |

**07.02.06** m² Felpudo de perfiles de aluminio con acabado textil
56.03 m² × 55.3 = 3098.46
Felpudo de aluminio de fácil instalación, modelo Artemisa de Basmat. Apropiado para instalación empotrado en suelos ceráamicos. Estructura de aluminio y 3 terminaciones disponibles: textil, goma o cepillos. Altura: 9 mm. Según planos, normativa vigente y CTE. Incluso perfil perimetral Schlüter Schiene de separación con elementos verticales u otros pavimentos. Según proyecto, CTE y normativa de aplicación.

| Código | Ud | Descripción | Rendimiento | Precio | Importe |
|---|---|---|---|---|---|
| M01A0010 | h | Oficial primera | 0.35 | 13.83 | 4.84 |
| M01A0030 | h | Peón | 0.35 | 13.16 | 4.61 |
| P34IF140 | m2 | Felpudo de aluminio Basmat Artemisa (material; 02/10/2014) | 1 | 44.09 | 44.09 |
| E33N0010DD | m | Perfil alum. trans. pav. mod. SCHIENE, 21 mm, Schlüter (material) | 0.125 | 1.18 | 0.15 |
| %0.03 | % | Costes indirectos | 3 % | 53.69 | 1.61 |
|  |  | Total |  |  | 55.3 |

Claves: terminación, suelo, aluminio, felpudo, modelo, apto, estructura, textil, garlopa, goma, lámina, empotrable

| Medición | Uds. | Largo | Ancho | Parcial |
|---|---|---|---|---|
| BAJA |  |  |  |  |
| vest. sala mult. | 1 | 6.05 | 3.25 | 19.66 |
| acceso sala cyd | 1 | 4.7 | 2.2 | 10.34 |
| acceso ppal. | 1 | 5.85 | 4.45 | 26.03 |
| Total |  |  |  | 56.03 |

### 07.03 REMATES
Importe: 11135.67

**07.03.01** m Rodapié de DM lacado en blanco 90x10mm
1212.75 m × 8.77 = 10635.82
Rodapié para pavimento de DM hodrófugo lacado en blanco de 90 x 10 mm, colocado, incluso nivelación, clavado y sellado s/ NTE RSR-27. Según proyecto, CTE y normativa de aplicación.

| Código | Ud | Descripción | Rendimiento | Precio | Importe |
|---|---|---|---|---|---|
| M01B0090 | h | Oficial pintor (mano de obra; 05/11/2014) | 0.15 | 13.83 | 2.07 |
| M01B0100 | h | Ayudante pintor (mano de obra; 05/11/2014) | 0.15 | 13.16 | 1.97 |
| E35ED0010 | l | Esmalte acríl ecológ int/ext, (12 m2/l/mano) (material) | 0.025 | 8.23 | 0.21 |
| E01ICC0030 | m² | Tablero tipo DM e= 10 mm (material) | 0.1 | 2.18 | 0.22 |
| M01A0010 | h | Oficial primera | 0.15 | 13.83 | 2.07 |
| M01A0030 | h | Peón | 0.15 | 13.16 | 1.97 |
| %0.03 | % | Costes indirectos | 3 % | 8.51 | 0.26 |
|  |  | Total |  |  | 8.77 |

| Medición | Uds. | Largo | Alto | Parcial |
|---|---|---|---|---|
| S/ TRASDOSADO | 1 | 1944 | 0.25 | 486.00 |
| S/ TABIQUERÍA | 2 | 1162 | 0.25 | 581.00 |
|  | 2 | 388 | 0.25 | 194.00 |
|  | 2 | 115 | 0.25 | 57.50 |
|  | -1 | 423 | 0.25 | -105.75 |
| Total |  |  |  | 1212.75 |

**07.03.02** m Zanquín de DM lacado en blanco 90x10mm
43.24 m × 11.56 = 499.85
Rodapié para pavimento de DM hodrófugo lacado en blanco de 90 x 10 mm, colocado, incluso nivelación, clavado y sellado s/ NTE RSR-27. Según proyecto, CTE y normativa de aplicación.

| Código | Ud | Descripción | Rendimiento | Precio | Importe |
|---|---|---|---|---|---|
| M01B0090 | h | Oficial pintor | 0.15 | 13.83 | 2.07 |
| M01B0100 | h | Ayudante pintor | 0.15 | 13.16 | 1.97 |
| E35ED0010 | l | Esmalte acríl ecológ int/ext, (12 m2/l/mano) | 0.025 | 8.23 | 0.21 |
| E01ICC0030 | m² | Tablero tipo DM e= 10 mm | 0.1 | 2.18 | 0.22 |
| M01A0010 | h | Oficial primera | 0.25 | 13.83 | 3.46 |
| M01A0030 | h | Peón | 0.25 | 13.16 | 3.29 |
| %0.03 | % | Costes indirectos | 3 % | 11.22 | 0.34 |
|  |  | Total |  |  | 11.56 |

| Medición | Uds. | Largo | Parcial |
|---|---|---|---|
| ESCALERA 3 | 52 | 0.46 | 23.92 |
|  | 42 | 0.46 | 19.32 |
| Total |  |  | 43.24 |

## 08 CARPINTERÍAS Y METALISTERÍA (10/11/2000)
Importe: 322208.15

### 08.01 CARPINTERÍA EXTERIOR (08/02/2008)
Importe: 53410.26

**08.01.01** M2 Ventana fija de aluminio con R.P.T. lacado (08/02/2008)
240.36 M2 × 69.14 = 16618.49
M2. Suministro y colocación de ventana fija de aluminio lacado en color gris grafito al exterior y blanco al interior, con precerco de aluminio, cerco de 45x55 mm. y 1,5 mm. de espesor, ambos con rotura de puente térmico mediante poliamida, para un acristalamiento máximo de 44 mm., consiguiendo una reducción del nivel acústico de 40 dB, mainel para persiana, y costes indirectos. Homologada con Clase 4 en el ensayo de permeabilidad al aire según norma UNE-EN 1026:2000. La transmitancia máxima es de 2,9 W/m2 K y cumple en las zonas A, B, C, D y E, según el CTE/DB-HE 1. Incluso recibido del precerco, montaje, ajuste, aplomado, nivelado, sellado, colocación y ayudas de albañilería, según C.T.E. Según proyecto, CTE y normativa de aplicación.

| Código | Ud | Descripción | Rendimiento | Precio | Importe |
|---|---|---|---|---|---|
| M01B0140 | h | Oficial carpintero (mano de obra; 05/11/2014) | 0.15 | 13.83 | 2.07 |
| M01B0150 | h | Ayudante carpintero (mano de obra; 05/11/2014) | 0.15 | 13.16 | 1.97 |
| U20LH210 | M2 | Carp. alum. R.P.T. lac. col. vent. fija 45X55 (08/02/2008) | 1 | 63.09 | 63.09 |
| %CI | % | Costes indirectos | 3 % | 67.13 | 2.01 |
|  |  | Total |  |  | 69.14 |

| Medición | Uds. | Largo | Alto | Parcial |
|---|---|---|---|---|
| CE00 | 1 | 1.29 | 2.5 | 3.23 |
|  | 3 | 1.61 | 2.5 | 12.08 |
|  | 1 | 2.36 | 2.5 | 5.90 |
|  | 1 | 1.34 | 2.5 | 3.35 |
| CE01 | 4 | 1.11 | 1.1 | 4.88 |
|  | 4 | 1.6 | 1.1 | 7.04 |
|  | 4 | 1.8 | 1.1 | 7.92 |
| CE02 | 1 | 1.41 | 1.1 | 1.55 |
| CE03 | 6 | 1.05 | 1.1 | 6.93 |
| CE04 | 2 | 1.51 | 1.1 | 3.32 |
| CE05 | 2 | 1.13 | 2.5 | 5.65 |
|  | 1 | 1.51 | 2.5 | 3.78 |
|  | 1 | 1.6 | 2.5 | 4.00 |
|  | 1 | 0.48 | 2.5 | 1.20 |
| CE06 | 4 | 1.23 | 2.5 | 12.30 |
|  | 3 | 1.17 | 2.5 | 8.78 |
| CE07 | 1 | 2.8 | 2.5 | 7.00 |
| CE08 | 1 | 3.55 | 2.5 | 8.88 |
| CE09 | 1 | 6.29 | 3.42 | 21.51 |
| CE10 | 3 | 1.71 | 1.1 | 5.64 |
| CE15 | 1 | 1.18 | 2.5 | 2.95 |
|  | 1 | 1.06 | 2.5 | 2.65 |
| CE16 | 4 | 1.6 | 2.5 | 16.00 |
|  | 2 | 1.06 | 2.5 | 5.30 |
| CE17 | 2 | 1.6 | 2.5 | 8.00 |
|  | 2 | 1.06 | 2.5 | 5.30 |
| CE18 | 1 | 1.52 | 1.1 | 1.67 |
| CE19 | 1 | 1.7 | 2.5 | 4.25 |
| CE22 | 2 | 1.28 | 2.5 | 6.40 |
| CE23 | 8 | 1.07 | 2.5 | 21.40 |
| CE24 | 9 | 1.18 | 2.5 | 26.55 |
| CE25 | 2 | 0.99 | 2.5 | 4.95 |
| Total |  |  |  | 240.36 |

**08.01.02** M2 Puerta abatible de aluminio con R.P.T. lacado (08/02/2008)
145 M2 × 121.43 = 17607.35
M2. Suministro y colocación de puerta en hoja abatible de aluminio lacado en color gris grafito al exterior y blanco al interior, con precerco de aluminio, cerco de 45x55 mm., hoja de 63x60 mm. y 1,7 mm. de espesor, ambos con rotura de puente térmico mediante poliamida, para un acristalamiento máximo de 44 mm., consiguiendo una reducción del nivel acústico de 40 dB, mainel para persiana, herrajes de colgar y apertura de acero inoxidable, p.p. de cerradura Tesa o similar y costes indirectos. Homologada con Clase 4 en el ensayo de permeabilidad al aire según norma UNE-EN 1026:2000. La transmitancia máxima es de 2,9 W/m2 K y cumple en las zonas A, B, C, D y E, según el CTE/DB-HE 1. Incluso recibido del precerco, montaje, ajuste, aplomado, nivelado, sellado, colocación y ayudas de albañilería, según C.T.E. Según proyecto, CTE y normativa de aplicación.

| Código | Ud | Descripción | Rendimiento | Precio | Importe |
|---|---|---|---|---|---|
| M01B0140 | h | Oficial carpintero | 0.16 | 13.83 | 2.21 |
| M01B0150 | h | Ayudante carpintero | 0.16 | 13.16 | 2.11 |
| U20LF210 | M2 | Carp. alum. R.P.T. lac. col. puer. abat. 63X60 (08/02/2008) | 1 | 113.57 | 113.57 |
| %CI | % | Costes indirectos | 3 % | 117.89 | 3.54 |
|  |  | Total |  |  | 121.43 |

| Medición | Uds. | Largo | Alto | Parcial |
|---|---|---|---|---|
| CE00 | 6 | 1 | 2.5 | 15.00 |
| CE05 | 5 | 1 | 2.5 | 12.50 |
| CE06 | 8 | 1 | 2.5 | 20.00 |
| CE07 | 1 | 1 | 2.5 | 2.50 |
| CE08 | 1 | 1 | 2.5 | 2.50 |
| CE15 | 2 | 1 | 2.5 | 5.00 |
| CE16 | 6 | 1 | 2.5 | 15.00 |
| CE17 | 4 | 1 | 2.5 | 10.00 |
| CE19 | 1 | 1 | 2.5 | 2.50 |
| CE22 | 4 | 1 | 2.5 | 10.00 |
| CE23 | 6 | 1 | 2.5 | 15.00 |
| CE24 | 12 | 1 | 2.5 | 30.00 |
| CE25 | 2 | 1 | 2.5 | 5.00 |
| Total |  |  |  | 145 |

**08.01.03** M2 Ventana abatible de aluminio con R.P.T. lacado (08/02/2008)
34.1 M2 × 134.43 = 4584.06
M2. Suministro y colocación de ventana en hoja abatible de aluminio lacado en color gris grafito al exterior y blanco al interior, con precerco de aluminio, cerco de 45x55 mm., hoja de 63x60 mm. y 1,5 mm. de espesor, ambos con rotura de puente térmico mediante poliamida, para un acristalamiento máximo de 44 mm., consiguiendo una reducción del nivel acústico de 40 dB, mainel para persiana, herrajes de colgar y apertura de acero inoxidable, p.p. de cerradura Tesa o similar y costes indirectos. Homologada con Clase 4 en el ensayo de permeabilidad al aire según norma UNE-EN 1026:2000. La transmitancia máxima es de 2,9 W/m2 K y cumple en las zonas A, B, C, D y E, según el CTE/DB-HE 1. Incluso recibido del precerco, montaje, ajuste, aplomado, nivelado, sellado, colocación y ayudas de albañilería, según C.T.E. Según proyecto, CTE y normativa de aplicación.

| Código | Ud | Descripción | Rendimiento | Precio | Importe |
|---|---|---|---|---|---|
| M01B0140 | h | Oficial carpintero | 0.16 | 13.83 | 2.21 |
| M01B0150 | h | Ayudante carpintero | 0.16 | 13.16 | 2.11 |
| U20LE210 | M2 | Carp. alum. R.P.T. lac. col. vent. abat. 63X60 (08/02/2008) | 1 | 126.19 | 126.19 |
| %CI | % | Costes indirectos | 3 % | 130.51 | 3.92 |
|  |  | Total |  |  | 134.43 |

| Medición | Uds. | Largo | Alto | Parcial |
|---|---|---|---|---|
| CE01 | 12 | 1 | 1.1 | 13.20 |
| CE02 | 2 | 1 | 1.1 | 2.20 |
| CE03 | 8 | 1 | 1.1 | 8.80 |
| CE04 | 2 | 1 | 1.1 | 2.20 |
| CE10 | 6 | 1 | 1.1 | 6.60 |
| CE18 | 1 | 1 | 1.1 | 1.10 |
| Total |  |  |  | 34.1 |

**08.01.04** Ud Sistema de apertura oscilobatiente (08/02/2008)
89 Ud × 32.76 = 2915.64
Ud. Suministro y colocación de sistema de apertura oscilobatiente en cualquier tipo de carpintería de aluminio, incluso costes indirectos. Según proyecto, CTE y normativa de aplicación.

| Código | Ud | Descripción | Rendimiento | Precio | Importe |
|---|---|---|---|---|---|
| M01B0140 | h | Oficial carpintero | 0.5 | 13.83 | 6.92 |
| U20MG505 | Ud | Sistema apertura oscilobatiente (material; 08/02/2008) | 1 | 24.89 | 24.89 |
| %CI | % | Costes indirectos | 3 % | 31.81 | 0.95 |
|  |  | Total |  |  | 32.76 |

| Medición | Uds. | Parcial |
|---|---|---|
| CE00 | 6 | 6.00 |
| CE01 | 12 | 12.00 |
| CE02 | 2 | 2.00 |
| CE03 | 8 | 8.00 |
| CE04 | 2 | 2.00 |
| CE05 | 5 | 5.00 |
| CE06 | 8 | 8.00 |
| CE07 | 1 | 1.00 |
| CE08 | 1 | 1.00 |
| CE10 | 6 | 6.00 |
| CE15 | 2 | 2.00 |
| CE16 | 6 | 6.00 |
| CE17 | 4 | 4.00 |
| CE18 | 1 | 1.00 |
| CE19 | 1 | 1.00 |
| CE22 | 4 | 4.00 |
| CE23 | 6 | 6.00 |
| CE24 | 12 | 12.00 |
| CE25 | 2 | 2.00 |
| Total |  | 89 |

**08.01.05** m² Ventana fija de acero galvanizado lacado (17/06/2008)
56.65 m² × 64.41 = 3648.83
M2. Suministro y colocación de ventana fija de acero galvanizado lacado en color a decidir en obra, con perfiles huecos de 50x50 mm y 3 mm de espesor, junquillo para un acristalamiento máximo de 30 mm, y costes indirectos. Incluso recibido del cerco, montaje, ajuste, aplomado, nivelado, sellado, colocación y ayudas de albañilería, según C.T.E. Según proyecto, CTE y normativa de aplicación.

| Código | Ud | Descripción | Rendimiento | Precio | Importe |
|---|---|---|---|---|---|
| M01B0010 | h | Oficial cerrajero | 0.75 | 13.83 | 10.37 |
| M01B0020 | h | Ayudante cerrajero | 0.75 | 13.16 | 9.87 |
| E01ACBB0220 | m | Perfil hueco cuadrado 50.3 (material; 17/06/2008) | 2 | 2.51 | 5.02 |
| E01ACBB0200 | m | Perfil hueco cuadrado 30.3 (material; 17/06/2008) | 2 | 1.69 | 3.38 |
| E09ED0020D | kg | Bisagras, herrajes y tornillería (material) | 1 | 0.49 | 0.49 |
| E35LAD0160 | l | Imprim fosfocromatante 12 m2/l | 1 | 8.41 | 8.41 |
| E35ED0010 | l | Esmalte acríl ecológ int/ext, (12 m2/l/mano) | 1 | 8.23 | 8.23 |
| E09F0020 | ud | p.p. pequeño material (electrodos, discos) | 32 | 0.05 | 1.60 |
| A02A0010 | m³ | Mortero 1:3 de cemento (03/07/2012) | 0.015 | 110.71 | 1.66 |
| M01A0010 | h | Oficial primera | 0.5 | 13.83 | 6.92 |
| M01A0030 | h | Peón | 0.5 | 13.16 | 6.58 |
| %0.03 | % | Costes indirectos | 3 % | 62.53 | 1.88 |
|  |  | Total |  |  | 64.41 |

| Medición | Uds. | Largo | Alto | Parcial |
|---|---|---|---|---|
| CE12 | 1 | 2.7 | 1.5 | 4.05 |
| CE13 | 1 | 4.5 | 2.5 | 11.25 |
| CE14 | 1 | 5.29 | 2.5 | 13.23 |
| CE26 | 1 | 1.42 | 2 | 2.84 |
|  | 1 | 0.4 | 2 | 0.80 |
| CE28 | 3 | 1 | 2 | 6.00 |
| CI11 | 1 | 8.4 | 2.2 | 18.48 |
| Total |  |  |  | 56.65 |

**08.01.06** m² Puerta abatible de acero galvanizado lacado (17/06/2008)
45.2 m² × 99.7 = 4506.44
M2. Suministro y colocación de puerta abatible de acero galvanizado lacado en color a decidir en obra, con marco de perfiles huecos de 50x50 mm y 3 mm de espesor, bastidor de perfiles huecos de 150x50 mm y 3 mm de espesor, junquillo para un acristalamiento máximo de 30 mm, tirador vertical de acero inoxidable de 40 mm de diámetro, herrajes de colgar y apertura de acero inoxidable, burlete perimetral, p.p. de cerradura Tesa o similar y costes indirectos. Incluso recibido del cerco, montaje, ajuste, aplomado, nivelado, sellado, colocación y ayudas de albañilería, según C.T.E. Según proyecto, CTE y normativa de aplicación.

| Código | Ud | Descripción | Rendimiento | Precio | Importe |
|---|---|---|---|---|---|
| M01B0010 | h | Oficial cerrajero | 0.85 | 13.83 | 11.76 |
| M01B0020 | h | Ayudante cerrajero | 0.85 | 13.16 | 11.19 |
| E01ACBB0220 | m | Perfil hueco cuadrado 50.3 | 3 | 2.51 | 7.53 |
| E01ACBB0200 | m | Perfil hueco cuadrado 30.3 | 3 | 1.69 | 5.07 |
| E01ACBC0145D | m | Perfil hueco rectangular 150.50.3 (material; 14/08/2014) | 3 | 6.79 | 20.37 |
| U22XL240D | Ml | Tubo circular diámetro 40x1,5 mm. inox. (material; 14/08/2014) | 1 | 6.01 | 6.01 |
| E09ED0020D | kg | Bisagras, herrajes y tornillería | 3 | 0.49 | 1.47 |
| E35LAD0160 | l | Imprim fosfocromatante 12 m2/l | 1 | 8.41 | 8.41 |
| E35ED0010 | l | Esmalte acríl ecológ int/ext, (12 m2/l/mano) | 1 | 8.23 | 8.23 |
| E09F0020 | ud | p.p. pequeño material (electrodos, discos) | 32 | 0.05 | 1.60 |
| A02A0010 | m³ | Mortero 1:3 de cemento | 0.015 | 110.71 | 1.66 |
| M01A0010 | h | Oficial primera | 0.5 | 13.83 | 6.92 |
| M01A0030 | h | Peón | 0.5 | 13.16 | 6.58 |
| %0.03 | % | Costes indirectos | 3 % | 96.80 | 2.90 |
|  |  | Total |  |  | 99.7 |

| Medición | Uds. | Largo | Alto | Parcial |
|---|---|---|---|---|
| CE11 | 4 | 0.95 | 2.5 | 9.50 |
| CE20 | 8 | 0.9 | 2.5 | 18.00 |
| CE25 | 4 | 0.9 | 2.5 | 9.00 |
| CE26 | 1 | 1.2 | 2 | 2.40 |
|  | 1 | 1.15 | 2 | 2.30 |
|  | 2 | 1 | 2 | 4.00 |
| Total |  |  |  | 45.2 |

**08.01.07** m² Ventana corredera de acero glavanizado lacado (17/06/2008)
1.95 m² × 97.43 = 189.99
M2. Suministro y colocación de ventana corredera de acero galvanizado lacado en color a decidir en obra, con marco de perfiles huecos de 50x50 mm y 3 mm de espesor, bastidor de perfiles huecos de 150x50 mm y 3 mm de espesor, junquillo para un acristalamiento máximo de 30 mm, herrajes de colgar y apertura de acero inoxidable, burlete perimetral, p.p. de cerradura Tesa o similar y costes indirectos. Incluso recibido del cerco, montaje, ajuste, aplomado, nivelado, sellado, colocación y ayudas de albañilería, según C.T.E. Según proyecto, CTE y normativa de aplicación.

| Código | Ud | Descripción | Rendimiento | Precio | Importe |
|---|---|---|---|---|---|
| M01B0010 | h | Oficial cerrajero | 1 | 13.83 | 13.83 |
| M01B0020 | h | Ayudante cerrajero | 1 | 13.16 | 13.16 |
| E01ACBB0220 | m | Perfil hueco cuadrado 50.3 | 3 | 2.51 | 7.53 |
| E01ACBB0200 | m | Perfil hueco cuadrado 30.3 | 3 | 1.69 | 5.07 |
| E01ACBC0145D | m | Perfil hueco rectangular 150.50.3 | 3 | 6.79 | 20.37 |
| E09ED0020D | kg | Bisagras, herrajes y tornillería | 2.5 | 0.49 | 1.23 |
| E35LAD0160 | l | Imprim fosfocromatante 12 m2/l | 1 | 8.41 | 8.41 |
| E35ED0010 | l | Esmalte acríl ecológ int/ext, (12 m2/l/mano) | 1 | 8.23 | 8.23 |
| E09F0020 | ud | p.p. pequeño material (electrodos, discos) | 32 | 0.05 | 1.60 |
| A02A0010 | m³ | Mortero 1:3 de cemento | 0.015 | 110.71 | 1.66 |
| M01A0010 | h | Oficial primera | 0.5 | 13.83 | 6.92 |
| M01A0030 | h | Peón | 0.5 | 13.16 | 6.58 |
| %0.03 | % | Costes indirectos | 3 % | 94.59 | 2.84 |
|  |  | Total |  |  | 97.43 |

| Medición | Uds. | Largo | Alto | Parcial |
|---|---|---|---|---|
| CE12 | 1 | 1.3 | 1.5 | 1.95 |
| Total |  |  |  | 1.95 |

**08.01.08** m² Cierre corredero de acero glavanizado lacado (17/06/2008)
18.5 m² × 76.32 = 1411.92
M2. Suministro y colocación de cierre coerredero de acero galvanizado lacado en color a decidir en obra, con marco, bastidor y rigidizadores de perfiles huecos de 50x50 mm y 3 mm de espesor, chapa de acero de 2 mm, herrajes de colgar y apertura de acero inoxidable, p.p. de cerradura Tesa o similar y costes indirectos. Incluso recibido del cerco, montaje, ajuste, aplomado, nivelado, sellado, colocación y ayudas de albañilería, según C.T.E. Según proyecto, CTE y normativa de aplicación.

| Código | Ud | Descripción | Rendimiento | Precio | Importe |
|---|---|---|---|---|---|
| M01B0010 | h | Oficial cerrajero | 0.4 | 13.83 | 5.53 |
| M01B0020 | h | Ayudante cerrajero | 0.4 | 13.16 | 5.26 |
| E01ACBB0220 | m | Perfil hueco cuadrado 50.3 | 8 | 2.51 | 20.08 |
| E09ED0020D | kg | Bisagras, herrajes y tornillería | 2.5 | 0.49 | 1.23 |
| E09CA0070 | m² | Chapa acero galvaniz 2 mm (material) | 1 | 8.6 | 8.60 |
| E35LAD0160 | l | Imprim fosfocromatante 12 m2/l | 1 | 8.41 | 8.41 |
| E35ED0010 | l | Esmalte acríl ecológ int/ext, (12 m2/l/mano) | 1 | 8.23 | 8.23 |
| E09F0020 | ud | p.p. pequeño material (electrodos, discos) | 32 | 0.05 | 1.60 |
| A02A0010 | m³ | Mortero 1:3 de cemento | 0.015 | 110.71 | 1.66 |
| M01A0010 | h | Oficial primera | 0.5 | 13.83 | 6.92 |
| M01A0030 | h | Peón | 0.5 | 13.16 | 6.58 |
| %0.03 | % | Costes indirectos | 3 % | 74.10 | 2.22 |
|  |  | Total |  |  | 76.32 |

| Medición | Uds. | Largo | Alto | Parcial |
|---|---|---|---|---|
| CE21 | 2 | 2.5 | 2.5 | 12.50 |
| CE28 | 3 | 1 | 2 | 6.00 |
| Total |  |  |  | 18.5 |

**08.01.09** ud Pta garaje seccional 4000x4000 mm. DIASAN-Breda mod Secura Silve
1 ud × 1927.54 = 1927.54
Puerta seccional DIASAN-Breda serie Steel Line, modelo Secura Silver o equivalente, con marcado CE, fabricada en paneles Secur-Pan de 495 y 615 por 42 mm de espesor, compuestos de dos chapas contrapuestas de acero galvanizado, antipellizco, con aislante en espuma de poliuretano libre de CFC inyectada. Juntas-guarnición de goma EPDM en todo el contorno, sistema de levantamiento realizado a través de muelles de torsión helicoidales. Par de paracaídas contra la rotura de los muelles y par de paracaídas contra la rotura de los cables. Colores estándar del panel: exterior blanco C21, interior blanco C21. Soportes no escalables, bisagras de aluminio tamboreada plata, sin tapones y ruedas doble de tijera permiten la rotación de los paneles. Medidas: 4000 x 4000 mm. S2. Completamente instalada. Según proyecto, CTE y normativa de aplicación.

| Código | Ud | Descripción | Rendimiento | Precio | Importe |
|---|---|---|---|---|---|
| E04BC1080 | ud | Pta garaje seccional 4000x4000 mm Secura Silve, instalada (material) | 1 | 1871.4 | 1871.40 |
| %0.03 | % | Costes indirectos | 3 % | 1871.40 | 56.14 |
|  |  | Total |  |  | 1927.54 |

| Medición | Uds. | Parcial |
|---|---|---|
| CE27 | 1 | 1.00 |
| Total |  | 1 |

### 08.02 CARPINTERÍA INTERIOR (08/02/2008)
Importe: 61301.14

**08.02.01** m2 Mampara fija aluminio
269.25 m2 × 59.52 = 16025.76
Mampara fija, de aluminio anodizado color natural + lijado + pulido, con transmitancia térmica de hueco 3,60 W/m²K, constituída por marco para acristalar y cerco para puerta de vidrio, ambos formados por perfiles de 1,5±0,05 mm de espesor y clase 20 (espesor medio mínimo 20 micras) de espesor de anodizado, sistema con marcado CE s/UNE-EN 14351-1, con transmitancia térmica de 5,7 W/m²K (según programa Lider, documento reconocido del C.T.E.), ancho del marco (fijo) de 42 mm, con clasificaciones: clase 4, según ensayo de permeabilidad al aire (UNE-EN 1026); clase 9A, según ensayo de estanqueidad al agua (UNE-EN 1027) y clase C5, según ensayo de resistencia al viento (UNE-EN 12211); con valor de aislamiento acústico a ruido aéreo de 36 dB (UNE-EN ISO 10140-2); incluso precerco de aluminio, bisagras, manillas, cerraduras, tapajuntas, escuadras, juntas de EPDM, imprimación con liquido sellador en cortes y taladros, tornillos en acero inoxidable, sellado perimetral con masilla de poliuretano y demás accesorios de acero inoxidable, recibido del precerco, montaje, ajuste, aplomado, nivelado, colocación y ayudas de albañilería, según C.T.E. Según proyecto, CTE y normativa de aplicación.

| Código | Ud | Descripción | Rendimiento | Precio | Importe |
|---|---|---|---|---|---|
| M01B0140 | h | Oficial carpintero | 1.2 | 13.83 | 16.60 |
| M01B0150 | h | Ayudante carpintero | 1.2 | 13.16 | 15.79 |
| E05AAEA0040D | m2 | Vent fija alum anod nat+lij+pul 1,00x1,20 m, compuesta de perfilería y demás accesorios i/precerco, completa. (material; 01/09/2014) | 1 | 25.4 | 25.40 |
| %0.03 | % | Costes indirectos | 3 % | 57.79 | 1.73 |
|  |  | Total |  |  | 59.52 |

| Medición | Uds. | Largo | Alto | Parcial |
|---|---|---|---|---|
| CI01 | 10 | 2.6 | 2.2 | 57.20 |
| CI02 | 1 | 1.5 | 2.2 | 3.30 |
| CI03 | 3 | 2.61 | 2.2 | 17.23 |
|  | 1 | 3.36 | 2.2 | 7.39 |
| CI04 | 2 | 1.5 | 2.2 | 6.60 |
| CI05 | 1 | 3.4 | 2.2 | 7.48 |
| CI06 | 6 | 2.6 | 2.2 | 34.32 |
|  | 1 | 3.9 | 2.2 | 8.58 |
| CI07 | 6 | 2.6 | 2.2 | 34.32 |
| CI08 | 1 | 4.57 | 2.2 | 10.05 |
|  | 2 | 2.6 | 2.2 | 11.44 |
|  | 1 | 5.13 | 2.2 | 11.29 |
| CI09 | 1 | 16.25 | 2.2 | 35.75 |
| CI10 | 1 | 1.5 | 2.2 | 3.30 |
| CI11 | 1 | 8.4 | 2.5 | 21.00 |
| Total |  |  |  | 269.25 |

**08.02.02** ud Puerta metálica 1H EI2 30 C5 90
12 ud × 149.26 = 1791.12
Puerta metálica cortafuegos EI2 30 C5 de 90 cm de paso, de una hoja abatible, reversible (apertura derecha o izquierda), con tratamiento de protección antifinger (antihuellas), de medida nominal 900x2050 mm y 63 mm de espesor, formada por hoja constituida por dos chapas de acero galvanizado de e=0,8 mm ensambladas entre sí sin soldadura y núcleo interior de material ignífugo, formado por doble capa de lana de roca de alta densidad y placa de cartón yeso, tornillería métrica, 3 bisagras con marcado CE de doble pala y regulación en altura, con marco tipo CS5 para las alturas y de perfilado diferente para la anchura, ambos de acero galvanizado de 1,5 mm de espesor, con junta intumescente incorporada, con garras de acero para fijación a obra, cerradura embutida con cierre a un punto, escudos metálicos y manivelas resistentes al fuego de nylon negro, incluso ajuste y colocación, según C.T.E. DB SI. (No se incluye el cierrapuertas) Según proyecto, CTE y normativa de aplicación.

| Código | Ud | Descripción | Rendimiento | Precio | Importe |
|---|---|---|---|---|---|
| M01A0010 | h | Oficial primera | 1.3 | 13.83 | 17.98 |
| M01A0030 | h | Peón | 1.3 | 13.16 | 17.11 |
| E26FAA0020 | ud | Pta cortaf revers. 1 H, EI2 30 C5, med. nominal 0,90x2,05 m, gal (material) | 1 | 109.82 | 109.82 |
| %0.03 | % | Costes indirectos | 3 % | 144.91 | 4.35 |
|  |  | Total |  |  | 149.26 |

| Medición | Uds. | Parcial |
|---|---|---|
| CI13 | 12 | 12.00 |
| Total |  | 12 |

**08.02.03** ud Puerta metálica 1H EI2 60 C5 100
20 ud × 176.21 = 3524.20
Puerta metálica cortafuegos EI2 60 C5 de 100 cm de paso, de una hoja abatible, reversible (apertura derecha o izquierda), de medida nominal 1000x2050 mm y 63 mm de espesor, formada por hoja constituida por dos chapas de acero galvanizado de e=0,8 mm ensambladas entre sí sin soldadura, con acabado prelacado color blanco o gris, y núcleo interior de material ignífugo, formado por doble capa de lana de roca de alta densidad y placa de cartón yeso, tornillería métrica, 3 bisagras con marcado CE de doble pala y regulación en altura, con marco tipo CS5 para las alturas y de perfilado diferente para la anchura, ambos de acero galvanizado de 1,5 mm de espesor, con junta intumescente incorporada, con garras de acero para fijación a obra, cerradura embutida con cierre a un punto, escudos metálicos y manivelas resistentes al fuego de nylon negro, incluso ajuste y colocación, según C.T.E. DB SI. (No se incluye el cierrapuertas). Según proyecto, CTE y normativa de aplicación.

| Código | Ud | Descripción | Rendimiento | Precio | Importe |
|---|---|---|---|---|---|
| M01A0010 | h | Oficial primera | 1.3 | 13.83 | 17.98 |
| M01A0030 | h | Peón | 1.3 | 13.16 | 17.11 |
| E26FBA0080 | ud | Pta cortaf revers. 1 H, EI2 60 C5, med. nominal 1,00x2,05 m, pre (material) | 1 | 135.99 | 135.99 |
| %0.03 | % | Costes indirectos | 3 % | 171.08 | 5.13 |
|  |  | Total |  |  | 176.21 |

| Medición | Uds. | Parcial |
|---|---|---|
| CI12 | 3 | 3.00 |
| CI15 | 14 | 14.00 |
| CI16 | 3 | 3.00 |
| Total |  | 20 |

**08.02.04** ud Puerta metálica 2H EI2 60 C5 180
2 ud × 340.22 = 680.44
Puerta metálica cortafuegos EI2 60 C5 de 180 cm de paso, de dos hojas abatibles, de medida nominal 1800x2050 mm y 63 mm de espesor, formada por hojas constituidas por dos chapas de acero galvanizado de e=0,8 mm ensambladas entre sí sin soldadura, con acabado prelacado color blanco o gris, y núcleo interior de material ignífugo, formado por doble capa de lana de roca de alta densidad y placa de cartón yeso, tornillería métrica, 3 bisagras con marcado CE por hoja, de doble pala y regulación en altura, con marco tipo CS5 de acero galvanizado de 1,5 mm de espesor, con junta intumescente incorporada,, con garras de acero para fijación a obra, cerradura embutida con cierre a un punto, escudos metálicos y manivelas resistentes al fuego de nylon negro, con mecanismo de cierre automático de cremona interior en hoja inactiva, incluso ajuste y colocación, según C.T.E. DB SI. (No se incluyen: el selector de cierre y los cierrapuertas, uno por hoja). Según proyecto, CTE y normativa de aplicación.

| Código | Ud | Descripción | Rendimiento | Precio | Importe |
|---|---|---|---|---|---|
| M01A0010 | h | Oficial primera | 1.8 | 13.83 | 24.89 |
| M01A0030 | h | Peón | 1.8 | 13.16 | 23.69 |
| E26FBB0260 | ud | Pta cortaf 2H, EI2 60 C5, med. nominal 1,80x2,05 m, prelac. bl/g (material) | 1 | 281.73 | 281.73 |
| %0.03 | % | Costes indirectos | 3 % | 330.31 | 9.91 |
|  |  | Total |  |  | 340.22 |

| Medición | Uds. | Parcial |
|---|---|---|
| CI17 | 2 | 2.00 |
| Total |  | 2 |

**08.02.05** m2 Puerta metálica corredera 1H EI2 60 C5
16 m2 × 219.01 = 3504.16
Puerta metálica cortafuegos EI2 60 C5, de una hoja corredera hecha a medidad, 80 mm de espesor, formada por dos chapas de acero galvanizado de 1,2 mm de espesor ensambladas entre sí sin soldadura, perfilería perimetral de acero galvanizado de 2 mm de espesor, lacado en color RAL a elegir por la dirección facultativa, y núcleo interior de material ignífugo, formado por doble capa de lana de roca de alta densidad y placa de cartón yeso, tornillería métrica, guía metálica corredera con regulación en altura fijada a soporte (con leve inclinación), perfil guía de cierre de puerta con burlete de goma incorporado, junta intumiscente en cerco, cerradura embutida con cierre a un punto, escudos metálicos y manivelas resistentes al fuego mod. Tesa Sena, en acero inoxidable, con mecanismo de cierre automático de electroventosa, incluso ajuste y colocación, según C.T.E. DB SI. Según proyecto, CTE y normativa de aplicación.

| Código | Ud | Descripción | Rendimiento | Precio | Importe |
|---|---|---|---|---|---|
| M01A0010 | h | Oficial primera | 0.55 | 13.83 | 7.61 |
| M01A0030 | h | Peón | 0.55 | 13.16 | 7.24 |
| E26FBB0440D | m2 | Puerta metálica corredera 1H EI2 60 C5 (material; 01/09/2014) | 1 | 197.78 | 197.78 |
| %0.03 | % | Costes indirectos | 3 % | 212.63 | 6.38 |
|  |  | Total |  |  | 219.01 |

| Medición | Uds. | Largo | Alto | Parcial |
|---|---|---|---|---|
| CI18 | 1 | 4 | 4 | 16.00 |
| Total |  |  |  | 16 |

**08.02.06** Ud Barra antipánico para puerta de 1 hoja (08/02/2008)
38 Ud × 95.31 = 3621.78
Ud. Barra antipánico de sobreponer para puerta de 1 hoja de anchura variable con cierre alto y bajo sin acceso exterior, totalmente colocada, i/mecanismo cierrapuertas. Según proyecto, CTE y normativa de aplicación.

| Código | Ud | Descripción | Rendimiento | Precio | Importe |
|---|---|---|---|---|---|
| M01A0010 | h | Oficial primera | 0.75 | 13.83 | 10.37 |
| U35JJ005 | Ud | Cerradura antipánico 1 hoja (material; 08/02/2008) | 1 | 67.01 | 67.01 |
| U35JJ105 | Ud | Mecanismo cierrapuertas (material; 08/02/2008) | 1 | 15.15 | 15.15 |
| %CI | % | Costes indirectos | 3 % | 92.53 | 2.78 |
|  |  | Total |  |  | 95.31 |

| Medición | Uds. | Parcial |
|---|---|---|
| CI12 | 3 | 3.00 |
| CI15 | 14 | 14.00 |
| CE11 | 4 | 4.00 |
| CE20 | 8 | 8.00 |
| CE25 | 4 | 4.00 |
| CE26 | 3 | 3.00 |
| M18 | 2 | 2.00 |
| Total |  | 38 |

**08.02.07** ud Puerta rápida de lona enrollable DIASAN, 4500x4400 mm
1 ud × 5766.73 = 5766.73
Puerta rápida de lona enrollable autorreparable DIASAN, de medidas 4500x4400 mm, motorización externa con inverter, variador de frecuencia, luz intermitente, guías de desplazamiento de poliéster, borde sensible, linea de mirillas, motor, pulsadores, cuadro de maniobras, completa con instalación. Según proyecto, CTE y normativa de aplicación.

| Código | Ud | Descripción | Rendimiento | Precio | Importe |
|---|---|---|---|---|---|
| E32E0050 | ud | Puerta rápida de lona enrollable DIASAN, 4500x4400 mm. Instalada (material) | 1 | 5598.77 | 5598.77 |
| %0.03 | % | Costes indirectos | 3 % | 5598.77 | 167.96 |
|  |  | Total |  |  | 5766.73 |

| Medición | Uds. | Parcial |
|---|---|---|
| CI19 | 1 | 1.00 |
| Total |  | 1 |

**08.02.08** m² Mámpara fenólica + puertas
47.68 m² × 89.96 = 4289.29
Suministro y colocación de cabinas prefabricadas con tablero de fibras fenólicas, incluyendo puertas y partes fijas, de 13 mm de espesor, en color a decidir por la DF, formando frentes, divisorias y puertas. Incluso p.p. de estructura metálica de soporte, bisagras, cerraduras, pestillos, y tiradores de puertas en acero inoxidable. totalmente colocado y montado. Según proyecto, CTE y normativa de aplicación.

| Código | Ud | Descripción | Rendimiento | Precio | Importe |
|---|---|---|---|---|---|
| M01B0140 | h | Oficial carpintero | 0.75 | 13.83 | 10.37 |
| M01B0150 | h | Ayudante carpintero | 0.75 | 13.16 | 9.87 |
| E06J0010D | m² | Panel fenólico + estructura soporte (material; 01/09/2014) | 1 | 47.35 | 47.35 |
| E06K0030 | ud | Tope de goma. (material) | 0.679 | 0.16 | 0.11 |
| E16ADA0080D | ud | Bisagra inoxidable (material) | 2.038 | 2.14 | 4.36 |
| E16AAA0240D | ud | Cerradura inoxidable (material) | 0.679 | 22.5 | 15.28 |
| %0.03 | % | Costes indirectos | 3 % | 87.34 | 2.62 |
|  |  | Total |  |  | 89.96 |

| Medición | Uds. | Largo | Alto | Parcial |
|---|---|---|---|---|
| CI20 | 2 | 1.8 | 2 | 7.20 |
|  | 4 | 1.5 | 2 | 12.00 |
| CI21 | 2 | 2.62 | 2 | 10.48 |
|  | 6 | 1.5 | 2 | 18.00 |
| Total |  |  |  | 47.68 |

**08.02.09** m2 Tabique móvil multidireccional (08/02/2008)
28 m2 × 504.33 = 14121.24
Tabique móvil, formado por módulos independientes acabados a 2 caras en panel fenñolico de 8 mm y bastidor autoportante de aluminio anodinado, con mecanismo interior telescópico para su fijación entresuelo y techo; sin guías en el suelo, módulos deslizantes mediante polea unidireccional de cuatro rodamientos sobre guía de aluminio lacado en color, suspendida del forjado o viga de sustentación mediante subestrcuctura metáliza oculta en falso techo, perfilería vista de color, totalmente instalado. Color a decidir por la DF. Según proyecto, CTE y normativa de aplicación.

| Código | Ud | Descripción | Rendimiento | Precio | Importe |
|---|---|---|---|---|---|
| M01A0010 | h | Oficial primera | 1.5 | 13.83 | 20.75 |
| M01A0030 | h | Peón | 1.5 | 13.16 | 19.74 |
| PMVTRSP | m2 | Tabique movil + subestructura (material; 02/10/2014) | 1 | 290.07 | 290.07 |
| E37H0400D | m² | Revest param vert int 8 mm i/rastr (material; 04/09/2014) | 2 | 79.54 | 159.08 |
| %CI | % | Costes indirectos | 3 % | 489.64 | 14.69 |
|  |  | Total |  |  | 504.33 |

| Medición | Uds. | Largo | Alto | Parcial |
|---|---|---|---|---|
| CI23 | 1 | 7 | 4 | 28.00 |
| Total |  |  |  | 28 |

**08.02.10** m2 Forrado panel fenólico
48.04 m2 × 68.23 = 3277.77
Suministro y colocación de tablero de fibras fenólicas de 13 mm de espesor en color a decidir por la DF con uniones a inglete, en encimera y frente de lavabo, incluso tornillería y perforaciones para lavabo y grifería, totalmente colocado y montado. Según proyecto, CTE y normativa de aplicación.

| Código | Ud | Descripción | Rendimiento | Precio | Importe |
|---|---|---|---|---|---|
| M01B0140 | h | Oficial carpintero | 0.7 | 13.83 | 9.68 |
| M01B0150 | h | Ayudante carpintero | 0.7 | 13.16 | 9.21 |
| E06J0010DD | m² | Panel fenólico + estructura soporte (material; 01/09/2014) | 1 | 47.35 | 47.35 |
| %0.03 | % | Costes indirectos | 3 % | 66.24 | 1.99 |
|  |  | Total |  |  | 68.23 |

| Medición | Uds. | Largo | Ancho | Alto | Parcial |
|---|---|---|---|---|---|
| LAVABOS (CI22) | 6 | 2 | 0.5 |  | 6.00 |
|  | 6 | 2 |  | 0.1 | 1.20 |
|  | 12 |  | 0.5 | 0.1 | 0.60 |
| MOSTRADOR (CI24) | 2 | 4 |  | 1.1 | 8.80 |
|  | 1 | 4 | 0.42 |  | 1.68 |
|  | 1 | 4 |  | 0.1 | 0.40 |
|  | 1 | 4 | 0.62 |  | 2.48 |
|  | 1 | 4 |  | 0.1 | 0.40 |
|  | 2 | 4.5 |  | 1.1 | 9.90 |
|  | 1 | 4.5 | 0.42 |  | 1.89 |
|  | 1 | 4.5 |  | 0.1 | 0.45 |
|  | 1 | 4.5 | 0.62 |  | 2.79 |
|  | 1 | 4.5 |  | 0.1 | 0.45 |
|  | 2 | 3 |  | 1.1 | 6.60 |
|  | 1 | 3 | 0.42 |  | 1.26 |
|  | 1 | 3 |  | 0.1 | 0.30 |
|  | 1 | 3 | 0.62 |  | 1.86 |
|  | 1 | 3 |  | 0.1 | 0.30 |
|  | 1 |  | 0.62 | 1.1 | 0.68 |
| Total |  |  |  |  | 48.04 |

**08.02.11** m² Carpint puert inter hoja prefabricad ciega.
31.24 m² × 103.67 = 3238.65
Carpintería en puerta interior ciega, formada por precerco de pino insigne, cerco del ancho de la fábrica + revestimiento, tapajuntas de 7x1,5 cm, de madera de abebay, hoja con bastidor perimetral de madera de abebay y paramentos superior e inferior con dos tableros aglomerados chapados en abebay de 10 mm de espesor y peinazo intermedio de abebay, incluso herrajes de colgar y de seguridad, ajuste y colocación. Según proyecto, CTE y normativa de aplicación.

| Código | Ud | Descripción | Rendimiento | Precio | Importe |
|---|---|---|---|---|---|
| M01B0140 | h | Oficial carpintero | 0.85 | 13.83 | 11.76 |
| M01B0150 | h | Ayudante carpintero | 0.85 | 13.16 | 11.19 |
| E06J0010 | m² | Hoja puerta int ciega aglom rechap abebay (material) | 1 | 26.82 | 26.82 |
| E06AA0020 | m | Precerco de 11x3,5 cm en pino insigne (material) | 3.499 | 1.7 | 5.95 |
| E06AB0090 | m | Cerco de 3,5x11 cm de Sapely o Abebay (material) | 3.431 | 4.58 | 15.71 |
| E06AC0080 | m | Tapajuntas de 7x1,5 cm Abebay o Sapely (material) | 7.066 | 1.34 | 9.47 |
| E06K0030 | ud | Tope de goma. | 0.679 | 0.16 | 0.11 |
| E16ADA0080 | ud | Bisagra calid media Al 80 mm MN mod 513 (material) | 2.038 | 2.14 | 4.36 |
| E16AAA0240 | ud | Cerrad p int cal med Wilka 1723/45 juego paso Hoppe 138L300BB F2 (material) | 0.679 | 22.5 | 15.28 |
| %0.03 | % | Costes indirectos | 3 % | 100.65 | 3.02 |
|  |  | Total |  |  | 103.67 |

| Medición | Uds. | Largo | Alto | Parcial |
|---|---|---|---|---|
| CI13 | 12 | 1.1 | 2.2 | 29.04 |
| CI14 | 1 | 1 | 2.2 | 2.20 |
| Total |  |  |  | 31.24 |

**08.02.12** m² Carpint puert corred hoja prefabricad ciega.
2.2 m² × 128.31 = 282.28
Carpintería en puerta corredera, formada por precerco de pino insigne, cerco del ancho de la fábrica + revestimiento, tapajuntas de 7x1,5 cm, de madera de riga, hoja con bastidor perimetral de madera de riga y paramentos superior e inferior con dos tableros aglomerados chapados en pino de 10 mm de espesor y peinazo intermedio de riga, incluso herrajes de colgar y de seguridad, ajuste y colocación. Según proyecto, CTE y normativa de aplicación.

| Código | Ud | Descripción | Rendimiento | Precio | Importe |
|---|---|---|---|---|---|
| M01B0140 | h | Oficial carpintero | 0.85 | 13.83 | 11.76 |
| M01B0150 | h | Ayudante carpintero | 0.85 | 13.16 | 11.19 |
| E06J0010 | m² | Hoja puerta int ciega aglom rechap abebay | 1 | 26.82 | 26.82 |
| E06AA0020 | m | Precerco de 11x3,5 cm en pino insigne | 3.567 | 1.7 | 6.06 |
| E06AB0030 | m | Cerco de 3,5x12,5 cm en Riga. (material) | 3.499 | 5.19 | 18.16 |
| E06AC0030 | m | Tapajuntas de 7x1,5 cm en Riga (material) | 7.066 | 1.28 | 9.04 |
| E16AE0020 | m | Carril Henderson p. corredera acero galv (material) | 2.038 | 2.22 | 4.52 |
| E16AE0040 | ud | Juego roldanas Henderson p. corred. 50kg (material) | 0.679 | 14.29 | 9.70 |
| E16AAA0270 | ud | Cerrad p corred cal med Wilka 1151/45 llave asas Hoppe 501/11F2 (material) | 0.679 | 40.24 | 27.32 |
| %0.03 | % | Costes indirectos | 3 % | 124.57 | 3.74 |
|  |  | Total |  |  | 128.31 |

| Medición | Uds. | Largo | Alto | Parcial |
|---|---|---|---|---|
| CI14 | 1 | 1 | 2.2 | 2.20 |
| Total |  |  |  | 2.2 |

**08.02.13** m2 Armazón de madera para revestir (08/02/2008)
12.65 m2 × 93.1 = 1177.72
M2. Armazón para revestir formado por rastreles de madera de pino tratado de 1ª calidad de 60 x 30 mm y baldas interiores de pino, calzado y recibido al muro soporte, i/p.p. de bisagras y cerraduras, dos manos de barniz. Medido en proyección vertical. Según proyecto, CTE y normativa de aplicación.

| Código | Ud | Descripción | Rendimiento | Precio | Importe |
|---|---|---|---|---|---|
| M01B0140 | h | Oficial carpintero | 1.5 | 13.83 | 20.75 |
| M01B0150 | h | Ayudante carpintero | 1.5 | 13.16 | 19.74 |
| U12AE105 | Ml | Rastrel pino 62x32mm cal.VI (material; 08/02/2008) | 10 | 0.37 | 3.70 |
| E16ADA0080 | ud | Bisagra calid media Al 80 mm MN mod 513 | 2 | 2.14 | 4.28 |
| U19UD010D | M2 | Balda pino 1ª 16 mm (material; 04/09/2014) | 1 | 19.42 | 19.42 |
| E16AAA0240 | ud | Cerrad p int cal med Wilka 1723/45 juego paso Hoppe 138L300BB F2 | 1 | 22.5 | 22.50 |
| %CI | % | Costes indirectos | 3 % | 90.39 | 2.71 |
|  |  | Total |  |  | 93.1 |

| Medición | Uds. | Largo | Alto | Parcial |
|---|---|---|---|---|
| MOSTRADOR (CI24) | 1 | 4 | 1.1 | 4.40 |
|  | 1 | 4.5 | 1.1 | 4.95 |
|  | 1 | 3 | 1.1 | 3.30 |
| Total |  |  |  | 12.65 |

### 08.03 METALISTERÍA (10/11/2000)
Importe: 155692.4

**08.03.01** kg Acero S 275 JR laminado caliente en subestructura
7767.08 kg × 1.78 = 13825.40
Acero S 275 JR, UNE-EN 10025, elaborado y colocado en subestructura auxiliar, con perfiles laminados en caliente, incluso corte, soldadura, montaje, p.p. de piezas especiales y dos manos de imprimación antioxidante, según C.T.E. DB SE y DB SE-A. Según proyecto, CTE y normativa de aplicación.

| Código | Ud | Descripción | Rendimiento | Precio | Importe |
|---|---|---|---|---|---|
| M01B0010 | h | Oficial cerrajero | 0.04 | 13.83 | 0.55 |
| M01B0020 | h | Ayudante cerrajero | 0.04 | 13.16 | 0.53 |
| E01ACAK0010 | kg | Acero perfil laminado HEB, UPN, IPE. | 1.03 | 0.46 | 0.47 |
| E09F0020 | ud | p.p. pequeño material (electrodos, discos) | 2 | 0.05 | 0.10 |
| E35LAD0160 | l | Imprim fosfocromatante 12 m2/l | 0.01 | 8.41 | 0.08 |
| %0.03 | % | Costes indirectos | 3 % | 1.73 | 0.05 |
|  |  | Total |  |  | 1.78 |

| Medición | Uds. | Largo | Ancho | Alto | Parcial |
|---|---|---|---|---|---|
| SUBESTRUCTURA PANEL SANDWICH |  |  |  |  |  |
| VERTICAL #100.3 (8,89 kg/ml) |  |  |  |  |  |
| fórmula: 8.89 | 20 |  |  | 8.1 | 1440.18 |
| fórmula: 8.89 | 20 |  |  | 8.1 | 1440.18 |
| HORIZONTAL #100.3 (8,89 kg/ml) |  |  |  |  |  |
| fórmula: 8.89 | 4 | 32.2 |  |  | 1145.03 |
| fórmula: 8.89 | 4 |  | 8.6 |  | 305.82 |
| fórmula: 8.89 | 4 | 27.2 |  |  | 967.23 |
| fórmula: 8.89 | 4 |  | 9.6 |  | 341.38 |
| SUBESTRUCTURA LAVABOS (CI22) |  |  |  |  |  |
| fórmula: 5.40 | 12 | 2 |  |  | 129.60 |
| fórmula: 5.40 | 18 |  | 0.5 |  | 48.60 |
| fórmula: 5.40 | 18 | 1 |  |  | 97.20 |
| SUBESTRUCTURA CUBIERTA |  |  |  |  |  |
| HORIZONTAL #250.250.10 (39,25 kg/ml) |  |  |  |  |  |
| fórmula: 39.25 | 1 | 21.4 |  |  | 839.95 |
| fórmula: 39.25 | 1 | 20.45 |  |  | 802.66 |
| CARTELAS CADA 50 cm (2,50 kg/ud) |  |  |  |  |  |
| fórmula: 2.50 | 2 | 21.4 |  |  | 107.00 |
| fórmula: 2.50 | 2 | 20.45 |  |  | 102.25 |
| Total |  |  |  |  | 7767.08 |

**08.03.02** kg Acero S 275 JR laminado caliente lacado
5006.65 kg × 2.47 = 12366.43
Acero S 275 JR, UNE-EN 10025, elaborado y colocado en subestructura de armario, con perfiles laminados en caliente, incluso corte, soldadura, montaje, p.p. de piezas especiales, herrajes, bisagras, guías, cerraduras, manillas y dos manos de imprimación antioxidante, según C.T.E. DB SE y DB SE-A. Según proyecto, CTE y normativa de aplicación.

| Código | Ud | Descripción | Rendimiento | Precio | Importe |
|---|---|---|---|---|---|
| M01B0010 | h | Oficial cerrajero | 0.04 | 13.83 | 0.55 |
| M01B0020 | h | Ayudante cerrajero | 0.06 | 13.16 | 0.79 |
| E01ACAK0010 | kg | Acero perfil laminado HEB, UPN, IPE. | 1.03 | 0.46 | 0.47 |
| E09ED0020D | kg | Bisagras, herrajes y tornillería | 0.5 | 0.49 | 0.25 |
| E09F0020 | ud | p.p. pequeño material (electrodos, discos) | 2 | 0.05 | 0.10 |
| E35LAD0160 | l | Imprim fosfocromatante 12 m2/l | 0.01 | 8.41 | 0.08 |
| E35ED0010 | l | Esmalte acríl ecológ int/ext, (12 m2/l/mano) | 0.02 | 8.23 | 0.16 |
| %0.03 | % | Costes indirectos | 3 % | 2.40 | 0.07 |
|  |  | Total |  |  | 2.47 |

| Medición | Uds. | Largo | Ancho | Alto | Parcial |
|---|---|---|---|---|---|
| SUBESTRUCTURA PUERTAS |  |  |  |  |  |
| fórmula: 6.38 | 4 | 5.25 |  |  | 133.98 |
| fórmula: 6.38 | 4 |  |  | 3.35 | 85.49 |
| fórmula: 6.38 | 2 |  | 6.3 |  | 80.39 |
| fórmula: 6.38 | 4 | 0.97 |  |  | 24.75 |
| fórmula: 6.38 | 4 |  |  | 3.33 | 84.98 |
| fórmula: 6.38 | 2 |  | 3.5 |  | 44.66 |
| fórmula: 6.38 | 6 | 1 |  |  | 38.28 |
| fórmula: 6.38 | 2 |  |  | 3.35 | 42.75 |
| fórmula: 6.38 | 2 |  |  | 2.2 | 28.07 |
| fórmula: 6.38 | 18 | 1.6 |  |  | 183.74 |
| fórmula: 6.38 | 6 |  |  | 3.35 | 128.24 |
| fórmula: 6.38 | 12 |  |  | 2.28 | 174.56 |
| fórmula: 6.38 | 4 | 0.8 |  |  | 20.42 |
| fórmula: 6.38 | 4 |  |  | 2.2 | 56.14 |
| fórmula: 6.38 | 4 | 3.6 |  |  | 91.87 |
| fórmula: 6.38 | 12 |  |  | 2.5 | 191.40 |
| fórmula: 8.33 | 4 | 13.7 |  |  | 456.48 |
| fórmula: 8.33 | 7 |  |  | 2.5 | 145.78 |
| fórmula: 8.33 | 6 |  | 3.3 |  | 164.93 |
| M19 |  |  |  |  |  |
| fórmula: 4.42 | 10 |  |  | 3.1 | 137.02 |
| fórmula: 4.42 | 9 |  | 2 |  | 79.56 |
| fórmula: 4.42 | 6 | 5.3 |  |  | 140.56 |
| M20 #150.3 (14,25 kg/ml) |  |  |  |  |  |
| fórmula: 14.25 | 16 | 4.17 |  |  | 950.76 |
| fórmula: 14.25 | 12 |  |  | 2.6 | 444.60 |
| M23 #100.40.3 (6,38 kg/ml) |  |  |  |  |  |
| fórmula: 6.38 | 4 | 2.16 |  |  | 55.12 |
| fórmula: 6.38 | 4 |  |  | 2.5 | 63.80 |
| MARQUESINA M27 |  |  |  |  |  |
| fórmula: 18.72 | 2 | 11.5 |  |  | 430.56 |
| fórmula: 9.32 | 2 | 11.35 |  |  | 211.56 |
| fórmula: 9.32 | 10 | 2.25 |  |  | 209.70 |
| fórmula: 20 | 3 |  |  |  | 60.00 |
| ESCALERAS M28 |  |  |  |  |  |
| fórmula: 15.50 | 3 | 1 |  |  | 46.50 |
| Total |  |  |  |  | 5006.65 |

**08.03.03** ml Formación de cargadero metálico 400 mm (27/11/2013)
186.25 ml × 19.09 = 3555.51
Cargadero metálico a base de chapa galvanizada y lacada al horno de 3 mm de espesor ,con doble pliegue, de 400 mm de desarrollo, colgada al forjado mediante pletinas de cuelgue fijadas mecanicamente cada 50 cm, elaborada en taller y montaje en obra. Según planos, normativa vigente y CTE. Según proyecto, CTE y normativa de aplicación.

| Código | Ud | Descripción | Rendimiento | Precio | Importe |
|---|---|---|---|---|---|
| M01B0010 | h | Oficial cerrajero | 0.25 | 13.83 | 3.46 |
| M01B0020 | h | Ayudante cerrajero | 0.25 | 13.16 | 3.29 |
| CABCHGAL4 | ml | cabezal chapa glv 400 mm c/tirante (material; 27/11/2013) | 1 | 10.96 | 10.96 |
| E35LAD0160 | l | Imprim fosfocromatante 12 m2/l | 0.033 | 8.41 | 0.28 |
| E35ED0010 | l | Esmalte acríl ecológ int/ext, (12 m2/l/mano) | 0.066 | 8.23 | 0.54 |
| %0.03 | % | Costes indirectos | 3 % | 18.53 | 0.56 |
|  |  | Total |  |  | 19.09 |

Claves: pasamano, losa, vertical, lámina, acero, tubo, perfil, escalera, fijación, central, albañil, hueco, cara, redondo, diámetro, límite, curva, elaboración, montaje, frío, taller

| Medición | Uds. | Largo | Parcial |
|---|---|---|---|
| CE00 | 1 | 16.5 | 16.50 |
| CE05 | 1 | 11.3 | 11.30 |
| CE06 | 1 | 18.7 | 18.70 |
| CE07 | 1 | 3.95 | 3.95 |
| CE08 | 1 | 4.7 | 4.70 |
| CE09 | 1 | 6.45 | 6.45 |
| CE11 | 1 | 3.95 | 3.95 |
| CE13 | 1 | 4.65 | 4.65 |
| CE14 | 1 | 5.4 | 5.40 |
| CE15 | 1 | 4.5 | 4.50 |
| CE16 | 2 | 7.6 | 15.20 |
| CE17 | 2 | 4.95 | 9.90 |
| CE19 | 1 | 2.85 | 2.85 |
| C20 | 2 | 3.65 | 7.30 |
| C21 | 2 | 2.65 | 5.30 |
| CE22 | 2 | 3.45 | 6.90 |
| CE23 | 2 | 7.4 | 14.80 |
| CE24 | 3 | 7.7 | 23.10 |
| CE25 | 1 | 7.7 | 7.70 |
| CE26 | 1 | 5.5 | 5.50 |
| CE27 | 1 | 4.15 | 4.15 |
| CE28 | 3 | 1.15 | 3.45 |
| Total |  |  | 186.25 |

**08.03.04** ml Formación de cargadero metálico 600 mm
73.2 ml × 24.89 = 1821.95
Cargadero metálico a base de chapa galvanizada y lacada al horno de 3 mm de espesor ,con doble pliegue, de 600 mm de desarrollo, colgada al forjado mediante pletinas de cuelgue fijadas mecanicamente cada 50 cm, elaborada en taller y montaje en obra. Según planos, normativa vigente y CTE. Según proyecto, CTE y normativa de aplicación.

| Código | Ud | Descripción | Rendimiento | Precio | Importe |
|---|---|---|---|---|---|
| M01B0010 | h | Oficial cerrajero | 0.25 | 13.83 | 3.458 |
| M01B0020 | h | Ayudante cerrajero | 0.25 | 13.16 | 3.290 |
| CABCHGAL6 | ml | cabezal chapa glv 600 mm c/tirante (material; 15/09/2014) | 1 | 16.17 | 16.170 |
| E35LAD0160 | l | Imprim fosfocromatante 12 m2/l | 0.05 | 8.41 | 0.421 |
| E35ED0010 | l | Esmalte acríl ecológ int/ext, (12 m2/l/mano) | 0.1 | 8.23 | 0.823 |
| %0.03 | % | Costes indirectos | 3 % | 24.162 | 0.725 |
|  |  | Total |  |  | 24.89 |

Claves: pasamano, losa, vertical, lámina, acero, tubo, perfil, escalera, fijación, central, albañil, hueco, cara, redondo, diámetro, límite, curva, elaboración, montaje, frío, taller

| Medición | Uds. | Largo | Parcial |
|---|---|---|---|
| CE01 | 4 | 7.7 | 30.80 |
| CE02 | 1 | 3.55 | 3.55 |
| CE03 | 2 | 7.3 | 14.60 |
| CE04 | 2 | 2.95 | 5.90 |
| CE10 | 3 | 3.85 | 11.55 |
| CE12 | 1 | 4.15 | 4.15 |
| CE18 | 1 | 2.65 | 2.65 |
| Total |  |  | 73.2 |

**08.03.05** m² Enrejado acero galvanizado lacado (17/06/2008)
887.05 m² × 69.33 = 61499.18
M2. Suministro y colocación de enrejado (fijo y batiente) de acero galvanizado lacado en color a decidir en obra, con pletina maciza superior e inferior de 100 mm de anchura y 3 mm de espesor, reja vertical de perfiles huecos de 100x30 mm y 2 mm de espesor, pivotes fijos superior e inferior de diámetro 15 mm. Incluso p.p. de bastidor, herrajes de colgar, apertura y cerradura (para las puertas), recibido del cerco, montaje, ajuste, aplomado, nivelado, sellado, colocación y ayudas de albañilería, según C.T.E. I/ costes indirectos. Según proyecto, CTE y normativa de aplicación.

| Código | Ud | Descripción | Rendimiento | Precio | Importe |
|---|---|---|---|---|---|
| M01B0010 | h | Oficial cerrajero | 0.85 | 13.83 | 11.76 |
| M01B0020 | h | Ayudante cerrajero | 0.85 | 13.16 | 11.19 |
| E01ACBC0120D | m | Perfil hueco rectangular 100.30.2 (material; 16/09/2014) | 9 | 2.77 | 24.93 |
| E09CA0100D | ml | Pletina acero galvaniz 100x5 mm (material; 14/08/2014) | 1.25 | 2.8 | 3.50 |
| E01MBB0320D | ud | Varilla roscada M16 ZN l=15 cm (material; 14/08/2014) | 12 | 0.48 | 5.76 |
| E09ED0020D | kg | Bisagras, herrajes y tornillería | 3 | 0.49 | 1.47 |
| E01ACBB0260 | m | Perfil hueco cuadrado 90.3 (material; 17/06/2008) | 0.5 | 4.25 | 2.13 |
| E35LAD0160 | l | Imprim fosfocromatante 12 m2/l | 0.2 | 8.41 | 1.68 |
| E35ED0010 | l | Esmalte acríl ecológ int/ext, (12 m2/l/mano) | 0.4 | 8.23 | 3.29 |
| E09F0020 | ud | p.p. pequeño material (electrodos, discos) | 32 | 0.05 | 1.60 |
| %0.03 | % | Costes indirectos | 3 % | 67.31 | 2.02 |
|  |  | Total |  |  | 69.33 |

| Medición | Uds. | Largo | Alto | Parcial |
|---|---|---|---|---|
| M01 | 1 | 18.06 | 3.36 | 60.68 |
| M02 | 1 | 29.09 | 3.36 | 97.74 |
|  | -1 | 10.5 | 2.2 | -23.10 |
| M03 | 1 | 5 | 2.2 | 11.00 |
| M04 | 1 | 5 | 2.2 | 11.00 |
| M05 | 1 | 32.68 | 2.5 | 81.70 |
| M06 | 1 | 32.68 | 2.5 | 81.70 |
| M07 | 1 | 14 | 2.5 | 35.00 |
| M08 | 1 | 12.59 | 2.5 | 31.48 |
| M09 | 1 | 12.59 | 2.5 | 31.48 |
| M10 | 1 | 32.45 | 2.5 | 81.13 |
| M11 | 1 | 3.18 | 5.16 | 16.41 |
| M12 | 1 | 3.78 | 5.16 | 19.50 |
| M14 | 2 | 28.08 | 3.09 | 173.53 |
| M15 | 1 | 12.75 | 5.85 | 74.59 |
| M18 | 1 | 5.82 | 2 | 11.64 |
| M20 | 1 | 4.2 | 2.6 | 10.92 |
| M22 | 1 | 8.4 | 2.8 | 23.52 |
| M23 | 1 | 7.35 | 2.5 | 18.38 |
| M24 | 2 | 6.92 | 2.8 | 38.75 |
| Total |  |  |  | 887.05 |

**08.03.06** m² Forro metálico lacado 1 mm (12/09/2008)
401.6 m² × 23.59 = 9473.74
Forro metálico formado por chapa de acero galvanizado de 1 mm de espesor soldada tras cerramientos metálicos (medida aparte), todo lacado en color a decidir por la DF, incluso pequeño material, anclajes, mano de imprimación antioxidante, y colocación. Según proyecto, CTE y normativa de aplicación.

| Código | Ud | Descripción | Rendimiento | Precio | Importe |
|---|---|---|---|---|---|
| M01B0010 | h | Oficial cerrajero | 0.35 | 13.83 | 4.84 |
| M01B0020 | h | Ayudante cerrajero | 0.35 | 13.16 | 4.61 |
| E09CA0050 | m² | Chapa acero galvaniz 1 mm (material) | 1.2 | 4.58 | 5.50 |
| E35LAD0160 | l | Imprim fosfocromatante 12 m2/l | 0.08 | 8.41 | 0.67 |
| E35ED0010 | l | Esmalte acríl ecológ int/ext, (12 m2/l/mano) | 0.16 | 8.23 | 1.32 |
| P14TPP050 | m2 | Pl.policarb.opal blanco e=6mm (material; 12/09/2008) | 0.15 | 39.75 | 5.96 |
| %0.03 | % | Costes indirectos | 3 % | 22.90 | 0.69 |
|  |  | Total |  |  | 23.59 |

| Medición | Uds. | Largo | Ancho | Alto | Parcial |
|---|---|---|---|---|---|
| M01 | 1 | 18.06 |  | 3.36 | 60.68 |
| M02 | 1 | 29.09 |  | 3.36 | 97.74 |
|  | -1 | 10.5 |  | 2.2 | -23.10 |
| M03 | 1 | 5 |  | 2.2 | 11.00 |
| M04 | 1 | 5 |  | 2.2 | 11.00 |
| M05 | 1 | 32.68 |  | 2.5 | 81.70 |
| M06 | 1 | 32.68 |  | 2.5 | 81.70 |
| M08 | 1 | 12.59 |  | 2.5 | 31.48 |
| M09 | 1 | 12.59 |  | 2.5 | 31.48 |
| M10 | 1 | 32.45 |  | 2.5 | 81.13 |
| M11 | 1 | 3.18 |  | 5.16 | 16.41 |
| M12 | 1 | 3.78 |  | 5.16 | 19.50 |
| M14 | 2 | 28.08 |  | 3.09 | 173.53 |
| M15 | 1 | 12.75 |  | 5.85 | 74.59 |
| M18 | 1 | 5.82 |  | 2 | 11.64 |
| M20 | 1 | 4.2 |  | 2.6 | 10.92 |
| M22 | 1 | 8.4 |  | 2.8 | 23.52 |
| M23 | 1 | 7.35 |  | 2.5 | 18.38 |
| M24 | 2 | 6.92 |  | 2.8 | 38.75 |
| M28 | 1 | 1.6 | 1 |  | 1.60 |
| VIDRIOS | -1 | 452.05 |  |  | -452.05 |
| Total |  |  |  |  | 401.6 |

**08.03.07** m² Cubrición metálica lacada
26.11 m² × 17.89 = 467.11
Cubrición metálica formada por chapa de acero galvanizado tipo pegaso soldadasobre estructira metálica (medida aparte), dos manos de lacado en color a decidir por la DF, incluso pequeño material, anclajes, mano de imprimación antioxidante, y colocación. Según proyecto, CTE y normativa de aplicación.

| Código | Ud | Descripción | Rendimiento | Precio | Importe |
|---|---|---|---|---|---|
| M01B0010 | h | Oficial cerrajero | 0.35 | 13.83 | 4.84 |
| M01B0020 | h | Ayudante cerrajero | 0.35 | 13.16 | 4.61 |
| E09CC0010 | m² | Chapa pegaso galvanizada. (material) | 1 | 5.81 | 5.81 |
| E35LAD0160 | l | Imprim fosfocromatante 12 m2/l | 0.085 | 8.41 | 0.71 |
| E35ED0010 | l | Esmalte acríl ecológ int/ext, (12 m2/l/mano) | 0.17 | 8.23 | 1.40 |
| %0.03 | % | Costes indirectos | 3 % | 17.37 | 0.52 |
|  |  | Total |  |  | 17.89 |

| Medición | Uds. | Largo | Ancho | Parcial |
|---|---|---|---|---|
| M27 | 1 | 11.35 | 2.3 | 26.11 |
| Total |  |  |  | 26.11 |

**08.03.08** m² Enrejado acero galvanizado lacado sobre viert. met. (17/06/2008)
80.75 m² × 71.05 = 5737.29
M2. Suministro y colocación de enrejado de acero galvanizado lacado en color a decidir en obra, con pletina maciza superior de 100 mm de anchura y 3 mm de espesor, vierteaguas inferior macizo de 700 mm de anchura (con doble pliegue) y 2 mm de espesor, reja vertical de perfiles huecos de 100x30 mm y 2 mm de espesor. Incluso p.p. de bastidor, herrajes de colgar, recibido del cerco, montaje, ajuste, aplomado, nivelado, sellado, colocación y ayudas de albañilería, según C.T.E. I/ costes indirectos. Según proyecto, CTE y normativa de aplicación.

| Código | Ud | Descripción | Rendimiento | Precio | Importe |
|---|---|---|---|---|---|
| M01B0010 | h | Oficial cerrajero | 0.8 | 13.83 | 11.06 |
| M01B0020 | h | Ayudante cerrajero | 0.8 | 13.16 | 10.53 |
| E09CA00703 | m² | Chapa acero galvaniz 3 mm (material; 15/09/2014) | 0.7 | 12.9 | 9.03 |
| E01ACBC0120D | m | Perfil hueco rectangular 100.30.2 | 9 | 2.77 | 24.93 |
| E09CA0100D | ml | Pletina acero galvaniz 100x5 mm | 0.63 | 2.8 | 1.76 |
| E09ED0020D | kg | Bisagras, herrajes y tornillería | 3 | 0.49 | 1.47 |
| E01ACBB0260 | m | Perfil hueco cuadrado 90.3 | 0.5 | 4.25 | 2.13 |
| E35LAD0160 | l | Imprim fosfocromatante 12 m2/l | 0.26 | 8.41 | 2.19 |
| E35ED0010 | l | Esmalte acríl ecológ int/ext, (12 m2/l/mano) | 0.52 | 8.23 | 4.28 |
| E09F0020 | ud | p.p. pequeño material (electrodos, discos) | 32 | 0.05 | 1.60 |
| %0.03 | % | Costes indirectos | 3 % | 68.98 | 2.07 |
|  |  | Total |  |  | 71.05 |

| Medición | Uds. | Largo | Alto | Parcial |
|---|---|---|---|---|
| M13 | 1 | 32.3 | 2.5 | 80.75 |
| Total |  |  |  | 80.75 |

**08.03.09** m² Frente metálico lacado de sujección de vidrio
63.35 m² × 66.09 = 4186.80
Frente metálico formado por chapa plegada de acero galvanizado de 3 mm de espesor y 1860 mm de desarrollo, tope interior para apoyar el vidrio formado por perfil cuadrado macizo de 26 mm de lado, todo lacado en color a decidir por la DF, incluso pequeño material, anclajes, mano de imprimación antioxidante, atornillado al frente y colocación. Según proyecto, CTE y normativa de aplicación.

| Código | Ud | Descripción | Rendimiento | Precio | Importe |
|---|---|---|---|---|---|
| M01B0010 | h | Oficial cerrajero | 1.2 | 13.83 | 16.596 |
| M01B0020 | h | Ayudante cerrajero | 1.2 | 13.16 | 15.792 |
| E09CA00703 | m² | Chapa acero galvaniz 3 mm | 2 | 12.9 | 25.800 |
| E01ACAH0050D | kg | Perfil laminado cuadrado 26x26 (material; 16/09/2014) | 3.25 | 0.56 | 1.820 |
| E35LAD0160 | l | Imprim fosfocromatante 12 m2/l | 0.167 | 8.41 | 1.404 |
| E35ED0010 | l | Esmalte acríl ecológ int/ext, (12 m2/l/mano) | 0.334 | 8.23 | 2.749 |
| %0.03 | % | Costes indirectos | 3 % | 64.161 | 1.925 |
|  |  | Total |  |  | 66.09 |

| Medición | Uds. | Largo | Parcial |
|---|---|---|---|
| M16 |  |  |  |
| MIRADOR SUR |  |  |  |
| frente | 1 | 16.3 | 16.30 |
| MIRADOR OESTE |  |  |  |
| frentes | 1 | 10.7 | 10.70 |
| MIRADOR ESTE |  |  |  |
| frentes | 1 | 16.95 | 16.95 |
| ESCALERAS |  |  |  |
| núcleo 1 | 2 | 3.45 | 6.90 |
| núcleo 2 | 2 | 6.25 | 12.50 |
| Total |  |  | 63.35 |

**08.03.10** m² Forro metálico lacado y troquelado 3 mm (12/09/2008)
108.26 m² × 32.69 = 3539.02
Forro metálico formado por chapa de acero galvanizado de 3 mm de espesor sobre subestructura (medida aparte), todo lacado en color a decidir por la DF, incluso pequeño material, anclajes, mano de imprimación antioxidante, p.p. de troquelado y metacrilato opal y colocación. Según proyecto, CTE y normativa de aplicación.

| Código | Ud | Descripción | Rendimiento | Precio | Importe |
|---|---|---|---|---|---|
| M01B0010 | h | Oficial cerrajero | 0.4 | 13.83 | 5.53 |
| M01B0020 | h | Ayudante cerrajero | 0.4 | 13.16 | 5.26 |
| E09CA00703 | m² | Chapa acero galvaniz 3 mm | 1 | 12.9 | 12.90 |
| E35LAD0160 | l | Imprim fosfocromatante 12 m2/l | 0.084 | 8.41 | 0.71 |
| E35ED0010 | l | Esmalte acríl ecológ int/ext, (12 m2/l/mano) | 0.168 | 8.23 | 1.38 |
| P14TPP050 | m2 | Pl.policarb.opal blanco e=6mm | 0.15 | 39.75 | 5.96 |
| %0.03 | % | Costes indirectos | 3 % | 31.74 | 0.95 |
|  |  | Total |  |  | 32.69 |

| Medición | Uds. | Largo | Ancho | Alto | Parcial |
|---|---|---|---|---|---|
| M19 | 2 | 5.3 |  | 3.1 | 32.86 |
|  | 2 |  | 2.1 | 3.1 | 13.02 |
|  | 1 | 5.3 | 2.1 |  | 11.13 |
| M20 | 4 | 1.9 |  | 2.6 | 19.76 |
|  | 2 |  | 4.17 | 2.6 | 21.68 |
|  | 4 | 0.15 |  | 2.6 | 1.56 |
|  | 2 | 0.15 | 4.17 |  | 1.25 |
| M07 | 1 | 14 |  | 0.5 | 7.00 |
| Total |  |  |  |  | 108.26 |

**08.03.11** ml Vallado acero galvanizado lacado (17/06/2008)
190 ml × 90.29 = 17155.10
M2. Suministro y colocación de vallado perimetral de acero galvanizado lacado en color a decidir en obra, con vierteaguas inferior con doble pliegue de 450 mm de desarrollo (20+410+20) y 2 mm de espesor, reja vertical de perfiles huecos de 2000 mm de altura, sección 100x30 mm y 2 mm de espesor cada 120 mm soldados a la pletina, y varilla de atado superior de acero macizo de 12 mm de diámetro; incluso p.p. de perforaciones, soladuras, tornillería, montaje, ajuste, aplomado, nivelado, sellado, colocación y ayudas de albañilería, según C.T.E. I/ costes indirectos. Según proyecto, CTE y normativa de aplicación.

| Código | Ud | Descripción | Rendimiento | Precio | Importe |
|---|---|---|---|---|---|
| M01B0010 | h | Oficial cerrajero | 0.85 | 13.83 | 11.76 |
| M01B0020 | h | Ayudante cerrajero | 0.85 | 13.16 | 11.19 |
| E01ACBC0120D | m | Perfil hueco rectangular 100.30.2 | 18 | 2.77 | 49.86 |
| E09CA0070 | m² | Chapa acero galvaniz 2 mm | 0.45 | 8.6 | 3.87 |
| E01ACAG0030 | kg | Perfil laminado redondo D 12 (material; 17/06/2008) | 1 | 0.43 | 0.43 |
| E09ED0020D | kg | Bisagras, herrajes y tornillería | 3 | 0.49 | 1.47 |
| E35LAD0160 | l | Imprim fosfocromatante 12 m2/l | 0.45 | 8.41 | 3.78 |
| E35ED0010 | l | Esmalte acríl ecológ int/ext, (12 m2/l/mano) | 0.45 | 8.23 | 3.70 |
| E09F0020 | ud | p.p. pequeño material (electrodos, discos) | 32 | 0.05 | 1.60 |
| %0.03 | % | Costes indirectos | 3 % | 87.66 | 2.63 |
|  |  | Total |  |  | 90.29 |

| Medición | Uds. | Largo | Parcial |
|---|---|---|---|
| M21 | 1 | 190 | 190.00 |
| Total |  |  | 190 |

**08.03.12** ml Pasamanos perfiles laminados tubulares (17/06/2008)
72 ml × 40.86 = 2941.92
Pasamanos formado por tubular cilíndrico de 50 mm de diámetro y 3 mm de espesor anclado mediante patillas de acero macizo de 12 mm de diámetro cada 60 cm, todo lacado en color a decidir por la DF , incluso pequeño material y tapones de cierre, mano de imprimación antioxidante, recibido y colocación. Según proyecto, CTE y normativa de aplicación.

| Código | Ud | Descripción | Rendimiento | Precio | Importe |
|---|---|---|---|---|---|
| M01B0010 | h | Oficial cerrajero | 0.5 | 13.83 | 6.92 |
| M01B0020 | h | Ayudante cerrajero | 0.5 | 13.16 | 6.58 |
| E01ACBA0010 | m | Perfil hueco redondo 50.3 (material; 17/06/2008) | 1.05 | 1.18 | 1.24 |
| E01ACAG0030 | kg | Perfil laminado redondo D 12 | 3 | 0.43 | 1.29 |
| E35LAD0160 | l | Imprim fosfocromatante 12 m2/l | 0.9 | 8.41 | 7.57 |
| E35ED0010 | l | Esmalte acríl ecológ int/ext, (12 m2/l/mano) | 0.9 | 8.23 | 7.41 |
| E09F0020 | ud | p.p. pequeño material (electrodos, discos) | 32 | 0.05 | 1.60 |
| A02A0010 | m³ | Mortero 1:3 de cemento | 0.015 | 110.71 | 1.66 |
| M01A0010 | h | Oficial primera | 0.2 | 13.83 | 2.77 |
| M01A0030 | h | Peón | 0.2 | 13.16 | 2.63 |
| %0.03 | % | Costes indirectos | 3 % | 39.67 | 1.19 |
|  |  | Total |  |  | 40.86 |

| Medición | Uds. | Largo | Parcial |
|---|---|---|---|
| M17 | 30 | 2.4 | 72.00 |
| Total |  |  | 72 |

**08.03.13** ud Colocación de pate para escalera (08/02/2008)
32 ud × 7.92 = 253.44
Recibido de pate de polipropileno en color gris claro de 33 cm de anchura, con mortero para anclaje de fijaciones, incluso apertura de huecos para fijación, totalmente colocada y aplomada. Según proyecto, CTE y normativa de aplicación.

| Código | Ud | Descripción | Rendimiento | Precio | Importe |
|---|---|---|---|---|---|
| M01A0010 | h | Oficial primera | 0.1 | 13.83 | 1.38 |
| U05DC020 | Ud | Pate 16x33 cm. D=2,5 mm. (material; 08/02/2008) | 1 | 4.45 | 4.45 |
| E01FD0210 | kg | Mortero reparación y anclaje de fijaciones, Ardex M4 (material; 02/11/2010) | 2 | 0.93 | 1.86 |
| %0.03 | % | Costes indirectos | 3 % | 7.69 | 0.23 |
|  |  | Total |  |  | 7.92 |

| Medición | Uds. | Parcial |
|---|---|---|
| TERRAZA |  |  |
| instalaciones | 10 | 10.00 |
| entre cubiertas | 10 | 10.00 |
|  | 6 | 6.00 |
|  | 6 | 6.00 |
| Total |  | 32 |

**08.03.14** ml Albardilla de chapa de 30 cm de desarrollo (08/02/2008)
592.2 ml × 14.5 = 8586.90
Ml. Albardilla de chapa de acero galvanizado de 2 mm de espesor, 2 pliegues y 30 cm de desarrollo (2+26+2), con doble pliegue (goterón), lacada en color a decidir por la DF, recibido sobre panel de viruta gruesa de madera Celenit R 75, i/ relleno de juntas con silicona incolora, limpieza posterior y medios auxiliares necesarios para la correcta ejecución de los trabajos. Según proyecto, CTE y normativa de aplicación.

| Código | Ud | Descripción | Rendimiento | Precio | Importe |
|---|---|---|---|---|---|
| M01B0010 | h | Oficial cerrajero | 0.333 | 13.83 | 4.61 |
| E09CA0070 | m² | Chapa acero galvaniz 2 mm | 0.3 | 8.6 | 2.58 |
| E35LAD0160 | l | Imprim fosfocromatante 12 m2/l | 0.025 | 8.41 | 0.21 |
| E35ED0010 | l | Esmalte acríl ecológ int/ext, (12 m2/l/mano) | 0.05 | 8.23 | 0.41 |
| CLNTR75 | m² | Panel viruta madera CELENIT R50 (material; 15/09/2014) | 0.3 | 17.19 | 5.16 |
| A02A0010 | m³ | Mortero 1:3 de cemento | 0.01 | 110.71 | 1.11 |
| %CI | % | Costes indirectos | 3 % | 14.08 | 0.42 |
|  |  | Total |  |  | 14.5 |

| Medición | Uds. | Largo | Ancho | Parcial |
|---|---|---|---|---|
| PETOS |  |  |  |  |
| cubiertas | 2 | 20 |  | 40.00 |
|  | 2 |  | 5.6 | 11.20 |
|  | 2 | 20 |  | 40.00 |
|  | 2 |  | 28.2 | 56.40 |
|  | 2 | 20.45 |  | 40.90 |
|  | 2 |  | 15.5 | 31.00 |
|  | 2 | 13 |  | 26.00 |
|  | 2 |  | 17.65 | 35.30 |
|  | 4 | 33 |  | 132.00 |
|  | 4 |  | 9 | 36.00 |
|  | 2 | 10.7 |  | 21.40 |
|  | 2 |  | 29.3 | 58.60 |
| azoteas | 2 | 26.5 |  | 53.00 |
|  | 2 |  | 5.2 | 10.40 |
| Total |  |  |  | 592.2 |

**08.03.15** ml Albardilla de chapa de 26 cm de desarrollo (08/02/2008)
540.2 ml × 8.77 = 4737.55
Ml. Albardilla de chapa de acero galvanizado de 2 mm de espesor, 2 pliegues y 30 cm de desarrollo (2+26+2), con doble pliegue (goterón), lacada en color a decidir por la DF, recibida con mortero de cemento CEM II-A/P 32,5R y arena de río 1/6 (M-40) i/ relleno de juntas con silicona incolora, limpieza posterior y medios auxiliares necesarios para la correcta ejecución de los trabajos. Según proyecto, CTE y normativa de aplicación.

| Código | Ud | Descripción | Rendimiento | Precio | Importe |
|---|---|---|---|---|---|
| M01B0010 | h | Oficial cerrajero | 0.333 | 13.83 | 4.61 |
| E09CA0070 | m² | Chapa acero galvaniz 2 mm | 0.26 | 8.6 | 2.24 |
| E35LAD0160 | l | Imprim fosfocromatante 12 m2/l | 0.022 | 8.41 | 0.19 |
| E35ED0010 | l | Esmalte acríl ecológ int/ext, (12 m2/l/mano) | 0.044 | 8.23 | 0.36 |
| A02A0010 | m³ | Mortero 1:3 de cemento | 0.01 | 110.71 | 1.11 |
| %CI | % | Costes indirectos | 3 % | 8.51 | 0.26 |
|  |  | Total |  |  | 8.77 |

| Medición | Uds. | Largo | Ancho | Parcial |
|---|---|---|---|---|
| PETOS CUBIERTAS |  |  |  |  |
| almacén gral. | 2 | 33 |  | 66.00 |
|  | 2 |  | 8.8 | 17.60 |
| laboratorio 2 | 2 | 10.7 |  | 21.40 |
|  | 2 |  | 29.3 | 58.60 |
| laboratorio 1 | 2 | 33 |  | 66.00 |
|  | 2 |  | 9.15 | 18.30 |
| nave paso | 2 | 12.5 |  | 25.00 |
|  | 2 |  | 17.8 | 35.60 |
| nave central | 2 | 15.7 |  | 31.40 |
|  | 2 |  | 20.45 | 40.90 |
| nave sur | 2 | 33.5 |  | 67.00 |
|  | 2 |  | 17.8 | 35.60 |
| PETOS AZOTEAS |  |  |  |  |
| electricidad | 2 | 6.1 |  | 12.20 |
|  | 2 |  | 11 | 22.00 |
| contenedores | 2 | 6.1 |  | 12.20 |
|  | 2 |  | 5.2 | 10.40 |
| Total |  |  |  | 540.2 |

**08.03.16** ml Vierteaguas de chapa de 60 cm de desarrollo (08/02/2008)
73.2 ml × 19.43 = 1422.28
Ml. Vierteaguas de chapa de acero galvanizado de 2 mm de espesor, 2 pliegues y 30 cm de desarrollo (66+2+2), con doble pliegue (goterón), lacado en color a decidir por la DF, recibido sobre panel de viruta gruesa de madera Celenit R 50, i/ relleno de juntas con silicona incolora, limpieza posterior y medios auxiliares necesarios para la correcta ejecución de los trabajos. Según proyecto, CTE y normativa de aplicación.

| Código | Ud | Descripción | Rendimiento | Precio | Importe |
|---|---|---|---|---|---|
| M01B0010 | h | Oficial cerrajero | 0.333 | 13.83 | 4.61 |
| E09CA0070 | m² | Chapa acero galvaniz 2 mm | 0.6 | 8.6 | 5.16 |
| E35LAD0160 | l | Imprim fosfocromatante 12 m2/l | 0.05 | 8.41 | 0.42 |
| E35ED0010 | l | Esmalte acríl ecológ int/ext, (12 m2/l/mano) | 0.1 | 8.23 | 0.82 |
| CLNTR50 | m² | Panel viruta madera CELENIT R50 (material; 15/09/2014) | 0.6 | 13.09 | 7.85 |
| %CI | % | Costes indirectos | 3 % | 18.86 | 0.57 |
|  |  | Total |  |  | 19.43 |

| Medición | Uds. | Largo | Parcial |
|---|---|---|---|
| CE01 | 4 | 7.7 | 30.80 |
| CE02 | 1 | 3.55 | 3.55 |
| CE03 | 2 | 7.3 | 14.60 |
| CE04 | 2 | 2.95 | 5.90 |
| CE10 | 3 | 3.85 | 11.55 |
| CE12 | 1 | 4.15 | 4.15 |
| CE18 | 1 | 2.65 | 2.65 |
| Total |  |  | 73.2 |

**08.03.17** Ud Aparcamiento para 6 bicicletas metálico (08/02/2008)
2 Ud × 186.47 = 372.94
Ud. Suministro y colocación (sin incluir solera) de aparcamiento para bicicletas modelo BARRERA, de 2,00 m. de longitud (6 plazas con doce tubos), galvanizado y pintado. Según proyecto, CTE y normativa de aplicación.

| Código | Ud | Descripción | Rendimiento | Precio | Importe |
|---|---|---|---|---|---|
| M01A0010 | h | Oficial primera | 0.25 | 13.83 | 3.46 |
| M01A0030 | h | Peón | 0.25 | 13.16 | 3.29 |
| U37LP510 | Ud | Aparcamiento modelo BARRERA (08/02/2008) | 1 | 174.29 | 174.29 |
| %CI | % | Costes indirectos | 3 % | 181.04 | 5.43 |
|  |  | Total |  |  | 186.47 |

**08.03.18** ud Cáncamo metálico para anclaje de instalaciones. (08/02/2008)
80 ud × 3.42 = 273.60
Instalación de cáncamo de acero inoxidable a subestructura de acero mediante soporte de goma amortiguador antivibratorio atravesando el panel sandwich. Según proyecto, CTE y normativa de aplicación.

| Código | Ud | Descripción | Rendimiento | Precio | Importe |
|---|---|---|---|---|---|
| M01A0010 | h | Oficial primera | 0.1 | 13.83 | 1.38 |
| M01A0030 | h | Peón | 0.1 | 13.16 | 1.32 |
| SLBH | Ud | Soporte de goma amortiguador (16/09/2014) | 1 | 0.2 | 0.20 |
| U42GC020 | Ud | Puntos anclaj.para cable seg. (08/02/2008) | 1 | 0.42 | 0.42 |
| %0.03 | % | Costes indirectos | 3 % | 3.32 | 0.10 |
|  |  | Total |  |  | 3.42 |

| Medición | Uds. | Parcial |
|---|---|---|
| ALTURA 150 |  |  |
| laboratorio 1 | 20 | 20.00 |
| laboratorio 2 | 20 | 20.00 |
| ALTURA 300 |  |  |
| laboratorio 1 | 20 | 20.00 |
| laboratorio 2 | 20 | 20.00 |
| Total |  | 80 |

**08.03.19** Ud Remate chimenea chapa prelacada (08/02/2008)
1 Ud × 315.5 = 315.50
Ud. Remate superior de chimenea conformado por sombrero antirregolfante cuadrado de 120x60 cm., realizado con chapa prelacada, acoplado sobre soporte, recibida y fijada con fijación propia, i/p.p. de costes indirectos. Según proyecto, CTE y normativa de aplicación.

| Código | Ud | Descripción | Rendimiento | Precio | Importe |
|---|---|---|---|---|---|
| M01A0010 | h | Oficial primera | 0.4 | 13.83 | 5.53 |
| M01A0030 | h | Peón | 0.4 | 13.16 | 5.26 |
| U12RC770D | Ud | Caperuz.prel. 120X60 (material; 18/09/2014) | 1 | 295.52 | 295.52 |
| %CI | % | Costes indirectos | 3 % | 306.31 | 9.19 |
|  |  | Total |  |  | 315.5 |

| Medición | Uds. | Parcial |
|---|---|---|
| CUBIERTA |  |  |
| ventilación sótano | 1 | 1.00 |
| Total |  | 1 |

**08.04.20** Ud Cierrapuertas automático instalado (08/02/2008)
30 Ud × 27.58 = 827.40
Unidad de cierra puertas autómático instalado y probado. Según proyecto, CTE y normativa de aplicación.

| Código | Ud | Descripción | Rendimiento | Precio | Importe |
|---|---|---|---|---|---|
| M01B0010 | h | Oficial cerrajero | 0.4 | 13.83 | 5.53 |
| U35JB915 | Ud | Cierra puertas aéreo Tesa fuerza 2-4 (material; 08/02/2008) | 1 | 21.25 | 21.25 |
| %CI | % | Costes indirectos | 3 % | 26.78 | 0.80 |
|  |  | Total |  |  | 27.58 |

| Medición | Uds. | Parcial |
|---|---|---|
| SÓTANO | 10 | 10.00 |
| BAJA | 8 | 8.00 |
| INSTALACIONES | 5 | 5.00 |
| PRIMERA | 7 | 7.00 |
| Total |  | 30 |

**08.04.21** Ud Línea de vida instalada (08/02/2008)
6 Ud × 228.88 = 1373.28
Línea de vida movil instalada. Según proyecto, CTE y normativa de aplicación.

| Código | Ud | Descripción | Rendimiento | Precio | Importe |
|---|---|---|---|---|---|
| E38AE0180 | ud | Línea de vida movil WLV-20 , Würth (material; 17/11/2011) | 1 | 215.29 | 215.29 |
| M01B0010 | h | Oficial cerrajero | 0.5 | 13.83 | 6.92 |
| %CI | % | Costes indirectos | 3 % | 222.21 | 6.67 |
|  |  | Total |  |  | 228.88 |

| Medición | Uds. | Parcial |
|---|---|---|
| CUBIERTAS | 6 | 6.00 |
| Total |  | 6 |

**08.04.22** ud Equipo de motorización para puerta corredera (10/11/2000)
1 ud × 960.06 = 960.06
Equipo de motorización para puerta corredera rodante, compuesto por grupo motriz monofásico con velocidad de apertura de 0,20 m/s. armario metálico estanco para componentes electrónicos de maniobra, accionamiento ultrasónico a distancia, pulsador interior apertura/cierre/paro, receptor, emisor bicanal, fotocélulas de seguridad y demás accesorios, instalado y en funcionamiento.

| Código | Ud | Descripción | Rendimiento | Precio | Importe |
|---|---|---|---|---|---|
| M01B0010 | h | Oficial cerrajero | 4 | 13.83 | 55.32 |
| M01B0070 | h | Oficial electricista (mano de obra; 05/11/2014) | 2 | 13.83 | 27.66 |
| P13CM050 | ud | Equipo automat.p.correder.rod. (material; 10/11/2000) | 1 | 504.45 | 504.45 |
| P13CX050 | ud | Pulsador interior abrir-cerrar (material; 10/11/2000) | 1 | 14.07 | 14.07 |
| P13CX200 | ud | Cuadro de maniobra (material; 10/11/2000) | 1 | 129.94 | 129.94 |
| P13CX180 | ud | Receptor monocanal (material; 10/11/2000) | 1 | 36.49 | 36.49 |
| P13CX160 | ud | Emisor bicanal micro (material; 10/11/2000) | 1 | 18.43 | 18.43 |
| P13CS020 | ud | Fotocélula proyector-espejo 15 m. (material; 10/11/2000) | 2 | 72.87 | 145.74 |
| %CI | % | Costes indirectos | 3 % | 932.10 | 27.96 |
|  |  | Total |  |  | 960.06 |

Claves: accesorio, puerta, rodar, metal, emisor, receptor, pulsador, interior, maniobra, seguridad, componente, armario, estanco, grupo, compuesto, monofásico, motor, equipo, corredera, ultrasonido, velocidad, electrónico

| Medición | Uds. | Parcial |
|---|---|---|
| M07 | 1 | 1.00 |
| Total |  | 1 |

### 08.04 VIDRIOS (10/11/2000)
Importe: 51804.35

**08.04.01** M2 Acristalamiento doble bajo emisivo 33.1/16/44.1 (08/02/2008)
452.05 M2 × 43.11 = 19487.88
M2. Doble acristalamiento bajo emisivo Climalit, formado por un vidrio laminado de seguridad Stadip 33.1 Planitherm Ultra N incoloro de 6 mm y un vidrio laminado de seguridad Stadip 44.1 incoloro de 8 mm, cámara de aire deshidratado de 16 mm con perfil separador de aluminio y doble sellado perimetral, fijado sobre carpintería con acuñado mediante calzos de apoyo perimetrales y laterales y sellado en frío con silicona neutra, incluso cortes de vidrio y colocación de junquillos, según NTE-FVP-8. Medida la superficie colocada. Según proyecto, CTE y normativa de aplicación.

| Código | Ud | Descripción | Rendimiento | Precio | Importe |
|---|---|---|---|---|---|
| M01A0010 | h | Oficial primera | 0.2 | 13.83 | 2.77 |
| U23GA350D | M2 | CLIMALIT ST 33.1 PL U N / 16 / ST 44.1 inc. (material; 08/02/2008) | 1.006 | 34.67 | 34.88 |
| U23OV511 | Ml | Sellado con silicona neutra (material; 08/02/2008) | 7 | 0.46 | 3.22 |
| U23OV520 | Ud | Materiales auxiliares (material; 08/02/2008) | 1.5 | 0.65 | 0.98 |
| %CI | % | Costes indirectos | 3 % | 41.85 | 1.26 |
|  |  | Total |  |  | 43.11 |

| Medición | Uds. | Largo | Alto | Parcial |
|---|---|---|---|---|
| CE00 | 1 | 1.29 | 2.5 | 3.23 |
|  | 3 | 1.61 | 2.5 | 12.08 |
|  | 1 | 2.36 | 2.5 | 5.90 |
|  | 1 | 1.34 | 2.5 | 3.35 |
| CE00 | 6 | 1 | 2.5 | 15.00 |
| CE01 | 4 | 1.11 | 1.1 | 4.88 |
|  | 4 | 1.6 | 1.1 | 7.04 |
|  | 4 | 1.8 | 1.1 | 7.92 |
| CE01 | 12 | 1 | 1.1 | 13.20 |
| CE02 | 1 | 1.41 | 1.1 | 1.55 |
| CE02 | 2 | 1 | 1.1 | 2.20 |
| CE03 | 6 | 1.05 | 1.1 | 6.93 |
| CE03 | 8 | 1 | 1.1 | 8.80 |
| CE04 | 2 | 1.51 | 1.1 | 3.32 |
| CE04 | 2 | 1 | 1.1 | 2.20 |
| CE05 | 2 | 1.13 | 2.5 | 5.65 |
|  | 1 | 1.51 | 2.5 | 3.78 |
|  | 1 | 1.6 | 2.5 | 4.00 |
|  | 1 | 0.48 | 2.5 | 1.20 |
| CE05 | 5 | 1 | 2.5 | 12.50 |
| CE06 | 4 | 1.23 | 2.5 | 12.30 |
|  | 3 | 1.17 | 2.5 | 8.78 |
| CE06 | 8 | 1 | 2.5 | 20.00 |
| CE07 | 1 | 2.8 | 2.5 | 7.00 |
| CE07 | 1 | 1 | 2.5 | 2.50 |
| CE08 | 1 | 3.55 | 2.5 | 8.88 |
| CE08 | 1 | 1 | 2.5 | 2.50 |
| CE09 | 1 | 6.29 | 3.42 | 21.51 |
| CE10 | 3 | 1.71 | 1.1 | 5.64 |
| CE10 | 6 | 1 | 1.1 | 6.60 |
| CE11 | 4 | 0.95 | 2.5 | 9.50 |
| CE12 | 1 | 2.7 | 1.5 | 4.05 |
| CE12 | 1 | 1.3 | 1.5 | 1.95 |
| CE13 | 1 | 4.5 | 2.5 | 11.25 |
| CE14 | 1 | 5.29 | 2.5 | 13.23 |
| CE15 | 1 | 1.18 | 1.1 | 1.30 |
|  | 1 | 1.06 | 1.1 | 1.17 |
| CE15 | 2 | 1 | 1.1 | 2.20 |
| CE16 | 4 | 1.6 | 1.1 | 7.04 |
|  | 2 | 1.06 | 1.1 | 2.33 |
| CE16 | 6 | 1 | 1.1 | 6.60 |
| CE17 | 2 | 1.6 | 1.1 | 3.52 |
|  | 2 | 1.06 | 1.1 | 2.33 |
| CE17 | 4 | 1 | 1.1 | 4.40 |
| CE18 | 1 | 1.52 | 1.1 | 1.67 |
| CE18 | 1 | 1 | 1.1 | 1.10 |
| CE19 | 1 | 1.7 | 1.1 | 1.87 |
| CE19 | 1 | 1 | 1.1 | 1.10 |
| CE20 | 8 | 0.9 | 2.5 | 18.00 |
| CE22 | 2 | 1.28 | 2.5 | 6.40 |
| CE22 | 4 | 1 | 2.5 | 10.00 |
| CE23 | 8 | 1.07 | 2.5 | 21.40 |
| CE23 | 6 | 1 | 2.5 | 15.00 |
| CE24 | 9 | 1.18 | 2.5 | 26.55 |
| CE24 | 12 | 1 | 2.5 | 30.00 |
| CE25 | 2 | 0.99 | 2.5 | 4.95 |
| CE25 | 2 | 1 | 2.5 | 5.00 |
| CE25 | 4 | 0.9 | 2.5 | 9.00 |
| CE26 | 1 | 1.2 | 2 | 2.40 |
|  | 1 | 1.15 | 2 | 2.30 |
|  | 2 | 1 | 2 | 4.00 |
| Total |  |  |  | 452.05 |

**08.04.02** Ud Puerta vidrio securit incoloro 2200X900 (08/02/2008)
40 Ud × 181.14 = 7245.60
Ud. Puerta de vidrio templado transparente, incoloro de 10 mm. Securit, de 2200x900, incluso herrajes, freno y cerradura de acero inoxidable, con llave y manivela, instalada, según NTE-FVP. Según proyecto, CTE y normativa de aplicación.

| Código | Ud | Descripción | Rendimiento | Precio | Importe |
|---|---|---|---|---|---|
| M01A0010 | h | Oficial primera | 0.5 | 13.83 | 6.92 |
| U23DA015D | Ud | Puerta vidrio SECURIT incoloro 2200x900 (material; 08/02/2008) | 1 | 49.52 | 49.52 |
| U23DA051 | Ud | Pernios alto y bajo (material; 08/02/2008) | 1 | 21.76 | 21.76 |
| U23DA052 | Ud | Puntos de giro alto y bajo (material; 08/02/2008) | 1 | 15.27 | 15.27 |
| U23DA054 | Ud | Mecan. de freno con caja y tapa freno (material; 08/02/2008) | 1 | 58.41 | 58.41 |
| U23DA053 | Ud | Cerradura con llave y pomo (material; 08/02/2008) | 1 | 23 | 23.00 |
| U23OV520 | Ud | Materiales auxiliares | 1.5 | 0.65 | 0.98 |
| %CI | % | Costes indirectos | 3 % | 175.86 | 5.28 |
|  |  | Total |  |  | 181.14 |

| Medición | Uds. | Parcial |
|---|---|---|
| CI01 | 10 | 10.00 |
| CI02 | 1 | 1.00 |
| CI03 | 4 | 4.00 |
| CI04 | 2 | 2.00 |
| CI05 | 2 | 2.00 |
| CI06 | 7 | 7.00 |
| CI07 | 6 | 6.00 |
| CI08 | 4 | 4.00 |
| CI09 | 2 | 2.00 |
| CI10 | 2 | 2.00 |
| Total |  | 40 |

**08.04.03** M2 Acristalamiento vidrio Stadip 66.1 (08/02/2008)
171.71 M2 × 30.55 = 5245.74
M2. Acristalamiento de vidrio laminar de seguridad Stadip compuesto por dos vidrios de 6 mm de espesor unidos mediante lámina de butiral de polivinilo de 0,38 mm (transparente y/o translucido, a decidir por la DF), clasificado 2B2 según UNE-EN 12600, fijado sobre carpintería con acuñado mediante calzos de apoyo perimetrales y laterales y sellado en frío con silicona neutra, incluso colocación de junquillos, según NTE-FVP. Según proyecto, CTE y normativa de aplicación.

| Código | Ud | Descripción | Rendimiento | Precio | Importe |
|---|---|---|---|---|---|
| M01A0010 | h | Oficial primera | 0.4 | 13.83 | 5.53 |
| U23IA095 | M2 | Vid. lam. seg. STADIP 66.1 PVB incol. (material; 08/02/2008) | 1.006 | 20.14 | 20.26 |
| U23OV511 | Ml | Sellado con silicona neutra | 7 | 0.46 | 3.22 |
| U23OV520 | Ud | Materiales auxiliares | 1 | 0.65 | 0.65 |
| %CI | % | Costes indirectos | 3 % | 29.66 | 0.89 |
|  |  | Total |  |  | 30.55 |

| Medición | Uds. | Largo | Alto | Parcial |
|---|---|---|---|---|
| CI01 | 10 | 1.7 | 2.2 | 37.40 |
| CI02 | 1 | 0.6 | 2.2 | 1.32 |
| CI03 | 3 | 1.7 | 2.2 | 11.22 |
|  | 1 | 2.5 | 2.2 | 5.50 |
| CI04 | 2 | 0.6 | 2.2 | 2.64 |
| CI05 | 2 | 0.75 | 2.2 | 3.30 |
| CI06 | 6 | 1.7 | 2.2 | 22.44 |
|  | 1 | 3 | 2.2 | 6.60 |
| CI07 | 6 | 1.7 | 2.2 | 22.44 |
| CI08 | 1 | 3.7 | 2.2 | 8.14 |
|  | 2 | 1.7 | 2.2 | 7.48 |
|  | 1 | 4.25 | 2.2 | 9.35 |
| CI09 | 1 | 15.4 | 2.2 | 33.88 |
| Total |  |  |  | 171.71 |

**08.04.04** M2 Acristalamiento vidrio Stadip 1212.2 (08/02/2008)
95.03 M2 × 69.68 = 6621.69
M2. Acristalamiento de vidrio laminar de seguridad Stadip compuesto por dos vidrios de 12 mm de espesor unidos mediante dos láminas de butiral de polivinilo incoloras de 0,38 mm, clasificado 1B1 según UNE-EN 12600 y P2A según UNE-EN 356, fijado sobre carpintería con acuñado mediante calzos de apoyo perimetrales y laterales y sellado en frío con silicona neutra, incluso colocación de junquillos, según NTE-FVP. Según proyecto, CTE y normativa de aplicación.

| Código | Ud | Descripción | Rendimiento | Precio | Importe |
|---|---|---|---|---|---|
| M01A0010 | h | Oficial primera | 0.6 | 13.83 | 8.30 |
| U23IA185D | M2 | Vid. lam. seg. STADIP 1010.2 PVB inc. (material; 11/09/2014) | 1.006 | 54.05 | 54.37 |
| U23OV511 | Ml | Sellado con silicona neutra | 8 | 0.46 | 3.68 |
| U23OV520 | Ud | Materiales auxiliares | 2 | 0.65 | 1.30 |
| %CI | % | Costes indirectos | 3 % | 67.65 | 2.03 |
|  |  | Total |  |  | 69.68 |

| Medición | Uds. | Largo | Alto | Parcial |
|---|---|---|---|---|
| mirador sur | 1 | 16.3 | 1.5 | 24.45 |
| mirador oeste | 1 | 10.7 | 1.5 | 16.05 |
| mirador este | 1 | 16.95 | 1.5 | 25.43 |
| esc. ncúcleo 1 | 2 | 3.45 | 1.5 | 10.35 |
| esc. ncúcleo 2 | 2 | 6.25 | 1.5 | 18.75 |
| Total |  |  |  | 95.03 |

**08.04.05** M2 Acristalamiento vidrio templado parallamas EI-120 (08/02/2008)
21 M2 × 614.97 = 12914.37
M2. Acristalamiento formado por doble vidrio templado, con cámara rellena de gel especial, Contraflam EI-120, colocado sobre carpintería con calzos especiales y sellado con cordón de silicona incolora a dos caras, incluso colocación de junquillos. Según proyecto, CTE y normativa de aplicación.

| Código | Ud | Descripción | Rendimiento | Precio | Importe |
|---|---|---|---|---|---|
| M01A0010 | h | Oficial primera | 0.6 | 13.83 | 8.30 |
| U23XC015 | M2 | Vidrio CONTRAFLAM EI-90 (material; 02/10/2014) | 1.012 | 576.69 | 583.61 |
| U23OV510 | Ml | Sellado con silicona incolora (material; 08/02/2008) | 8 | 0.44 | 3.52 |
| U23OV520 | Ud | Materiales auxiliares | 2.5 | 0.65 | 1.63 |
| %CI | % | Costes indirectos | 3 % | 597.06 | 17.91 |
|  |  | Total |  |  | 614.97 |

| Medición | Uds. | Largo | Alto | Parcial |
|---|---|---|---|---|
| CI11 | 1 | 8.4 | 2.5 | 21.00 |
| Total |  |  |  | 21 |

**08.04.06** m² Luna plateada 5 mm, colocada.
16.8 m² × 14.54 = 244.27
Luna plateada de 5 mm, colocada. Según proyecto, CTE y normativa de aplicación.

| Código | Ud | Descripción | Rendimiento | Precio | Importe |
|---|---|---|---|---|---|
| M01A0010 | h | Oficial primera | 0.2 | 13.83 | 2.77 |
| E39AAC0030 | m² | Luna plateada 5 mm incolora (material) | 1 | 11.35 | 11.35 |
| %0.03 | % | Costes indirectos | 3 % | 14.12 | 0.42 |
|  |  | Total |  |  | 14.54 |

| Medición | Uds. | Largo | Alto | Parcial |
|---|---|---|---|---|
| CI22 | 6 | 2 | 1.4 | 16.80 |
| Total |  |  |  | 16.8 |

**08.04.07** m² Luna plateada 5 mm sobre panel, colocada. (10/11/2000)
2 m² × 22.4 = 44.80
Luna plateada de 5 mm sobre tablero de DM, colocada inclinada, para minusválidos. Según proyecto, CTE y normativa de aplicación.

| Código | Ud | Descripción | Rendimiento | Precio | Importe |
|---|---|---|---|---|---|
| M01A0010 | h | Oficial primera | 0.2 | 13.83 | 2.77 |
| E39AAC0030 | m² | Luna plateada 5 mm incolora | 1 | 11.35 | 11.35 |
| P11MR080 | m2 | Tablero rechapado roble de 16 mm (material; 10/11/2000) | 1 | 7.63 | 7.63 |
| %0.03 | % | Costes indirectos | 3 % | 21.75 | 0.65 |
|  |  | Total |  |  | 22.4 |

## 09 INSTALACIONES TÉCNICAS (20/08/1999)
Importe: 1272558.36

### 09.01 CLIMATIZACIÓN (13/06/2014)
Importe: 407868.68

#### 09.01.01 GENERACIÓN DE CALOR Y FRÍO (13/06/2014)
Importe: 125568.9

**09.01.01.01** u DEPOSITO INERCIA (28/07/2014)
2 u × 3333.46 = 6666.92
Depósito de inercia para frío en acero Capacidad 3000 litros. Marca LAPESA, Mod. MV3000I o similar, incluso forro y chapa de aluminio. Incluso conexiones, totalmente instalado y terminado.

| Código | Ud | Descripción | Rendimiento | Precio | Importe |
|---|---|---|---|---|---|
| M01B0050 | h | Oficial fontanero (mano de obra; 05/11/2014) | 8 | 13.83 | 110.64 |
| M01B0060 | h | Ayudante fontanero (mano de obra; 05/11/2014) | 8 | 13.16 | 105.28 |
| 356135135 | u | Depósito de inercia para frío en acero Capacidad 1000 litros. Marca LAPESA, Mod. MV1000I o similar, incluso forro y chapa de aluminio. Incluso conexiones, totalmente instalado y terminado. (material; 11/11/2014) | 1 | 3020.45 | 3020.45 |
| %0.030300_1 | % | Costes indirectos (28/07/2014) | 3 % | 3236.37 | 97.09 |
|  |  | Total |  |  | 3333.46 |

**09.01.01.02** u UNIDAD BOMBA CALOR POLIVALENTE AERMEC NRP E 1000 (28/07/2014)
2 u × 42682.98 = 85365.96
Unidad bomba de calor polivalente a cuatro tubos de condensación por aire, marca AERMEC, modelo NRP E 1000 o similar. De características:
Capacidad frigorífica: 263,67 kW
Capacidad calorífica: 285,97 kW
Consumo máximo: 90,12 kW
Peso en vacío: 2.640 kg
Dimensiones: 3.400 x 2.200 x 2.450
Conexiones circuito agua: 3"
Tipo compresores: Scroll
Refrigerante: R-410A
Con módulo hidrónico de las siguientes características:
Grupo de bombeo para calor y frío.
Consumo bomba: 5,5/5,5 kW
Caudal de agua: 39.609/49.946 l/h
Presión disponible: 230/200 kPa
Vaso de expansión: 24 l
Interruptor de flujo
Manómetros de entrada y salida
Filtro de agua
Completamente instalada y conectada, incluso puesta en marcha.

| Código | Ud | Descripción | Rendimiento | Precio | Importe |
|---|---|---|---|---|---|
| M01B0050 | h | Oficial fontanero | 16 | 13.83 | 221.28 |
| M01B0060 | h | Ayudante fontanero | 16 | 13.16 | 210.56 |
| 35135.1 | u | Unidad bomba de calor polivalente Aermec NRP E 1000 (material; 11/11/2014) | 1 | 41007.95 | 41007.95 |
| %0.030300_1 | % | Costes indirectos | 3 % | 41439.79 | 1243.19 |
|  |  | Total |  |  | 42682.98 |

**09.01.01.03** u BOMBA GRUNDFOS TP 50-290/2 (28/07/2014)
8 u × 1131.93 = 9055.44
Bomba centrífuga monocelular en línea , para 33 m³/h y 20 m.c.a., marca GRUNDFOS modelo TP 50-290/2 o similar,incluso contrabridas, juntas y tornillería, totalmente instalada.

| Código | Ud | Descripción | Rendimiento | Precio | Importe |
|---|---|---|---|---|---|
| M01B0050 | h | Oficial fontanero | 1 | 13.83 | 13.83 |
| M01B0060 | h | Ayudante fontanero | 1 | 13.16 | 13.16 |
| 351355. | u | Bomba Grundfos TP 50-290/2 (material; 11/11/2014) | 1 | 1071.97 | 1071.97 |
| %0.030300_1 | % | Costes indirectos | 3 % | 1098.96 | 32.97 |
|  |  | Total |  |  | 1131.93 |

**09.01.01.04** u FILTRO DE MALLA (Y) DN 100 (28/07/2014)
2 u × 120.16 = 240.32
Filtro de malla en Y, con cuerpo de hierro fundido y malla en acero inoxidable, DN 100, incluso contrabridas, juntas y tornillería, colocado.

| Código | Ud | Descripción | Rendimiento | Precio | Importe |
|---|---|---|---|---|---|
| M01B0050 | h | Oficial fontanero | 0.5 | 13.83 | 6.92 |
| M01B0060 | h | Ayudante fontanero | 0.5 | 13.16 | 6.58 |
| 4635435.1 | u | Filtro de malla (Y) DN 100 (material; 11/11/2014) | 1 | 103.16 | 103.16 |
| %0.030300_1 | % | Costes indirectos | 3 % | 116.66 | 3.50 |
|  |  | Total |  |  | 120.16 |

**09.01.01.05** u FILTRO DE MALLA (Y) DN 80 (28/07/2014)
4 u × 99.7 = 398.80
Filtro de malla en Y, con cuerpo de hierro fundido y malla en acero inoxidable, DN 80, incluso contrabridas, juntas y tornillería, colocado.

| Código | Ud | Descripción | Rendimiento | Precio | Importe |
|---|---|---|---|---|---|
| M01B0050 | h | Oficial fontanero | 0.5 | 13.83 | 6.92 |
| M01B0060 | h | Ayudante fontanero | 0.5 | 13.16 | 6.58 |
| 651351.25 | u | Filtro de malla (Y) DN 80 (material; 11/11/2014) | 1 | 83.3 | 83.30 |
| %0.030300_1 | % | Costes indirectos | 3 % | 96.80 | 2.90 |
|  |  | Total |  |  | 99.7 |

**09.01.01.06** u VALVULA DE RETENCION DN 80 (28/07/2014)
8 u × 96.4 = 771.20
Válvula de retención de disco con cuerpo de latón y disco, platillo y muelle en acero inoxidable, DN 80, incluso anillo de centrado, bridas, juntas y tornillería, colocada.

| Código | Ud | Descripción | Rendimiento | Precio | Importe |
|---|---|---|---|---|---|
| M01B0050 | h | Oficial fontanero | 0.5 | 13.83 | 6.92 |
| M01B0060 | h | Ayudante fontanero | 0.5 | 13.16 | 6.58 |
| 5135.1351 | u | Válvula de retención DN 80 (material; 11/11/2014) | 1 | 80.09 | 80.09 |
| %0.030300_1 | % | Costes indirectos | 3 % | 93.59 | 2.81 |
|  |  | Total |  |  | 96.4 |

**09.01.01.07** u VALVULA DE BOLA DN 80 (28/07/2014)
42 u × 71.32 = 2995.44
Válvula de bola en acero inoxidable Ø 3" roscada PN16, colocada.

| Código | Ud | Descripción | Rendimiento | Precio | Importe |
|---|---|---|---|---|---|
| M01B0050 | h | Oficial fontanero | 0.5 | 13.83 | 6.92 |
| M01B0060 | h | Ayudante fontanero | 0.5 | 13.16 | 6.58 |
| 351351.5 | u | Válvula de bola DN 80 (material; 11/11/2014) | 1 | 55.74 | 55.74 |
| %0.030300_1 | % | Costes indirectos | 3 % | 69.24 | 2.08 |
|  |  | Total |  |  | 71.32 |

**09.01.01.08** u VALVULA DE BOLA DN 100 (28/07/2014)
4 u × 80.56 = 322.24
Válvula de bola en acero inoxidable DN 100 roscada PN16, colocada.

| Código | Ud | Descripción | Rendimiento | Precio | Importe |
|---|---|---|---|---|---|
| M01B0050 | h | Oficial fontanero | 0.5 | 13.83 | 6.92 |
| M01B0060 | h | Ayudante fontanero | 0.5 | 13.16 | 6.58 |
| 653435153. | u | Válvula de bola DN 100 (material; 11/11/2014) | 1 | 64.71 | 64.71 |
| %0.030300_1 | % | Costes indirectos | 3 % | 78.21 | 2.35 |
|  |  | Total |  |  | 80.56 |

**09.01.01.09** u VALVULA DE BOLA DN 150 (13/06/2014)
4 u × 112.79 = 451.16
Válvula de bola en acero inoxidable DN 150 roscada PN16, colocada.

| Código | Ud | Descripción | Rendimiento | Precio | Importe |
|---|---|---|---|---|---|
| M01B0060 | h | Ayudante fontanero | 0.5 | 13.16 | 6.58 |
| M01B0050 | h | Oficial fontanero | 0.5 | 13.83 | 6.92 |
| 06534135 | u | Válvula de bola DN 150 (13/06/2014) | 1 | 96 | 96.00 |
| %0.030300_1 | % | Costes indirectos | 3 % | 109.50 | 3.29 |
|  |  | Total |  |  | 112.79 |

**09.01.01.10** u VALVULA DE BOLA DN 40 (28/07/2014)
2 u × 28.43 = 56.86
Válvula de bola en acero inoxidable DN 40, roscada PN16, colocada.

| Código | Ud | Descripción | Rendimiento | Precio | Importe |
|---|---|---|---|---|---|
| M01B0050 | h | Oficial fontanero | 0.5 | 13.83 | 6.92 |
| M01B0060 | h | Ayudante fontanero | 0.5 | 13.16 | 6.58 |
| 06534351 | u | Válvula de bola DN 40 (material; 11/11/2014) | 1 | 14.1 | 14.10 |
| %0.030300_1 | % | Costes indirectos | 3 % | 27.60 | 0.83 |
|  |  | Total |  |  | 28.43 |

**09.01.01.11** u VÁLVULA 2 VÍAS DN 80 (28/07/2014)
4 u × 388.78 = 1555.12
Válvula de 2 vías motorizada de cuerpo de hierro fundido, PN10, de conexiones roscadas, alimentada a 24 V/50 Hz. Completamente instalada.

| Código | Ud | Descripción | Rendimiento | Precio | Importe |
|---|---|---|---|---|---|
| M01B0050 | h | Oficial fontanero | 0.5 | 13.83 | 6.92 |
| M01B0060 | h | Ayudante fontanero | 0.5 | 13.16 | 6.58 |
| 3513515 | u | Válvula de 2 vías DN 80 (material; 11/11/2014) | 1 | 363.95 | 363.95 |
| %0.030300_1 | % | Costes indirectos | 3 % | 377.45 | 11.32 |
|  |  | Total |  |  | 388.78 |

**09.01.01.12** u VASO EXPANSIÓN 250 l (28/07/2014)
2 u × 155.14 = 310.28
Vaso expansión para agua caliente/fría de 250 l, con conexión de 1½". Completamente conectado e instalado.

| Código | Ud | Descripción | Rendimiento | Precio | Importe |
|---|---|---|---|---|---|
| M01B0050 | h | Oficial fontanero | 0.5 | 13.83 | 6.92 |
| M01B0060 | h | Ayudante fontanero | 0.5 | 13.16 | 6.58 |
| 3541354.5 | u | Vaso expansión 250 l. (material; 11/11/2014) | 1 | 137.12 | 137.12 |
| %0.030300_1 | % | Costes indirectos | 3 % | 150.62 | 4.52 |
|  |  | Total |  |  | 155.14 |

**09.01.01.13** u TERMOMETRO INMERSION (28/07/2014)
8 u × 23.8 = 190.40
Termómetro bimetálico de esfera, con escala de 0 a 100ºC, marca NUOVA FIMA modelo TB,o similar, incluso vaina de 10 cm para inmersión y racores, colocado.

| Código | Ud | Descripción | Rendimiento | Precio | Importe |
|---|---|---|---|---|---|
| M01B0050 | h | Oficial fontanero | 0.5 | 13.83 | 6.92 |
| M01B0060 | h | Ayudante fontanero | 0.5 | 13.16 | 6.58 |
| 635135.26 | u | Termómetro inmersión (material; 11/11/2014) | 1 | 9.61 | 9.61 |
| %0.030300_1 | % | Costes indirectos | 3 % | 23.11 | 0.69 |
|  |  | Total |  |  | 23.8 |

**09.01.01.14** u DISPOSITIVO TOMA PRESION (28/07/2014)
8 u × 33.04 = 264.32
Manómetro de esfera con baño de glicerina, con escala de 0 a 6 Kg/cm², marca NUOVA FIMA, modelo MGS18-18/3,o simlar, incluso 2 llaves de esfera de 3/8" de diámetro con palomilla, tuberia de interconexion, colocado.

| Código | Ud | Descripción | Rendimiento | Precio | Importe |
|---|---|---|---|---|---|
| M01B0050 | h | Oficial fontanero | 0.5 | 13.83 | 6.92 |
| M01B0060 | h | Ayudante fontanero | 0.5 | 13.16 | 6.58 |
| 354135.4 | u | Dispositivo toma de presión (material; 11/11/2014) | 1 | 18.58 | 18.58 |
| %0.030300_1 | % | Costes indirectos | 3 % | 32.08 | 0.96 |
|  |  | Total |  |  | 33.04 |

**09.01.01.15** u DISPOSITIVO LLENADO (28/07/2014)
2 u × 126.76 = 253.52
Dispositivo de llenado de la instalación formado por acometida de agua DN40, depósito de almacenamiento, bomba alimentación, elementos auxiliares, llaves, válvula de retención, tubería. Totalmente instalado y conexionado.

| Código | Ud | Descripción | Rendimiento | Precio | Importe |
|---|---|---|---|---|---|
| M01B0050 | h | Oficial fontanero | 0.5 | 13.83 | 6.92 |
| M01B0060 | h | Ayudante fontanero | 0.5 | 13.16 | 6.58 |
| 36541315 | u | Dispositivo de llenado de la instalación formado por acometida de agua DN40, depósito de almacenamiento, bomba alimentación, elementos auxiliares, llaves, válvula de retención, tubería. Totalmente instalado y conexionado. (material; 11/11/2014) | 1 | 109.57 | 109.57 |
| %0.030300_1 | % | Costes indirectos | 3 % | 123.07 | 3.69 |
|  |  | Total |  |  | 126.76 |

**09.01.01.16** u DISPOSITIVO DE VACIADO (28/07/2014)
2 u × 67.37 = 134.74
Dispositivo de vaciado en punto bajo, formado por válvula de esfera de 2" de diámetro y tubería de acero negro electrosoldado UNE19040 de 2" de diámetro DIN2440, conducido a desagüe, colocado y terminado.

| Código | Ud | Descripción | Rendimiento | Precio | Importe |
|---|---|---|---|---|---|
| M01B0050 | h | Oficial fontanero | 0.5 | 13.83 | 6.92 |
| M01B0060 | h | Ayudante fontanero | 0.5 | 13.16 | 6.58 |
| 3513541 | u | Dispositivo de vaciado en punto bajo, formado por válvula de esfera de 2" de diámetro y tubería de acero negro electrosoldado UNE19040 de 2" de diámetro DIN2440, conducido a desagüe, colocado y terminado. (material; 11/11/2014) | 1 | 51.91 | 51.91 |
| %0.030300_1 | % | Costes indirectos | 3 % | 65.41 | 1.96 |
|  |  | Total |  |  | 67.37 |

**09.01.01.17** u PURGADOR AUTOMÁTICO (28/07/2014)
2 u × 134.02 = 268.04
Dispositivo de purga en punto alto, formado por bote de desaire en acero negro, válvula de esfera y purgador automático tipo VENTOPIC, o similar, de ½" de diámetro, colocado.

| Código | Ud | Descripción | Rendimiento | Precio | Importe |
|---|---|---|---|---|---|
| M01B0050 | h | Oficial fontanero | 0.5 | 13.83 | 6.92 |
| M01B0060 | h | Ayudante fontanero | 0.5 | 13.16 | 6.58 |
| 35131351 | u | Purgador automático (material; 11/11/2014) | 1 | 116.62 | 116.62 |
| %0.030300_1 | % | Costes indirectos | 3 % | 130.12 | 3.90 |
|  |  | Total |  |  | 134.02 |

**09.01.01.18** u VÁLVULA SEGURIDAD 6 bar (28/07/2014)
2 u × 251.5 = 503.00
Válvula de seguridad tarada a 6 Kg/cm², incluso palanca de alivio y desagüe conducido a arqueta.

| Código | Ud | Descripción | Rendimiento | Precio | Importe |
|---|---|---|---|---|---|
| M01B0050 | h | Oficial fontanero | 0.5 | 13.83 | 6.92 |
| M01B0060 | h | Ayudante fontanero | 0.5 | 13.16 | 6.58 |
| 13513515 | u | Válvula de seguridad 6 bar (material; 11/11/2014) | 1 | 230.67 | 230.67 |
| %0.030300_1 | % | Costes indirectos | 3 % | 244.17 | 7.33 |
|  |  | Total |  |  | 251.5 |

**09.01.01.19** m TUBERIA ACERO DN 150 (28/07/2014)
60 m × 42.31 = 2538.60
Tubería de acero sin soldadura, DN 150 DIN2440, con uniones soldadas, acabada con dos capas de imprimación antioxidante, incluso codos, tes, manguitos, parte proporcional de compensadores de dilatación (según temperatura) y demás accesorios, i/p.p de soportación, abrazadera isofónica, colocada y terminada.

| Código | Ud | Descripción | Rendimiento | Precio | Importe |
|---|---|---|---|---|---|
| M01B0050 | h | Oficial fontanero | 0.1 | 13.83 | 1.38 |
| M01B0060 | h | Ayudante fontanero | 0.1 | 13.16 | 1.32 |
| 165415335 | m | Tubería de acero DN 150 (material; 11/11/2014) | 1 | 38.38 | 38.38 |
| %0.030300_1 | % | Costes indirectos | 3 % | 41.08 | 1.23 |
|  |  | Total |  |  | 42.31 |

**09.01.01.20** m TUBERIA ACERO DN 100 (28/07/2014)
45 m × 30.54 = 1374.30
Tubería de acero sin soldadura, DN 100 DIN2440, con uniones soldadas, acabada con dos capas de imprimación antioxidante, incluso codos, tes, manguitos, parte proporcional de compensadores de dilatación (según temperatura) y demás accesorios, i/p.p de soportación, abrazadera isofónica, colocada y terminada.

| Código | Ud | Descripción | Rendimiento | Precio | Importe |
|---|---|---|---|---|---|
| M01B0050 | h | Oficial fontanero | 0.1 | 13.83 | 1.38 |
| M01B0060 | h | Ayudante fontanero | 0.1 | 13.16 | 1.32 |
| 3351351563 | m | Tubería de acero DN 100 (material; 11/11/2014) | 1 | 26.95 | 26.95 |
| %0.030300_1 | % | Costes indirectos | 3 % | 29.65 | 0.89 |
|  |  | Total |  |  | 30.54 |

**09.01.01.21** m TUBERÍA ACERO DN 80 (28/07/2014)
100 m × 23.85 = 2385.00
Tubería de acero sin soldadura, DN 80 DIN2440, con uniones soldadas, acabada con dos capas de imprimación antioxidante, incluso codos, tes, manguitos, parte proporcional de compensadores de dilatación (según temperatura) y demás accesorios, i/p.p de soportación, abrazadera isofónica, colocada y terminada.

| Código | Ud | Descripción | Rendimiento | Precio | Importe |
|---|---|---|---|---|---|
| M01B0050 | h | Oficial fontanero | 0.1 | 13.83 | 1.38 |
| M01B0060 | h | Ayudante fontanero | 0.1 | 13.16 | 1.32 |
| 135135135 | m | Tubería acero DN 80 (material; 11/11/2014) | 1 | 20.45 | 20.45 |
| %0.030300_1 | % | Costes indirectos | 3 % | 23.15 | 0.69 |
|  |  | Total |  |  | 23.85 |

**09.01.01.22** m CALORIF. AF/ARMAF. DN 150 (28/07/2014)
60 m × 16.85 = 1011.00
Aislamiento de tubería DN 150 de diámetro mediante coquilla elastomérica flexible de células cerradas, con barrera antivapor, tipo AF/ARMAFLEX R-176, incluso sellado de juntas con cinta autoadherente de 3 mm de espesor, colocado, incluso parte proporcional de realización de codos, piezas especiales, etc.

| Código | Ud | Descripción | Rendimiento | Precio | Importe |
|---|---|---|---|---|---|
| M01B0050 | h | Oficial fontanero | 0.25 | 13.83 | 3.46 |
| M01B0060 | h | Ayudante fontanero | 0.25 | 13.16 | 3.29 |
| 3131351.5 | m | Calorifugado AF/ARMAF. DN 150 (material; 11/11/2014) | 1 | 9.61 | 9.61 |
| %0.030300_1 | % | Costes indirectos | 3 % | 16.36 | 0.49 |
|  |  | Total |  |  | 16.85 |

**09.01.01.23** m CALORIF. AF/ARMAF. DN 100 (28/07/2014)
45 m × 13.55 = 609.75
Aislamiento de tubería DN 100 de diámetro mediante coquilla elastomérica flexible de células cerradas, con barrera antivapor, tipo AF/ARMAFLEX R-116, incluso sellado de juntas con cinta autoadherente de 3 mm de espesor, colocado, incluso parte proporcional de realización de codos, piezas especiales, etc.

| Código | Ud | Descripción | Rendimiento | Precio | Importe |
|---|---|---|---|---|---|
| M01B0050 | h | Oficial fontanero | 0.25 | 13.83 | 3.46 |
| M01B0060 | h | Ayudante fontanero | 0.25 | 13.16 | 3.29 |
| 1413.135.1 | m | Calorifugado AF/ARMAF. DN 100 (material; 11/11/2014) | 1 | 6.4 | 6.40 |
| %0.030300_1 | % | Costes indirectos | 3 % | 13.15 | 0.39 |
|  |  | Total |  |  | 13.55 |

**09.01.01.24** m CALORF. AF/ARMAF. DN 80 (28/07/2014)
100 m × 12.57 = 1257.00
Aislamiento de tubería DN 80 de diámetro mediante coquilla elastomérica flexible de células cerradas, con barrera antivapor, tipo AF/ARMAFLEX R-89, incluso sellado de juntas con cinta autoadherente de 3 mm de espesor, colocado, incluso parte proporcional de realización de codos, piezas especiales, etc.

| Código | Ud | Descripción | Rendimiento | Precio | Importe |
|---|---|---|---|---|---|
| M01B0050 | h | Oficial fontanero | 0.25 | 13.83 | 3.46 |
| M01B0060 | h | Ayudante fontanero | 0.25 | 13.16 | 3.29 |
| 351.21.2655 | m | Calorifugado AF/ARMAF. DN 80 (material; 11/11/2014) | 1 | 5.45 | 5.45 |
| %0.030300_1 | % | Costes indirectos | 3 % | 12.20 | 0.37 |
|  |  | Total |  |  | 12.57 |

**09.01.01.25** u CALORIFUGADO (28/07/2014)
1 u × 1556.53 = 1556.53
Calorifugado de equipos, elementos y tubería de sala de instalación mediante coquilla elastomérica flexible de células cerradas, con barrera antivapor, tipo AF/ARMAFLEX , incluso sellado de juntas con cinta autoadherente de 3 mm de espesor, y acabado exterior con chapa de aluminio de 0.6 mm de espesor, bordonada y atornillada, colocado.

| Código | Ud | Descripción | Rendimiento | Precio | Importe |
|---|---|---|---|---|---|
| M01B0050 | h | Oficial fontanero | 8 | 13.83 | 110.64 |
| M01B0060 | h | Ayudante fontanero | 8 | 13.16 | 105.28 |
| 006354135 | u | Calorifugado de equipos, elementos y tubería de sala de instalación mediante coquilla elastomérica flexible de células cerradas, con barrera antivapor, tipo AF/ARMAFLEX , incluso sellado de juntas con cinta autoadherente de 3 mm de espesor, y acabado exterior con chapa de aluminio de 0.6 mm de espesor, bordonada y atornillada, colocado. (material; 11/11/2014) | 1 | 1295.27 | 1295.27 |
| %0.030300_1 | % | Costes indirectos | 3 % | 1511.19 | 45.34 |
|  |  | Total |  |  | 1556.53 |

**09.01.01.26** u MANGUITO ANTIVIBRATORIO DN 80 (28/07/2014)
24 u × 136.79 = 3282.96
Manguito antivibratorio de fuelle con camisa interior, PN10, DN 80, incluso contrabridas, juntas y tornillería, colocado.

| Código | Ud | Descripción | Rendimiento | Precio | Importe |
|---|---|---|---|---|---|
| M01B0050 | h | Oficial fontanero | 0.1 | 13.83 | 1.38 |
| M01B0060 | h | Ayudante fontanero | 0.1 | 13.16 | 1.32 |
| 3513841354 | u | Manguito antivibratorio DN 80 (material; 11/11/2014) | 1 | 130.11 | 130.11 |
| %0.030300_1 | % | Costes indirectos | 3 % | 132.81 | 3.98 |
|  |  | Total |  |  | 136.79 |

**09.01.01.27** l GLICOL (28/07/2014)
1000 l × 1.75 = 1750.00
Anticongelante orgánico para conseguir una mezcla al 30%, para llenado de instalación de térmica solar y de climatización, incluso bombeo a circuito.

| Código | Ud | Descripción | Rendimiento | Precio | Importe |
|---|---|---|---|---|---|
| M01B0050 | h | Oficial fontanero | 0.01 | 13.83 | 0.14 |
| M01B0060 | h | Ayudante fontanero | 0.01 | 13.16 | 0.13 |
| 23541351 | l | Glicol (material; 11/11/2014) | 1 | 1.43 | 1.43 |
| %0.030300_1 | % | Costes indirectos | 3 % | 1.70 | 0.05 |
|  |  | Total |  |  | 1.75 |

#### 09.01.02 TUBERÍAS Y UNIDADES TERMINALES (13/06/2014)
Importe: 111478.23

**09.01.02.01** u UNIDAD DE TRATAMIENTO DE AIRE (28/07/2014)
2 u × 24148.98 = 48297.96
Unidad de tratamiento de aire para exterior en chapa galvanizada,prepintada. Marca AIRLAN, Modelo FMA 436 o, similar con las siguientes características:
Potencia bateria de frio: 154 kW (agua + 20% glicol) .Temperaturas fluido: 7/12ºC
Potencia batería de calor: 69 kW. Temperatura de fluido: 45/40 ºC
Caudal de aire : 40.000 m³/h.
Ventilador de impulsión: Presión disponible 300 Pa.
Filtros: EU-4/ EU-7 / EU-13 EUROVENT.
Dimensiones aprox:(LongitudxAnchoxAlto): 6.244x2.146x2.641 mm.
Estructura fabricada en modulos con perfiles de aluminio, paneles tipo sandwich de 50 mm incluyendo ruptura de puente termico.
Puertas de inspección, bandeja de recogida de condensados en acero inoxidable.
Conjunto motor-ventilador en acero galvanizado, soportado con muelles antivibratorios.
Conexiones flexibles entre ventilador y panel externo de la unidad.
Lamas de compuertas de aluminio extruido.
Incluso bandeja de recogidas de condensados en acero inoxidable bajo la superficie total de la climatizadora.
Incluso p/p de soportación ,accesorios de montaje, y conexiones.Totalmente terminada e instalada.

| Código | Ud | Descripción | Rendimiento | Precio | Importe |
|---|---|---|---|---|---|
| M01B0050 | h | Oficial fontanero | 5 | 13.83 | 69.15 |
| M01B0060 | h | Ayudante fontanero | 5 | 13.16 | 65.80 |
| 031365.1 | u | Unidad de tratamiento de aire (material; 11/11/2014) | 1 | 23310.66 | 23310.66 |
| %0.030300_1 | % | Costes indirectos | 3 % | 23445.61 | 703.37 |
|  |  | Total |  |  | 24148.98 |

**09.01.02.02** u FAN-COIL CONDUCTOS VED 630 (4 tubos) (28/07/2014)
12 u × 1117.5 = 13410.00
Fan-coil para falso techo, sistema a cuatro tubos, sin mueble, de 13,9 kW de potencia frigorífica y 18,22 kW de potencia calorífica, marca AIRLAN modelo VED 630 o similar, con filtro, ventilador centrifugo, bandeja de condensados y aislamiento, incluso p/p de soportación a la estructura y marco para la conexión de la unidad al conducto de impulsión, totalmente terminado e instalado.

| Código | Ud | Descripción | Rendimiento | Precio | Importe |
|---|---|---|---|---|---|
| M01B0050 | h | Oficial fontanero | 2 | 13.83 | 27.66 |
| M01B0060 | h | Ayudante fontanero | 2 | 13.16 | 26.32 |
| 354135.241 | u | Fan-coil conductos VED 630 (material; 11/11/2014) | 1 | 1030.97 | 1030.97 |
| %0.030300_1 | % | Costes indirectos | 3 % | 1084.95 | 32.55 |
|  |  | Total |  |  | 1117.5 |

**09.01.02.03** u FAN COIL CONDUCTOS VED 540 (4 tubos) (28/07/2014)
2 u × 956.46 = 1912.92
Fan-coil para falso techo, sistema a cuatro tubos, sin mueble, de 10,3 kW de potencia frigorífica y 13,11 kW de potencia calorífica, marca AIRLAN modelo VED 540 o similar, con filtro, ventilador centrifugo, bandeja de condensados y aislamiento, incluso p/p de soportación a la estructura y marco para la conexión de la unidad al conducto de impulsión, totalmente terminado e instalado.

| Código | Ud | Descripción | Rendimiento | Precio | Importe |
|---|---|---|---|---|---|
| M01B0050 | h | Oficial fontanero | 2 | 13.83 | 27.66 |
| M01B0060 | h | Ayudante fontanero | 2 | 13.16 | 26.32 |
| 331361 | u | Fan-coil conductos VED 540 (material; 11/11/2014) | 1 | 874.62 | 874.62 |
| %0.030300_1 | % | Costes indirectos | 3 % | 928.60 | 27.86 |
|  |  | Total |  |  | 956.46 |

**09.01.02.04** u FAN COIL CONDUCTOS FCX P84 (4 tubos) (28/07/2014)
1 u × 712.28 = 712.28
Fan-coil para falso techo, sistema a cuatro tubos, sin mueble, de 8,6 kW de potencia frigorífica y 17,1 kW de potencia calorífica, marca AIRLAN modelo FCX P84 o similar, con filtro, ventilador centrifugo, bandeja de condensados y aislamiento, incluso p/p de soportación a la estructura y marco para la conexión de la unidad al conducto de impulsión, totalmente terminado e instalado.

| Código | Ud | Descripción | Rendimiento | Precio | Importe |
|---|---|---|---|---|---|
| M01B0050 | h | Oficial fontanero | 2 | 13.83 | 27.66 |
| M01B0060 | h | Ayudante fontanero | 2 | 13.16 | 26.32 |
| 316541 | u | Fan-coil conductos FCX P84 (material; 11/11/2014) | 1 | 637.55 | 637.55 |
| %0.030300_1 | % | Costes indirectos | 3 % | 691.53 | 20.75 |
|  |  | Total |  |  | 712.28 |

**09.01.02.05** u FAN COIL CONDUCTOS FCX P32 (4 tubos) (28/07/2014)
1 u × 229.82 = 229.82
Fan-coil para falso techo, sistema a cuatro tubos, sin mueble, de 2,2 kW de potencia frigorífica y 4,975 kW de potencia calorífica, marca AIRLAN modelo FCX P32 o similar, con filtro, ventilador centrifugo, bandeja de condensados y aislamiento, incluso p/p de soportación a la estructura y marco para la conexión de la unidad al conducto de impulsión, totalmente terminado e instalado.

| Código | Ud | Descripción | Rendimiento | Precio | Importe |
|---|---|---|---|---|---|
| M01B0050 | h | Oficial fontanero | 2 | 13.83 | 27.66 |
| M01B0060 | h | Ayudante fontanero | 2 | 13.16 | 26.32 |
| 0641361 | u | Fan-coil conductos FCX P32 (material; 11/11/2014) | 1 | 169.15 | 169.15 |
| %0.030300_1 | % | Costes indirectos | 3 % | 223.13 | 6.69 |
|  |  | Total |  |  | 229.82 |

**09.01.02.06** u FAN COIL CONDUCTOS FCX P24 (4 tubos) (28/07/2014)
32 u × 198.81 = 6361.92
Fan-coil para falso techo, sistema a cuatro tubos, sin mueble, de 1,73 kW de potencia frigorífica y 3,95 kW de potencia calorífica, marca AIRLAN modelo FCX P24 o similar, con filtro, ventilador centrifugo, bandeja de condensados y aislamiento, incluso p/p de soportación a la estructura y marco para la conexión de la unidad al conducto de impulsión, totalmente terminado e instalado.

| Código | Ud | Descripción | Rendimiento | Precio | Importe |
|---|---|---|---|---|---|
| M01B0050 | h | Oficial fontanero | 2 | 13.83 | 27.66 |
| M01B0060 | h | Ayudante fontanero | 2 | 13.16 | 26.32 |
| 0168516354 | u | Fan-coil conductos FCX P24 (material; 11/11/2014) | 1 | 139.04 | 139.04 |
| %0.030300_1 | % | Costes indirectos | 3 % | 193.02 | 5.79 |
|  |  | Total |  |  | 198.81 |

**09.01.02.07** u FAN COIL CONDUCTOS FCX P17 (4 tubos) (13/06/2014)
1 u × 259.54 = 259.54
Fan-coil para falso techo, sistema a cuatro tubos, sin mueble, de 1,0 kW de potencia frigorífica y 2,49 kW de potencia calorífica, marca AIRLAN modelo FCX P17 o similar, con filtro, ventilador centrifugo, bandeja de condensados y aislamiento, incluso p/p de soportación a la estructura y marco para la conexión de la unidad al conducto de impulsión, totalmente terminado e instalado.

| Código | Ud | Descripción | Rendimiento | Precio | Importe |
|---|---|---|---|---|---|
| M01B0050 | h | Oficial fontanero | 2 | 13.83 | 27.66 |
| M01B0060 | h | Ayudante fontanero | 2 | 13.16 | 26.32 |
| 03541351 | u | Fan-coil conductos FCX P17 (13/06/2014) | 1 | 198 | 198.00 |
| %0.030300_1 | % | Costes indirectos | 3 % | 251.98 | 7.56 |
|  |  | Total |  |  | 259.54 |

**09.01.02.08** u CONEXION FAN-COIL 4 tubos (VED 630) (28/07/2014)
12 u × 171.95 = 2063.40
Conexión a fan coil VED 630 o similar, mediante Kit de válvulas motorizadas de 3 vías con bypass y accesorios para instalación a 4 tubos, incluso llaves de corte de esfera cuerpo de latón, completamente instalado.

| Código | Ud | Descripción | Rendimiento | Precio | Importe |
|---|---|---|---|---|---|
| M01B0050 | h | Oficial fontanero | 0.25 | 13.83 | 3.46 |
| M01B0060 | h | Ayudante fontanero | 0.25 | 13.16 | 3.29 |
| .2413541351 | u | Conexión fan-coil (VED 630) (material; 11/11/2014) | 1 | 160.19 | 160.19 |
| %0.030300_1 | % | Costes indirectos | 3 % | 166.94 | 5.01 |
|  |  | Total |  |  | 171.95 |

**09.01.02.09** u CONEXION FAN-COIL 4 tubos (VED 540) (28/07/2014)
2 u × 132.35 = 264.70
Conexión a fan coil VED 540 o similar, mediante Kit de válvulas motorizadas de 3 vías con bypass y accesorios para instalación a 4 tubos, incluso llaves de corte de esfera cuerpo de latón, completamente instalado.

| Código | Ud | Descripción | Rendimiento | Precio | Importe |
|---|---|---|---|---|---|
| M01B0050 | h | Oficial fontanero | 0.25 | 13.83 | 3.46 |
| M01B0060 | h | Ayudante fontanero | 0.25 | 13.16 | 3.29 |
| 16354135 | u | Conexión fan-coil (VED 540) (material; 11/11/2014) | 1 | 121.74 | 121.74 |
| %0.030300_1 | % | Costes indirectos | 3 % | 128.49 | 3.85 |
|  |  | Total |  |  | 132.35 |

**09.01.02.10** u CONEXIÓN FAN COIL 4 tubos (FCX P84) (28/07/2014)
1 u × 88.13 = 88.13
Conexión a fan coil FCX P84 o similar, mediante Kit de válvulas motorizadas de 3 vías con bypass y accesorios para instalación a 4 tubos, incluso llaves de corte de esfera cuerpo de latón, completamente instalado.

| Código | Ud | Descripción | Rendimiento | Precio | Importe |
|---|---|---|---|---|---|
| M01B0050 | h | Oficial fontanero | 0.25 | 13.83 | 3.46 |
| M01B0060 | h | Ayudante fontanero | 0.25 | 13.16 | 3.29 |
| 163524135 | u | Conexión fan-coil (FCX P84) (material; 11/11/2014) | 1 | 78.81 | 78.81 |
| %0.030300_1 | % | Costes indirectos | 3 % | 85.56 | 2.57 |
|  |  | Total |  |  | 88.13 |

**09.01.02.11** u CONEXIÓN FAN COIL 4 tubos (FCX P32) (28/07/2014)
1 u × 74.26 = 74.26
Conexión a fan coil FCX P32 o similar, mediante Kit de válvulas motorizadas de 3 vías con bypass y accesorios para instalación a 4 tubos, incluso llaves de corte de esfera cuerpo de latón, completamente instalado.

| Código | Ud | Descripción | Rendimiento | Precio | Importe |
|---|---|---|---|---|---|
| M01B0050 | h | Oficial fontanero | 0.25 | 13.83 | 3.46 |
| M01B0060 | h | Ayudante fontanero | 0.25 | 13.16 | 3.29 |
| 1635435. | u | Conexión fan-coil (FCX P32) (material; 11/11/2014) | 1 | 65.35 | 65.35 |
| %0.030300_1 | % | Costes indirectos | 3 % | 72.10 | 2.16 |
|  |  | Total |  |  | 74.26 |

**09.01.02.12** u CONEXIÓN FAN COIL 4 tubos (FCX P24) (28/07/2014)
32 u × 69.65 = 2228.80
Conexión a fan coil FCX P24 o similar, mediante Kit de válvulas motorizadas de 3 vías con bypass y accesorios para instalación a 4 tubos, incluso llaves de corte de esfera cuerpo de latón, completamente instalado.

| Código | Ud | Descripción | Rendimiento | Precio | Importe |
|---|---|---|---|---|---|
| M01B0050 | h | Oficial fontanero | 0.25 | 13.83 | 3.46 |
| M01B0060 | h | Ayudante fontanero | 0.25 | 13.16 | 3.29 |
| .2135413 | u | Conexión fan-coil (FCX P24) (material; 11/11/2014) | 1 | 60.87 | 60.87 |
| %0.030300_1 | % | Costes indirectos | 3 % | 67.62 | 2.03 |
|  |  | Total |  |  | 69.65 |

**09.01.02.13** u CONEXIÓN FAN COIL 4 tubos (FCX P17) (28/07/2014)
1 u × 62.39 = 62.39
Conexión a fan coil FCX P17 o similar, mediante Kit de válvulas motorizadas de 3 vías con bypass y accesorios para instalación a 4 tubos, incluso llaves de corte de esfera cuerpo de latón, completamente instalado.

| Código | Ud | Descripción | Rendimiento | Precio | Importe |
|---|---|---|---|---|---|
| M01B0050 | h | Oficial fontanero | 0.25 | 13.83 | 3.46 |
| M01B0060 | h | Ayudante fontanero | 0.25 | 13.16 | 3.29 |
| 063541351. | u | Conexión fan-coil (FCX P17) (material; 11/11/2014) | 1 | 53.82 | 53.82 |
| %0.030300_1 | % | Costes indirectos | 3 % | 60.57 | 1.82 |
|  |  | Total |  |  | 62.39 |

**09.01.02.14** m TUBERÍA ACERO DN 80 (28/07/2014)
280 m × 20.8 = 5824.00
Tubería de acero sin soldadura, DN 80 DIN2440, con uniones soldadas, acabada con dos capas de imprimación antioxidante, incluso codos, tes, manguitos, parte proporcional de compensadores de dilatación (según temperatura) y demás accesorios, i/p.p de soportación, abrazadera isofónica, colocada y terminada.

| Código | Ud | Descripción | Rendimiento | Precio | Importe |
|---|---|---|---|---|---|
| M01B0050 | h | Oficial fontanero | 0.1 | 13.83 | 1.38 |
| M01B0060 | h | Ayudante fontanero | 0.1 | 13.16 | 1.32 |
| 6154135 | m | Tubería Acero DN 80 (material; 11/11/2014) | 1 | 17.49 | 17.49 |
| %0.030300_1 | % | Costes indirectos | 3 % | 20.19 | 0.61 |
|  |  | Total |  |  | 20.8 |

**09.01.02.15** m TUBERÍA ACERO DN 65 (28/07/2014)
220 m × 19.31 = 4248.20
Tubería de acero sin soldadura, DN 65 DIN2440, con uniones soldadas, acabada con dos capas de imprimación antioxidante, incluso codos, tes, manguitos, parte proporcional de compensadores de dilatación (según temperatura) y demás accesorios, i/p.p de soportación, abrazadera isofónica, colocada y terminada.

| Código | Ud | Descripción | Rendimiento | Precio | Importe |
|---|---|---|---|---|---|
| M01B0050 | h | Oficial fontanero | 0.1 | 13.83 | 1.38 |
| M01B0060 | h | Ayudante fontanero | 0.1 | 13.16 | 1.32 |
| 463.416035 | m | Tubería de acero DN 65 (material; 11/11/2014) | 1 | 16.05 | 16.05 |
| %0.030300_1 | % | Costes indirectos | 3 % | 18.75 | 0.56 |
|  |  | Total |  |  | 19.31 |

**09.01.02.16** m TUBERIA ACERO DN 50 (28/07/2014)
95 m × 14.99 = 1424.05
Tubería de acero sin soldadura, DN 50 DIN2440, con uniones soldadas, acabada con dos capas de imprimación antioxidante, incluso codos, tes, manguitos, parte proporcional de compensadores de dilatación (según temperatura) y demás accesorios, i/p.p de soportación, abrazadera isofónica, colocada y terminada.

| Código | Ud | Descripción | Rendimiento | Precio | Importe |
|---|---|---|---|---|---|
| M01B0050 | h | Oficial fontanero | 0.1 | 13.83 | 1.38 |
| M01B0060 | h | Ayudante fontanero | 0.1 | 13.16 | 1.32 |
| 6854168354 | m | Tubería de acero DN 50 (material; 11/11/2014) | 1 | 11.85 | 11.85 |
| %0.030300_1 | % | Costes indirectos | 3 % | 14.55 | 0.44 |
|  |  | Total |  |  | 14.99 |

**09.01.02.17** m TUBERIA ACERO DN 40 (28/07/2014)
165 m × 12.42 = 2049.30
Tubería de acero sin soldadura, DN 40 DIN2440, con uniones soldadas, acabada con dos capas de imprimación antioxidante, incluso codos, tes, manguitos, parte proporcional de compensadores de dilatación (según temperatura) y demás accesorios, i/p.p de soportación, abrazadera isofónica, colocada y terminada.

| Código | Ud | Descripción | Rendimiento | Precio | Importe |
|---|---|---|---|---|---|
| M01B0050 | h | Oficial fontanero | 0.1 | 13.83 | 1.38 |
| M01B0060 | h | Ayudante fontanero | 0.1 | 13.16 | 1.32 |
| 68354168524 | m | Tubería de acero DN 40 (material; 11/11/2014) | 1 | 9.36 | 9.36 |
| %0.030300_1 | % | Costes indirectos | 3 % | 12.06 | 0.36 |
|  |  | Total |  |  | 12.42 |

**09.01.02.18** u TUBERÍA ACERO DN 25 (28/07/2014)
190 u × 10.7 = 2033.00
Tubería de acero sin soldadura, DN 25 DIN2440, con uniones soldadas, acabada con dos capas de imprimación antioxidante, incluso codos, tes, manguitos, parte proporcional de compensadores de dilatación (según temperatura) y demás accesorios, i/p.p de soportación, abrazadera isofónica, colocada y terminada.

| Código | Ud | Descripción | Rendimiento | Precio | Importe |
|---|---|---|---|---|---|
| M01B0050 | h | Oficial fontanero | 0.1 | 13.83 | 1.38 |
| M01B0060 | h | Ayudante fontanero | 0.1 | 13.16 | 1.32 |
| 654163541 | m | Tubería acero DN 25 (material; 11/11/2014) | 1 | 7.69 | 7.69 |
| %0.030300_1 | % | Costes indirectos | 3 % | 10.39 | 0.31 |
|  |  | Total |  |  | 10.7 |

**09.01.02.19** m CALORIF. AF/ARMAF. DN 80 (28/07/2014)
280 m × 12.57 = 3519.60
Aislamiento de tubería DN 80 de diámetro mediante coquilla elastomérica flexible de células cerradas, con barrera antivapor, tipo AF/ARMAFLEX R-89, incluso sellado de juntas con cinta autoadherente de 3 mm de espesor, colocado, incluso parte proporcional de realización de codos, piezas especiales, etc.

| Código | Ud | Descripción | Rendimiento | Precio | Importe |
|---|---|---|---|---|---|
| M01B0050 | h | Oficial fontanero | 0.25 | 13.83 | 3.46 |
| M01B0060 | h | Ayudante fontanero | 0.25 | 13.16 | 3.29 |
| 16541685 | m | Calorifugado AF/ARMAF. DN 80 (material; 11/11/2014) | 1 | 5.45 | 5.45 |
| %0.030300_1 | % | Costes indirectos | 3 % | 12.20 | 0.37 |
|  |  | Total |  |  | 12.57 |

**09.01.02.20** m CALORIF. AF/ARMAF. DN 65 (28/07/2014)
220 m × 11.51 = 2532.20
Aislamiento de tubería DN 65 de diámetro mediante coquilla elastomérica flexible de células cerradas, con barrera antivapor, tipo AF/ARMAFLEX R-76, incluso sellado de juntas con cinta autoadherente de 3 mm de espesor, colocado, incluso parte proporcional de realización de codos, piezas especiales, etc.

| Código | Ud | Descripción | Rendimiento | Precio | Importe |
|---|---|---|---|---|---|
| M01B0050 | h | Oficial fontanero | 0.25 | 13.83 | 3.46 |
| M01B0060 | h | Ayudante fontanero | 0.25 | 13.16 | 3.29 |
| 354168354 | m | Calorifugado AF/ARMAF. DN 65 (material; 11/11/2014) | 1 | 4.42 | 4.42 |
| %0.030300_1 | % | Costes indirectos | 3 % | 11.17 | 0.34 |
|  |  | Total |  |  | 11.51 |

**09.01.02.21** m CALORIF. AF/ARMAF. DN 50 (28/07/2014)
95 m × 10.92 = 1037.40
Aislamiento de tubería DN 50 de diámetro mediante coquilla elastomérica flexible de células cerradas, con barrera antivapor, tipo AF/ARMAFLEX R-60, incluso sellado de juntas con cinta autoadherente de 3 mm de espesor, colocado.

| Código | Ud | Descripción | Rendimiento | Precio | Importe |
|---|---|---|---|---|---|
| M01B0050 | h | Oficial fontanero | 0.25 | 13.83 | 3.46 |
| M01B0060 | h | Ayudante fontanero | 0.25 | 13.16 | 3.29 |
| 1638541685 | m | Calorifugado AF/ARMAF. DN 50 (material; 11/11/2014) | 1 | 3.85 | 3.85 |
| %0.030300_1 | % | Costes indirectos | 3 % | 10.60 | 0.32 |
|  |  | Total |  |  | 10.92 |

**09.01.02.22** m CALORIF. AF/ARMAF. DN 40 (28/07/2014)
165 m × 10.32 = 1702.80
Aislamiento de tubería DN 40 de diámetro mediante coquilla elastomérica flexible de células cerradas, con barrera antivapor, tipo AF/ARMAFLEX R-48, incluso sellado de juntas con cinta autoadherente de 3 mm de espesor, colocado.

| Código | Ud | Descripción | Rendimiento | Precio | Importe |
|---|---|---|---|---|---|
| M01B0050 | h | Oficial fontanero | 0.25 | 13.83 | 3.46 |
| M01B0060 | h | Ayudante fontanero | 0.25 | 13.16 | 3.29 |
| 3584168354 | m | Calorifugado AF/ARMAF. DN 40 (material; 11/11/2014) | 1 | 3.27 | 3.27 |
| %0.030300_1 | % | Costes indirectos | 3 % | 10.02 | 0.30 |
|  |  | Total |  |  | 10.32 |

**09.01.02.23** u CALORIF. AF/ARMAF. DN 25 (28/07/2014)
190 u × 8.8 = 1672.00
Aislamiento de tubería DN 25 de diámetro mediante coquilla elastomérica flexible de células cerradas, con barrera antivapor, tipo AF/ARMAFLEX M-35, incluso sellado de juntas con cinta autoadherente de 3 mm de espesor, colocado.

| Código | Ud | Descripción | Rendimiento | Precio | Importe |
|---|---|---|---|---|---|
| M01B0050 | h | Oficial fontanero | 0.25 | 13.83 | 3.46 |
| M01B0060 | h | Ayudante fontanero | 0.25 | 13.16 | 3.29 |
| 38354168354 | u | Calorifugado AF/ARMAF. DN 25 (material; 11/11/2014) | 1 | 1.79 | 1.79 |
| %0.030300_1 | % | Costes indirectos | 3 % | 8.54 | 0.26 |
|  |  | Total |  |  | 8.8 |

**09.01.02.24** u VALVULA DE EQUILIBRADO DN 80 (28/07/2014)
4 u × 231.34 = 925.36
Válvula de regulación de caudal TA, DN 80, embridada, con tomas de presión. Incluso bridas, juntas y tornillería.Totalmente colocada.

| Código | Ud | Descripción | Rendimiento | Precio | Importe |
|---|---|---|---|---|---|
| M01B0050 | h | Oficial fontanero | 0.25 | 13.83 | 3.46 |
| M01B0060 | h | Ayudante fontanero | 0.25 | 13.16 | 3.29 |
| 02.24.01 | u | Válvula de equilibrado DN 80 (material; 11/11/2014) | 1 | 217.85 | 217.85 |
| %0.030300_1 | % | Costes indirectos | 3 % | 224.60 | 6.74 |
|  |  | Total |  |  | 231.34 |

**09.01.02.25** u VALVULA DE EQUILIBRADO DN 40 (28/07/2014)
20 u × 129.4 = 2588.00
Válvula de regulación de caudal TA, DN 40, embridada, con tomas de presión. Incluso bridas, juntas y tornillería.Totalmente colocada.

| Código | Ud | Descripción | Rendimiento | Precio | Importe |
|---|---|---|---|---|---|
| M01B0050 | h | Oficial fontanero | 0.5 | 13.83 | 6.92 |
| M01B0060 | h | Ayudante fontanero | 0.5 | 13.16 | 6.58 |
| 34654 | u | Válvula de equilibrado DN 40 (material; 11/11/2014) | 1 | 112.13 | 112.13 |
| %0.030300_1 | % | Costes indirectos | 3 % | 125.63 | 3.77 |
|  |  | Total |  |  | 129.4 |

**09.01.02.26** u VALVULA DE EQUILIBRADO DN 25 (28/07/2014)
8 u × 96.4 = 771.20
Válvula de regulación de caudal TA, DN 25, embridada, con tomas de presión. Incluso bridas, juntas y tornillería.Totalmente colocada.

| Código | Ud | Descripción | Rendimiento | Precio | Importe |
|---|---|---|---|---|---|
| M01B0050 | h | Oficial fontanero | 0.5 | 13.83 | 6.92 |
| M01B0060 | h | Ayudante fontanero | 0.5 | 13.16 | 6.58 |
| 369352856541 | u | Válvula de equilibrado DN 25 (material; 11/11/2014) | 1 | 80.09 | 80.09 |
| %0.030300_1 | % | Costes indirectos | 3 % | 93.59 | 2.81 |
|  |  | Total |  |  | 96.4 |

**09.01.02.27** u VALVULA DE EQUILIBRADO DN 20 (28/07/2014)
68 u × 76.25 = 5185.00
Válvula de regulación de caudal TA, DN 20, embridada, con tomas de presión. Incluso bridas, juntas y tornillería.Totalmente colocada.

| Código | Ud | Descripción | Rendimiento | Precio | Importe |
|---|---|---|---|---|---|
| M01B0050 | h | Oficial fontanero | 0.25 | 13.83 | 3.46 |
| M01B0060 | h | Ayudante fontanero | 0.25 | 13.16 | 3.29 |
| 685416354 | u | Válvula de equilibrado DN 20 (material; 11/11/2014) | 1 | 67.28 | 67.28 |
| %0.030300_1 | % | Costes indirectos | 3 % | 74.03 | 2.22 |
|  |  | Total |  |  | 76.25 |

#### 09.01.03 DISTRIBUCIÓN DE AIRE Y VENTILACIÓN (28/07/2014)
Importe: 119673.56

**09.01.03.01** u RECUPERADOR DE CALOR AIRLAN HRS-300 (28/07/2014)
1 u × 6132.54 = 6132.54
Recuperador de calor marca AIRLAN, modelo HRS-300 o similar, montado en chapa de acero galvanizado plastificado con aislamiento acústico ignífugo, con 2 ventiladores de doble aspiración, de accionamiento directo, motores de 230 V - 50 Hz. Incluso filtro F7 en la impulsión de aire y G4 en la extracción.
Velocidad ventiladores: potencia 2 x 0,55 kW, caudal de impulsión extracción de 2.950 m³/h, 54 dB de presión sonora y 29 kg de peso. Totalmente conectado e instalado.

| Código | Ud | Descripción | Rendimiento | Precio | Importe |
|---|---|---|---|---|---|
| M01B0050 | h | Oficial fontanero | 1 | 13.83 | 13.83 |
| M01B0060 | h | Ayudante fontanero | 1 | 13.16 | 13.16 |
| 6354135412 | u | Recuperador de calor AIRLAN HRS-300 (material; 11/11/2014) | 1 | 5926.93 | 5926.93 |
| %0.030300_1 | % | Costes indirectos | 3 % | 5953.92 | 178.62 |
|  |  | Total |  |  | 6132.54 |

**09.01.03.02** u RECUPERADOR DE CALOR AIRLAN HRS-230 (28/07/2014)
1 u × 5307.57 = 5307.57
Recuperador de calor marca AIRLAN, modelo HRS-230 o similar, montado en chapa de acero galvanizado plastificado con aislamiento acústico ignífugo, con 2 ventiladores de doble aspiración, de accionamiento directo, motores de 230 V - 50 Hz. Incluso filtro F7 en la impulsión de aire y G4 en la extracción.
Velocidad ventiladores: potencia 2 x 0,35 kW, caudal de impulsión extracción de 2.250 m³/h, 51 dB de presión sonora y 29 kg de peso. Totalmente conectado e instalado.

| Código | Ud | Descripción | Rendimiento | Precio | Importe |
|---|---|---|---|---|---|
| M01B0050 | h | Oficial fontanero | 1 | 13.83 | 13.83 |
| M01B0060 | h | Ayudante fontanero | 1 | 13.16 | 13.16 |
| 456456546 | u | Recuperador de calor AIRLAN HRS-230 (material; 11/11/2014) | 1 | 5125.99 | 5125.99 |
| %0.030300_1 | % | Costes indirectos | 3 % | 5152.98 | 154.59 |
|  |  | Total |  |  | 5307.57 |

**09.01.03.03** u RECUPERADOR DE CALOR AIRLAN HRS-160 (28/07/2014)
1 u × 4317.62 = 4317.62
Recuperador de calor marca AIRLAN, modelo HRS-160 o similar, montado en chapa de acero galvanizado plastificado con aislamiento acústico ignífugo, con 2 ventiladores de doble aspiración, de accionamiento directo, motores de 230 V - 50 Hz. Incluso filtro F7 en la impulsión de aire y G4 en la extracción.
Velocidad ventiladores: potencia 2 x 0,35 kW, caudal de impulsión extracción de 1.580 m³/h, 53 dB de presión sonora y 21 kg de peso. Totalmente conectado e instalado.

| Código | Ud | Descripción | Rendimiento | Precio | Importe |
|---|---|---|---|---|---|
| M01B0050 | h | Oficial fontanero | 1 | 13.83 | 13.83 |
| M01B0060 | h | Ayudante fontanero | 1 | 13.16 | 13.16 |
| 46453454 | u | Recuperador de calor AIRLAN HRS-160 (material; 11/11/2014) | 1 | 4164.87 | 4164.87 |
| %0.030300_1 | % | Costes indirectos | 3 % | 4191.86 | 125.76 |
|  |  | Total |  |  | 4317.62 |

**09.01.03.04** u RECUPERADOR DE CALOR AIRLAN HRS-060 (28/07/2014)
1 u × 3921.63 = 3921.63
Recuperador de calor marca AIRLAN, modelo HRS-060 o similar, montado en chapa de acero galvanizado plastificado con aislamiento acústico ignífugo, con 2 ventiladores de doble aspiración, de accionamiento directo, motores de 230 V - 50 Hz. Incluso filtro F7 en la impulsión de aire y G4 en la extracción.
Velocidad ventiladores: potencia 2 x 0,09 kW, caudal de impulsión extracción de 620 m³/h, 51 dB de presión sonora y 17 kg de peso. Totalmente conectado e instalado.

| Código | Ud | Descripción | Rendimiento | Precio | Importe |
|---|---|---|---|---|---|
| M01B0050 | h | Oficial fontanero | 1 | 13.83 | 13.83 |
| M01B0060 | h | Ayudante fontanero | 1 | 13.16 | 13.16 |
| 46524112 | u | Recuperador de calor AIRLAN HRS-060 (material; 11/11/2014) | 1 | 3780.42 | 3780.42 |
| %0.030300_1 | % | Costes indirectos | 3 % | 3807.41 | 114.22 |
|  |  | Total |  |  | 3921.63 |

**09.01.03.05** u VENTILADOR EXTRACCIÓN BAÑOS (28/07/2014)
1 u × 225.79 = 225.79
Extractor en línea de conducto fabricado en material plástico SODECA SV-150/H-T o similar, motor de 170 W a 2.200 rpm con un caudal en descarga libre de 560 m³/h. Totalmente instalado y terminado.

| Código | Ud | Descripción | Rendimiento | Precio | Importe |
|---|---|---|---|---|---|
| M01B0050 | h | Oficial fontanero | 1 | 13.83 | 13.83 |
| M01B0060 | h | Ayudante fontanero | 1 | 13.16 | 13.16 |
| 4612165 | u | Ventilador extracción baños (material; 11/11/2014) | 1 | 192.22 | 192.22 |
| %0.030300_1 | % | Costes indirectos | 3 % | 219.21 | 6.58 |
|  |  | Total |  |  | 225.79 |

**09.01.03.06** u VENTILADOR EXTRACCIÓN BAÑOS (28/07/2014)
1 u × 79.9 = 79.90
Extractor en línea de conducto fabricado en material plástico SODECA SV-125/H-T o similar, motor de 80 W a 2.200 rpm con un caudal en descarga libre de 400 m³/h. Totalmente instalado y terminado.

| Código | Ud | Descripción | Rendimiento | Precio | Importe |
|---|---|---|---|---|---|
| M01B0050 | h | Oficial fontanero | 0.5 | 13.83 | 6.92 |
| M01B0060 | h | Ayudante fontanero | 0.5 | 13.16 | 6.58 |
| 78651123465 | u | Ventilador extracción baños (material; 11/11/2014) | 1 | 64.07 | 64.07 |
| %0.030300_1 | % | Costes indirectos | 3 % | 77.57 | 2.33 |
|  |  | Total |  |  | 79.9 |

**09.01.03.07** u DIFUSOR CIRCULAR Ø 315 (28/07/2014)
38 u × 64.16 = 2438.08
Difusor circular de aluminio anodizado, Ø 315 mm de diámetro nominal, marca KOOLAIR o similar, incluso marco de montaje, plenum de acoplamiento, completamente instalado.

| Código | Ud | Descripción | Rendimiento | Precio | Importe |
|---|---|---|---|---|---|
| M01B0050 | h | Oficial fontanero | 0.1 | 13.83 | 1.38 |
| M01B0060 | h | Ayudante fontanero | 0.1 | 13.16 | 1.32 |
| 78645126 | u | Difusor circular Ø 315 (material; 11/11/2014) | 1 | 59.59 | 59.59 |
| %0.030300_1 | % | Costes indirectos | 3 % | 62.29 | 1.87 |
|  |  | Total |  |  | 64.16 |

**09.01.03.08** u DIFUSOR CIRCULAR Ø 355 (28/07/2014)
12 u × 73.4 = 880.80
Difusor circular de aluminio anodizado, Ø 355 mm de diámetro nominal, marca KOOLAIR o similar, incluso marco de montaje, plenum de acoplamiento, completamente instalado.

| Código | Ud | Descripción | Rendimiento | Precio | Importe |
|---|---|---|---|---|---|
| M01B0050 | h | Oficial fontanero | 0.1 | 13.83 | 1.38 |
| M01B0060 | h | Ayudante fontanero | 0.1 | 13.16 | 1.32 |
| 45544546 | u | Difusor circular Ø 355 (material; 11/11/2014) | 1 | 68.56 | 68.56 |
| %0.030300_1 | % | Costes indirectos | 3 % | 71.26 | 2.14 |
|  |  | Total |  |  | 73.4 |

**09.01.03.09** u DIFUSOR CIRCULAR Ø 400 (28/07/2014)
34 u × 80.65 = 2742.10
Difusor circular de aluminio anodizado, Ø 400 mm de diámetro nominal, marca KOOLAIR o similar, incluso marco de montaje, plenum de acoplamiento, completamente instalado.

| Código | Ud | Descripción | Rendimiento | Precio | Importe |
|---|---|---|---|---|---|
| M01B0050 | h | Oficial fontanero | 0.1 | 13.83 | 1.38 |
| M01B0060 | h | Ayudante fontanero | 0.1 | 13.16 | 1.32 |
| 6453136 | u | Difusor circular Ø 400 (material; 11/11/2014) | 1 | 75.6 | 75.60 |
| %0.030300_1 | % | Costes indirectos | 3 % | 78.30 | 2.35 |
|  |  | Total |  |  | 80.65 |

**09.01.03.10** u REJILLA DE EXTRACCIÓN 200 x 150 (28/07/2014)
33 u × 10.7 = 353.10
Rejilla de extracción en aluminio anodizado, marca KOOLAIR, modelo 20-45-H, o similar, de 200x150 mm, con marco de montaje metálico, colocada.

| Código | Ud | Descripción | Rendimiento | Precio | Importe |
|---|---|---|---|---|---|
| M01B0050 | h | Oficial fontanero | 0.1 | 13.83 | 1.38 |
| M01B0060 | h | Ayudante fontanero | 0.1 | 13.16 | 1.32 |
| 4623126 | u | Rejilla de extracción 200x150 (material; 11/11/2014) | 1 | 7.69 | 7.69 |
| %0.030300_1 | % | Costes indirectos | 3 % | 10.39 | 0.31 |
|  |  | Total |  |  | 10.7 |

**09.01.03.11** u REJILLA DE EXTRACCIÓN 300 x 250 (28/07/2014)
2 u × 14.96 = 29.92
Rejilla de extracción en aluminio anodizado, marca KOOLAIR, modelo 20-45-H, o similar, de 300x250 mm, con marco de montaje metálico, colocada.

| Código | Ud | Descripción | Rendimiento | Precio | Importe |
|---|---|---|---|---|---|
| M01B0050 | h | Oficial fontanero | 0.1 | 13.83 | 1.38 |
| M01B0060 | h | Ayudante fontanero | 0.1 | 13.16 | 1.32 |
| 123156545 | u | Rejilla de extracción 300x250 (material; 11/11/2014) | 1 | 11.82 | 11.82 |
| %0.030300_1 | % | Costes indirectos | 3 % | 14.52 | 0.44 |
|  |  | Total |  |  | 14.96 |

**09.01.03.12** u REJILLA DE EXTRACCIÓN 400 x 300 (28/07/2014)
1 u × 14.66 = 14.66
Rejilla de extracción en aluminio anodizado, marca KOOLAIR, modelo 20-45-H, o similar, de 400x300 mm, con marco de montaje metálico, colocada.

| Código | Ud | Descripción | Rendimiento | Precio | Importe |
|---|---|---|---|---|---|
| M01B0050 | h | Oficial fontanero | 0.1 | 13.83 | 1.38 |
| M01B0060 | h | Ayudante fontanero | 0.1 | 13.16 | 1.32 |
| 54312312 | u | Rejilla de extracción 400x300 (material; 11/11/2014) | 1 | 11.53 | 11.53 |
| %0.030300_1 | % | Costes indirectos | 3 % | 14.23 | 0.43 |
|  |  | Total |  |  | 14.66 |

**09.01.03.13** u REJILLA DE EXTRACCIÓN 500 x 300 (28/07/2014)
1 u × 17.3 = 17.30
Rejilla de extracción en aluminio anodizado, marca KOOLAIR, modelo 20-45-H, o similar, de 500x300 mm, con marco de montaje metálico, colocada.

| Código | Ud | Descripción | Rendimiento | Precio | Importe |
|---|---|---|---|---|---|
| M01B0050 | h | Oficial fontanero | 0.1 | 13.83 | 1.38 |
| M01B0060 | h | Ayudante fontanero | 0.1 | 13.16 | 1.32 |
| 54335441 | u | Rejilla de extracción 500x300 (material; 11/11/2014) | 1 | 14.1 | 14.10 |
| %0.030300_1 | % | Costes indirectos | 3 % | 16.80 | 0.50 |
|  |  | Total |  |  | 17.3 |

**09.01.03.14** u REJILLA DE EXTRACCIÓN 600 x 300 (28/07/2014)
4 u × 25.88 = 103.52
Rejilla de extracción en aluminio anodizado, marca KOOLAIR, modelo 20-45-H, o similar, de 600x300 mm, con marco de montaje metálico, colocada.

| Código | Ud | Descripción | Rendimiento | Precio | Importe |
|---|---|---|---|---|---|
| M01B0050 | h | Oficial fontanero | 0.1 | 13.83 | 1.38 |
| M01B0060 | h | Ayudante fontanero | 0.1 | 13.16 | 1.32 |
| 145312312 | u | Rejilla de extracción 600x300 (material; 11/11/2014) | 1 | 22.43 | 22.43 |
| %0.030300_1 | % | Costes indirectos | 3 % | 25.13 | 0.75 |
|  |  | Total |  |  | 25.88 |

**09.01.03.15** u REJILLA DE EXTRACCIÓN 600 x 150 (28/07/2014)
8 u × 19.28 = 154.24
Rejilla de retorno en aluminio anodizado, marca KOOLAIR, modelo 20-45-H, o similar, de 600x150 mm, con marco de montaje metálico, colocada.

| Código | Ud | Descripción | Rendimiento | Precio | Importe |
|---|---|---|---|---|---|
| M01B0050 | h | Oficial fontanero | 0.1 | 13.83 | 1.38 |
| M01B0060 | h | Ayudante fontanero | 0.1 | 13.16 | 1.32 |
| 13453541513 | u | Rejilla de extracción 600 x 150 (material; 11/11/2014) | 1 | 16.02 | 16.02 |
| %0.030300_1 | % | Costes indirectos | 3 % | 18.72 | 0.56 |
|  |  | Total |  |  | 19.28 |

**09.01.03.16** u BOCA DE EXTRACCIÓN Ø100 (28/07/2014)
10 u × 7.41 = 74.10
Boca de aspiración para instalar en extremo de conducto de Ø100, en plástico, marca S&P, modelo BOR-100 o similar. Completamente instalada.

| Código | Ud | Descripción | Rendimiento | Precio | Importe |
|---|---|---|---|---|---|
| M01B0050 | h | Oficial fontanero | 0.1 | 13.83 | 1.38 |
| M01B0060 | h | Ayudante fontanero | 0.1 | 13.16 | 1.32 |
| 1315315531 | u | Boca de extracción Ø 100 (material; 11/11/2014) | 1 | 4.49 | 4.49 |
| %0.030300_1 | % | Costes indirectos | 3 % | 7.19 | 0.22 |
|  |  | Total |  |  | 7.41 |

**09.01.03.17** u REJILLAS DE IMPULSIÓN 1000 x 300 (28/07/2014)
10 u × 103.01 = 1030.10
Rejillas de impulsión de toma de aire exterior de alumninio de dimensiones 1000 x 300 mm. Conectada a conducto. Completamente instalada.

| Código | Ud | Descripción | Rendimiento | Precio | Importe |
|---|---|---|---|---|---|
| M01B0050 | h | Oficial fontanero | 0.5 | 13.83 | 6.92 |
| M01B0060 | h | Ayudante fontanero | 0.5 | 13.16 | 6.58 |
| 13153155 | u | Rejillas de impulsión 1000x300 (material; 11/11/2014) | 1 | 86.51 | 86.51 |
| %0.030300_1 | % | Costes indirectos | 3 % | 100.01 | 3.00 |
|  |  | Total |  |  | 103.01 |

**09.01.03.18** u REJILLAS DE RETORNO 600 x 300 (28/07/2014)
23 u × 36.3 = 834.90
Rejilla de retorno en aluminio anodizado, marca KOOLAIR, modelo 20-45-H, o similar, de 600x300 mm, con marco de montaje metálico. Conectada a conducto. Completamente instalada.

| Código | Ud | Descripción | Rendimiento | Precio | Importe |
|---|---|---|---|---|---|
| M01B0050 | h | Oficial fontanero | 0.2 | 13.83 | 2.77 |
| M01B0060 | h | Ayudante fontanero | 0.2 | 13.16 | 2.63 |
| 1531531515 | u | Rejilla de retorno 1000x700 (material; 11/11/2014) | 1 | 29.84 | 29.84 |
| %0.030300_1 | % | Costes indirectos | 3 % | 35.24 | 1.06 |
|  |  | Total |  |  | 36.3 |

**09.01.03.19** u DIFUSORES LINEALES 1200-4 vías (28/07/2014)
6 u × 186.16 = 1116.96
Difusor lineal construido en perfil de aluminio extruido con cuatro ranuras, longitud de perfil 1200 mm., conestado a conducto, i/p.p. de piezas de remate, totalmente instalado.

| Código | Ud | Descripción | Rendimiento | Precio | Importe |
|---|---|---|---|---|---|
| M01B0050 | h | Oficial fontanero | 0.5 | 13.83 | 6.92 |
| M01B0060 | h | Ayudante fontanero | 0.5 | 13.16 | 6.58 |
| 1531531553 | u | Difusor lineal 1200-4 vías (material; 11/11/2014) | 1 | 167.24 | 167.24 |
| %0.030300_1 | % | Costes indirectos | 3 % | 180.74 | 5.42 |
|  |  | Total |  |  | 186.16 |

**09.01.03.20** m² CONDUCTO CLIMAVER PLUS (28/07/2014)
1840 m² × 34.39 = 63277.60
Canalización de aire realizada con conducto rectangular construido en fibra de vidrio de 25 mm de espesor, con recubrimiento por ambas caras de aluminio reforzado, tipo CLIMAVER PLUS, incluso sellado de juntas con cola y cinta CLIMAVER, incluso p/p flexibles de conexión con equipos, compuertas de inspección y limpieza de conductos s/UNE 100-030, apertura de huecos en conductos, embocaduras, derivaciones, elementos de fijación y piezas especiales, (homologado, según normas UNE y NTE-ICI-22), completamente instalado.

| Código | Ud | Descripción | Rendimiento | Precio | Importe |
|---|---|---|---|---|---|
| M01B0050 | h | Oficial fontanero | 1 | 13.83 | 13.83 |
| M01B0060 | h | Ayudante fontanero | 1 | 13.16 | 13.16 |
| 15345315 | m2 | Conducto Climaver Plus (material; 11/11/2014) | 1 | 6.4 | 6.40 |
| %0.030300_1 | % | Costes indirectos | 3 % | 33.39 | 1.00 |
|  |  | Total |  |  | 34.39 |

**09.01.03.21** m COND. ALUMINIO FLEXIBLE D100 mm (28/07/2014)
200 m × 10.03 = 2006.00
Conducto circular en aluminio flexible, tipo ALUDEC, de 100 mm de diámetro, incluso abrazaderas de nylon, soportes y sellado de juntas con cinta de aluminio autoadhesiva, colocado.

| Código | Ud | Descripción | Rendimiento | Precio | Importe |
|---|---|---|---|---|---|
| M01B0050 | h | Oficial fontanero | 0.1 | 13.83 | 1.38 |
| M01B0060 | h | Ayudante fontanero | 0.1 | 13.16 | 1.32 |
| 15315315153 | m | Conducto aluminio flexible Ø 100 (material; 11/11/2014) | 1 | 7.04 | 7.04 |
| %0.030300_1 | % | Costes indirectos | 3 % | 9.74 | 0.29 |
|  |  | Total |  |  | 10.03 |

**09.01.03.22** m COND. ALUMINIO FLEXIBLE D150 mm (28/07/2014)
85 m × 10.7 = 909.50
Conducto circular en aluminio flexible, tipo ALUDEC, de 150 mm de diámetro, incluso abrazaderas de nylon, soportes y sellado de juntas con cinta de aluminio autoadhesiva, colocado.

| Código | Ud | Descripción | Rendimiento | Precio | Importe |
|---|---|---|---|---|---|
| M01B0050 | h | Oficial fontanero | 0.1 | 13.83 | 1.38 |
| M01B0060 | h | Ayudante fontanero | 0.1 | 13.16 | 1.32 |
| 53155353 | m | Conducto aluminio flexible Ø 150 (material; 11/11/2014) | 1 | 7.69 | 7.69 |
| %0.030300_1 | % | Costes indirectos | 3 % | 10.39 | 0.31 |
|  |  | Total |  |  | 10.7 |

**09.01.03.23** m COND. ALUMINIO FLEXIBLE D200 mm (28/07/2014)
140 m × 12.02 = 1682.80
Conducto circular en aluminio flexible, tipo ALUDEC, de 200 mm de diámetro, incluso abrazaderas de nylon, soportes y sellado de juntas con cinta de aluminio autoadhesiva, colocado.

| Código | Ud | Descripción | Rendimiento | Precio | Importe |
|---|---|---|---|---|---|
| M01B0050 | h | Oficial fontanero | 0.1 | 13.83 | 1.38 |
| M01B0060 | h | Ayudante fontanero | 0.1 | 13.16 | 1.32 |
| 13515153 | m | Conducto aluminio flexible Ø 200 (material; 11/11/2014) | 1 | 8.97 | 8.97 |
| %0.030300_1 | % | Costes indirectos | 3 % | 11.67 | 0.35 |
|  |  | Total |  |  | 12.02 |

**09.01.03.24** m COND. ALUMINIO FLEXIBLE D225 mm (28/07/2014)
10 m × 14.66 = 146.60
Conducto circular en aluminio flexible, tipo ALUDEC, de 225 mm de diámetro, incluso abrazaderas de nylon, soportes y sellado de juntas con cinta de aluminio autoadhesiva, colocado.

| Código | Ud | Descripción | Rendimiento | Precio | Importe |
|---|---|---|---|---|---|
| M01B0050 | h | Oficial fontanero | 0.1 | 13.83 | 1.38 |
| M01B0060 | h | Ayudante fontanero | 0.1 | 13.16 | 1.32 |
| 415315351 | m | Conducto aluminio flexible Ø 315 (material; 11/11/2014) | 1 | 11.53 | 11.53 |
| %0.030300_1 | % | Costes indirectos | 3 % | 14.23 | 0.43 |
|  |  | Total |  |  | 14.66 |

**09.01.03.25** m COND. ALUMINIO FLEXIBLE D125 mm (28/07/2014)
2 m × 16.12 = 32.24
Conducto circular en aluminio flexible aislado con fibra de vidrio, tipo ISODEC, de 125 mm de diámetro, incluso abrazaderas de nylon soportes y sellado de juntas con cinta de aluminio autoadhesiva, colocado.

| Código | Ud | Descripción | Rendimiento | Precio | Importe |
|---|---|---|---|---|---|
| M01B0050 | h | Oficial fontanero | 0.2 | 13.83 | 2.77 |
| M01B0060 | h | Ayudante fontanero | 0.2 | 13.16 | 2.63 |
| 153153153 | m | Conducto aluminio flexible aislado Ø 200 (material; 11/11/2014) | 1 | 10.25 | 10.25 |
| %0.030300_1 | % | Costes indirectos | 3 % | 15.65 | 0.47 |
|  |  | Total |  |  | 16.12 |

**09.01.03.26** u FILTRO TIPO G4 300 x 250 (28/07/2014)
1 u × 11.51 = 11.51
Filtro tipo G4 para prefiltrado del aire de entrada antes de recuperador de calor, para instalar en conducto de 300 x 250 mm. Completamente instalado en conducto.

| Código | Ud | Descripción | Rendimiento | Precio | Importe |
|---|---|---|---|---|---|
| M01B0050 | h | Oficial fontanero | 0.2 | 13.83 | 2.77 |
| M01B0060 | h | Ayudante fontanero | 0.2 | 13.16 | 2.63 |
| 131531535 | u | Filtro tipo G4 300x250 (material; 11/11/2014) | 1 | 5.77 | 5.77 |
| %0.030300_1 | % | Costes indirectos | 3 % | 11.17 | 0.34 |
|  |  | Total |  |  | 11.51 |

**09.01.03.27** u FILTRO TIPO G4 500 x 300 (28/07/2014)
1 u × 15.46 = 15.46
Filtro tipo G4 para prefiltrado del aire de entrada antes de recuperador de calor, para instalar en conducto de 500 x 300 mm. Completamente instalado en conducto.

| Código | Ud | Descripción | Rendimiento | Precio | Importe |
|---|---|---|---|---|---|
| M01B0050 | h | Oficial fontanero | 0.2 | 13.83 | 2.77 |
| M01B0060 | h | Ayudante fontanero | 0.2 | 13.16 | 2.63 |
| 13153153 | u | Filtro tipo G4 500 x 300 (material; 11/11/2014) | 1 | 9.61 | 9.61 |
| %0.030300_1 | % | Costes indirectos | 3 % | 15.01 | 0.45 |
|  |  | Total |  |  | 15.46 |

**09.01.03.28** u FILTRO TIPO G4 400 x 300 (28/07/2014)
1 u × 12.15 = 12.15
Filtro tipo G4 para prefiltrado del aire de entrada antes de recuperador de calor, para instalar en conducto de 400 x 300 mm. Completamente instalado en conducto.

| Código | Ud | Descripción | Rendimiento | Precio | Importe |
|---|---|---|---|---|---|
| M01B0050 | h | Oficial fontanero | 0.2 | 13.83 | 2.77 |
| M01B0060 | h | Ayudante fontanero | 0.2 | 13.16 | 2.63 |
| 513315153 | u | Filtro tipo G4 350x300 (material; 11/11/2014) | 1 | 6.4 | 6.40 |
| %0.030300_1 | % | Costes indirectos | 3 % | 11.80 | 0.35 |
|  |  | Total |  |  | 12.15 |

**09.01.03.29** u FILTRO TIPO G4 200 X200 (28/07/2014)
1 u × 9.53 = 9.53
Filtro tipo G4 para prefiltrado del aire de entrada antes de recuperador de calor, para instalar en conducto de 200 x 200 mm. Completamente instalado en conducto.

| Código | Ud | Descripción | Rendimiento | Precio | Importe |
|---|---|---|---|---|---|
| M01B0050 | h | Oficial fontanero | 0.2 | 13.83 | 2.77 |
| M01B0060 | h | Ayudante fontanero | 0.2 | 13.16 | 2.63 |
| 15315315 | u | Filtro tipo G4 200x200 (material; 11/11/2014) | 1 | 3.85 | 3.85 |
| %0.030300_1 | % | Costes indirectos | 3 % | 9.25 | 0.28 |
|  |  | Total |  |  | 9.53 |

**09.01.03.30** u REJILLA DE RETORNO 1000 X 700 (28/07/2014)
18 u × 124.95 = 2249.10
Rejilla de retorno en aluminio anodizado, marca KOOLAIR, modelo 20-45-H, o similar, de 1000x700 mm, con marco de montaje metálico. Conectada a conducto. Completamente instalada.

| Código | Ud | Descripción | Rendimiento | Precio | Importe |
|---|---|---|---|---|---|
| M01B0050 | h | Oficial fontanero | 0.5 | 13.83 | 6.92 |
| M01B0060 | h | Ayudante fontanero | 0.5 | 13.16 | 6.58 |
| 54135435 | u | Rejilla de retorno 1000 x 700 (material; 11/11/2014) | 1 | 107.81 | 107.81 |
| %0.030300_1 | % | Costes indirectos | 3 % | 121.31 | 3.64 |
|  |  | Total |  |  | 124.95 |

**09.01.03.31** u EXTRACTOR HELICOIDAL DE TEJADO (28/07/2014)
2 u × 753.77 = 1507.54
Extractor helicoidal tubular de tejado, marca SODECA modelo HT-31-4T o similar, con un caudal máximo de 1.800 m³/h, , incluso p/p de soportación, apertura de hueco en cubierta, pasamuros y sellado, totalmente colocado y terminado.

| Código | Ud | Descripción | Rendimiento | Precio | Importe |
|---|---|---|---|---|---|
| M01B0050 | h | Oficial fontanero | 1 | 13.83 | 13.83 |
| M01B0060 | h | Ayudante fontanero | 1 | 13.16 | 13.16 |
| 4535123.02 | u | Extractor helicoidal de tejado (material; 11/11/2014) | 1 | 704.83 | 704.83 |
| %0.030300_1 | % | Costes indirectos | 3 % | 731.82 | 21.95 |
|  |  | Total |  |  | 753.77 |

**09.01.03.32** u COMPUERTA CORTAFUEGOS Ø 100 MM (28/07/2014)
2 u × 322.9 = 645.80
Suministro y colocación de compuerta cortafuegos EI-90, de dimensiones aproximadas diámetro 100 mm, para colocación horizontal. Con ensayo según UNE EN-1366-2:2000, realizado en laboratorio español acreditado en el área de fuego. Cierre por fusible térmico y por servomotor comandado desde módulo monitor de sistema de detección. Rearme automático. Completamente terminado, incluso soportación, sellados, cableado eléctrico para alimentación, conexiones eléctricas, pruebas, etc.

| Código | Ud | Descripción | Rendimiento | Precio | Importe |
|---|---|---|---|---|---|
| M01B0050 | h | Oficial fontanero | 2 | 13.83 | 27.660 |
| M01B0060 | h | Ayudante fontanero | 2 | 13.16 | 26.320 |
| 4851231 | u | Compuerta cortafuegos Ø 100 mm (material; 11/11/2014) | 1 | 259.51 | 259.510 |
| %0.030300_1 | % | Costes indirectos | 3 % | 313.490 | 9.405 |
|  |  | Total |  |  | 322.9 |

**09.01.03.33** u REJILLAS DE RETORNO 300 x 250 (28/07/2014)
33 u × 19.84 = 654.72
Rejilla de retorno en aluminio anodizado, marca KOOLAIR, modelo 20-45-H, o similar, de 300x250 mm, con marco de montaje metálico. Completamente instalada.

| Código | Ud | Descripción | Rendimiento | Precio | Importe |
|---|---|---|---|---|---|
| M01B0050 | h | Oficial fontanero | 0.2 | 13.83 | 2.77 |
| M01B0060 | h | Ayudante fontanero | 0.2 | 13.16 | 2.63 |
| 543123023 | u | Rejillas de retorno 300 x 250 (material; 11/11/2014) | 1 | 13.86 | 13.86 |
| %0.030300_1 | % | Costes indirectos | 3 % | 19.26 | 0.58 |
|  |  | Total |  |  | 19.84 |

**09.01.03.34** u REJILLAS DE RETORNO 750 x 400 (28/07/2014)
1 u × 51.5 = 51.50
Rejilla de retorno en aluminio anodizado, marca KOOLAIR, modelo 20-45-H, o similar, de 750x400 mm, con marco de montaje metálico. Completamente instalada.

| Código | Ud | Descripción | Rendimiento | Precio | Importe |
|---|---|---|---|---|---|
| M01B0050 | h | Oficial fontanero | 0.2 | 13.83 | 2.77 |
| M01B0060 | h | Ayudante fontanero | 0.2 | 13.16 | 2.63 |
| 53123133 | u | Rejillas de retorno 750 x 400 (material; 11/11/2014) | 1 | 44.6 | 44.60 |
| %0.030300_1 | % | Costes indirectos | 3 % | 50.00 | 1.50 |
|  |  | Total |  |  | 51.5 |

**09.01.03.35** u REJILLAS DE RETORNO 800 x 500 (28/07/2014)
4 u × 60.52 = 242.08
Rejilla de retorno en aluminio anodizado, marca KOOLAIR, modelo 20-45-H, o similar, de 800x500 mm, con marco de montaje metálico. Completamente instalada.

| Código | Ud | Descripción | Rendimiento | Precio | Importe |
|---|---|---|---|---|---|
| M01B0050 | h | Oficial fontanero | 0.2 | 13.83 | 2.77 |
| M01B0060 | h | Ayudante fontanero | 0.2 | 13.16 | 2.63 |
| 543123 | u | Rejillas de retorno 800 x 500 (material; 11/11/2014) | 1 | 53.36 | 53.36 |
| %0.030300_1 | % | Costes indirectos | 3 % | 58.76 | 1.76 |
|  |  | Total |  |  | 60.52 |

**09.01.03.36** u REJILLAS DE RETORNO 300 x 300 (28/07/2014)
1 u × 21.86 = 21.86
Rejilla de retorno en aluminio anodizado, marca KOOLAIR, modelo 20-45-H, o similar, de 300x300 mm, con marco de montaje metálico. Completamente instalada.

| Código | Ud | Descripción | Rendimiento | Precio | Importe |
|---|---|---|---|---|---|
| M01B0050 | h | Oficial fontanero | 0.2 | 13.83 | 2.77 |
| M01B0060 | h | Ayudante fontanero | 0.2 | 13.16 | 2.63 |
| 546894864556 | u | Rejillas de retorno 300 x 300 (material; 11/11/2014) | 1 | 15.82 | 15.82 |
| %0.030300_1 | % | Costes indirectos | 3 % | 21.22 | 0.64 |
|  |  | Total |  |  | 21.86 |

**09.01.03.37** u DIFUSORES LINEALES 1500-4 VÍAS (28/07/2014)
64 u × 210.15 = 13449.60
Difusor lineal construido en perfil de aluminio extruido con cuatro ranuras, longitud de perfil 1500 mm., conectado a conducto, i/p.p. de piezas de remate, totalmente instalado.

| Código | Ud | Descripción | Rendimiento | Precio | Importe |
|---|---|---|---|---|---|
| M01B0050 | h | Oficial fontanero | 0.2 | 13.83 | 2.77 |
| M01B0060 | h | Ayudante fontanero | 0.2 | 13.16 | 2.63 |
| 48645645 | u | Difusores lineales 1500-4 vías (material; 11/11/2014) | 1 | 198.63 | 198.63 |
| %0.030300_1 | % | Costes indirectos | 3 % | 204.03 | 6.12 |
|  |  | Total |  |  | 210.15 |

**09.01.03.38** u DIFUSORES LINEALES 900-4 VÍAS (28/07/2014)
4 u × 207.54 = 830.16
Difusor lineal construido en perfil de aluminio extruido con cuatro ranuras, longitud de perfil 900 mm., conectado a conducto, i/p.p. de piezas de remate, totalmente instalado.

| Código | Ud | Descripción | Rendimiento | Precio | Importe |
|---|---|---|---|---|---|
| M01B0050 | h | Oficial fontanero | 0.25 | 13.83 | 3.46 |
| M01B0060 | h | Ayudante fontanero | 0.25 | 13.16 | 3.29 |
| 464312654 | u | Difusores lineales 900-4 vías (material; 11/11/2014) | 1 | 194.74 | 194.74 |
| %0.030300_1 | % | Costes indirectos | 3 % | 201.49 | 6.04 |
|  |  | Total |  |  | 207.54 |

**09.01.03.39** u EXTRACTOR HELICOIDAL EVACUACIÓN HUMOS (28/07/2014)
1 u × 2142.98 = 2142.98
Extractor helicoidal tubular evacuación de humos 400 ºC/2 h, marca SODECA modelo CJTHT-80-4/8T-4 o similar, con un caudal máximo de 40.000/20.000 m³/h, , incluso p/p de soportación, apertura de hueco en cubierta, pasamuros y sellado, totalmente colocado y terminado.

| Código | Ud | Descripción | Rendimiento | Precio | Importe |
|---|---|---|---|---|---|
| M01B0050 | h | Oficial fontanero | 0.5 | 13.83 | 6.92 |
| M01B0060 | h | Ayudante fontanero | 0.5 | 13.16 | 6.58 |
| 464564566 | u | Extractor helicoidal evacución humos (material; 11/11/2014) | 1 | 2067.06 | 2067.06 |
| %0.030300_1 | % | Costes indirectos | 3 % | 2080.56 | 62.42 |
|  |  | Total |  |  | 2142.98 |

#### 09.01.04 INSTALACIÓN DE CONTROL (28/07/2014)
Importe: 51147.99

**09.01.04.01** u CONTROLADOR MODULAR BACNET (28/07/2014)
1 u × 994.73 = 994.73
Controlador modular Bacnet/IP con conexión a bus isla (hasta 52 puntos físicos, máx. 200 puntos contando TX-OPEN).

| Código | Ud | Descripción | Rendimiento | Precio | Importe |
|---|---|---|---|---|---|
| M01B0050 | h | Oficial fontanero | 10 | 13.83 | 138.30 |
| M01B0060 | h | Ayudante fontanero | 10 | 13.16 | 131.60 |
| 46153126 | u | Controlador modular Bacnet/IP con conexión a bus isla (hasta 52 puntos físicos, máx. 200 puntos contando TX-OPEN). (material; 11/11/2014) | 1 | 695.86 | 695.86 |
| %0.030300_1 | % | Costes indirectos | 3 % | 965.76 | 28.97 |
|  |  | Total |  |  | 994.73 |

**09.01.04.02** u MÓDULO DE 8 E/S UNIVERSALES (28/07/2014)
4 u × 238.99 = 955.96
Módulo de 8 E/S universales (gama TX).

| Código | Ud | Descripción | Rendimiento | Precio | Importe |
|---|---|---|---|---|---|
| M01B0050 | h | Oficial fontanero | 1 | 13.83 | 13.83 |
| M01B0060 | h | Ayudante fontanero | 1 | 13.16 | 13.16 |
| 446453612 | u | Módulo de 8 E/S universales (gama TX). (material; 11/11/2014) | 1 | 205.04 | 205.04 |
| %0.030300_1 | % | Costes indirectos | 3 % | 232.03 | 6.96 |
|  |  | Total |  |  | 238.99 |

**09.01.04.03** u MÓDULO 16 ENTRADAS DIGITALES (28/07/2014)
1 u × 162.4 = 162.40
Módulo de 16 entradas digitales (gama TX). Completamente instalado y conectado.

| Código | Ud | Descripción | Rendimiento | Precio | Importe |
|---|---|---|---|---|---|
| M01B0050 | h | Oficial fontanero | 0.5 | 13.83 | 6.92 |
| M01B0060 | h | Ayudante fontanero | 0.5 | 13.16 | 6.58 |
| 586536612 | u | Módulo de 16 entradas digitales (gama TX). Completamente instalado y conectado. (material; 11/11/2014) | 1 | 144.17 | 144.17 |
| %0.030300_1 | % | Costes indirectos | 3 % | 157.67 | 4.73 |
|  |  | Total |  |  | 162.4 |

**09.01.04.04** u MÓDULO 6 SALIDAS RELÉS (28/07/2014)
1 u × 172.4 = 172.40
Módulo de 6 salidas relés (gama TX).

| Código | Ud | Descripción | Rendimiento | Precio | Importe |
|---|---|---|---|---|---|
| M01B0050 | h | Oficial fontanero | 0.1 | 13.83 | 1.38 |
| M01B0060 | h | Ayudante fontanero | 0.1 | 13.16 | 1.32 |
| 5612345635 | u | Módulo de 6 salidas relés (gama TX). (material; 11/11/2014) | 1 | 164.68 | 164.68 |
| %0.030300_1 | % | Costes indirectos | 3 % | 167.38 | 5.02 |
|  |  | Total |  |  | 172.4 |

**09.01.04.05** u MÓDULO CONEXIÓN BUS (28/07/2014)
1 u × 39.74 = 39.74
Módulo de conexión a bus con fusible 10 A (gama TX).

| Código | Ud | Descripción | Rendimiento | Precio | Importe |
|---|---|---|---|---|---|
| M01B0050 | h | Oficial fontanero | 0.1 | 13.83 | 1.38 |
| M01B0060 | h | Ayudante fontanero | 0.1 | 13.16 | 1.32 |
| 45612313 | u | Módulo de conexión a bus con fusible 10 A (gama TX). (material; 11/11/2014) | 1 | 35.88 | 35.88 |
| %0.030300_1 | % | Costes indirectos | 3 % | 38.58 | 1.16 |
|  |  | Total |  |  | 39.74 |

**09.01.04.06** u MÓDULO ALIMENTACIÓN 1,2 A (28/07/2014)
1 u × 135.44 = 135.44
Módulo de alimentación 1,2 A, fusible 10 A (gama TX).

| Código | Ud | Descripción | Rendimiento | Precio | Importe |
|---|---|---|---|---|---|
| M01B0050 | h | Oficial fontanero | 0.1 | 13.83 | 1.38 |
| M01B0060 | h | Ayudante fontanero | 0.1 | 13.16 | 1.32 |
| 5631312 | u | Módulo de alimentación 1,2 A, fusible 10 A (gama TX). (material; 11/11/2014) | 1 | 128.79 | 128.79 |
| %0.030300_1 | % | Costes indirectos | 3 % | 131.49 | 3.94 |
|  |  | Total |  |  | 135.44 |

**09.01.04.07** u CONTROLADOR DESIGO PX (05/11/2014)
2 u × 1516.73 = 3033.46
Controlador compacto BACnet/IP: Contrlador libremente programable para las instalaciones electromecánicas con: 18UI, 4DI, 6AO y 8DO. Controlador con gestión completa del sistema controlado: gestión de alarmas, horarios, calendarios, tendencias, gestión remota, protección de acceso. Protocolo de comunicaciones BACnet nativo red Ethernet/IP - Etiqueta BTL Velocidad transmisión datos 10/100 Mbit/s. Microprocesador de 32 bits. Bornas de tornillo enchufables. Copia de seguridad de datos por fallo de alimentación: pila 1xAA alcalina para SDRAM con duración 4 años (sin alimentación 1 mes) y pila Litio para reloj tiempo real con duración 10 años. Almacenamiento: 64MB SDRAM, 16 MB Flash ROM - total 80MB. Mecanismo de verificación de funcionamiento mediante LED’s: Led estado de alimentación, led de avería, led estado de la batería, led estado comunicación BACnet. Tensión de funcionamiento 24VCA. Consumo de energía 35VA.

| Código | Ud | Descripción | Rendimiento | Precio | Importe |
|---|---|---|---|---|---|
| M01B0050 | h | Oficial fontanero | 1 | 13.83 | 13.83 |
| M01B0060 | h | Ayudante fontanero | 1 | 13.16 | 13.16 |
| 1353531 | u | Controlador Desigo PX (material; 11/11/2014) | 1 | 1489.74 | 1489.74 |
|  |  | Total |  |  | 1516.73 |

**09.01.04.08** u INTERFACE INTEGRACIÓN DESIGO PX (28/07/2014)
1 u × 650.77 = 650.77
Interface para Integración Desigo PX, con comunicación LON para funciones de control y monitorización en instalaciones técnicas de edificios, alimentación 24 V AC.

| Código | Ud | Descripción | Rendimiento | Precio | Importe |
|---|---|---|---|---|---|
| M01B0050 | h | Oficial fontanero | 0.5 | 13.83 | 6.92 |
| M01B0060 | h | Ayudante fontanero | 0.5 | 13.16 | 6.58 |
| 53123123 | u | Interface integración Desigo PX (material; 11/11/2014) | 1 | 618.32 | 618.32 |
| %0.030300_1 | % | Costes indirectos | 3 % | 631.82 | 18.95 |
|  |  | Total |  |  | 650.77 |

**09.01.04.09** u TARJETA ETHERNET DESIGO PX (28/07/2014)
1 u × 200.11 = 200.11
Tarjeta de comunicación Bacnet/Ethernet para controladores para PXC00 -U, PXC64-U y PXC128-U.

| Código | Ud | Descripción | Rendimiento | Precio | Importe |
|---|---|---|---|---|---|
| M01B0050 | h | Oficial fontanero | 0.1 | 13.83 | 1.38 |
| M01B0060 | h | Ayudante fontanero | 0.1 | 13.16 | 1.32 |
| 51531313 | u | Tarjeta ETHERNET para Desigo PX modular (material; 11/11/2014) | 1 | 191.58 | 191.58 |
| %0.030300_1 | % | Costes indirectos | 3 % | 194.28 | 5.83 |
|  |  | Total |  |  | 200.11 |

**09.01.04.10** u TARJETA COM. KONNEX DESIGO PX (28/07/2014)
1 u × 200.11 = 200.11
Módulo interfase para PX-KONEX.

| Código | Ud | Descripción | Rendimiento | Precio | Importe |
|---|---|---|---|---|---|
| M01B0050 | h | Oficial fontanero | 0.1 | 13.83 | 1.38 |
| M01B0060 | h | Ayudante fontanero | 0.1 | 13.16 | 1.32 |
| 53125335 | u | Tarjeta com. KONNEX Desigo PX Modular (material; 11/11/2014) | 1 | 191.58 | 191.58 |
| %0.030300_1 | % | Costes indirectos | 3 % | 194.28 | 5.83 |
|  |  | Total |  |  | 200.11 |

**09.01.04.11** u FUENTE ALIMENTACIÓN N125/22 (28/07/2014)
2 u × 202.65 = 405.30
Fuente de alimentación N125/22 640 mA con fuente de alimentación auxiliar de 24 V DC (4 módulos).

| Código | Ud | Descripción | Rendimiento | Precio | Importe |
|---|---|---|---|---|---|
| M01B0050 | h | Oficial fontanero | 0.5 | 13.83 | 6.92 |
| M01B0060 | h | Ayudante fontanero | 0.5 | 13.16 | 6.58 |
| 535632353 | u | Fuente alimentación N125/22 640Ma (material; 11/11/2014) | 1 | 183.25 | 183.25 |
| %0.030300_1 | % | Costes indirectos | 3 % | 196.75 | 5.90 |
|  |  | Total |  |  | 202.65 |

**09.01.04.12** u ACOPLADOR BUS UP 110 (28/07/2014)
2 u × 56.14 = 112.28
Acoplador de bus UP 110.

| Código | Ud | Descripción | Rendimiento | Precio | Importe |
|---|---|---|---|---|---|
| M01B0050 | h | Oficial fontanero | 0.5 | 13.83 | 6.92 |
| M01B0060 | h | Ayudante fontanero | 0.5 | 13.16 | 6.58 |
| 7897889 | u | Acoplador de bus UP 110. (material; 11/11/2014) | 1 | 41 | 41.00 |
| %0.030300_1 | % | Costes indirectos | 3 % | 54.50 | 1.64 |
|  |  | Total |  |  | 56.14 |

**09.01.04.13** u CONTROLADOR AMBIENTE FC/UNIVERSAL (28/07/2014)
50 u × 106.4 = 5320.00
Controlador ambiente FC/Universal.

| Código | Ud | Descripción | Rendimiento | Precio | Importe |
|---|---|---|---|---|---|
| M01B0050 | h | Oficial fontanero | 0.1 | 13.83 | 1.38 |
| M01B0060 | h | Ayudante fontanero | 0.1 | 13.16 | 1.32 |
| 798686878 | u | Controlador ambiente FC/Universal (material; 11/11/2014) | 1 | 100.6 | 100.60 |
| %0.030300_1 | % | Costes indirectos | 3 % | 103.30 | 3.10 |
|  |  | Total |  |  | 106.4 |

**09.01.04.14** u CUADRO ELÉCTRICO PARA PXC64 (28/07/2014)
1 u × 631.67 = 631.67
Cuadro eléctrico de control, IP65, apertura de puerta 180 º (DIN 18361), conforme a la norma UNE EN 60439-1, Para alojar 1 PXC y una línea de módulos de unión TX, medidas: 800x600x200, dispone de diferencial, magneto térmicos, toma de corriente, con todos los accesorios necesarios.

| Código | Ud | Descripción | Rendimiento | Precio | Importe |
|---|---|---|---|---|---|
| M01B0050 | h | Oficial fontanero | 1 | 13.83 | 13.83 |
| M01B0060 | h | Ayudante fontanero | 1 | 13.16 | 13.16 |
| 86568648 | u | Cuadro eléctrico para PXC64-U y 1 rail (material; 11/11/2014) | 1 | 586.28 | 586.28 |
| %0.030300_1 | % | Costes indirectos | 3 % | 613.27 | 18.40 |
|  |  | Total |  |  | 631.67 |

**09.01.04.15** u CUADRO ELÉCTRICO PARA PXC36 (28/07/2014)
2 u × 749.15 = 1498.30
Cuadro eléctrico de control, IP65, apertura de puerta 180 º (DIN 18361), conforme a la norma UNE EN 60439-1, Para alojar un controlador compacto PXC36, medidas: 600x500x150, dispone de diferencial, magneto térmicos, toma de corriente, con todos los accesorios necesarios.

| Código | Ud | Descripción | Rendimiento | Precio | Importe |
|---|---|---|---|---|---|
| M01B0050 | h | Oficial fontanero | 1 | 13.83 | 13.83 |
| M01B0060 | h | Ayudante fontanero | 1 | 13.16 | 13.16 |
| 89456488 | u | Cuadro eléctrico para PXC36 (material; 11/11/2014) | 1 | 700.34 | 700.34 |
| %0.030300_1 | % | Costes indirectos | 3 % | 727.33 | 21.82 |
|  |  | Total |  |  | 749.15 |

**09.01.04.16** u CUADRO ELÉCTRICO PARA PXR11 (28/07/2014)
1 u × 404.98 = 404.98
Cuadro eléctrico de control, IP65, apertura de puerta 180 º (DIN 18361), conforme a la norma UNE EN 60439-1, Para alojar un controlador compacto PXR11, medidas: 500x400x150, dispone de diferencial, magneto térmicos y toma de corriente , con todos los accesorios necesarios.

| Código | Ud | Descripción | Rendimiento | Precio | Importe |
|---|---|---|---|---|---|
| M01B0050 | h | Oficial fontanero | 1 | 13.83 | 13.83 |
| M01B0060 | h | Ayudante fontanero | 1 | 13.16 | 13.16 |
| 86456548 | u | Cuadro eléctrico para PXR11 (material; 11/11/2014) | 1 | 366.19 | 366.19 |
| %0.030300_1 | % | Costes indirectos | 3 % | 393.18 | 11.80 |
|  |  | Total |  |  | 404.98 |

**09.01.04.17** u VARIADOR G120P-1,5/32A VSD, 1,5 kW (28/07/2014)
8 u × 312.21 = 2497.68
Variador de velocidad de motores eléctricos, IP20 con filtro tipo B Integrado y panel de control. Tensión 380-480 3 fases, potencia 1,5 kW, int.max. 32 A.

| Código | Ud | Descripción | Rendimiento | Precio | Importe |
|---|---|---|---|---|---|
| M01B0050 | h | Oficial fontanero | 0.5 | 13.83 | 6.92 |
| M01B0060 | h | Ayudante fontanero | 0.5 | 13.16 | 6.58 |
| 868456158 | u | Variador G120P-1,5/32A VSD, 1,5 kW, Fi, A, IP20 (material; 11/11/2014) | 1 | 289.62 | 289.62 |
| %0.030300_1 | % | Costes indirectos | 3 % | 303.12 | 9.09 |
|  |  | Total |  |  | 312.21 |

**09.01.04.18** u VARIADOR G120P-22/32A VSD, 22 kW (28/07/2014)
2 u × 1373.52 = 2747.04
Variador de velocidad de motores eléctricos, IP20 con filtro tipo B Integrado y panel de control. Tensión 380-480 3 fases, potencia 22 kW, int.max. 32 A.

| Código | Ud | Descripción | Rendimiento | Precio | Importe |
|---|---|---|---|---|---|
| M01B0050 | h | Oficial fontanero | 0.5 | 13.83 | 6.92 |
| M01B0060 | h | Ayudante fontanero | 0.5 | 13.16 | 6.58 |
| 86564886 | u | Variador G120P-22/32A VSD, 22 kW, Fi, A, IP20 (material; 11/11/2014) | 1 | 1320.01 | 1320.01 |
| %0.030300_1 | % | Costes indirectos | 3 % | 1333.51 | 40.01 |
|  |  | Total |  |  | 1373.52 |

**09.01.04.19** u ACTUADOR ROTATIVO 0/0 VCC (28/07/2014)
6 u × 102.83 = 616.98
Actuador rotativo para compuertas de aire 15 Nm, sin muelle de retorno, Botón para mando manual, Con placa base de acero, cable de conexión de 0,9 m, IP54, 0-10 V CC - 24 V CA

| Código | Ud | Descripción | Rendimiento | Precio | Importe |
|---|---|---|---|---|---|
| M01B0050 | h | Oficial fontanero | 0.1 | 13.83 | 1.383 |
| M01B0060 | h | Ayudante fontanero | 0.1 | 13.16 | 1.316 |
| 86156325 | u | Actuador rotativo 0/0 vcc, 24 vca, 15 nm (material; 11/11/2014) | 1 | 97.14 | 97.140 |
| %0.030300_1 | % | Costes indirectos | 3 % | 99.839 | 2.995 |
|  |  | Total |  |  | 102.83 |

**09.01.04.20** u SONDA TEMPERATURA INMERSIÓN (28/07/2014)
16 u × 41.73 = 667.68
Sonda de temperatura de inmersión con sensor Ni1000, rango -30..130 ºC, PN10, vaina de latón G1/2", 100 mm.

| Código | Ud | Descripción | Rendimiento | Precio | Importe |
|---|---|---|---|---|---|
| M01B0050 | h | Oficial fontanero | 0.1 | 13.83 | 1.38 |
| M01B0060 | h | Ayudante fontanero | 0.1 | 13.16 | 1.32 |
| 86564568 | u | Sonda temperatura inmersión LG-Ni1000, 100 mm (material; 11/11/2014) | 1 | 37.81 | 37.81 |
| %0.030300_1 | % | Costes indirectos | 3 % | 40.51 | 1.22 |
|  |  | Total |  |  | 41.73 |

**09.01.04.21** u SONDA PRESIÓN RELATIVA, 0 ... 10 BAR (28/07/2014)
6 u × 165.27 = 991.62
Sonda de presión relativa rango 0…10 bar, salida 0…10 V CC, alimentación 24 V CA/CC.

| Código | Ud | Descripción | Rendimiento | Precio | Importe |
|---|---|---|---|---|---|
| M01B0050 | h | Oficial fontanero | 0.1 | 13.83 | 1.38 |
| M01B0060 | h | Ayudante fontanero | 0.1 | 13.16 | 1.32 |
| 865635145 | u | Sonda presión relativa 0...10 bar/0...10 VCC (material; 11/11/2014) | 1 | 157.75 | 157.75 |
| %0.030300_1 | % | Costes indirectos | 3 % | 160.45 | 4.81 |
|  |  | Total |  |  | 165.27 |

**09.01.04.22** u SONDA PD (28/07/2014)
4 u × 98.48 = 393.92
Sonda PD rangos 0…200/0…250/0…500 Pa.

| Código | Ud | Descripción | Rendimiento | Precio | Importe |
|---|---|---|---|---|---|
| M01B0050 | h | Oficial fontanero | 0.1 | 13.83 | 1.38 |
| M01B0060 | h | Ayudante fontanero | 0.1 | 13.16 | 1.32 |
| 8656848 | u | Sonda PD rangos 0..200/0...250/0...500 Pa (material; 11/11/2014) | 1 | 92.91 | 92.91 |
| %0.030300_1 | % | Costes indirectos | 3 % | 95.61 | 2.87 |
|  |  | Total |  |  | 98.48 |

**09.01.04.23** u PRESOSTATO DIFERENCIAL 300 PA (28/07/2014)
2 u × 37.43 = 74.86
Presostato de presión diferencial IP54, con accesorios, para la detección de flujo en conductos de aire o alarma de filtro colmatado, rango de medida 20 .. 300 Pa.

| Código | Ud | Descripción | Rendimiento | Precio | Importe |
|---|---|---|---|---|---|
| M01B0050 | h | Oficial fontanero | 0.1 | 13.83 | 1.38 |
| M01B0060 | h | Ayudante fontanero | 0.1 | 13.16 | 1.32 |
| 486156348 | u | Presostato diferencial 300 Pa (material; 11/11/2014) | 1 | 33.64 | 33.64 |
| %0.030300_1 | % | Costes indirectos | 3 % | 36.34 | 1.09 |
|  |  | Total |  |  | 37.43 |

**09.01.04.24** u SONDA PRECISIÓN AMBIENTE (28/07/2014)
1 u × 181.63 = 181.63
Sonda de precisión combinada (Hr+T) para ambiente, señales activas 0...10 V CC.

| Código | Ud | Descripción | Rendimiento | Precio | Importe |
|---|---|---|---|---|---|
| M01B0050 | h | Oficial fontanero | 0.1 | 13.83 | 1.38 |
| M01B0060 | h | Ayudante fontanero | 0.1 | 13.16 | 1.32 |
| 865648866 | u | Sonda precisión ambiente combinada Hr+T (material; 11/11/2014) | 1 | 173.64 | 173.64 |
| %0.030300_1 | % | Costes indirectos | 3 % | 176.34 | 5.29 |
|  |  | Total |  |  | 181.63 |

**09.01.04.25** u PANTALLA MONTAJE INTEMPERIE (28/07/2014)
1 u × 96.89 = 96.89
Pantalla protectora de montaje intemperie sondas QFA3160.

| Código | Ud | Descripción | Rendimiento | Precio | Importe |
|---|---|---|---|---|---|
| M01B0050 | h | Oficial fontanero | 0.1 | 13.83 | 1.38 |
| M01B0060 | h | Ayudante fontanero | 0.1 | 13.16 | 1.32 |
| 86456488 | u | Pantalla montaje intemperie (material; 11/11/2014) | 1 | 91.37 | 91.37 |
| %0.030300_1 | % | Costes indirectos | 3 % | 94.07 | 2.82 |
|  |  | Total |  |  | 96.89 |

**09.01.04.26** u SONDA CONDUCTO COMBINADA (28/07/2014)
4 u × 122.56 = 490.24
Sonda estándar de conducto combinada para humedad relativa y temperatura, señales activas 0..10 V CC, rangos de utilización: 0..95 % Hr, -15...+60ºC.

| Código | Ud | Descripción | Rendimiento | Precio | Importe |
|---|---|---|---|---|---|
| M01B0050 | h | Oficial fontanero | 0.1 | 13.83 | 1.38 |
| M01B0060 | h | Ayudante fontanero | 0.1 | 13.16 | 1.32 |
| 865684688 | u | Sonda conducto combinada Hr+T-activas (material; 11/11/2014) | 1 | 116.29 | 116.29 |
| %0.030300_1 | % | Costes indirectos | 3 % | 118.99 | 3.57 |
|  |  | Total |  |  | 122.56 |

**09.01.04.27** u SONDA CONDUCTO CAI (28/07/2014)
2 u × 319.18 = 638.36
Sonda de conducto para Calidad de Aire Interior con sensor de CO2, salida 0 … 10 V CC.

| Código | Ud | Descripción | Rendimiento | Precio | Importe |
|---|---|---|---|---|---|
| M01B0050 | h | Oficial fontanero | 0.1 | 13.83 | 1.38 |
| M01B0060 | h | Ayudante fontanero | 0.1 | 13.16 | 1.32 |
| 86546488 | u | Sonda conducto CAI sensor CO2 (material; 11/11/2014) | 1 | 307.18 | 307.18 |
| %0.030300_1 | % | Costes indirectos | 3 % | 309.88 | 9.30 |
|  |  | Total |  |  | 319.18 |

**09.01.04.28** u SONDA VELOCIDAD AIRE (28/07/2014)
2 u × 165.13 = 330.26
Sonda para medición de velocidades o caudales volumétricos en conductos de aire. Rango 0..5 ó 0..15 m/s. IP43. Alimentación 24 V CA, señal de salida 0..10 V CC.

| Código | Ud | Descripción | Rendimiento | Precio | Importe |
|---|---|---|---|---|---|
| M01B0050 | h | Oficial fontanero | 0.1 | 13.83 | 1.38 |
| M01B0060 | h | Ayudante fontanero | 0.1 | 13.16 | 1.32 |
| 864864886 | u | Sonda velocidad aire (material; 11/11/2014) | 1 | 157.62 | 157.62 |
| %0.030300_1 | % | Costes indirectos | 3 % | 160.32 | 4.81 |
|  |  | Total |  |  | 165.13 |

**09.01.04.29** u PRESOSTATO DE INMERSIÓN (28/07/2014)
2 u × 119.34 = 238.68
Presostato de inmersión.

| Código | Ud | Descripción | Rendimiento | Precio | Importe |
|---|---|---|---|---|---|
| M01B0050 | h | Oficial fontanero | 0.1 | 13.83 | 1.38 |
| M01B0060 | h | Ayudante fontanero | 0.1 | 13.16 | 1.32 |
| 86848886 | u | Presostato de inmersión (material; 11/11/2014) | 1 | 113.16 | 113.16 |
| %0.030300_1 | % | Costes indirectos | 3 % | 115.86 | 3.48 |
|  |  | Total |  |  | 119.34 |

**09.01.04.30** u ACTUADOR 800N (28/07/2014)
4 u × 214.83 = 859.32
Actuador 800N, 30 sg con 20 mm de carrera, 0,,10V 24V.

| Código | Ud | Descripción | Rendimiento | Precio | Importe |
|---|---|---|---|---|---|
| M01B0050 | h | Oficial fontanero | 0.1 | 13.83 | 1.38 |
| M01B0060 | h | Ayudante fontanero | 0.1 | 13.16 | 1.32 |
| 864888668 | u | Actuador 800N, 30 sg con 200 mm. (material; 11/11/2014) | 1 | 205.87 | 205.87 |
| %0.030300_1 | % | Costes indirectos | 3 % | 208.57 | 6.26 |
|  |  | Total |  |  | 214.83 |

**09.01.04.31** u VÁLVULA 2-VÍAS PN 16 (28/07/2014)
36 u × 23.25 = 837.00
Válvula de 2-vías con cuerpo de bronce RG5 para unidades terminales, conexiones roscadas G1/2B, temperatura del medio 1..110 ºC, carrera 5,5 mm, PN16, DN10, Kvs 1,6 m3/h.

| Código | Ud | Descripción | Rendimiento | Precio | Importe |
|---|---|---|---|---|---|
| M01B0050 | h | Oficial fontanero | 0.2 | 13.83 | 2.77 |
| M01B0060 | h | Ayudante fontanero | 0.2 | 13.16 | 2.63 |
| 8648686 | u | Válvula 2-Vías PN 16 g1/2 kv 1.6 (material; 11/11/2014) | 1 | 17.17 | 17.17 |
| %0.030300_1 | % | Costes indirectos | 3 % | 22.57 | 0.68 |
|  |  | Total |  |  | 23.25 |

**09.01.04.32** u RACORD 3/8" (28/07/2014)
36 u × 8.83 = 317.88
Racord 1/2" válvula G3/4" (2 unidades)latón.

| Código | Ud | Descripción | Rendimiento | Precio | Importe |
|---|---|---|---|---|---|
| M01B0050 | h | Oficial fontanero | 0.1 | 13.83 | 1.38 |
| M01B0060 | h | Ayudante fontanero | 0.1 | 13.16 | 1.32 |
| 846156833 | u | Racord 3/8", válvula G1/2" (2 unidades) (material; 11/11/2014) | 1 | 5.87 | 5.87 |
| %0.030300_1 | % | Costes indirectos | 3 % | 8.57 | 0.26 |
|  |  | Total |  |  | 8.83 |

**09.01.04.33** u VÁLVULA 2-VÍAS PN 16 KV 2.5 (28/07/2014)
38 u × 28.54 = 1084.52
Válvula de 2-vías con cuerpo de bronce RG5 para unidades terminales, conexiones roscadas G1/2B, temperatura del medio 1..110 ºC, carrera 5,5 mm, PN16, DN15, Kvs 2,6 m3/h .

| Código | Ud | Descripción | Rendimiento | Precio | Importe |
|---|---|---|---|---|---|
| M01B0050 | h | Oficial fontanero | 0.2 | 13.83 | 2.77 |
| M01B0060 | h | Ayudante fontanero | 0.2 | 13.16 | 2.63 |
| 18626863 | u | Válvula 2-Vías PN 16, G3/4, KV 2.5 (material; 11/11/2014) | 1 | 22.31 | 22.31 |
| %0.030300_1 | % | Costes indirectos | 3 % | 27.71 | 0.83 |
|  |  | Total |  |  | 28.54 |

**09.01.04.34** u RACORD 1/2" VÁLVULA G3/4 (28/07/2014)
38 u × 8.83 = 335.54
Racord 1/2" válvula G3/4" (2 unidades)latón.

| Código | Ud | Descripción | Rendimiento | Precio | Importe |
|---|---|---|---|---|---|
| M01B0050 | h | Oficial fontanero | 0.1 | 13.83 | 1.38 |
| M01B0060 | h | Ayudante fontanero | 0.1 | 13.16 | 1.32 |
| 1687678 | u | Racord 1/2 válvula G3/4" (2 unidades) (material; 11/11/2014) | 1 | 5.87 | 5.87 |
| %0.030300_1 | % | Costes indirectos | 3 % | 8.57 | 0.26 |
|  |  | Total |  |  | 8.83 |

**09.01.04.35** u VÁLVULA 2-VÍAS PN 16 KV 4 (28/07/2014)
14 u × 34.05 = 476.70
Válvula de 2-vías con cuerpo de bronce RG5 para unidades terminales, conexiones roscadas G1/2B, temperatura del medio 1..110 ºC, carrera 5,5 mm, PN16, DN20, Kvs 4 m3/h.

| Código | Ud | Descripción | Rendimiento | Precio | Importe |
|---|---|---|---|---|---|
| M01B0050 | h | Oficial fontanero | 0.2 | 13.83 | 2.77 |
| M01B0060 | h | Ayudante fontanero | 0.2 | 13.16 | 2.63 |
| .2313645 | u | Válvula 2-Vías PN 16 G1" KV 4 (material; 11/11/2014) | 1 | 27.66 | 27.66 |
| %0.030300_1 | % | Costes indirectos | 3 % | 33.06 | 0.99 |
|  |  | Total |  |  | 34.05 |

**09.01.04.36** u RACORD 1/2" (2 UNIDADES) (28/07/2014)
14 u × 4.49 = 62.86
Racord 1/2" (2 unidades).Fundición maleable pavonada.

| Código | Ud | Descripción | Rendimiento | Precio | Importe |
|---|---|---|---|---|---|
| M01B0050 | h | Oficial fontanero | 0.1 | 13.83 | 1.38 |
| M01B0060 | h | Ayudante fontanero | 0.1 | 13.16 | 1.32 |
| 354685 | u | Racord 1/2" (2 unidades).Fundición maleable pavonada. (material; 11/11/2014) | 1 | 1.66 | 1.66 |
| %0.030300_1 | % | Costes indirectos | 3 % | 4.36 | 0.13 |
|  |  | Total |  |  | 4.49 |

**09.01.04.37** u VÁLVULA 2-VÍAS PN 16 KV 6.3 (28/07/2014)
12 u × 56 = 672.00
Válvula de 2-vías con cuerpo de bronce RG5 para unidades terminales, conexiones roscadas G1 1/4B, temperatura del medio 1..110 ºC, carrera 5,5 mm, PN16, DN25, Kvs 6,3 m3/h.

| Código | Ud | Descripción | Rendimiento | Precio | Importe |
|---|---|---|---|---|---|
| M01B0050 | h | Oficial fontanero | 0.2 | 13.83 | 2.77 |
| M01B0060 | h | Ayudante fontanero | 0.2 | 13.16 | 2.63 |
| 56416351 | u | Válvula 2-Vías PN 16, G1 1/4", KV 6.3 (material; 11/11/2014) | 1 | 48.97 | 48.97 |
| %0.030300_1 | % | Costes indirectos | 3 % | 54.37 | 1.63 |
|  |  | Total |  |  | 56 |

**09.01.04.38** u RACORD 3/4" (2 UNIDADES) (28/07/2014)
12 u × 5.28 = 63.36
Racord 3/4" (2 unidades).Fundición maleable pavonada.

| Código | Ud | Descripción | Rendimiento | Precio | Importe |
|---|---|---|---|---|---|
| M01B0050 | h | Oficial fontanero | 0.1 | 13.83 | 1.38 |
| M01B0060 | h | Ayudante fontanero | 0.1 | 13.16 | 1.32 |
| 0616434518 | u | Racord 3/4" (2 unidades).Fundición maleable pavonada. (material; 11/11/2014) | 1 | 2.43 | 2.43 |
| %0.030300_1 | % | Costes indirectos | 3 % | 5.13 | 0.15 |
|  |  | Total |  |  | 5.28 |

**09.01.04.39** u ACTUADOR 24/50 (28/07/2014)
100 u × 44.61 = 4461.00
Actuador eléctrico, para válvulas de unidades terminales V.P45.10 a V.P45.20, carrera 5,5 mm. IP42 / 200N. Autoajuste de carrera, mando manual e indicación de posición, 3 puntos. 1,5 m de cable. Alimentación 24 V CA.

| Código | Ud | Descripción | Rendimiento | Precio | Importe |
|---|---|---|---|---|---|
| M01B0050 | h | Oficial fontanero | 0.1 | 13.83 | 1.38 |
| M01B0060 | h | Ayudante fontanero | 0.1 | 13.16 | 1.32 |
| 354168486 | u | Actuador 24/50 3-p 200n 5,5 mm (material; 11/11/2014) | 1 | 40.61 | 40.61 |
| %0.030300_1 | % | Costes indirectos | 3 % | 43.31 | 1.30 |
|  |  | Total |  |  | 44.61 |

**09.01.04.40** u INGENIERÍA Y PROGRAMACIÓN (28/07/2014)
1 u × 7733.86 = 7733.86
Ingeniería, programación y puesta en servicio.

| Código | Ud | Descripción | Rendimiento | Precio | Importe |
|---|---|---|---|---|---|
| M01C0010' | h | Técnico especializado en programación (mano de obra; 17/09/2014) | 220 | 24.82 | 5460.40 |
| M01C0020' | h | Oficial especializado (mano de obra; 17/09/2014) | 220 | 9.31 | 2048.20 |
| %0.030300_1 | % | Costes indirectos | 3 % | 7508.60 | 225.26 |
|  |  | Total |  |  | 7733.86 |

**09.01.04.41** u INSTALACIÓN ELÉCTRICA (28/07/2014)
1 u × 9360.46 = 9360.46
Instalacion Eléctrica. Incluye la instalación de líneas de conexionado entre los equipos de campo y los cuadros eléctricos o unidades terminales, así como bus de comunicación. No se incluye la acometida de fuerza a los cuadros ni unidades terminales, así como fuentes de alimentación ininterrumpida.

| Código | Ud | Descripción | Rendimiento | Precio | Importe |
|---|---|---|---|---|---|
| M01B0050 | h | Oficial fontanero | 40 | 13.83 | 553.20 |
| M01B0060 | h | Ayudante fontanero | 40 | 13.16 | 526.40 |
| 364134 | u | Instalación eléctrica (material; 11/11/2014) | 1 | 8008.23 | 8008.23 |
| %0.030300_1 | % | Costes indirectos | 3 % | 9087.83 | 272.63 |
|  |  | Total |  |  | 9360.46 |

### 09.02 MEDIA TENSIÓN (20/08/1999)
Importe: 61699.15

#### 09.02.01 OBRA CIVIL (20/08/1999)
Importe: 2059.73

**09.02.04.03** M² (05/11/2014)
0.5 M² × 61.46 = 30.73
Tapa de canal realizada con bastidor y refuerzos en cuadradillo de 25 mm y chapa estriada, acabado con una mano de imprimación y dos de esmalte sintético.

| Código | Ud | Descripción | Rendimiento | Precio | Importe |
|---|---|---|---|---|---|
| T0920 | M² | Tapa canal con bastidor 25 mm y chapa estriada pintada (material; 18/11/2014) | 1 | 45.25 | 45.25 |
| E35LAD0020 | l | Imprim antiox p/hierro Acritón minio plomo electr (material; 18/11/2014) | 0.1 | 13.49 | 1.35 |
| E35EA0130 | l | Pintura esmalte sintético mate Acritón int (material; 18/11/2014) | 0.1 | 11.43 | 1.14 |
| M01B0010 | h | Oficial cerrajero | 0.442 | 13.83 | 6.11 |
| M01B0020 | h | Ayudante cerrajero | 0.442 | 13.16 | 5.82 |
| %00.0003 | % |  (18/11/2014) | 3 % | 59.67 | 1.79 |
|  |  | Total |  |  | 61.46 |

| Medición | Uds. | Largo | Ancho | Parcial |
|---|---|---|---|---|
| CANAL MT | 1 | 1 | 0.5 | 0.50 |
| Total |  |  |  | 0.5 |

**09.02.01.02** UD (20/08/1999)
2 UD × 1014.5 = 2029.00
Carpintería metálica en fachada de centro de entrega, compuesta por dos puerta metálica de acero galvanizado con aberturas de ventilación con lamas perfil tipo Z, de dos hojas de 0,60 x 2,30 m. cada una, y una puerta similar de una hoja de 1,00 x 2,30 m., para los distintos accesos, todo ello según detalle en planos, reforzada con travesaños de cuadradillo hueco, orejeta para candado y fechillo superior e inferior, incluso marco a base de cuadradillo hueco de 40x10mm fijado a la pared mediante pernos de anclaje, instalada y rematada con mano de imprimación antioxidante y mano de esmalte sintético de color, según condiciones normalizadas por ENDESA.

| Código | Ud | Descripción | Rendimiento | Precio | Importe |
|---|---|---|---|---|---|
| T00TV0015 | M². | Puerta metál.galv.c/ven (material; 20/08/1999) | 8.2 | 61.24 | 502.17 |
| T00CJ0040 | Ud. | Cerrad.WILKA 1491-55½.Standard (material; 20/08/1999) | 3 | 25.71 | 77.13 |
| T00CJ0025 | Ud. | Bisagra acero 1225-CHA (material; 20/08/1999) | 12 | 3.5 | 42.00 |
| T00CF3200 | Kg. | Acero perfiles huecos.(precio medio) (material; 20/08/1999) | 35 | 0.77 | 26.95 |
| T00PE0160 | Lt. | Esmalte sintético (material; 20/08/1999) | 1 | 6.26 | 6.26 |
| T00PE0035 | Lt. | Pintura al esmalte brillante ALCIGLOSS (material; 20/08/1999) | 1 | 6.56 | 6.56 |
| M01B0110 | h | Oficial instalador (mano de obra; 05/11/2014) | 12 | 13.83 | 165.96 |
| M01B0120 | h | Ayudante instalador (mano de obra; 05/11/2014) | 12 | 13.16 | 157.92 |
| %0000.003 | % | Medios auxiliares.(s/total) (18/11/2014) | 3 % | 984.95 | 29.55 |
|  |  | Total |  |  | 1014.5 |

| Medición | Uds. | Parcial |
|---|---|---|
| CENTRO ENTREGA | 1 | 1.00 |
| CENTRO DE MEDIDA | 1 | 1.00 |
| Subtotal acumulado |  | 2.00 |
| Total |  | 2 |

#### 09.02.02 OBRA ELECTRICA (20/08/1999)
Importe: 26728.71

**09.02.02.01** UD (05/11/2014)
2 UD × 3491.01 = 6982.02
Cabina metálica normalizada para función de LÍNEA, en SF6, marca ORMAZABAL modelo CGMcosmos-L Interruptor-seccionador, o similar, de 12/24 KV e intensidad nominal 400 A; capacidad de cierre sobre c.c. 40 KA cresta, mando manual tipo B marca Ormazabal o similar, captores capacitivos de presencia de tensión, pletina de cobre de 30x3 mm para puesta a tierra, pequeño material y accesorios; totalmente instalada, conexionada y probada, en condiciones de prestar servicio correctamente.

| Código | Ud | Descripción | Rendimiento | Precio | Importe |
|---|---|---|---|---|---|
| J73.4955c | UD | cabina linea ORMAZABAL CGMcosmos-L Interruptor-seccionador (material; 18/11/2014) | 1 | 3294 | 3294.00 |
| M01B0070 | h | Oficial electricista | 3.532 | 13.83 | 48.85 |
| M01B0080 | h | Ayudante electricista (mano de obra; 05/11/2014) | 3.532 | 13.16 | 46.48 |
| %00.0003 | % |  | 3 % | 3389.33 | 101.68 |
|  |  | Total |  |  | 3491.01 |

| Medición | Uds. | Parcial |
|---|---|---|
| ET | 2 | 2.00 |
| Total |  | 2 |

**09.02.02.02** UD (05/11/2014)
1 UD × 3491.01 = 3491.01
Cabina metálica normalizada para función de SECCIONAMIENTO PAt derecha, en SF6, marca ORMAZABAL modelo CGMcosmos-S Interruptor-seccionador, o similar, de 12/24 KV e intensidad nominal 400 A; capacidad de cierre sobre c.c. 40 KA cresta, mando manual tipo B marca Ormazabal o similar, captores capacitivos de presencia de tensión, pletina de cobre de 30x3 mm para puesta a tierra, pequeño material y accesorios; totalmente instalada, conexionada y probada, en condiciones de prestar servicio correctamente.

| Código | Ud | Descripción | Rendimiento | Precio | Importe |
|---|---|---|---|---|---|
| J73.4955c | UD | cabina linea ORMAZABAL CGMcosmos-L Interruptor-seccionador | 1 | 3294 | 3294.00 |
| M01B0070 | h | Oficial electricista | 3.532 | 13.83 | 48.85 |
| M01B0080 | h | Ayudante electricista | 3.532 | 13.16 | 46.48 |
| %00.0003 | % |  | 3 % | 3389.33 | 101.68 |
|  |  | Total |  |  | 3491.01 |

| Medición | Uds. | Parcial |
|---|---|---|
| PUNTO FRONTERA | 1 | 1.00 |
| Total |  | 1 |

**09.02.02.03** UD (05/11/2014)
1 UD × 6402.82 = 6402.82
Cabina metálica normalizada para función de PROTECCIÓN, en SF6, marca ORMAZABAL modelo CGMcosmos-P Protección fusibles, o similar, de 12/24 KV e intensidad nominal 400 A; capacidad de cierre sobre c.c. 40 KA cresta, mando manual tipo B marca Ormazabal o similar, captores capacitivos de presencia de tensión, pletina de cobre de 30x3 mm para puesta a tierra, pequeño material y accesorios; totalmente instalada, conexionada y probada, en condiciones de prestar servicio correctamente.

| Código | Ud | Descripción | Rendimiento | Precio | Importe |
|---|---|---|---|---|---|
| J73.4960c | UD | cabina linea ORMAZABAL CGMcosmos-P Protección fusibles (material; 18/11/2014) | 1 | 6121 | 6121.00 |
| M01B0070 | h | Oficial electricista | 3.532 | 13.83 | 48.85 |
| M01B0080 | h | Ayudante electricista | 3.532 | 13.16 | 46.48 |
| %00.0003 | % |  | 3 % | 6216.33 | 186.49 |
|  |  | Total |  |  | 6402.82 |

**09.02.02.04** UD (material; 20/03/2007)
1 UD × 6439.48 = 6439.48
Cabina metálica normalizada para función de MEDIDA, en SF6, marca ORMAZABAL, modelo CGMcosmos-M, de 12/24 KV e intensidad nominal 400 A; capacidad de cierre sobre c.c. 40 KA cresta, mando manual tipo B marca Ormazabal, captores capacitivos de presencia de tensión, pletina de cobre de 30x3 mm para puesta a tierra, transformadores de tensión e intensidad, pequeño material y accesorios; totalmente instalada, conexionada y probada, en condiciones de prestar servicio correctamente.

| Código | Ud | Descripción | Rendimiento | Precio | Importe |
|---|---|---|---|---|---|
| J73.4965c | UD | Cabina medida ORMAZABAL CGMcosmos-M (material; 20/03/2007) | 1 | 5964 | 5964.00 |
| M01B0070 | h | Oficial electricista | 8 | 13.83 | 110.64 |
| M01B0080 | h | Ayudante electricista | 8 | 13.16 | 105.28 |
| QAC0020 | h | Camión grúa 32 t, pluma 29 m (maquinaria; 18/11/2014) | 2 | 36 | 72.00 |
| %00.0003 | % |  | 3 % | 6251.92 | 187.56 |
|  |  | Total |  |  | 6439.48 |

| Medición | Uds. | Parcial |
|---|---|---|
| ET | 1 | 1.00 |
| Total |  | 1 |

**09.02.02.05** UD (material; 20/08/1999)
1 UD × 1016.13 = 1016.13
Conexión entre la celda de medida ubicada en centro de entrega y la celda de protección ubicada en la estación transformadora, incluyendo conductores marca BICC General Cable 12/20 KV sección 1x240 mm² AL +H16, y conjuntos terminales de conductor unipolar de aluminio de 240 mm² de media tensión, 12/20 KV, ejecutados con 3 conos deflectores para interior, y 3 bornas de conexión rectas, modelo K152SR, ambas de la marca Euromold; incluso pequeño material y accesorios, totalmente ejecutado con toda clase de ayudas.

| Código | Ud | Descripción | Rendimiento | Precio | Importe |
|---|---|---|---|---|---|
| E22BA0020 | Ml. | Cable M.T. BICC General Cable 12/20 KV 1x240 mm² AL +H16 (material; 18/11/2014) | 15 | 21.35 | 320.25 |
| UA0060925 | Ud. | Conjunto terminal con cono deflector I de interior para conductor de Al de 240 mm², 12/20 KV, complementos y pequeño material. (material; 20/08/1999) | 3 | 55.12 | 165.36 |
| MT150.B | Ml. | Borna de conexión recta marca Euromold modelo K152SR (material; 16/10/2009) | 3 | 95 | 285.00 |
| M01B0080 | h | Ayudante electricista | 8 | 13.16 | 105.28 |
| M01B0070 | h | Oficial electricista | 8 | 13.83 | 110.64 |
| %0000.003 | % | Medios auxiliares.(s/total) | 3 % | 986.53 | 29.60 |
|  |  | Total |  |  | 1016.13 |

**09.02.02.06** UD (material; 15/12/2003)
6 UD × 344.01 = 2064.06
Conector enchufable tipo K400TB, de la casa Euromold, o similar, roscado y apantallado, de 400A. para cable de aluminio 12/20 kV. 150 ó 240 mm². instalado y conectado.

| Código | Ud | Descripción | Rendimiento | Precio | Importe |
|---|---|---|---|---|---|
| T12AK0605 | Ud. | Terminal enchufable ELASTIMOLD K400TB de 20kV, 400A y sección 150mm². (material; 15/12/2003) | 1 | 307 | 307.00 |
| M01B0070 | h | Oficial electricista | 1 | 13.83 | 13.83 |
| M01B0080 | h | Ayudante electricista | 1 | 13.16 | 13.16 |
| %0000.003 | % | Medios auxiliares.(s/total) | 3 % | 333.99 | 10.02 |
|  |  | Total |  |  | 344.01 |

| Medición | Uds. | Parcial |
|---|---|---|
| CABINA ENTRADA | 3 | 3.00 |
| CABINA SALIDA | 3 | 3.00 |
| Subtotal acumulado |  | 6.00 |
| Total |  | 6 |

**09.02.02.07** UD (05/11/2014)
1 UD × 333.19 = 333.19
Realización de pruebas finales de la instalación en media tensión, incluyendo medición de la resistencia de los electrodos de toma de tierra, tensiones de contacto y tensiones de paso en interior y en exterior de la misma; según normas e instrucciones de la D.F., con pequeño material, accesorios y toda clase de ayudas.

| Código | Ud | Descripción | Rendimiento | Precio | Importe |
|---|---|---|---|---|---|
| T12Z00001 | Ud. | Pruebas finales medic.inst.M.T. (material; 18/11/2014) | 1 | 275.82 | 275.820 |
| M01B0070 | h | Oficial electricista | 1.766 | 13.83 | 24.424 |
| M01B0080 | h | Ayudante electricista | 1.766 | 13.16 | 23.241 |
| %0000.003 | % | Medios auxiliares.(s/total) | 3 % | 323.485 | 9.705 |
|  |  | Total |  |  | 333.19 |

#### 09.02.03 EQUIPAMIENTO (24/03/2003)
Importe: 3770.12

**09.02.03.01** UD (05/11/2014)
1 UD × 18.11 = 18.11
Placa con inscripción "Alta Tensión, Peligro de Muerte" y numeración, colocada según Normativa.

| Código | Ud | Descripción | Rendimiento | Precio | Importe |
|---|---|---|---|---|---|
| J73.7089 | UD | Placa ubicación ET 200x280 mm (material; 18/11/2014) | 1 | 16.42 | 16.42 |
| M01B0080 | h | Ayudante electricista | 0.088 | 13.16 | 1.16 |
| %00.0003 | % |  | 3 % | 17.58 | 0.53 |
|  |  | Total |  |  | 18.11 |

**09.02.03.02** UD (05/11/2014)
1 UD × 7.61 = 7.61
Cuadro de primeros auxilios para centro de transformación colocado.

| Código | Ud | Descripción | Rendimiento | Precio | Importe |
|---|---|---|---|---|---|
| J73.7090 | UD | Cuadro de primeros auxilios para E.T. (material; 18/11/2014) | 1 | 6.23 | 6.23 |
| M01B0080 | h | Ayudante electricista | 0.088 | 13.16 | 1.16 |
| %00.0003 | % |  | 3 % | 7.39 | 0.22 |
|  |  | Total |  |  | 7.61 |

**09.02.03.03** UD (05/11/2014)
1 UD × 57.39 = 57.39
Botiquín para primeros auxilios, en armario metálico, con tapa-bandeja, marca MAYCO, homologado y según Normas.

| Código | Ud | Descripción | Rendimiento | Precio | Importe |
|---|---|---|---|---|---|
| J73.8255 | UD | botiquín primeros auxilios, en armariometálico, marca MAYCO (material; 18/11/2014) | 1 | 54.56 | 54.56 |
| M01B0080 | h | Ayudante electricista | 0.088 | 13.16 | 1.16 |
| %00.0003 | % |  | 3 % | 55.72 | 1.67 |
|  |  | Total |  |  | 57.39 |

**09.02.03.04** UD (05/11/2014)
1 UD × 38 = 38.00
Pértiga aislante de maniobras para alta tensión de 3 m de longitud y tensión de 132 Kv, marca MAYCO, homologada y según Normas; incluso herraje de fijación para su colocación.

| Código | Ud | Descripción | Rendimiento | Precio | Importe |
|---|---|---|---|---|---|
| J73.8210 | UD | Pértiga aislante de maniobra 3m 132Kvmarca MAYCO (material; 18/11/2014) | 1 | 35.73 | 35.73 |
| M01B0080 | h | Ayudante electricista | 0.088 | 13.16 | 1.16 |
| %00.0003 | % |  | 3 % | 36.89 | 1.11 |
|  |  | Total |  |  | 38 |

**09.02.03.05** UD (05/11/2014)
1 UD × 30.17 = 30.17
Pértiga aislante de salvamento para alta tensión de 2.00 m de longitud, marca MAYCO, homologada y según Normas; incluso herraje de fijación para su colocación.

| Código | Ud | Descripción | Rendimiento | Precio | Importe |
|---|---|---|---|---|---|
| J73.8225 | UD | pértiga aislante de salvamento marcaMAYCO. (material; 18/11/2014) | 1 | 28.13 | 28.13 |
| M01B0080 | h | Ayudante electricista | 0.088 | 13.16 | 1.16 |
| %00.0003 | % |  | 3 % | 29.29 | 0.88 |
|  |  | Total |  |  | 30.17 |

**09.02.03.06** UD (05/11/2014)
1 UD × 78 = 78.00
Banqueta aislante para alta tensión, para 45 Kv, con plataforma de madera de haya y patas de tubo de fibra de vidrio y poliéster, marca MAYCO; homologada y según norma UNE-81005.

| Código | Ud | Descripción | Rendimiento | Precio | Importe |
|---|---|---|---|---|---|
| J73.8230 | UD | banqueta aislante, 45 Kv, plataformamadera, patas plasticas, marca MAYCO (material; 18/11/2014) | 1 | 74.57 | 74.57 |
| M01B0080 | h | Ayudante electricista | 0.088 | 13.16 | 1.16 |
| %00.0003 | % |  | 3 % | 75.73 | 2.27 |
|  |  | Total |  |  | 78 |

**09.02.03.07** UD
1 UD × 131.15 = 131.15
Extintor portátil de CO2, contra fuegos BC (incluso en presencia de tensión eléctrica), de 5 kg de agente extintor, eficacia 55B, tipo Fire Ice o similar, con soporte, válvula y manguera con difusor, incluídas fijaciones, colocado según norma, en condiciones de prestar servicio correctamente.

| Código | Ud | Descripción | Rendimiento | Precio | Importe |
|---|---|---|---|---|---|
| E26AADA0020 | ud | Extintor portátil CO2 fuegos BC 5 kg 55B Fire Ice (material; 18/11/2014) | 1 | 124.7 | 124.70 |
| M01A0030 | h | Peón | 0.2 | 13.16 | 2.63 |
| %0.03 | % | Costes indirectos | 3 % | 127.33 | 3.82 |
|  |  | Total |  |  | 131.15 |

**09.02.03.08** UD
1 UD × 54.71 = 54.71
Extintor portátil de polvo químico polivalente contra fuegos A B C, de 6 kg de agente extintor, eficacia 21A-113B, tipo Magnum o similar, con soporte, válvula de disparo, manguera con difusor y manómetro, incluídas fijaciones a la pared, colocado según norma, en condiciones de prestar servicio correctamente.

| Código | Ud | Descripción | Rendimiento | Precio | Importe |
|---|---|---|---|---|---|
| E26AAA0040 | ud | Extint port polvo poliv 6 kg ABC 21A-113B Magnum (material; 18/11/2014) | 1 | 50.49 | 50.49 |
| M01A0030 | h | Peón | 0.2 | 13.16 | 2.63 |
| %0.03 | % | Costes indirectos | 3 % | 53.12 | 1.59 |
|  |  | Total |  |  | 54.71 |

**09.02.03.09** UD Armario metálico para extintores de 6 a 12 kg
1 UD × 58.22 = 58.22
Armario metálico para extintores de 6 a 12 kg, i/marco y cristal con inscripción "rómpase en caso de incendio", colocado. Según C.T.E. DB SI.

| Código | Ud | Descripción | Rendimiento | Precio | Importe |
|---|---|---|---|---|---|
| E26AAI0010 | ud | Armario p/extintores 6/12 kg c/marco y cristal (material; 18/11/2014) | 1 | 55.2 | 55.20 |
| M01A0030 | h | Peón | 0.1 | 13.16 | 1.32 |
| %0.03 | % | Costes indirectos | 3 % | 56.52 | 1.70 |
|  |  | Total |  |  | 58.22 |

**09.02.03.10** UD Armario metálico para extintores de CO2 hasta 5 kg
1 UD × 62.95 = 62.95
Armario metálico para extintores de CO2 hasta 5 kg, i/marco y cristal con inscripción "rómpase en caso de incendio", colocado. Según C.T.E. DB SI.

| Código | Ud | Descripción | Rendimiento | Precio | Importe |
|---|---|---|---|---|---|
| E26AAI0020 | ud | Armario p/extintores CO2 hasta 5 kg c/marco y cristal (material; 18/11/2014) | 1 | 59.8 | 59.80 |
| M01A0030 | h | Peón | 0.1 | 13.16 | 1.32 |
| %0.03 | % | Costes indirectos | 3 % | 61.12 | 1.83 |
|  |  | Total |  |  | 62.95 |

**09.02.03.11** UD (05/11/2014)
1 UD × 18.94 = 18.94
Colocación placa indicativa en pared

| Código | Ud | Descripción | Rendimiento | Precio | Importe |
|---|---|---|---|---|---|
| J73.7089 | UD |  | 1 | 16.42 | 16.42 |
| M01B0080 | h | Ayudante electricista | 0.15 | 13.16 | 1.97 |
| %00.0003 | % |  | 3 % | 18.39 | 0.55 |
|  |  | Total |  |  | 18.94 |

**09.02.03.12** UD (03/06/2010)
2 UD × 42.19 = 84.38
Accionamiento final de carrera para encendido,con parte proporcional de circuito 2 * 2'5 + 2.5 mm² 0.75 Kv y tubo PVC rígido reforzado visto Ø 16 hasta cuadro general de mando y protección; con p.p. de mecanismo en contenedor estanco IP-55 con tapa, racores, cajas de paso, elementos de fijación, prensaestopas y accesorios, todo marca GEWISS serie 26 Exterior; todo ello totalmente instalado, conexionado y probado.

| Código | Ud | Descripción | Rendimiento | Precio | Importe |
|---|---|---|---|---|---|
| J20.2310 | ML | Tubo PVC Ø 16 rígido reforzado. (material; 18/11/2014) | 5 | 0.53 | 2.65 |
| J20.2052 | ML | Conductor 1 * 2'5 mm² - 0'75 KV aislamie (material; 18/11/2014) | 15 | 0.14 | 2.10 |
| J20.7390 | UD | Caja derivación 128x80x51mm IP-55,Gewiss GW 26405 (material; 18/11/2014) | 1 | 4.58 | 4.58 |
| J20.7352R | UD | Interruptor final de carrera marca Moeller o similar, modelo LS-11S/S. (material; 03/06/2010) | 1 | 20.84 | 20.84 |
| M01B0070 | h | Oficial electricista | 0.4 | 13.83 | 5.53 |
| M01B0080 | h | Ayudante electricista | 0.4 | 13.16 | 5.26 |
| %00.0003 | % |  | 3 % | 40.96 | 1.23 |
|  |  | Total |  |  | 42.19 |

**09.02.03.13** UD (05/11/2014)
3 UD × 68.19 = 204.57
Luminaria marca PHILIPS mod. PACIFIC 236, con 2 tubos fluorescentes mod.TLD-36/54 de 36 W; totalmente instalada, conexionada y funcionando correctamente, con todo el equipo, accesorios de fijación y montaje y toda clase de ayudas.

| Código | Ud | Descripción | Rendimiento | Precio | Importe |
|---|---|---|---|---|---|
| J33.1014 | UD | Luminaria Philips Pacific 2x36completa exepto tubos. (material; 18/11/2014) | 1 | 48.98 | 48.98 |
| J33.0112 | UD | Fluorescente TLD-36/54 Philips (material; 18/11/2014) | 2 | 1.86 | 3.72 |
| M01B0070 | h | Oficial electricista | 0.5 | 13.83 | 6.92 |
| M01B0080 | h | Ayudante electricista | 0.5 | 13.16 | 6.58 |
| %00.0003 | % |  | 3 % | 66.20 | 1.99 |
|  |  | Total |  |  | 68.19 |

**09.02.03.14** UD (24/03/2003)
2 UD × 110.94 = 221.88
Punto de luz y luminaria de emergencia y/o señalización autónoma, de una hora de duración, marca DAISALUX modelo NOVA-N11S, con caja estanca de superficie, con lámpara fluorescente de 11 W, grado de protección IP443, con batería niquel-cadmio y luz testigo de buen funcionamiento; incluso p.p. de tubo de PVC rígido reforzado 5-7 visto y circuito eléctrico hasta cuadro general de mando y protección, según planos y esquemas; todo ello totalmente instalado, conexionado y funcionando, con pequeño material y todo tipo de ayudas.

| Código | Ud | Descripción | Rendimiento | Precio | Importe |
|---|---|---|---|---|---|
| J20.2410 | ML | tubo PVC Ø 16 rígido reforzado 5-7 (material; 18/11/2014) | 5 | 0.75 | 3.75 |
| J20.2050 | ML | conductor 1 * 1'5 mm² - 0'75 KV aislam (material; 18/11/2014) | 10 | 0.08 | 0.80 |
| J33.0636 | UD | lumin. emerg. DAISALUX, mod. NOVA-N11S,de 11W, fluorescente, señal permanente. (material; 18/11/2014) | 1 | 96.16 | 96.16 |
| J20.5390 | UD | caja de paso y registro Niessen. (material; 24/03/2003) | 1 | 0.25 | 0.25 |
| M01B0070 | h | Oficial electricista | 0.25 | 13.83 | 3.46 |
| M01B0080 | h | Ayudante electricista | 0.25 | 13.16 | 3.29 |
| %00.0003 | % |  | 3 % | 107.71 | 3.23 |
|  |  | Total |  |  | 110.94 |

**09.02.03.15** UD (material; 30/09/2008)
1 UD × 2704.04 = 2704.04
Equipo de medida de M.T. compuesto por:
- Módulo de doble aislamiento de 54x72cm, con tapa transparente marca Himel.
- Placa ciega de 54x72 cm.
- 3 Transformadores de intensidad
- 3 Transformadores de tensión
- 1 Contador-registrador
- 1 Modem externo
- 1 Regleta de verificación
- Bases fusibles Neozed con sus fusibles
- Línea de alimentación de equipo de medida ejecutada bajo tubo de PVC de ø 16mm y conductor de Cu, de 750 V, apantallados, 1x6mmª, bornas,etc.
La unidad de obra se entiende totalmente instalada, conexionada y probada, con toda clase de ayudas, incluso de albañilería, en condiciones de prestar servicio correctamente.

| Código | Ud | Descripción | Rendimiento | Precio | Importe |
|---|---|---|---|---|---|
| m.01A1 | ud | Contador-registrador (material; 28/06/2010) | 1 | 479.54 | 479.54 |
| m.01A | ud | Módulo de doble aislamiento de 54x72, con tapa transparente marca Himel (material; 16/10/2009) | 1 | 496.51 | 496.51 |
| m.01B | ud | Placa ciega de 54x72cm (material; 16/10/2009) | 1 | 95.84 | 95.84 |
| m.01C | ud | Borna de comprobación de A.T. (material; 16/10/2009) | 1 | 95 | 95.00 |
| E22HG0090 | ud | Fusible Neozed de 63 A (material; 18/11/2014) | 6 | 2.16 | 12.96 |
| E22IA_M.0140 | ml | Cable 0.75 kV de 1x6 mm², libre de Halógenos, EXZELLENT - XXI Clase 5 (material; 30/09/2008) | 10 | 3.27 | 32.70 |
| E22CAE_M.0110 | ML | Tubo de PVC rígido, liso y reforzado "plus" de diámetro 25mm de color negro (material; 31/10/2008) | 5 | 1.33 | 6.65 |
| m.01A1A | ud | Transformadores de tension (material; 05/07/2010) | 3 | 154.15 | 462.45 |
| m.01A1B | ud | Transformadores de intensidad (material; 05/07/2010) | 3 | 149.78 | 449.34 |
| m.01A1C | ud | Regleta de verificacion (material; 05/07/2010) | 1 | 32.57 | 32.57 |
| E22CDB0050 | ud | p.p. de pequeño material. (material; 18/11/2014) | 1 | 0.68 | 0.68 |
| M01B0070 | h | Oficial electricista | 20 | 13.83 | 276.60 |
| M01B0080 | h | Ayudante electricista | 20 | 13.16 | 263.20 |
|  |  | Total |  |  | 2704.04 |

| Medición | Uds. | Parcial |
|---|---|---|
| CENTRO DE REPARTO | 1 | 1.00 |
| Total |  | 1 |

#### 09.02.04 OBRA CIVIL (16/09/2003)
Importe: 4256.88

**09.02.04.01** UD (18/12/2008)
1 UD × 1339.07 = 1339.07
Ejecución de fosos para recogida aceite de transformadores y canales interiores de cables en estación transformadora, según detalles de proyecto, con bloques de hormigón vibrado, hormigón H-120, encofrados, enfoscados interiores a base de mortero de cemento 1:3, incluso excavaciones necesarias. La unidad se entiende totalmente ejecutada de acuerdo con instrucciones de la D.F., con toda clase de ayudas.

| Código | Ud | Descripción | Rendimiento | Precio | Importe |
|---|---|---|---|---|---|
| E10AB0040 | ud | Bloque horm 12x25x50 cm, categoría I o II, UNE-EN 771-3, con marcado CE. (material; 18/12/2008) | 40 | 0.91 | 36.40 |
| E01HCB0030 | m³ | Horm prep HA-25/B/20/I, transp 30 km planta (material; 18/11/2014) | 0.8 | 77.16 | 61.73 |
| A02A0010 | m³ | Mortero 1:3 de cemento | 0.5 | 110.71 | 55.36 |
| A02A0030 | m³ | Mortero 1:5 de cemento blanco | 0.5 | 96.36 | 48.18 |
| A06B0020 | m³ | Excavación manual en pozos. (material) | 1 | 51.89 | 51.89 |
| A06B0010 | m³ | Excavación en zanjas y pozos. | 1 | 12.39 | 12.39 |
| A05B0030 | m² | Encofrado y desencof. de muros horm. visto 2 caras 1,5 m (material; 28/07/2014) | 8 | 34.8 | 278.40 |
| M01A0010 | h | Oficial primera | 28 | 13.83 | 387.24 |
| M01A0030 | h | Peón | 28 | 13.16 | 368.48 |
| %00.0003 | % |  | 3 % | 1300.07 | 39.00 |
|  |  | Total |  |  | 1339.07 |

**09.02.04.02** M2 (material; 06/07/2006)
9 M2 × 23.9 = 215.10
Malla electrosoldada ME 15x15 ø 6-6 B 500 S 6x2,20 UNE 36092, totalmente instalada, conexionada y probada, con p.p. de accesorios y pequeño material, en condiciones de prestar servicio correctamente.

| Código | Ud | Descripción | Rendimiento | Precio | Importe |
|---|---|---|---|---|---|
| E01AB0060 | m² | Malla electros. cuadrícula 15x15 cm, ø 6-6 mm (material; 18/11/2014) | 1 | 2.52 | 2.52 |
| E29.0600 | M3 | Horm. planta S/C a 25 Km H-125 A-40 (material; 06/07/2006) | 0.2 | 62.9 | 12.58 |
| M01B0070 | h | Oficial electricista | 0.3 | 13.83 | 4.15 |
| M01B0080 | h | Ayudante electricista | 0.3 | 13.16 | 3.95 |
| %00.0003 | % |  | 3 % | 23.20 | 0.70 |
|  |  | Total |  |  | 23.9 |

| Medición | Uds. | Parcial |
|---|---|---|
| ET | 9 | 9.00 |
| Total |  | 9 |

**09.02.04.03** M²
6.8 M² × 61.46 = 417.93

| Medición | Uds. | Largo | Ancho | Parcial |
|---|---|---|---|---|
| CANAL MT | 1 | 9 | 0.4 | 3.60 |
| CANAL BT | 1 | 8 | 0.4 | 3.20 |
| Subtotal acumulado |  |  |  | 6.80 |
| Total |  |  |  | 6.8 |

**09.02.04.04** UD (03/06/2010)
2 UD × 71.35 = 142.70
Rejilla apagallamas para foso del trafo, incluye lecho de guijarros cortafuegos; totalmente instalada según planos y esquema de Proyecto.

| Código | Ud | Descripción | Rendimiento | Precio | Importe |
|---|---|---|---|---|---|
| J73.7075 | UD | Rejilla apaga llamas para trafo A.T. (material; 18/11/2014) | 1 | 47.61 | 47.61 |
| J73.7075_A | M3 | Lecho de guijarros de 5 cm de diametro aproximadamente. (material; 03/06/2010) | 0.5 | 16.75 | 8.38 |
| E35LAD0020 | l | Imprim antiox p/hierro Acritón minio plomo electr | 0.1 | 13.49 | 1.35 |
| M01B0010 | h | Oficial cerrajero | 0.442 | 13.83 | 6.11 |
| M01B0020 | h | Ayudante cerrajero | 0.442 | 13.16 | 5.82 |
| %00.0003 | % |  | 3 % | 69.27 | 2.08 |
|  |  | Total |  |  | 71.35 |

**09.02.04.05** UD (05/11/2014)
1 UD × 90.78 = 90.78
Ud. formada por dos perfiles de acero laminado, para apoyo de transformador; disposición según detalles en planos y esquemas; totalmente colocados y fijados, con mano de protección anticorrosiva y acabado con dos manos de pintura.

| Código | Ud | Descripción | Rendimiento | Precio | Importe |
|---|---|---|---|---|---|
| J73.7070 | UD | Viga apoyo trafo (material; 18/11/2014) | 2 | 30.91 | 61.82 |
| E35LAD0020 | l | Imprim antiox p/hierro Acritón minio plomo electr | 0.1 | 13.49 | 1.35 |
| E35EA0130 | l | Pintura esmalte sintético mate Acritón int | 0.1 | 11.43 | 1.14 |
| M01B0010 | h | Oficial cerrajero | 0.883 | 13.83 | 12.21 |
| M01B0020 | h | Ayudante cerrajero | 0.883 | 13.16 | 11.62 |
| %00.0003 | % |  | 3 % | 88.14 | 2.64 |
|  |  | Total |  |  | 90.78 |

**09.02.04.06** Ud (16/09/2003)
2 Ud × 420.42 = 840.84
Defensa de transformador para su protección física,a ejecutar con elementos de cerrajeria metalica, pintada, según detalles de proyecto.

| Código | Ud | Descripción | Rendimiento | Precio | Importe |
|---|---|---|---|---|---|
| UN08021001 | Ud | Defensa de transformador para su protección física. (material; 16/09/2003) | 1.1 | 295.63 | 325.19 |
| M01B0010 | h | Oficial cerrajero | 6 | 13.83 | 82.98 |
| %0000.003 | % | Medios auxiliares.(s/total) | 3 % | 408.17 | 12.25 |
|  |  | Total |  |  | 420.42 |

| Medición | Uds. | Parcial |
|---|---|---|
| ET | 2 | 2.00 |
| Total |  | 2 |

**09.02.04.07** UD (18/12/2008)
1 UD × 661.82 = 661.82
Sistema de conducción para puesta a tierra en interior de estación transformadora, ejecutada con conductor de cobre desnudo heptafilar de 50 mm² instalado en cimentación; con p.p. de picas de puesta a tierra (hasta 8 uds.) de 2 m. de logitud colocadas con el correspondiente tratamiento del terreno, p.p. de excavación y relleno con tierras compactadas; todo ello perfectamente instalado según planos y esquemas, conexionado y en condiciones de prestar servicio correctamente, dando lecturas según Normas; con pequeño material, accesorios de montaje y todo tipo de ayudas, incluso las de albañilería.

| Código | Ud | Descripción | Rendimiento | Precio | Importe |
|---|---|---|---|---|---|
| J20.3256 | ML | Cu heptafilar de 50 mm² (material; 18/11/2014) | 30 | 8.39 | 251.70 |
| J20.3260 | UD | pica de puesta a tierra 2 m, Ø 14 mm (material; 18/11/2014) | 8 | 5.74 | 45.92 |
| J20.3252 | UD | tratamiento terreno para placa de puesta tierra (material; 18/11/2014) | 2 | 11.6 | 23.20 |
| E10AB0040 | ud | Bloque horm 12x25x50 cm | 8 | 0.91 | 7.28 |
| J20.3254 | UD | Puente de pruebas para puesta a tierra (material; 18/11/2014) | 2 | 1.28 | 2.56 |
| A02A0030 | m³ | Mortero 1:5 de cemento blanco | 2 | 96.36 | 192.72 |
| M01A0010 | h | Oficial primera | 3.532 | 13.83 | 48.85 |
| M01B0070 | h | Oficial electricista | 0.883 | 13.83 | 12.21 |
| M01B0080 | h | Ayudante electricista | 0.883 | 13.16 | 11.62 |
| M01A0030 | h | Peón | 3.532 | 13.16 | 46.48 |
| %00.0003 | % |  | 3 % | 642.54 | 19.28 |
|  |  | Total |  |  | 661.82 |

**09.02.04.08** UD (03/07/2012)
1 UD × 548.64 = 548.64
Instalación de puesta a tierra compuesta de: excavación, 1 ud. placa de puesta a tierra de dimensiones 1.00x1.00 m colocada en posición vertical, relleno con tierra vegetal compactada, cable de cobre de 1 KV de 50 mm² de sección, arqueta de conexión y registro completa con cerco y tapa de fundición, tratamiento del terreno, puente de pruebas, p.p. de soldadura aluminotérmica, pequeño material y todo tipo de ayudas incluso las de albañilería; totalmente instalada y dando lecturas según Normas.

| Código | Ud | Descripción | Rendimiento | Precio | Importe |
|---|---|---|---|---|---|
| J20.3258 | UD | placa de cobre de 1 x 1 m. pta. tierra2 mm espesor (material; 18/11/2014) | 1 | 165.87 | 165.87 |
| J20.3256 | ML | Cu heptafilar de 50 mm² | 30 | 8.39 | 251.70 |
| A02A0010 | m³ | Mortero 1:3 de cemento | 0.25 | 110.71 | 27.68 |
| J20.3250 | UD | Cerco y tapa fundición para arqueta depuesta a tierra. (material; 18/11/2014) | 1 | 26.87 | 26.87 |
| J20.3254 | UD |  | 1 | 1.28 | 1.28 |
| J20.3252 | UD |  | 1 | 11.6 | 11.60 |
| M01B0070 | h | Oficial electricista | 0.883 | 13.83 | 12.21 |
| M01B0080 | h | Ayudante electricista | 0.883 | 13.16 | 11.62 |
| M01A0010 | h | Oficial primera | 0.883 | 13.83 | 12.21 |
| M01A0030 | h | Peón | 0.883 | 13.16 | 11.62 |
| %00.0003 | % |  | 3 % | 532.66 | 15.98 |
|  |  | Total |  |  | 548.64 |

#### 09.02.05 OBRA ELECTRICA (16/10/2009)
Importe: 23668.01

**09.02.05.01** UD (05/11/2014)
1 UD × 6402.82 = 6402.82
Cabina metálica normalizada para función de PROTECCIÓN, en SF6, marca ORMAZABAL modelo CGMcosmos-P Protección fusibles, o similar, de 12/24 KV e intensidad nominal 400 A; capacidad de cierre sobre c.c. 40 KA cresta, mando manual tipo B marca Ormazabal o similar, captores capacitivos de presencia de tensión, pletina de cobre de 30x3 mm para puesta a tierra, pequeño material y accesorios; totalmente instalada, conexionada y probada, en condiciones de prestar servicio correctamente.

| Código | Ud | Descripción | Rendimiento | Precio | Importe |
|---|---|---|---|---|---|
| J73.4960c | UD | cabina linea ORMAZABAL CGMcosmos-P Protección fusibles | 1 | 6121 | 6121.00 |
| M01B0070 | h | Oficial electricista | 3.532 | 13.83 | 48.85 |
| M01B0080 | h | Ayudante electricista | 3.532 | 13.16 | 46.48 |
| %00.0003 | % |  | 3 % | 6216.33 | 186.49 |
|  |  | Total |  |  | 6402.82 |

**09.02.05.02** UD (18/11/2014)
1 UD × 14340.69 = 14340.69
Transformador trifásico de potencia, marca IMEFY o similar, de 630 KVA, con relación de transformación 20000/400/231 ± 5V, en baño de aceite con bobinado de cobre norma UNESA 5201-D así como norma, grupo de conexión DYN-11, norma ENDESA; totalmente instalado, conexionado y en condiciones de prestar servicio correctamente.

| Código | Ud | Descripción | Rendimiento | Precio | Importe |
|---|---|---|---|---|---|
| tr_630 | UD | Trafo 630 KVA aceite, IMEFY, instalado, 20.000/400/231 V 5201-C. (material; 18/11/2014) | 1 | 13851 | 13851.00 |
| QAC0020 | h | Camión grúa 32 t, pluma 29 m | 2 | 36 | 72.00 |
| %00.0003 | % |  | 3 % | 13923.00 | 417.69 |
|  |  | Total |  |  | 14340.69 |

**09.02.05.03** UD (05/11/2014)
1 UD × 221.32 = 221.32
Termómetro de esfera con disparo automático para el ruptofusible, con temperatura regulable; totalmente instalado, conexionado y en condiciones de prestar servicio.

| Código | Ud | Descripción | Rendimiento | Precio | Importe |
|---|---|---|---|---|---|
| J73.7072 | UD | termómetro de esfera para trafo A.T. (material; 18/11/2014) | 1 | 212.42 | 212.42 |
| M01B0070 | h | Oficial electricista | 0.177 | 13.83 | 2.45 |
| %00.0003 | % |  | 3 % | 214.87 | 6.45 |
|  |  | Total |  |  | 221.32 |

**09.02.05.04** UD (material; 16/10/2009)
1 UD × 1049.65 = 1049.65
Conexión del transformador en media tensión a la celda de protección, incluyendo conductores marca BICC General Cable modelo DHV 12/20 KV Cu, sección 35 mm², y conjuntos terminales de conductor unipolar de cobre de 35 mm² de media tensión, 12/20 KV, ejecutados con 3 bornas de conexión acodadas, modelo K158LR y 3 bornas de conexión rectas, modelo K152SR, ambas de la marca Euromold; incluso pequeño material y accesorios, totalmente ejecutado con toda clase de ayudas.

| Código | Ud | Descripción | Rendimiento | Precio | Importe |
|---|---|---|---|---|---|
| M01B0080 | h | Ayudante electricista | 2.3 | 13.16 | 30.27 |
| M01B0070 | h | Oficial electricista | 2.3 | 13.83 | 31.81 |
| MT150A | Ml. | Cable M.T. BICC General Cable 12/20 KV 1x35 mm² AL +H25 (material; 02/07/2010) | 15 | 25.8 | 387.00 |
| MT150.B | Ml. | Borna de conexión recta marca Euromold modelo K152SR | 3 | 95 | 285.00 |
| MT150.C | Ml. | Borna de conexión acodada marca Euromold modelo K158LR (material; 16/10/2009) | 3 | 95 | 285.00 |
| %0000.003 | % | Medios auxiliares.(s/total) | 3 % | 1019.08 | 30.57 |
|  |  | Total |  |  | 1049.65 |

**09.02.05.05** UD (05/11/2014)
1 UD × 1320.34 = 1320.34
Conexión del transformador en baja tensión, realizada con conductores de 150 mm² CU 0,6/1 KV, sección 3x(3x150)+2N150; totalmente instalado y conexionado con terminales y pequeño material, con toda clase de ayuda incluso de albañileria, en condiciones de prestar servicio correctamente.

| Código | Ud | Descripción | Rendimiento | Precio | Importe |
|---|---|---|---|---|---|
| T05BM0013 | Ml. | Cable PVC RV 0.6/1kV.1x150mm Cu (material; 18/11/2014) | 55 | 22.08 | 1214.40 |
| M01B0070 | h | Oficial electricista | 2.5 | 13.83 | 34.58 |
| M01B0080 | h | Ayudante electricista | 2.5 | 13.16 | 32.90 |
| %00.0003 | % |  | 3 % | 1281.88 | 38.46 |
|  |  | Total |  |  | 1320.34 |

**09.02.05.06** UD (05/11/2014)
1 UD × 333.19 = 333.19
Realización de pruebas finales de la instalación en media tensión, incluyendo medición de la resistencia de los electrodos de toma de tierra, tensiones de contacto y tensiones de paso en interior y en exterior de la misma; según normas e instrucciones de la D.F., con pequeño material, accesorios y toda clase de ayudas.

| Código | Ud | Descripción | Rendimiento | Precio | Importe |
|---|---|---|---|---|---|
| T12Z00001 | Ud. | Pruebas finales medic.inst.M.T. | 1 | 275.82 | 275.820 |
| M01B0070 | h | Oficial electricista | 1.766 | 13.83 | 24.424 |
| M01B0080 | h | Ayudante electricista | 1.766 | 13.16 | 23.241 |
| %0000.003 | % | Medios auxiliares.(s/total) | 3 % | 323.485 | 9.705 |
|  |  | Total |  |  | 333.19 |

#### 09.02.06 EQUIPAMIENTO (24/03/2003)
Importe: 1215.7

**09.02.06.01** UD (24/03/2003)
1 UD × 110.94 = 110.94
Punto de luz y luminaria de emergencia y/o señalización autónoma, de una hora de duración, marca DAISALUX modelo NOVA-N11S, con caja estanca de superficie, con lámpara fluorescente de 11 W, grado de protección IP443, con batería niquel-cadmio y luz testigo de buen funcionamiento; incluso p.p. de tubo de PVC rígido reforzado 5-7 visto y circuito eléctrico hasta cuadro general de mando y protección, según planos y esquemas; todo ello totalmente instalado, conexionado y funcionando, con pequeño material y todo tipo de ayudas.

| Código | Ud | Descripción | Rendimiento | Precio | Importe |
|---|---|---|---|---|---|
| J20.2410 | ML | tubo PVC Ø 16 rígido reforzado 5-7 | 5 | 0.75 | 3.75 |
| J20.2050 | ML | conductor 1 * 1'5 mm² - 0'75 KV aislam | 10 | 0.08 | 0.80 |
| J33.0636 | UD | lumin. emerg. DAISALUX, mod. NOVA-N11S,de 11W, fluorescente, señ | 1 | 96.16 | 96.16 |
| J20.5390 | UD | caja de paso y registro Niessen. | 1 | 0.25 | 0.25 |
| M01B0070 | h | Oficial electricista | 0.25 | 13.83 | 3.46 |
| M01B0080 | h | Ayudante electricista | 0.25 | 13.16 | 3.29 |
| %00.0003 | % |  | 3 % | 107.71 | 3.23 |
|  |  | Total |  |  | 110.94 |

**09.02.06.02** UD (05/11/2014)
4 UD × 68.19 = 272.76
Luminaria marca PHILIPS mod. PACIFIC 236, con 2 tubos fluorescentes mod.TLD-36/54 de 36 W; totalmente instalada, conexionada y funcionando correctamente, con todo el equipo, accesorios de fijación y montaje y toda clase de ayudas.

| Código | Ud | Descripción | Rendimiento | Precio | Importe |
|---|---|---|---|---|---|
| J33.1014 | UD | Luminaria Philips Pacific 2x36completa exepto tubos. | 1 | 48.98 | 48.98 |
| J33.0112 | UD | Fluorescente TLD-36/54 Philips | 2 | 1.86 | 3.72 |
| M01B0070 | h | Oficial electricista | 0.5 | 13.83 | 6.92 |
| M01B0080 | h | Ayudante electricista | 0.5 | 13.16 | 6.58 |
| %00.0003 | % |  | 3 % | 66.20 | 1.99 |
|  |  | Total |  |  | 68.19 |

**09.02.06.03** UD (03/06/2010)
1 UD × 42.19 = 42.19
Accionamiento final de carrera para encendido,con parte proporcional de circuito 2 * 2'5 + 2.5 mm² 0.75 Kv y tubo PVC rígido reforzado visto Ø 16 hasta cuadro general de mando y protección; con p.p. de mecanismo en contenedor estanco IP-55 con tapa, racores, cajas de paso, elementos de fijación, prensaestopas y accesorios, todo marca GEWISS serie 26 Exterior; todo ello totalmente instalado, conexionado y probado.

| Código | Ud | Descripción | Rendimiento | Precio | Importe |
|---|---|---|---|---|---|
| J20.2310 | ML |  | 5 | 0.53 | 2.65 |
| J20.2052 | ML |  | 15 | 0.14 | 2.10 |
| J20.7390 | UD |  | 1 | 4.58 | 4.58 |
| J20.7352R | UD |  | 1 | 20.84 | 20.84 |
| M01B0070 | h | Oficial electricista | 0.4 | 13.83 | 5.53 |
| M01B0080 | h | Ayudante electricista | 0.4 | 13.16 | 5.26 |
| %00.0003 | % |  | 3 % | 40.96 | 1.23 |
|  |  | Total |  |  | 42.19 |

**09.02.06.04** UD (05/11/2014)
1 UD × 18.94 = 18.94
Colocación placa indicativa en pared

| Código | Ud | Descripción | Rendimiento | Precio | Importe |
|---|---|---|---|---|---|
| J73.7089 | UD |  | 1 | 16.42 | 16.42 |
| M01B0080 | h | Ayudante electricista | 0.15 | 13.16 | 1.97 |
| %00.0003 | % |  | 3 % | 18.39 | 0.55 |
|  |  | Total |  |  | 18.94 |

**09.02.06.05** UD
1 UD × 131.15 = 131.15
Extintor portátil de CO2, contra fuegos BC (incluso en presencia de tensión eléctrica), de 5 kg de agente extintor, eficacia 55B, tipo Fire Ice o similar, con soporte, válvula y manguera con difusor, incluídas fijaciones, colocado según norma, en condiciones de prestar servicio correctamente.

| Código | Ud | Descripción | Rendimiento | Precio | Importe |
|---|---|---|---|---|---|
| E26AADA0020 | ud | Extintor portátil CO2 fuegos BC 5 kg 55B Fire Ice | 1 | 124.7 | 124.70 |
| M01A0030 | h | Peón | 0.2 | 13.16 | 2.63 |
| %0.03 | % | Costes indirectos | 3 % | 127.33 | 3.82 |
|  |  | Total |  |  | 131.15 |

**09.02.06.06** UD
1 UD × 54.71 = 54.71
Extintor portátil de polvo químico polivalente contra fuegos A B C, de 6 kg de agente extintor, eficacia 21A-113B, tipo Magnum o similar, con soporte, válvula de disparo, manguera con difusor y manómetro, incluídas fijaciones a la pared, colocado según norma, en condiciones de prestar servicio correctamente.

| Código | Ud | Descripción | Rendimiento | Precio | Importe |
|---|---|---|---|---|---|
| E26AAA0040 | ud | Extint port polvo poliv 6 kg ABC 21A-113B Magnum | 1 | 50.49 | 50.49 |
| M01A0030 | h | Peón | 0.2 | 13.16 | 2.63 |
| %0.03 | % | Costes indirectos | 3 % | 53.12 | 1.59 |
|  |  | Total |  |  | 54.71 |

**09.02.06.07** UD (05/11/2014)
1 UD × 78 = 78.00
Banqueta aislante para alta tensión, para 45 Kv, con plataforma de madera de haya y patas de tubo de fibra de vidrio y poliéster, marca MAYCO; homologada y según norma UNE-81005.

| Código | Ud | Descripción | Rendimiento | Precio | Importe |
|---|---|---|---|---|---|
| J73.8230 | UD | banqueta aislante, 45 Kv, plataformamadera, patas plasticas, mar | 1 | 74.57 | 74.57 |
| M01B0080 | h | Ayudante electricista | 0.088 | 13.16 | 1.16 |
| %00.0003 | % |  | 3 % | 75.73 | 2.27 |
|  |  | Total |  |  | 78 |

**09.02.06.08** UD (05/11/2014)
1 UD × 18.11 = 18.11
Placa con inscripción "Alta Tensión, Peligro de Muerte" y numeración, colocada según Normativa.

| Código | Ud | Descripción | Rendimiento | Precio | Importe |
|---|---|---|---|---|---|
| J73.7089 | UD |  | 1 | 16.42 | 16.42 |
| M01B0080 | h | Ayudante electricista | 0.088 | 13.16 | 1.16 |
| %00.0003 | % |  | 3 % | 17.58 | 0.53 |
|  |  | Total |  |  | 18.11 |

**09.02.06.09** UD (05/11/2014)
1 UD × 7.61 = 7.61
Cuadro de primeros auxilios para centro de transformación colocado.

| Código | Ud | Descripción | Rendimiento | Precio | Importe |
|---|---|---|---|---|---|
| J73.7090 | UD | Cuadro de primeros auxilios para E.T. | 1 | 6.23 | 6.23 |
| M01B0080 | h | Ayudante electricista | 0.088 | 13.16 | 1.16 |
| %00.0003 | % |  | 3 % | 7.39 | 0.22 |
|  |  | Total |  |  | 7.61 |

**09.02.06.10** UD (05/11/2014)
1 UD × 57.39 = 57.39
Botiquín para primeros auxilios, en armario metálico, con tapa-bandeja, marca MAYCO, homologado y según Normas.

| Código | Ud | Descripción | Rendimiento | Precio | Importe |
|---|---|---|---|---|---|
| J73.8255 | UD | botiquín primeros auxilios, en armariometálico, marca MAYCO | 1 | 54.56 | 54.56 |
| M01B0080 | h | Ayudante electricista | 0.088 | 13.16 | 1.16 |
| %00.0003 | % |  | 3 % | 55.72 | 1.67 |
|  |  | Total |  |  | 57.39 |

**09.02.06.11** UD (05/11/2014)
1 UD × 38 = 38.00
Pértiga aislante de maniobras para alta tensión de 3 m de longitud y tensión de 132 Kv, marca MAYCO, homologada y según Normas; incluso herraje de fijación para su colocación.

| Código | Ud | Descripción | Rendimiento | Precio | Importe |
|---|---|---|---|---|---|
| J73.8210 | UD | Pértiga aislante de maniobra 3m 132Kvmarca MAYCO | 1 | 35.73 | 35.73 |
| M01B0080 | h | Ayudante electricista | 0.088 | 13.16 | 1.16 |
| %00.0003 | % |  | 3 % | 36.89 | 1.11 |
|  |  | Total |  |  | 38 |

**09.02.06.12** UD (05/11/2014)
1 UD × 30.17 = 30.17
Pértiga aislante de salvamento para alta tensión de 2.00 m de longitud, marca MAYCO, homologada y según Normas; incluso herraje de fijación para su colocación.

| Código | Ud | Descripción | Rendimiento | Precio | Importe |
|---|---|---|---|---|---|
| J73.8225 | UD | pértiga aislante de salvamento marcaMAYCO. | 1 | 28.13 | 28.13 |
| M01B0080 | h | Ayudante electricista | 0.088 | 13.16 | 1.16 |
| %00.0003 | % |  | 3 % | 29.29 | 0.88 |
|  |  | Total |  |  | 30.17 |

**09.02.06.13** ML
4.5 ML × 79.05 = 355.73
Bandeja de PVC-ML Serie 66 de UNEX, de color gris RAL 7030, lisa, de 100x300 mm, sin separadores, con cubierta, REF.66321, con parte proporcional de accesorios, elementos de acabado y soportes y montada suspendida

| Código | Ud | Descripción | Rendimiento | Precio | Importe |
|---|---|---|---|---|---|
| BG2C66C1 | M | BANDEJA LISA 100X300MM REF.66321 (material; 18/11/2014) | 1 | 22.55 | 22.55 |
| BGY2C64C | U | P.P.SOP.TECHO B66 100X300 MM G (material; 18/11/2014) | 1 | 26.92 | 26.92 |
| BG2Z66C5 | M | CUBIERTA BANDEJA 300MM REF.66302 (material; 18/11/2014) | 1 | 11.49 | 11.49 |
| BGW2C66C | U | P.P.ACCESORIOS Y ELE.ACAB.B66 100X300 MM G (material; 18/11/2014) | 1 | 4.99 | 4.99 |
| M01B0070 | h | Oficial electricista | 0.545 | 13.83 | 7.54 |
| M01B0080 | h | Ayudante electricista | 0.248 | 13.16 | 3.26 |
| %0.03 | % | Costes indirectos | 3 % | 76.75 | 2.30 |
|  |  | Total |  |  | 79.05 |

### 09.03 BAJA TENSIÓN (14/05/2008)
Importe: 721175.88

#### 09.03.01 INSTALACIÓN DE PUESTA A TIERRA
Importe: 12784.16

**D18L0010** ML
980 ML × 12.38 = 12132.40
Conducción de puesta a tierra enterrada a una profundidad no menor de 0,5 m, instalada con conductor de cobre desnudo de 35 mm² de sección nominal, electrodos, incluso excavación, relleno y p.p. de soldadura aluminotérmica. Instalada s/RBT-02.

| Código | Ud | Descripción | Rendimiento | Precio | Importe |
|---|---|---|---|---|---|
| E22LA0010' | m | Conductor cobre desnudo 35 mm². (material; 04/09/2014) | 1.05 | 6.41 | 6.73 |
| E22LC0010' | ud | p.p. de soldadura aluminotérmica. (material; 04/09/2014) | 1 | 1 | 1.00 |
| M01B0070 | h | Oficial electricista | 0.106 | 13.83 | 1.47 |
| M01B0080 | h | Ayudante electricista | 0.107 | 13.16 | 1.41 |
| M01A0030 | h | Peón | 0.107 | 13.16 | 1.41 |
| %0.03 | % | Costes indirectos | 3 % | 12.02 | 0.36 |
|  |  | Total |  |  | 12.38 |

**D18L_M.0110** UD (04/09/2014)
4 UD × 92.12 = 368.48
Puesta a tierra con pica de 2 m, instalada con p.p. de conducto de cobre desnudo heptafilar de 50mmª de sección nominal, canalizado y aislado bajo tubo de PVC flexible de 48mm de diámetro, incluso caja de seccionamiento y comprobación con arqueta de conexión con tapa de fundición, tratamiento del terreno mediante relleno con tierra vegetal compactada, p.p. de soldadura aluminotérmica, pequeño material y todo tipo de ayudas incluso de albañilería; totalmente instalada y dando lecturas según Normas.

| Código | Ud | Descripción | Rendimiento | Precio | Importe |
|---|---|---|---|---|---|
| E22LA_M.0020' | m | Conductor cobre heptafilar 35 mm². (material; 04/09/2014) | 2 | 5.56 | 11.12 |
| E22LB_M.0020' | ud | Pica puesta a tierra de 2 m ø 14 mm (material; 04/09/2014) | 1 | 5.02 | 5.02 |
| E22LC0010' | ud | p.p. de soldadura aluminotérmica. | 1 | 1 | 1.00 |
| E22EA0050' | ud | Tapa y marco 500x500 mm fund dúctil, A-1 "Unelco", Norinco (material; 04/09/2014) | 1 | 41.08 | 41.08 |
| E22LC_M.0030' | ud | Tratamiento de terreno para pica de puesta a tierra (material; 04/09/2014) | 1 | 3.31 | 3.31 |
| M01B0070 | h | Oficial electricista | 1.133 | 13.83 | 15.67 |
| M01B0080 | h | Ayudante electricista | 1.134 | 13.16 | 14.92 |
|  |  | Total |  |  | 92.12 |

**D18L_M.0020** UD
4 UD × 70.82 = 283.28
Arqueta de puesta o conexión a tierra, metálica, de 30x30 cm, con tapa, incluso pica de acero cobrado de 2 m, circuito conexión con conductor de cobre desnudo de 35 mm² de sección nominal, seccionador, hincado, p.p. de soldadura aluminotérmica y adición de carbón y sal. Totalmente instalada y comprobada, incluso ayudas de albañilería, s/RBT-02.

| Código | Ud | Descripción | Rendimiento | Precio | Importe |
|---|---|---|---|---|---|
| E22LA0010' | m | Conductor cobre desnudo 35 mm². | 1.05 | 6.41 | 6.73 |
| E22LB0010' | ud | Pica puesta a tierra de 1,5 m (material; 04/09/2014) | 1 | 3.12 | 3.12 |
| E22LC0020' | ud | Seccionador de tierra (material; 04/09/2014) | 1 | 8.08 | 8.08 |
| E22DB0010' | ud | Arqueta puesta o conexión a tierra, aluminio, 30x30 cm i/tapa (material; 04/09/2014) | 1 | 6.32 | 6.32 |
| E22LC0010' | ud | p.p. de soldadura aluminotérmica. | 1 | 1 | 1.00 |
| M01A0010 | h | Oficial primera | 1.066 | 13.83 | 14.74 |
| M01B0070 | h | Oficial electricista | 1.066 | 13.83 | 14.74 |
| M01B0080 | h | Ayudante electricista | 1.066 | 13.16 | 14.03 |
| %0.03 | % | Costes indirectos | 3 % | 68.76 | 2.06 |
|  |  | Total |  |  | 70.82 |

#### 09.03.02 GRUPO ELECTRÓGENO
Importe: 27170.73

**GE** UD (04/09/2014)
1 UD × 23420.15 = 23420.15
Grupo electrógeno marca CATERPILLAR modelo C13 PGAI montados sobre bancada metálica común, con sistema de escape en tubo de acero negro soldado de simple pared de 6” con rejilla antipájaros y silenciador de escape del tipo absorción de atenuación 25dB(A), incluso conducto de chapa en acero galvanizado de espesor 0,8 mm. para salida de aire caliente del G.E. Incluso fijación a suelo y grupo electrógeno. Con acople elástico al grupo, aproximadamente 1.5 m², totalmente instalado con los siguientes datos técnicos:
GRUPO ELECTRÓGENO
Marca CATERPILLAR
Modelo C13 PGAI
Potencia 400 kVA / 320 kWe
Tensión 400 V. Trifásico
Servicio Emergencia ISO 8528
MOTOR
DATOS GENERALES
Marca CATERPILLAR
Modelo C13 ATAAC
Tipo de combustible Gas-oil
Número de cilindros 6
Disposición En Línea
Diámetro 130 mm
Carrera 157 mm
Cilindrada 12,5 litros
Relación de compresión 16,3:1
Aspiración Turboalimentado y Postenfriado
Velocidad 1500 rpm
Potencia al volante (sin ventilador) 362 kWm
SISTEMA DE ADMISIÓN
Volumen de aire de combustión 22,4 m3/min
SISTEMA DE REFRIGERACIÓN
Volumen de agua incluido el radiador 45,2 litros
Volumen de agua sin radiador 14,2 litros
Caudal de aire del radiador 398 m3/min
Restricción de aire admisible 0,12 kPa
Potencia consumida por el ventilador 10,5 kW
Tensión de alimentación 240 Vac
SISTEMA DE ESCAPE
Caudal de gases de escape 62,8 m3/min
Temperatura gases de escape 666,9 ºC
Contrapresión máxima de escape 10 kPa
Contrapresión de diseño de escape 5 kPa
Pérdida de carga en silenciosos 1 kPa
Diámetro interno de brida de escape 127 mm
SISTEMA DE LUBRICACIÓN
Capacidad del cárter de aceite 36 litros
Tipo de aceite recomendado API CI-4
SISTEMA DE ARRANQUE
Tensión de baterías 24 Vcc
DIMENSIONES Y PESOS
Largo 3.800 mm
Ancho 1.130,6 mm
Alto 2.156 mm
Peso con aceite y refrigerante 3.241 kg
Peso con aceite, refrig. y combustible 3.996 kg
La unidad de obra se entiende puesta en obra, totalmente instalada, conexionada y probada, según las normas internacionales: AS2789, BS5514, DIN6271, ISO3046/1, ISO8528, con p.p. de accesorios, pequeño material y toda clase de ayudas, incluso de albañlilería, dando servicio correctamente.

| Código | Ud | Descripción | Rendimiento | Precio | Importe |
|---|---|---|---|---|---|
| ge' | ud | Grupo electrógeno marca CATERPILLAR modelo C13 PGAI (material; 04/09/2014) | 1 | 21766.41 | 21766.41 |
| QAC0030' | h | Camión grua 7-9 tm (grande) (maquinaria; 04/09/2014) | 4 | 42 | 168.00 |
| M01B0070 | h | Oficial electricista | 25.502 | 13.83 | 352.69 |
| M01B0080 | h | Ayudante electricista | 25.503 | 13.16 | 335.62 |
| M01A0010 | h | Oficial primera | 4.271 | 13.83 | 59.07 |
| M01A0030 | h | Peón | 4.272 | 13.16 | 56.22 |
| %0000.005 | % | Medios auxiliares.(s/total) (18/11/2014) | 3 % | 22738.01 | 682.14 |
|  |  | Total |  |  | 23420.15 |

**PT** UD (material)
1 UD × 209.63 = 209.63
Placa de toma de tierra de cobre de 1x1 m., instalada con p.p. de conductor de cobre desnudo heptafilar de 50 mm² de sección nominal, canalizado y aislado bajo tubo de PVC flexible de 48 mm. de diámetro, incluso caja de seccionamiento y comprobación y arqueta de conexión con tapa de fundición, tratamiento del terreno mediante relleno con tierra vegetal compactada, p.p. de soldadura aluminotérmica, pequeño material y todo tipo de ayudas incluso las de albañilería; totalmente instalada y dando lecturas según Normas.

| Código | Ud | Descripción | Rendimiento | Precio | Importe |
|---|---|---|---|---|---|
| J20.3258' | UD | placa de cobre de 1 x 1 m. pta. tierra2 mm espesor (material; 04/09/2014) | 1 | 117.81 | 117.81 |
| T05MDP055' | Ml. | Conductor de cobre desnudo heptafilar para tomas de tierra 1x35mm². Marca PIRELLI (material; 04/09/2014) | 10 | 0.56 | 5.60 |
| T18RF0026' | Ml. | Tub.PVC corrug.Ø48mm/gp5 (material; 04/09/2014) | 10 | 0.62 | 6.20 |
| T09TZ0030' | Ud. | Caja secc./comprob.T.T.100x150 (material; 04/09/2014) | 1 | 6.09 | 6.09 |
| T05BT3008' | Ud. | Terminal Cu por presión 35mm² (material; 04/09/2014) | 1 | 0.09 | 0.09 |
| T09TZ0070' | Ud. | Tapa registro Toma Tierra 250x250 (material; 04/09/2014) | 1 | 10.09 | 10.09 |
| J20.3252' | UD | tratamiento terreno para placa de puesta tierra (material; 04/09/2014) | 1 | 8.5 | 8.50 |
| A02A0010' | m³ | Mortero 1:3 de cemento CEM IV/B-P 32.5 N (material) | 0.2 | 112.68 | 22.54 |
| M01B0070 | h | Oficial electricista | 0.985 | 13.83 | 13.62 |
| M01B0080 | h | Ayudante electricista | 0.986 | 13.16 | 12.98 |
| %00.000300 | % | Medios auxiliares (18/11/2014) | 3 % | 203.52 | 6.11 |
|  |  | Total |  |  | 209.63 |

**CGM06_2** UD
1 UD × 838.5 = 838.50
Suministro e instalación de rejilla acústica, marca Acústica Integral tipo CGM/SR01/11 o similar, para ventilación de sala de máquinas Enfriadora. Dimensiones 2000x1500x300 mm. Se considera incluida en la unidad de obra parte proporcional de pequeño material y resto de accesorios de montaje, con toda clase de ayudas incluso de albañilería, totalmente terminada, incluso remates.

| Código | Ud | Descripción | Rendimiento | Precio | Importe |
|---|---|---|---|---|---|
| cgm26' | ud | rejilla acústica, marca Acústica Integral tipo CGM/SR01/11. Dimensiones 2000x1050x300 mm (material; 04/09/2014) | 1 | 765.39 | 765.39 |
| M01A0010 | h | Oficial primera | 1.804 | 13.83 | 24.95 |
| M01A0030 | h | Peón | 1.804 | 13.16 | 23.74 |
| %0.03 | % | Costes indirectos | 3 % | 814.08 | 24.42 |
|  |  | Total |  |  | 838.5 |

**CGM06_3** UD
1 UD × 1431.41 = 1431.41
Suministro e instalación de rejilla acústica, marca Acústica Integral tipo CGM/SR01/11 o similar, para ventilación de sala de máquinas Enfriadora. Dimensiones 2300x1600x300 mm. Se considera incluida en la unidad de obra parte proporcional de pequeño material y resto de accesorios de montaje, con toda clase de ayudas incluso de albañilería, totalmente terminada, incluso remates.

| Código | Ud | Descripción | Rendimiento | Precio | Importe |
|---|---|---|---|---|---|
| cgm26_2' | ud | rejilla acústica, marca Acústica Integral tipo CGM/SR01/11. Dimensiones 2300x1600x300 mm (material; 04/09/2014) | 1 | 1341.03 | 1341.03 |
| M01A0010 | h | Oficial primera | 1.804 | 13.83 | 24.95 |
| M01A0030 | h | Peón | 1.804 | 13.16 | 23.74 |
| %0.03 | % | Costes indirectos | 3 % | 1389.72 | 41.69 |
|  |  | Total |  |  | 1431.41 |

**CGM07_2** UD
1 UD × 1271.04 = 1271.04
Suministro e instalación de puerta acústica, marca Acústica Integral tipo CGM/RS10/02 o similar, de dimensiones 800x2100 mm. RW = 54 dB. Sin visor. Incluido Certificado Acústico. Se considera incluida en la unidad de obra parte proporcional de pequeño material y resto de accesorios de montaje, con toda clase de ayudas incluso de albañilería, totalmente terminada, incluso remates.

| Código | Ud | Descripción | Rendimiento | Precio | Importe |
|---|---|---|---|---|---|
| cgm27' | ud | puerta acústica, marca Acústica Integral tipo CGM/RS10/02 (material; 04/09/2014) | 1 | 1185.33 | 1185.33 |
| M01A0010 | h | Oficial primera | 1.804 | 13.83 | 24.95 |
| M01A0030 | h | Peón | 1.804 | 13.16 | 23.74 |
| %0.03 | % | Costes indirectos | 3 % | 1234.02 | 37.02 |
|  |  | Total |  |  | 1271.04 |

#### 09.03.03 INSTALACIONES ELÉCTRICAS (14/05/2008)
Importe: 503678.36

##### CAP_03.1 LÍNEAS RECEPTORAS Y BANDEJAS
Importe: 186736.34

**UT210566_M** M
327 M × 18.42 = 6023.34
Bandeja de PVC-M1 serie 66 marca UNEX o similar equivalente, color gris RAL 7030, perforada, de 60X100 mm., sin separadores, con cubierta, ref. 66100, montada sobre soportes horizontales/verticales, según planos y esquemas de proyecto, con p.p. de accesorios y elementos de sujección, totalmente instalada con toda clase de ayudas, incluso de albañilería, en condiciones de prestar servicio correctamente.

| Código | Ud | Descripción | Rendimiento | Precio | Importe |
|---|---|---|---|---|---|
| BGW2C665' | U | P.P.ACCESORIOS Y ELE.ACAB.B66 60X100 MM G (material; 04/09/2014) | 1 | 0.56 | 0.56 |
| BG2Z66C2' | M | CUBIERTA BANDEJA 100MM REF.66102 (material; 04/09/2014) | 1 | 2.95 | 2.95 |
| BG2C6652' | M | BANDEJA PERF.60X100 MM REF.66100 (material; 04/09/2014) | 1 | 5.11 | 5.11 |
| BGY2C625' | U | P.P.SOP.HORIZ.B66 60X100 MM G (material; 04/09/2014) | 1 | 1.64 | 1.64 |
| M01B0070 | h | Oficial electricista | 0.383 | 13.83 | 5.30 |
| M01B0080 | h | Ayudante electricista | 0.176 | 13.16 | 2.32 |
| %0.03 | % | Costes indirectos | 3 % | 17.88 | 0.54 |
|  |  | Total |  |  | 18.42 |

| Medición | Uds. | Largo | Parcial |
|---|---|---|---|
| PLANTA SÓTANO |  |  |  |
| Instalación de Iluminación | 1 | 30 | 30.00 |
| Instalación de Cableado Estructurado | 1 | 10 | 10.00 |
| PLANTA BAJA |  |  |  |
| Instalación de Iluminación | 1 | 82 | 82.00 |
| Instalación de Fuerza | 1 | 65 | 65.00 |
| Instalación de Cableado Estructurado | 1 | 112 | 112.00 |
| PLANTA PRIMERA |  |  |  |
| Instalación de Iluminación | 1 | 28 | 28.00 |
| Subtotal acumulado |  |  | 327.00 |
| Total |  |  | 327 |

**UT210666_M** M
709 M × 21.74 = 15413.66
Bandeja de PVC-M1 serie 66 marca UNEX o similar equivalente, color gris RAL 7030, perforada, de 60X150 mm., sin separadores, con cubierta, ref. 66150, montada sobre soportes horizontales/verticales, según planos y esquemas de proyecto, con p.p. de accesorios y elementos de sujección, totalmente instalada con toda clase de ayudas, incluso de albañilería, en condiciones de prestar servicio correctamente.

| Código | Ud | Descripción | Rendimiento | Precio | Importe |
|---|---|---|---|---|---|
| BG2Z66C3' | M | CUBIERTA BANDEJA 150MM REF.66152 (material; 04/09/2014) | 1 | 4.11 | 4.11 |
| BGY2C626' | U | P.P.SOP.HORIZ.B66 60X150 MM G (material; 04/09/2014) | 1 | 2.1 | 2.10 |
| BGW2C666' | U | P.P.ACCESORIOS Y ELE.ACAB.B66 60X150 MM G (material; 04/09/2014) | 1 | 0.72 | 0.72 |
| BG2C6662' | M | BANDEJA PERF.60X150 MM REF.66150 (material; 04/09/2014) | 1 | 6.56 | 6.56 |
| M01B0070 | h | Oficial electricista | 0.383 | 13.83 | 5.30 |
| M01B0080 | h | Ayudante electricista | 0.176 | 13.16 | 2.32 |
| %0.03 | % | Costes indirectos | 3 % | 21.11 | 0.63 |
|  |  | Total |  |  | 21.74 |

| Medición | Uds. | Largo | Parcial |
|---|---|---|---|
| PLANTA SÓTANO |  |  |  |
| Instalación de Iluminación | 1 | 103 | 103.00 |
| Instalación de Fuerza | 1 | 75 | 75.00 |
| Instalación de Cableado Estructurado | 1 | 40 | 40.00 |
| PLANTA BAJA |  |  |  |
| Instalación de Iluminación | 1 | 68 | 68.00 |
| Instalación de Fuerza | 1 | 74 | 74.00 |
| Instalación de Cableado Estructurado | 1 | 15 | 15.00 |
| PLANTA DE INSTALACIONES |  |  |  |
| Instalación de Iluminación | 1 | 57 | 57.00 |
| Instalación de Fuerza | 1 | 57 | 57.00 |
| PLANTA PRIMERA |  |  |  |
| Instalación de Iluminación | 1 | 80 | 80.00 |
| Instalación de Fuerza | 1 | 70 | 70.00 |
| Instalación de Cableado Estructurado | 1 | 70 | 70.00 |
| Subtotal acumulado |  |  | 709.00 |
| Total |  |  | 709 |

**UT210866_M** M
208 M × 36.37 = 7564.96
Bandeja de PVC-M1 serie 66 marca UNEX o similar equivalente, color gris RAL 7030, perforada, de 60X300 mm., sin separadores, con cubierta, ref. 66300, montada sobre soportes horizontales/verticales, según planos y esquemas de proyecto, con p.p. de accesorios y elementos de sujección, totalmente instalada con toda clase de ayudas, incluso de albañilería, en condiciones de prestar servicio correctamente.

| Código | Ud | Descripción | Rendimiento | Precio | Importe |
|---|---|---|---|---|---|
| BGW2C668' | U | P.P.ACCESORIOS Y ELE.ACAB.B66 60X300 MM G (material; 04/09/2014) | 1 | 1.31 | 1.31 |
| BGY2C628' | U | P.P.SOP.HORIZ.B66 60X300 MM G (material; 04/09/2014) | 1 | 3.83 | 3.83 |
| BG2Z66C5' | M | CUBIERTA BANDEJA 300MM REF.66302 (material; 04/09/2014) | 1 | 8.14 | 8.14 |
| BG2C6682' | M | BANDEJA PERF.60X300 MM REF.66300 (material; 04/09/2014) | 1 | 11.95 | 11.95 |
| M01B0070 | h | Oficial electricista | 0.511 | 13.83 | 7.07 |
| M01B0080 | h | Ayudante electricista | 0.229 | 13.16 | 3.01 |
| %0.03 | % | Costes indirectos | 3 % | 35.31 | 1.06 |
|  |  | Total |  |  | 36.37 |

| Medición | Uds. | Largo | Parcial |
|---|---|---|---|
| PLANTA SÓTANO |  |  |  |
| Instalación de Iluminación | 1 | 53 | 53.00 |
| Instalación de Fuerza | 1 | 53 | 53.00 |
| Instalación de Cableado Estructurado | 1 | 10 | 10.00 |
| PLANTA BAJA |  |  |  |
| Instalación de Iluminación | 1 | 15 | 15.00 |
| VERTICALES |  |  |  |
| Instalación de Iluminación | 1 | 29 | 29.00 |
| Instalación de Fuerza | 1 | 24 | 24.00 |
| Instalación de Cableado Estructurado | 1 | 24 | 24.00 |
| Subtotal acumulado |  |  | 208.00 |
| Total |  |  | 208 |

**UT210766_M** M
39 M × 24.61 = 959.79
Bandeja de PVC-M1 serie 66 marca UNEX o similar equivalente, color gris RAL 7030, perforada, de 60X200 mm., sin separadores, con cubierta, ref. 66200, montada sobre soportes horizontales/verticales, según planos y esquemas de proyecto, con p.p. de accesorios y elementos de sujección, totalmente instalada con toda clase de ayudas, incluso de albañilería, en condiciones de prestar servicio correctamente.

| Código | Ud | Descripción | Rendimiento | Precio | Importe |
|---|---|---|---|---|---|
| BG2C6672' | M | BANDEJA PERF.60X200 MM REF.66200 (material; 04/09/2014) | 1 | 7.88 | 7.88 |
| BG2Z66C4' | M | CUBIERTA BANDEJA 200MM REF.66202 (material; 04/09/2014) | 1 | 5.01 | 5.01 |
| BGW2C667' | U | P.P.ACCESORIOS Y ELE.ACAB.B66 60X200 MM G (material; 04/09/2014) | 1 | 0.86 | 0.86 |
| BGY2C627' | U | P.P.SOP.HORIZ.B66 60X200 MM G (material; 04/09/2014) | 1 | 2.52 | 2.52 |
| M01B0070 | h | Oficial electricista | 0.383 | 13.83 | 5.30 |
| M01B0080 | h | Ayudante electricista | 0.176 | 13.16 | 2.32 |
| %0.03 | % | Costes indirectos | 3 % | 23.89 | 0.72 |
|  |  | Total |  |  | 24.61 |

| Medición | Uds. | Largo | Parcial |
|---|---|---|---|
| PLANTA PRIMERA |  |  |  |
| Instalación de Iluminación | 1 | 10 | 10.00 |
| Instalación de Fuerza | 1 | 18 | 18.00 |
| Instalación de Cableado Estructurado | 1 | 11 | 11.00 |
| Subtotal acumulado |  |  | 39.00 |
| Total |  |  | 39 |

**UT210966_M** M
15 M × 45.37 = 680.55
Bandeja de PVC-M1 serie 66 marca UNEX o similar equivalente, color gris RAL 7030, perforada, de 60X400 mm., sin separadores, con cubierta, ref. 66400, montada sobre soportes horizontales/verticales, según planos y esquemas de proyecto, con p.p. de accesorios y elementos de sujección, totalmente instalada con toda clase de ayudas, incluso de albañilería, en condiciones de prestar servicio correctamente.

| Código | Ud | Descripción | Rendimiento | Precio | Importe |
|---|---|---|---|---|---|
| BGY2C629' | U | P.P.SOP.HORIZ.B66 60X400 MM G (material; 04/09/2014) | 1 | 5.17 | 5.17 |
| BG2C6692' | M | BANDEJA PERF.60X400 MM REF.66400 (material; 04/09/2014) | 1 | 16.14 | 16.14 |
| BG2Z66C6' | M | CUBIERTA BANDEJA 400MM REF.66402 (material; 04/09/2014) | 1 | 10.84 | 10.84 |
| BGW2C669' | U | P.P.ACCESORIOS Y ELE.ACAB.B66 60X400 MM G (material; 04/09/2014) | 1 | 1.77 | 1.77 |
| M01B0070 | h | Oficial electricista | 0.513 | 13.83 | 7.09 |
| M01B0080 | h | Ayudante electricista | 0.231 | 13.16 | 3.04 |
| %0.03 | % | Costes indirectos | 3 % | 44.05 | 1.32 |
|  |  | Total |  |  | 45.37 |

| Medición | Uds. | Largo | Parcial |
|---|---|---|---|
| PLANTA SÓTANO |  |  |  |
| Instalación de Cableado Estructurado | 1 | 15 | 15.00 |
| Subtotal acumulado |  |  | 15.00 |
| Total |  |  | 15 |

**UT210C66_M** M
48 M × 42.31 = 2030.88
Bandeja de PVC-M1 serie 66 marca UNEX o similar equivalente, color gris RAL 7030, perforada, de 100X300 mm., sin separadores, con cubierta, ref. 66320, montada sobre soportes horizontales/verticales, según planos y esquemas de proyecto, con p.p. de accesorios y elementos de sujección, totalmente instalada con toda clase de ayudas, incluso de albañilería, en condiciones de prestar servicio correctamente.

| Código | Ud | Descripción | Rendimiento | Precio | Importe |
|---|---|---|---|---|---|
| BG2Z66C5' | M | CUBIERTA BANDEJA 300MM REF.66302 | 1 | 8.14 | 8.14 |
| BGY2C62C' | U | P.P.SOP.HORIZ.B66 100X300 MM G (material; 04/09/2014) | 1 | 5.12 | 5.12 |
| BGW2C66C' | U | P.P.ACCESORIOS Y ELE.ACAB.B66 100X300 MM G (material; 04/09/2014) | 1 | 1.76 | 1.76 |
| BG2C66C2' | M | BANDEJA PERF.100X300MM REF.66320 (material; 04/09/2014) | 1 | 15.98 | 15.98 |
| M01B0070 | h | Oficial electricista | 0.511 | 13.83 | 7.07 |
| M01B0080 | h | Ayudante electricista | 0.229 | 13.16 | 3.01 |
| %0.03 | % | Costes indirectos | 3 % | 41.08 | 1.23 |
|  |  | Total |  |  | 42.31 |

| Medición | Uds. | Largo | Parcial |
|---|---|---|---|
| PLANTA SÓTANO |  |  |  |
| Instalación de Cableado Estructurado | 1 | 48 | 48.00 |
| Subtotal acumulado |  |  | 48.00 |
| Total |  |  | 48 |

**UT210D66_M** M
134 M × 52.13 = 6985.42
Bandeja de PVC-M1 serie 66 marca UNEX o similar equivalente, color gris RAL 7030, perforada, de 100X400 mm., sin separadores, con cubierta, ref. 66420, montada sobre soportes horizontales/verticales, según planos y esquemas de proyecto, con p.p. de accesorios y elementos de sujección, totalmente instalada con toda clase de ayudas, incluso de albañilería, en condiciones de prestar servicio correctamente.

| Código | Ud | Descripción | Rendimiento | Precio | Importe |
|---|---|---|---|---|---|
| BG2C66D2' | M | BANDEJA PERF.100X400MM REF.66420 (material; 04/09/2014) | 1 | 20.76 | 20.76 |
| BG2Z66C6' | M | CUBIERTA BANDEJA 400MM REF.66402 | 1 | 10.84 | 10.84 |
| BGW2C66D' | U | P.P.ACCESORIOS Y ELE.ACAB.B66 100X400 MM G (material; 04/09/2014) | 1 | 2.28 | 2.28 |
| BGY2C62D' | U | P.P.SOP.HORIZ.B66 100X400 MM G (material; 04/09/2014) | 1 | 6.65 | 6.65 |
| M01B0070 | h | Oficial electricista | 0.511 | 13.83 | 7.07 |
| M01B0080 | h | Ayudante electricista | 0.229 | 13.16 | 3.01 |
| %0.03 | % | Costes indirectos | 3 % | 50.61 | 1.52 |
|  |  | Total |  |  | 52.13 |

| Medición | Uds. | Largo | Parcial |
|---|---|---|---|
| PLANTA SÓTANO |  |  |  |
| Instalación de Iluminación | 1 | 54 | 54.00 |
| Instalación de Fuerza | 1 | 70 | 70.00 |
| Instalación de Cableado Estructurado | 1 | 10 | 10.00 |
| Subtotal acumulado |  |  | 134.00 |
| Total |  |  | 134 |

**BAN_02** ML
10 ML × 34.11 = 341.10
Bandeja metálica perforada con tapa, marca Cablofil serie BP, o similar, de 60x100, ref. BP 100 060, montada sobre soportes horizontales/verticales, según planos y esquemas de proyecto, con p.p. de accesorios y elementos de sujección, totalmente instalada con toda clase de ayudas, incluso de albañilería, en condiciones de prestar servicio correctamente.

| Código | Ud | Descripción | Rendimiento | Precio | Importe |
|---|---|---|---|---|---|
| ban_02' | ml | Bandeja metálica perforada con tapa, marca Cablofil serie BP, de 60x100, ref. BP 100 060. (material; 04/09/2014) | 1 | 25.54 | 25.54 |
| M01B0070 | h | Oficial electricista | 0.382 | 13.83 | 5.28 |
| M01B0080 | h | Ayudante electricista | 0.175 | 13.16 | 2.30 |
| %0.03 | % | Costes indirectos | 3 % | 33.12 | 0.99 |
|  |  | Total |  |  | 34.11 |

| Medición | Uds. | Largo | Parcial |
|---|---|---|---|
| PLANTA DE INSTALACIONES |  |  |  |
| Instalación de Cableado Estructurado | 1 | 10 | 10.00 |
| Subtotal acumulado |  |  | 10.00 |
| Total |  |  | 10 |

**BAN_01** ML
113 ML × 74.23 = 8387.99
Bandeja metálica perforada con tapa, marca Cablofil serie BP, o similar, de 100x300, ref. BP 300 100, montada sobre soportes horizontales/verticales, según planos y esquemas de proyecto, con p.p. de accesorios y elementos de sujección, totalmente instalada con toda clase de ayudas, incluso de albañilería, en condiciones de prestar servicio correctamente.

| Código | Ud | Descripción | Rendimiento | Precio | Importe |
|---|---|---|---|---|---|
| ban_01' | ml | Bandeja metálica perforada con tapa, marca Cablofil serie BP, de 100x300, ref. BP 300 100. (material; 04/09/2014) | 1 | 64.49 | 64.49 |
| M01B0070 | h | Oficial electricista | 0.382 | 13.83 | 5.28 |
| M01B0080 | h | Ayudante electricista | 0.175 | 13.16 | 2.30 |
| %0.03 | % | Costes indirectos | 3 % | 72.07 | 2.16 |
|  |  | Total |  |  | 74.23 |

| Medición | Uds. | Largo | Parcial |
|---|---|---|---|
| PLANTA DE INSTALACIONES |  |  |  |
| Instalación de Iluminación | 1 | 56 | 56.00 |
| Instalación de Fuerza | 1 | 57 | 57.00 |
| Subtotal acumulado |  |  | 113.00 |
| Total |  |  | 113 |

**LR4X240_120.2** ML (04/09/2014)
122 ML × 496.27 = 60544.94
Línea receptora en circuito de 3*(3x240)+N240 +120 - 1 KV (XLPE), en conductores de cobre marca BICC General Cable o similar, EXZHELLENT-X, RZ1-K (RDt-K) (flexible), cero halógenos, no propagadores del incendio, con origen y fin donde se determina en documentos del Proyecto con parte proporcional de cable e instalación en bandeja, según planos y esquemas, incluso cajas de paso, clemas de conexión, terminales, mano de obra, pequeño material y toda clase de ayudas, incluso de albañilería, en condiciones de prestar servicio correctamente.

| Código | Ud | Descripción | Rendimiento | Precio | Importe |
|---|---|---|---|---|---|
| E22IB_M.0390' | ml | Cable 0,6/1kV de 1x240 mm², libre de Halógenos, EXZHELLENT- XXI Clase 5 (material; 04/09/2014) | 10 | 45.13 | 451.30 |
| E22IB_M.0360' | ml | Cable 0,6/1kV de 1x120 mm², libre de Halógenos, EXZHELLENT- XXI Clase 5 (material; 04/09/2014) | 1 | 22.83 | 22.83 |
| E22CDB0050' | ud | p.p. de cajas y pequeño material. (material; 04/09/2014) | 1 | 0.51 | 0.51 |
| M01B0070 | h | Oficial electricista | 0.266 | 13.83 | 3.68 |
| M01B0080 | h | Ayudante electricista | 0.266 | 13.16 | 3.50 |
| %00.000300 | % | Medios auxiliares | 3 % | 481.82 | 14.45 |
|  |  | Total |  |  | 496.27 |

| Medición | Uds. | Largo | Parcial |
|---|---|---|---|
| R-ET | 1 | 12 | 12.00 |
| R-0 | 1 | 110 | 110.00 |
| Subtotal acumulado |  |  | 122.00 |
| Total |  |  | 122 |

**D18I_M.033** ML (04/09/2014)
97 ML × 227.73 = 22089.81
Línea receptora en circuito de 3*(2x150)+N150+95 - 1 KV con conductores de cobre marca BICC General Cable, EXZHELLENT-XXI RZ1-K (flexible), o similar equivalente, no propagadores del incendio y con emisión de humos y opacidad reducida (s/UNE 21123), con origen y fin donde se determina en documentos de Proyecto con parte proporcional de cable, según planos y esquemas, incluso clemas de conexión, terminales, mano de obra, pequeño material y toda clase de ayudas.

| Código | Ud | Descripción | Rendimiento | Precio | Importe |
|---|---|---|---|---|---|
| E22IB_M.0132' | ml | Cable 0,6/1kV de 1x150 mm², libre de Halógenos, EXZHELLENT- XXI Clase 5 (material; 04/09/2014) | 7 | 28.48 | 199.36 |
| E22IB_M.0128' | ml | Cable 0,6/1kV de 1x95 mm², libre de Halógenos, EXZHELLENT- XXI Clase 5 (material; 04/09/2014) | 1 | 18.37 | 18.37 |
| E22CDB0050' | ud | p.p. de cajas y pequeño material. | 1 | 0.51 | 0.51 |
| M01B0070 | h | Oficial electricista | 0.106 | 13.83 | 1.47 |
| M01B0080 | h | Ayudante electricista | 0.106 | 13.16 | 1.39 |
| %00.000300 | % | Medios auxiliares | 3 % | 221.10 | 6.63 |
|  |  | Total |  |  | 227.73 |

| Medición | Uds. | Largo | Parcial |
|---|---|---|---|
| R-G-0 | 1 | 16 | 16.00 |
| R-BAT | 1 | 12 | 12.00 |
| R-CL | 1 | 69 | 69.00 |
| Subtotal acumulado |  |  | 97.00 |
| Total |  |  | 97 |

**D18I_M.0330_2** ML (04/09/2014)
72 ML × 112.25 = 8082.00
Línea receptora en circuito de 3*120+N120+70 - 1 KV con conductores de cobre marca BICC General Cable, EXZHELLENT-XXI RZ1-K (flexible), o similar equivalente, no propagadores del incendio y con emisión de humos y opacidad reducida (s/UNE 21123), con origen y fin donde se determina en documentos de Proyecto con parte proporcional de cable, según planos y esquemas, incluso clemas de conexión, terminales, mano de obra, pequeño material y toda clase de ayudas.

| Código | Ud | Descripción | Rendimiento | Precio | Importe |
|---|---|---|---|---|---|
| E22IB_M.0130' | ml | Cable 0,6/1kV de 1x120 mm², libre de Halógenos, EXZHELLENT- XXI Clase 5 (material; 04/09/2014) | 4 | 22.82 | 91.28 |
| E22IB_M.0126' | ml | Cable 0,6/1kV de 1x70 mm², libre de Halógenos, EXZHELLENT- XXI Clase 5 (material; 04/09/2014) | 1 | 14.33 | 14.33 |
| E22CDB0050' | ud | p.p. de cajas y pequeño material. | 1 | 0.51 | 0.51 |
| M01B0070 | h | Oficial electricista | 0.106 | 13.83 | 1.47 |
| M01B0080 | h | Ayudante electricista | 0.106 | 13.16 | 1.39 |
| %00.000300 | % | Medios auxiliares | 3 % | 108.98 | 3.27 |
|  |  | Total |  |  | 112.25 |

| Medición | Uds. | Largo | Parcial |
|---|---|---|---|
| R-BOMBA DE CALOR 1 | 1 | 36 | 36.00 |
| R-BOMBA DE CALOR 2 | 1 | 36 | 36.00 |
| Subtotal acumulado |  |  | 72.00 |
| Total |  |  | 72 |

**D18I_M.0328_2** ML (04/09/2014)
24 ML × 89.56 = 2149.44
Línea receptora en circuito de 3*95+N95+50 - 1 KV con conductores de cobre marca BICC General Cable, EXZHELLENT-XXI RZ1-K (flexible), o similar equivalente, no propagadores del incendio y con emisión de humos y opacidad reducida (s/UNE 21123), con origen y fin donde se determina en documentos de Proyecto con parte proporcional de cable, según planos y esquemas, incluso clemas de conexión, terminales, mano de obra, pequeño material y toda clase de ayudas.

| Código | Ud | Descripción | Rendimiento | Precio | Importe |
|---|---|---|---|---|---|
| E22IB_M.0128' | ml |  | 4 | 18.37 | 73.48 |
| E22IB_M.0124' | ml | Cable 0,6/1kV de 1x50 mm², libre de Halógenos, EXZHELLENT- XXI Clase 5 (material; 04/09/2014) | 1 | 10.1 | 10.10 |
| E22CDB0050' | ud | p.p. de cajas y pequeño material. | 1 | 0.51 | 0.51 |
| M01B0070 | h | Oficial electricista | 0.106 | 13.83 | 1.47 |
| M01B0080 | h | Ayudante electricista | 0.106 | 13.16 | 1.39 |
| %00.000300 | % | Medios auxiliares | 3 % | 86.95 | 2.61 |
|  |  | Total |  |  | 89.56 |

| Medición | Uds. | Largo | Parcial |
|---|---|---|---|
| R-UPS-1 | 1 | 12 | 12.00 |
| R-UPS-2 | 1 | 12 | 12.00 |
| Subtotal acumulado |  |  | 24.00 |
| Total |  |  | 24 |

**D18I_M.0364** ML (04/09/2014)
24 ML × 58.73 = 1409.52
Línea receptora en circuito de 3*50+N50+35 - 1 KV con conductores de cobre marca BICC General Cable, SEGURFOC 331 0.6/1 kV, o similar equivalente, resistente al fuego, con origen y fin donde se determina en documentos de Proyecto con parte proporcional de cable, según planos y esquemas, incluso clemas de conexión, terminales, mano de obra, pequeño material y toda clase de ayudas.

| Código | Ud | Descripción | Rendimiento | Precio | Importe |
|---|---|---|---|---|---|
| E22IB_M.0580' | ml | Cable 0,6/1kV de 1x50 mm² libre de Halógenos, resisitente al fuego, SEGURFOC - 331 Clase 5 (material; 04/09/2014) | 4 | 11.36 | 45.44 |
| E22IB_M.0570' | ml | Cable 0,6/1kV de 1x35 mm² libre de Halógenos, resisitente al fuego, SEGURFOC - 331 Clase 5 (material; 04/09/2014) | 1 | 8.21 | 8.21 |
| E22CDB0050' | ud | p.p. de cajas y pequeño material. | 1 | 0.51 | 0.51 |
| M01B0070 | h | Oficial electricista | 0.106 | 13.83 | 1.47 |
| M01B0080 | h | Ayudante electricista | 0.106 | 13.16 | 1.39 |
| %00.000300 | % | Medios auxiliares | 3 % | 57.02 | 1.71 |
|  |  | Total |  |  | 58.73 |

| Medición | Uds. | Largo | Parcial |
|---|---|---|---|
| R-T-CI | 1 | 12 | 12.00 |
| R-G-CI | 1 | 12 | 12.00 |
| Subtotal acumulado |  |  | 24.00 |
| Total |  |  | 24 |

**D18I_M.0324_2** ML (04/09/2014)
175 ML × 50.33 = 8807.75
Línea receptora en circuito de 3*50+N50+25 - 1 KV con conductores de cobre marca BICC General Cable, EXZHELLENT-XXI RZ1-K (flexible), o similar equivalente, no propagadores del incendio y con emisión de humos y opacidad reducida (s/UNE 21123), con origen y fin donde se determina en documentos de Proyecto con parte proporcional de cable, según planos y esquemas, incluso clemas de conexión, terminales, mano de obra, pequeño material y toda clase de ayudas.

| Código | Ud | Descripción | Rendimiento | Precio | Importe |
|---|---|---|---|---|---|
| E22IB_M.0124' | ml |  | 4 | 10.1 | 40.40 |
| E22IB_M.0120' | ml | Cable 0,6/1kV de 1x25 mm², libre de Halógenos, EXZHELLENT- XXI Clase 5 (material; 04/09/2014) | 1 | 5.09 | 5.09 |
| E22CDB0050' | ud | p.p. de cajas y pequeño material. | 1 | 0.51 | 0.51 |
| M01B0070 | h | Oficial electricista | 0.106 | 13.83 | 1.47 |
| M01B0080 | h | Ayudante electricista | 0.106 | 13.16 | 1.39 |
| %00.000300 | % | Medios auxiliares | 3 % | 48.86 | 1.47 |
|  |  | Total |  |  | 50.33 |

| Medición | Uds. | Largo | Parcial |
|---|---|---|---|
| R-ALM | 1 | 60 | 60.00 |
| R-LO | 1 | 55 | 55.00 |
| R-LN | 1 | 60 | 60.00 |
| Subtotal acumulado |  |  | 175.00 |
| Total |  |  | 175 |

**D18I_M.0322** ML (04/09/2014)
24 ML × 37.6 = 902.40
Línea receptora en circuito de 3*35+N35+25 - 1 KV con conductores de cobre marca BICC General Cable, EXZHELLENT-XXI RZ1-K (flexible), o similar equivalente, no propagadores del incendio y con emisión de humos y opacidad reducida (s/UNE 21123), con origen y fin donde se determina en documentos de Proyecto con parte proporcional de cable, según planos y esquemas, incluso clemas de conexión, terminales, mano de obra, pequeño material y toda clase de ayudas.

| Código | Ud | Descripción | Rendimiento | Precio | Importe |
|---|---|---|---|---|---|
| E22IB_M.0122' | ml | Cable 0,6/1kV de 1x35 mm², libre de Halógenos, EXZHELLENT- XXI Clase 5 (material; 04/09/2014) | 4 | 7.01 | 28.04 |
| E22IB_M.0120' | ml |  | 1 | 5.09 | 5.09 |
| E22CDB0050' | ud | p.p. de cajas y pequeño material. | 1 | 0.51 | 0.51 |
| M01B0070 | h | Oficial electricista | 0.106 | 13.83 | 1.47 |
| M01B0080 | h | Ayudante electricista | 0.106 | 13.16 | 1.39 |
| %00.000300 | % | Medios auxiliares | 3 % | 36.50 | 1.10 |
|  |  | Total |  |  | 37.6 |

| Medición | Uds. | Largo | Parcial |
|---|---|---|---|
| R-T-0 | 1 | 12 | 12.00 |
| R-EXT | 1 | 12 | 12.00 |
| Subtotal acumulado |  |  | 24.00 |
| Total |  |  | 24 |

**D18I_M.0360** ML (04/09/2014)
108 ML × 34.38 = 3713.04
Línea receptora en circuito de 3*25+N25+16 - 1 KV con conductores de cobre marca BICC General Cable, SEGURFOC 331 0.6/1 kV, o similar equivalente, resistente al fuego, con origen y fin donde se determina en documentos de Proyecto con parte proporcional de cable, según planos y esquemas, incluso clemas de conexión, terminales, mano de obra, pequeño material y toda clase de ayudas.

| Código | Ud | Descripción | Rendimiento | Precio | Importe |
|---|---|---|---|---|---|
| E22IB_M.0560' | ml | Cable 0,6/1kV de 1x25 mm² libre de Halógenos, resisitente al fuego, SEGURFOC - 331 Clase 5 (material; 04/09/2014) | 4 | 6.4 | 25.60 |
| E22IB_M.0550' | ml | Cable 0,6/1kV de 1x16 mm² libre de Halógenos, resisitente al fuego, SEGURFOC - 331 Clase 5 (material; 04/09/2014) | 1 | 4.41 | 4.41 |
| E22CDB0050' | ud | p.p. de cajas y pequeño material. | 1 | 0.51 | 0.51 |
| M01B0070 | h | Oficial electricista | 0.106 | 13.83 | 1.47 |
| M01B0080 | h | Ayudante electricista | 0.106 | 13.16 | 1.39 |
| %00.000300 | % | Medios auxiliares | 3 % | 33.38 | 1.00 |
|  |  | Total |  |  | 34.38 |

| Medición | Uds. | Largo | Parcial |
|---|---|---|---|
| R-CI | 1 | 108 | 108.00 |
| Total |  |  | 108 |

**D18I_M.0320** ML (04/09/2014)
199 ML × 27.92 = 5556.08
Línea receptora en circuito de 3*25+N25+16 - 1 KV con conductores de cobre marca BICC General Cable, EXZHELLENT-XXI RZ1-K (flexible), o similar equivalente, no propagadores del incendio y con emisión de humos y opacidad reducida (s/UNE 21123), con origen y fin donde se determina en documentos de Proyecto con parte proporcional de cable, según planos y esquemas, incluso clemas de conexión, terminales, mano de obra, pequeño material y toda clase de ayudas.

| Código | Ud | Descripción | Rendimiento | Precio | Importe |
|---|---|---|---|---|---|
| E22IB_M.0120' | ml |  | 4 | 5.09 | 20.36 |
| E22IB_M.0118' | ml | Cable 0,6/1kV de 1x16 mm², libre de Halógenos, EXZHELLENT- XXI Clase 5 (material; 04/09/2014) | 1 | 3.38 | 3.38 |
| E22CDB0050' | ud | p.p. de cajas y pequeño material. | 1 | 0.51 | 0.51 |
| M01B0070 | h | Oficial electricista | 0.106 | 13.83 | 1.47 |
| M01B0080 | h | Ayudante electricista | 0.106 | 13.16 | 1.39 |
| %00.000300 | % | Medios auxiliares | 3 % | 27.11 | 0.81 |
|  |  | Total |  |  | 27.92 |

| Medición | Uds. | Largo | Parcial |
|---|---|---|---|
| R-1 | 1 | 18 | 18.00 |
| R-SMP | 1 | 66 | 66.00 |
| R-CL-LO | 1 | 55 | 55.00 |
| R-CL-LN | 1 | 60 | 60.00 |
| Subtotal acumulado |  |  | 199.00 |
| Total |  |  | 199 |

**D18I_M.0318** ML (04/09/2014)
471 ML × 20.88 = 9834.48
Línea receptora en circuito de 3*16+N16+16 - 1 KV con conductores de cobre marca BICC General Cable, EXZHELLENT-XXI RZ1-K (flexible), o similar equivalente, no propagadores del incendio y con emisión de humos y opacidad reducida (s/UNE 21123), con origen y fin donde se determina en documentos de Proyecto con parte proporcional de cable, según planos y esquemas, incluso clemas de conexión, terminales, mano de obra, pequeño material y toda clase de ayudas.

| Código | Ud | Descripción | Rendimiento | Precio | Importe |
|---|---|---|---|---|---|
| E22IB_M.0118' | ml |  | 5 | 3.38 | 16.90 |
| E22CDB0050' | ud | p.p. de cajas y pequeño material. | 1 | 0.51 | 0.51 |
| M01B0070 | h | Oficial electricista | 0.106 | 13.83 | 1.47 |
| M01B0080 | h | Ayudante electricista | 0.106 | 13.16 | 1.39 |
| %00.000300 | % | Medios auxiliares | 3 % | 20.27 | 0.61 |
|  |  | Total |  |  | 20.88 |

| Medición | Uds. | Largo | Parcial |
|---|---|---|---|
| R-GAS | 1 | 78 | 78.00 |
| R-C2 | 1 | 91 | 91.00 |
| R-AC | 1 | 86 | 86.00 |
| R-CL-1 | 1 | 18 | 18.00 |
| R-CL-SMP | 1 | 66 | 66.00 |
| R-CL-ALM | 1 | 60 | 60.00 |
| R-VENT. IMPUL. CLIMA. LO | 1 | 36 | 36.00 |
| R-VENT. IMPUL. CLIMA. LN | 1 | 36 | 36.00 |
| Subtotal acumulado |  |  | 471.00 |
| Total |  |  | 471 |

**D18I_M.0316** ML (04/09/2014)
257 ML × 15.47 = 3975.79
Línea receptora en circuito de 3*10+N10+10 - 1 KV con conductores de cobre marca BICC General Cable, EXZHELLENT-XXI RZ1-K (flexible), o similar equivalente, no propagadores del incendio y con emisión de humos y opacidad reducida (s/UNE 21123), con origen y fin donde se determina en documentos de Proyecto con parte proporcional de cable, según planos y esquemas, incluso clemas de conexión, terminales, mano de obra, pequeño material y toda clase de ayudas.

| Código | Ud | Descripción | Rendimiento | Precio | Importe |
|---|---|---|---|---|---|
| E22IB_M.0116' | ml | Cable 0,6/1kV de 1x10 mm², libre de Halógenos, EXZHELLENT- XXI Clase 5 (material; 04/09/2014) | 5 | 2.33 | 11.65 |
| E22CDB0050' | ud | p.p. de cajas y pequeño material. | 1 | 0.51 | 0.51 |
| M01B0070 | h | Oficial electricista | 0.106 | 13.83 | 1.47 |
| M01B0080 | h | Ayudante electricista | 0.106 | 13.16 | 1.39 |
| %00.000300 | % | Medios auxiliares | 3 % | 15.02 | 0.45 |
|  |  | Total |  |  | 15.47 |

| Medición | Uds. | Largo | Parcial |
|---|---|---|---|
| R-GAR | 1 | 54 | 54.00 |
| R-SM | 1 | 63 | 63.00 |
| R-ASC | 1 | 48 | 48.00 |
| R-CL-2 | 1 | 92 | 92.00 |
| Subtotal acumulado |  |  | 257.00 |
| Total |  |  | 257 |

**D18I_M.0354** ML (04/09/2014)
72 ML × 15.42 = 1110.24
Línea receptora en circuito de 3*6+N6+6 - 1 KV con conductores de cobre marca BICC General Cable, SEGURFOC 331 0.6/1 kV, o similar equivalente, resistente al fuego, con origen y fin donde se determina en documentos de Proyecto con parte proporcional de cable, según planos y esquemas, incluso clemas de conexión, terminales, mano de obra, pequeño material y toda clase de ayudas.

| Código | Ud | Descripción | Rendimiento | Precio | Importe |
|---|---|---|---|---|---|
| E22IB_M.0530' | ml | Cable 0,6/1kV de 1x6 mm² libre de Halógenos, resisitente al fuego, SEGURFOC - 331 Clase 5 (material; 04/09/2014) | 5 | 2.32 | 11.60 |
| E22CDB0050' | ud | p.p. de cajas y pequeño material. | 1 | 0.51 | 0.51 |
| M01B0070 | h | Oficial electricista | 0.106 | 13.83 | 1.47 |
| M01B0080 | h | Ayudante electricista | 0.106 | 13.16 | 1.39 |
| %00.000300 | % | Medios auxiliares | 3 % | 14.97 | 0.45 |
|  |  | Total |  |  | 15.42 |

| Medición | Uds. | Largo | Parcial |
|---|---|---|---|
| R-BCI | 1 | 36 | 36.00 |
| R- VENTILACIÓN FORZADA DE GARAJE | 1 | 36 | 36.00 |
| Subtotal acumulado |  |  | 72.00 |
| Total |  |  | 72 |

**D18I_M.0314** ML (04/09/2014)
776 ML × 11.09 = 8605.84
Línea receptora en circuito de 3*6+N6+6 - 1 KV con conductores de cobre marca BICC General Cable, EXZHELLENT-XXI RZ1-K (flexible), o similar equivalente, no propagadores del incendio y con emisión de humos y opacidad reducida (s/UNE 21123), con origen y fin donde se determina en documentos de Proyecto con parte proporcional de cable, según planos y esquemas, incluso clemas de conexión, terminales, mano de obra, pequeño material y toda clase de ayudas.

| Código | Ud | Descripción | Rendimiento | Precio | Importe |
|---|---|---|---|---|---|
| E22IB_M.0114' | ml | Cable 0,6/1kV de 1x6 mm², libre de Halógenos, EXZHELLENT- XXI Clase 5 (material; 04/09/2014) | 5 | 1.48 | 7.40 |
| E22CDB0050' | ud | p.p. de cajas y pequeño material. | 1 | 0.51 | 0.51 |
| M01B0070 | h | Oficial electricista | 0.106 | 13.83 | 1.47 |
| M01B0080 | h | Ayudante electricista | 0.106 | 13.16 | 1.39 |
| %00.000300 | % | Medios auxiliares | 3 % | 10.77 | 0.32 |
|  |  | Total |  |  | 11.09 |

| Medición | Uds. | Largo | Parcial |
|---|---|---|---|
| R-GRUPO-AFS | 1 | 36 | 36.00 |
| R-BOMBA FECALES | 1 | 36 | 36.00 |
| R-BOMBA PLUVIALES | 1 | 36 | 36.00 |
| R-EXT-01 (VEHÍCULOS ELÉCTRICOS) | 1 | 48 | 48.00 |
| R-EXT-02 (VEHÍCULOS ELÉCTRICOS) | 1 | 28 | 28.00 |
| R-EXT-03 (VEHÍCULOS ELÉCTRICOS) | 1 | 28 | 28.00 |
| R-AC-01 | 1 | 30 | 30.00 |
| R-AC-02 | 1 | 30 | 30.00 |
| BOMBA PRIMARIO CALOR BC1 | 1 | 36 | 36.00 |
| BOMBA PRIMARIO FRIO BC2 | 1 | 36 | 36.00 |
| BOMBA PRIMARIO CALOR BC3 | 1 | 36 | 36.00 |
| BOMBA PRIMARIO FRIO BC4 | 1 | 36 | 36.00 |
| BOMBA SECUN.CLIMAT.CALOR LAB | 1 | 36 | 36.00 |
| BOMBA SECUN.CLIMAT.CALOR LAB | 1 | 36 | 36.00 |
| BOMBA SECUN.CALOR FANCOIL | 1 | 36 | 36.00 |
| BOMBA SECUN.CALOR FANCOIL | 1 | 36 | 36.00 |
| BOMBA SECUN.FRIO FANCOIL | 1 | 36 | 36.00 |
| BOMBA SECUN.FRIO FANCOIL | 1 | 36 | 36.00 |
| BOMBA SECUN.FRIO.CLIMAT. LAB | 1 | 36 | 36.00 |
| BOMBA SECUN.FRIO.CLIMAT. LAB | 1 | 36 | 36.00 |
| VENT.FALSO TECHO LAB.OESTE | 1 | 36 | 36.00 |
| VENT.FALSO TECHO LAB.NORTE | 1 | 36 | 36.00 |
| Subtotal acumulado |  |  | 776.00 |
| Total |  |  | 776 |

**D18I_M.0350** ML (04/09/2014)
36 ML × 10.17 = 366.12
Línea receptora en circuito de 3*2.5+N2.5+2.5 - 1 KV con conductores de cobre marca BICC General Cable, SEGURFOC 331 0.6/1 kV, o similar equivalente, resistente al fuego, con origen y fin donde se determina en documentos de Proyecto con parte proporcional de cable, según planos y esquemas, incluso clemas de conexión, terminales, mano de obra, pequeño material y toda clase de ayudas.

| Código | Ud | Descripción | Rendimiento | Precio | Importe |
|---|---|---|---|---|---|
| E22IB_M.0510' | ml | Cable 0,6/1kV de 1x2,5 mm² libre de Halógenos, resisitente al fuego, SEGURFOC - 331 Clase 5 (material; 04/09/2014) | 5 | 1.3 | 6.50 |
| E22CDB0050' | ud | p.p. de cajas y pequeño material. | 1 | 0.51 | 0.51 |
| M01B0070 | h | Oficial electricista | 0.106 | 13.83 | 1.47 |
| M01B0080 | h | Ayudante electricista | 0.106 | 13.16 | 1.39 |
| %00.000300 | % | Medios auxiliares | 3 % | 9.87 | 0.30 |
|  |  | Total |  |  | 10.17 |

| Medición | Uds. | Largo | Parcial |
|---|---|---|---|
| R-CENTRAL DE DETECCIÓN DE INCENDIOS | 1 | 36 | 36.00 |
| Total |  |  | 36 |

**D18I_M.0310** ML (04/09/2014)
156 ML × 7.7 = 1201.20
Línea receptora en circuito de 3*2.5+N2.5+2.5 - 1 KV con conductores de cobre marca BICC General Cable, EXZHELLENT-XXI RZ1-K (flexible), o similar equivalente, no propagadores del incendio y con emisión de humos y opacidad reducida (s/UNE 21123), con origen y fin donde se determina en documentos de Proyecto con parte proporcional de cable, según planos y esquemas, incluso clemas de conexión, terminales, mano de obra, pequeño material y toda clase de ayudas.

| Código | Ud | Descripción | Rendimiento | Precio | Importe |
|---|---|---|---|---|---|
| E22IB_M.0110' | ml | Cable 0,6/1kV de 1x2,5 mm², libre de Halógenos, EXZHELLENT- XXI Clase 5 (material; 04/09/2014) | 5 | 0.82 | 4.100 |
| E22CDB0050' | ud | p.p. de cajas y pequeño material. | 1 | 0.51 | 0.510 |
| M01B0070 | h | Oficial electricista | 0.106 | 13.83 | 1.466 |
| M01B0080 | h | Ayudante electricista | 0.106 | 13.16 | 1.395 |
| %00.000300 | % | Medios auxiliares | 3 % | 7.471 | 0.224 |
|  |  | Total |  |  | 7.7 |

| Medición | Uds. | Largo | Parcial |
|---|---|---|---|
| CENTRAL CO | 1 | 30 | 30.00 |
| CONTROL ACCESO GARAJE | 1 | 60 | 60.00 |
| PUERTA AUTOMÁTICA | 1 | 66 | 66.00 |
| Subtotal acumulado |  |  | 156.00 |
| Total |  |  | 156 |

##### CAP_03.2 CUADROS ELÉCTRICOS
Importe: 101330.2

**C_ET** UD
1 UD × 3635.18 = 3635.18
Cuadro eléctrico general de mando y protección, código C-ET, según planos y esquemas de proyecto, con todos los elementos marca Eaton, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]
La unidad de obra se entiende totalmente instalado, probado y funcionando correctamente, con toda clase de ayudas, incluso albañilería, en condiciones de prestar servicio correctamente.

| Código | Ud | Descripción | Rendimiento | Precio | Importe |
|---|---|---|---|---|---|
| c_et' | ud |  (material; 04/09/2014) | 1 | 2841.67 | 2841.67 |
| M01B0070 | h | Oficial electricista | 25.477 | 13.83 | 352.35 |
| M01B0080 | h | Ayudante electricista | 25.477 | 13.16 | 335.28 |
| %0.03 | % | Costes indirectos | 3 % | 3529.30 | 105.88 |
|  |  | Total |  |  | 3635.18 |

| Medición | Uds. | Parcial |
|---|---|---|
| PLANTA SÓTANO |  |  |
| Cetro de Transformación | 1 | 1.00 |
| Subtotal acumulado |  | 1.00 |
| Total |  | 1 |

**C_IPI** UD
1 UD × 2534.25 = 2534.25
Cuadro eléctrico general de mando y protección, código C-IPI, según planos y esquemas de proyecto, con protector tetrapolar Cirprotec de protección contra el rayo, con todos los elementos marca Eaton, compuesto por:
1 N4-4-1000 [Int. Seccionador, 4P, 1000A, caja moldeada]
1 M22-K10 [Contacto de Cierre.Fij.Frontal]
1 M22-K01 [Contacto de Apertura,F.Frontal]
1 ZFS60-NZM7 [Placa Indicadora]
3 SRK 2,5/2A [Borne hasta 2,5mm]
2 CU-40X10X3200 (TENERIFE)
1 GSTA00-160 [Seccionad. para Fus.NH,3P,160A]
1 GSTA00-160-1P [Seccionad. para Fus.NH,1P,160A]
4 NH-00 125A 30165 IFO
1 CS-1210/300 [Armario metálico con placa, IP 65, 1200x1000x300mm]
1 SPT6 [Accesorio para Armario]
1 ZFS-150x30mm [Etiqueta grabada exterior armario]
La unidad de obra se entiende totalmente instalado, probado y funcionando correctamente, con toda clase de ayudas, incluso albañilería, en condiciones de prestar servicio correctamente.

| Código | Ud | Descripción | Rendimiento | Precio | Importe |
|---|---|---|---|---|---|
| c_ipi' | ud |  (material; 04/09/2014) | 1 | 2231.25 | 2231.25 |
| M01B0070 | h | Oficial electricista | 8.492 | 13.83 | 117.44 |
| M01B0080 | h | Ayudante electricista | 8.492 | 13.16 | 111.75 |
| %0.03 | % | Costes indirectos | 3 % | 2460.44 | 73.81 |
|  |  | Total |  |  | 2534.25 |

| Medición | Uds. | Parcial |
|---|---|---|
| PLANTA BAJA |  |  |
| Fachada Centro de entrega | 1 | 1.00 |
| Subtotal acumulado |  | 1.00 |
| Total |  | 1 |

**C_T_0** UD
1 UD × 15688.77 = 15688.77
Cuadro eléctrico general de mando y protección, código C-T-0, según planos y esquemas de proyecto, con todos los elementos marca Eaton, compuesto por:
1 NZMN4-4-AE1000 [Int. Aut.4P,1000A,50kA/400V, caja moldeada]
5 CU-40X10X3200 (TENERIFE)
1 NZM4-XU208-240AC [Disparador de Minima Tension]
1 M22-K10 [Contacto de Cierre.Fij.Frontal]
1 ZFS60-NZM7 [Placa Indicadora]
1 NZM4-XBR [Marco para Puerta, IP40]
1 NZM4-XR208-240AC [Accionamiento a Distancia]
1 NZM4-4-XKSA [Tapa ,4P]
1 ETR4-11-A [Rele Tempor.de Trabajo 24-240V]
1 NZMN3-4-AE630 [Int. Aut. 4P,630A,50kA a 400V, caja moldeada]
1 M22-K10 [Contacto de Cierre.Fij.Frontal]
1 NZM2/3-XU208-240AC [Disparador de Minima Tension]
1 NZM3-XBR [Marco para Puerta, IP40]
4 BETATHERM 145 SO-07Z-K 95 MM2
1 NZM3-XR208-240AC [Accionamiento a Distancia]
1 NZM3-XAVPR [Tapa 4 Polo]
1 ETR4-11-A [Rele Tempor.de Trabajo 24-240V]
2 Z-SH/3N [Secc. Portafusibles 3P+N]
6 FUSIBLE GL-GC 10X38 2A(16013)
2 PMV50NA440 [Relé vigilante tensión III 400V con fallo de neutro]
1 ETR4-69-A [Rele Multifuncion 24-240VAC/DC]
2 ETR4-11-A [Rele Tempor.de Trabajo 24-240V]
2 DILER-22(230V50/60HZ) [MiniContactor Auxiliar, 2C+2A]
2 M22-WRS3 [Selector de Llave,3Pos.,Encla.]
2 M22-XST [Etiqueta sin Grabacion]
2 M22S-ST-X [Portaetiquetas]
2 M22-A [Adaptador para Fij. Frontal]
4 M22-K10 [Contacto de Cierre.Fij.Frontal]
1 M22-PV [Pulsador Parada de Emergencia]
1 M22-XAK2 [Placa Parada Emerg.,Grabada]
1 M22-A [Adaptador para Fij. Frontal]
1 M22-K01 [Contacto de Apertura,F.Frontal]
2 M22-L-G [Lampara Rasante, Verde]
2 M22-XST [Etiqueta sin Grabacion]
2 M22S-ST-X [Portaetiquetas]
2 M22-A [Adaptador para Fij. Frontal]
2 M22-LED230-G [LED,85-264VAC,Verde,F.Frontal]
2 Z-SH/1N [Secc. Portafusibles 1P+N]
2 FUSIBLE GL-GC 10X38 2A(16013)
1 CFK6-40/2/003-MX [Diferencial CFK - 2P 40A 30MA]
1 CLS6-C25/1N-MX [Aut. Magnetoterm. CLS - 1P+N]
2 RK 6-10 DS Beige Borne
4 TC8 1000/5A [Transformador intensidad 1000/5A]
3 TC6 600/5A;Transformador
7 SL 2,5/35 Borne Tierra
2 SRK 2,5/2A [Borne hasta 2,5mm]
2 PKZM0-1,6 [Int. Protector de Motor;Reg.1 - 1,6A]
2 NHI11-PKZ0 [Contactos Aux. Normales 1C+1A]
2 CVM-C10-ITF-485-ICT2 [Analizador de redes, 2ED/2SR, RS485, 96x96]
1 PLHT-C100/3N [Aut. Magnetoterm. 3P+N 20KA (EN60947-2), curva C]
1 SPCT2-335-3+NPE [Descargador sobretensiones transitorias C-II-2]
1 NZMN4-4-AE1000 [Int. Aut.4P,1000A,50kA/400V, caja moldeada]
1 NZM4-XBR [Marco para Puerta, IP40]
5 CU-40X10X3200 (TENERIFE)
1 ZFS60-NZM7 [Placa Indicadora]
1 LZMC3-4-AE630-I [Int. Autom. 4P, 630A, Icu:36kA (a 400VAC), caja moldeada]
1 NZM2/3-XA208-250AC/DC [Disparador Shunt]
1 M22-K10 [Contacto de Cierre.Fij.Frontal]
1 NZM3-XBR [Marco para Puerta, IP40]
8 BETATHERM 145 SO-07Z-K 95 MM2
1 ZFS60-NZM7 [Placa Indicadora]
1 LZMB1-4-A63-I [Int. Autom. 4P, 63A, Icu:25kA (a 400VAC), caja modeada]
1 NZM1-XBR [Marco IP40]
4 BETATHERM 145 SO-07Z-K 10 MM2
1 ZFS60-NZM7 [Placa Indicadora]
1 WGC-110 [Transformador diferencial serie WGC 500-630A]
1 RGU2 [Relé diferencial, tipo A, display, configurable]
1 GSTA00-160 [Seccionad. para Fus.NH,3P,160A]
1 GSTA00-160-1P [Seccionad. para Fus.NH,1P,160A]
4 NH-00 125A 30165 IFO
2 K2X240/4 [Borne tertrapolar 2x240mm]
2 H-K2X240/5 [Tapa para Borne]
1 K95/4 [Borne tetrapolar 95mm]
1 H-K95/5 [Tapa para Borne]
4 RK 35/35 N [Borne hasta 35mm]
2 3/8R6M [Armario metálico,de Suelo, con zócalo, IP54, puerta transparente 874x2000x625mm]
2 RSR36M [Zocalo]
2 RB36F1M [Base con Aperturas para Cable]
2 RB38M [Cierre de Proteccion]
4 ZW213 [Larguero Bastidor W/XA]
2 RZ1MP4 [Soporte General para Bastidor]
12 ZW53P10 TAPA PASACABLES IP-55
8 RZ7P20 [Soporte para Perfiles 1caja = 20und]
8 RZ41P20 [Soporte para Perfiles 1caja = 20und]
8 RZ39P20 [Soporte Union Perfiles 90 Gra.]
4 RZULB3M [Perfil Troquelado de Anchura]
8 RZULB2M [Perfil Troquelado de Anchura]
2 AG234 [Caratula Plastica]
8 XBST12 [Soporte Embarrado Techo 4P. 1250A]
2 XBTT12 [Uniones embarrado 800 y 1250A (1=4)]
6 CU-40X10X3200 (TENERIFE)
2 RTS38M [Puerta Transparente]
2 RSW86MP2 [Cierre Lateral]
2 XAB4 [Porta esquemas]
1 ZFS-150x30mm [Etiqueta grabada exterior armario]
La unidad de obra se entiende totalmente instalado, probado y funcionando correctamente, con toda clase de ayudas, incluso albañilería, en condiciones de prestar servicio correctamente.

| Código | Ud | Descripción | Rendimiento | Precio | Importe |
|---|---|---|---|---|---|
| c_t_0' | ud |  (material; 04/09/2014) | 1 | 14544.19 | 14544.19 |
| M01B0070 | h | Oficial electricista | 25.477 | 13.83 | 352.35 |
| M01B0080 | h | Ayudante electricista | 25.477 | 13.16 | 335.28 |
| %0.03 | % | Costes indirectos | 3 % | 15231.82 | 456.95 |
|  |  | Total |  |  | 15688.77 |

| Medición | Uds. | Parcial |
|---|---|---|
| PLANTA SÓTANO |  |  |
| Cuarto eléctrico ET | 1 | 1.00 |
| Subtotal acumulado |  | 1.00 |
| Total |  | 1 |

**C_T_CI** UD
1 UD × 2727.33 = 2727.33
Cuadro eléctrico general de mando y protección, código C-T-CI, según planos y esquemas de proyecto, con todos los elementos marca Eaton, compuesto por:
3 K95/4 [Borne tetrapolar 95mm]
3 H-K95/5 [Tapa para Borne]
12 BETATHERM 145 SO-07Z-K 50 MM2
2 DILMP125(RAC240) [Contactor 4 polos 125Amp.]
2 DILM150-XHI22 [Bloque Contactos Aux., 2C+2A]
1 DILM150-XMV [Enclavamiento Mecanico]
2 Z-SH/3N [Secc. Portafusibles 3P+N]
6 FUSIBLE GL-GC 10X38 2A(16013)
2 PMV50NA440 [Relé vigilante tensión III 400V con fallo de neutro]
1 ETR4-69-A [Rele Multifuncion 24-240VAC/DC]
2 ETR4-11-A [Rele Tempor.de Trabajo 24-240V]
2 DILER-22(230V50/60HZ) [MiniContactor Auxiliar, 2C+2A]
2 M22-WRS3 [Selector de Llave,3Pos.,Encla.]
2 M22-XST [Etiqueta sin Grabacion]
2 M22S-ST-X [Portaetiquetas]
2 M22-A [Adaptador para Fij. Frontal]
4 M22-K10 [Contacto de Cierre.Fij.Frontal]
1 M22-PV [Pulsador Parada de Emergencia]
1 M22-XAK2 [Placa Parada Emerg.,Grabada]
1 M22-A [Adaptador para Fij. Frontal]
1 M22-K01 [Contacto de Apertura,F.Frontal]
2 M22-L-G [Lampara Rasante, Verde]
2 M22-XST [Etiqueta sin Grabacion]
2 M22S-ST-X [Portaetiquetas]
2 M22-A [Adaptador para Fij. Frontal]
2 M22-LED230-G [LED,85-264VAC,Verde,F.Frontal]
2 Z-SH/1N [Secc. Portafusibles 1P+N]
2 FUSIBLE GL-GC 10X38 2A(16013)
1 CFK6-40/2/003-MX [Diferencial CFK - 2P 40A 30MA]
1 CLS6-C25/1N-MX [Aut. Magnetoterm. CLS - 1P+N]
2 RK 6-10 DS Beige Borne
1 GSTA00-160 [Seccionad. para Fus.NH,3P,160A]
1 GSTA00-160-1P [Seccionad. para Fus.NH,1P,160A]
4 NH-00 125A 30165 IFO
3 TC5 125/5A;Transformador
3 SL 2,5/35 Borne Tierra
1 PKZM0-1,6 [Int. Protector de Motor;Reg.1 - 1,6A]
1 NHI11-PKZ0 [Contactos Aux. Normales 1C+1A]
1 CVM-C10-ITF-485-ICT2 [Analizador de redes, 2ED/2SR, RS485, 96x96]
1 PLHT-C100/3N [Aut. Magnetoterm. 3P+N 20KA (EN60947-2), curva C]
1 SPCT2-335-3+NPE [Descargador sobretensiones transitorias C-II-2]
1 CS-108/300 [Armario metálico, con placa, IP65, 1000x800x300mm]
1 SPT6 [Accesorio para Armario]
1 ZFS-150x30mm [Etiqueta grabada exterior armario]
La unidad de obra se entiende totalmente instalado, probado y funcionando correctamente, con toda clase de ayudas, incluso albañilería, en condiciones de prestar servicio correctamente.

| Código | Ud | Descripción | Rendimiento | Precio | Importe |
|---|---|---|---|---|---|
| c_t_ci' | ud |  (material; 04/09/2014) | 1 | 1960.26 | 1960.26 |
| M01B0070 | h | Oficial electricista | 25.477 | 13.83 | 352.35 |
| M01B0080 | h | Ayudante electricista | 25.477 | 13.16 | 335.28 |
| %0.03 | % | Costes indirectos | 3 % | 2647.89 | 79.44 |
|  |  | Total |  |  | 2727.33 |

| Medición | Uds. | Parcial |
|---|---|---|
| PLANTA SÓTANO |  |  |
| Cuarto eléctrico ET | 1 | 1.00 |
| Subtotal acumulado |  | 1.00 |
| Total |  | 1 |

**C_0** UD
1 UD × 22325.75 = 22325.75
Cuadro eléctrico general de mando y protección, código C-0, según planos y esquemas de proyecto, con protector tetrapolar Cirprotec de protección contra el rayo, con todos los elementos marca Eaton, compuesto por:
1 NZMN4-4-AE1000 [Int. Aut.4P,1000A,50kA/400V, caja moldeada]
1 NZM4-XBR [Marco para Puerta, IP40]
5 CU-40X10X3200 (TENERIFE)
1 ZFS60-NZM7 [Placa Indicadora]
3 TC8 1000/5A [Transformador intensidad 1000/5A]
3 SL 2,5/35 Borne Tierra
1 PKZM0-1,6 [Int. Protector de Motor;Reg.1 - 1,6A]
1 NHI11-PKZ0 [Contactos Aux. Normales 1C+1A]
1 CVM-C10-ITF-485-ICT2 [Analizador de redes, 2ED/2SR, RS485, 96x96] [Analizador de redes, 2ED/2SR, RS485, 96x96]
1 CL-PKZ0 [Limitador de Corriente]
3 PKNM-16/1N/C/003-MW [Combinado PKNM, 1P+N, 16A, 10KA EN60947-2, curva C, 30mA, tipo AC]
6 SRK 2,5/2A [Borne hasta 2,5mm]
1 PLHT-C100/3N [Aut. Magnetoterm. 3P+N 20KA (EN60947-2), curva C]
1 SPCT2-335-3+NPE [Descargador sobretensiones transitorias C-II-2]
1 LZMC3-4-A400-I [Int. Autom. 4P, 400A, Icu:36kA (a 400VAC), caja moldeada]
1 NZM3-XBR [Marco para Puerta, IP40]
4 BETATHERM 145 SO-07Z-K 95 MM2
1 ZFS60-NZM7 [Placa Indicadora]
2 LZMB2-4-A250-I [Int. Autom. 4P, 250A, Icu:25kA (a 400VAC), caja moldeada]
2 NZM2-XBR [Marco IP40]
8 BETATHERM 145 SO-07Z-K 70 MM2
2 ZFS60-NZM7 [Placa Indicadora]
3 LZMB1-4-A125-I [Int. Autom. 4P, 125A, Icu:25kA (a 400VAC), caja moldeada]
3 NZM1-XBR [Marco IP40]
12 BETATHERM 145 SO-07Z-K 50 MM2
3 ZFS60-NZM7 [Placa Indicadora]
3 LZMB1-4-A63-I [Int. Autom. 4P, 63A, Icu:25kA (a 400VAC), caja moldeada]
3 NZM1-XBR [Marco IP40]
12 BETATHERM 145 SO-07Z-K 10 MM2
3 ZFS60-NZM7 [Placa Indicadora]
6 LZMB1-4-A40-I [Int. Aut. 4P,40A,25kA/400V, caja moldeada]
6 NZM1-XBR [Marco IP40]
24 BETATHERM 145 SO-07Z-K 6 MM2
6 ZFS60-NZM7 [Placa Indicadora]
1 NZM2/3-XU208-240AC [Disparador de Minima Tension]
1 NZM3-XR208-240AC [Accionamiento a Distancia]
1 NZM3-XAVPR [Tapa 4 Polo]
1 Z-SH/1N [Secc. Portafusibles 1P+N]
1 FUSIBLE GL-GC 10X38 2A(16013)
1 M22-WRS3 [Selector de Llave,3Pos.,Encla.]
1 M22-XST [Etiqueta sin Grabacion]
1 M22S-ST-X [Portaetiquetas]
1 M22-A [Adaptador para Fij. Frontal]
2 M22-K10 [Contacto de Cierre.Fij.Frontal]
1 M22-L-G [Lampara Rasante, Verde]
1 M22-XST [Etiqueta sin Grabacion]
1 M22S-ST-X [Portaetiquetas]
1 M22-A [Adaptador para Fij. Frontal]
1 M22-LED230-G [LED,85-264VAC,Verde,F.Frontal]
1 DILER-22(230V50/60HZ) [MiniContactor Auxiliar, 2C+2A]
4 RK 2,5-4 DS Beige [Borne 2,5-4 mm]
1 ETR4-11-A [Rele Tempor.de Trabajo 24-240V]
1 K240/4 [Borne tetrapolar 240mm]
2 K150/4 [Borne tetrapolar 150mm]
1 H-K240/5 [Tapa para Borne]
2 H-K150/5 [Tapa para Borne]
12 RK 50 [Borne hasta 50mm]
36 RK 35/35 N [Borne hasta 35mm]
3 TC6 400/5A [Transformador intensidad 400/5A]
3 SL 2,5/35 Borne Tierra
1 MC3-250 [Transformador eficiente monofásico serie MC]
3 MC3-125 [Transformador trifásico serie MC3 para CVM-MINI-MC]
9 MC3-63 [transformadores medida eficiente CVM]
14 Z-SH/3N [Secc. Portafusibles 3P+N]
3 Z-SH/1N [Secc. Portafusibles 1P+N]
60 FUSIBLE GL-GC 10X38 2A(16013)
14 CVM-MINI-ITF-MC3-RS485-C2 [Analizador con transformador externo trifásico, MC3, RS485]
1 TCP2RS-TCP+ [CONVERSOR RS-232/485 / ETHERNET]
1 POWER STUDIO SCADA; HASP USB [Software SCADA PowerStudio Circutor]
1 3/8R6M [Armario metálico,de Suelo, con zócalo, IP54, puerta transparente 874x2000x625mm]
1 RSR36M [Zocalo]
1 RB36F1M [Base con Aperturas para Cable]
1 RB38M [Cierre de Proteccion]
2 ZW213 [Larguero Bastidor W/XA]
1 RZ1MP4 [Soporte General para Bastidor]
6 ZW53P10 TAPA PASACABLES IP-55
4 RZ7P20 [Soporte para Perfiles 1caja = 20und]
4 RZ41P20 [Soporte para Perfiles 1caja = 20und]
4 RZ39P20 [Soporte Union Perfiles 90 Gra.]
2 RZULB3M [Perfil Troquelado de Anchura]
4 RZULB2M [Perfil Troquelado de Anchura]
1 AG234 [Caratula Plastica]
1 3/8R6M [Armario metálico,de Suelo, con zócalo, IP54, puerta transparente 874x2000x625mm]
1 RSR36M [Zocalo]
1 RB36F1M [Base con Aperturas para Cable]
1 RB38M [Cierre de Proteccion]
1 RZ1MP4 [Soporte General para Bastidor]
2 ZW213 [Larguero Bastidor W/XA]
6 ZW53P10 TAPA PASACABLES IP-55
2 RZULB2M [Perfil Troquelado de Anchura]
1 2/8R6M [Armario metálico, de Suelo, con zócalo, IP54,puerta transparente, 624x2000x625mm]
1 RSR26M [Zocalo]
1 RB26F1M [Base con Aperturas para Cable]
1 RB28M [Cierre de Proteccion]
1 RZ1MP4 [Soporte General para Bastidor]
2 ZW213 [Larguero Bastidor W/XA]
4 ZW53P10 TAPA PASACABLES IP-55
2 RZULB2M [Perfil Troquelado de Anchura]
12 RZ7P20 [Soporte para Perfiles 1caja = 20und]
6 XZT33 [Perfil para profundida 625]
24 ZX154 [Soporte para embarrado hasta 2750A]
24 ZX173 DISTANCIADOR ASILAN
24 ZX181 [Tornillo de fijación M12x100]
24 ZX286P10 [Arand. plana 12mm]
24 ZX291P10 [Arand. grower 12mm]
24 RZ12P500 [Tornillo Torx M6x10 1 PAQ = 500 Und]
24 RZ15MP20 [Tornillo Torx M6x16]
24 ZX190 [Tuerca corredera M12]
4 CU-30X10X3200 (TENERIFE)
4 RZ7P20 [Soporte para Perfiles 1caja = 20und]
2 XZT33 [Perfil para profundida 625]
8 ZX154 [Soporte para embarrado hasta 2750A]
8 ZX173 DISTANCIADOR ASILAN
8 ZX181 [Tornillo de fijación M12x100]
8 ZX286P10 [Arand. plana 12mm]
8 ZX291P10 [Arand. grower 12mm]
8 RZ12P500 [Tornillo Torx M6x10 1 PAQ = 500 Und]
8 RZ15MP20 [Tornillo Torx M6x16]
8 ZX190 [Tuerca corredera M12]
2 CU-30X10X3200 (TENERIFE)
2 RTS38M [Puerta Transparente]
1 RTS28M [Puerta Transparente]
1 RSW86MP2 [Cierre Lateral]
2 XAB4 [Porta esquemas]
1 ZFS-150x30mm [Etiqueta grabada exterior armario]
La unidad de obra se entiende totalmente instalado, probado y funcionando correctamente, con toda clase de ayudas, incluso albañilería, en condiciones de prestar servicio correctamente.

| Código | Ud | Descripción | Rendimiento | Precio | Importe |
|---|---|---|---|---|---|
| c_0' | ud |  (material; 04/09/2014) | 1 | 20758.66 | 20758.660 |
| M01B0070 | h | Oficial electricista | 33.969 | 13.83 | 469.791 |
| M01B0080 | h | Ayudante electricista | 33.969 | 13.16 | 447.032 |
| %0.03 | % | Costes indirectos | 3 % | 21675.483 | 650.264 |
|  |  | Total |  |  | 22325.75 |

| Medición | Uds. | Parcial |
|---|---|---|
| PLANTA SÓTANO |  |  |
| Cuarto de instalaciones eléctricas | 1 | 1.00 |
| Subtotal acumulado |  | 1.00 |
| Total |  | 1 |

**C_CI** UD
1 UD × 1377.37 = 1377.37
Cuadro eléctrico general de mando y protección, código C-CI, según planos y esquemas de proyecto, con protector tetrapolar Cirprotec de protección contra el rayo, con todos los elementos marca Eaton, compuesto por:
4 RK 35/35 N [Borne hasta 35mm]
1 IS-100/4 [Interruptor seccionador IS, 4polos, 100A]
1 Z-SH/3N [Secc. Portafusibles 3P+N]
3 FUSIBLE GL-GC 10X38 2A(16013)
3 Z-EL/OR230 [Piloto led 230V naranja para rail 1módulo]
4 SPET2-280/1 [Descargador sobretensiones transitorias]
1 BPZ-KB-11/160 [Distribuidor Tetrapolar, 160A]
4 BASE I D02 63A RAIL
4 TAPA UNIPOLAR D02 63A
4 TAPON ROSCA.D02 63A
4 D02 63A 26055
4 SRK 10/2A [Borne hasta 10mm]
1 PFIM-40/4/003-MW [Int.Diferencial PFIM, 4P, 40A, 30mA,tipo AC, Inc: 10KA, idicador pos.contactos]
2 PFIM-40/2/003-MW [Int.Diferencial PFIM, 2P, 40A, 30mA,tipo AC, Inc: 10KA, idicador pos.contactos]
1 PLSM-D25/4-MW [Aut. Magnetotermicos PLS, 4P, 25A, cruva D, 10/15KA EN60898/60947-2]
2 PLSM-D16/4-MW [Aut. Magnetotermicos PLS, 4P, 16A, cruva D, 10/15KA EN60898/60947-2]
1 PLSM-C16/4-MW [Aut. Magnetotermicos PLS, 4P, 16A, cruva C, 10/15KA EN60898/60947-2]
1 PLZM-D16/1N-MW [Aut. Magnetotermicos PLS, 1P+N, 16A, cruva D, 10/15KA EN60898/60947-2]
1 PLZM-C16/1N-MW [Aut. Magnetotermicos PLS, 1P+N, 16A, cruva C, 10/15KA EN60898/60947-2]
12 SRK 6/2A [Borne hasta 6mm]
8 SRK 2,5/2A [Borne hasta 2,5mm]
1 AT52EM [ARM.SUPERFICIE IP43 574x824x140 MOD.120]
1 TTS21M P.TRANSP. ALU 2/1B 52AT-U
1 ZFS-150x30mm [Etiqueta grabada exterior armario]
La unidad de obra se entiende totalmente instalado, probado y funcionando correctamente, con toda clase de ayudas, incluso albañilería, en condiciones de prestar servicio correctamente.

| Código | Ud | Descripción | Rendimiento | Precio | Importe |
|---|---|---|---|---|---|
| c_ci' | ud |  (material; 04/09/2014) | 1 | 649.62 | 649.62 |
| M01B0070 | h | Oficial electricista | 25.477 | 13.83 | 352.35 |
| M01B0080 | h | Ayudante electricista | 25.477 | 13.16 | 335.28 |
| %0.03 | % | Costes indirectos | 3 % | 1337.25 | 40.12 |
|  |  | Total |  |  | 1377.37 |

| Medición | Uds. | Parcial |
|---|---|---|
| PLANTA SÓTANO |  |  |
| Instalaciones PCI | 1 | 1.00 |
| Subtotal acumulado |  | 1.00 |
| Total |  | 1 |

**C_EXT** UD
1 UD × 1440.15 = 1440.15
Cuadro eléctrico general de mando y protección, código C-EXT, según planos y esquemas de proyecto, con protector tetrapolar Cirprotec de protección contra el rayo, con todos los elementos marca Eaton, compuesto por:
4 RK 16/35 N [ Borne hasta 16mm]
1 PLSM-C63/3N-MW [Aut. Magnetoterm. PLS - 3P+N]
4 SPET2-280/1 [Descargador sobretensiones transitorias]
1 BPZ-KB-11/125 [Distribuidor WÖHNELEC Tetrapolar 125A]
4 PFIM-40/4/003-MW [Int.Diferencial PFIM, 4P, 40A, 30mA,tipo AC, Inc: 10KA, idicador pos.contactos]
6 PFIM-40/2/003-MW [Int.Diferencial PFIM, 2P, 40A, 30mA,tipo AC, Inc: 10KA, idicador pos.contactos]
4 PLS6-C16/4-MW [Aut. Magnetotermicos PLS, 4P, 16A, cruva C, 6/10KA EN60898/60947-2]
5 PLS6-C16/1N-MW [Aut. Magnetotermicos PLS, 1P+N, 16A, cruva C, 6/10KA EN60898/60947-2]
2 PLS6-C10/1N-MW [Aut. Magnetotermicos PLS, 1P+N, 10A, cruva C, 6/10KA EN60898/60947-2]
14 SRK 6/2A [Borne hasta 6mm]
18 SRK 2,5/2A [Borne hasta 2,5mm]
2 Reloj o dispositivo horario
1 AT62EM [ARM.SUPERFICIE IP43 574x974x140 MOD.144]
1 TTS22M P.TRANSP. ALU 2/2B 62AT-U
1 ZFS-150x30mm [Etiqueta grabada exterior armario]
La unidad de obra se entiende totalmente instalado, probado y funcionando correctamente, con toda clase de ayudas, incluso albañilería, en condiciones de prestar servicio correctamente.

| Código | Ud | Descripción | Rendimiento | Precio | Importe |
|---|---|---|---|---|---|
| c_ext' | ud |  (material; 04/09/2014) | 1 | 939.78 | 939.78 |
| M01B0070 | h | Oficial electricista | 16.985 | 13.83 | 234.90 |
| M01B0080 | h | Ayudante electricista | 16.985 | 13.16 | 223.52 |
| %0.03 | % | Costes indirectos | 3 % | 1398.20 | 41.95 |
|  |  | Total |  |  | 1440.15 |

| Medición | Uds. | Parcial |
|---|---|---|
| PLANTA SÓTANO |  |  |
| Cuarto eléctrico ET | 1 | 1.00 |
| Subtotal acumulado |  | 1.00 |
| Total |  | 1 |

**C_0_UPS** UD
1 UD × 3433.47 = 3433.47
Cuadro eléctrico general de mando y protección, código C-0-UPS, según planos y esquemas de proyecto, con protector tetrapolar Cirprotec de protección contra el rayo, con todos los elementos marca Eaton, compuesto por:
2 K150/4 [Borne tetrapolar 150mm]
2 H-K150/5 [Tapa para Borne]
2 LZMB2-4-A250-I [Int. Autom. 4P, 250A, Icu:25kA (a 400VAC), caja moldeada]
2 M22-K10 [Contacto de Cierre.Fij.Frontal]
2 NZM2-XDV [Maneta Giratoria Bloqueable]
2 ZFS60-NZM7 [Placa Indicadora]
1 PLHT-C100/3N [Aut. Magnetoterm. 3P+N 20KA (EN60947-2), curva C]
4 SPET2-280/1 [Descargador sobretensiones transitorias]
2 Z-SH/1N [Secc. Portafusibles 1P+N]
2 M22-L-G [Lampara Rasante, Verde]
2 M22-XST [Etiqueta sin Grabacion]
2 M22S-ST-X [Portaetiquetas]
2 M22-A [Adaptador para Fij. Frontal]
2 M22-LED230-G [LED,85-264VAC,Verde,F.Frontal]
3 PFIM-40/2/003-A-MW [Int.Diferencial PFIM, 2P, 40A, 30mA,tipo A, Inc: 10KA, idicador pos.contactos]
5 PLSM-D63/4 [Aut. Magnetotermicos PLS, 4P, 63A, cruva D, 10/15KA EN60898/60947-2]
2 PLSM-D40/4-MW [Aut. Magnetotermicos PLS, 4P, 40A, cruva D, 10/15KA EN60898/60947-2]
3 PLSM-C16/2-MW [Aut. Magnetotermicos PLS, 2P, 16A, cruva C, 10/15KA EN60898/60947-2]
20 RK 16/35 N [Borne hasta 16mm]
8 SRK 10/2A [Borne hasta 10mm]
6 SRK 2,5/2A [Borne hasta 2,5mm]
1 3/5G-02 [Armario metálico, supoerficie, 3x9 filas, 324PE, IP54, puerta transparente, 800x1400x225mm]
1 2V5 S-3 CHASIS 9 FILAS
1 1V5 S-3 CHASIS 9 FILAS
1 ZW53P10 TAPA PASACABLES IP-55
1 PT3/5G P.TRANSPARENTE
1 ED72S CHASIS INTER-EMBARRADO
1 ZFS-150x30mm [Etiqueta grabada exterior armario]
La unidad de obra se entiende totalmente instalado, probado y funcionando correctamente, con toda clase de ayudas, incluso albañilería, en condiciones de prestar servicio correctamente.

| Código | Ud | Descripción | Rendimiento | Precio | Importe |
|---|---|---|---|---|---|
| c_0_ups' | ud |  (material; 04/09/2014) | 1 | 2645.83 | 2645.83 |
| M01B0070 | h | Oficial electricista | 25.477 | 13.83 | 352.35 |
| M01B0080 | h | Ayudante electricista | 25.477 | 13.16 | 335.28 |
| %0.03 | % | Costes indirectos | 3 % | 3333.46 | 100.00 |
|  |  | Total |  |  | 3433.47 |

| Medición | Uds. | Parcial |
|---|---|---|
| PLANTA SÓTANO |  |  |
| Cuarto de instalaciones eléctricas | 1 | 1.00 |
| Subtotal acumulado |  | 1.00 |
| Total |  | 1 |

**C_GAR** UD
1 UD × 1467.93 = 1467.93
Cuadro eléctrico general de mando y protección, código C-GAR, según planos y esquemas de proyecto, con protector tetrapolar Cirprotec de protección contra el rayo, con todos los elementos marca Eaton, compuesto por:
4 SRK 10/2A [Borne hasta 10mm]
1 PLSM-D40/4-MW [Aut. Magnetotermicos PLS, 4P, 40A, cruva C, 10/15KA EN60898/60947-2]
4 SPET2-280/1 [Descargador sobretensiones transitorias]
1 BPZ-KB-11/125 [Distribuidor WÖHNELEC Tetrapolar 125A]
12 PFIM-40/2/003-MW [Int.Diferencial PFIM, 2P, 40A, 30mA,tipo AC, Inc: 10KA, idicador pos.contactos]
11 PLS6-C16/1N-MW [Aut. Magnetotermicos PLS, 1P+N, 16A, cruva C, 6/10KA EN60898/60947-2]
5 PLS6-C10/1N-MW [Aut. Magnetotermicos PLS, 1P+N, 10A, cruva C, 6/10KA EN60898/60947-2]
1 PLS6-C6/1N-MW [Aut. Magnetotermicos PLS, 1P+N, 6A, cruva C, 6/10KA EN60898/60947-2]
34 SRK 2,5/2A [Borne hasta 2,5mm]
1 AT62EM [ARM.SUPERFICIE IP43 574x974x140 MOD.144]
1 TTS22M P.TRANSP. ALU 2/2B 62AT-U
1 ZFS-150x30mm [Etiqueta grabada exterior armario]
La unidad de obra se entiende totalmente instalado, probado y funcionando correctamente, con toda clase de ayudas, incluso albañilería, en condiciones de prestar servicio correctamente.

| Código | Ud | Descripción | Rendimiento | Precio | Importe |
|---|---|---|---|---|---|
| c_gar' | ud |  (material; 04/09/2014) | 1 | 909.45 | 909.45 |
| M01B0070 | h | Oficial electricista | 19.108 | 13.83 | 264.26 |
| M01B0080 | h | Ayudante electricista | 19.108 | 13.16 | 251.46 |
| %0.03 | % | Costes indirectos | 3 % | 1425.17 | 42.76 |
|  |  | Total |  |  | 1467.93 |

| Medición | Uds. | Parcial |
|---|---|---|
| PLANTA SÓTANO |  |  |
| Garaje | 1 | 1.00 |
| Subtotal acumulado |  | 1.00 |
| Total |  | 1 |

**C_SM** UD
1 UD × 1235.35 = 1235.35
Cuadro eléctrico general de mando y protección, código C-SM, según planos y esquemas de proyecto, con protector tetrapolar Cirprotec de protección contra el rayo, con todos los elementos marca Eaton, compuesto por:
4 SRK 10/2A [Borne hasta 10mm]
1 PLSM-D40/4-MW [Aut. Magnetotermicos PLS, 4P, 40A, cruva C, 10/15KA EN60898/60947-2]
4 SPET2-280/1 [Descargador sobretensiones transitorias]
1 BPZ-KB-11/125 [Distribuidor WÖHNELEC Tetrapolar 125A]
5 PFIM-40/4/003-MW [Int.Diferencial PFIM, 4P, 40A, 30mA,tipo AC, Inc: 10KA, idicador pos.contactos]
3 PFIM-40/2/003-MW [Int.Diferencial PFIM, 2P, 40A, 30mA,tipo AC, Inc: 10KA, idicador pos.contactos]
5 PLS6-C16/3N-MW [Aut. Magnetotermicos PLS, 3P+N, 16A, cruva C, 6/10KA EN60898/60947-2]
2 PLS6-C16/1N-MW [Aut. Magnetotermicos PLS, 1P+N, 16A, cruva C, 6/10KA EN60898/60947-2]
1 PLS6-C10/1N-MW [Aut. Magnetotermicos PLS, 1P+N, 10A, cruva C, 6/10KA EN60898/60947-2]
1 PLS6-C6/1N-MW [Aut. Magnetotermicos PLS, 1P+N, 6A, cruva C, 6/10KA EN60898/60947-2]
3 Z-SCH230/25-40 [Contactor modular 4polos 25A]
3 Z-S/WM [Conmutadores Z-S]
20 SRK 6/2A [Borne hasta 6mm]
8 SRK 2,5/2A [Borne hasta 2,5mm]
6 RKD 4 [Borne doble hasta 4mm]
1 AT62EM [ARM.SUPERFICIE IP43 574x974x140 MOD.144]
1 TTS22M P.TRANSP. ALU 2/2B 62AT-U
1 ZFS-150x30mm [Etiqueta grabada exterior armario]
La unidad de obra se entiende totalmente instalado, probado y funcionando correctamente, con toda clase de ayudas, incluso albañilería, en condiciones de prestar servicio correctamente.

| Código | Ud | Descripción | Rendimiento | Precio | Importe |
|---|---|---|---|---|---|
| c_sm' | ud |  (material; 04/09/2014) | 1 | 970.18 | 970.18 |
| M01B0070 | h | Oficial electricista | 8.492 | 13.83 | 117.44 |
| M01B0080 | h | Ayudante electricista | 8.492 | 13.16 | 111.75 |
| %0.03 | % | Costes indirectos | 3 % | 1199.37 | 35.98 |
|  |  | Total |  |  | 1235.35 |

| Medición | Uds. | Parcial |
|---|---|---|
| PLANTA SÓTANO |  |  |
| Sala de Máquinas | 1 | 1.00 |
| Subtotal acumulado |  | 1.00 |
| Total |  | 1 |

**C_VENT** UD
1 UD × 1058.1 = 1058.10
Cuadro eléctrico general de mando y protección, código C-VENT, según planos y esquemas de proyecto, con protector tetrapolar Cirprotec de protección contra el rayo, con todos los elementos marca Eaton, compuesto por:
4 SRK 6/2A [Borne hasta 6mm]
1 PLSM-C32/4-MW [Aut. Magnetotermicos PLS, 4P, 32A, cruva C, 10/15KA EN60898/60947-2]
4 SPET2-280/1 [Descargador sobretensiones transitorias]
2 PFIM-40/4/003-MW [Int.Diferencial PFIM, 4P, 40A, 30mA,tipo AC, Inc: 10KA, idicador pos.contactos]
1 PFIM-40/2/003-MW [Int.Diferencial PFIM, 2P, 40A, 30mA,tipo AC, Inc: 10KA, idicador pos.contactos]
2 Z-NHK [Accesorios Xpole / Xclear PFIM/CLS]
2 PKZM0-10 [Int. Protector de Motor;Reg. 6,3 - 10A]
2 NHI11-PKZ0 [Contactos Aux. Normales 1C+1A]
2 AGM2-10-PKZ0
2 DILM9-10(230V50/60HZ) [Contactor 3P, 4kW(AC-3,400V)]
2 DILA-XHI22 [Bloque Contactos Aux., 2C+2A]
6 RK 2,5-4 DS Beige [Borne 2,5-4 mm]
2 Z-SH/1N [Secc. Portafusibles 1P+N]
2 FUSIBLE GL-GC 10X38 2A(16013)
2 M22-WRLK3-G [Selector Lum.,3Pos,Encl.,Verde]
2 M22-LED230-G [LED,85-264VAC,Verde,F.Frontal]
2 M22-XST [Etiqueta sin Grabacion]
2 M22S-ST-X [Portaetiquetas]
2 M22-A [Adaptador para Fij. Frontal]
4 M22-K10 [Contacto de Cierre.Fij.Frontal]
2 M22-L-R [Lampara Rasante, Roja]
2 M22-XST [Etiqueta sin Grabacion]
2 M22S-ST-X [Portaetiquetas]
2 M22-A [Adaptador para Fij. Frontal]
2 M22-LED230-R [LED,85-264VAC,Rojo,Fij.Frontal]
8 RK 2,5-4 DS Beige [Borne 2,5-4 mm]
1 PLS6-C16/1N-MW [Aut. Magnetotermicos PLS, 1P+N, 16A, cruva C, 6/10KA EN60898/60947-2]
2 SRK 2,5/2A [Borne hasta 2,5mm]
1 PLS6-C6/1N-MW [Aut. Magnetotermicos PLS, 1P+N, 6A, cruva C, 6/10KA EN60898/60947-2]
1 EASY512-AC-RC [Mod. Control, 230AC Sal. Rele]
6 SRK 2,5/2A [Borne hasta 2,5mm]
1 CS-86/300 [Armario metálico, con placa, IP65, 800x600x300mm]
1 SPT6 [Accesorio para Armario]
1 ZFS-150x30mm [Etiqueta grabada exterior armario]
La unidad de obra se entiende totalmente instalado, probado y funcionando correctamente, con toda clase de ayudas, incluso albañilería, en condiciones de prestar servicio correctamente.

| Código | Ud | Descripción | Rendimiento | Precio | Importe |
|---|---|---|---|---|---|
| c_vent' | ud |  (material; 04/09/2014) | 1 | 798.09 | 798.09 |
| M01B0070 | h | Oficial electricista | 8.492 | 13.83 | 117.44 |
| M01B0080 | h | Ayudante electricista | 8.492 | 13.16 | 111.75 |
| %0.03 | % | Costes indirectos | 3 % | 1027.28 | 30.82 |
|  |  | Total |  |  | 1058.1 |

**C_PRES** UD
1 UD × 2317.19 = 2317.19
Cuadro eléctrico general de mando y protección, código C-PRES, según planos y esquemas de proyecto, con todos los elementos marca Eaton, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]
La unidad de obra se entiende totalmente instalado, probado y funcionando correctamente, con toda clase de ayudas, incluso albañilería, en condiciones de prestar servicio correctamente.

| Código | Ud | Descripción | Rendimiento | Precio | Importe |
|---|---|---|---|---|---|
| c_pres' | ud |  (material; 04/09/2014) | 1 | 2020.51 | 2020.51 |
| M01B0070 | h | Oficial electricista | 8.492 | 13.83 | 117.44 |
| M01B0080 | h | Ayudante electricista | 8.492 | 13.16 | 111.75 |
| %0.03 | % | Costes indirectos | 3 % | 2249.70 | 67.49 |
|  |  | Total |  |  | 2317.19 |

**C_LO** UD
1 UD × 2764.69 = 2764.69
Cuadro eléctrico general de mando y protección, código C-LO, según planos y esquemas de proyecto, con protector tetrapolar Cirprotec de protección contra el rayo, con todos los elementos marca Eaton, compuesto por:
4 RK 35/35 N [Borne hasta 35mm]
1 LZME1-4-ASF125-I [Int. Autom. 4P, 125A, Icu:18kA (a 400VAC), caja moldeada]
1 PLSM-D40/4-MW [Aut. Magnetotermicos PLS, 4P, 40A, cruva C, 10/15KA EN60898/60947-2]
4 SPET2-280/1 [Descargador sobretensiones transitorias]
5 BARRA DERIVACIÓN 16X4X500
10 BD41216 SOPORTE AISLANTE P/BARRAS
9 PFIM-40/4/003-MW [Int.Diferencial PFIM, 4P, 40A, 30mA,tipo AC, Inc: 10KA, idicador pos.contactos]
9 PFIM-40/2/003-MW [Int.Diferencial PFIM, 2P, 40A, 30mA,tipo AC, Inc: 10KA, idicador pos.contactos]
1 PLS6-C40/3N-MW [Aut. Magnetotermicos PLS, 3P+N, 40A, cruva C, 6/10KA EN60898/60947-2]N]
8 PLS6-C16/3N-MW [Aut. Magnetotermicos PLS, 3P+N, 16A, cruva C, 6/10KA EN60898/60947-2]
8 PLS6-C16/1N-MW [Aut. Magnetotermicos PLS, 1P+N, 16A, cruva C, 6/10KA EN60898/60947-2]
5 PLS6-C10/1N-MW [Aut. Magnetotermicos PLS, 1P+N, 10A, cruva C, 6/10KA EN60898/60947-2]
1 PLS6-C6/1N-MW [Aut. Magnetotermicos PLS, 1P+N, 6A, cruva C, 6/10KA EN60898/60947-2]
1 Z-SCH230/1/25-20 [Contactor modular 2polos 25A]
1 Z-SC [Contacto aux.]
1 Z-S/WM [Conmutadores Z-S]
1 Z-SH/1N [Secc. Portafusibles 1P+N]
1 FUSIBLE GL-GC 10X38 2A(16013)
4 SRK 10/2A [Borne hasta 10mm]
32 SRK 6/2A [Borne hasta 6mm]
32 SRK 2,5/2A [Borne hasta 2,5mm]
1 3/5G-02 [Armario metálico, supoerficie, 3x9 filas, 324PE, IP54, puerta transparente, 800x1400x225mm]
1 2V5 S-3 CHASIS 9 FILAS
1 1V5 S-3 CHASIS 9 FILAS
1 ZW53P10 TAPA PASACABLES IP-55
1 PT4/8W P. TRANSPARENTE
1 ZFS-150x30mm [Etiqueta grabada exterior armario]
La unidad de obra se entiende totalmente instalado, probado y funcionando correctamente, con toda clase de ayudas, incluso albañilería, en condiciones de prestar servicio correctamente.

| Código | Ud | Descripción | Rendimiento | Precio | Importe |
|---|---|---|---|---|---|
| c_lo' | ud |  (material; 04/09/2014) | 1 | 2225.74 | 2225.740 |
| M01B0070 | h | Oficial electricista | 16.985 | 13.83 | 234.903 |
| M01B0080 | h | Ayudante electricista | 16.985 | 13.16 | 223.523 |
| %0.03 | % | Costes indirectos | 3 % | 2684.166 | 80.525 |
|  |  | Total |  |  | 2764.69 |

| Medición | Uds. | Parcial |
|---|---|---|
| PLANTA SÓTANO |  |  |
| Almacén general | 1 | 1.00 |
| Subtotal acumulado |  | 1.00 |
| Total |  | 1 |

**CL_LO** UD
1 UD × 1280.92 = 1280.92
Cuadro eléctrico general de mando y protección, código CL-LO, según planos y esquemas de proyecto, con todos los elementos marca Eaton, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]
La unidad de obra se entiende totalmente instalado, probado y funcionando correctamente, con toda clase de ayudas, incluso albañilería, en condiciones de prestar servicio correctamente.

| Código | Ud | Descripción | Rendimiento | Precio | Importe |
|---|---|---|---|---|---|
| cl_lo' | ud |  (material; 04/09/2014) | 1 | 1014.42 | 1014.42 |
| M01B0070 | h | Oficial electricista | 8.492 | 13.83 | 117.44 |
| M01B0080 | h | Ayudante electricista | 8.492 | 13.16 | 111.75 |
| %0.03 | % | Costes indirectos | 3 % | 1243.61 | 37.31 |
|  |  | Total |  |  | 1280.92 |

| Medición | Uds. | Parcial |
|---|---|---|
| PLANTA SÓTANO |  |  |
| Almacén general | 1 | 1.00 |
| Subtotal acumulado |  | 1.00 |
| Total |  | 1 |

**C_LN** UD
1 UD × 2764.69 = 2764.69
Cuadro eléctrico general de mando y protección, código C-LN, según planos y esquemas de proyecto, con protector tetrapolar Cirprotec de protección contra el rayo, con todos los elementos marca Eaton, compuesto por:
4 RK 35/35 N [Borne hasta 35mm]
1 LZME1-4-ASF125-I [Int. Autom. 4P, 125A, Icu:18kA (a 400VAC), caja moldeada]
1 PLSM-D40/4-MW [Aut. Magnetotermicos PLS, 4P, 40A, cruva C, 10/15KA EN60898/60947-2]
4 SPET2-280/1 [Descargador sobretensiones transitorias]
5 BARRA DERIVACIÓN 16X4X500
10 BD41216 SOPORTE AISLANTE P/BARRAS
9 PFIM-40/4/003-MW [Int.Diferencial PFIM, 4P, 40A, 30mA,tipo AC, Inc: 10KA, idicador pos.contactos]
9 PFIM-40/2/003-MW [Int.Diferencial PFIM, 2P, 40A, 30mA,tipo AC, Inc: 10KA, idicador pos.contactos]
1 PLS6-C40/3N-MW [Aut. Magnetotermicos PLS, 3P+N, 40A, cruva C, 6/10KA EN60898/60947-2]N]
8 PLS6-C16/3N-MW [Aut. Magnetotermicos PLS, 3P+N, 16A, cruva C, 6/10KA EN60898/60947-2]
8 PLS6-C16/1N-MW [Aut. Magnetotermicos PLS, 1P+N, 16A, cruva C, 6/10KA EN60898/60947-2]
5 PLS6-C10/1N-MW [Aut. Magnetotermicos PLS, 1P+N, 10A, cruva C, 6/10KA EN60898/60947-2]
1 PLS6-C6/1N-MW [Aut. Magnetotermicos PLS, 1P+N, 6A, cruva C, 6/10KA EN60898/60947-2]
1 Z-SCH230/1/25-20 [Contactor modular 2polos 25A]
1 Z-SC [Contacto aux.]
1 Z-S/WM [Conmutadores Z-S]
1 Z-SH/1N [Secc. Portafusibles 1P+N]
1 FUSIBLE GL-GC 10X38 2A(16013)
4 SRK 10/2A [Borne hasta 10mm]
32 SRK 6/2A [Borne hasta 6mm]
32 SRK 2,5/2A [Borne hasta 2,5mm]
1 3/5G-02 [Armario metálico, supoerficie, 3x9 filas, 324PE, IP54, puerta transparente, 800x1400x225mm]
1 2V5 S-3 CHASIS 9 FILAS
1 1V5 S-3 CHASIS 9 FILAS
1 ZW53P10 TAPA PASACABLES IP-55
1 PT4/8W P. TRANSPARENTE
1 ZFS-150x30mm [Etiqueta grabada exterior armario]
La unidad de obra se entiende totalmente instalado, probado y funcionando correctamente, con toda clase de ayudas, incluso albañilería, en condiciones de prestar servicio correctamente.

| Código | Ud | Descripción | Rendimiento | Precio | Importe |
|---|---|---|---|---|---|
| c_ln' | ud |  (material; 04/09/2014) | 1 | 2225.74 | 2225.740 |
| M01B0070 | h | Oficial electricista | 16.985 | 13.83 | 234.903 |
| M01B0080 | h | Ayudante electricista | 16.985 | 13.16 | 223.523 |
| %0.03 | % | Costes indirectos | 3 % | 2684.166 | 80.525 |
|  |  | Total |  |  | 2764.69 |

| Medición | Uds. | Parcial |
|---|---|---|
| PLANTA SÓTANO |  |  |
| Almacén general | 1 | 1.00 |
| Subtotal acumulado |  | 1.00 |
| Total |  | 1 |

**CL_LN** UD
1 UD × 1280.92 = 1280.92
Cuadro eléctrico general de mando y protección, código CL-LN, según planos y esquemas de proyecto, con todos los elementos marca Eaton, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]
La unidad de obra se entiende totalmente instalado, probado y funcionando correctamente, con toda clase de ayudas, incluso albañilería, en condiciones de prestar servicio correctamente.

| Código | Ud | Descripción | Rendimiento | Precio | Importe |
|---|---|---|---|---|---|
| cl_ln' | ud |  (material; 04/09/2014) | 1 | 1014.42 | 1014.42 |
| M01B0070 | h | Oficial electricista | 8.492 | 13.83 | 117.44 |
| M01B0080 | h | Ayudante electricista | 8.492 | 13.16 | 111.75 |
| %0.03 | % | Costes indirectos | 3 % | 1243.61 | 37.31 |
|  |  | Total |  |  | 1280.92 |

| Medición | Uds. | Parcial |
|---|---|---|
| PLANTA SÓTANO |  |  |
| Almacén general | 1 | 1.00 |
| Subtotal acumulado |  | 1.00 |
| Total |  | 1 |

**C_GAS** UD
1 UD × 944.34 = 944.34
Cuadro eléctrico general de mando y protección, código C-GAS, según planos y esquemas de proyecto, con protector tetrapolar Cirprotec de protección contra el rayo, con todos los elementos marca Eaton, compuesto por:
4 RK 16/35 N [Borne hasta 16mm]
1 PLSM-D40/4-MW [Aut. Magnetotermicos PLS, 4P, 40A, cruva C, 10/15KA EN60898/60947-2]
4 SPET2-280/1 [Descargador sobretensiones transitorias]
1 BPZ-KB-11/125 [Distribuidor WÖHNELEC Tetrapolar 125A]
1 PFIM-40/4/003-MW [Int.Diferencial PFIM, 4P, 40A, 30mA,tipo AC, Inc: 10KA, idicador pos.contactos]
3 PFIM-40/2/003-MW [Int.Diferencial PFIM, 2P, 40A, 30mA,tipo AC, Inc: 10KA, idicador pos.contactos]
1 PLS6-C16/4-MW [Aut. Magnetotermicos PLS, 4P, 16A, cruva C, 6/10KA EN60898/60947-2]
2 PLS6-C16/1N-MW [Aut. Magnetotermicos PLS, 1P+N, 16A, cruva C, 6/10KA EN60898/60947-2]
1 PLS6-C10/1N-MW [Aut. Magnetotermicos PLS, 1P+N, 10A, cruva C, 6/10KA EN60898/60947-2]
1 PLS6-C6/1N-MW [Aut. Magnetotermicos PLS, 1P+N, 6A, cruva C, 6/10KA EN60898/60947-2]
4 SRK 6/2A [Borne hasta 6mm]
8 SRK 2,5/2A [Borne hasta 2,5mm]
1 AT52EM [ARM.SUPERFICIE IP43 574x824x140 MOD.120]
1 TTS21M P.TRANSP. ALU 2/1B 52AT-U
1 ZFS-150x30mm [Etiqueta grabada exterior armario]
La unidad de obra se entiende totalmente instalado, probado y funcionando correctamente, con toda clase de ayudas, incluso albañilería, en condiciones de prestar servicio correctamente.

| Código | Ud | Descripción | Rendimiento | Precio | Importe |
|---|---|---|---|---|---|
| c_gas' | ud |  (material; 04/09/2014) | 1 | 573.04 | 573.040 |
| M01B0070 | h | Oficial electricista | 12.738 | 13.83 | 176.167 |
| M01B0080 | h | Ayudante electricista | 12.738 | 13.16 | 167.632 |
| %0.03 | % | Costes indirectos | 3 % | 916.839 | 27.505 |
|  |  | Total |  |  | 944.34 |

| Medición | Uds. | Parcial |
|---|---|---|
| PLANTA SÓTANO |  |  |
| Sala de gases | 1 | 1.00 |
| Subtotal acumulado |  | 1.00 |
| Total |  | 1 |

**C_ALM** UD
1 UD × 2721.24 = 2721.24
Cuadro eléctrico general de mando y protección, código C-ALM, según planos y esquemas de proyecto, con protector tetrapolar Cirprotec de protección contra el rayo, con todos los elementos marca Eaton, compuesto por:
4 RK 35/35 N [Borne hasta 35mm]
1 LZME1-4-ASF125-I [Int. Autom. 4P, 125A, Icu:18kA (a 400VAC), caja moldeada]
1 PLSM-D40/4-MW [Aut. Magnetotermicos PLS, 4P, 40A, cruva C, 10/15KA EN60898/60947-2]
4 SPET2-280/1 [Descargador sobretensiones transitorias]
5 BARRA DERIVACIÓN 16X4X500
10 BD41216 SOPORTE AISLANTE P/BARRAS
4 PFIM-40/4/003-MW [Int.Diferencial PFIM, 4P, 40A, 30mA,tipo AC, Inc: 10KA, idicador pos.contactos]
16 PFIM-40/2/003-MW [Int.Diferencial PFIM, 2P, 40A, 30mA,tipo AC, Inc: 10KA, idicador pos.contactos]
4 PLS6-C16/3N-MW [Aut. Magnetotermicos PLS, 3P+N, 16A, cruva C, 6/10KA EN60898/60947-2]
15 PLS6-C16/1N-MW [Aut. Magnetotermicos PLS, 1P+N, 16A, cruva C, 6/10KA EN60898/60947-2]
6 PLS6-C10/1N-MW [Aut. Magnetotermicos PLS, 1P+N, 10A, cruva C, 6/10KA EN60898/60947-2]
1 PLS6-C6/1N-MW [Aut. Magnetotermicos PLS, 1P+N, 6A, cruva C, 6/10KA EN60898/60947-2]
2 Z-SCH230/1/25-20 [Contactor modular 2polos 25A]
2 Z-SC [Contacto aux.]
2 Z-S/WM [Conmutadores Z-S]
2 Z-SH/1N [Secc. Portafusibles 1P+N]
2 FUSIBLE GL-GC 10X38 2A(16013)
16 SRK 6/2A [Borne hasta 6mm]
52 SRK 2,5/2A [Borne hasta 2,5mm]
1 3/5G-02 [Armario metálico, supoerficie, 3x9 filas, 324PE, IP54, puerta transparente, 800x1400x225mm]
1 2V5 S-3 CHASIS 9 FILAS
1 1V5 S-3 CHASIS 9 FILAS
1 ZW53P10 TAPA PASACABLES IP-55
1 PT4/8W P. TRANSPARENTE
1 ZFS-150x30mm [Etiqueta grabada exterior armario]
La unidad de obra se entiende totalmente instalado, probado y funcionando correctamente, con toda clase de ayudas, incluso albañilería, en condiciones de prestar servicio correctamente.

| Código | Ud | Descripción | Rendimiento | Precio | Importe |
|---|---|---|---|---|---|
| c_alm' | ud |  (material; 04/09/2014) | 1 | 2183.56 | 2183.56 |
| M01B0070 | h | Oficial electricista | 16.985 | 13.83 | 234.90 |
| M01B0080 | h | Ayudante electricista | 16.985 | 13.16 | 223.52 |
| %0.03 | % | Costes indirectos | 3 % | 2641.98 | 79.26 |
|  |  | Total |  |  | 2721.24 |

| Medición | Uds. | Parcial |
|---|---|---|
| PLANTA SÓTANO |  |  |
| Almacén general | 1 | 1.00 |
| Subtotal acumulado |  | 1.00 |
| Total |  | 1 |

**CL_ALM** UD
1 UD × 1027.42 = 1027.42
Cuadro eléctrico general de mando y protección, código CL-ALM, según planos y esquemas de proyecto, con todos los elementos marca Eaton, compuesto por:
4 RK 35/35 N [Borne hasta 35mm]
1 PLSM-C63/4-MW [Aut. Magnetotermicos PLS, 4P, 63A, cruva C, 10/15KA EN60898/60947-2]
1 BPZ-KB-11/160 [Distribuidor Tetrapolar, 160A]
5 PFIM-40/2/003-A-MW [Int.Diferencial PFIM, 2P, 40A, 30mA,tipo A, Inc: 10KA, idicador pos.contactos]
5 PLS6-C16/2-MW [Aut. Magnetotermicos PLS, 2P, 16A, cruva C, 6/10KA EN60898/60947-2]
10 SRK 2,5/2A [Borne hasta 2,5mm]
1 2/0G-02 [Armario metálico, 3x4Filas, 96PE, pta. transparente, IP54, 550x650x225mm]
1 PT2/0G P.TRANSPARENTE
1 2V0 ARM.S-3 CHASIS 4FILAS
1 ZFS-150x30mm [Etiqueta grabada exterior armario]
La unidad de obra se entiende totalmente instalado, probado y funcionando correctamente, con toda clase de ayudas, incluso albañilería, en condiciones de prestar servicio correctamente.

| Código | Ud | Descripción | Rendimiento | Precio | Importe |
|---|---|---|---|---|---|
| cl_alm' | ud |  (material; 04/09/2014) | 1 | 768.3 | 768.300 |
| M01B0070 | h | Oficial electricista | 8.492 | 13.83 | 117.444 |
| M01B0080 | h | Ayudante electricista | 8.492 | 13.16 | 111.755 |
| %0.03 | % | Costes indirectos | 3 % | 997.499 | 29.925 |
|  |  | Total |  |  | 1027.42 |

| Medición | Uds. | Parcial |
|---|---|---|
| PLANTA SÓTANO |  |  |
| Almacén general | 1 | 1.00 |
| Subtotal acumulado |  | 1.00 |
| Total |  | 1 |

**C_1** UD
1 UD × 3489.9 = 3489.90
Cuadro eléctrico general de mando y protección, código C-1, según planos y esquemas de proyecto, con protector tetrapolar Cirprotec de protección contra el rayo, con todos los elementos marca Eaton, compuesto por:
4 RK 35/35 N [Borne hasta 35mm]
1 PLSM-C63/3N-MW [Aut. Magnetoterm. PLS - 3P+N]
4 SPET2-280/1 [Descargador sobretensiones transitorias]
5 BARRA DERIVACIÓN 16X4X500
10 BD41216 SOPORTE AISLANTE P/BARRAS
2 PFIM-40/4/003-MW [Int.Diferencial PFIM, 4P, 40A, 30mA,tipo AC, Inc: 10KA, idicador pos.contactos]
28 PFIM-40/2/003-MW [Int.Diferencial PFIM, 2P, 40A, 30mA,tipo AC, Inc: 10KA, idicador pos.contactos]
2 PLS6-C16/3N-MW [Aut. Magnetotermicos PLS, 3P+N, 16A, cruva C, 6/10KA EN60898/60947-2]
27 PLS6-C16/1N-MW [Aut. Magnetotermicos PLS, 1P+N, 16A, cruva C, 6/10KA EN60898/60947-2]
8 PLS6-C10/1N-MW [Aut. Magnetotermicos PLS, 1P+N, 10A, cruva C, 6/10KA EN60898/60947-2]
1 PLS6-C6/1N-MW [Aut. Magnetotermicos PLS, 1P+N, 6A, cruva C, 6/10KA EN60898/60947-2]
7 Z-SCH230/1/25-20 [Contactor modular 2polos 25A]
7 Z-SC [Contacto aux.]
7 Z-S/WM [Conmutadores Z-S]
7 Z-SH/1N [Secc. Portafusibles 1P+N]
7 FUSIBLE GL-GC 10X38 2A(16013)
8 SRK 6/2A [Borne hasta 6mm]
104 SRK 2,5/2A [Borne hasta 2,5mm]
1 4/5G-02 [Armario metálico, 3x9Filas, 432, pta. transparente, IP54, 1050x1400x225mm]
2 2V5 S-3 CHASIS 9 FILAS
1 ZW53P10 TAPA PASACABLES IP-55
1 PT4/5G P.TRANSPARENTE
1 ZFS-150x30mm [Etiqueta grabada exterior armario]
La unidad de obra se entiende totalmente instalado, probado y funcionando correctamente, con toda clase de ayudas, incluso albañilería, en condiciones de prestar servicio correctamente.

| Código | Ud | Descripción | Rendimiento | Precio | Importe |
|---|---|---|---|---|---|
| c_1' | ud |  (material; 04/09/2014) | 1 | 2700.62 | 2700.62 |
| M01B0070 | h | Oficial electricista | 25.477 | 13.83 | 352.35 |
| M01B0080 | h | Ayudante electricista | 25.477 | 13.16 | 335.28 |
| %0.03 | % | Costes indirectos | 3 % | 3388.25 | 101.65 |
|  |  | Total |  |  | 3489.9 |

| Medición | Uds. | Parcial |
|---|---|---|
| PLANTA BAJA |  |  |
| Recepción | 1 | 1.00 |
| Subtotal acumulado |  | 1.00 |
| Total |  | 1 |

**CL_1** UD
1 UD × 1344.29 = 1344.29
Cuadro eléctrico general de mando y protección, código CL-1, según planos y esquemas de proyecto, con todos los elementos marca Eaton, compuesto por:
4 RK 35/35 N [Borne hasta 35mm]
1 PLSM-C63/4-MW [Aut. Magnetotermicos PLS, 4P, 63A, cruva C, 10/15KA EN60898/60947-2]
1 BPZ-KB-11/160 [Distribuidor Tetrapolar, 160A]
10 PFIM-40/2/003-A-MW [Int.Diferencial PFIM, 2P, 40A, 30mA,tipo A, Inc: 10KA, idicador pos.contactos]
10 PLS6-C16/2-MW [Aut. Magnetotermicos PLS, 2P, 16A, cruva C, 6/10KA EN60898/60947-2]
20 SRK 2,5/2A [Borne hasta 2,5mm]
1 2/0G-02 [Armario metálico, 3x4Filas, 96PE, pta. transparente, IP54, 550x650x225mm]
1 PT2/0G P.TRANSPARENTE
1 2V0 ARM.S-3 CHASIS 4FILAS
1 ZFS-150x30mm [Etiqueta grabada exterior armario]
La unidad de obra se entiende totalmente instalado, probado y funcionando correctamente, con toda clase de ayudas, incluso albañilería, en condiciones de prestar servicio correctamente.

| Código | Ud | Descripción | Rendimiento | Precio | Importe |
|---|---|---|---|---|---|
| cl_1' | ud |  (material; 04/09/2014) | 1 | 1075.95 | 1075.95 |
| M01B0070 | h | Oficial electricista | 8.492 | 13.83 | 117.44 |
| M01B0080 | h | Ayudante electricista | 8.492 | 13.16 | 111.75 |
| %0.03 | % | Costes indirectos | 3 % | 1305.14 | 39.15 |
|  |  | Total |  |  | 1344.29 |

| Medición | Uds. | Parcial |
|---|---|---|
| PLANTA BAJA |  |  |
| Recepción | 1 | 1.00 |
| Subtotal acumulado |  | 1.00 |
| Total |  | 1 |

**C_SMP** UD
1 UD × 2970.48 = 2970.48
Cuadro eléctrico general de mando y protección, código C-SMP, según planos y esquemas de proyecto, con protector tetrapolar Cirprotec de protección contra el rayo, con todos los elementos marca Eaton, compuesto por:
4 RK 35/35 N [Borne hasta 35mm]
1 PLSM-C63/4-MW [Aut. Magnetotermicos PLS, 4P, 63A, cruva C, 10/15KA EN60898/60947-2]
4 SPET2-280/1 [Descargador sobretensiones transitorias]
5 BARRA DERIVACIÓN 16X4X500
10 BD41216 SOPORTE AISLANTE P/BARRAS
3 PFIM-40/4/003-MW [Int.Diferencial PFIM, 4P, 40A, 30mA,tipo AC, Inc: 10KA, idicador pos.contactos]
22 PFIM-40/2/003-MW [Int.Diferencial PFIM, 2P, 40A, 30mA,tipo AC, Inc: 10KA, idicador pos.contactos]
3 PLS6-C16/3N-MW [Aut. Magnetotermicos PLS, 3P+N, 16A, cruva C, 6/10KA EN60898/60947-2]
21 PLS6-C16/1N-MW [Aut. Magnetotermicos PLS, 1P+N, 16A, cruva C, 6/10KA EN60898/60947-2]
5 PLS6-C10/1N-MW [Aut. Magnetotermicos PLS, 1P+N, 10A, cruva C, 6/10KA EN60898/60947-2]
1 PLS6-C6/1N-MW [Aut. Magnetotermicos PLS, 1P+N, 6A, cruva C, 6/10KA EN60898/60947-2]
5 Z-SCH230/1/25-20 [Contactor modular 2polos 25A]
5 Z-SC [Contacto aux.]
5 Z-S/WM [Conmutadores Z-S]
5 Z-SH/1N [Secc. Portafusibles 1P+N]
5 FUSIBLE GL-GC 10X38 2A(16013)
12 SRK 6/2A [Borne hasta 6mm]
74 SRK 2,5/2A [Borne hasta 2,5mm]
1 4/5G-02 [Armario metálico, 3x9Filas, 432, pta. transparente, IP54, 1050x1400x225mm]
2 2V5 S-3 CHASIS 9 FILAS
1 ZW53P10 TAPA PASACABLES IP-55
1 PT4/5G P.TRANSPARENTE
1 ZFS-150x30mm [Etiqueta grabada exterior armario]
La unidad de obra se entiende totalmente instalado, probado y funcionando correctamente, con toda clase de ayudas, incluso albañilería, en condiciones de prestar servicio correctamente.

| Código | Ud | Descripción | Rendimiento | Precio | Importe |
|---|---|---|---|---|---|
| c_smp' | ud |  (material; 04/09/2014) | 1 | 2425.54 | 2425.54 |
| M01B0070 | h | Oficial electricista | 16.985 | 13.83 | 234.90 |
| M01B0080 | h | Ayudante electricista | 16.985 | 13.16 | 223.52 |
| %0.03 | % | Costes indirectos | 3 % | 2883.96 | 86.52 |
|  |  | Total |  |  | 2970.48 |

| Medición | Uds. | Parcial |
|---|---|---|
| PLANTA BAJA |  |  |
| Sala Multipropósito | 1 | 1.00 |
| Subtotal acumulado |  | 1.00 |
| Total |  | 1 |

**CL_SMP** UD
1 UD × 1280.92 = 1280.92
Cuadro eléctrico general de mando y protección, código CL-SMP, según planos y esquemas de proyecto, con todos los elementos marca Eaton, compuesto por:
4 RK 35/35 N [Borne hasta 35mm]
1 PLSM-C63/4-MW [Aut. Magnetotermicos PLS, 4P, 63A, cruva C, 10/15KA EN60898/60947-2]
1 BPZ-KB-11/160 [Distribuidor Tetrapolar, 160A]
9 PFIM-40/2/003-A-MW [Int.Diferencial PFIM, 2P, 40A, 30mA,tipo A, Inc: 10KA, idicador pos.contactos]
9 PLS6-C16/2-MW [Aut. Magnetotermicos PLS, 2P, 16A, cruva C, 6/10KA EN60898/60947-2]
18 SRK 2,5/2A [Borne hasta 2,5mm]
1 2/0G-02 [Armario metálico, 3x4Filas, 96PE, pta. transparente, IP54, 550x650x225mm]
1 PT2/0G P.TRANSPARENTE
1 2V0 ARM.S-3 CHASIS 4FILAS
1 ZFS-150x30mm [Etiqueta grabada exterior armario]
La unidad de obra se entiende totalmente instalado, probado y funcionando correctamente, con toda clase de ayudas, incluso albañilería, en condiciones de prestar servicio correctamente.

| Código | Ud | Descripción | Rendimiento | Precio | Importe |
|---|---|---|---|---|---|
| cl_smp' | ud |  (material; 04/09/2014) | 1 | 1014.42 | 1014.42 |
| M01B0070 | h | Oficial electricista | 8.492 | 13.83 | 117.44 |
| M01B0080 | h | Ayudante electricista | 8.492 | 13.16 | 111.75 |
| %0.03 | % | Costes indirectos | 3 % | 1243.61 | 37.31 |
|  |  | Total |  |  | 1280.92 |

| Medición | Uds. | Parcial |
|---|---|---|
| PLANTA BAJA |  |  |
| Sala Multipropósito | 1 | 1.00 |
| Subtotal acumulado |  | 1.00 |
| Total |  | 1 |

**C_2** UD
1 UD × 3521.82 = 3521.82
Cuadro eléctrico general de mando y protección, código C-2, según planos y esquemas de proyecto, con protector tetrapolar Cirprotec de protección contra el rayo, con todos los elementos marca Eaton, compuesto por:
4 RK 35/35 N [Borne hasta 35mm]
1 PLSM-D40/4-MW [Aut. Magnetotermicos PLS, 4P, 40A, cruva C, 10/15KA EN60898/60947-2]
4 SPET2-280/1 [Descargador sobretensiones transitorias]
5 BARRA DERIVACIÓN 16X4X500
10 BD41216 SOPORTE AISLANTE P/BARRAS
31 PFIM-40/2/003-MW [Int.Diferencial PFIM, 2P, 40A, 30mA,tipo AC, Inc: 10KA, idicador pos.contactos]
30 PLS6-C16/1N-MW [Aut. Magnetotermicos PLS, 1P+N, 16A, cruva C, 6/10KA EN60898/60947-2]
9 PLS6-C10/1N-MW [Aut. Magnetotermicos PLS, 1P+N, 10A, cruva C, 6/10KA EN60898/60947-2]
1 PLS6-C6/1N-MW [Aut. Magnetotermicos PLS, 1P+N, 6A, cruva C, 6/10KA EN60898/60947-2]
9 Z-SCH230/1/25-20 [Contactor modular 2polos 25A]
9 Z-SC [Contacto aux.]
9 Z-S/WM [Conmutadores Z-S]
9 Z-SH/1N [Secc. Portafusibles 1P+N]
9 FUSIBLE GL-GC 10X38 2A(16013)
98 SRK 2,5/2A [Borne hasta 2,5mm]
1 4/5G-02 [Armario metálico, 3x9Filas, 432, pta. transparente, IP54, 1050x1400x225mm]
2 2V5 S-3 CHASIS 9 FILAS
1 ZW53P10 TAPA PASACABLES IP-55
1 PT4/5G P.TRANSPARENTE
1 ZFS-150x30mm [Etiqueta grabada exterior armario]
La unidad de obra se entiende totalmente instalado, probado y funcionando correctamente, con toda clase de ayudas, incluso albañilería, en condiciones de prestar servicio correctamente.

| Código | Ud | Descripción | Rendimiento | Precio | Importe |
|---|---|---|---|---|---|
| c_2' | ud |  (material; 04/09/2014) | 1 | 2731.61 | 2731.61 |
| M01B0070 | h | Oficial electricista | 25.477 | 13.83 | 352.35 |
| M01B0080 | h | Ayudante electricista | 25.477 | 13.16 | 335.28 |
| %0.03 | % | Costes indirectos | 3 % | 3419.24 | 102.58 |
|  |  | Total |  |  | 3521.82 |

| Medición | Uds. | Parcial |
|---|---|---|
| PLANTA PRIMERA |  |  |
| Pasillo | 1 | 1.00 |
| Subtotal acumulado |  | 1.00 |
| Total |  | 1 |

**CL_2** UD
1 UD × 1217.54 = 1217.54
Cuadro eléctrico general de mando y protección, código CL-2, según planos y esquemas de proyecto, con todos los elementos marca Eaton, compuesto por:
4 RK 35/35 N [Borne hasta 35mm]
1 PLSM-C63/4-MW [Aut. Magnetotermicos PLS, 4P, 63A, cruva C, 10/15KA EN60898/60947-2]
1 BPZ-KB-11/160 [Distribuidor Tetrapolar, 160A]
8 PFIM-40/2/003-A-MW [Int.Diferencial PFIM, 2P, 40A, 30mA,tipo A, Inc: 10KA, idicador pos.contactos]
8 PLS6-C16/2-MW [Aut. Magnetotermicos PLS, 2P, 16A, cruva C, 6/10KA EN60898/60947-2]
16 SRK 2,5/2A [Borne hasta 2,5mm]
1 2/0G-02 [Armario metálico, 3x4Filas, 96PE, pta. transparente, IP54, 550x650x225mm]
1 PT2/0G P.TRANSPARENTE
1 2V0 ARM.S-3 CHASIS 4FILAS
1 ZFS-150x30mm [Etiqueta grabada exterior armario]
La unidad de obra se entiende totalmente instalado, probado y funcionando correctamente, con toda clase de ayudas, incluso albañilería, en condiciones de prestar servicio correctamente.

| Código | Ud | Descripción | Rendimiento | Precio | Importe |
|---|---|---|---|---|---|
| cl_2' | ud |  (material; 04/09/2014) | 1 | 952.89 | 952.89 |
| M01B0070 | h | Oficial electricista | 8.492 | 13.83 | 117.44 |
| M01B0080 | h | Ayudante electricista | 8.492 | 13.16 | 111.75 |
| %0.03 | % | Costes indirectos | 3 % | 1182.08 | 35.46 |
|  |  | Total |  |  | 1217.54 |

| Medición | Uds. | Parcial |
|---|---|---|
| PLANTA PRIMERA |  |  |
| Pasillo | 1 | 1.00 |
| Subtotal acumulado |  | 1.00 |
| Total |  | 1 |

**C_AC** UD
1 UD × 816.59 = 816.59
Cuadro eléctrico general de mando y protección, código C-AC, según planos y esquemas de proyecto, con protector tetrapolar Cirprotec de protección contra el rayo, con todos los elementos marca Eaton, compuesto por:
4 RK 35/35 N [Borne hasta 35mm]
1 PLSM-C63/4-MW [Aut. Magnetotermicos PLS, 4P, 63A, cruva C, 10/15KA EN60898/60947-2]
4 SPET2-280/1 [Descargador sobretensiones transitorias]
1 PFIM-40/4/003-MW [Int.Diferencial PFIM, 4P, 40A, 30mA,tipo AC, Inc: 10KA, idicador pos.contactos]
2 PFIM-40/2/003-MW [Int.Diferencial PFIM, 2P, 40A, 30mA,tipo AC, Inc: 10KA, idicador pos.contactos]
1 PLS6-C40/3N-MW [Aut. Magnetotermicos PLS, 3P+N, 40A, cruva C, 6/10KA EN60898/60947-2]N]
2 PLS6-C16/1N-MW [Aut. Magnetotermicos PLS, 1P+N, 16A, cruva C, 6/10KA EN60898/60947-2]
1 Z-SCH230/40-40 [Contator modular 4polos 40A]
1 Z-SC [Contacto aux.]
1 Z-S/WM [Conmutadores Z-S]
1 Z-SH/1N [Secc. Portafusibles 1P+N]
1 FUSIBLE GL-GC 10X38 2A(16013)
4 SRK 10/2A [Borne hasta 10mm]
6 SRK 2,5/2A [Borne hasta 2,5mm]
1 AT41EM [ARM.SUPERFICIE IP43 324x674x140 MOD.48]
1 TTS10M P.TRANSP.ALU 1/OB 41AT-U
1 ZFS-150x30mm [Etiqueta grabada exterior armario]
La unidad de obra se entiende totalmente instalado, probado y funcionando correctamente, con toda clase de ayudas, incluso albañilería, en condiciones de prestar servicio correctamente.

| Código | Ud | Descripción | Rendimiento | Precio | Importe |
|---|---|---|---|---|---|
| c_ac' | ud |  (material; 04/09/2014) | 1 | 563.62 | 563.62 |
| M01B0070 | h | Oficial electricista | 8.492 | 13.83 | 117.44 |
| M01B0080 | h | Ayudante electricista | 8.492 | 13.16 | 111.75 |
| %0.03 | % | Costes indirectos | 3 % | 792.81 | 23.78 |
|  |  | Total |  |  | 816.59 |

| Medición | Uds. | Parcial |
|---|---|---|
| PLANTA INSTALACIONES |  |  |
| Terraza de instalaciones | 1 | 1.00 |
| Subtotal acumulado |  | 1.00 |
| Total |  | 1 |

**C_CL** UD
1 UD × 9105.62 = 9105.62
Cuadro eléctrico general de mando y protección, código C-CL, según planos y esquemas de proyecto, con protector tetrapolar Cirprotec de protección contra el rayo, con todos los elementos marca Eaton, compuesto por:
1 K240/4 [Borne tetrapolar 240mm]
1 H-K240/5 [Tapa para Borne]
1 LZMC3-4-A400-I [Int. Autom. 4P, 400A, Icu:36kA (a 400VAC), caja moldeada]
1 NZM3/4-XV4 [Prolongador de Eje]
1 NZM3-XTVDV [Maneta Girat. Bloq., a Puerta]
1 ZFS60-NZM7 [Placa Indicadora]
3 TC6 400/5A [Transformador intensidad 400/5A]
3 SL 2,5/35 Borne Tierra
1 PKZM0-1,6 [Int. Protector de Motor;Reg.1 - 1,6A]
1 NHI11-PKZ0 [Contactos Aux. Normales 1C+1A]
1 CVM-C5-IC [Analizador de redes]
1 PLHT-C100/3N [Aut. Magnetoterm. 3P+N 20KA (EN60947-2), curva C]
1 SPCT2-335-3+NPE [Descargador sobretensiones transitorias C-II-2]
2 LZMC2-4-A250-I [Int. Autom. 4P, 250A, Icu:36kA (a 400VAC), caja moldeada]
2 NZM2/3-XU208-240AC [Disparador de Minima Tension]
4 M22-K10 [Contacto de Cierre.Fij.Frontal]
2 M22-K01 [Contacto de Apertura,F.Frontal]
2 NZM2-XAVPR [Tapa 4 Polo]
2 NZM2-XR208-240AC [Accionamiento distancia NZM2]
2 ZFS60-NZM7 [Placa Indicadora]
2 Z-SH/1N [Secc. Portafusibles 1P+N]
2 FUSIBLE GL-GC 10X38 2A(16013)
2 M22-WRS3 [Selector de Llave,3Pos.,Encla.]
2 M22-XST [Etiqueta sin Grabacion]
2 M22S-ST-X [Portaetiquetas]
2 M22-A [Adaptador para Fij. Frontal]
4 M22-K10 [Contacto de Cierre.Fij.Frontal]
2 M22-L-G [Lampara Rasante, Verde]
2 M22-XST [Etiqueta sin Grabacion]
2 M22S-ST-X [Portaetiquetas]
2 M22-A [Adaptador para Fij. Frontal]
2 M22-LED230-G [LED,85-264VAC,Verde,F.Frontal]
2 DILER-22(230V50/60HZ) [MiniContactor Auxiliar, 2C+2A]
8 RK 2,5-4 DS Beige [Borne 2,5-4 mm]
2 ETR4-11-A [Rele Tempor.de Trabajo 24-240V]
2 WGC-55 [Transformador diferencial serie WGC 125-250A]
2 RGU2 [Relé diferencial, tipo A, display, configurable]
2 K150/4 [Borne tetrapolar 150mm]
2 H-K150/5 [Tapa para Borne]
17 PFIM-40/4/003-MW [Int.Diferencial PFIM, 4P, 40A, 30mA,tipo AC, Inc: 10KA, idicador pos.contactos]
5 PFIM-40/2/003-MW [Int.Diferencial PFIM, 2P, 40A, 30mA,tipo AC, Inc: 10KA, idicador pos.contactos]
4 PLSM-D25/4-MW [Aut. Magnetotermicos PLS, 4P, 25A, cruva D, 10/15KA EN60898/60947-2]
13 PLSM-D16/4-MW [Aut. Magnetotermicos PLS, 4P, 16A, cruva D, 10/15KA EN60898/60947-2]
4 PLZM-C16/1N-MW [Aut. Magnetotermicos PLS, 1P+N, 16A, cruva C, 10/15KA EN60898/60947-2]
1 PLZM-C10/1N-MW [Aut. Magnetotermicos PLS, 1P+N, 10A, cruva C, 10/15KA EN60898/60947-2]
1 PLZM-C6/1N-MW [Aut. Magnetotermicos PLS, 1P+N, 6A, cruva C, 10/15KA EN60898/60947-2]
4 DILMP32-10(230V50/60HZ) [Contactor 4 polos 32Amp.]
12 DILMP20(230V50/60HZ) [Contactor 4P, 20A(AC-1)]
16 DILA-XHI22 [Bloque Contactos Aux., 2C+2A]
16 Z-SH/1N [Secc. Portafusibles 1P+N]
16 FUSIBLE GL-GC 10X38 2A(16013)
16 M22-WRLK3-G [Selector Lum.,3Pos,Encl.,Verde]
16 M22-LED230-G [LED,85-264VAC,Verde,F.Frontal]
16 M22-XST [Etiqueta sin Grabacion]
16 M22S-ST-X [Portaetiquetas]
16 M22-A [Adaptador para Fij. Frontal]
32 M22-K10 [Contacto de Cierre.Fij.Frontal]
16 M22-L-R [Lampara Rasante, Roja]
16 M22-XST [Etiqueta sin Grabacion]
16 M22S-ST-X [Portaetiquetas]
16 M22-A [Adaptador para Fij. Frontal]
16 M22-LED230-R [LED,85-264VAC,Rojo,Fij.Frontal]
64 RK 2,5-4 DS Beige [Borne 2,5-4 mm]
16 SRK 10/2A [Borne hasta 10mm]
52 SRK 6/2A [Borne hasta 6mm]
12 SRK 2,5/2A [Borne hasta 2,5mm]
2 3/8W [Armario metálico, pta trasnparente, zócalo, 4x12Filas,432PE, IP55FILAS, IP55, 820x2000x360mm]
2 PT3/8W P.TRANSPARENTE
2 WSR3 ZOCALO DE 130
2 ZW92 CIERRE FRONTAL W
10 ZW213 [Larguero Bastidor W/XA]
12 ZW53P10 TAPA PASACABLES IP-55
10 ZW213 [Larguero Bastidor W/XA]
2 ZW75 [Soporte Fijacion Chasis W]
4 ZW70 [Soporte Fijacion Chasis W]
12 ZW142P2 ANGULO DESPLAZABLE
4 ZW630 PERFIL SOBRE ZW142
2 AG232 [Caratula Plastica]
54 ED138P12 [Separador de Caratula]
4 AG213 [Caratula Plastica]
8 ZW628 PERFIL SOBRE ZW142
2 AS214 [Caratula Plastica]
8 ED1 CARRIL DIN 1 ANCHURA
2 AS224 [Caratula Plastica]
16 ED2 CARRIL DIN 2 ANCHURAS
2 AS223 [Caratula Plastica]
2 AG223 [Caratula Plastica]
4 ZW60P2 ANGULO DESPLAZABLE
4 ED52 CARRIL DIN SOBRE ZW60
2 SPT5 [Accesorio para Armario]
6 CU20X5 [Pletina de cobre]
8 SH20X5/10/15-5 [Accesorio para Embarrado]
2 SPT6 [Accesorio para Armario]
1 ZFS-150x30mm [Etiqueta grabada exterior armario]
La unidad de obra se entiende totalmente instalado, probado y funcionando correctamente, con toda clase de ayudas, incluso albañilería, en condiciones de prestar servicio correctamente.

| Código | Ud | Descripción | Rendimiento | Precio | Importe |
|---|---|---|---|---|---|
| c_cl' | ud |  (material; 04/09/2014) | 1 | 8152.78 | 8152.78 |
| M01B0070 | h | Oficial electricista | 25.477 | 13.83 | 352.35 |
| M01B0080 | h | Ayudante electricista | 25.477 | 13.16 | 335.28 |
| %0.03 | % | Costes indirectos | 3 % | 8840.41 | 265.21 |
|  |  | Total |  |  | 9105.62 |

| Medición | Uds. | Parcial |
|---|---|---|
| PLANTA INSTALACIONES |  |  |
| Terraza de instalaciones | 1 | 1.00 |
| Subtotal acumulado |  | 1.00 |
| Total |  | 1 |

**BAT_01** UD (04/09/2014)
1 UD × 5557.98 = 5557.98
Batería de condensadores automático, maniobra por contactores, filtro de rechazo, F resonancia=189Hz., Int. manual 630A, Autógrafo, Policarbonato, Ventilador, regulador SMART III 6, 248KVAr 400V, 300KVAr 440V, marca Circutor, tipo OPTIM FR4-300-440, o similar, totalmente instalada, con p.p. de accesorios y pequeño material, con toda clase de ayudas, incluso de albañilería, en condiciones de prestar servicio correctamente.

| Código | Ud | Descripción | Rendimiento | Precio | Importe |
|---|---|---|---|---|---|
| bat_01' | ud | Batería de condensadores automático marca Circutor, tipo OPTIM FR4-300-440 (material; 04/09/2014) | 1 | 5367.43 | 5367.43 |
| M01B0070 | h | Oficial electricista | 1.062 | 13.83 | 14.69 |
| M01B0080 | h | Ayudante electricista | 1.062 | 13.16 | 13.98 |
| %0000.005 | % | Medios auxiliares.(s/total) | 3 % | 5396.10 | 161.88 |
|  |  | Total |  |  | 5557.98 |

##### CAP_03.3 ELECTRIFICACIÓN (14/05/2008)
Importe: 67089.12

**D18JAC_M.0230** UD (04/09/2014)
293 UD × 34.05 = 9976.65
Punto de luz sencillo, compuesto por caja, placa y mecanismo tipo pulsador con indicador luminoso, con chasis zamak NIESSEN serie ARCO, o similar, marco metálico color a elegir, con p.p. de tubo PVC rígido o flexible corrugado, según instruccioes de la D.F., (s/norma UNE-EN 50086-2-3) D 20 mm, y circuito 2 * 2'5 + 2'5 mm² - 0.75KV, con conductores de cobre marca BICC General Cable, EXZHELLENT-L, 05Z1-K / 07Z1-K (flexible), cero halógenos, no propagadores del incendio, (s/UNE 21123), incluso p.p. de conexión en sistema de control y regulación automática del alumbrado con conductores de cobre marca BICC General Cable, 2x1,5 mm² EXZHELLENT-L, 05Z1-K / 07Z1-K (flexible), cero halógenos, no propagadores del incendio, con caja de derivación, incluso recibido de tubos y cajas. Instalada s/RBT-02 y NTE IEB-50. Con origen y fin donde se determina en documentos de Proyecto, según planos y esquemas, incluso clemas de conexión, terminales, mano de obra, pequeño material y toda clase de ayudas, incluso de albañilería, en condiciones de prestar servicio correctamente.

| Código | Ud | Descripción | Rendimiento | Precio | Importe |
|---|---|---|---|---|---|
| E22JDA0210' | ud | Marco 1 elem básico p/caja univ enlaz bl alpino Niessen Arco (material; 04/09/2014) | 1 | 2 | 2.00 |
| E22FE0030' | ud | Caja empotrar universal enlazable 60 mm (material; 04/09/2014) | 1 | 0.27 | 0.27 |
| E22CAE_M.013' | ML | Tubo de PVC rígido, liso libre de halógenos de diámetro 20 mm (material; 04/09/2014) | 3 | 2.05 | 6.15 |
| E22IA_M.0120' | ml | Cable 0.75 kV de 1x2,5 mm², libre de Halógenos, EXCELLENT - XXI Clase 5 (material; 04/09/2014) | 9 | 0.69 | 6.21 |
| E22IA_M.0110' | ml | Cable 0.75 kV de 1x1.5 mm², libre de Halógenos, EXCELLENT - XXI Clase 5 (material; 04/09/2014) | 6 | 0.44 | 2.64 |
| E22JDA0080' | ud | Pulsador "luz" 1P, 10 A, Niessen Arco blanco alpino, c/ind. lumin. tecla ancha (material; 04/09/2014) | 1 | 9.36 | 9.36 |
| E22FD0030' | ud | Caja deriv 100x100 mm empotr protec normal (material; 04/09/2014) | 1 | 0.68 | 0.68 |
| M01B0070 | h | Oficial electricista | 0.213 | 13.83 | 2.95 |
| M01B0080 | h | Ayudante electricista | 0.213 | 13.16 | 2.80 |
| %00.000300 | % | Medios auxiliares | 3 % | 33.06 | 0.99 |
|  |  | Total |  |  | 34.05 |

| Medición | Uds. | Parcial |
|---|---|---|
| PLANTA SÓTANO |  |  |
| Aparcamiento coches eléctricos | 2 | 2.00 |
| Reserva de contenedores | 3 | 3.00 |
| Sala de grupo electrógeno | 4 | 4.00 |
| Cuarto eléctrico ET | 3 | 3.00 |
| Centro de trasformación | 4 | 4.00 |
| Centro de entrega | 3 | 3.00 |
| Escalera 01 | 3 | 3.00 |
| Cuarto de instalaciones PCI | 6 | 6.00 |
| Sala de máquinas | 3 | 3.00 |
| Escalera 02 | 5 | 5.00 |
| Vestíbulo de cuartos de instalaciones | 2 | 2.00 |
| Cuarto de mantenimiento | 1 | 1.00 |
| Sala de servidor | 4 | 4.00 |
| Instalaciones eléctricas | 3 | 3.00 |
| Vestíbulo | 2 | 2.00 |
| Salas previas laboratorio multiservicio 01 | 7 | 7.00 |
| Escalera 03 | 2 | 2.00 |
| Salas previas laboratorio multiservicio 02 | 9 | 9.00 |
| Sala de gases | 3 | 3.00 |
| PLANTA BAJA |  |  |
| Escalera 01 | 1 | 1.00 |
| Vestíbulo | 6 | 6.00 |
| Acceso carga descarga sala | 4 | 4.00 |
| Aseo | 6 | 6.00 |
| Acceso principal | 2 | 2.00 |
| Recepción | 4 | 4.00 |
| Aseos | 17 | 17.00 |
| Escalera 02 | 4 | 4.00 |
| Pasillo | 13 | 13.00 |
| Escalera 03 | 3 | 3.00 |
| Sala de reuniones | 3 | 3.00 |
| Despachos | 20 | 20.00 |
| Exterior | 3 | 3.00 |
| PLANTA INSTALACIONES |  |  |
| Escalera 01 | 2 | 2.00 |
| Falso techo recpción | 8 | 8.00 |
| Escalera 02 | 3 | 3.00 |
| Terraza de instalaciones | 7 | 7.00 |
| Exterior | 11 | 11.00 |
| PLANTA PRIMERA |  |  |
| Terraza dirección | 4 | 4.00 |
| Pasillo dirección | 5 | 5.00 |
| Despachos dirección | 12 | 12.00 |
| Sala de reuniones de dirección | 6 | 6.00 |
| Despachos técnicos | 45 | 45.00 |
| Escalera 01 | 2 | 2.00 |
| Sala de reuniones | 6 | 6.00 |
| Office | 6 | 6.00 |
| Aseos | 17 | 17.00 |
| Escalera 02 | 1 | 1.00 |
| Doble altura vestíbulo principal | 3 | 3.00 |
| Subtotal acumulado |  | 293.00 |
| Total |  | 293 |

**D18JAC_M.0150** UD (04/09/2014)
47 UD × 52.19 = 2452.93
Punto de luz en agrupación (grupo de 5) para falso techo, con placa y mecanismo tipo pulsador con indicador luminoso, con chasis NIESSEN serie ARCO, o similar, marco metálico color a elegir, con p.p. de tubo de PVC rígido visto o flexible corrugado, según instrucciones de la D.F., (s/norma UNE-EN 50086-2-3) D 20 mm, y circuito 2 * 2'5 + 2'5 mm² - 0.75KV, con conductores de cobre marca BICC General Cable, EXZHELLENT-L, 05Z1-K / 07Z1-K (flexible), cero halógenos, no propagadores del incendio, libres de halógenos (s/UNE 21123), incluso p.p. de conexión en sistema de control y regulación automática del alumbrado con conductores de cobre marca BICC General Cable, 2x1,5 mm² EXZHELLENT-L, 05Z1-K / 07Z1-K (flexible), cero halógenos, no propagadores del incendio, con caja de derivación empotrada, incluso recibido de tubos y cajas. Instalada s/RBT-02 y NTE IEB-50. Con origen y fin donde se determina en documentos de Proyecto, según planos y esquemas, incluso clemas de conexión, terminales, mano de obra, pequeño material y toda clase de ayudas, incluso de albañilería, en condiciones de prestar servicio correctamente.

| Código | Ud | Descripción | Rendimiento | Precio | Importe |
|---|---|---|---|---|---|
| E22CAE_M.013' | ML | Tubo de PVC rígido, liso libre de halógenos de diámetro 20 mm | 5 | 2.05 | 10.25 |
| E22IA_M.0120' | ml |  | 15 | 0.69 | 10.35 |
| E22IA_M.0110' | ml |  | 10 | 0.44 | 4.40 |
| E22JDA0080' | ud |  | 1 | 9.36 | 9.36 |
| E22FD0030' | ud | Caja deriv 100x100 mm empotr protec normal | 1 | 0.68 | 0.68 |
| E22JDA0210' | ud | Marco 1 elem básico p/caja univ enlaz bl alpino Niessen Arco | 1 | 2 | 2.00 |
| E22FE0030' | ud | Caja empotrar universal enlazable 60 mm | 1 | 0.27 | 0.27 |
| E22CDB0050' | ud | p.p. de cajas y pequeño material. | 1 | 0.51 | 0.51 |
| M01B0070 | h | Oficial electricista | 0.425 | 13.83 | 5.88 |
| M01B0080 | h | Ayudante electricista | 0.53 | 13.16 | 6.97 |
| %00.000300 | % | Medios auxiliares | 3 % | 50.67 | 1.52 |
|  |  | Total |  |  | 52.19 |

| Medición | Uds. | Parcial |
|---|---|---|
| PLANTA SÓTANO |  |  |
| Almacén general | 5 | 5.00 |
| Laboratorio multiservicio 01 | 6 | 6.00 |
| Laboratorio multiservicio 02 | 5 | 5.00 |
| PLANTA BAJA |  |  |
| Sala multipropósito | 9 | 9.00 |
| PLANTA INSTALACIONES |  |  |
| Falso techo técnico laboratorio 01 | 4 | 4.00 |
| Falso techo técnico laboratorio 02 | 4 | 4.00 |
| Porche de acceso | 3 | 3.00 |
| PLANTA PRIMERA |  |  |
| Aula de formación 01 | 3 | 3.00 |
| Aula de formación 02 | 3 | 3.00 |
| Pasillo | 5 | 5.00 |
| Subtotal acumulado |  | 47.00 |
| Total |  | 47 |

**D18JAC_M.0240** UD (04/09/2014)
6 UD × 60.11 = 360.66
Punto de luz en agrupación (grupo de 5) para falso techo, con placa y mecanismo tipo pulsador con indicador luminoso, con chasis NIESSEN serie ARCO, o similar, marco metálico color a elegir, con p.p. de tubo de acero galvanizado visto (s/norma UNE-EN 50086-2-3) D 20 mm, y circuito 2 * 2'5 + 2'5 mm² - 0.75KV, con conductores de cobre marca BICC General Cable, EXZHELLENT-L, 05Z1-K / 07Z1-K (flexible), cero halógenos, no propagadores del incendio, libres de halógenos (s/UNE 21123), incluso p.p. de conexión en sistema de control y regulación automática del alumbrado con conductores de cobre marca BICC General Cable, 2x1,5 mm² EXZHELLENT-L, 05Z1-K / 07Z1-K (flexible), cero halógenos, no propagadores del incendio, con caja de derivación empotrada, incluso recibido de tubos y cajas. Instalada s/RBT-02 y NTE IEB-50. Con origen y fin donde se determina en documentos de Proyecto, según planos y esquemas, incluso clemas de conexión, terminales, mano de obra, pequeño material y toda clase de ayudas, incluso de albañilería, en condiciones de prestar servicio correctamente.

| Código | Ud | Descripción | Rendimiento | Precio | Importe |
|---|---|---|---|---|---|
| E22CAG_M.002' | ML | Tubo Acero Tabalsa Euroconduit TB Corona Oro D20mm (material; 04/09/2014) | 5 | 3.58 | 17.90 |
| E22IA_M.0120' | ml |  | 15 | 0.69 | 10.35 |
| E22IA_M.0110' | ml |  | 10 | 0.44 | 4.40 |
| E22JDA0080' | ud |  | 1 | 9.36 | 9.36 |
| E22FD0030' | ud | Caja deriv 100x100 mm empotr protec normal | 1 | 0.68 | 0.68 |
| E22JDA0210' | ud | Marco 1 elem básico p/caja univ enlaz bl alpino Niessen Arco | 1 | 2 | 2.00 |
| E22FE0030' | ud | Caja empotrar universal enlazable 60 mm | 1 | 0.27 | 0.27 |
| E22CDB0050' | ud | p.p. de cajas y pequeño material. | 1 | 0.51 | 0.51 |
| M01B0070 | h | Oficial electricista | 0.426 | 13.83 | 5.89 |
| M01B0080 | h | Ayudante electricista | 0.532 | 13.16 | 7.00 |
| %00.000300 | % | Medios auxiliares | 3 % | 58.36 | 1.75 |
|  |  | Total |  |  | 60.11 |

| Medición | Uds. | Parcial |
|---|---|---|
| PLANTA SÓTANO |  |  |
| Garaje | 6 | 6.00 |
| Subtotal acumulado |  | 6.00 |
| Total |  | 6 |

**D18JEC_M.1100** UD
132 UD × 49.27 = 6503.64
Toma de corriente de 16A con puesta a tierra con parte proporcional de circuito 2 * 2,5+2,5 mm² 0.75 KV con conductores de cobre marca BICC General Cable, EXZHELLENT-XXI 07Z1-K (flexible), o similar equivalente, no propagadores del incendio y con emisión de humos y opacidad reducida (s/UNE 21123), con tubo de PVC corrugado reforzado empotrado Ø 20mm hasta cuadro general de mando y protección; con p.p. de cajas de paso o registro, mecanismo tipo schuko, caja, soporte y placa marca NIESSEN serie ARCO, o similar equivalente, color a elegir; totalmente instalado, conexionado y probado, con apertura y sellado de rozas, fijación de cajas y toda clase de ayudas.

| Código | Ud | Descripción | Rendimiento | Precio | Importe |
|---|---|---|---|---|---|
| E22CAD0070' | m | Tubo flexible corrug D 20 mm categ 2221-3321-3322 (material; 04/09/2014) | 3 | 0.56 | 1.680 |
| E22IA_M.0120' | ml |  | 9 | 0.69 | 6.210 |
| E22JDA0120' | ud | Base enchufe 2P+TTD, 10/16 A, mod ancho bl alpino Niessen Arco (material; 04/09/2014) | 1 | 4.73 | 4.730 |
| E22JDA0230' | ud | Marco 3 elem básico p/caja univ enlaz bl alpino Niessen Arco (material; 04/09/2014) | 1 | 5.96 | 5.960 |
| E22FE0020' | ud | Caja empotrar rectang 1 a 3 mód (material; 04/09/2014) | 1 | 0.47 | 0.470 |
| A07B0010' | m | Apertura y sellado de rozas en fábricas de bloques de hormigón (material) | 6 | 3.12 | 18.720 |
| M01B0070 | h | Oficial electricista | 0.373 | 13.83 | 5.159 |
| M01B0080 | h | Ayudante electricista | 0.373 | 13.16 | 4.909 |
| %00.000300 | % | Medios auxiliares | 3 % | 47.838 | 1.435 |
|  |  | Total |  |  | 49.27 |

| Medición | Uds. | Parcial |
|---|---|---|
| PLANTA SÓTANO |  |  |
| Reserva contenedores | 1 | 1.00 |
| Cuarto G.E. | 1 | 1.00 |
| Cuarto eléctrico ET | 2 | 2.00 |
| Centro de trasformación | 1 | 1.00 |
| Instalaciones | 1 | 1.00 |
| Sala de máquinas | 1 | 1.00 |
| Vestíbulo cuartos de instalaciones | 1 | 1.00 |
| Cuarto de mantenimiento | 4 | 4.00 |
| Sala de servidor | 4 | 4.00 |
| Instalaciones eléctricas | 4 | 4.00 |
| Almacén general | 10 | 10.00 |
| Salas previas a laboratorio multiservicio 01 | 5 | 5.00 |
| Salas previas a laboratorio multiservicio 02 | 4 | 4.00 |
| PLANTA BAJA |  |  |
| Aseo | 3 | 3.00 |
| Acceso carga descarga sala | 1 | 1.00 |
| Acceso principal | 1 | 1.00 |
| Aseos | 4 | 4.00 |
| Escalera 02 | 1 | 1.00 |
| pasillo | 2 | 2.00 |
| Sala de reuniones | 2 | 2.00 |
| Despachos | 20 | 20.00 |
| PLANTA INSTALACIONES |  |  |
| Falso techo recepción | 4 | 4.00 |
| Falso techo laboratorio 01 | 2 | 2.00 |
| Falso techo laboratorio 02 | 2 | 2.00 |
| PLANTA PRIMERA |  |  |
| Pasillo dirección | 1 | 1.00 |
| Despachos dirección | 12 | 12.00 |
| Pasillo | 2 | 2.00 |
| Despachos técnicos | 30 | 30.00 |
| Sala de reuniones | 2 | 2.00 |
| Office | 1 | 1.00 |
| Aseos | 3 | 3.00 |
| Subtotal acumulado |  | 132.00 |
| Total |  | 132 |

**D18JEC_M.1** UD (04/09/2014)
3 UD × 39.35 = 118.05
Toma de corriente de 16A con puesta a tierra con parte proporcional de circuito 2 * 2,5+2,5 mm² 0.75 KV con conductores de cobre marca BICC General Cable, EXZHELLENT-XXI 07Z1-K (flexible), o similar equivalente, no propagadores del incendio y con emisión de humos y opacidad reducida (s/UNE 21123), con tubo de acero galvanizado visto Ø 20mm hasta cuadro general de mando y protección; con p.p. de cajas de paso o registro, mecanismo tipo schuko, caja, soporte y placa marca NIESSEN serie ARCO, o similar equivalente, color a elegir; totalmente instalado, conexionado y probado, fijación de cajas y toda clase de ayudas.

| Código | Ud | Descripción | Rendimiento | Precio | Importe |
|---|---|---|---|---|---|
| E22CAG_M.002' | ML |  | 3 | 3.58 | 10.74 |
| E22IA_M.0120' | ml |  | 9 | 0.69 | 6.21 |
| E22JDA0120' | ud | Base enchufe 2P+TTD, 10/16 A, mod ancho bl alpino Niessen Arco | 1 | 4.73 | 4.73 |
| E22JDA0230' | ud | Marco 3 elem básico p/caja univ enlaz bl alpino Niessen Arco | 1 | 5.96 | 5.96 |
| E22FE0020' | ud | Caja empotrar rectang 1 a 3 mód | 1 | 0.47 | 0.47 |
| M01B0070 | h | Oficial electricista | 0.374 | 13.83 | 5.17 |
| M01B0080 | h | Ayudante electricista | 0.374 | 13.16 | 4.92 |
| %00.000300 | % | Medios auxiliares | 3 % | 38.20 | 1.15 |
|  |  | Total |  |  | 39.35 |

| Medición | Uds. | Parcial |
|---|---|---|
| PLANTA SÓTANO |  |  |
| Garaje | 3 | 3.00 |
| Subtotal acumulado |  | 3.00 |
| Total |  | 3 |

**D18JEC_M.1130** UD
3 UD × 52.38 = 157.14
Toma de corriente estanca de 16A con puesta a tierra con parte proporcional de circuito 2 * 2,5+2,5 mm² 0.75 KV con conductores de cobre marca BICC General Cable, EXZHELLENT-XXI 07Z1-K (flexible), o similar equivalente, no propagadores del incendio y con emisión de humos y opacidad reducida (s/UNE 21123), con tubo de PVC corrugado reforzado empotrado Ø 20mm hasta cuadro general de mando y protección; con p.p. de cajas de paso o registro, mecanismo tipo schuko, caja, soporte y placa marca NIESSEN, o similar equivalente, color a elegir; totalmente instalado, conexionado y probado, con apertura y sellado de rozas, fijación de cajas y toda clase de ayudas.

| Código | Ud | Descripción | Rendimiento | Precio | Importe |
|---|---|---|---|---|---|
| E22CAD0070' | m | Tubo flexible corrug D 20 mm categ 2221-3321-3322 | 3 | 0.56 | 1.68 |
| E22IA_M.0120' | ml |  | 9 | 0.69 | 6.21 |
| E22JDA0120' | ud | Base enchufe 2P+TTD, 10/16 A, mod ancho bl alpino Niessen Arco | 1 | 4.73 | 4.73 |
| E22JDA0230' | ud | Marco 3 elem básico p/caja univ enlaz bl alpino Niessen Arco | 1 | 5.96 | 5.96 |
| E22JDA_M.030' | Ud | Tapa base de enchufe estanca Niessen Arco (material; 04/09/2014) | 1 | 3.46 | 3.46 |
| A07B0010' | m | Apertura y sellado de rozas en fábricas de bloques de hormigón | 6 | 3.12 | 18.72 |
| M01B0070 | h | Oficial electricista | 0.374 | 13.83 | 5.17 |
| M01B0080 | h | Ayudante electricista | 0.374 | 13.16 | 4.92 |
| %00.000300 | % | Medios auxiliares | 3 % | 50.85 | 1.53 |
|  |  | Total |  |  | 52.38 |

| Medición | Uds. | Parcial |
|---|---|---|
| PLANTA PRIMERA |  |  |
| Teraza dirección | 2 | 2.00 |
| Terraza office | 1 | 1.00 |
| Subtotal acumulado |  | 3.00 |
| Total |  | 3 |

**C_S_LAB** UD (04/09/2014)
44 UD × 261.47 = 11504.68
Cuadro de superficio IP65 marca GEWISS serie 68 Q-DIN, ref. GW68013N, o similar, incluyendo la siguiente aparamenta de la misma marca:
- 1 interruptor automático magnetotérmico 4x16A
- 1 interruptor automático diferencial 4x16A, 0.03A
- 1 interruptor automático magnetotérmico 2x16A (Corriente limpia)
- 1 interruptor automático diferencial 2x40A, 0.03A (Corriente limpia)
- 2 tomas de corriente tipo shucko 16A+T para usos varios
- 2 tomas de corriente tipo shucko 16A+T para corriente limpia
- 1 toma de corriente industrial trifásica 16A (3P+N+T) color rojo IP44
- i toma de corriente industrial monofásica 16A (2P+T) color azul IP44
- 1 toma RJ45 para voz y datos
- 1 reserva
La unidad de obra se entiende totalmete istalada, conexionada y probada, con p.p. de accesorios y pequeño material, con toda clase de ayudas incluso de albañilería, en condiciones de prestar servicio correctamente.

| Código | Ud | Descripción | Rendimiento | Precio | Importe |
|---|---|---|---|---|---|
| gw68013' | ud | Cuadro de superficio IP65 marca GEWISS serie 68 Q-DIN, ref. GW68013N (material; 04/09/2014) | 1 | 116.92 | 116.92 |
| E22HD0060' | ud | Interruptor automático magnetotérmico 3P+Nx 16 A (material; 04/09/2014) | 1 | 19.5 | 19.50 |
| E22HC0010_2' | ud | Interruptor diferencial 2x16 A sensibilidad 0.03A (material; 04/09/2014) | 1 | 12.87 | 12.87 |
| E22HD0020' | ud | Interruptor automático magnetotérmico 1P+N x 16 A (material; 04/09/2014) | 1 | 4.34 | 4.34 |
| E22HC0020' | ud | Interruptor diferencial 2x40A sensibilidad 0.03A (material; 04/09/2014) | 1 | 18.08 | 18.08 |
| E22JCA0060' | ud | Toma corriente Schuko 10/16A 2 mód bl Gewiss Eco60 (material; 04/09/2014) | 4 | 4.78 | 19.12 |
| gw62210h' | ud | toma de corriente industrial trifásica 16A (3P+N+T) color rojo IP44 (material; 04/09/2014) | 1 | 7.09 | 7.09 |
| gw62205fh' | ud | toma de corriente industrial monofásica 16A (2P+T) color azul IP44 (material; 04/09/2014) | 1 | 4.96 | 4.96 |
| k45' | ud | placa K45 V&D plana con guardapolvo con conector RJ45 de Cat. 6 FTP (material; 04/09/2014) | 2 | 11.15 | 22.30 |
| M01B0070 | h | Oficial electricista | 1.062 | 13.83 | 14.69 |
| M01B0080 | h | Ayudante electricista | 1.062 | 13.16 | 13.98 |
| %0000.005 | % | Medios auxiliares.(s/total) | 3 % | 253.85 | 7.62 |
|  |  | Total |  |  | 261.47 |

| Medición | Uds. | Parcial |
|---|---|---|
| PLANTA SÓTANO |  |  |
| Laboratorio multiservicio 01 | 20 | 20.00 |
| Laboratorio multiservicio 02 | 21 | 21.00 |
| Almacén general | 3 | 3.00 |
| Subtotal acumulado |  | 44.00 |
| Total |  | 44 |

**C_S_VEH** UD (04/09/2014)
2 UD × 127.86 = 255.72
Cuadro de superficie IP65 marca GEWISS serie 68 Q-DIN, ref. GW68020N, o similar, incluyendo la siguiente aparamenta de la misma marca:
- 1 interruptor automático magnetotérmico 4x16A
- 1 toma de corriente industrial trifásica 16A (3P+N+T) color rojo IP44
- 1 toma de corriente industrial monofásica 16A (2P+T) color azul IP44
La unidad de obra se entiende totalmete istalada, conexionada y probada, con p.p. de accesorios y pequeño material, con toda clase de ayudas incluso de albañilería, en condiciones de prestar servicio correctamente.

| Código | Ud | Descripción | Rendimiento | Precio | Importe |
|---|---|---|---|---|---|
| gw68020' | ud | Cuadro de superficie IP65 marca GEWISS serie 68 Q-DIN, ref. GW68020N (material; 04/09/2014) | 1 | 63.92 | 63.92 |
| E22HD0060' | ud | Interruptor automático magnetotérmico 3P+Nx 16 A | 1 | 19.5 | 19.50 |
| gw62210h' | ud |  | 1 | 7.09 | 7.09 |
| gw62205fh' | ud |  | 1 | 4.96 | 4.96 |
| M01B0070 | h | Oficial electricista | 1.062 | 13.83 | 14.69 |
| M01B0080 | h | Ayudante electricista | 1.062 | 13.16 | 13.98 |
| %0000.005 | % | Medios auxiliares.(s/total) | 3 % | 124.14 | 3.72 |
|  |  | Total |  |  | 127.86 |

| Medición | Uds. | Parcial |
|---|---|---|
| CARGA VEHÍVULOS ELÉCTRICOS | 2 | 2.00 |
| Total |  | 2 |

**014MR08_15** UD
89 UD × 99.66 = 8869.74
Punto de instalaciones para puesto de trabajo compuesto por caja de empotrar para 6 elementos marca SIMON serie CIMA, incluso embellecedores de la misma marca y serie, e incluyendo 4 tomas de corriente 10/16 A tipo schuko giradas 45º, las cuatro de la misma marca y serie citadas y todas ellas con p.p. de circuito 2 * 2'5 + 2'5 mm² - 0.75KV, con conductores de cobre marca BICC General Cable, EXZHELLENT-L, 05Z1-K / 07Z1-K (flexible), cero halógenos, no propagadores del incendio, (s/UNE 21123) en tubo de PVC flexible corrugado de ø20mm, hasta bandeja de reparto, según planos y esquemas de proyecto, con 2 placas K45 V&D plana con guardapolvo con conector RJ45 de Cat. 6 FTP, incluso conexiones. El conjunto se entiende totalmente instalado, con p.p. de accesorios, apertura y sellado de rozas necesarias y toda clase de ayudas, incluso de albañilería.

| Código | Ud | Descripción | Rendimiento | Precio | Importe |
|---|---|---|---|---|---|
| PSIC-K11-14' | u | Base Schuko K45 de embornamiento rápido blanco (material; 04/09/2014) | 2 | 3.96 | 7.92 |
| PSIC-K11-6' | u | Base Schuko K45 de embornamiento rápido rojo (material; 04/09/2014) | 2 | 3.96 | 7.92 |
| k45' | ud |  | 2 | 11.15 | 22.30 |
| E22IA_M.0120' | ml |  | 15 | 0.69 | 10.35 |
| SBM250_3' | UD | Cajetín de pared para empotrar CIMA PRO de 3 módulos (material; 04/09/2014) | 1 | 7.91 | 7.91 |
| SBM402_10' | UD | Marco portamecanismos sin tapa CIMA PRO para cajetín de pared de empotrar 3 módulos (material; 04/09/2014) | 1 | 5.77 | 5.77 |
| E22CAD0070' | m | Tubo flexible corrug D 20 mm categ 2221-3321-3322 | 5 | 0.56 | 2.80 |
| A07B0010' | m | Apertura y sellado de rozas en fábricas de bloques de hormigón | 1 | 3.12 | 3.12 |
| M01B0070 | h | Oficial electricista | 1.062 | 13.83 | 14.69 |
| M01B0080 | h | Ayudante electricista | 1.062 | 13.16 | 13.98 |
| %0000.005 | % | Medios auxiliares.(s/total) | 3 % | 96.76 | 2.90 |
|  |  | Total |  |  | 99.66 |

| Medición | Uds. | Parcial |
|---|---|---|
| PLANTA SÓTANO |  |  |
| Almacén general | 1 | 1.00 |
| PLANTA BAJA |  |  |
| Sala multipropósito | 8 | 8.00 |
| Vestíbulo sala multipropósito | 2 | 2.00 |
| Recepción | 2 | 2.00 |
| Vestíbulo mirador laboratorios | 2 | 2.00 |
| Sala de reuniones | 2 | 2.00 |
| Despachos | 20 | 20.00 |
| PLANTA PRIMERA |  |  |
| Despachos dirección | 12 | 12.00 |
| Despachos técnicos | 30 | 30.00 |
| Sala de reuniones | 2 | 2.00 |
| Office | 2 | 2.00 |
| Aula de formación 01 | 3 | 3.00 |
| Aula de formación 02 | 3 | 3.00 |
| Subtotal acumulado |  | 89.00 |
| Total |  | 89 |

**PTO.TRAB_S** UD (material; 14/05/2008)
12 UD × 131.48 = 1577.76
Puesto de trabajo de suelo, para pavimento, formado por caja de suelo SIMON 500 CIMA para 3 módulos con tapa, o similar, de 6 mecanismos útiles, con 2 placas K45 V&D plana con guardapolvo con conector RJ45 de Cat. 6 FTP, 2 bases schuko K45 de embornamiento rápido de acabado en blanco, 2 bases schuko K45 en acabado rojo, indicador de línea de SAI y de embornamiento rápido, incluso p.p. de circuito 2 * 2'5 + 2'5 mm² - 0.75KV, con conductores de cobre marca BICC General Cable, EXZHELLENT-L, 05Z1-K / 07Z1-K (flexible), cero halógenos, no propagadores del incendio, (s/UNE 21123) en tubo de PVC flexible corrugado de ø20mm, hasta bandeja de reparto, según planos y esquemas de proyecto, con cajas de registro de 150x110x70 mm para conexión de puesto de trabajo con parte proporcional de clemas de conexión y terminales. El diseño del producto es realizado bajo los Requisitos de Seguridad de la Directiva 2006/95/CE (baja tensión) por medio del cumplimiento de la norma UNE-20451, equivalente la norma IEC-60670. La unidad de obra se entiende totalmente instalada, conexionada y probada, con p.p. de accesorios y pequeño material, con toda clase de ayudas, incluso de albañilería, en condiciones de prestar servicio correctamente.

| Código | Ud | Descripción | Rendimiento | Precio | Importe |
|---|---|---|---|---|---|
| caja_s' | ud | caja de suelo Simon 500 Cima de 3 módulos y 70mm de profundidad, incluso tapa (material; 04/09/2014) | 1 | 34.57 | 34.57 |
| k45' | ud |  | 2 | 11.15 | 22.30 |
| PSIC-K11-14' | u | Base Schuko K45 de embornamiento rápido blanco | 2 | 3.96 | 7.92 |
| PSIC-K11-6' | u | Base Schuko K45 de embornamiento rápido rojo | 2 | 3.96 | 7.92 |
| PSIC-AC11' | u | Bloque de conexión para multibases (material; 04/09/2014) | 2 | 0.48 | 0.96 |
| E22FD0030' | ud | Caja deriv 100x100 mm empotr protec normal | 0.1 | 0.68 | 0.07 |
| E22IA_M.0120' | ml |  | 15 | 0.69 | 10.35 |
| E22CDB0050' | ud | p.p. de cajas y pequeño material. | 1 | 0.51 | 0.51 |
| M01B0070 | h | Oficial electricista | 1.595 | 13.83 | 22.06 |
| M01B0080 | h | Ayudante electricista | 1.595 | 13.16 | 20.99 |
| %CO | % | Costes indirectos..(s/total) (14/05/2008) | 3 % | 127.65 | 3.83 |
|  |  | Total |  |  | 131.48 |

| Medición | Uds. | Parcial |
|---|---|---|
| PLANTA BAJA |  |  |
| Sala multipropósito | 4 | 4.00 |
| Recepción | 2 | 2.00 |
| Aula de formación 01 | 3 | 3.00 |
| Aula de formación 02 | 3 | 3.00 |
| Subtotal acumulado |  | 12.00 |
| Total |  | 12 |

**REG_01** UD (04/09/2014)
15 UD × 148.98 = 2234.70
Caja de registro metálica empotrada y enrasada en pared de laboratorios, de dimensiones 60x60mm, con tapa de cierre estanca, totalmente intalada y conexionada, con p.p. de accesorios y pequeño material, con toda clase de ayudas, incluso de albañilería, en condiciones de prestar aservicio correctamente.

| Código | Ud | Descripción | Rendimiento | Precio | Importe |
|---|---|---|---|---|---|
| reg_01' | ud | Caja de registro metálica empotrada y enrasada en pared, de dimensiones 60x60mm (material; 04/09/2014) | 1 | 141.73 | 141.73 |
| M01B0070 | h | Oficial electricista | 0.108 | 13.83 | 1.49 |
| M01B0080 | h | Ayudante electricista | 0.108 | 13.16 | 1.42 |
| %00.000300 | % | Medios auxiliares | 3 % | 144.64 | 4.34 |
|  |  | Total |  |  | 148.98 |

**D18I_M.0205** ML (04/09/2014)
15 ML × 4.91 = 73.65
Línea receptora con cable manguera multiconductor con circuito de 3G1,5 - 1 KV con conductores de cobre marca BICC General Cable, EXZHELLENT-XXI RZ1-K (AS) (flexible), o similar equivalente, no propagadores de la llama ni de incendio y con emisión de humos y opacidad reducida, libres de halógenos (s/UNE 21123), con origen y fin donde se determina en documentos de Proyecto con parte proporcional de cable, según planos y esquemas, incluso clemas de conexión, terminales, mano de obra, pequeño material y toda clase de ayudas.

| Código | Ud | Descripción | Rendimiento | Precio | Importe |
|---|---|---|---|---|---|
| E22IB_M.0200' | ml | Cable multiconductor 0,6/1kV de 3G1,5 mm², libre de Halógenos, EXZHELLENT- XXI Clase 5 (material; 04/09/2014) | 1 | 1.4 | 1.40 |
| E22CDB0050' | ud | p.p. de cajas y pequeño material. | 1 | 0.51 | 0.51 |
| M01B0070 | h | Oficial electricista | 0.106 | 13.83 | 1.47 |
| M01B0080 | h | Ayudante electricista | 0.106 | 13.16 | 1.39 |
| %00.000300 | % | Medios auxiliares | 3 % | 4.77 | 0.14 |
|  |  | Total |  |  | 4.91 |

**D18I_M.0208** ML (04/09/2014)
4050 ML × 5.53 = 22396.50
Línea receptora con cable manguera multiconductor con circuito de 3G2,5 - 1 KV con conductores de cobre marca BICC General Cable, EXZHELLENT-XXI RZ1-K (AS) (flexible), o similar equivalente, no propagadores de la llama ni de incendio y con emisión de humos y opacidad reducida, libres de halógenos (s/UNE 21123), con origen y fin donde se determina en documentos de Proyecto con parte proporcional de cable, según planos y esquemas, incluso clemas de conexión, terminales, mano de obra, pequeño material y toda clase de ayudas.

| Código | Ud | Descripción | Rendimiento | Precio | Importe |
|---|---|---|---|---|---|
| E22IB_M.0202' | ml | Cable multiconductor 0,6/1kV de 3G2,5 mm², libre de Halógenos, EXZHELLENT- XXI Clase 5 (material; 04/09/2014) | 1 | 2 | 2.00 |
| E22CDB0050' | ud | p.p. de cajas y pequeño material. | 1 | 0.51 | 0.51 |
| M01B0070 | h | Oficial electricista | 0.106 | 13.83 | 1.47 |
| M01B0080 | h | Ayudante electricista | 0.106 | 13.16 | 1.39 |
| %00.000300 | % | Medios auxiliares | 3 % | 5.37 | 0.16 |
|  |  | Total |  |  | 5.53 |

| Medición | Uds. | Largo | Parcial |
|---|---|---|---|
| ILUMINACIÓN | 1 | 1800 | 1800.00 |
| FUERZA | 1 | 2250 | 2250.00 |
| Subtotal acumulado |  |  | 4050.00 |
| Total |  |  | 4050 |

**D18I_M.0213** ML (04/09/2014)
20 ML × 6.44 = 128.80
Línea receptora en circuito de 3G4 1 KV con multiconductores de cobre marca BICC General Cable, EXZHELLENT-XXI RZ1-K (flexible), o similar equivalente, no propagadores del incendio y con emisión de humos y opacidad reducida (s/UNE 21123), con origen y fin donde se determina en documentos de Proyecto con parte proporcional de cable, según planos y esquemas, incluso clemas de conexión, terminales, mano de obra, pequeño material y toda clase de ayudas.

| Código | Ud | Descripción | Rendimiento | Precio | Importe |
|---|---|---|---|---|---|
| E22IB_M.0204' | ml | Cable multiconductor 0,6/1kV de 3G4 mm², libre de Halógenos, EXZHELLENT- XXI Clase 5 (material; 04/09/2014) | 1 | 2.88 | 2.88 |
| E22CDB0050' | ud | p.p. de cajas y pequeño material. | 1 | 0.51 | 0.51 |
| M01B0070 | h | Oficial electricista | 0.106 | 13.83 | 1.47 |
| M01B0080 | h | Ayudante electricista | 0.106 | 13.16 | 1.39 |
| %00.000300 | % | Medios auxiliares | 3 % | 6.25 | 0.19 |
|  |  | Total |  |  | 6.44 |

**D18I_M.0215** ML (04/09/2014)
10 ML × 7.75 = 77.50
Línea receptora en circuito de 3G6 1 KV con multiconductores de cobre marca BICC General Cable, EXZHELLENT-XXI RZ1-K (flexible), o similar equivalente, no propagadores del incendio y con emisión de humos y opacidad reducida (s/UNE 21123), con origen y fin donde se determina en documentos de Proyecto con parte proporcional de cable, según planos y esquemas, incluso clemas de conexión, terminales, mano de obra, pequeño material y toda clase de ayudas.

| Código | Ud | Descripción | Rendimiento | Precio | Importe |
|---|---|---|---|---|---|
| E22IB_M.0206' | ml | Cable multiconductor 0,6/1kV de 3G6 mm², libre de Halógenos, EXZHELLENT- XXI Clase 5 (material; 04/09/2014) | 1 | 4.15 | 4.15 |
| E22CDB0050' | ud | p.p. de cajas y pequeño material. | 1 | 0.51 | 0.51 |
| M01B0070 | h | Oficial electricista | 0.106 | 13.83 | 1.47 |
| M01B0080 | h | Ayudante electricista | 0.106 | 13.16 | 1.39 |
| %00.000300 | % | Medios auxiliares | 3 % | 7.52 | 0.23 |
|  |  | Total |  |  | 7.75 |

**D18I_M.0309** ML (04/09/2014)
20 ML × 5.69 = 113.80
Línea receptora en circuito de 5G1,5 1 KV con multiconductores de cobre marca BICC General Cable, EXZHELLENT-XXI RZ1-K (flexible), o similar equivalente, no propagadores del incendio y con emisión de humos y opacidad reducida (s/UNE 21123), con origen y fin donde se determina en documentos de Proyecto con parte proporcional de cable, según planos y esquemas, incluso clemas de conexión, terminales, mano de obra, pequeño material y toda clase de ayudas.

| Código | Ud | Descripción | Rendimiento | Precio | Importe |
|---|---|---|---|---|---|
| E22IB_M.0224' | ml | Cable multiconductor 0,6/1kV de 5G1,5 mm², libre de Halógenos, EXZHELLENT- XXI Clase 5 (material; 04/09/2014) | 1 | 2.15 | 2.15 |
| E22CDB0050' | ud | p.p. de cajas y pequeño material. | 1 | 0.51 | 0.51 |
| M01B0070 | h | Oficial electricista | 0.106 | 13.83 | 1.47 |
| M01B0080 | h | Ayudante electricista | 0.106 | 13.16 | 1.39 |
| %00.000300 | % | Medios auxiliares | 3 % | 5.52 | 0.17 |
|  |  | Total |  |  | 5.69 |

**D18I_M.0311** ML (04/09/2014)
15 ML × 6.74 = 101.10
Línea receptora en circuito de 5G2,5 1 KV con multiconductores de cobre marca BICC General Cable, EXZHELLENT-XXI RZ1-K (flexible), o similar equivalente, no propagadores del incendio y con emisión de humos y opacidad reducida (s/UNE 21123), con origen y fin donde se determina en documentos de Proyecto con parte proporcional de cable, según planos y esquemas, incluso clemas de conexión, terminales, mano de obra, pequeño material y toda clase de ayudas.

| Código | Ud | Descripción | Rendimiento | Precio | Importe |
|---|---|---|---|---|---|
| E22IB_M.0226' | ml | Cable multiconductor 0,6/1kV de 5G2,5 mm², libre de Halógenos, EXZHELLENT- XXI Clase 5 (material; 04/09/2014) | 1 | 3.17 | 3.17 |
| E22CDB0050' | ud | p.p. de cajas y pequeño material. | 1 | 0.51 | 0.51 |
| M01B0070 | h | Oficial electricista | 0.106 | 13.83 | 1.47 |
| M01B0080 | h | Ayudante electricista | 0.106 | 13.16 | 1.39 |
| %00.000300 | % | Medios auxiliares | 3 % | 6.54 | 0.20 |
|  |  | Total |  |  | 6.74 |

**D18I_M.0313** ML (04/09/2014)
10 ML × 8.24 = 82.40
Línea receptora en circuito de 5G4 1 KV con multiconductores de cobre marca BICC General Cable, EXZHELLENT-XXI RZ1-K (flexible), o similar equivalente, no propagadores del incendio y con emisión de humos y opacidad reducida (s/UNE 21123), con origen y fin donde se determina en documentos de Proyecto con parte proporcional de cable, según planos y esquemas, incluso clemas de conexión, terminales, mano de obra, pequeño material y toda clase de ayudas.

| Código | Ud | Descripción | Rendimiento | Precio | Importe |
|---|---|---|---|---|---|
| E22IB_M.0228' | ml | Cable multiconductor 0,6/1kV de 5G4 mm², libre de Halógenos, EXZHELLENT- XXI Clase 5 (material; 04/09/2014) | 1 | 4.63 | 4.63 |
| E22CDB0050' | ud | p.p. de cajas y pequeño material. | 1 | 0.51 | 0.51 |
| M01B0070 | h | Oficial electricista | 0.106 | 13.83 | 1.47 |
| M01B0080 | h | Ayudante electricista | 0.106 | 13.16 | 1.39 |
| %00.000300 | % | Medios auxiliares | 3 % | 8.00 | 0.24 |
|  |  | Total |  |  | 8.24 |

**D18I_M.0315** ML (04/09/2014)
10 ML × 10.37 = 103.70
Línea receptora en circuito de 5G6 1 KV con multiconductores de cobre marca BICC General Cable, EXZHELLENT-XXI RZ1-K (flexible), o similar equivalente, no propagadores del incendio y con emisión de humos y opacidad reducida (s/UNE 21123), con origen y fin donde se determina en documentos de Proyecto con parte proporcional de cable, según planos y esquemas, incluso clemas de conexión, terminales, mano de obra, pequeño material y toda clase de ayudas.

| Código | Ud | Descripción | Rendimiento | Precio | Importe |
|---|---|---|---|---|---|
| E22IB_M.0230' | ml | Cable multiconductor 0,6/1kV de 5G6 mm², libre de Halógenos, EXZHELLENT- XXI Clase 5 (material; 04/09/2014) | 1 | 6.7 | 6.70 |
| E22CDB0050' | ud | p.p. de cajas y pequeño material. | 1 | 0.51 | 0.51 |
| M01B0070 | h | Oficial electricista | 0.106 | 13.83 | 1.47 |
| M01B0080 | h | Ayudante electricista | 0.106 | 13.16 | 1.39 |
| %00.000300 | % | Medios auxiliares | 3 % | 10.07 | 0.30 |
|  |  | Total |  |  | 10.37 |

##### CAP_03.4 ALUMBRADO INTERIOR
Importe: 94037.87

**LUM_01** UD
11 UD × 155.09 = 1705.99
Luminaria adosada/suspendida tipo Lledó modelo ICELINE referencia OD-2968 LED 29W/840 DA.INT.BL. con cuerpo de aluminio extrusionado termoesmaltado color blanco y difusor de policarbonato opal de alta transmitancia acabado efecto hielo, con difusor interior Bright Light. Equipo electrónico regulable Dali y fuente luminosa led 840 con alta selección binning<4 y 2093 de flujo efectivo. La unidad de obra se entiende totalmente instalada, conexionada y probada, incluso accesorios de montaje y elementos de fijación, con toda clase de ayudas, incluso de albañilería, en condiciones de prestar servicio correctamente.

| Código | Ud | Descripción | Rendimiento | Precio | Importe |
|---|---|---|---|---|---|
| lum_01' | UD | Luminaria adosada/suspendida tipo Lledó modelo ICELINE referencia OD-2968 LED 29W/840 DA.INT.BL. (material; 04/09/2014) | 1 | 136.17 | 136.17 |
| M01B0110 | h | Oficial instalador | 0.533 | 13.83 | 7.37 |
| M01B0120 | h | Ayudante instalador | 0.534 | 13.16 | 7.03 |
| %0.03 | % | Costes indirectos | 3 % | 150.57 | 4.52 |
|  |  | Total |  |  | 155.09 |

| Medición | Uds. | Parcial |
|---|---|---|
| PLANTA BAJA | 3 | 3.00 |
| PLANTA INSTALACIONES | 5 | 5.00 |
| PLANTA PRIMERA | 3 | 3.00 |
| Subtotal acumulado |  | 11.00 |
| Total |  | 11 |

**LUM_02** UD
44 UD × 303.4 = 13349.60
Luminaria adosada/suspendida tipo Lledó modelo ICELINE referencia OD-2968 LED 65W/840 DA.INT.BL. con cuerpo de aluminio extrusionado termoesmaltado color blanco y difusor de policarbonato opal de alta transmitancia acabado efecto hielo, con difusor interior Bright Light. Equipo electrónico regulable Dali y fuente luminosa led 840 con alta selección binning<4 y 5230Lumenes de flujo efectivo. La unidad de obra se entiende totalmente instalada, conexionada y probada, incluso accesorios de montaje y elementos de fijación, con toda clase de ayudas, incluso de albañilería, en condiciones de prestar servicio correctamente.

| Código | Ud | Descripción | Rendimiento | Precio | Importe |
|---|---|---|---|---|---|
| lum_02' | UD | Luminaria adosada/suspendida tipo Lledó modelo ICELINE referencia OD-2968 LED 65W/840 DA.INT.BL. (material; 04/09/2014) | 1 | 280.2 | 280.20 |
| M01B0110 | h | Oficial instalador | 0.532 | 13.83 | 7.36 |
| M01B0120 | h | Ayudante instalador | 0.532 | 13.16 | 7.00 |
| %0.03 | % | Costes indirectos | 3 % | 294.56 | 8.84 |
|  |  | Total |  |  | 303.4 |

| Medición | Uds. | Parcial |
|---|---|---|
| PLANTA BAJA | 44 | 44.00 |
| Total |  | 44 |

**LUM_03** UD
30 UD × 279.54 = 8386.20
Luminaria empotrada tipo Lledó modelo VARIANT I de segunda generación, con referencia OD-3453GEN2 L35W/840 DA BL600, fabricado en chapa de acero termoesmaltada color blanca con marco bastidor de aluminio extrusionado y componente óptico microprismático opal de alta transmitancia con matriz de microconos hexagonales para UGR<19. Equipada con fuente luminosa Led de alta selección, binning<4 de 35W/840 con flujo luminoso efectivo de 3982 lumenes y equipo electrónico regulable DALI. La unidad de obra se entiende totalmente instalada, conexionada y probada, incluso accesorios de montaje y elementos de fijación, con toda clase de ayudas, incluso de albañilería, en condiciones de prestar servicio correctamente.

| Código | Ud | Descripción | Rendimiento | Precio | Importe |
|---|---|---|---|---|---|
| lum_03' | UD | Luminaria empotrada tipo Lledó modelo VARIANT I de segunda generación, con referencia OD-3453GEN2 L35W/840 DA BL600. (material; 04/09/2014) | 1 | 257.04 | 257.04 |
| M01B0110 | h | Oficial instalador | 0.532 | 13.83 | 7.36 |
| M01B0120 | h | Ayudante instalador | 0.532 | 13.16 | 7.00 |
| %0.03 | % | Costes indirectos | 3 % | 271.40 | 8.14 |
|  |  | Total |  |  | 279.54 |

| Medición | Uds. | Parcial |
|---|---|---|
| PLANTA BAJA | 6 | 6.00 |
| PLANTA PRIMERA | 24 | 24.00 |
| Subtotal acumulado |  | 30.00 |
| Total |  | 30 |

**LUM_03.2** UD
23 UD × 259.47 = 5967.81
Luminaria empotrada tipo Lledó modelo VARIANT I de segunda generación, con referencia OD-325422840220 L22W DA, fabricado en chapa de acero termoesmaltada color blanca con marco bastidor de aluminio extrusionado y componente óptico microprismático opal de alta transmitancia con matriz de microconos hexagonales para UGR<19. Equipada con fuente luminosa Led de alta selección, con equipo electrónico regulable DALI. La unidad de obra se entiende totalmente instalada, conexionada y probada, incluso accesorios de montaje y elementos de fijación, con toda clase de ayudas, incluso de albañilería, en condiciones de prestar servicio correctamente.

| Código | Ud | Descripción | Rendimiento | Precio | Importe |
|---|---|---|---|---|---|
| lum_03.2' | UD | Luminaria empotrada tipo Lledó modelo VARIANT I de segunda generación, con referencia OD-325422840220 L22W (material; 04/09/2014) | 1 | 237.55 | 237.55 |
| M01B0110 | h | Oficial instalador | 0.532 | 13.83 | 7.36 |
| M01B0120 | h | Ayudante instalador | 0.532 | 13.16 | 7.00 |
| %0.03 | % | Costes indirectos | 3 % | 251.91 | 7.56 |
|  |  | Total |  |  | 259.47 |

| Medición | Uds. | Parcial |
|---|---|---|
| PLANTA PRIMERA | 23 | 23.00 |
| Total |  | 23 |

**LUM_04** UD
103 UD × 186.2 = 19178.60
Luminaria empotrada tipo Lledó modelo VARIANT II de segunda generación, referencia OD-3253GEN2 3LED 840 36W BL. con tres salidas de luz compuestas por estructuras ópticas microprismáticas de microconos de base hexagonal con control total de deslumbramiento UGR<19 y mínima altura de empotramiento 56mm. Equipada con fuente luminosa de 36W/840 con 3570 Lumenes de flujo efectivo y alta selección binning<4. Incluso equipo de control DALI. La unidad de obra se entiende totalmente instalada, conexionada y probada, incluso accesorios de montaje y elementos de fijación, con toda clase de ayudas, incluso de albañilería, en condiciones de prestar servicio correctamente.

| Código | Ud | Descripción | Rendimiento | Precio | Importe |
|---|---|---|---|---|---|
| lum_04' | UD | luminaria empotrada tipo Lledó modelo VARIANT II de segunda generación, referencia OD-3253GEN2 3LED 840 36W BL. (material; 04/09/2014) | 1 | 166.42 | 166.42 |
| M01B0110 | h | Oficial instalador | 0.532 | 13.83 | 7.36 |
| M01B0120 | h | Ayudante instalador | 0.532 | 13.16 | 7.00 |
| %0.03 | % | Costes indirectos | 3 % | 180.78 | 5.42 |
|  |  | Total |  |  | 186.2 |

| Medición | Uds. | Parcial |
|---|---|---|
| PLANTA BAJA | 46 | 46.00 |
| PLANTA PRIMERA | 57 | 57.00 |
| Subtotal acumulado |  | 103.00 |
| Total |  | 103 |

**LUM_05** UD
32 UD × 110.89 = 3548.48
Downlight empotrado tipo Lledó modelo ADVANCE 120, referencia L&D 001696 DL/E120 18W/940 DA. Cuerpo compuesto de aro embellecedor de aluminio termoesmaltado color blanco, difusor interior Bright Light y reflectores con tecnología phi de alto confort visual y deslumbramiento limitado. Equipado con fuente luminosa led de 18W/940 con índice de reproducción cromática >90 y alta selección de leds,binning<4, Flujo efectivo 1160 lumenes, equipo de control regulable DALi. Diámetro de empotramiento 120mm. La unidad de obra se entiende totalmente instalada, conexionada y probada, incluso accesorios de montaje y elementos de fijación, con toda clase de ayudas, incluso de albañilería, en condiciones de prestar servicio correctamente.

| Código | Ud | Descripción | Rendimiento | Precio | Importe |
|---|---|---|---|---|---|
| lum_05' | UD | Downlight empotrado tipo Lledó modelo ADVANCE 120, referencia L&D 001696 DL/E120 18W/940 DA. (material; 04/09/2014) | 1 | 93.3 | 93.30 |
| M01B0110 | h | Oficial instalador | 0.532 | 13.83 | 7.36 |
| M01B0120 | h | Ayudante instalador | 0.532 | 13.16 | 7.00 |
| %0.03 | % | Costes indirectos | 3 % | 107.66 | 3.23 |
|  |  | Total |  |  | 110.89 |

| Medición | Uds. | Parcial |
|---|---|---|
| PLANTA BAJA | 27 | 27.00 |
| PLANTA PRIMERA | 5 | 5.00 |
| Subtotal acumulado |  | 32.00 |
| Total |  | 32 |

**LUM_06** UD
21 UD × 109.99 = 2309.79
Downlight empotrado tipo Lledó modelo ADVANCE 200, referencia L&D 001724 DL/E200 31W/940 DA. Cuerpo compuesto de aro embellecedor de aluminio termoesmaltado color blanco, difusor interior Bright Light y reflectores con tecnología phi de alto confort visual y deslumbramiento limitado. Equipado con fuente luminosa led de 31W/940 con índice de reproducción cromática >90 y alta selección de leds,binning<4, Flujo efectivo 2480 Lumenes, equipo de control regulable DALi. Diámetro de empotramiento 200mm. La unidad de obra se entiende totalmente instalada, conexionada y probada, incluso accesorios de montaje y elementos de fijación, con toda clase de ayudas, incluso de albañilería, en condiciones de prestar servicio correctamente.

| Código | Ud | Descripción | Rendimiento | Precio | Importe |
|---|---|---|---|---|---|
| lum_06' | UD | Downlight empotrado tipo Lledó modelo ADVANCE 200, referencia L&D 001724 DL/E200 31W/940 DA. (material; 04/09/2014) | 1 | 92.43 | 92.43 |
| M01B0110 | h | Oficial instalador | 0.532 | 13.83 | 7.36 |
| M01B0120 | h | Ayudante instalador | 0.532 | 13.16 | 7.00 |
| %0.03 | % | Costes indirectos | 3 % | 106.79 | 3.20 |
|  |  | Total |  |  | 109.99 |

| Medición | Uds. | Parcial |
|---|---|---|
| PLANTA BAJA | 3 | 3.00 |
| PLANTA PRIMERA | 18 | 18.00 |
| Subtotal acumulado |  | 21.00 |
| Total |  | 21 |

**LUM_07** UD
22 UD × 43.5 = 957.00
Downlight empotrado decorativo mini tipo Lledó modelo orbit led., referencia MND 4X3 D90X78 24ºBL. CALIDO. La unidad de obra se entiende totalmente instalada, conexionada y probada, incluso accesorios de montaje y elementos de fijación, con toda clase de ayudas, incluso de albañilería, en condiciones de prestar servicio correctamente.

| Código | Ud | Descripción | Rendimiento | Precio | Importe |
|---|---|---|---|---|---|
| lum_07' | UD | Downlight empotrado decorativo mini tipo Lledó modelo orbit led., referencia MND 4X3 D90X78 24ºBL. CALIDO. (material; 04/09/2014) | 1 | 27.87 | 27.87 |
| M01B0110 | h | Oficial instalador | 0.532 | 13.83 | 7.36 |
| M01B0120 | h | Ayudante instalador | 0.532 | 13.16 | 7.00 |
| %0.03 | % | Costes indirectos | 3 % | 42.23 | 1.27 |
|  |  | Total |  |  | 43.5 |

| Medición | Uds. | Parcial |
|---|---|---|
| PLANTA SÓTANO | 2 | 2.00 |
| PLANTA BAJA | 10 | 10.00 |
| PLANTA PRIMERA | 10 | 10.00 |
| Subtotal acumulado |  | 22.00 |
| Total |  | 22 |

**LUM_08** UD
26 UD × 109.36 = 2843.36
Downlight empotrado tipo Lledó modelo ADVANCE 200, referencia L&D 001716 DL/E200 21W/940 DA. Cuerpo compuesto de aro embellecedor de aluminio termoesmaltado color blanco, difusor interior Bright Light y reflectores con tecnología phi de alto confort visual y deslumbramiento limitado. Equipado con fuente luminosa led de 21W/940 con índice de reproducción cromática >90 y alta selección de leds,binning<4, Flujo efectivo 1680 Lumenes, equipo de control regulable DALi. Diámetro de empotramiento 200mm. La unidad de obra se entiende totalmente instalada, conexionada y probada, incluso accesorios de montaje y elementos de fijación, con toda clase de ayudas, incluso de albañilería, en condiciones de prestar servicio correctamente.

| Código | Ud | Descripción | Rendimiento | Precio | Importe |
|---|---|---|---|---|---|
| lum_08' | UD | Downlight empotrado tipo Lledó modelo ADVANCE 200, referencia L&D 001716 DL/E200 21W/940 DA. (material; 04/09/2014) | 1 | 91.81 | 91.81 |
| M01B0110 | h | Oficial instalador | 0.532 | 13.83 | 7.36 |
| M01B0120 | h | Ayudante instalador | 0.532 | 13.16 | 7.00 |
| %0.03 | % | Costes indirectos | 3 % | 106.17 | 3.19 |
|  |  | Total |  |  | 109.36 |

| Medición | Uds. | Parcial |
|---|---|---|
| PLANTA SÓTANO | 8 | 8.00 |
| PLANTA BAJA | 11 | 11.00 |
| PLANTA PRIMERA | 7 | 7.00 |
| Subtotal acumulado |  | 26.00 |
| Total |  | 26 |

**LUM_09** UD
51 UD × 271.85 = 13864.35
Downlight empotrado tipo Lledó modelo S840 Industrial, referencia OD-8475 L140W/840 FL BM 1-10V, con cuerpo doble IP65 de acero termoesmaltado color blanco y sistema de disipación pasiva cool tech. Equipada con sistemas ópticos independientes con tecnología Efficient Plus que incorpora adicionalmente difusores de PMMA de alta transmitancia para control de deslumbramiento. Equipada con fuente luminosa de 140W/840 con alta selección binning<4 y flujo luminoso 11800 lumenes optimizado para instalación en altura.Incluso equipo de control regulable 1-10V. La unidad de obra se entiende totalmente instalada, conexionada y probada, incluso accesorios de montaje y elementos de fijación, con toda clase de ayudas, incluso de albañilería, en condiciones de prestar servicio correctamente.

| Código | Ud | Descripción | Rendimiento | Precio | Importe |
|---|---|---|---|---|---|
| lum_09' | UD | Downlight empotrado tipo Lledó modelo S840 Industrial, referencia OD-8475 L140W/840 FL BM 1-10V (material; 04/09/2014) | 1 | 249.57 | 249.57 |
| M01B0110 | h | Oficial instalador | 0.532 | 13.83 | 7.36 |
| M01B0120 | h | Ayudante instalador | 0.532 | 13.16 | 7.00 |
| %0.03 | % | Costes indirectos | 3 % | 263.93 | 7.92 |
|  |  | Total |  |  | 271.85 |

| Medición | Uds. | Parcial |
|---|---|---|
| PLANTA SÓTANO | 51 | 51.00 |
| Total |  | 51 |

**LUM_10** UD
26 UD × 133.87 = 3480.62
Luminaria estanca IP65 led tipo Lledó modelo OD8554, referencia OD-8554 LED 52W/840 DA, compuesta por cuerpo de policarbonato reforzado autoextinguible, juntas de estanqueidad de poliuretano expandido y reflector interior ultrablanco con difusor opal de altas prestaciones con tratamiento estabilizador frente a UV.Equipado con fuente luminosa led de alto rendimiento 52W/840 con flujo efectivo 4346 lumenes y alta selección binning<4. La unidad de obra se entiende totalmente instalada, conexionada y probada, incluso accesorios de montaje y elementos de fijación, con toda clase de ayudas, incluso de albañilería, en condiciones de prestar servicio correctamente.

| Código | Ud | Descripción | Rendimiento | Precio | Importe |
|---|---|---|---|---|---|
| lum_10' | UD | Luminaria estanca IP65 led tipo Lledó modelo OD8554, referencia OD-8554 LED 52W/840 DA (material; 04/09/2014) | 1 | 115.61 | 115.61 |
| M01B0110 | h | Oficial instalador | 0.532 | 13.83 | 7.36 |
| M01B0120 | h | Ayudante instalador | 0.532 | 13.16 | 7.00 |
| %0.03 | % | Costes indirectos | 3 % | 129.97 | 3.90 |
|  |  | Total |  |  | 133.87 |

| Medición | Uds. | Parcial |
|---|---|---|
| PLANTA SÓTANO | 26 | 26.00 |
| Total |  | 26 |

**LUM_11** UD
129 UD × 110.3 = 14228.70
Luminaria estanca IP65 led tipo Lledó modelo OD8554, referencia OD-8554 LED 36W/840 DA, compuesta por cuerpo de policarbonato reforzado autoextinguible, juntas de estanqueidad de poliuretano expandido y reflector interior ultrablanco con difusor opal de altas prestaciones con tratamiento estabilizador frente a UV.Equipado con fuente luminosa led de alto rendimiento 37W/840 con flujo efectivo 3278 lumenes y alta selección binning<4. La unidad de obra se entiende totalmente instalada, conexionada y probada, incluso accesorios de montaje y elementos de fijación, con toda clase de ayudas, incluso de albañilería, en condiciones de prestar servicio correctamente.

| Código | Ud | Descripción | Rendimiento | Precio | Importe |
|---|---|---|---|---|---|
| lum_11' | UD | Luminaria estanca IP65 led tipo Lledó modelo OD8554, referencia OD-8554 LED 36W/840 DA. (material; 04/09/2014) | 1 | 92.73 | 92.73 |
| M01B0110 | h | Oficial instalador | 0.532 | 13.83 | 7.36 |
| M01B0120 | h | Ayudante instalador | 0.532 | 13.16 | 7.00 |
| %0.03 | % | Costes indirectos | 3 % | 107.09 | 3.21 |
|  |  | Total |  |  | 110.3 |

| Medición | Uds. | Parcial |
|---|---|---|
| PLANTA SÓTANO | 80 | 80.00 |
| PLANTA INSTALACIONES | 49 | 49.00 |
| Subtotal acumulado |  | 129.00 |
| Total |  | 129 |

**LUM_12** UD
15 UD × 189.25 = 2838.75
Downlight adosado a techo tipo BEGA modelo 6979, referencia BEGA 6979, compuesto por cuerpo IP65 de aluminio de inyección y acero inoxidable termoesmaltado con tratamiento epoxi, cristal de seguridad mateado y reflector interior de aluminio puro anodizado.Equipado con fuente luminosa Led 26,6W/840 y 2545 lumenes de flujo efectivo. Incluso equipo de gestión. La unidad de obra se entiende totalmente instalada, conexionada y probada, incluso accesorios de montaje y elementos de fijación, con toda clase de ayudas, incluso de albañilería, en condiciones de prestar servicio correctamente.

| Código | Ud | Descripción | Rendimiento | Precio | Importe |
|---|---|---|---|---|---|
| lum_12' | UD | Downlight adosado a techo tipo BEGA modelo 6979, referencia BEGA 6979 (material; 04/09/2014) | 1 | 169.36 | 169.36 |
| M01B0110 | h | Oficial instalador | 0.533 | 13.83 | 7.37 |
| M01B0120 | h | Ayudante instalador | 0.533 | 13.16 | 7.01 |
| %0.03 | % | Costes indirectos | 3 % | 183.74 | 5.51 |
|  |  | Total |  |  | 189.25 |

| Medición | Uds. | Parcial |
|---|---|---|
| PLANTA INSTALACIONES | 15 | 15.00 |
| Total |  | 15 |

**LUM_13** UD
3 UD × 459.54 = 1378.62
Luminaria suspendida tipo Limburg modelo 5489, referencia LIMBURG 5489+ T.COMPACTO-L55W/21/840, con cuerpo de cristal soplado a mano, libre de plomo, con acabado brillante. Equipada para dos tubos fluorescentes compactos TC-55W/840 incluidos en suministro con equipo electrónico reguble 1-10V. Longitud total del cuerpo cristalino 760mm y suspensión ajustable hasta 4mts. La unidad de obra se entiende totalmente instalada, conexionada y probada, incluso accesorios de montaje y elementos de fijación, con toda clase de ayudas, incluso de albañilería, en condiciones de prestar servicio correctamente.

| Código | Ud | Descripción | Rendimiento | Precio | Importe |
|---|---|---|---|---|---|
| lum_13' | UD | Luminaria suspendida tipo Limburg modelo 5489, referencia LIMBURG 5489+ T.COMPACTO-L55W/21/840 (material; 04/09/2014) | 1 | 431.54 | 431.540 |
| M01B0110 | h | Oficial instalador | 0.541 | 13.83 | 7.482 |
| M01B0120 | h | Ayudante instalador | 0.542 | 13.16 | 7.133 |
| %0.03 | % | Costes indirectos | 3 % | 446.155 | 13.385 |
|  |  | Total |  |  | 459.54 |

| Medición | Uds. | Parcial |
|---|---|---|
| PLANTA PRIMERA | 3 | 3.00 |
| Total |  | 3 |

##### CAP_03.5 ALUMBRADO DE EMERGENCIA
Importe: 12945.38

**LUM_18** UD
34 UD × 66.59 = 2264.06
Punto de luz y luminaria de emergencia y/o señalización autónoma, de una hora de duración, marca Lledó modelo MCA 4368 M TIPO B NP 1H.IP65, incluso p.p. de tubo de PVC corrugado reforzado ø 20mm y con parte proporcional de circuito 2 * 1'5 + 1'5 mm² - 0.75KV de cobre marca BICC General Cable, EXZHELLENT-L, 05Z1-K / 07Z1-K (flexible), cero halógenos, no propagadores del incendio hasta cuadro general de mando y protección, apertura y sellado de rozas necesarias y fijación de cajas; todo ello totalmente instalado, conexionado y funcionando correctamente, con pequeño material y todo tipo de ayudas.

| Código | Ud | Descripción | Rendimiento | Precio | Importe |
|---|---|---|---|---|---|
| lum_18' | ud | luminaria de emergencia y/o señalización autónoma, de una hora de duración, marca Lledó modelo MCA 4368 M TIPO B NP 1H.IP65 (material; 04/09/2014) | 1 | 35.04 | 35.04 |
| J20.2141' | ML | Conductor cobre marca BICC General Cable, EXZHELLENT-L, 05Z1-K / 07Z1-K (flexible), cero halógenos, 1 * 1,5 mm² - 0.75 KV (material; 04/09/2014) | 18 | 0.42 | 7.56 |
| E22CAD0140' | ml | Tubo PVC corrug reforz D=20 mm Reflex (material; 04/09/2014) | 6 | 0.18 | 1.08 |
| J20.5390' | UD | caja de paso y registro (material; 04/09/2014) | 1 | 0.11 | 0.11 |
| A07B0010' | m | Apertura y sellado de rozas en fábricas de bloques de hormigón | 3 | 3.12 | 9.36 |
| M01B0070 | h | Oficial electricista | 0.426 | 13.83 | 5.89 |
| M01B0080 | h | Ayudante electricista | 0.426 | 13.16 | 5.61 |
| %00.000300 | % | Medios auxiliares | 3 % | 64.65 | 1.94 |
|  |  | Total |  |  | 66.59 |

| Medición | Uds. | Parcial |
|---|---|---|
| PLANTA SÓTANO | 25 | 25.00 |
| PLANTA BAJA | 1 | 1.00 |
| PLANTA INSTALACIONES | 8 | 8.00 |
| Subtotal acumulado |  | 34.00 |
| Total |  | 34 |

**LUM_19** UD
164 UD × 65.13 = 10681.32
Punto de luz y luminaria de emergencia y/o señalización autónoma empotrada, de una hora de duración, marca Lledó modelo MCA 4310 M LED TIPO A NP 1H, incluso p.p. de tubo de PVC corrugado reforzado ø 20mm y con parte proporcional de circuito 2 * 1'5 + 1'5 mm² - 0.75KV de cobre marca BICC General Cable, EXZHELLENT-L, 05Z1-K / 07Z1-K (flexible), cero halógenos, no propagadores del incendio hasta cuadro general de mando y protección, apertura y sellado de rozas necesarias y fijación de cajas; todo ello totalmente instalado, conexionado y funcionando correctamente, con pequeño material y todo tipo de ayudas.

| Código | Ud | Descripción | Rendimiento | Precio | Importe |
|---|---|---|---|---|---|
| lum_19' | ud | luminaria de emergencia y/o señalización autónoma empotrada, de una hora de duración, marca Lledó modelo MCA 4310 M LED TIPO A NP 1H (material; 04/09/2014) | 1 | 31.02 | 31.02 |
| kit_01' | ud | kit de empotramiento para montaje de emergencia MCA (material; 04/09/2014) | 1 | 2.6 | 2.60 |
| J20.2141' | ML |  | 18 | 0.42 | 7.56 |
| E22CAD0140' | ml | Tubo PVC corrug reforz D=20 mm Reflex | 6 | 0.18 | 1.08 |
| J20.5390' | UD | caja de paso y registro | 1 | 0.11 | 0.11 |
| A07B0010' | m | Apertura y sellado de rozas en fábricas de bloques de hormigón | 3 | 3.12 | 9.36 |
| M01B0070 | h | Oficial electricista | 0.426 | 13.83 | 5.89 |
| M01B0080 | h | Ayudante electricista | 0.426 | 13.16 | 5.61 |
| %00.000300 | % | Medios auxiliares | 3 % | 63.23 | 1.90 |
|  |  | Total |  |  | 65.13 |

| Medición | Uds. | Parcial |
|---|---|---|
| PLANTA SÓTANO | 45 | 45.00 |
| PLANTA BAJA | 52 | 52.00 |
| PLANTA INSTALACIONES | 20 | 20.00 |
| PLANTA PRIMERA | 47 | 47.00 |
| Subtotal acumulado |  | 164.00 |
| Total |  | 164 |

##### CAP_03.6 ALUMBRADO EXTERIOR (28/07/2014)
Importe: 12523.93

**LUM_14** UD
11 UD × 164.07 = 1804.77
Luminaria exterior adosada para terraza tipo BEGA modelo 2665, referencia BEGA 2665, con cuerpo IP65 de aluminio inyectado y acero inoxidable termoesmaltado color grafito y cristal transparente con interior blanco. Equipada con fuente luminosa led de 6,5W y 700 lumenes de flujo. La unidad de obra se entiende totalmente instalada, conexionada y probada, incluso accesorios de montaje y elementos de fijación, con toda clase de ayudas, incluso de albañilería, en condiciones de prestar servicio correctamente.

| Código | Ud | Descripción | Rendimiento | Precio | Importe |
|---|---|---|---|---|---|
| lum_14' | UD | Luminaria exterior adosada tipo BEGA modelo 2665, referencia BEGA 2665 (material; 04/09/2014) | 1 | 144.87 | 144.87 |
| M01B0110 | h | Oficial instalador | 0.534 | 13.83 | 7.39 |
| M01B0120 | h | Ayudante instalador | 0.534 | 13.16 | 7.03 |
| %0.03 | % | Costes indirectos | 3 % | 159.29 | 4.78 |
|  |  | Total |  |  | 164.07 |

| Medición | Uds. | Parcial |
|---|---|---|
| PLANTA PRIMERA | 11 | 11.00 |
| Total |  | 11 |

**LUM_15** UD
14 UD × 480.76 = 6730.64
Proyector led asimétrico para fachada tipo BEGA modelo 6457, referencia BEGA 6457, con cuerpo IP 66 de aluminio inyectado y acero inoxidable con cristal de seguridad antireflectante y equipo de control regulable 1-10V equipada con fuente luminosa led de 52W y 5520 lumenes de flujo efectivo. La unidad de obra se entiende totalmente instalada, conexionada y probada, incluso accesorios de montaje y elementos de fijación, con toda clase de ayudas, incluso de albañilería, en condiciones de prestar servicio correctamente.

| Código | Ud | Descripción | Rendimiento | Precio | Importe |
|---|---|---|---|---|---|
| lum_15' | UD | Proyector led asimétrico tipo BEGA modelo 6457, referencia BEGA 6457 (material; 04/09/2014) | 1 | 452.38 | 452.38 |
| M01B0110 | h | Oficial instalador | 0.533 | 13.83 | 7.37 |
| M01B0120 | h | Ayudante instalador | 0.533 | 13.16 | 7.01 |
| %0.03 | % | Costes indirectos | 3 % | 466.76 | 14.00 |
|  |  | Total |  |  | 480.76 |

| Medición | Uds. | Parcial |
|---|---|---|
| PLANTA BAJA | 3 | 3.00 |
| PLANTA INSTALACIONES | 11 | 11.00 |
| Subtotal acumulado |  | 14.00 |
| Total |  | 14 |

**LUM_16** UD
2 UD × 961.65 = 1923.30
Luminaria led sobre poste de luminaria doble de montaje sobre poste marca BEGA modelo 9474, referencia BEGA 9474, con fuente luminosa led 2x52W 11040 Lumenes. Cuerpo IP66 de aluminio inyectado y acero inoxidable con tratamiento epoxi, cristal de seguridad antireflectante y reflector de aluminio puro anodizado con distribución asimétrica optimizada Incluso equipo de control 1-10V. La unidad de obra se entiende totalmente instalada, conexionada y probada, incluso accesorios de montaje y elementos de fijación, con toda clase de ayudas, incluso de albañilería, en condiciones de prestar servicio correctamente.

| Código | Ud | Descripción | Rendimiento | Precio | Importe |
|---|---|---|---|---|---|
| lum_16' | ud | Luminaria led sobre poste de luminaria doble de montaje sobre poste marca BEGA modelo 9474, referencia BEGA 9474 (material; 04/09/2014) | 1 | 918.89 | 918.89 |
| M01B0110 | h | Oficial instalador | 0.546 | 13.83 | 7.55 |
| M01B0120 | h | Ayudante instalador | 0.547 | 13.16 | 7.20 |
| %0.03 | % | Costes indirectos | 3 % | 933.64 | 28.01 |
|  |  | Total |  |  | 961.65 |

| Medición | Uds. | Parcial |
|---|---|---|
| PLANTA SÓTANO | 2 | 2.00 |
| Total |  | 2 |

**LUM_17** UD (28/07/2014)
2 UD × 348.36 = 696.72
Poste cónico/s 6 mts.76D. Plata. Totalmente instalado, incluso accesorios de montaje y elementos de fijación, con toda clase de ayudas, incluso de albañilería, en condiciones de prestar servicio correctamente.

| Código | Ud | Descripción | Rendimiento | Precio | Importe |
|---|---|---|---|---|---|
| lum_17' | ud | Poste cónico/s 6 mts.76D. Plata. (material; 04/09/2014) | 1 | 294.13 | 294.13 |
| QAC0010 | h | Camión grúa 20 t (maquinaria; 28/07/2014) | 0.5 | 30 | 15.00 |
| M01B0110 | h | Oficial instalador | 1.077 | 13.83 | 14.89 |
| M01B0120 | h | Ayudante instalador | 1.078 | 13.16 | 14.19 |
| %0.03 | % | Costes indirectos | 3 % | 338.21 | 10.15 |
|  |  | Total |  |  | 348.36 |

| Medición | Uds. | Parcial |
|---|---|---|
| PLANTA SÓTANO | 2 | 2.00 |
| Total |  | 2 |

**D29JBA0030** UD
2 UD × 234.9 = 469.80
Base para cimentación de báculo o columna de 6 a 8 m de altura, realizada con hormigón en masa de fck=17,5 N/mm², incluso encofrado, excavación precisa, recibido de pernos de anclaje y codo PVC D 110, totalmente colocado, con toda clase de ayudas, incluso de albañilería, en condiciones de prestar servicio correctamente.

| Código | Ud | Descripción | Rendimiento | Precio | Importe |
|---|---|---|---|---|---|
| M01A0010 | h | Oficial primera | 0.331 | 13.83 | 4.58 |
| M01A0030 | h | Peón | 0.331 | 13.16 | 4.36 |
| A03A0050' | m³ | Hormigón en masa de fck= 17.5 N/mm² (material) | 0.77 | 93.16 | 71.73 |
| A06B0020' | m³ | Excavación manual en pozos. (material) | 1 | 65.74 | 65.74 |
| A05A0020' | m² | Encofrado y desencofrado de zapatas. (material) | 3.84 | 20.53 | 78.84 |
| E22CAF0010' | m | Alambre guía 2 mm galvanizado (material; 04/09/2014) | 2 | 0.15 | 0.30 |
| E28CC0670' | ud | Codo 90 PVC-U D 110 mm, Adequa (material; 04/09/2014) | 1 | 2.51 | 2.51 |
| %0.03 | % | Costes indirectos | 3 % | 228.06 | 6.84 |
|  |  | Total |  |  | 234.9 |

**D18T_M.0015** UD
30 UD × 8.97 = 269.10
Circuito para alumbrado exterior de 2*6 - 1 KV; con p.p. de grapa para derivación, con cinta vulcanizada, pequeño material y toda clase de ayudas incluso las de albañilería; totalmente instalado y conexionado, dando servicio, según planos y esquemas de proyecto.

| Código | Ud | Descripción | Rendimiento | Precio | Importe |
|---|---|---|---|---|---|
| E22IB_M.0114' | ml |  | 2 | 1.48 | 2.96 |
| M01B0070 | h | Oficial electricista | 0.213 | 13.83 | 2.95 |
| M01B0080 | h | Ayudante electricista | 0.213 | 13.16 | 2.80 |
| %0.03 | % | Costes indirectos | 3 % | 8.71 | 0.26 |
|  |  | Total |  |  | 8.97 |

**D18T_M.0020** UD
30 UD × 9.4 = 282.00
Circuito para puesta a tierra de instalación de alumbrado exterior, con conductor de cobre, de sección 1*16 - 1 KV, verde y amarillo; con p.p. de caja de comprobación en arqueta y grapa para derivación a columna, con cinta vulcanizada, pequeño material y toda clase de ayudas incluso las de albañilería; totalmente instalado y conexionado, dando servicio, según planos y esquemas de proyecto.

| Código | Ud | Descripción | Rendimiento | Precio | Importe |
|---|---|---|---|---|---|
| E22IB_M.0118' | ml |  | 1 | 3.38 | 3.38 |
| M01B0070 | h | Oficial electricista | 0.213 | 13.83 | 2.95 |
| M01B0080 | h | Ayudante electricista | 0.213 | 13.16 | 2.80 |
| %0.03 | % | Costes indirectos | 3 % | 9.13 | 0.27 |
|  |  | Total |  |  | 9.4 |

**CABLE.01** ML (04/09/2014)
26 ML × 6.01 = 156.26
Circuito para alumbrado exterior en 2x2.5 mm2 + T, de 0,6/1 kV, desde caja de derivación hasta conexión con lámpara de luminaria, totalmente instalado, conexionado y probado, con toda clase de ayudas.

| Código | Ud | Descripción | Rendimiento | Precio | Importe |
|---|---|---|---|---|---|
| J20.2005m' | ML | conductor 1 * 2.5 mm² - 1 KV aislamiento (material; 04/09/2014) | 3 | 0.97 | 2.91 |
| M01B0070 | h | Oficial electricista | 0.212 | 13.83 | 2.93 |
| %00.000300 | % | Medios auxiliares | 3 % | 5.84 | 0.18 |
|  |  | Total |  |  | 6.01 |

**1468** UD (04/09/2014)
2 UD × 24.85 = 49.70
Caja de derivación para columna de alumbrado público, marca Claved, con bornes de entrada y salida y bases fusibles, incluso éstos; totalmente instalada con pequeño material y toda clase de ayudas, conexionada y dando servicio correctamente.

| Código | Ud | Descripción | Rendimiento | Precio | Importe |
|---|---|---|---|---|---|
| m1468' | Ud. | Caja Claved 1468 con fusibles (material; 04/09/2014) | 1.5 | 11.32 | 16.98 |
| M01B0070 | h | Oficial electricista | 0.265 | 13.83 | 3.66 |
| M01B0080 | h | Ayudante electricista | 0.265 | 13.16 | 3.49 |
| %00.0003 | % |  | 3 % | 24.13 | 0.72 |
|  |  | Total |  |  | 24.85 |

**D18L_M.0020** UD
2 UD × 70.82 = 141.64

##### CAP_03.7 CONTROL DE ILUMINACIÓN (07/04/2009)
Importe: 29015.52

**CONT_01** UD (04/09/2014)
32 UD × 90.93 = 2909.76
Sensor de luminosidad marca LLEDÓ, instalado en techo con conexión a balastros electrónicos con salida regulable. La unidad de obra se entiende totalmente instalada, con p.p. de conexionado eléctrico y conexionado en bus de comunicaciones hasta Nodo, según esquemas de proyecto e instrucciones de la D.F., con toda clase de ayudas, incluso de albañilería, conectada con p.p. de pequeño material y accesorios, probada y funcionando correctamente.

| Código | Ud | Descripción | Rendimiento | Precio | Importe |
|---|---|---|---|---|---|
| cont_01' | ud | Sensor de presencia-iluminación marca LLEDÓ (material; 04/09/2014) | 1 | 69.96 | 69.96 |
| E22IA_M.0120' | ml |  | 12 | 0.69 | 8.28 |
| M01B0110 | h | Oficial instalador | 0.372 | 13.83 | 5.14 |
| M01B0120 | h | Ayudante instalador | 0.372 | 13.16 | 4.90 |
| %00.000300 | % | Medios auxiliares | 3 % | 88.28 | 2.65 |
|  |  | Total |  |  | 90.93 |

**CONT_02** UD (04/09/2014)
32 UD × 79.91 = 2557.12
Sensor de presencia marca LLEDÓ instalado en techo de detección 360º. La unidad de obra se entiende totalmente instalada, con p.p. de conexionado eléctrico y conexionado en bus de comunicaciones hasta Nodo, según esquemas de proyecto e instrucciones de la D.F., con toda clase de ayudas, incluso de albañilería, conectada con p.p. de pequeño material y accesorios, probada y funcionando correctamente.

| Código | Ud | Descripción | Rendimiento | Precio | Importe |
|---|---|---|---|---|---|
| cont_02' | ud | Sensor de presencia marca LLEDÓ (material; 04/09/2014) | 1 | 59.26 | 59.26 |
| E22IA_M.0120' | ml |  | 12 | 0.69 | 8.28 |
| M01B0110 | h | Oficial instalador | 0.372 | 13.83 | 5.14 |
| M01B0120 | h | Ayudante instalador | 0.372 | 13.16 | 4.90 |
| %00.000300 | % | Medios auxiliares | 3 % | 77.58 | 2.33 |
|  |  | Total |  |  | 79.91 |

**CONT_03** UD (04/09/2014)
28 UD × 181.26 = 5075.28
Actuador de interfaz de 8 entradas contactos marca LLEDÓ, para conexión de pulsadores convencionales con caja enlazable y p.p. de tubo de pvc, conexionado eléctrico y conexionado en bus de comunicaciones, según esquemas de proyecto e instrucciones de la D.F., con toda clase de ayudas, incluso de albañilería, conectada con p.p. de pequeño material y accesorios, probada y funcionando correctamente.

| Código | Ud | Descripción | Rendimiento | Precio | Importe |
|---|---|---|---|---|---|
| cont_03' | ud | Actuador de interfaz de 8 entradas contactos marca LLEDÓ (material; 04/09/2014) | 1 | 158.72 | 158.72 |
| E22IA_M.0110' | ml |  | 16 | 0.44 | 7.04 |
| E22CAD0140' | ml | Tubo PVC corrug reforz D=20 mm Reflex | 1 | 0.18 | 0.18 |
| M01B0110 | h | Oficial instalador | 0.372 | 13.83 | 5.14 |
| M01B0120 | h | Ayudante instalador | 0.372 | 13.16 | 4.90 |
| %00.000300 | % | Medios auxiliares | 3 % | 175.98 | 5.28 |
|  |  | Total |  |  | 181.26 |

**CONT_04** UD (04/09/2014)
25 UD × 101.63 = 2540.75
NODO COM marca LLEDÓ, para conexión de hasta 4 sensores de luz natural y 4 detectores de presencia, instalado en falso techo y/o superficial, según planos y esquemas de proyecto, con p.p. de tubo de pvc, conexionado eléctrico y conexionado en bus de comunicaciones, según esquemas de proyecto e instrucciones de la D.F., con toda clase de ayudas, incluso de albañilería, conectada con p.p. de pequeño material y accesorios, probada y funcionando correctamente.

| Código | Ud | Descripción | Rendimiento | Precio | Importe |
|---|---|---|---|---|---|
| cont_04' | ud | NODO COM marca LLEDÓ (material; 04/09/2014) | 1 | 80.17 | 80.17 |
| E22IA_M.0120' | ml |  | 12 | 0.69 | 8.28 |
| E22CAD0140' | ml | Tubo PVC corrug reforz D=20 mm Reflex | 1 | 0.18 | 0.18 |
| M01B0110 | h | Oficial instalador | 0.372 | 13.83 | 5.14 |
| M01B0120 | h | Ayudante instalador | 0.372 | 13.16 | 4.90 |
| %00.000300 | % | Medios auxiliares | 3 % | 98.67 | 2.96 |
|  |  | Total |  |  | 101.63 |

**CONT_05** UD (04/09/2014)
4 UD × 243.51 = 974.04
Controlador de 4 conmutaciones, instalado en cuadro eléctrico de planta sobre carril DIN con p.p. de tubo de pvc, conexionado eléctrico y conexionado en bus de comunicaciones, según esquemas de proyecto e instrucciones de la D.F., con toda clase de ayudas, incluso de albañilería, conectada con p.p. de pequeño material y accesorios, probada y funcionando correctamente.

| Código | Ud | Descripción | Rendimiento | Precio | Importe |
|---|---|---|---|---|---|
| cont_05' | ud | LLEDO CONTROLADOR 4 CONMUT. (material; 04/09/2014) | 1 | 217.92 | 217.92 |
| E22CAD0140' | ml | Tubo PVC corrug reforz D=20 mm Reflex | 1 | 0.18 | 0.18 |
| E22IA_M.0120' | ml |  | 12 | 0.69 | 8.28 |
| M01B0120 | h | Ayudante instalador | 0.372 | 13.16 | 4.90 |
| M01B0110 | h | Oficial instalador | 0.372 | 13.83 | 5.14 |
| %00.000300 | % | Medios auxiliares | 3 % | 236.42 | 7.09 |
|  |  | Total |  |  | 243.51 |

**CONT_06** UD (04/09/2014)
4 UD × 551.24 = 2204.96
Controlador 2 DALI de hasta 2x64 cargas DALI, marca Lledó, instalado en cuadro eléctrico de planta sobre carril DIN con p.p. de tubo de pvc, conexionado eléctrico y conexionado en bus de comunicaciones, según esquemas de proyecto e instrucciones de la D.F., con toda clase de ayudas, incluso de albañilería, conectada con p.p. de pequeño material y accesorios, probada y funcionando correctamente.

| Código | Ud | Descripción | Rendimiento | Precio | Importe |
|---|---|---|---|---|---|
| cont_06' | ud | Controlador 2 DALI de hasta 2x64 cargas DALI, marca Lledó (material; 04/09/2014) | 1 | 516.68 | 516.68 |
| E22CAD0140' | ml | Tubo PVC corrug reforz D=20 mm Reflex | 1 | 0.18 | 0.18 |
| E22IA_M.0120' | ml |  | 12 | 0.69 | 8.28 |
| M01B0120 | h | Ayudante instalador | 0.372 | 13.16 | 4.90 |
| M01B0110 | h | Oficial instalador | 0.372 | 13.83 | 5.14 |
| %00.000300 | % | Medios auxiliares | 3 % | 535.18 | 16.06 |
|  |  | Total |  |  | 551.24 |

**CONT_07** UD (04/09/2014)
2 UD × 574.34 = 1148.68
Licencia de software para configuración en ordenador, marca Lledó. La unidad de obra se entiende totalmente instalada, según esquemas de proyecto e instrucciones de la D.F., con toda clase de ayudas, incluso de albañilería, conectada con p.p. de pequeño material y accesorios, probada y funcionando correctamente.

| Código | Ud | Descripción | Rendimiento | Precio | Importe |
|---|---|---|---|---|---|
| cont_07' | ud | MLicencia de saoftware para configuración en ordenador, marca Lledó. (material; 04/09/2014) | 1 | 542.92 | 542.92 |
| M01B0110 | h | Oficial instalador | 1.062 | 13.83 | 14.69 |
| %00.000300 | % | Medios auxiliares | 3 % | 557.61 | 16.73 |
|  |  | Total |  |  | 574.34 |

**CONT_08** UD (04/09/2014)
1 UD × 3140.33 = 3140.33
Procesador tipo 2 marca Lledó, modelo HUB 2, o similar. La unidad de obra se entiende totalmente instalada, con p.p. de conexionado eléctrico y conexionado en bus de comunicaciones, según esquemas de proyecto e instrucciones de la D.F., con toda clase de ayudas, incluso de albañilería, conectada con p.p. de pequeño material y accesorios, probada y funcionando correctamente.

| Código | Ud | Descripción | Rendimiento | Precio | Importe |
|---|---|---|---|---|---|
| cont_08' | ud | Procesador tipo 2 marcaa Lledó, modelo HUB 2 (material; 04/09/2014) | 1 | 3041.52 | 3041.52 |
| M01B0110 | h | Oficial instalador | 0.531 | 13.83 | 7.34 |
| %00.000300 | % | Medios auxiliares | 3 % | 3048.86 | 91.47 |
|  |  | Total |  |  | 3140.33 |

**PROG_01** UD (material; 07/04/2009)
4 UD × 508.4 = 2033.60
Puesta en marcha, configuración y programación del BUS en ordenador de gestión, con generación de puntos de control en sistema de gestión, incluso elaboración de gráficas de instalación de acuerdo a planos suministrados y chequeo de puntos de control. Se incluye pruebas de funcionamiento y formación en obra a nivel usuario, chequeando todos los parámetros y comprobando el correcto funcionamiento de los equipos de control.

| Código | Ud | Descripción | Rendimiento | Precio | Importe |
|---|---|---|---|---|---|
| prog_01' | ud | Puesta en marcha y configuración del BUS LON en ordenador de gestión GLT (material; 04/09/2014) | 1 | 425.82 | 425.82 |
| M01B0110 | h | Oficial instalador | 4.254 | 13.83 | 58.83 |
| %Medios au | % | Medios auxiliares (07/04/2009) | 4.9 % | 484.65 | 23.75 |
|  |  | Total |  |  | 508.4 |

**BUS_01** ML (04/09/2014)
600 ML × 4.76 = 2856.00
Tendido y conexionado de cableado de BUS para la conexión de los elementos de control de iluminación, totalmente conexionado, según esquemas de proyecto e instrucciones de la D.F., con toda clase de ayudas, incluso de albañilería, con p.p. de tubo de PVC ø20 corrugado reforzado, incluso pequeño material y accesorios, funcionando correctamente.

| Código | Ud | Descripción | Rendimiento | Precio | Importe |
|---|---|---|---|---|---|
| E22IA_M.0110' | ml |  | 4 | 0.44 | 1.76 |
| M01B0110 | h | Oficial instalador | 0.106 | 13.83 | 1.47 |
| M01B0120 | h | Ayudante instalador | 0.106 | 13.16 | 1.39 |
| %00.000300 | % | Medios auxiliares | 3 % | 4.62 | 0.14 |
|  |  | Total |  |  | 4.76 |

**BUS_02** ML (04/09/2014)
650 ML × 5.5 = 3575.00
Tendido y conexionado de conductor de cobre 3G1,5mm² XLPE libre de halógeno para control de encendido mediante sistema Dali, desde módulo de control hasta luminarias, con p.p. de tubo corrugado reforzado y/o rígido según instrucciones de la D.F., entre luminarias y cajas de registro adosadas a bandeja de distribución eléctrica, cajas de registro, elementos de fijación y pequeño material. La unidad de obra se entiende totalmente instalada y conexionada, con toda clase de ayudas, incluso de albañilería, en condiciones de prestar servicio.

| Código | Ud | Descripción | Rendimiento | Precio | Importe |
|---|---|---|---|---|---|
| E22IB_M.0200' | ml |  | 1 | 1.4 | 1.40 |
| E22CDB0050' | ud | p.p. de cajas y pequeño material. | 1 | 0.51 | 0.51 |
| M01B0070 | h | Oficial electricista | 0.127 | 13.83 | 1.76 |
| M01B0080 | h | Ayudante electricista | 0.127 | 13.16 | 1.67 |
| %00.000300 | % | Medios auxiliares | 3 % | 5.34 | 0.16 |
|  |  | Total |  |  | 5.5 |

#### 09.03.04 SISTEMAS DE ALIMENTACIÓN ININTERRUMPIDA (SAI)
Importe: 15041.75

**SAI_001** UD
1 UD × 15041.75 = 15041.75
Sistema de alimentación ininterrumpido SAI marca EATON modelo 93E100K, o similar equivalente, trifásico de 100 KVA de potencia, con autonomía de 10 min., según normativa IEC 62040-1-1, EN 62040-1-1, EN 60950 y especificación del fabricante, compuesta por:
- protecciones de entrada de red trifásica
- rectificador-cargador
- protección batería
- conjunto batería plomo hermético, con test automático de disponibilidad
- ondulador
- circuito by-pass sin corte
- by-pass manual integrado
- sinóptico de control interactivo
- protecplus (reducción THDI<5%)
- tarjeta contactos secos para informe de alarmas
- tarjeta de serie RS232
- trasformador de aislamiento
- UPS Visión: software supervisión SAI
- NET Visión: adaptador conexión SAI
- Interconexión eléctrica entre SAIs
La unidad de obra se entiende totalmente instalada, conexionada y probada, con p.p. de accesorios y pequeño material, con toda clase de ayudas, incluso albañilería, en condiciones de prestar servicio correctamente.

| Código | Ud | Descripción | Rendimiento | Precio | Importe |
|---|---|---|---|---|---|
| sai_002' | ud | Sistema de alimentación ininterrumpido SAI marca EATON modelo 93E100K (material; 04/09/2014) | 1 | 14488.16 | 14488.16 |
| M01B0070 | h | Oficial electricista | 4.278 | 13.83 | 59.16 |
| M01B0080 | h | Ayudante electricista | 4.28 | 13.16 | 56.32 |
| %0.03 | % | Costes indirectos | 3 % | 14603.64 | 438.11 |
|  |  | Total |  |  | 15041.75 |

#### 09.03.05 INSTALACIÓN DE PARARRAYOS (04/09/2014)
Importe: 2965.77

**PARR_02'** UD (material; 04/09/2014)
1 UD × 2965.77 = 2965.77
Pararrayos Nimbus CPT-3, o similar, con sistema de cebado eléctrico, fabricado con materiales de acero inoxidable AISI 316 (Doble capa). Formado por un bloque energético encapsulado con una protección exterior metálica, un controlador de carga, un amplificador que emite impulsos de alta frecuencia y punta captadora. Se incluye en la unidad mástil de 6 metros, con fijaciones. Se incluye en la unidad de obra conexión a tierra mediante cable trenzado de cobre electrolítico desnudo de 50mm2, hasta puesta a tierra en forma de triángo con 3 picas de toma a tierra formadas por electrodos de cobre de 2m, todo ello según detalle en planos adjuntos. La unidad de obra se entiende totalmente instalada, conexionada y probada, con p.p. de accesorios y pequeño material, con toda clase de ayudas, incluso de albañilería, en condiciones de prestar servicio correctamente.

| Código | Ud | Descripción | Rendimiento | Precio | Importe |
|---|---|---|---|---|---|
| d001_2' | ud | Pararrayos Nimbus CPT-3 (material; 04/09/2014) | 1 | 488.49 | 488.49 |
| d002' | ud | Pieza de adaptación Nimbus a mástil (material; 04/09/2014) | 1 | 33.6 | 33.60 |
| d003' | ud | Juego de anclajes placa tornillos metálicos 15 cm (2 piezas) (material; 04/09/2014) | 1 | 67.61 | 67.61 |
| d004' | ud | mástil 6m Fe Galvanizado (2 tramos de 3m) (material; 04/09/2014) | 1 | 145.55 | 145.55 |
| d005' | ml | Cable trenzado de cobre electrolítico desnudo de 50mm (material; 04/09/2014) | 31 | 5.67 | 175.77 |
| d006' | ud | Soporte M-8 broce con tirafondo para cables de 50mm2 y 70mm2 (material; 04/09/2014) | 36 | 4.25 | 153.00 |
| d007' | ml | tubo de protección bajante de Fe Galvanizado (material; 04/09/2014) | 3 | 13.56 | 40.68 |
| d008' | ud | Arqueta de registro cuadrada de polipropileno 300x300mm con regleta equipotencial incluida y 3 terminales brida (material; 04/09/2014) | 1 | 106.58 | 106.58 |
| d009' | ud | Electrodos de cobre de 300 micras 2000x14mm (material; 04/09/2014) | 3 | 24.9 | 74.70 |
| d011' | ud | Lowpat líquido compuesto activador perdurable para tomas de tierra (material; 04/09/2014) | 1 | 88.87 | 88.87 |
| d012' | ud | Contador de impactos de rayo (material; 04/09/2014) | 1 | 188.07 | 188.07 |
| d013' | ud | CPCL 1100-TF (material; 04/09/2014) | 1 | 537.38 | 537.38 |
| d014' | ud | CS4-40/400 (material; 04/09/2014) | 2 | 119.9 | 239.80 |
| d015' | ud | CS4-15/400 (material; 04/09/2014) | 4 | 77.3 | 309.20 |
| M01B0070 | h | Oficial electricista | 8.524 | 13.83 | 117.89 |
| M01B0080 | h | Ayudante electricista | 8.526 | 13.16 | 112.20 |
| %00.000300 | % | Medios auxiliares | 3 % | 2879.39 | 86.38 |
|  |  | Total |  |  | 2965.77 |

#### 09.03.06 INFRAESTRUCTURAS GENERALES
Importe: 37953.07

**D18BAE_M.0c** ML
25 ML × 74.44 = 1861.00
Canalización en zanja bajo calzada en toda clase de terreno para red de distribución de B.T. en PE 4 Ø 200 con toda clase de ayudas, colocación de tubos, enhebrado con alambre guía de 2mm de diámetro, relleno, cinta de señalización, fijación de tubos en dado de hormigón de HM-20/p/40, lecho de arena, incluso comprobación de la canalización mediante mandrilado de los tubos por medio de mandril con un diámetro correspondiente al 90% del diámetro interior del tubo, y comprobación a su vez del paralelismo de estos, si procede, al inicio y final de cada tramo entre arquetas de registro, s/RBT-02 y con distribución y dimensiones que figura en documentos del Proyecto o en su defecto lo dispuesto por la D.F.

| Código | Ud | Descripción | Rendimiento | Precio | Importe |
|---|---|---|---|---|---|
| M01A0010 | h | Oficial primera | 0.265 | 13.83 | 3.66 |
| M01A0030 | h | Peón | 0.531 | 13.16 | 6.99 |
| E22CAB0070' | m | Tubo PEAD flexible corrug D 200 mm G.P. 7 Canalflex (material; 04/09/2014) | 4 | 10.16 | 40.64 |
| E22CAF0010' | m | Alambre guía 2 mm galvanizado | 4 | 0.15 | 0.60 |
| E22CAF0020' | m | Cinta señalizadora línea eléctrica (material; 04/09/2014) | 4 | 0.08 | 0.32 |
| A03A0010' | m3 | Hormigón en masa de fck= 10 N/mm² (material) | 0.247 | 81.23 | 20.06 |
| %0.03 | % | Costes indirectos | 3 % | 72.27 | 2.17 |
|  |  | Total |  |  | 74.44 |

**D18BAE_M.0b** ML
210 ML × 22.79 = 4785.90
Canalización en zanja bajo calzada en toda clase de terreno para red de distribución de B.T. en PE 2 Ø 110 con toda clase de ayudas, colocación de tubos, enhebrado con alambre guía de 2mm de diámetro, relleno, cinta de señalización, fijación de tubos en dado de hormigón de HM-20/p/40, lecho de arena, incluso comprobación de la canalización mediante mandrilado de los tubos por medio de mandril con un diámetro correspondiente al 90% del diámetro interior del tubo, y comprobación a su vez del paralelismo de estos, si procede, al inicio y final de cada tramo entre arquetas de registro, s/RBT-02 y con distribución y dimensiones que figura en documentos del Proyecto o en su defecto lo dispuesto por la D.F.

| Código | Ud | Descripción | Rendimiento | Precio | Importe |
|---|---|---|---|---|---|
| M01A0010 | h | Oficial primera | 0.159 | 13.83 | 2.20 |
| M01A0030 | h | Peón | 0.318 | 13.16 | 4.18 |
| E22CAB0040' | m | Tubo PEAD flexible corrug D 110 mm G.P. 7 Canalflex (material; 04/09/2014) | 2 | 2.77 | 5.54 |
| E22CAF0010' | m | Alambre guía 2 mm galvanizado | 2 | 0.15 | 0.30 |
| E22CAF0020' | m | Cinta señalizadora línea eléctrica | 2 | 0.08 | 0.16 |
| A03A0010' | m3 | Hormigón en masa de fck= 10 N/mm² | 0.12 | 81.23 | 9.75 |
| %0.03 | % | Costes indirectos | 3 % | 22.13 | 0.66 |
|  |  | Total |  |  | 22.79 |

**D18BAE_M.0a** ML
5 ML × 12.67 = 63.35
Canalización en zanja bajo calzada en toda clase de terreno para red de distribución de B.T. en PE 1 Ø 110 con toda clase de ayudas, colocación de tubos, enhebrado con alambre guía de 2mm de diámetro, relleno, cinta de señalización, fijación de tubos en dado de hormigón de HM-20/p/40, lecho de arena, incluso comprobación de la canalización mediante mandrilado de los tubos por medio de mandril con un diámetro correspondiente al 90% del diámetro interior del tubo, y comprobación a su vez del paralelismo de estos, si procede, al inicio y final de cada tramo entre arquetas de registro, s/RBT-02 y con distribución y dimensiones que figura en documentos del Proyecto o en su defecto lo dispuesto por la D.F.

| Código | Ud | Descripción | Rendimiento | Precio | Importe |
|---|---|---|---|---|---|
| M01A0010 | h | Oficial primera | 0.106 | 13.83 | 1.47 |
| M01A0030 | h | Peón | 0.212 | 13.16 | 2.79 |
| E22CAB0040' | m | Tubo PEAD flexible corrug D 110 mm G.P. 7 Canalflex | 1 | 2.77 | 2.77 |
| E22CAF0010' | m | Alambre guía 2 mm galvanizado | 1 | 0.15 | 0.15 |
| E22CAF0020' | m | Cinta señalizadora línea eléctrica | 1 | 0.08 | 0.08 |
| A03A0010' | m3 | Hormigón en masa de fck= 10 N/mm² | 0.062 | 81.23 | 5.04 |
| %0.03 | % | Costes indirectos | 3 % | 12.30 | 0.37 |
|  |  | Total |  |  | 12.67 |

**D18A_M.0030** UD
3 UD × 281.57 = 844.71
Arqueta normalizada tipo A-3, según condiciones NUECSA y detalles de Proyecto, confeccionada en bloque de hormigón de 12x25x50cm; totalmente instalada con cerco y tapa de fundición cuadrada A3 o redonda tipo B2 para tráfico rodado, con embocaduras de tubos, colocada a pie de cuadro electrico con tubos de salida para conexión al mismo, con todo tipo de ayudas, incluso las de albañilería.

| Código | Ud | Descripción | Rendimiento | Precio | Importe |
|---|---|---|---|---|---|
| E10AB0045' | ud | Bloque de hormigón de áridos de picón 12x25x50 cm, CE cat. II (material; 04/09/2014) | 16 | 0.79 | 12.64 |
| E22EA0070' | ud | Tapa y marco 1000x750 mm fund dúctil, A-3 "Unelco", Norinco (material; 04/09/2014) | 1 | 137.4 | 137.40 |
| A02A0010' | m³ | Mortero 1:3 de cemento CEM IV/B-P 32.5 N | 0.06 | 112.68 | 6.76 |
| A02A0030' | m³ | Mortero 1:5 de cemento CEM IV/B-P 32.5 N (material) | 0.02 | 98.33 | 1.97 |
| M01A0010 | h | Oficial primera | 4.246 | 13.83 | 58.72 |
| M01A0030 | h | Peón | 4.246 | 13.16 | 55.88 |
| %00.000300 | % | Medios auxiliares | 3 % | 273.37 | 8.20 |
|  |  | Total |  |  | 281.57 |

**K10.9030** UD
15 UD × 133.39 = 2000.85
Arqueta normalizada de 50*50cm, según condiciones NUECSA y detalles de Proyecto; confeccionada en bloque de hormigón vibrado de 9x25x50cm; totalmente instalada, con cerco y tapa de fundición, embocaduras de tubos y todo tipo de ayudas, incluso las de albañilería; colocada en puntos determinados en planos.

| Código | Ud | Descripción | Rendimiento | Precio | Importe |
|---|---|---|---|---|---|
| A02A0010' | m³ | Mortero 1:3 de cemento CEM IV/B-P 32.5 N | 0.5 | 112.68 | 56.34 |
| E22EA0050' | ud | Tapa y marco 500x500 mm fund dúctil, A-1 "Unelco", Norinco | 1 | 41.08 | 41.08 |
| E10AB0050 | ud | Bloque de hormigón de áridos de picón 9x25x50 cm, CE cat. I | 10 | 0.44 | 4.40 |
| M01A0010 | h | Oficial primera | 1.027 | 13.83 | 14.20 |
| M01A0030 | h | Peón | 1.024 | 13.16 | 13.48 |
| %00.000300 | % | Medios auxiliares | 3 % | 129.50 | 3.89 |
|  |  | Total |  |  | 133.39 |

**PUK01** UD (material; 04/09/2014)
1 UD × 28397.26 = 28397.26
Conjunto de soportería general para instalaciones en interior de edificio, marca PUK o similar, según detalle incluido en planos adjuntos. Se incluyen en la unidad fijaciones a paramentos, mano de obra y toda clase de ayudas, incluida albañilería.

| Código | Ud | Descripción | Rendimiento | Precio | Importe |
|---|---|---|---|---|---|
| puk011' | Ud | Conjunto de soportería general para instalaciones en interior de edificio, marca PUK (material; 04/09/2014) | 1 | 28397.26 | 28397.26 |
|  |  | Total |  |  | 28397.26 |

#### 09.03.07 INFRAESTRUCTURAS LABORATORIOS
Importe: 14419.59

**ARK_01'** UD (material; 04/09/2014)
13 UD × 356.59 = 4635.67
Arqueta modular Hidrostank o similar, fabricada en polipropileno reforzado, con fondo, medidas interiores en planta 58x58cm, medidas exteriores 68x68cm, profundidad 80cm, con tapa estanca y marco de acero inoxidable AISI304. La unidad de obra se entiende totalmente ejecutada, con p.p. de accesorios y pequeño material, con toda clase de ayudas, en condiciones de prestar servicio correctamente.

| Código | Ud | Descripción | Rendimiento | Precio | Importe |
|---|---|---|---|---|---|
| ark_01' | ud | Arqueta modular Hidrostank 68x68cm (material; 04/09/2014) | 1 | 56.7 | 56.70 |
| tap_ark_01' | ud | tapa arqueta modular Hidrostank 68x68cm (material; 04/09/2014) | 1 | 255.11 | 255.11 |
| M01A0010 | h | Oficial primera | 1.274 | 13.83 | 17.62 |
| M01A0030 | h | Peón | 1.274 | 13.16 | 16.77 |
| %00.000300 | % | Medios auxiliares | 3 % | 346.20 | 10.39 |
|  |  | Total |  |  | 356.59 |

**CAJ_UNEX** UD (04/09/2014)
28 UD × 56.38 = 1578.64
Caja de suelo UNEX serie 52, o similar, para reserva de instalaciones, empotrada en pavimento, enrasada con el mismo, con tapa estanca de acero inoxidable, medidas 120mm de ø y 160mm de profundidad. La unidad de obra se entiende totalmente ejecutada, con p.p. de accesorios y pequeño material, con toda clase de ayudas, en condiciones de prestar servicio correctamente.

| Código | Ud | Descripción | Rendimiento | Precio | Importe |
|---|---|---|---|---|---|
| caj_unex' | ud | Caja de suelo UNEX serie 52 (material; 04/09/2014) | 1 | 19.14 | 19.14 |
| tap_unex' | ud | tapa de caja de suelo UNEX (material; 04/09/2014) | 1 | 21.27 | 21.27 |
| M01A0010 | h | Oficial primera | 0.531 | 13.83 | 7.34 |
| M01A0030 | h | Peón | 0.531 | 13.16 | 6.99 |
| %00.000300 | % | Medios auxiliares | 3 % | 54.74 | 1.64 |
|  |  | Total |  |  | 56.38 |

**D18BAD_M.0b** ML
180 ML × 13.75 = 2475.00
Canalización en zanja en toda clase de terreno para red de distribución de B.T. en PE 1 Ø 40 incluyendo colocación de tubos, enhebrado con alambre guía de 2mm de diámetro, cinta de señalización, fijación de tubos en dado de hormigón de HM-20/p/40, lecho de arena, embocadura a arquetas, incluso comprobación de la canalización mediante mandrilado de los tubos por medio de mandril con un diámetro correspondiente al 90% del diámetro interior del tubo, y comprobación a su vez del paralelismo de estos, si procede, al inicio y final de cada tramo entre arquetas de registro, s/RBT-02 y con distribución y dimensiones que figura en documentos del Proyecto o en su defecto lo dispuesto por la D.F.

| Código | Ud | Descripción | Rendimiento | Precio | Importe |
|---|---|---|---|---|---|
| M01A0010 | h | Oficial primera | 0.106 | 13.83 | 1.47 |
| M01A0030 | h | Peón | 0.212 | 13.16 | 2.79 |
| E22CAC0080_2' | m | Tubería PE corrug. cond. cables Uralita D 40 mm (material; 04/09/2014) | 1 | 1.24 | 1.24 |
| E22CAF0010' | m | Alambre guía 2 mm galvanizado | 2 | 0.15 | 0.30 |
| E22CAF0020' | m | Cinta señalizadora línea eléctrica | 2 | 0.08 | 0.16 |
| A03A0010' | m3 | Hormigón en masa de fck= 10 N/mm² | 0.091 | 81.23 | 7.39 |
| %0.03 | % | Costes indirectos | 3 % | 13.35 | 0.40 |
|  |  | Total |  |  | 13.75 |

**D18BAD_M.0306** ML
90 ML × 17.85 = 1606.50
Canalización en zanja en toda clase de terreno para red de distribución de B.T. en PE 2 Ø 63 incluyendo colocación de tubos, enhebrado con alambre guía de 2mm de diámetro, cinta de señalización, fijación de tubos en dado de hormigón de HM-20/p/40, lecho de arena, embocadura a arquetas, incluso comprobación de la canalización mediante mandrilado de los tubos por medio de mandril con un diámetro correspondiente al 90% del diámetro interior del tubo, y comprobación a su vez del paralelismo de estos, si procede, al inicio y final de cada tramo entre arquetas de registro, s/RBT-02 y con distribución y dimensiones que figura en documentos del Proyecto o en su defecto lo dispuesto por la D.F.

| Código | Ud | Descripción | Rendimiento | Precio | Importe |
|---|---|---|---|---|---|
| M01A0010 | h | Oficial primera | 0.106 | 13.83 | 1.47 |
| M01A0030 | h | Peón | 0.212 | 13.16 | 2.79 |
| E22CAC0010' | m | Tubería PE (rojo) doble pared DN 63 mm, p/canal. eléctr., T.P.P. (material; 04/09/2014) | 2 | 2.61 | 5.22 |
| E22CAF0010' | m | Alambre guía 2 mm galvanizado | 2 | 0.15 | 0.30 |
| E22CAF0020' | m | Cinta señalizadora línea eléctrica | 2 | 0.08 | 0.16 |
| A03A0010' | m3 | Hormigón en masa de fck= 10 N/mm² | 0.091 | 81.23 | 7.39 |
| %0.03 | % | Costes indirectos | 3 % | 17.33 | 0.52 |
|  |  | Total |  |  | 17.85 |

**D18BAD_M.0a** ML
82 ML × 50.29 = 4123.78
Canalización en zanja en toda clase de terreno para red de distribución de B.T. en PE 6 Ø 110 incluyendo colocación de tubos, enhebrado con alambre guía de 2mm de diámetro, cinta de señalización, fijación de tubos en dado de hormigón de HM-20/p/40, lecho de arena, embocadura a arquetas, incluso comprobación de la canalización mediante mandrilado de los tubos por medio de mandril con un diámetro correspondiente al 90% del diámetro interior del tubo, y comprobación a su vez del paralelismo de estos, si procede, al inicio y final de cada tramo entre arquetas de registro, s/RBT-02 y con distribución y dimensiones que figura en documentos del Proyecto o en su defecto lo dispuesto por la D.F.

| Código | Ud | Descripción | Rendimiento | Precio | Importe |
|---|---|---|---|---|---|
| M01A0010 | h | Oficial primera | 0.106 | 13.83 | 1.47 |
| M01A0030 | h | Peón | 0.212 | 13.16 | 2.79 |
| E22CAB0040' | m | Tubo PEAD flexible corrug D 110 mm G.P. 7 Canalflex | 6 | 2.77 | 16.62 |
| E22CAF0010' | m | Alambre guía 2 mm galvanizado | 6 | 0.15 | 0.90 |
| E22CAF0020' | m | Cinta señalizadora línea eléctrica | 3 | 0.08 | 0.24 |
| A03A0010' | m3 | Hormigón en masa de fck= 10 N/mm² | 0.33 | 81.23 | 26.81 |
| %0.03 | % | Costes indirectos | 3 % | 48.83 | 1.46 |
|  |  | Total |  |  | 50.29 |

#### 09.03.08 INFRAESTRUCTURA DE CABLEADO ESTRUCTURADO Y TELECOMUNICACIONES
Importe: 11953.92

**CE.01** UD
1800 UD × 3.53 = 6354.00
Cable de 4 pares UTP de categoría 6 de 100 ohmios de impedancia de 250 MHz de ancho de banda tipo par trenzado, instalado sobre bandejas de reparto y con p.p. de tubo plástico corrugado D20 desde estas hasta puntos de conexión tipo RJ45 o similar, en instalación vista grapado a paramentos o empotrada, con toda clase de ayudas.

| Código | Ud | Descripción | Rendimiento | Precio | Importe |
|---|---|---|---|---|---|
| utp' | Ml | Cable 4 pares UTP Cat. 6 (material; 04/09/2014) | 1 | 0.44 | 0.44 |
| J20.2210' | ML | tubo PVC Ø 20 corrugado reforzado para empotrar. (material; 04/09/2014) | 0.1 | 1.28 | 0.13 |
| M01B0070 | h | Oficial electricista | 0.106 | 13.83 | 1.47 |
| M01B0080 | h | Ayudante electricista | 0.106 | 13.16 | 1.39 |
| %0.03 | % | Costes indirectos | 3 % | 3.43 | 0.10 |
|  |  | Total |  |  | 3.53 |

**CE.02** UD
20 UD × 65.87 = 1317.40
Registro para enhebrado y derivación de red de cableado estructurado, totalmente instalado con toda clase de ayudas.

| Código | Ud | Descripción | Rendimiento | Precio | Importe |
|---|---|---|---|---|---|
| reg1' | Ml | Registro para cableado estructurado (material; 04/09/2014) | 1 | 49.62 | 49.62 |
| M01B0070 | h | Oficial electricista | 0.531 | 13.83 | 7.34 |
| M01B0080 | h | Ayudante electricista | 0.531 | 13.16 | 6.99 |
| %0.03 | % | Costes indirectos | 3 % | 63.95 | 1.92 |
|  |  | Total |  |  | 65.87 |

**K17.9360** UD (04/09/2014)
20 UD × 120.62 = 2412.40
Altavoz para megafonía marca EGI, modelo G-19-C-16, o similar, con caja, altavoz y rejilla, color a elegir por la D.F., montaje con p.p. de conductores y canalización, y con p.p. de centralita y trafos de impedancia; todo ello totalmente instalado, incluyendo cableado para conexionado, funcionanado correctamente, con pequeño material y todo tipo de ayudas.

| Código | Ud | Descripción | Rendimiento | Precio | Importe |
|---|---|---|---|---|---|
| X17.9360' | UD | altavoz megafonía EGI mod. G19-C-16 con p.p. centralita y red (material; 04/09/2014) | 1 | 102.75 | 102.75 |
| M01B0070 | h | Oficial electricista | 0.532 | 13.83 | 7.36 |
| M01B0080 | h | Ayudante electricista | 0.532 | 13.16 | 7.00 |
| %00.000300 | % | Medios auxiliares | 3 % | 117.11 | 3.51 |
|  |  | Total |  |  | 120.62 |

**014MR14** Ud (04/09/2014)
20 Ud × 67.5 = 1350.00
Punto de previsión para conexión de sistema de seguridad, compuesto por tubo coarrugado reforzado empotrado Ø 20 mm con cable guía hasta puesto control centralizado, con cajas de paso y caja final con tapa ciega; totalmente instalado, con apertura y sellado de rozas, fijación de cajas de paso y toda clase de ayudas.

| Código | Ud | Descripción | Rendimiento | Precio | Importe |
|---|---|---|---|---|---|
| J20.2210' | ML |  | 40 | 1.28 | 51.20 |
| M01B0070 | h | Oficial electricista | 0.531 | 13.83 | 7.34 |
| M01B0080 | h | Ayudante electricista | 0.531 | 13.16 | 6.99 |
| %0.0100300 | % | Medios auxiliares (18/11/2014) | 3 % | 65.53 | 1.97 |
|  |  | Total |  |  | 67.5 |

**K16.5095.1** Ud (04/09/2014)
4 Ud × 130.03 = 520.12
Punto de conexión para antena de TV-FM en interiores marca Legrand serie Mosaic o similar, con punto de toma, cajas de paso y entubado y cableado con cable coaxial hasta antena; se incluye p.p. de antena, p.p. de mástil con fijaciones, p.p. de amplificador, p.p. de cableado exterior e interior y p.p. de cajas de derivación; todo ello totalmente instalado, conexionado, probado y en condiciones de prestar servicio correctamente, con pequeño material, apertura y sellado de rozas y todo tipo de ayudas.

| Código | Ud | Descripción | Rendimiento | Precio | Importe |
|---|---|---|---|---|---|
| J20.8705' | Ud | Base coaxial para TV apantallada para conector hembra GW30241 (material; 04/09/2014) | 1 | 13.72 | 13.72 |
| J20.6652' | UD | p.p. de antena VHF-UHF-FM, mástil,fijaciones, amplificador y cableado. (material; 04/09/2014) | 1 | 38.87 | 38.87 |
| J20.2215' | ML | tubo PVC Ø 23 coarrugado reforzadopara empotrar. (material; 04/09/2014) | 15 | 0.27 | 4.05 |
| J20.8630' | Ud | Placas color blanco nube GEWISS PLAYBUS para 1 modulo GW32021 (material; 04/09/2014) | 1 | 4.12 | 4.12 |
| J20.8620' | Ud | Soporte de material aislante azul de 1 modulo para instalar placas cuadradas y rectangulares PLAYBUS GW32401 (material; 04/09/2014) | 1 | 0.81 | 0.81 |
| J20.0020' | UD | p.p. de apertura y sellado de rozas (material; 04/09/2014) | 3 | 0.5 | 1.50 |
| E20.0855' | ML | Conductor aislado de TV y FM. (material; 04/09/2014) | 15 | 0.38 | 5.70 |
| M01B0070 | h | Oficial electricista | 2.129 | 13.83 | 29.44 |
| M01B0080 | h | Ayudante electricista | 2.13 | 13.16 | 28.03 |
| %00.000300 | % | Medios auxiliares | 3 % | 126.24 | 3.79 |
|  |  | Total |  |  | 130.03 |

#### 09.03.09 INSTALACIÓN DE ABASTECIMIENTO DE AGUA FRÍA SANITARIA
Importe: 3406.81

**DEP_002** UD
1 UD × 1149.67 = 1149.67
Depósito cilíndrico horizontal de colocación en superficie con soportes, para almacenamiento de agua, marca PID modelo DCP005, o similar, de 5000 litros de capacidad, fabricado en PRFV (poliester reforzado con fibra de vidrio), con forma cilíndrica horizontal con fondos cóncavos cerrados, de ø 1600 mm y longitud de 2700 mm, conexiones de entrada y salida en PVC, Galvanizado y/o bridas PRFV (según elección), boca de registro superior con tapa en Polipropileno de ø 500 mm o en PRFV de ø 620 mm, Orejas de anclaje, con patas de soporte en PRFV para colocación en superficie. La unidad de obra se entiende totalmente instalada, conexionada y probada, conforme a la norma UNE EN 976, con marcado CE y bajo normas internas de calidad ISO 9001:2000, con toda clase de ayudas, incluso de albañilería, en condiciones de prestar servicio correctamente.

| Código | Ud | Descripción | Rendimiento | Precio | Importe |
|---|---|---|---|---|---|
| dep_002' | ud | Depósito cilíndrico horizontal marca PID modelo DCP005 (material; 04/09/2014) | 1 | 1000.87 | 1000.87 |
| M01B0050 | h | Oficial fontanero | 4.272 | 13.83 | 59.08 |
| M01B0060 | h | Ayudante fontanero | 4.273 | 13.16 | 56.23 |
| %0.03 | % | Costes indirectos | 3 % | 1116.18 | 33.49 |
|  |  | Total |  |  | 1149.67 |

**GR.ESPA_02** UD
1 UD × 2257.14 = 2257.14
Grupo de presión triple, marca ESPA modelo CKE3 MULTI 35-4, o similar, capaz de aportar un caudal por bomba de 3m3/h de 50 m.c.a. compuesto por 3 Uds. electrobomba MULTI 35-4 de 1,1 Kw cada una fijadas sobre bandada común. 3 variadores de velocidad ESD, colector de impulsión en acero inoxidable, acumulador hidroneumático 8 lts. 3 válvulas de retención y 3 válvulas de cierre en acero inoxidable. Armario eléctrico con disyuntor magnetotérmico. La unidad de obra se entiende totalmente instalada, conexionada y probada, con p.p. de pequeño material, incluyendo tubería y valvulería en instalación general en sala de máquinas para la completa instalación de los distintos elementos, con toda clase de ayudas, incluso de albañilería, en condiciones de prestar servicio correctamente.

| Código | Ud | Descripción | Rendimiento | Precio | Importe |
|---|---|---|---|---|---|
| gr_espa_02' | ud | Grupo de presión triple, marca ESPA modelo CKE MULTI 35-4, con accesorios y pequeño material (material; 04/09/2014) | 1 | 1816.51 | 1816.51 |
| E24GB0350' | ud | Válvula de paso bola 3" latón, Cimberio (material; 04/09/2014) | 2 | 48.75 | 97.50 |
| E24GD0170' | ud | Válvula retención clapeta 3" latón, Cimberio (material; 04/09/2014) | 2 | 25.08 | 50.16 |
| E24GB0330' | ud | Válvula de paso bola 2" latón, Cimberio (material; 04/09/2014) | 1 | 13.12 | 13.12 |
| E24GD0150' | ud | Válvula retención clapeta 2" latón, Cimberio (material; 04/09/2014) | 1 | 11.5 | 11.50 |
| E24AA0080' | m | Tub. acero galv. D 3 " (DN 80mm) (material; 04/09/2014) | 3 | 6.17 | 18.51 |
| E24AA0060' | m | Tub. acero galv. D 2 " (DN 50mm) (material; 04/09/2014) | 3 | 3.83 | 11.49 |
| M01B0050 | h | Oficial fontanero | 6.395 | 13.83 | 88.44 |
| M01B0060 | h | Ayudante fontanero | 6.396 | 13.16 | 84.17 |
| %0.03 | % | Costes indirectos | 3 % | 2191.40 | 65.74 |
|  |  | Total |  |  | 2257.14 |

#### 09.03.10 INSTALACIÓN DE AIRE COMPRIMIDO (28/07/2014)
Importe: 48918.38

**AC.01'** Ud (material; 28/07/2014)
2 Ud × 17396.5 = 34793.00
Compresor Atlas Copco tipo rotativo scroll EXENTO de aceite y equipado con tecnología VFT (Tecnología de caudal variable) y secador frigorífico integrado, modelo SF-15 FF VFT 10, o similar, 380V/50HZ. La unidad de obra se entiende totalmente ejecutada, completamente conexionada, con toda clase de ayudas, probada y funcionando correctamente.

| Código | Ud | Descripción | Rendimiento | Precio | Importe |
|---|---|---|---|---|---|
| ac011' | Ud | Compresor Atlas Copco tipo rotativo scroll EXENTO de aceite y equipado con tecnología VFT (Tecnología de caudal variable) y secador frigorífico integrado, modelo SF-15 FF VFT 10 (material; 04/09/2014) | 1 | 16775.21 | 16775.21 |
| M01B0110 | h | Oficial instalador | 4.246 | 13.83 | 58.72 |
| M01B0120 | h | Ayudante instalador | 4.246 | 13.16 | 55.88 |
| %0.030300_1 | % | Costes indirectos | 3 % | 16889.81 | 506.69 |
|  |  | Total |  |  | 17396.5 |

**AC.02'** Ud (material; 28/07/2014)
2 Ud × 3880.21 = 7760.42
Secador de adsorción Atlas Copco modelo CD-25+ PRP, o similar, incluyendo control de purga. La unidad de obra se entiende totalmente ejecutada, completamente conexionada, con toda clase de ayudas, probada y funcionando correctamente.

| Código | Ud | Descripción | Rendimiento | Precio | Importe |
|---|---|---|---|---|---|
| ac022' | Ud | Secador de adsorción Atlas Copco modelo CD-25+ PRP, incluyendo control de purga. (material; 04/09/2014) | 1 | 3709.89 | 3709.89 |
| M01B0110 | h | Oficial instalador | 2.123 | 13.83 | 29.36 |
| M01B0120 | h | Ayudante instalador | 2.123 | 13.16 | 27.94 |
| %0.030300_1 | % | Costes indirectos | 3 % | 3767.19 | 113.02 |
|  |  | Total |  |  | 3880.21 |

**AC.03'** Ud (material; 28/07/2014)
1 Ud × 1457.35 = 1457.35
Depósito galvanizado para aire comprimido Atlas Copco, modelo LV-1000/11, o similar. La unidad de obra se entiende totalmente ejecutada, completamente conexionada, con toda clase de ayudas, probada y funcionando correctamente.

| Código | Ud | Descripción | Rendimiento | Precio | Importe |
|---|---|---|---|---|---|
| ac033' | Ud | Depósito galvanizado para aire comprimido Atlas Copco, modelo LV-1000/11 (material; 04/09/2014) | 1 | 1386.23 | 1386.23 |
| M01B0110 | h | Oficial instalador | 1.062 | 13.83 | 14.69 |
| M01B0120 | h | Ayudante instalador | 1.062 | 13.16 | 13.98 |
| %0.030300_1 | % | Costes indirectos | 3 % | 1414.90 | 42.45 |
|  |  | Total |  |  | 1457.35 |

**AC.04'** Ud (material; 28/07/2014)
1 Ud × 4907.61 = 4907.61
Instalación de aire comprimido en tubería de calidad acero inoxidable AISI 304, según detalle en planos adjuntos. La unidad de obra se entiende totalmente ejecutada, completamente conexionada, con toda clase de ayudas, probada y funcionando correctamente.

| Código | Ud | Descripción | Rendimiento | Precio | Importe |
|---|---|---|---|---|---|
| ac044' | Ud | Instalación de aire comprimido en tubería de calidad acero inoxidable AISI 304 (material; 04/09/2014) | 1 | 4736 | 4736.00 |
| M01B0110 | h | Oficial instalador | 1.062 | 13.83 | 14.69 |
| M01B0120 | h | Ayudante instalador | 1.062 | 13.16 | 13.98 |
| %0.030300_1 | % | Costes indirectos | 3 % | 4764.67 | 142.94 |
|  |  | Total |  |  | 4907.61 |

#### 09.03.11 INSTALACIÓN DE GASES DE LABORATORIO (28/07/2014)
Importe: 42883.34

**01.01'** Ud (28/07/2014)
4 Ud × 724.83 = 2899.32
Central doble automática constituida por dos rampas colectoras conectadas a una o mas botellas y al dispositivo de inversion. Modelo ERD-SA-2K12 de Praxair, o similar. Incluso pequeño material auxiliar, m.o. de intalación y montaje. Totalmente instalada y funcionando.

| Código | Ud | Descripción | Rendimiento | Precio | Importe |
|---|---|---|---|---|---|
| M01B0110 | h | Oficial instalador | 1.058 | 13.83 | 14.63 |
| M01B0120 | h | Ayudante instalador | 0.531 | 13.16 | 6.99 |
| 01.011' | Ud | Central Doble Automatico: Modelo ERD-SA-2K12 de PRAXAIR (material; 04/09/2014) | 1 | 682.1 | 682.10 |
| %0.030300_1 | % | Costes indirectos | 3 % | 703.72 | 21.11 |
|  |  | Total |  |  | 724.83 |

**01.02'** Ud (28/07/2014)
60 Ud × 120.63 = 7237.80
Puesto de trabajo de 2K1210VC2VCPG de Praxair o similar, para instalacion en pared, según composición y detalle en planos. Incluso material auxiliar de montaje. Totalmente instalado y funcionando.

| Código | Ud | Descripción | Rendimiento | Precio | Importe |
|---|---|---|---|---|---|
| M01B0110 | h | Oficial instalador | 0.531 | 13.83 | 7.34 |
| M01B0120 | h | Ayudante instalador | 0.531 | 13.16 | 6.99 |
| 01.012 | Ud | Puesto de trabajo 2K12 de PRAXAIR (material; 04/09/2014) | 1 | 102.79 | 102.79 |
| %0.030300_1 | % | Costes indirectos | 3 % | 117.12 | 3.51 |
|  |  | Total |  |  | 120.63 |

**01.03'** Ml (28/07/2014)
1400 Ml × 20.69 = 28966.00
Tuberia de acero inox. AISI 316L de Ø 10 mm., sin soldadura longitudinal y limpieza quimica interior tipo Sandvik y unida mediante soldadura TIG. Soportada en todo su recorrido mendiante abrazadera rigida tipo SMPPIS y carril en acero galvanizado, fijada a pared cada 0,7 m. Incluso soportacion, identificación de la tuberia ent todo su recorrido mendiante cartel adhesivo (nombre del gas, pictograma riesgo y sentido) cada 4 metros y antes de los cambio de sentido y/o bajadas, pequeño material auxiliar, m.o. de instalacion y montaje. Totalmente instalada y en sevicio.

| Código | Ud | Descripción | Rendimiento | Precio | Importe |
|---|---|---|---|---|---|
| M01B0030 | h | Oficial soldador (mano de obra; 05/11/2014) | 0.318 | 13.83 | 4.40 |
| M01B0120 | h | Ayudante instalador | 0.318 | 13.16 | 4.18 |
| 01.031 | m | Tuberia de acero inoxidable AISI 316L Ø10 mm., sin soldadura lon (material; 04/09/2014) | 1 | 11.51 | 11.51 |
| %0.030300_1 | % | Costes indirectos | 3 % | 20.09 | 0.60 |
|  |  | Total |  |  | 20.69 |

**01.04'** Ud (28/07/2014)
4 Ud × 204.44 = 817.76
Presostato de alta presión agotamiento de botellas, de Praxair o similar, incluso pequeño material auxiliar de montaje y conexionado. Probado y funcionando correctamente.

| Código | Ud | Descripción | Rendimiento | Precio | Importe |
|---|---|---|---|---|---|
| M01B0110 | h | Oficial instalador | 1.062 | 13.83 | 14.69 |
| M01B0120 | h | Ayudante instalador | 0.531 | 13.16 | 6.99 |
| 01.041 | Ud | Presostato de alta presión agotamiento de botellas. de PRAXAIR (material; 04/09/2014) | 1 | 176.8 | 176.80 |
| %0.030300_1 | % | Costes indirectos | 3 % | 198.48 | 5.95 |
|  |  | Total |  |  | 204.44 |

**01.05'** Ud (28/07/2014)
4 Ud × 586.16 = 2344.64
Presostato de baja presion aviso cambio de ramal, de Praxair o similar, incluso pequeño material auxiliar de montaje y conexionado. Probado y funcionando correctamente.

| Código | Ud | Descripción | Rendimiento | Precio | Importe |
|---|---|---|---|---|---|
| M01B0110 | h | Oficial instalador | 0.531 | 13.83 | 7.34 |
| M01B0120 | h | Ayudante instalador | 0.531 | 13.16 | 6.99 |
| 01.051 | Ud | Presostato de baja presion aviso cambio de ramal, de PRAXAIR (material; 04/09/2014) | 4 | 138.69 | 554.76 |
| %0.030300_1 | % | Costes indirectos | 3 % | 569.09 | 17.07 |
|  |  | Total |  |  | 586.16 |

**01.06'** Ud (28/07/2014)
2 Ud × 308.91 = 617.82
Cuadro electrico de 4 alarmas, de Praxair o similar. Conexionado electricamente. Incluso pequeño material auxiliar, m.o. de instalacion y montaje. Totalmente instalado y funcionando.

| Código | Ud | Descripción | Rendimiento | Precio | Importe |
|---|---|---|---|---|---|
| M01B0110 | h | Oficial instalador | 0.531 | 13.83 | 7.34 |
| M01B0120 | h | Ayudante instalador | 0.531 | 13.16 | 6.99 |
| 01.061 | Ud | Cuadro electrico de 4 alarmas de Praxair (material; 04/09/2014) | 1 | 285.58 | 285.58 |
| %0.030300_1 | % | Costes indirectos | 3 % | 299.91 | 9.00 |
|  |  | Total |  |  | 308.91 |

### 09.04 INCENDIOS (11/09/2001)
Importe: 81814.65

#### 09.04.01 DETECCIÓN DE INCENDIOS (11/09/2001)
Importe: 25201.04

**1320012** UD (11/09/2001)
1 UD × 4563.16 = 4563.16
Central de Detección de incendios analógica multiprogramable y con adaptación individualizada de cada sensor al medio ambiente marca NOTIFIER modelo ID3000, o similar. Equipada con cuatro lazos, con capacidad de 99 detectores, incluidos detectores láser de alta sensibilidad y 99 módulos por lazo. Gran pantalla LCD de 240 X 64 pixels, teclado de membrana con teclas de función y control y llave de acceso. Montada en cabina metálica.
Equipada con:
- equipo básico BE-3000
- tarjeta de doble lazo analógico LIB3000S
- tarjeta de comunicaciones ISO-RS232
- tarjeta de comunicaciones ISO-RS485
- cabina metálica CAB-IDA1
- tapa frontal para cabina TF-BE3000
- fuente de alimentación supervisada de 24 V. y 2,5 A. FA25
- dos baterías 12 V. 16 A/h PS1216
- programa de configuración PK3000.
La unidad de obra se entiende totalmente instalada, conexionada y probada, con p.p. de accesorios y pequeño material, con toda clase de ayudas, incluso de albañilería, en condiciones de prestar servicio correctamente.

| Código | Ud | Descripción | Rendimiento | Precio | Importe |
|---|---|---|---|---|---|
| ID3004 | u | CENTRAL ANALOGICA DE 4 LAZOS (material; 11/09/2001) | 1 | 3822.55 | 3822.55 |
| PS1216 | u | BATERIA 12 V 16 A/h (material; 06/07/2006) | 2 | 52.78 | 105.56 |
| WW00300' | u | MATERIAL COMPLEMENTARIO O PZAS.E (material; 06/07/2006) | 20 | 0.47 | 9.40 |
| WW00400' | u | PEQUEÑO MATERIAL (material; 06/07/2006) | 15 | 0.23 | 3.45 |
| ATC99999 | h | PROGRAMACION OFICIAL ESPECIALIZ (material; 06/07/2006) | 12 | 33.9 | 406.80 |
| M01B0110 | h | Oficial instalador | 2.615 | 13.83 | 36.17 |
| M01B0120 | h | Ayudante instalador | 2.615 | 13.16 | 34.41 |
| M01A0010 | h | Oficial primera | 0.442 | 13.83 | 6.11 |
| M01A0030 | h | Peón | 0.441 | 13.16 | 5.80 |
| %0000.003 | % | Medios auxiliares.(s/total) | 3 % | 4430.25 | 132.91 |
|  |  | Total |  |  | 4563.16 |

**1600022a.a** UD (15/12/2003)
1 UD × 107.81 = 107.81
Detector óptico de humos analógico inteligente de perfil extraplano modelo SDX-751IE marca NOTIFIER, o similar. Direccionamiento sencillo mediante interruptores giratorios. Funciones lógicas programables desde la Central de incendios. Fabricado en ABS pirorretardante. Equipado con doble led que permita ver el estado del detector desde cualquier posición. Incorpora micro interruptor activable mediante imán para realizar un test de funcionamiento local. Compensación automática por suciedad. Fácilmente desmontable para su limpieza. Incorpora Base B524IE equipada con módulo aislador de línea, intercambiable con el resto de detectores analógicos. Totalmente montado y programado. Con parte proporcional de cableado en lazo de detección con par de hilos trenzados y apantallados de 2x1,5 mm2 resistente al fuego, parte proporcional de tubo de acero galvanizado blindado D20, con toda clase de ayudas, incluso de albañilería.

| Código | Ud | Descripción | Rendimiento | Precio | Importe |
|---|---|---|---|---|---|
| SDX751IE | u | DET. AN. OPT. C/BASE AISLADORA (material; 06/07/2006) | 1 | 68.9 | 68.90 |
| WW00300' | u | MATERIAL COMPLEMENTARIO O PZAS.E | 1 | 0.47 | 0.47 |
| WW00400' | u | PEQUEÑO MATERIAL | 1 | 0.23 | 0.23 |
| ATC99999 | h | PROGRAMACION OFICIAL ESPECIALIZ | 0.05 | 33.9 | 1.70 |
| E26CAB_M.0026 | ML | Cable manguera rojo/negro de 2x1.5 mm² trenzado y apantallado libre de halógenos resistente al fuego (material; 16/05/2008) | 4 | 0.98 | 3.92 |
| J20.2530 | ML | tubo Ø20 acero galvanizado blindado (material; 18/11/2014) | 4 | 3.16 | 12.64 |
| T06CN0010 | Ud. | caja de superficie metálica 100x100mm (material; 15/12/2003) | 1 | 10.2 | 10.20 |
| M01B0110 | h | Oficial instalador | 0.245 | 13.83 | 3.39 |
| M01B0120 | h | Ayudante instalador | 0.245 | 13.16 | 3.22 |
| %0000.003 | % | Medios auxiliares.(s/total) | 3 % | 104.67 | 3.14 |
|  |  | Total |  |  | 107.81 |

| Medición | Uds. | Parcial |
|---|---|---|
| PLANTA SÓTANO |  |  |
| Sala de bombas | 1 | 1.00 |
| Subtotal acumulado |  | 1.00 |
| Total |  | 1 |

**1600022a_3** UD (15/12/2003)
36 UD × 97.35 = 3504.60
Detector óptico de humos analógico inteligente de perfil extraplano modelo SDX-751IE marca NOTIFIER, o similar. Direccionamiento sencillo mediante interruptores giratorios. Funciones lógicas programables desde la Central de incendios. Fabricado en ABS pirorretardante. Equipado con doble led que permita ver el estado del detector desde cualquier posición. Incorpora micro interruptor activable mediante imán para realizar un test de funcionamiento local. Compensación automática por suciedad. Fácilmente desmontable para su limpieza. Incorpora Base B524IE equipada con módulo aislador de línea, intercambiable con el resto de detectores analógicos. Totalmente montado y programado. Con parte proporcional de cableado en lazo de detección con par de hilos trenzados y apantallados de 2x1,5 mm2 resistente al fuego, parte proporcional de tubo de PVC rígido visto D20, con toda clase de ayudas, incluso de albañilería.

| Código | Ud | Descripción | Rendimiento | Precio | Importe |
|---|---|---|---|---|---|
| SDX751IE | u | DET. AN. OPT. C/BASE AISLADORA | 1 | 68.9 | 68.90 |
| WW00300' | u | MATERIAL COMPLEMENTARIO O PZAS.E | 1 | 0.47 | 0.47 |
| WW00400' | u | PEQUEÑO MATERIAL | 1 | 0.23 | 0.23 |
| ATC99999 | h | PROGRAMACION OFICIAL ESPECIALIZ | 0.05 | 33.9 | 1.70 |
| E26CAB_M.0026 | ML |  | 4 | 0.98 | 3.92 |
| E22CAE0010 | m | Tubo PVC rígido D=20 mm (material; 18/11/2014) | 4 | 0.62 | 2.48 |
| T06CN0010 | Ud. |  | 1 | 10.2 | 10.20 |
| M01B0110 | h | Oficial instalador | 0.245 | 13.83 | 3.39 |
| M01B0120 | h | Ayudante instalador | 0.245 | 13.16 | 3.22 |
| %0000.003 | % | Medios auxiliares.(s/total) | 3 % | 94.51 | 2.84 |
|  |  | Total |  |  | 97.35 |

| Medición | Uds. | Parcial |
|---|---|---|
| PLANTA SÓTANO |  |  |
| Sala del servidor | 1 | 1.00 |
| Instalaciones eléctricas | 1 | 1.00 |
| Cuarto de mantenimiento | 1 | 1.00 |
| Almacén general | 4 | 4.00 |
| Laboratorio multiservicio 01 | 8 | 8.00 |
| Laboratorio multiservicio 02 | 6 | 6.00 |
| PLANTA INSTALACIONES |  |  |
| Falso techo técnico laboratorio 01 | 5 | 5.00 |
| Falso techo técnico laboratorio 02 | 8 | 8.00 |
| Falso techo técnico recepción | 2 | 2.00 |
| Subtotal acumulado |  | 36.00 |
| Total |  | 36 |

**1600022a** UD (15/12/2003)
66 UD × 103.96 = 6861.36
Detector óptico de humos analógico inteligente de perfil extraplano modelo SDX-751IE marca NOTIFIER, o similar. Direccionamiento sencillo mediante interruptores giratorios. Funciones lógicas programables desde la Central de incendios. Fabricado en ABS pirorretardante. Equipado con doble led que permita ver el estado del detector desde cualquier posición. Incorpora micro interruptor activable mediante imán para realizar un test de funcionamiento local. Compensación automática por suciedad. Fácilmente desmontable para su limpieza. Incorpora Base B524IE equipada con módulo aislador de línea, intercambiable con el resto de detectores analógicos. Totalmente montado y programado. Con parte proporcional de cableado en lazo de detección con par de hilos trenzados y apantallados de 2x1,5 mm2 resistente al fuego, parte proporcional de tubo de PVC flexible corrugado D20, apertura y sellado de rozas necesario, con toda clase de ayudas, incluso de albañilería.

| Código | Ud | Descripción | Rendimiento | Precio | Importe |
|---|---|---|---|---|---|
| SDX751IE | u | DET. AN. OPT. C/BASE AISLADORA | 1 | 68.9 | 68.90 |
| WW00300' | u | MATERIAL COMPLEMENTARIO O PZAS.E | 1 | 0.47 | 0.47 |
| WW00400' | u | PEQUEÑO MATERIAL | 1 | 0.23 | 0.23 |
| ATC99999 | h | PROGRAMACION OFICIAL ESPECIALIZ | 0.05 | 33.9 | 1.70 |
| E26CAB_M.0026 | ML |  | 4 | 0.98 | 3.92 |
| E22CAD0070 | m | Tubo flexible corrug D 20 mm categ 2221-3321-3322 (material; 18/11/2014) | 4 | 0.79 | 3.16 |
| T06CN0010 | Ud. |  | 1 | 10.2 | 10.20 |
| A07B0010 | m | Apertura y sellado de rozas en fábricas de bloques de hormigón (material; 03/07/2012) | 2 | 2.87 | 5.74 |
| M01B0110 | h | Oficial instalador | 0.245 | 13.83 | 3.39 |
| M01B0120 | h | Ayudante instalador | 0.245 | 13.16 | 3.22 |
| %0000.003 | % | Medios auxiliares.(s/total) | 3 % | 100.93 | 3.03 |
|  |  | Total |  |  | 103.96 |

| Medición | Uds. | Parcial |
|---|---|---|
| PLANTA BAJA |  |  |
| Sala Multipropósito | 8 | 8.00 |
| Acceso principal | 1 | 1.00 |
| Recepción | 1 | 1.00 |
| Vestíbulo mirador laboratorio | 2 | 2.00 |
| Circulación despachos | 3 | 3.00 |
| Despachos | 10 | 10.00 |
| Sala de reuniones | 1 | 1.00 |
| PLANTA INSTALACIONES |  |  |
| Núcleo de comunicación vertical 01 | 1 | 1.00 |
| Núcleo de comunicación vertical 02 | 1 | 1.00 |
| PLANTA PRIMERA |  |  |
| Despachos de dirección | 6 | 6.00 |
| Pasillo de dirección | 2 | 2.00 |
| Pasillo | 7 | 7.00 |
| Despachos técnicos | 15 | 15.00 |
| Núcleo de comunicación vertical 01 | 1 | 1.00 |
| Sala de reuniones | 1 | 1.00 |
| Aula de formación 01 | 2 | 2.00 |
| Aula de formación 02 | 2 | 2.00 |
| Office | 1 | 1.00 |
| Terraza office | 1 | 1.00 |
| Subtotal acumulado |  | 66.00 |
| Total |  | 66 |

**2630030** UD (15/12/2003)
69 UD × 61 = 4209.00
Detector térmico-termovelocimétrico convencional modelo FD851RE marca NOTIFIER, o similar. Fabricado en ABS pirorretardante. Equipado con led de estado de alto brillo. Dispone de prueba remota mediante mando distancia para realizar un test de funcionamiento local. Consulta remota de fecha de mantenimiento. Incorpora Base B401R intercambiable con el resto de detectores convencionales. Totalmente montado y programado. Con parte proporcional de cableado en lazo de detección con par de hilos trenzados y apantallados de 2x1,5 mm2 resistente al fuego, parte proporcional de tubo de acero galvanizado blindado D20, con toda clase de ayudas, incluso de albañilería.

| Código | Ud | Descripción | Rendimiento | Precio | Importe |
|---|---|---|---|---|---|
| FD851RE | u | DET. CONV. TERMICO-TERMOVELOCIM. (material; 28/05/2008) | 1 | 25.15 | 25.15 |
| WW00300' | u | MATERIAL COMPLEMENTARIO O PZAS.E | 1 | 0.47 | 0.47 |
| WW00400' | u | PEQUEÑO MATERIAL | 1 | 0.23 | 0.23 |
| E26CAB_M.0026 | ML |  | 4 | 0.98 | 3.92 |
| J20.2530 | ML | tubo Ø20 acero galvanizado blindado | 4 | 3.16 | 12.64 |
| T06CN0010 | Ud. |  | 1 | 10.2 | 10.20 |
| M01B0110 | h | Oficial instalador | 0.245 | 13.83 | 3.39 |
| M01B0120 | h | Ayudante instalador | 0.245 | 13.16 | 3.22 |
| %0000.003 | % | Medios auxiliares.(s/total) | 3 % | 59.22 | 1.78 |
|  |  | Total |  |  | 61 |

| Medición | Uds. | Parcial |
|---|---|---|
| PLANTA SÓTANO |  |  |
| Garaje | 69 | 69.00 |
| Subtotal acumulado |  | 69.00 |
| Total |  | 69 |

**PULS.1** UD (material; 15/12/2003)
3 UD × 105.72 = 317.16
Pulsador de alarma direccionable y rermable para sistema analógico inteligente, modelo M700KAC-FF/C marca NOTIFIER, o similar. Montaje de superficie. Direccionamiento sencillo mediante interruptores giratorios. Dispone de Led que permiten ver el estado del equipo. Prueba de funcionamiento y rearme mediante llave. Montado en caja de superficie SR1T y tapa de protección. Totalmente montado y programado. Con parte proporcional de cableado en lazo de detección con par de hilos trenzados y apantallados de 2x1,5 mm2 resistente al fuego, parte proporcional de tubo de acero galvanizado blindado D20, con toda clase de ayudas, incluso de albañilería.

| Código | Ud | Descripción | Rendimiento | Precio | Importe |
|---|---|---|---|---|---|
| M500KACS | u | PULSADOR ANALOGICO SUPERFICIE (material; 06/07/2006) | 1 | 62.7 | 62.70 |
| WW00300' | u | MATERIAL COMPLEMENTARIO O PZAS.E | 1 | 0.47 | 0.47 |
| WW00400' | u | PEQUEÑO MATERIAL | 1 | 0.23 | 0.23 |
| ATC99999 | h | PROGRAMACION OFICIAL ESPECIALIZ | 0.05 | 33.9 | 1.70 |
| E26CAB_M.0026 | ML |  | 5 | 0.98 | 4.90 |
| J20.2530 | ML | tubo Ø20 acero galvanizado blindado | 5 | 3.16 | 15.80 |
| T06CN0010 | Ud. |  | 1 | 10.2 | 10.20 |
| M01B0110 | h | Oficial instalador | 0.246 | 13.83 | 3.40 |
| M01B0120 | h | Ayudante instalador | 0.246 | 13.16 | 3.24 |
| %0000.003 | % | Medios auxiliares.(s/total) | 3 % | 102.64 | 3.08 |
|  |  | Total |  |  | 105.72 |

| Medición | Uds. | Parcial |
|---|---|---|
| PLANTA SÓTANO |  |  |
| Garaje | 3 | 3.00 |
| Subtotal acumulado |  | 3.00 |
| Total |  | 3 |

**PULS.3** UD (material; 15/12/2003)
8 UD × 92.64 = 741.12
Pulsador de alarma direccionable y rermable para sistema analógico inteligente, modelo M700KAC-FF/C marca NOTIFIER, o similar. Montaje de superficie. Direccionamiento sencillo mediante interruptores giratorios. Dispone de Led que permiten ver el estado del equipo. Prueba de funcionamiento y rearme mediante llave. Montado en caja de superficie SR1T y tapa de protección. Totalmente montado y programado. Con parte proporcional de cableado en lazo de detección con par de hilos trenzados y apantallados de 2x1,5 mm2 resistente al fuego, parte proporcional de tubo de PVC rígido visto D20, con toda clase de ayudas, incluso de albañilería.

| Código | Ud | Descripción | Rendimiento | Precio | Importe |
|---|---|---|---|---|---|
| M500KACS | u | PULSADOR ANALOGICO SUPERFICIE | 1 | 62.7 | 62.70 |
| WW00300' | u | MATERIAL COMPLEMENTARIO O PZAS.E | 1 | 0.47 | 0.47 |
| WW00400' | u | PEQUEÑO MATERIAL | 1 | 0.23 | 0.23 |
| ATC99999 | h | PROGRAMACION OFICIAL ESPECIALIZ | 0.05 | 33.9 | 1.70 |
| E26CAB_M.0026 | ML |  | 5 | 0.98 | 4.90 |
| E22CAE0010 | m | Tubo PVC rígido D=20 mm | 5 | 0.62 | 3.10 |
| T06CN0010 | Ud. |  | 1 | 10.2 | 10.20 |
| M01B0110 | h | Oficial instalador | 0.246 | 13.83 | 3.40 |
| M01B0120 | h | Ayudante instalador | 0.246 | 13.16 | 3.24 |
| %0000.003 | % | Medios auxiliares.(s/total) | 3 % | 89.94 | 2.70 |
|  |  | Total |  |  | 92.64 |

| Medición | Uds. | Parcial |
|---|---|---|
| PLANTA SÓTANO |  |  |
| Laboratorio multiservicio 01 | 2 | 2.00 |
| Laboratorio multiservicio 02 | 1 | 1.00 |
| PLANTA BAJA |  |  |
| Porche de accesos | 1 | 1.00 |
| PLANTA INSTALACIONES |  |  |
| Terrazas de instalaciones | 2 | 2.00 |
| Falso techo técnico laboratorio 01 | 1 | 1.00 |
| Falso techo técnico laboratorio 02 | 1 | 1.00 |
| Subtotal acumulado |  | 8.00 |
| Total |  | 8 |

**PULS.2** UD (material; 15/12/2003)
9 UD × 99.43 = 894.87
Pulsador de alarma direccionable y rermable para sistema analógico inteligente, modelo M700KAC-FF/C marca NOTIFIER, o similar. Montaje de superficie. Direccionamiento sencillo mediante interruptores giratorios. Dispone de Led que permiten ver el estado del equipo. Prueba de funcionamiento y rearme mediante llave. Montado en caja de superficie SR1T y tapa de protección. Totalmente montado y programado. Con parte proporcional de cableado en lazo de detección con par de hilos trenzados y apantallados de 2x1,5 mm2 resistente al fuego, parte proporcional de tubo de PVC flexible corrugado D20, apertura y sellado de rozas necesario, con toda clase de ayudas, incluso de albañilería.

| Código | Ud | Descripción | Rendimiento | Precio | Importe |
|---|---|---|---|---|---|
| M500KACS | u | PULSADOR ANALOGICO SUPERFICIE | 1 | 62.7 | 62.70 |
| WW00300' | u | MATERIAL COMPLEMENTARIO O PZAS.E | 1 | 0.47 | 0.47 |
| WW00400' | u | PEQUEÑO MATERIAL | 1 | 0.23 | 0.23 |
| ATC99999 | h | PROGRAMACION OFICIAL ESPECIALIZ | 0.05 | 33.9 | 1.70 |
| E26CAB_M.0026 | ML |  | 5 | 0.98 | 4.90 |
| E22CAD0070 | m | Tubo flexible corrug D 20 mm categ 2221-3321-3322 | 5 | 0.79 | 3.95 |
| T06CN0010 | Ud. |  | 1 | 10.2 | 10.20 |
| A07B0010 | m | Apertura y sellado de rozas en fábricas de bloques de hormigón | 2 | 2.87 | 5.74 |
| M01B0110 | h | Oficial instalador | 0.246 | 13.83 | 3.40 |
| M01B0120 | h | Ayudante instalador | 0.246 | 13.16 | 3.24 |
| %0000.003 | % | Medios auxiliares.(s/total) | 3 % | 96.53 | 2.90 |
|  |  | Total |  |  | 99.43 |

| Medición | Uds. | Parcial |
|---|---|---|
| PLANTA BAJA |  |  |
| Sala multipropósito | 3 | 3.00 |
| Núcleo de comunicación vertical 01 | 1 | 1.00 |
| Circulación despachos | 2 | 2.00 |
| PLANTA PRIMERA |  |  |
| Pasillo dirección | 1 | 1.00 |
| Pasillo | 2 | 2.00 |
| Subtotal acumulado |  | 9.00 |
| Total |  | 9 |

**SIR_01** UD (15/12/2003)
1 UD × 105.74 = 105.74
Sirena electrónica direccionable con flash de color rojo alimentada por lazo de comunicaciones, modelo AWSB32/R/R marca NOTIFIER, o similar, 32 tonos y 3 niveles de volumen (alto, medio y bajo) seleccionables mediante microinterruptores. Incluye base de montaje LPBW en superficie, grado de protección ambiental IP66 modelo NBS/B. Totalmente montada y programada. Con parte proporcional de cableado en lazo de detección con par de hilos trenzados y apantallados de 2x1,5 mm2 resistente al fuego, parte proporcional de tubo de acero galvanizado blindado D20, con toda clase de ayudas, incluso de albañilería.

| Código | Ud | Descripción | Rendimiento | Precio | Importe |
|---|---|---|---|---|---|
| ANS4R | u | SIRENA ANALOGICA RECT. LAZO (material; 06/07/2006) | 1 | 61.49 | 61.49 |
| NBSB | u | BASE RECTANGULAR IP66 (material; 06/07/2006) | 1 | 5.28 | 5.28 |
| WW00300' | u | MATERIAL COMPLEMENTARIO O PZAS.E | 1 | 0.47 | 0.47 |
| WW00400' | u | PEQUEÑO MATERIAL | 1 | 0.23 | 0.23 |
| ATC99999 | h | PROGRAMACION OFICIAL ESPECIALIZ | 0.05 | 33.9 | 1.70 |
| E26CAB_M.0026 | ML |  | 4 | 0.98 | 3.92 |
| J20.2530 | ML | tubo Ø20 acero galvanizado blindado | 4 | 3.16 | 12.64 |
| T06CN0010 | Ud. |  | 1 | 10.2 | 10.20 |
| M01B0110 | h | Oficial instalador | 0.249 | 13.83 | 3.44 |
| M01B0120 | h | Ayudante instalador | 0.25 | 13.16 | 3.29 |
| %0000.003 | % | Medios auxiliares.(s/total) | 3 % | 102.66 | 3.08 |
|  |  | Total |  |  | 105.74 |

| Medición | Uds. | Parcial |
|---|---|---|
| PLANTA SÓTANO |  |  |
| Garaje | 1 | 1.00 |
| Subtotal acumulado |  | 1.00 |
| Total |  | 1 |

**SIR_04** UD (15/12/2003)
8 UD × 95.18 = 761.44
Sirena electrónica direccionable con flash de color rojo alimentada por lazo de comunicaciones, modelo AWSB32/R/R marca NOTIFIER, o similar, 32 tonos y 3 niveles de volumen (alto, medio y bajo) seleccionables mediante microinterruptores. Incluye base de montaje LPBW en superficie, grado de protección ambiental IP66 modelo NBS/B. Totalmente montada y programada. Con parte proporcional de cableado en lazo de detección con par de hilos trenzados y apantallados de 2x1,5 mm2 resistente al fuego, parte proporcional de tubo de PVC rígido visto D20, con toda clase de ayudas, incluso de albañilería.

| Código | Ud | Descripción | Rendimiento | Precio | Importe |
|---|---|---|---|---|---|
| ANS4R | u | SIRENA ANALOGICA RECT. LAZO | 1 | 61.49 | 61.49 |
| NBSB | u | BASE RECTANGULAR IP66 | 1 | 5.28 | 5.28 |
| WW00300' | u | MATERIAL COMPLEMENTARIO O PZAS.E | 1 | 0.47 | 0.47 |
| WW00400' | u | PEQUEÑO MATERIAL | 1 | 0.23 | 0.23 |
| ATC99999 | h | PROGRAMACION OFICIAL ESPECIALIZ | 0.05 | 33.9 | 1.70 |
| E26CAB_M.0026 | ML |  | 4 | 0.98 | 3.92 |
| E22CAE0010 | m | Tubo PVC rígido D=20 mm | 4 | 0.62 | 2.48 |
| T06CN0010 | Ud. |  | 1 | 10.2 | 10.20 |
| M01B0110 | h | Oficial instalador | 0.246 | 13.83 | 3.40 |
| M01B0120 | h | Ayudante instalador | 0.246 | 13.16 | 3.24 |
| %0000.003 | % | Medios auxiliares.(s/total) | 3 % | 92.41 | 2.77 |
|  |  | Total |  |  | 95.18 |

| Medición | Uds. | Parcial |
|---|---|---|
| PLANTA SÓTANO |  |  |
| Vestíbulo cuartos de instalaciones | 1 | 1.00 |
| Laboratorio multiservicio 01 | 2 | 2.00 |
| Laboratorio multiservicio 02 | 1 | 1.00 |
| PLANTA BAJA |  |  |
| Porche de acceso | 1 | 1.00 |
| PLANTA DE INSTALACIONES |  |  |
| Terraza de instalaciones | 1 | 1.00 |
| Falso techo técnico laboratorio 01 | 1 | 1.00 |
| Falso techo técnico laboratorio 02 | 1 | 1.00 |
| Subtotal acumulado |  | 8.00 |
| Total |  | 8 |

**SIR_03** UD (15/12/2003)
8 UD × 101.79 = 814.32
Sirena electrónica direccionable con flash de color rojo alimentada por lazo de comunicaciones, modelo AWSB32/R/R marca NOTIFIER, o similar, 32 tonos y 3 niveles de volumen (alto, medio y bajo) seleccionables mediante microinterruptores. Incluye base de montaje LPBW en superficie, grado de protección ambiental IP66 modelo NBS/B. Totalmente montada y programada. Con parte proporcional de cableado en lazo de detección con par de hilos trenzados y apantallados de 2x1,5 mm2 resistente al fuego, parte proporcional de tubo de PVC flexible corrugado D20, apertura y sellado de rozas necesario, con toda clase de ayudas, incluso de albañilería.

| Código | Ud | Descripción | Rendimiento | Precio | Importe |
|---|---|---|---|---|---|
| ANS4R | u | SIRENA ANALOGICA RECT. LAZO | 1 | 61.49 | 61.49 |
| NBSB | u | BASE RECTANGULAR IP66 | 1 | 5.28 | 5.28 |
| WW00300' | u | MATERIAL COMPLEMENTARIO O PZAS.E | 1 | 0.47 | 0.47 |
| WW00400' | u | PEQUEÑO MATERIAL | 1 | 0.23 | 0.23 |
| ATC99999 | h | PROGRAMACION OFICIAL ESPECIALIZ | 0.05 | 33.9 | 1.70 |
| E26CAB_M.0026 | ML |  | 4 | 0.98 | 3.92 |
| E22CAD0070 | m | Tubo flexible corrug D 20 mm categ 2221-3321-3322 | 4 | 0.79 | 3.16 |
| T06CN0010 | Ud. |  | 1 | 10.2 | 10.20 |
| A07B0010 | m | Apertura y sellado de rozas en fábricas de bloques de hormigón | 2 | 2.87 | 5.74 |
| M01B0110 | h | Oficial instalador | 0.246 | 13.83 | 3.40 |
| M01B0120 | h | Ayudante instalador | 0.246 | 13.16 | 3.24 |
| %0000.003 | % | Medios auxiliares.(s/total) | 3 % | 98.83 | 2.96 |
|  |  | Total |  |  | 101.79 |

| Medición | Uds. | Parcial |
|---|---|---|
| PLANTA BAJA |  |  |
| Sala multipropósito | 2 | 2.00 |
| Núcleo de comunicación vertical 01 | 1 | 1.00 |
| Circulación despachos | 2 | 2.00 |
| PLANTA PRIMERA |  |  |
| Pasillo dirección | 1 | 1.00 |
| Pasillo | 2 | 2.00 |
| Subtotal acumulado |  | 8.00 |
| Total |  | 8 |

**1660020a** UD (15/12/2003)
1 UD × 109.88 = 109.88
Sirena electrónica direccionable rectangular color rojo para exterior, modelo ANSE4/R marca NOTIFIER, o similar, alimentación externa de 15 a 33VDC. Consumo 22mA, 4 tonos seleccionables de 87 a 103dB. Incluye base de montaje en superficie, grado de protección ambiental IP66 modelo NBS/B. Totalmente montada y programada. Con parte proporcional de cableado en lazo de detección con par de hilos trenzados y apantallados de 2x1,5 mm2 resistente al fuego, parte proporcional de tubo de acero galvanizado blindado D20, con toda clase de ayudas, incluso de albañilería.

| Código | Ud | Descripción | Rendimiento | Precio | Importe |
|---|---|---|---|---|---|
| ANSE4R | u | SIRENA ANALOGICA RECT. EXTERIOR (material; 06/07/2006) | 1 | 61.49 | 61.49 |
| NBSB | u | BASE RECTANGULAR IP66 | 1 | 5.28 | 5.28 |
| WW00300' | u | MATERIAL COMPLEMENTARIO O PZAS.E | 1 | 0.47 | 0.47 |
| WW00400' | u | PEQUEÑO MATERIAL | 1 | 0.23 | 0.23 |
| ATC99999 | h | PROGRAMACION OFICIAL ESPECIALIZ | 0.05 | 33.9 | 1.70 |
| E26CAB_M.0026 | ML |  | 5 | 0.98 | 4.90 |
| J20.2530 | ML | tubo Ø20 acero galvanizado blindado | 5 | 3.16 | 15.80 |
| T06CN0010 | Ud. |  | 1 | 10.2 | 10.20 |
| M01B0110 | h | Oficial instalador | 0.245 | 13.83 | 3.39 |
| M01B0120 | h | Ayudante instalador | 0.245 | 13.16 | 3.22 |
| %0000.003 | % | Medios auxiliares.(s/total) | 3 % | 106.68 | 3.20 |
|  |  | Total |  |  | 109.88 |

| Medición | Uds. | Parcial |
|---|---|---|
| PLANTA BAJA |  |  |
| Fachada | 1 | 1.00 |
| Subtotal acumulado |  | 1.00 |
| Total |  | 1 |

**MOD_001** UD (maquinaria; 16/01/2002)
4 UD × 155.5 = 622.00
Módulo monitor direccionable con 1 circuito de entrada supervisado con condensador de final de línea para monitorizar los detectores convencionales a 2 hilos, marca NOTIFIER modelo M710-CZ, o similar. Direccionamiento sencillo mediante interruptores giratorios. Funciones lógicas programables desde la Central de incendios. Dispone de Led que permiten ver el estado del equipo. Incorpora micro interruptor activable mediante imán para realizar un test de funcionamiento local. Montado en caja de superficie M200SMB. Totalmente montado y programado. Con parte proporcional de cableado en lazo de detección con par de hilos trenzados y apantallados de 2x1,5 mm2 resistente al fuego, parte proporcional de tubo de acero galvanizado blindado D20, con toda clase de ayudas, incluso de albañilería.

| Código | Ud | Descripción | Rendimiento | Precio | Importe |
|---|---|---|---|---|---|
| FZM1 | u | MOD. MONITOR DET. CONVENCIONALES (material; 16/01/2002) | 1 | 111.03 | 111.03 |
| WW00300' | u | MATERIAL COMPLEMENTARIO O PZAS.E | 1 | 0.47 | 0.47 |
| WW00400' | u | PEQUEÑO MATERIAL | 1 | 0.23 | 0.23 |
| ATC99999 | h | PROGRAMACION OFICIAL ESPECIALIZ | 0.05 | 33.9 | 1.70 |
| E26CAB_M.0026 | ML |  | 5 | 0.98 | 4.90 |
| J20.2530 | ML | tubo Ø20 acero galvanizado blindado | 5 | 3.16 | 15.80 |
| T06CN0010 | Ud. |  | 1 | 10.2 | 10.20 |
| M01B0110 | h | Oficial instalador | 0.246 | 13.83 | 3.40 |
| M01B0120 | h | Ayudante instalador | 0.246 | 13.16 | 3.24 |
| %0000.003 | % | Medios auxiliares.(s/total) | 3 % | 150.97 | 4.53 |
|  |  | Total |  |  | 155.5 |

**MOD_002** UD (maquinaria; 16/01/2002)
1 UD × 143.29 = 143.29
Módulo monitor direccionable con 1 circuito de entrada supervisado con condensador de final de línea para monitorizar los detectores convencionales a 2 hilos, marca NOTIFIER modelo M710-CZ, o similar. Direccionamiento sencillo mediante interruptores giratorios. Funciones lógicas programables desde la Central de incendios. Dispone de Led que permiten ver el estado del equipo. Incorpora micro interruptor activable mediante imán para realizar un test de funcionamiento local. Montado en caja de superficie M200SMB. Totalmente montado y programado. Con parte proporcional de cableado en lazo de detección con par de hilos trenzados y apantallados de 2x1,5 mm2 resistente al fuego, parte proporcional de tubo de PVC flexible corrugado D20, con toda clase de ayudas, incluso de albañilería.

| Código | Ud | Descripción | Rendimiento | Precio | Importe |
|---|---|---|---|---|---|
| FZM1 | u | MOD. MONITOR DET. CONVENCIONALES | 1 | 111.03 | 111.03 |
| WW00300' | u | MATERIAL COMPLEMENTARIO O PZAS.E | 1 | 0.47 | 0.47 |
| WW00400' | u | PEQUEÑO MATERIAL | 1 | 0.23 | 0.23 |
| ATC99999 | h | PROGRAMACION OFICIAL ESPECIALIZ | 0.05 | 33.9 | 1.70 |
| E26CAB_M.0026 | ML |  | 5 | 0.98 | 4.90 |
| E22CAD0070 | m | Tubo flexible corrug D 20 mm categ 2221-3321-3322 | 5 | 0.79 | 3.95 |
| T06CN0010 | Ud. |  | 1 | 10.2 | 10.20 |
| M01B0110 | h | Oficial instalador | 0.246 | 13.83 | 3.40 |
| M01B0120 | h | Ayudante instalador | 0.246 | 13.16 | 3.24 |
| %0000.003 | % | Medios auxiliares.(s/total) | 3 % | 139.12 | 4.17 |
|  |  | Total |  |  | 143.29 |

**1680050** UD (06/07/2006)
2 UD × 138.94 = 277.88
Módulo de control de una salida direccionable para activar equipos externos mediante un contacto seco (NC/C/NA) o mediante salida supervisada de 24 Vcc (alimentándolo a 24 Vcc y resistencia de supervisión de 47 KW), modelo M701 marca NOTIFIER, o similar, con aislador incorporado en ambas entradas de lazo. Actuación direccionable y programable. LED de señalización de estado multicolor. Selección de dirección mediante dos roto-swich decádicos operable y visible lateral y frontalmente. La unidad de obra se entiende totalmente instalada, conexionada y probada, con p.p. de cableado con cable manguera rojo/negro de 2x1,5 mm² trenzado y apantallado resistente al fuego, de muy baja capacidad, y libre de halógenos y p.p. de tubo de acero galvanizado blindado Ø 20mm, con p.p. de accesorios y pequeño material, con toda clase de ayudas, incluso de albañilería, en condiciones de prestar servicio correctamente.

| Código | Ud | Descripción | Rendimiento | Precio | Importe |
|---|---|---|---|---|---|
| M701 | u | MODULO CONTROL (material; 06/07/2006) | 1 | 63.78 | 63.78 |
| WW00300' | u | MATERIAL COMPLEMENTARIO O PZAS.E | 1 | 0.47 | 0.47 |
| WW00400' | u | PEQUEÑO MATERIAL | 1 | 0.23 | 0.23 |
| ATC99999 | h | PROGRAMACION OFICIAL ESPECIALIZ | 0.05 | 33.9 | 1.70 |
| E26CAB_M.0026 | ML |  | 15 | 0.98 | 14.70 |
| J20.2530 | ML | tubo Ø20 acero galvanizado blindado | 15 | 3.16 | 47.40 |
| M01B0110 | h | Oficial instalador | 0.245 | 13.83 | 3.39 |
| M01B0120 | h | Ayudante instalador | 0.245 | 13.16 | 3.22 |
| %0000.003 | % | Medios auxiliares.(s/total) | 3 % | 134.89 | 4.05 |
|  |  | Total |  |  | 138.94 |

**1680050_2** UD (06/07/2006)
4 UD × 102.32 = 409.28
Módulo de control de una salida direccionable para activar equipos externos mediante un contacto seco (NC/C/NA) o mediante salida supervisada de 24 Vcc (alimentándolo a 24 Vcc y resistencia de supervisión de 47 KW), modelo M701 marca NOTIFIER, o similar, con aislador incorporado en ambas entradas de lazo. Actuación direccionable y programable. LED de señalización de estado multicolor. Selección de dirección mediante dos roto-swich decádicos operable y visible lateral y frontalmente. La unidad de obra se entiende totalmente instalada, conexionada y probada, con p.p. de cableado con cable manguera rojo/negro de 2x1,5 mm² trenzado y apantallado resistente al fuego, de muy baja capacidad, y libre de halógenos y p.p. de tubo de PVC corrugado Ø 20mm, con p.p. de accesorios y pequeño material, con toda clase de ayudas, incluso de albañilería, en condiciones de prestar servicio correctamente.

| Código | Ud | Descripción | Rendimiento | Precio | Importe |
|---|---|---|---|---|---|
| M701 | u | MODULO CONTROL | 1 | 63.78 | 63.78 |
| WW00300' | u | MATERIAL COMPLEMENTARIO O PZAS.E | 1 | 0.47 | 0.47 |
| WW00400' | u | PEQUEÑO MATERIAL | 1 | 0.23 | 0.23 |
| ATC99999 | h | PROGRAMACION OFICIAL ESPECIALIZ | 0.05 | 33.9 | 1.70 |
| E26CAB_M.0026 | ML |  | 15 | 0.98 | 14.70 |
| E22CAD0070 | m | Tubo flexible corrug D 20 mm categ 2221-3321-3322 | 15 | 0.79 | 11.85 |
| M01B0110 | h | Oficial instalador | 0.245 | 13.83 | 3.39 |
| M01B0120 | h | Ayudante instalador | 0.245 | 13.16 | 3.22 |
| %0000.003 | % | Medios auxiliares.(s/total) | 3 % | 99.34 | 2.98 |
|  |  | Total |  |  | 102.32 |

**1680060** UD (06/07/2006)
1 UD × 126.8 = 126.80
Módulo aislador de cortocircuito de lazo para protección de los dispositivos de detección y control de incendio analógico, modelo M700X marca NOTIFIER, o similar. Aislamiento de sectores de lazo afectados por cortocircuitos situados entre asiladores. Reposición de funcionamiento de forma automatica. Led de señalización de estado (lazo en comunicación o aislado). Posibilidad e montaje en superficie o en carril DIN. Totalmente instalado, conexionado y probado, con p.p. de cableado con cable manguera rojo/negro de 2x1,5 mm² trenzado y apantallado resistente al fuego, de muy baja capacidad, y libre de halógenos y p.p. de tubo de acero galvanizado blindado Ø 20mm, con p.p. de accesorios y pequeño material, con toda clase de ayudas, incluso de albañilería, en condiciones de prestar servicio correctamente.

| Código | Ud | Descripción | Rendimiento | Precio | Importe |
|---|---|---|---|---|---|
| M700X | u | MODULO AISLADOR (material; 06/07/2006) | 1 | 52 | 52.00 |
| WW00300' | u | MATERIAL COMPLEMENTARIO O PZAS.E | 1 | 0.47 | 0.47 |
| WW00400' | u | PEQUEÑO MATERIAL | 1 | 0.23 | 0.23 |
| ATC99999 | h | PROGRAMACION OFICIAL ESPECIALIZ | 0.05 | 33.9 | 1.70 |
| E26CAB_M.0026 | ML |  | 15 | 0.98 | 14.70 |
| J20.2530 | ML | tubo Ø20 acero galvanizado blindado | 15 | 3.16 | 47.40 |
| M01B0110 | h | Oficial instalador | 0.245 | 13.83 | 3.39 |
| M01B0120 | h | Ayudante instalador | 0.245 | 13.16 | 3.22 |
| %0000.003 | % | Medios auxiliares.(s/total) | 3 % | 123.11 | 3.69 |
|  |  | Total |  |  | 126.8 |

**1680060_2** UD (06/07/2006)
7 UD × 90.19 = 631.33
Módulo aislador de cortocircuito de lazo para protección de los dispositivos de detección y control de incendio analógico, modelo M700X marca NOTIFIER, o similar. Aislamiento de sectores de lazo afectados por cortocircuitos situados entre asiladores. Reposición de funcionamiento de forma automatica. Led de señalización de estado (lazo en comunicación o aislado). Posibilidad e montaje en superficie o en carril DIN. Totalmente instalado, conexionado y probado, con p.p. de cableado con cable manguera rojo/negro de 2x1,5 mm² trenzado y apantallado resistente al fuego, de muy baja capacidad, y libre de halógenos y p.p. de tubo de PVC flexible corrugado Ø 20mm, con p.p. de accesorios y pequeño material, con toda clase de ayudas, incluso de albañilería, en condiciones de prestar servicio correctamente.

| Código | Ud | Descripción | Rendimiento | Precio | Importe |
|---|---|---|---|---|---|
| M700X | u | MODULO AISLADOR | 1 | 52 | 52.00 |
| WW00300' | u | MATERIAL COMPLEMENTARIO O PZAS.E | 1 | 0.47 | 0.47 |
| WW00400' | u | PEQUEÑO MATERIAL | 1 | 0.23 | 0.23 |
| ATC99999 | h | PROGRAMACION OFICIAL ESPECIALIZ | 0.05 | 33.9 | 1.70 |
| E26CAB_M.0026 | ML |  | 15 | 0.98 | 14.70 |
| E22CAD0070 | m | Tubo flexible corrug D 20 mm categ 2221-3321-3322 | 15 | 0.79 | 11.85 |
| M01B0110 | h | Oficial instalador | 0.245 | 13.83 | 3.39 |
| M01B0120 | h | Ayudante instalador | 0.245 | 13.16 | 3.22 |
| %0000.003 | % | Medios auxiliares.(s/total) | 3 % | 87.56 | 2.63 |
|  |  | Total |  |  | 90.19 |

#### 09.04.02 EXTINCIÓN DE INCENDIOS (26/01/2002)
Importe: 45423.38

**D14DB0020'** UD
2 UD × 2615.57 = 5231.14
Depósito cilíndrico vertical de superficie, para agua potable, PID modelo DCV007, de PRFV (poliester reforzado con fibra de vidrio), de 7000 l, D=2000 mm y l=2250 mm, i/macizado de fondo con hormigón de fck=10 N/mm², incluso medios de elevación y transporte y primer llenado de agua, instalado. Según C.T.E.

| Código | Ud | Descripción | Rendimiento | Precio | Importe |
|---|---|---|---|---|---|
| dep_01' | ud | Depósito cilíndrico vertical de superficie, para agua potable, PID modelo DCV007 (material; 27/08/2014) | 1 | 2250 | 2250.00 |
| QAC0020' | h | Camión grua 5-6 tm (mediano) (maquinaria; 18/11/2014) | 2 | 39.75 | 79.50 |
| M01A0010 | h | Oficial primera | 1.959 | 13.83 | 27.09 |
| M01A0030 | h | Peón | 1.959 | 13.16 | 25.78 |
| A03A0010' | m3 | Hormigón en masa de fck= 10 N/mm² | 1.84 | 81.23 | 149.46 |
| E01E0010' | m³ | Agua (material; 04/09/2014) | 6 | 1.26 | 7.56 |
| %0.03 | % | Costes indirectos | 3 % | 2539.39 | 76.18 |
|  |  | Total |  |  | 2615.57 |

**GR12_70'** UD (12/07/2010)
1 UD × 11849.93 = 11849.93
Grupo de presión contra incendios marca ITUR modelo FFS-UC-12/70-JEQ, capaz de aportar un caudal de 12 m³/h a 70 m.c.a., compuesto por una electrobomba de servicio y electrobomba jockey, cuadro eléctrico según normativa, con arranque directo para la bomba jockey, acumulador 20 l., válvula de cierre, toma de depósito para cebado, 2 válvulas de retención, 2 válvulas de compuerta, colector de aspiración en ø3" y de impulsión de 2½", 2 presostatos, 1 manómetro y otros accesorios de unión y enlace, con colector de pruebas de 2½", compuesto por toma de colector de impulsión con valvulería de regulación o cierre y caudalímetro, para instalación en tubería de retorno. Con protector tetrapolar Cirprotec de protección contra el rayo, p.p. de tubería de acero, accesorios y pequeño material, totalmente instalado según normas, con toda clase de ayudas, probado y funcionando correctamente.

| Código | Ud | Descripción | Rendimiento | Precio | Importe |
|---|---|---|---|---|---|
| Itur_12_70' | ud | Grupo de presión contra incendios marca ITUR modelo FFS-UC-12/70-JEQ, caudal de 12 m³/h a 70 m.c.a. (material; 28/01/2011) | 1 | 10352.16 | 10352.16 |
| E24AA0070' | m | Tub. acero galv. D 2 1/2" (DN 65mm) (material; 18/11/2014) | 5 | 12.59 | 62.95 |
| E35LAD0020' | l | Imprim antiox p/hierro Acritón minio plomo electr (material; 18/11/2014) | 0.5 | 13.49 | 6.75 |
| E35EA0130' | l | Pintura esmalte sintético mate Acritón int (material; 18/11/2014) | 0.5 | 11.43 | 5.72 |
| pr_CS4' | ud | protector contra sobretensiones permanentes CIRPROTEC modelo CS4-15/400 (material; 12/07/2010) | 1 | 115 | 115.00 |
| M01B0110 | h | Oficial instalador | 35.65 | 13.83 | 493.04 |
| M01B0120 | h | Ayudante instalador | 35.651 | 13.16 | 469.17 |
| %0.03 | % | Costes indirectos | 3 % | 11504.79 | 345.14 |
|  |  | Total |  |  | 11849.93 |

**K41.0540_3'** ML (05/12/2008)
69 ML × 30.61 = 2112.09
Tubería de acero galvanizada electrosoldada de Ø 3" UNE EN 10255, totalmente instalada con parte proporcional de sujeción mediante abrazaderas marca Hilti tipo Flamco modelo BMA o similar, inclusive carril de sujeción tipo R-2, bajo suelos, colgada en techos o en verticales, según planos, con parte proporcional de uniones, derivaciones, curvas, cambios de sección, apoyos fijos y móviles, conexionada y en orden de dar servicio, con parte proporcional de llaves de retención y seccionamiento según Proyecto, incluso pruebas de presión según Normas, pintura base anticorrosiva y capa de terminación de color según Norma, con toda clase de ayudas incluso de albañilería.

| Código | Ud | Descripción | Rendimiento | Precio | Importe |
|---|---|---|---|---|---|
| E24AA0080'' | m | Tub. acero galv. D 3 " (DN 80mm) (material; 18/11/2014) | 1 | 12.5 | 12.50 |
| E24AB0420' | ud | Manguito unión y pzas. esp. galv. 3 " (material; 05/12/2008) | 0.5 | 6.07 | 3.04 |
| E24AB0170' | ud | Codo 90 galvanizado 3" (material; 05/12/2008) | 0.1 | 28.21 | 2.82 |
| E24AB0510' | ud | Abrazadera p/tubo de 3" (material; 05/12/2008) | 2 | 1.79 | 3.58 |
| E35LAD0020' | l | Imprim antiox p/hierro Acritón minio plomo electr | 0.1 | 13.49 | 1.35 |
| E35EA0130' | l | Pintura esmalte sintético mate Acritón int | 0.1 | 11.43 | 1.14 |
| M01B0110 | h | Oficial instalador | 0.196 | 13.83 | 2.71 |
| M01B0120 | h | Ayudante instalador | 0.196 | 13.16 | 2.58 |
| %00.0003 | % |  | 3 % | 29.72 | 0.89 |
|  |  | Total |  |  | 30.61 |

| Medición | Uds. | Largo | Parcial |
|---|---|---|---|
| PLANTA SÓTANO | 1 | 55 | 55.00 |
| PLANTA BAJA | 1 | 8 | 8.00 |
| VERTICALES | 1 | 6 | 6.00 |
| Subtotal acumulado |  |  | 69.00 |
| Total |  |  | 69 |

**K41.0535'** ML (05/11/2014)
149 ML × 20.74 = 3090.26
Tubería de acero galvanizada electrosoldada de Ø 2" UNE EN 10255, totalmente instalada con parte proporcional de sujeción mediante abrazaderas marca Hilti tipo Flamco modelo BMA o similar, inclusive carril de sujeción tipo R-2, bajo suelos, colgada en techos o en verticales, según planos, con parte proporcional de uniones, derivaciones, curvas, cambios de sección, apoyos fijos y móviles, conexionada y en orden de dar servicio, con parte proporcional de llaves de retención y seccionamiento según Proyecto, incluso pruebas de presión según Normas, pintura base anticorrosiva y capa de terminación de color según Norma, con toda clase de ayudas incluso de albañilería.

| Código | Ud | Descripción | Rendimiento | Precio | Importe |
|---|---|---|---|---|---|
| E24AA0060'' | m | Tub. acero galv. D 2 " (DN 50mm) (material; 18/11/2014) | 1 | 7.7 | 7.70 |
| E24AB0400' | ud | Manguito unión y pzas. esp. galv. 2 " (material; 18/11/2014) | 0.5 | 3.84 | 1.92 |
| E24AB0150' | ud | Codo 90 galvanizado 2 " (material; 18/11/2014) | 0.1 | 7.16 | 0.72 |
| E24AB0490' | ud | Abrazadera p/tubo de 2" (material; 18/11/2014) | 2 | 1.01 | 2.02 |
| E35LAD0020' | l | Imprim antiox p/hierro Acritón minio plomo electr | 0.1 | 13.49 | 1.35 |
| E35EA0130' | l | Pintura esmalte sintético mate Acritón int | 0.1 | 11.43 | 1.14 |
| M01B0110 | h | Oficial instalador | 0.196 | 13.83 | 2.71 |
| M01B0120 | h | Ayudante instalador | 0.196 | 13.16 | 2.58 |
| %00.0003 | % |  | 3 % | 20.14 | 0.60 |
|  |  | Total |  |  | 20.74 |

| Medición | Uds. | Largo | Parcial |
|---|---|---|---|
| PLANTA SÓTANO | 1 | 54 | 54.00 |
| PLANTA BAJA | 1 | 7 | 7.00 |
| PLANTA INSTALACIONES | 1 | 55 | 55.00 |
| PLANTA PRIMERA | 1 | 10 | 10.00 |
| VERTICALES | 1 | 23 | 23.00 |
| Subtotal acumulado |  |  | 149.00 |
| Total |  |  | 149 |

**K41.0530'** ML (05/11/2014)
178 ML × 18.67 = 3323.26
Tubería de acero galvanizada electrosoldada de Ø 1 1/2" UNE EN 10255, totalmente instalada con parte proporcional de sujeción mediante abrazaderas marca Hilti tipo Flamco modelo BMA o similar, inclusive carril de sujeción tipo R-2, bajo suelos, colgada en techos o en verticales, según planos, con parte proporcional de uniones, derivaciones, curvas, cambios de sección, apoyos fijos y móviles, conexionada y en orden de dar servicio, con parte proporcional de llaves de retención y seccionamiento según Proyecto, incluso pruebas de presión según Normas, pintura base anticorrosiva y capa de terminación de color según Norma, con toda clase de ayudas incluso de albañilería.

| Código | Ud | Descripción | Rendimiento | Precio | Importe |
|---|---|---|---|---|---|
| E24AA0050' | m | Tub. acero galv. D 1 1/2" (DN 40mm) (material; 18/11/2014) | 1 | 5.69 | 5.69 |
| E24AB0390' | ud | Manguito unión y pzas. esp. galv. 1 1/2" (material; 18/11/2014) | 0.5 | 3.15 | 1.58 |
| E24AB0140' | ud | Codo 90 galvanizado 1 1/2 " (material; 18/11/2014) | 0.2 | 6.48 | 1.30 |
| E24AB0480' | ud | Abrazadera p/tubo de 1 1/2" (material; 18/11/2014) | 2 | 0.89 | 1.78 |
| E35LAD0020' | l | Imprim antiox p/hierro Acritón minio plomo electr | 0.1 | 13.49 | 1.35 |
| E35EA0130' | l | Pintura esmalte sintético mate Acritón int | 0.1 | 11.43 | 1.14 |
| M01B0110 | h | Oficial instalador | 0.196 | 13.83 | 2.71 |
| M01B0120 | h | Ayudante instalador | 0.196 | 13.16 | 2.58 |
| %00.0003 | % |  | 3 % | 18.13 | 0.54 |
|  |  | Total |  |  | 18.67 |

| Medición | Uds. | Largo | Parcial |
|---|---|---|---|
| PLANTA SÓTANO | 1 | 60 | 60.00 |
| PLANTA BAJA | 1 | 44 | 44.00 |
| PLANTA INSTALACIONES | 1 | 17 | 17.00 |
| PLANTA PRIMERA | 1 | 53 | 53.00 |
| VERTICALES | 1 | 4 | 4.00 |
| Subtotal acumulado |  |  | 178.00 |
| Total |  |  | 178 |

**K35.1070A'** UD (05/11/2014)
19 UD × 765.16 = 14538.04
B.I.E. (Boca de Incendio Equipada) modelo CHERTERFIRE 25/1, o similar equivalente, inoxidable con armario de medidas 600x750x260 mm y puerta ciega en chapa de acero inoxidable AISI-304, con bisagras y cierre de resbalón con precinto de seguridad. Devanadera de alimentación axial fija con sistemas de orientación RIL-GO. Válvula de bola con manómetro tarado hasta 20 Kg/cm² con cuerpo de bronce y racor Barcelona. Lanza RYLMATIC de 25 mm de diámetro de tres efectos. 20 m de manguera semirrígida no autocolapsable ALFLEX de 25 mm de diámetro. Certificada por AENOR. Soportes, racores, accesorios de fijación y montaje y todo tipo de ayudas, incluso de albañilería; todo ello totalmente instalado, conexionado y probado a 25 Kg/cm², en condiciones de prestar servicio correctamente.

| Código | Ud | Descripción | Rendimiento | Precio | Importe |
|---|---|---|---|---|---|
| E26BD0030.1' | ud | B.I.E. Equipo manguera 25 mm (semirríg) compl de 20 m. CHERTERFI (material; 18/11/2014) | 1 | 690 | 690.00 |
| M01B0110 | h | Oficial instalador | 1.959 | 13.83 | 27.09 |
| M01B0120 | h | Ayudante instalador | 1.959 | 13.16 | 25.78 |
| %00.0003 | % |  | 3 % | 742.87 | 22.29 |
|  |  | Total |  |  | 765.16 |

| Medición | Uds. | Parcial |
|---|---|---|
| PLANTA SOTANO |  |  |
| Garaje | 3 | 3.00 |
| Almacén general | 1 | 1.00 |
| Laboratorio multiservicio 01 | 2 | 2.00 |
| Laboratorio multiservicio 02 | 1 | 1.00 |
| PLANTA BAJA |  |  |
| Sala multipropósito | 2 | 2.00 |
| Porche de accesos | 1 | 1.00 |
| Vestíbulo mirador laboratirios | 1 | 1.00 |
| Circulación despachos | 1 | 1.00 |
| PLANTA INSTALACIONES |  |  |
| Terraza instalaciones | 2 | 2.00 |
| Falso techo laboratorio 01 | 1 | 1.00 |
| Falso techo laboratorio 02 | 1 | 1.00 |
| PLANTA PRIMERA |  |  |
| Pasillo dirección | 1 | 1.00 |
| Pasillo | 2 | 2.00 |
| Subtotal acumulado |  | 19.00 |
| Total |  | 19 |

**3790039'** UD (26/01/2002)
1 UD × 125.01 = 125.01
Detector de flujo para tuberías de 2 a 6 pulgadas marca NOTIFIER modelo WFDT20-60, o similar, con anclaje por abrazadera, función de retardo neumático ajustable, doble contacto seco NA/NC. Montado en carcasa metálica que permite su montaje en exteriores. La unidad de obra se entiende totalmente instalada, conexionada y probada, con p.p. de accesorios y pequeño material, con toda clase de ayudas incluso de albañilería, en condiciones de prestar servicio correctamente.

| Código | Ud | Descripción | Rendimiento | Precio | Importe |
|---|---|---|---|---|---|
| WFDT2060' | u | DETECTOR FLUJO 2"-2,5"-3"-4"-6" (material; 26/01/2002) | 1 | 110.59 | 110.59 |
| TO01800' | h | OF. 1ª ELECTRICISTA (material; 02/06/2068) | 0.3 | 11.56 | 3.47 |
| WW00300' | u | MATERIAL COMPLEMENTARIO O PZAS.E | 1 | 0.47 | 0.47 |
| WW00400' | u | PEQUEÑO MATERIAL | 1 | 0.23 | 0.23 |
| M01B0110 | h | Oficial instalador | 0.245 | 13.83 | 3.39 |
| M01B0120 | h | Ayudante instalador | 0.245 | 13.16 | 3.22 |
| %0000.003 | % | Medios auxiliares.(s/total) | 3 % | 121.37 | 3.64 |
|  |  | Total |  |  | 125.01 |

| Medición | Uds. | Parcial |
|---|---|---|
| PLANTA SÓTANO |  |  |
| Sala PCI | 1 | 1.00 |
| Subtotal acumulado |  | 1.00 |
| Total |  | 1 |

**D27AAA0040'** UD
41 UD × 54.66 = 2241.06
Extintor portátil de polvo químico polivalente contra fuegos A B C, de 6 kg de agente extintor, eficacia 21A-113B, tipo Magnum o similar, con soporte, válvula de disparo, manguera con difusor y manómetro, incluídas fijaciones a la pared, colocado según norma, en condiciones de prestar servicio correctamente.

| Código | Ud | Descripción | Rendimiento | Precio | Importe |
|---|---|---|---|---|---|
| E26AAA0040' | ud | Extint port polvo poliv 6 kg ABC 21A-113B Magnum (material; 18/11/2014) | 1 | 50.49 | 50.49 |
| M01A0030 | h | Peón | 0.196 | 13.16 | 2.58 |
| %0.03 | % | Costes indirectos | 3 % | 53.07 | 1.59 |
|  |  | Total |  |  | 54.66 |

| Medición | Uds. | Parcial |
|---|---|---|
| PLANTA SÓTANO |  |  |
| Centro de Trasformación | 1 | 1.00 |
| Garaje | 6 | 6.00 |
| Vestíbulo cuartos de instalaciones | 1 | 1.00 |
| Núcleo de comunicación vertical 01 | 1 | 1.00 |
| Almacén general | 3 | 3.00 |
| Laboratorio multiservicio 01 | 3 | 3.00 |
| Laboratorio multiservicio 02 | 2 | 2.00 |
| PLANTA BAJA |  |  |
| Sala multiproposito | 4 | 4.00 |
| Porche de accesos | 1 | 1.00 |
| Acceso principal | 1 | 1.00 |
| Recepción | 1 | 1.00 |
| Vestíbulo mirador laboratorios | 1 | 1.00 |
| Circulación despachos | 2 | 2.00 |
| PLANTA INSTALACIONES |  |  |
| Núcleo de comunicación vertical 01 | 1 | 1.00 |
| Núcleo de comunicación vertical 02 | 1 | 1.00 |
| Terraza de instalaciones | 3 | 3.00 |
| Falso techo técnico laboratorio 01 | 2 | 2.00 |
| Falso techo técnico laboratorio 02 | 2 | 2.00 |
| Falso techo técnico recepción | 1 | 1.00 |
| PLANTA PRIMERA |  |  |
| Pasillo dirección | 1 | 1.00 |
| Pasillo | 2 | 2.00 |
| Núcleo de comunicación vertical 02 | 1 | 1.00 |
| Subtotal acumulado |  | 41.00 |
| Total |  | 41 |

**D27AADA0020'** UD
12 UD × 131.1 = 1573.20
Extintor portátil de CO2, contra fuegos BC (incluso en presencia de tensión eléctrica), de 5 kg de agente extintor, eficacia 55B, tipo Fire Ice o similar, con soporte, válvula y manguera con difusor, incluídas fijaciones, colocado según norma, en condiciones de prestar servicio correctamente.

| Código | Ud | Descripción | Rendimiento | Precio | Importe |
|---|---|---|---|---|---|
| E26AADA0020' | ud | Extintor portátil CO2 fuegos BC 5 kg 55B Fire Ice (material; 18/11/2014) | 1 | 124.7 | 124.70 |
| M01A0030 | h | Peón | 0.196 | 13.16 | 2.58 |
| %0.03 | % | Costes indirectos | 3 % | 127.28 | 3.82 |
|  |  | Total |  |  | 131.1 |

| Medición | Uds. | Parcial |
|---|---|---|
| PLANTA SÓTANO |  |  |
| Centro de Transformación | 1 | 1.00 |
| Garaje | 1 | 1.00 |
| Vestíbulo cuartos de isntalaciones | 1 | 1.00 |
| Almacén | 2 | 2.00 |
| Laboratorio multiservicio 01 | 1 | 1.00 |
| Laboratorio multiservicio 02 | 1 | 1.00 |
| PLANTA BAJA |  |  |
| Sala multifuncional | 1 | 1.00 |
| PLANTA INSTALACIONES |  |  |
| Terraza instalaciones | 1 | 1.00 |
| Falso techo técnico laboratorio 01 | 1 | 1.00 |
| Falso techo técnico laboratorio 02 | 1 | 1.00 |
| PLANTA PRIMERA |  |  |
| Pasillo | 1 | 1.00 |
| Subtotal acumulado |  | 12.00 |
| Total |  | 12 |

**D27BB0040'** UD (05/12/2008)
1 UD × 1339.39 = 1339.39
Toma de alimentación en (IPF-41), alojada en hueco de 30 cm de profundidad, formada por bifurcación, roscada a tubo, con una entrada D 3" y 2 salidas D 70 mm, con acoples y tapones en aluminio, incluso cofre de dimensiones 59x44x30 cm, pintado en rojo y puerta ciega pintada en blanco con marco rojo con inscripción "uso exclusivo bomberos", incluso tubería de acero pintada en rojo para abastecimiento desde la fachada principal. Totalmente instalada y probada, con toda clase de ayudas, incluso de albañilería, en condiciones de prestar servicio correctamente.

| Código | Ud | Descripción | Rendimiento | Precio | Importe |
|---|---|---|---|---|---|
| E26BB0020' | ud | Toma aliment fachada bifurc entr 3" y 2 salid D 70 mm (material; 05/12/2008) | 1 | 378.98 | 378.98 |
| E26BC0020' | ud | Cofre IPF-41 rojo y puerta blanca c/marco rojo (material; 05/12/2008) | 1 | 131.31 | 131.31 |
| K41.0545' | ML |  (05/12/2008) | 25 | 30.55 | 763.75 |
| M01B0110 | h | Oficial instalador | 0.976 | 13.83 | 13.50 |
| M01B0120 | h | Ayudante instalador | 0.976 | 13.16 | 12.84 |
| %0.03 | % | Costes indirectos | 3 % | 1300.38 | 39.01 |
|  |  | Total |  |  | 1339.39 |

| Medición | Uds. | Parcial |
|---|---|---|
| PLANTA BAJA |  |  |
| Fachada | 1 | 1.00 |
| Subtotal acumulado |  | 1.00 |
| Total |  | 1 |

#### 09.04.03 SEÑALIZACIÓN
Importe: 2131.94

**K35.9042** UD (05/11/2014)
39 UD × 12.54 = 489.06
Placa señalización de instalación contraincendios para EXTINTOR, segun UNE 23-034-88 en aluminio fotoluminescente, de 297 X 210 mm; colocada según normativa.

| Código | Ud | Descripción | Rendimiento | Precio | Importe |
|---|---|---|---|---|---|
| E26D0010 | ud | Placa señaliz evac y medios móv extinc Al 297x210 mm (material; 18/11/2014) | 1 | 10.1 | 10.10 |
| M01B0120 | h | Ayudante instalador | 0.157 | 13.16 | 2.07 |
| %00.0003 | % |  | 3 % | 12.17 | 0.37 |
|  |  | Total |  |  | 12.54 |

| Medición | Uds. | Parcial |
|---|---|---|
| PLANTA SÓTANO |  |  |
| Garaje | 6 | 6.00 |
| Vestíbulo cuartos de instalaciones | 1 | 1.00 |
| Núcleo de comunicación vertical 01 | 1 | 1.00 |
| Almacén general | 3 | 3.00 |
| Laboratorio multiservicio 01 | 3 | 3.00 |
| Laboratorio multiservicio 02 | 2 | 2.00 |
| PLANTA BAJA |  |  |
| Sala multiproposito | 4 | 4.00 |
| Porche de accesos | 1 | 1.00 |
| Acceso principal | 1 | 1.00 |
| Recepción | 1 | 1.00 |
| Vestíbulo mirador laboratorios | 1 | 1.00 |
| Circulación despachos | 2 | 2.00 |
| PLANTA INSTALACIONES |  |  |
| Núcleo de comunicación vertical 01 | 1 | 1.00 |
| Núcleo de comunicación vertical 02 | 1 | 1.00 |
| Terraza de instalaciones | 3 | 3.00 |
| Falso techo técnico laboratorio 01 | 2 | 2.00 |
| Falso techo técnico laboratorio 02 | 2 | 2.00 |
| PLANTA PRIMERA |  |  |
| Pasillo dirección | 1 | 1.00 |
| Pasillo | 2 | 2.00 |
| Núcleo de comunicación vertical 02 | 1 | 1.00 |
| Subtotal acumulado |  | 39.00 |
| Total |  | 39 |

**K35.9043** UD (05/11/2014)
19 UD × 12.54 = 238.26
Placa señalización de instalación contraincendios para B.I.E., según UNE 23-034-88 en aluminio fotoluminescente, de 297 X 210 mm; colocada según normativa.

| Código | Ud | Descripción | Rendimiento | Precio | Importe |
|---|---|---|---|---|---|
| E26D0010 | ud | Placa señaliz evac y medios móv extinc Al 297x210 mm | 1 | 10.1 | 10.10 |
| M01B0120 | h | Ayudante instalador | 0.157 | 13.16 | 2.07 |
| %00.0003 | % |  | 3 % | 12.17 | 0.37 |
|  |  | Total |  |  | 12.54 |

| Medición | Uds. | Parcial |
|---|---|---|
| PLANTA SOTANO |  |  |
| Garaje | 3 | 3.00 |
| Almacén general | 1 | 1.00 |
| Laboratorio multiservicio 01 | 2 | 2.00 |
| Laboratorio multiservicio 02 | 1 | 1.00 |
| PLANTA BAJA |  |  |
| Sala multipropósito | 2 | 2.00 |
| Porche de accesos | 1 | 1.00 |
| Vestíbulo mirador laboratirios | 1 | 1.00 |
| Circulación despachos | 1 | 1.00 |
| PLANTA INSTALACIONES |  |  |
| Terraza instalaciones | 2 | 2.00 |
| Falso techo laboratorio 01 | 1 | 1.00 |
| Falso techo laboratorio 02 | 1 | 1.00 |
| PLANTA PRIMERA |  |  |
| Pasillo dirección | 1 | 1.00 |
| Pasillo | 2 | 2.00 |
| Subtotal acumulado |  | 19.00 |
| Total |  | 19 |

**K35.9045** UD (05/11/2014)
20 UD × 12.54 = 250.80
Placa señalización de instalación contraincendios para PULSADOR, según UNE 23-034-88 en aluminio fotoluminescente, de 297 X 210 mm; colocada según normativa.

| Código | Ud | Descripción | Rendimiento | Precio | Importe |
|---|---|---|---|---|---|
| E26D0010 | ud | Placa señaliz evac y medios móv extinc Al 297x210 mm | 1 | 10.1 | 10.10 |
| M01B0120 | h | Ayudante instalador | 0.157 | 13.16 | 2.07 |
| %00.0003 | % |  | 3 % | 12.17 | 0.37 |
|  |  | Total |  |  | 12.54 |

| Medición | Uds. | Parcial |
|---|---|---|
| PLANTA SÓTANO |  |  |
| Garaje | 3 | 3.00 |
| Laboratorio multiservicio 01 | 2 | 2.00 |
| Laboratorio multiservicio 02 | 1 | 1.00 |
| PLANTA BAJA |  |  |
| Porche de accesos | 1 | 1.00 |
| Sala multipropósito | 3 | 3.00 |
| Núcleo de comunicación vertical 01 | 1 | 1.00 |
| Circulación despachos | 2 | 2.00 |
| PLANTA INSTALACIONES |  |  |
| Terrazas de instalaciones | 2 | 2.00 |
| Falso techo técnico laboratorio 01 | 1 | 1.00 |
| Falso techo técnico laboratorio 02 | 1 | 1.00 |
| PLANTA PRIMERA |  |  |
| Pasillo dirección | 1 | 1.00 |
| Pasillo | 2 | 2.00 |
| Subtotal acumulado |  | 20.00 |
| Total |  | 20 |

**K35.9054** UD (05/11/2014)
4 UD × 12.55 = 50.20
Placa señalización de evacuacion: NO UTILIZAR EN CASO DE INCENDIO, en aluminio fotoluminescente, de 297x210 mm, según UNE 23-034-81; colocada según normativa.

| Código | Ud | Descripción | Rendimiento | Precio | Importe |
|---|---|---|---|---|---|
| E26D0010 | ud | Placa señaliz evac y medios móv extinc Al 297x210 mm | 1 | 10.1 | 10.10 |
| M01B0120 | h | Ayudante instalador | 0.158 | 13.16 | 2.08 |
| %00.0003 | % |  | 3 % | 12.18 | 0.37 |
|  |  | Total |  |  | 12.55 |

| Medición | Uds. | Parcial |
|---|---|---|
| PLANTA SÓTANO | 1 | 1.00 |
| PLANTA BAJA | 1 | 1.00 |
| PLANTA INSTALACIONES | 1 | 1.00 |
| PLANTA PRIMERA | 1 | 1.00 |
| Subtotal acumulado |  | 4.00 |
| Total |  | 4 |

**K35.9050** UD (05/11/2014)
28 UD × 12.54 = 351.12
Placa señalización de evacuacion y EXIT, en aluminio fotoluminescente, de 297x210 mm, según UNE 23-034-81; colocada según normativa.

| Código | Ud | Descripción | Rendimiento | Precio | Importe |
|---|---|---|---|---|---|
| E26D0010 | ud | Placa señaliz evac y medios móv extinc Al 297x210 mm | 1 | 10.1 | 10.10 |
| M01B0120 | h | Ayudante instalador | 0.157 | 13.16 | 2.07 |
| %00.0003 | % |  | 3 % | 12.17 | 0.37 |
|  |  | Total |  |  | 12.54 |

**K35.9052** UD (05/11/2014)
10 UD × 12.55 = 125.50
Placa señalización de evacuacion para NO EXIT, en aluminio fotoluminescente, de 297x210 mm, según UNE 23-034-81; colocada según normativa.

| Código | Ud | Descripción | Rendimiento | Precio | Importe |
|---|---|---|---|---|---|
| E26D0010 | ud | Placa señaliz evac y medios móv extinc Al 297x210 mm | 1 | 10.1 | 10.10 |
| M01B0120 | h | Ayudante instalador | 0.158 | 13.16 | 2.08 |
| %00.0003 | % |  | 3 % | 12.18 | 0.37 |
|  |  | Total |  |  | 12.55 |

**D27D0010** UD
50 UD × 12.54 = 627.00
Placa de señalización genérica de evacuación y medios móviles de extinción en aluminio luminiscente TAM 297x210 mm, colocada.

| Código | Ud | Descripción | Rendimiento | Precio | Importe |
|---|---|---|---|---|---|
| E26D0010 | ud | Placa señaliz evac y medios móv extinc Al 297x210 mm | 1 | 10.1 | 10.10 |
| M01B0120 | h | Ayudante instalador | 0.157 | 13.16 | 2.07 |
| %0.03 | % | Costes indirectos | 3 % | 12.17 | 0.37 |
|  |  | Total |  |  | 12.54 |

#### 09.04.04 SECTORIZACIÓN DE PASO DE INSTALACIONES (09/07/2007)
Importe: 9058.29

**SECT01** M² (09/07/2007)
3.5 M² × 90.59 = 317.07
Sellado de huecos de pasos de instalaciones con sistema Promastop - Revestimiento, o similar, compuesto de paneles de lana de roca de densidad 145 kg/m3 y revestimiento resistente al fuego impermeable y resistente a aceites de base acuosa, Promastop o similar, incluyendo la protección lateral o superior a cada lado del sector en 250 mm., según solución constructiva tipo Promat 12.01 o similar, para una resistencia al fuego de 120 minutos. La unidad de obra se entiende totalmente ejecutada, según instrucciones de la D.F., con toda clase de ayudas incluso de albañilería, incluyendo pequeño material y accesorios.

| Código | Ud | Descripción | Rendimiento | Precio | Importe |
|---|---|---|---|---|---|
| sect11 | m2 | Sellado de huecos de pasos de instalaciones con sistema Promat 1 (material; 09/07/2007) | 1 | 61.5 | 61.50 |
| M01B0110 | h | Oficial instalador | 0.98 | 13.83 | 13.55 |
| M01B0120 | h | Ayudante instalador | 0.98 | 13.16 | 12.90 |
| %0.03 | % | Costes indirectos | 3 % | 87.95 | 2.64 |
|  |  | Total |  |  | 90.59 |

| Medición | Uds. | Largo | Alto | Parcial |
|---|---|---|---|---|
|  | 7 | 1 | 0.5 | 3.50 |
| Total |  |  |  | 3.5 |

**SECT02** DM²
4 DM² × 44.39 = 177.56
Sellado de huecos de pasos de instalaciones mediante la colocación de almohadillas intumescentes termoexpansivas tipo Promaseal PS. o similar, según solución constructiva tipo Promat 12.08 o similar, para una resistencia al fuego de 180 minutos. La unidad de obra se entiende totalmente instalada, según instrucciones de la D.F., con toda clase de ayudas incluso de albañilería, incluyendo pequeño material y accesorios.

| Código | Ud | Descripción | Rendimiento | Precio | Importe |
|---|---|---|---|---|---|
| sect12 | m2 | Sellado de huecos de pasos de instalaciones con sistema Promat 12.07 (material; 18/11/2014) | 1 | 38.4 | 38.40 |
| M01B0110 | h | Oficial instalador | 0.174 | 13.83 | 2.41 |
| M01B0120 | h | Ayudante instalador | 0.174 | 13.16 | 2.29 |
| %0.03 | % | Costes indirectos | 3 % | 43.10 | 1.29 |
|  |  | Total |  |  | 44.39 |

| Medición | Uds. | Largo | Ancho | Parcial |
|---|---|---|---|---|
|  | 1 | 2 | 2 | 4.00 |
| Total |  |  |  | 4 |

**D27EA0010** UD
10 UD × 76.54 = 765.40
Manguito cortafuegos (intumescente) de D=50-80 mm, Terrain o similar, para sistemas de evacuación y saneamiento de tuberías de plástico, colocado. Según C.T.E. DB SI. La unidad se entiente totalmente instalada, con p.p. de accesorios y pequeño material, con toda clase de ayudas incluso albañilería, en condiciones de prestar servicio correctamente.

| Código | Ud | Descripción | Rendimiento | Precio | Importe |
|---|---|---|---|---|---|
| E26EA0010 | ud | Manguito cortafuegos (intumesc) D=83 mm Terrain (material; 18/11/2014) | 1 | 69.02 | 69.02 |
| M01B0050 | h | Oficial fontanero | 0.196 | 13.83 | 2.71 |
| M01B0060 | h | Ayudante fontanero | 0.196 | 13.16 | 2.58 |
| %0.03 | % | Costes indirectos | 3 % | 74.31 | 2.23 |
|  |  | Total |  |  | 76.54 |

**D27EA0020** UD
3 UD × 79.89 = 239.67
Manguito cortafuegos (intumescente) de D=110 mm, Terrain o similar, para sistemas de evacuación y saneamiento de tuberías de plástico, colocado. Según C.T.E. DB SI. La unidad se entiente totalmente instalada, con p.p. de accesorios y pequeño material, con toda clase de ayudas incluso albañilería, en condiciones de prestar servicio correctamente.

| Código | Ud | Descripción | Rendimiento | Precio | Importe |
|---|---|---|---|---|---|
| E26EA0020 | ud | Manguito cortafuegos (intumesc) D=110 mm Terrain (material; 18/11/2014) | 1 | 72.27 | 72.27 |
| M01B0050 | h | Oficial fontanero | 0.196 | 13.83 | 2.71 |
| M01B0060 | h | Ayudante fontanero | 0.196 | 13.16 | 2.58 |
| %0.03 | % | Costes indirectos | 3 % | 77.56 | 2.33 |
|  |  | Total |  |  | 79.89 |

**D27EA0030** UD
3 UD × 94.65 = 283.95
Manguito cortafuegos (intumescente) de D=125 mm, Terrain o similar, para sistemas de evacuación y saneamiento de tuberías de plástico, colocado. Según C.T.E. DB SI. La unidad se entiente totalmente instalada, con p.p. de accesorios y pequeño material, con toda clase de ayudas incluso albañilería, en condiciones de prestar servicio correctamente.

| Código | Ud | Descripción | Rendimiento | Precio | Importe |
|---|---|---|---|---|---|
| E26EA0030 | ud | Manguito cortafuegos (intumesc) D=125 mm Terrain (material; 18/11/2014) | 1 | 86.58 | 86.58 |
| M01B0050 | h | Oficial fontanero | 0.197 | 13.83 | 2.72 |
| M01B0060 | h | Ayudante fontanero | 0.197 | 13.16 | 2.59 |
| %0.03 | % | Costes indirectos | 3 % | 91.89 | 2.76 |
|  |  | Total |  |  | 94.65 |

**D27EA0040** UD
3 UD × 103.55 = 310.65
Manguito cortafuegos (intumescente) de D=160 mm, Terrain o similar, para sistemas de evacuación y saneamiento de tuberías de plástico, colocado. Según C.T.E. DB SI. La unidad se entiente totalmente instalada, con p.p. de accesorios y pequeño material, con toda clase de ayudas incluso albañilería, en condiciones de prestar servicio correctamente.

| Código | Ud | Descripción | Rendimiento | Precio | Importe |
|---|---|---|---|---|---|
| E26EA0040 | ud | Manguito cortafuegos (intumesc) D=160 mm Terrain (material; 18/11/2014) | 1 | 95.22 | 95.22 |
| M01B0050 | h | Oficial fontanero | 0.197 | 13.83 | 2.72 |
| M01B0060 | h | Ayudante fontanero | 0.197 | 13.16 | 2.59 |
| %0.03 | % | Costes indirectos | 3 % | 100.53 | 3.02 |
|  |  | Total |  |  | 103.55 |

**D27EA0040_2** UD
32 UD × 164.86 = 5275.52
Manguito cortafuegos (intumescente) de D=100-200 mm, Terrain o similar, para sistemas de evacuación y saneamiento de tuberías de plástico, colocado. Según C.T.E. DB SI. La unidad se entiente totalmente instalada, con p.p. de accesorios y pequeño material, con toda clase de ayudas incluso albañilería, en condiciones de prestar servicio correctamente.

| Código | Ud | Descripción | Rendimiento | Precio | Importe |
|---|---|---|---|---|---|
| E26EA0050 | ud | Manguito cortafuegos (intumesc) D=200 mm Terrain (material; 18/11/2014) | 1 | 154.77 | 154.77 |
| M01B0050 | h | Oficial fontanero | 0.196 | 13.83 | 2.71 |
| M01B0060 | h | Ayudante fontanero | 0.196 | 13.16 | 2.58 |
| %0.03 | % | Costes indirectos | 3 % | 160.06 | 4.80 |
|  |  | Total |  |  | 164.86 |

**COMP_15** UD (09/07/2007)
7 UD × 241.21 = 1688.47
Compuerta cortafuego rectangular de la marca Koolair modelo SFR+TH-70, o similar, de dimensiones 200x200mm, con envolvente formada por dos cuerpos de acero galvanizado, separadas entre sí por un marco de fibrosilicato, con clapeta de cierre construida en fibrosilicato tipo sandwich con dobre junta intumescente contínua, incluye fusible térmico TH-70 para accionamiento de cierre de la clapeta cuando la temperatura del flujo de aire supere los 70ºC, con p.p. de recubrimiento promat para correcta sectorización de paso de instalaciones. La unidad se entiente totalmente instalada y probada, con p.p. de accesorios y pequeño material, con toda clase de ayudas incluso albañilería, en condiciones de prestar servicio correctamente.

| Código | Ud | Descripción | Rendimiento | Precio | Importe |
|---|---|---|---|---|---|
| SECT01 | M² |  | 0.5 | 90.59 | 45.30 |
| com_15 | ud | Compuerta cortafuego rectangilar de la marca Koolair modelo SFR+TH-70 de dimensiones 200x200mm (material; 05/07/2010) | 1 | 175.65 | 175.65 |
| M01B0110 | h | Oficial instalador | 0.49 | 13.83 | 6.78 |
| M01B0120 | h | Ayudante instalador | 0.49 | 13.16 | 6.45 |
| %0.03 | % | Costes indirectos | 3 % | 234.18 | 7.03 |
|  |  | Total |  |  | 241.21 |

## 10 REVESTIMIENTOS Y FALSOS TECHOS (10/11/2000)
Importe: 142132.37

### 10.01 REVESTIMIENTOS (08/02/2008)
Importe: 45821.22

**10.01.01** m² Cerramiento panel sandwich PIR 100 (08/02/2008)
1234.72 m² × 26.41 = 32608.96
M2. Cerramiento formado por panel sandwich de 1000 mm de anchura y 100 mm de espesor de doble chapa prelacada en blanco y alma de aislante térmico de espuma rígida de poliisocianurato PIR de 35 kg/m3 de densidad, con juntas de polietileno, fijado mediante piezas especiales, i/ replanteo, aplomado, recibido de cercos, colocación de canalizaciones y banda estanca inferior, recibido de cajas, elementos de remate, piezas especiales y limpieza. Totalmente terminado. Medido deduciendo huecos mayores de 2 m2. Según proyecto, CTE y normativa de aplicación.

| Código | Ud | Descripción | Rendimiento | Precio | Importe |
|---|---|---|---|---|---|
| U01AA501 | h | Cuadrilla A (05/11/2014) | 0.2 | 33.99 | 6.80 |
| U12NK065D | m² | Panel resistente LAC/PIR/LAC 100mm (material; 09/09/2014) | 1.1 | 16.68 | 18.35 |
| E09ED0050D | m² | Remates, perfiles, tornillería, tacos, juntas y piezas especiales. (material) | 1 | 0.49 | 0.49 |
| %CI | % | Costes indirectos | 3 % | 25.64 | 0.77 |
|  |  | Total |  |  | 26.41 |

| Medición | Uds. | Largo | Ancho | Alto | Parcial |
|---|---|---|---|---|---|
| laboratorio 1 | 2 | 32.2 |  | 8.1 | 521.64 |
|  | 2 |  | 8.6 | 8.1 | 139.32 |
|  | -1 | 4 |  | 4 | -16.00 |
|  | 2 |  | 0.6 | 4 | 4.80 |
| laboratorio 2 | 2 | 27.2 |  | 8.1 | 440.64 |
|  | 2 |  | 9.6 | 8.1 | 155.52 |
|  | -1 | 4 |  | 4 | -16.00 |
|  | 2 |  | 0.6 | 4 | 4.80 |
| Total |  |  |  |  | 1234.72 |

**10.01.02** m² Alicatado gres porcelanico 20x20 cm
445.58 m² × 25.73 = 11464.77
Alicatado con revestimiento de gres porcelanico de 20X20 cm, marca y modelo a decidir por la DF (12 €/m2), recibidos con adhesivo cementoso C 2TE, con marcado CE, según UNE-EN 12004, p.p. ingletes, cortes, rejuntado con mortero preparado flexible y limpieza, s/NTE RPA-4. Medido deduciendo huecos mayores de 1 m2. Según proyecto, CTE y normativa de aplicación.

| Código | Ud | Descripción | Rendimiento | Precio | Importe |
|---|---|---|---|---|---|
| M01A0010 | h | Oficial primera | 0.5 | 13.83 | 6.92 |
| M01A0030 | h | Peón | 0.25 | 13.16 | 3.29 |
| E37CC0100D | m² | Revest gres porcelanico 20x20 cm, (20 €/m2) (material; 02/10/2014) | 1.05 | 12 | 12.60 |
| E01FA0290 | kg | Adhesivo cementoso C 2TE, Fr-one n, Butech (material) | 5 | 0.41 | 2.05 |
| E01FB0150 | kg | Mortero rejuntado cementoso mejorado, coloreado, CG 2, Colorstuk (material) | 0.16 | 0.74 | 0.12 |
| E01E0010 | m³ | Agua | 0.001 | 1.26 | 0.00 |
| %0.03 | % | Costes indirectos | 3 % | 24.98 | 0.75 |
|  |  | Total |  |  | 25.73 |

| Medición | Uds. | Largo | Alto | Parcial |
|---|---|---|---|---|
| SÓTANO |  |  |  |  |
| presala lab. | 2 | 2.5 | 2.75 | 13.75 |
|  | 2 | 2.8 | 2.75 | 15.40 |
| cambiador | 2 | 2.5 | 2.75 | 13.75 |
|  | 2 | 2.5 | 2.75 | 13.75 |
| cambiador | 2 | 4.45 | 2.75 | 24.48 |
|  | 2 | 2 | 2.75 | 11.00 |
| presala lab. | 2 | 5.2 | 2.75 | 28.60 |
|  | 2 | 1.7 | 2.75 | 9.35 |
| BAJA |  |  |  |  |
| vest. aseos | 2 | 5.1 | 2.5 | 25.50 |
|  | 2 | 1.65 | 2.5 | 8.25 |
| aseo femenino | 2 | 1.5 | 2.5 | 7.50 |
|  | 2 | 2.8 | 2.5 | 14.00 |
| aseo masculino | 2 | 1.5 | 2.5 | 7.50 |
|  | 2 | 2.8 | 2.5 | 14.00 |
| vest. aseos | 2 | 3.15 | 2.5 | 15.75 |
|  | 2 | 2.3 | 2.5 | 11.50 |
| aseos adaptado | 2 | 2 | 2.5 | 10.00 |
|  | 2 | 1.85 | 2.5 | 9.25 |
| aseo femenino | 2 | 2.5 | 2.5 | 12.50 |
|  | 2 | 5.35 | 2.5 | 26.75 |
| aseo masculino | 2 | 2.5 | 2.5 | 12.50 |
|  | 2 | 5.35 | 2.5 | 26.75 |
| PRIMERA |  |  |  |  |
| cuarto limpieza | 2 | 1.9 | 2.5 | 9.50 |
|  | 2 | 1.95 | 2.5 | 9.75 |
| aseo femenino | 2 | 2.4 | 2.5 | 12.00 |
|  | 2 | 7 | 2.5 | 35.00 |
| aeso masculino | 2 | 2.5 | 2.5 | 12.50 |
|  | 2 | 7 | 2.5 | 35.00 |
| Total |  |  |  | 445.58 |

**10.01.03** m² Alicat azulej cerám. blanco 15x15cm (06/04/2009)
88.75 m² × 14.49 = 1285.99
Alicatado con azulejos cerámicos blancos, de 15x15 cm, recibidos con adhesivo cementoso C 1TE, con marcado CE, según UNE-EN 12004, p.p. de ingletes, cortes, rejuntado con mortero preparado flexible y limpieza, s/NTE RPA-4. Según proyecto, CTE y normativa de aplicación.

| Código | Ud | Descripción | Rendimiento | Precio | Importe |
|---|---|---|---|---|---|
| M01A0010 | h | Oficial primera | 0.5 | 13.83 | 6.92 |
| M01A0030 | h | Peón | 0.25 | 13.16 | 3.29 |
| E37CA0060 | ud | Azulejo 15 x 15 blanco (material) | 45 | 0.06 | 2.70 |
| E01FA0280 | kg | Adhesivo cementoso C 1TE, Tixocem Plus, Butech (material) | 4 | 0.21 | 0.84 |
| E01FB0230 | kg | Mortero rejuntado cementoso mejorado, CG 2, coloreado, p/juntas (material; 06/04/2009) | 0.7 | 0.45 | 0.32 |
| E01E0010 | m³ | Agua | 0.001 | 1.26 | 0.00 |
| %0.03 | % | Costes indirectos | 3 % | 14.07 | 0.42 |
|  |  | Total |  |  | 14.49 |

| Medición | Uds. | Largo | Ancho | Alto | Parcial |
|---|---|---|---|---|---|
| SÓTANO |  |  |  |  |  |
|  | 2 | 5 |  | 3 | 30.00 |
|  | 2 |  | 2 | 3 | 12.00 |
|  | 2 | 2.5 |  | 4.25 | 21.25 |
|  | 2 |  | 3 | 4.25 | 25.50 |
| Total |  |  |  |  | 88.75 |

**10.01.04** m² Guarnec+enlucido yeso, proyectado b/vista vertical.
88.75 m² × 5.2 = 461.50
Guarnecido y enlucido de yeso, proyectado a buena vista en paredes, de 15 mm de espesor, incluso p.p. de guardavivos de PVC en todas las esquinas, limpieza y humedecido de la pared. Según proyecto, CTE y normativa de aplicación.

| Código | Ud | Descripción | Rendimiento | Precio | Importe |
|---|---|---|---|---|---|
| M01A0010 | h | Oficial primera | 0.25 | 13.83 | 3.46 |
| A01A0020 | m³ | Pasta de yeso blanco. | 0.015 | 104.62 | 1.57 |
| E37KA0010 | m | Guardavivos de PVC (material) | 0.05 | 0.16 | 0.01 |
| E31CD0030 | ud | Andamio para interiores verticales. | 0.001 | 13.88 | 0.01 |
| %0.03 | % | Costes indirectos | 3 % | 5.05 | 0.15 |
|  |  | Total |  |  | 5.2 |

| Medición | Uds. | Largo | Ancho | Alto | Parcial |
|---|---|---|---|---|---|
| SÓTANO |  |  |  |  |  |
|  | 2 | 5 |  | 3 | 30.00 |
|  | 2 |  | 2 | 3 | 12.00 |
|  | 2 | 2.5 |  | 4.25 | 21.25 |
|  | 2 |  | 3 | 4.25 | 25.50 |
| Total |  |  |  |  | 88.75 |

### 10.02 FALSOS TECHOS (27/06/2012)
Importe: 63372.17

**10.02.01** m² Falso techo transitable (Panel PIR sobre perfiles omega)
544.04 m² × 26.77 = 14563.95
Falso techo transitable (hasta 100 kg/m2) formado por panel sandwich de 1000 mm de anchura y 100 mm de espesor de doble chapa prelacada en blanco y alma de aislante térmico de espuma rígida de poliisocianurato PIR de 35 kg/m3 de densidad sobre omega estructural metálica prelacada en blanco en sentido transversal a las juntas del panel (350 cm de luz máxima) y colgadas de la estructura principal mediante varilla roscada M12 con cubrejuntas por la parte superior del panel compuesto por tacos de lana de roca de densidad 130 kg/m3 y chapa de remate superior remachada a los paneles, incluso p.p. de tornillería, cubrejuntas, solapes, remates, juntas de estanqueidad y dilatación, sellados, perfil sanitario e remate entre paneles verticales y horizontales, pieza de sujección a estructura principal (abarazadera pasante) y medios auxiliares. Completamente instalado, según CTE, proyecto y recomendaciones del fabricante. Según proyecto, CTE y normativa de aplicación.

| Código | Ud | Descripción | Rendimiento | Precio | Importe |
|---|---|---|---|---|---|
| M01B0010 | h | Oficial cerrajero | 0.15 | 13.83 | 2.07 |
| M01B0020 | h | Ayudante cerrajero | 0.15 | 13.16 | 1.97 |
| E10DC0330D | ml | Subestructura metálica, componentes auxiliares, piezas de anclajes y regulación, perfiles Omega, refuerzos, grapas y elementos de fijación. (material; 09/09/2014) | 0.233 | 13.34 | 3.11 |
| U12NK065D | m² | Panel resistente LAC/PIR/LAC 100mm | 1.1 | 16.68 | 18.35 |
| E09ED0050D | m² | Remates, perfiles, tornillería, tacos, juntas y piezas espec. | 1 | 0.49 | 0.49 |
| %0.03 | % | Costes indirectos | 3 % | 25.99 | 0.78 |
|  |  | Total |  |  | 26.77 |

| Medición | Uds. | Largo | Ancho | Parcial |
|---|---|---|---|---|
| SÓTANO |  |  |  |  |
| laboratorio 1 | 1 | 32.2 | 8.6 | 276.92 |
|  | 1 | 4 | 0.6 | 2.40 |
|  | 1 | 1 | 0.6 | 0.60 |
| laboratorio 2 | 1 | 27.2 | 9.6 | 261.12 |
|  | 1 | 4 | 0.6 | 2.40 |
|  | 1 | 1 | 0.6 | 0.60 |
| Total |  |  |  | 544.04 |

**10.02.02** m² Falso techo YL continuo normal 13 mm
1736.66 m² × 9.36 = 16255.14
Falso techo continuo, formado por placa normal de yeso laminado de 13 mm de espesor y estructura de perfiles de chapa de acero galvanizada a base contínuos en forma de "U", de 47 mm de ancho y separados entre ellos 600 mm, suspendidos del forjado por medio de "horquillas" especiales y varilla roscada Ø 6 mm, y encajados en el perímetro. Parte proporcional de medios auxiliares, anclajes, suspensiones, cuelgues, tornillería, juntas estancas/acústicas de su perímetro, cintas y pasta de juntas, totalmente terminado listo para imprimar, pintar o decorar. Montaje según Normativa Intersectorial de ATEDY (2011). Según proyecto, CTE y normativa de aplicación.

| Código | Ud | Descripción | Rendimiento | Precio | Importe |
|---|---|---|---|---|---|
| E14AA0010 | m² | Falso techo continuo placa N-13, inst (material) | 1 | 9.09 | 9.09 |
| %0.03 | % | Costes indirectos | 3 % | 9.09 | 0.27 |
|  |  | Total |  |  | 9.36 |

| Medición | Uds. | Largo | Ancho | Parcial |
|---|---|---|---|---|
| SÓTANO |  |  |  |  |
| laboratorio 1 | 1 | 32.2 | 8.6 | 276.92 |
|  | 1 | 4 | 0.6 | 2.40 |
|  | 1 | 1 | 0.6 | 0.60 |
| laboratorio 2 | 1 | 27.2 | 9.6 | 261.12 |
|  | 1 | 4 | 0.6 | 2.40 |
|  | 1 | 1 | 0.6 | 0.60 |
| almacén | 1 | 23 | 7.15 | 164.45 |
| presala lab. | 1 | 2.5 | 2.8 | 7.00 |
| núcleo 3 | 1 | 5.1 | 2.7 | 13.77 |
| sala evac. | 1 | 5.1 | 1.15 | 5.87 |
| salida evc. | 1 | 1.8 | 1.25 | 2.25 |
| presala lab. | 1 | 5.2 | 1.7 | 8.84 |
| circulaciones | 1 | 6.75 | 3.3 | 22.28 |
| núcleo 2 | 1 | 2.7 | 3.75 | 10.13 |
| vest. acceso | 1 | 6.25 | 3.15 | 19.69 |
| sala servidor | 1 | 3.15 | 6.65 | 20.95 |
| inst. eléctricas | 1 | 3.05 | 5.35 | 16.32 |
| distribuidor | 1 | 3.5 | 2.85 | 9.98 |
| BAJA |  |  |  |  |
| despachos | 10 | 2.6 | 6.3 | 163.80 |
| sala reuniones | 1 | 2.7 | 6.95 | 18.77 |
| núcleo 1 | 1 | 2.5 | 4.45 | 11.13 |
| núcleo 2 | 1 | 5.65 | 3.75 | 21.19 |
| núcleo 3 | 1 | 2.55 | 6.3 | 16.07 |
| INTERMEDIA |  |  |  |  |
| núcleo 1 | 1 | 5.8 | 3.4 | 19.72 |
| núcleo 2 | 1 | 5.75 | 3.75 | 21.56 |
|  | 1 | 6.25 | 2.65 | 16.56 |
| almacén entrepl. | 1 | 17.25 | 5.75 | 99.19 |
| PRIMERA |  |  |  |  |
| despachos direc. | 3 | 6.2 | 2.65 | 49.29 |
|  | 2 | 7.75 | 2.5 | 38.75 |
| sala reun. direc. | 1 | 6.2 | 3.4 | 21.08 |
| despachos tecn. | 14 | 2.6 | 6.75 | 245.70 |
| despacho tecn. | 1 | 3.8 | 6.75 | 25.65 |
| sala reuniones | 1 | 4.6 | 7 | 32.20 |
| office | 1 | 6.05 | 7 | 42.35 |
| núcleo 1 | 1 | 3.9 | 6.8 | 26.52 |
| núcleo 2 | 1 | 5.75 | 3.75 | 21.56 |
| Total |  |  |  | 1736.66 |

**10.02.03** m² Falso techo YL continuo hidrófugo 13 mm
127.25 m² × 10.36 = 1318.31
Falso techo continuo, formado por placa hidrófuga de yeso laminado de 13 mm de espesor y estructura de perfiles de chapa de acero galvanizada a base contínuos en forma de "U", de 47 mm de ancho y separados entre ellos 600 mm, suspendidos del forjado por medio de "horquillas" especiales y varilla roscada Ø 6 mm, y encajados en el perímetro. Parte proporcional de medios auxiliares, anclajes, suspensiones, cuelgues, tornillería, juntas estancas/acústicas de su perímetro, cintas y pasta de juntas, totalmente terminado listo para imprimar, pintar o decorar. Montaje según Normativa Intersectorial de ATEDY (2011). Según proyecto, CTE y normativa de aplicación.

| Código | Ud | Descripción | Rendimiento | Precio | Importe |
|---|---|---|---|---|---|
| E14AA0020 | m² | Falso techo continuo placa WA-13, inst (material) | 1 | 10.06 | 10.06 |
| %0.03 | % | Costes indirectos | 3 % | 10.06 | 0.30 |
|  |  | Total |  |  | 10.36 |

| Medición | Uds. | Largo | Ancho | Parcial |
|---|---|---|---|---|
| SÓTANO |  |  |  |  |
| cambiador | 1 | 2.5 | 2.5 | 6.25 |
| sala gases | 1 | 5.1 | 1.4 | 7.14 |
| cambiador | 1 | 4.45 | 2 | 8.90 |
| vest. almacén | 1 | 3.75 | 2.05 | 7.69 |
| mantenimiento | 1 | 3.15 | 1.5 | 4.73 |
| BAJA |  |  |  |  |
| vest. aseos | 1 | 5.1 | 1.65 | 8.42 |
| vest. aseos | 1 | 3.15 | 2.3 | 7.25 |
| aseo femenino | 1 | 1.5 | 2.8 | 4.20 |
| aseo masculino | 1 | 1.5 | 2.8 | 4.20 |
| aseos adaptado | 1 | 2 | 1.85 | 3.70 |
| aseo femenino | 1 | 2.5 | 5.35 | 13.38 |
| aseo masculino | 1 | 2.5 | 5.35 | 13.38 |
| PRIMERA |  |  |  |  |
| cuarto limpieza | 1 | 1.9 | 1.95 | 3.71 |
| aseo femenino | 1 | 2.4 | 7 | 16.80 |
| aeso masculino | 1 | 2.5 | 7 | 17.50 |
| Total |  |  |  | 127.25 |

**10.02.04** m² Falso techo YL acústico 13 mm
526.43 m² × 13.01 = 6848.85
Falso techo continuo, formado por placa perforada de yeso laminado de 13 mm de espesor y 0,75 de absorción acústica (perforaciones de 15 mm separadas 30 mm hasta un porcentaje del 19,6%) y estructura de perfiles de chapa de acero galvanizada a base contínuos en forma de "U", de 47 mm de ancho y separados entre ellos 600 mm, suspendidos del forjado por medio de "horquillas" especiales y varilla roscada Ø 6 mm, y encajados en el perímetro. Parte proporcional de medios auxiliares, anclajes, suspensiones, cuelgues, tornillería, juntas estancas/acústicas de su perímetro, cintas y pasta de juntas, totalmente terminado listo para imprimar, pintar o decorar. Montaje según Normativa Intersectorial de ATEDY (2011). Según proyecto, CTE y normativa de aplicación.

| Código | Ud | Descripción | Rendimiento | Precio | Importe |
|---|---|---|---|---|---|
| E14AA0010P | m² | Falso techo continuo placa perf. 15/30 13, inst/ (material; 08/09/2014) | 1 | 12.63 | 12.63 |
| %0.03 | % | Costes indirectos | 3 % | 12.63 | 0.38 |
|  |  | Total |  |  | 13.01 |

| Medición | Uds. | Largo | Ancho | Parcial |
|---|---|---|---|---|
| BAJA |  |  |  |  |
| vest. sala mult. | 1 | 6.05 | 3.25 | 19.66 |
| acceso sala cyd | 1 | 4.7 | 2.2 | 10.34 |
| acceso ppal. | 1 | 5.85 | 4.45 | 26.03 |
| recepción | 1 | 5.75 | 4.6 | 26.45 |
| vest. mirador | 1 | 7.2 | 10.85 | 78.12 |
| circulación desp. | 1 | 30.15 | 1.6 | 48.24 |
| PRIMERA |  |  |  |  |
| circulaciones ppales. | 1 | 21 | 3.4 | 71.40 |
|  | 1 | 22.05 | 3.25 | 71.66 |
|  | 1 | 6.3 | 4.65 | 29.30 |
| circulación direc. | 1 | 11.65 | 1.5 | 17.48 |
| aula formación 1 | 1 | 9.7 | 7 | 67.90 |
| aula formación 2 | 1 | 8.55 | 7 | 59.85 |
| Total |  |  |  | 526.43 |

**10.02.05** m² Falsa viga YL continuo
30.9 m² × 17.79 = 549.71
Falsa viga de yeso laminado de 130 cm de desarrollo (30+70+30), formado por placa normal de yeso laminado de 13 mm de espesor y estructura de perfiles de chapa de acero galvanizada a base contínuos en forma de "U", de 47 mm de ancho y separados entre ellos 600 mm, suspendidos del forjado por medio de "horquillas" especiales y varilla roscada Ø 6 mm, y encajados en el perímetro. Parte proporcional de medios auxiliares, anclajes, suspensiones, cuelgues, tornillería, juntas estancas/acústicas de su perímetro, cintas y pasta de juntas, totalmente terminado listo para imprimar, pintar o decorar. Montaje según Normativa Intersectorial de ATEDY (2011). Según proyecto, CTE y normativa de aplicación.

| Código | Ud | Descripción | Rendimiento | Precio | Importe |
|---|---|---|---|---|---|
| E14AA0010FV | m² | Falsa viga continuo placa N-13, inst (material; 09/09/2014) | 1 | 17.27 | 17.27 |
| %0.03 | % | Costes indirectos | 3 % | 17.27 | 0.52 |
|  |  | Total |  |  | 17.79 |

| Medición | Uds. | Largo | Parcial |
|---|---|---|---|
| BAJA |  |  |  |
| circulación desp. | 7 | 1.5 | 10.50 |
| PRIMERA |  |  |  |
| circulaciones ppales. | 6 | 3.4 | 20.40 |
| Total |  |  | 30.9 |

**10.02.06** m² Falso techo registable visto de viruta madera
681.08 m² × 16.84 = 11469.39
Falso techo registrable de virutas de madera en módulos de 1200x600 mm visto, modelo Fine de Heradesign o equivalente, formado por estructura de perfiles primarios y secundarios y angulares de 24 mm revestida con lámina pre lacada en blanco en su cara vista, fijados mecánicamente en todo su perímetro, suspendida del forjado mediante anclajes, varilla roscada y piezas de cuelgue TR y placa 595x595x15 mm, totalmente instalado

| Código | Ud | Descripción | Rendimiento | Precio | Importe |
|---|---|---|---|---|---|
| E14D0500D | m² | Falso techo registable visto de viruta madera (material) | 1 | 16.35 | 16.35 |
| %0.03 | % | Costes indirectos | 3 % | 16.35 | 0.49 |
|  |  | Total |  |  | 16.84 |

| Medición | Uds. | Largo | Ancho | Alto | Parcial |
|---|---|---|---|---|---|
| BAJA |  |  |  |  |  |
| sala multipropósito | 1 | 27.4 | 18.2 |  | 498.68 |
|  | 2 | 27.4 |  | 2 | 109.60 |
|  | 2 |  | 18.2 | 2 | 72.80 |
| Total |  |  |  |  | 681.08 |

**10.02.07** m² Falso techo panel composite cemento-madera (27/06/2012)
376.96 m² × 27.78 = 10471.95
Falso techo, formado por estructura soporte de acero galvanizado y panel composite de cemento-madera de 10 mm espesor, gris bruto liso, p.p. de tornillería de fijación y masillas de sellado. Realizado según indicaciones del fabricante y ficha técnica de montaje. Instalado. Según proyecto, CTE y normativa de aplicación.

| Código | Ud | Descripción | Rendimiento | Precio | Importe |
|---|---|---|---|---|---|
| M01A0010 | h | Oficial primera | 0.35 | 13.83 | 4.84 |
| M01A0040 | h | Peón especializado | 0.35 | 13.24 | 4.63 |
| E14F0010 | m² | Panel composite de cemento-madera gris bruto liso 10 mm hidrofugado (material; 27/06/2012) | 1.1 | 8.21 | 9.03 |
| E14F0020 | m² | Perfilería acero galvanizado sistema oculto (material; 27/06/2012) | 1.1 | 7.7 | 8.47 |
| %0.03 | % | Costes indirectos | 3 % | 26.97 | 0.81 |
|  |  | Total |  |  | 27.78 |

| Medición | Uds. | Largo | Ancho | Parcial |
|---|---|---|---|---|
| BAJA |  |  |  |  |
| porche de accesos | 1 | 17.7 | 16.5 | 292.05 |
| mirador oeste | 1 | 11.2 | 1.5 | 16.80 |
| mirador este | 1 | 16.75 | 1.5 | 25.13 |
| mirador dirección | 1 | 17.95 | 1.5 | 26.93 |
| mirador dirección | 1 | 10.7 | 1.5 | 16.05 |
| Total |  |  |  | 376.96 |

**10.02.08** ud Trampilla para falso techo continuo 60x60
41 ud × 41.84 = 1715.44
Trampilla de registro de acero, Revo 13 GKFI, sistema D171 "KNAUF", de 800x800 mm, para falso techo continuo de placas de yeso laminado. Según proyecto, CTE y normativa de aplicación.

| Código | Ud | Descripción | Rendimiento | Precio | Importe |
|---|---|---|---|---|---|
| M01A0010 | h | Oficial primera | 0.15 | 13.83 | 2.07 |
| M01A0040 | h | Peón especializado | 0.15 | 13.24 | 1.99 |
| TRFT6060 | ud | Trampilla Revo 13 GKFI D171 Knauff 60x60 (16/09/2014) | 1 | 36.56 | 36.56 |
| %0.03 | % | Costes indirectos | 3 % | 40.62 | 1.22 |
|  |  | Total |  |  | 41.84 |

| Medición | Uds. | Parcial |
|---|---|---|
| BAJA |  |  |
| recepción | 1 | 1.00 |
| despachos | 10 | 10.00 |
| sala reuniones | 1 | 1.00 |
| PRIMERA |  |  |
| circulaciones ppales. | 3 | 3.00 |
| circulación direc. | 1 | 1.00 |
| despachos direc. | 5 | 5.00 |
| sala reun. direc. | 1 | 1.00 |
| despachos tecn. | 14 | 14.00 |
| despacho tecn. | 1 | 1.00 |
| sala reuniones | 1 | 1.00 |
| aula formación 1 | 1 | 1.00 |
| aula formación 2 | 1 | 1.00 |
| office | 1 | 1.00 |
| Total |  | 41 |

**10.02.09** ud Trampilla para falso techo continuo 80x80
3 ud × 59.81 = 179.43
Trampilla de registro de acero, Revo 13 GKFI, sistema D171 "KNAUF", de 800x800 mm, para falso techo continuo de placas de yeso laminado. Según proyecto, CTE y normativa de aplicación.

| Código | Ud | Descripción | Rendimiento | Precio | Importe |
|---|---|---|---|---|---|
| M01A0010 | h | Oficial primera | 0.15 | 13.83 | 2.07 |
| M01A0040 | h | Peón especializado | 0.15 | 13.24 | 1.99 |
| TRFT8080 | ud | Trampilla Revo 13 GKFI D171 Knauff 80x80 (16/09/2014) | 1 | 54.01 | 54.01 |
| %0.03 | % | Costes indirectos | 3 % | 58.07 | 1.74 |
|  |  | Total |  |  | 59.81 |

### 10.03 PINTURAS (10/11/2000)
Importe: 32938.98

**10.03.01** m² Pintura plástica mate interior
6798.2 m² × 2.96 = 20122.67
Pintura plástica para interior, lavable, acabado mate, i/imprimación, lijado y empaste, acabado a 2 manos, color a decidir por la DF. Según proyecto, CTE y normativa de aplicación.

| Código | Ud | Descripción | Rendimiento | Precio | Importe |
|---|---|---|---|---|---|
| M01B0090 | h | Oficial pintor | 0.075 | 13.83 | 1.04 |
| M01B0100 | h | Ayudante pintor | 0.075 | 13.16 | 0.99 |
| E35AA0120 | l | Pintura plást int, blanco mate (material) | 0.33 | 2.54 | 0.84 |
| %0.03 | % | Costes indirectos | 3 % | 2.87 | 0.09 |
|  |  | Total |  |  | 2.96 |

| Medición | Uds. | Largo | Ancho | Alto | Parcial |
|---|---|---|---|---|---|
| S/ TRASDOSADO | 1 | 1944 |  | 0.9 | 1749.60 |
| S/ TABIQUERÍA | 2 | 1162 |  | 0.9 | 2091.60 |
|  | 2 | 388 |  | 0.9 | 698.40 |
|  | 2 | 115 |  | 0.9 | 207.00 |
|  | -1 | 423 |  | 0.9 | -380.70 |
| S/ FALSO TECHO | 1 | 1737 |  |  | 1737.00 |
|  | 1 | 128 |  |  | 128.00 |
|  | 1 | 527 |  |  | 527.00 |
|  | 1 | 31 | 1.3 |  | 40.30 |
| Total |  |  |  |  | 6798.2 |

**10.03.02** m² Pintura plástica a pistola
681.08 m² × 3.53 = 2404.21
Pintura plástica para interior, lavable, acabado mate, i/imprimación, lijado y empaste, acabado a 4 manos a pistola, color a decidir por la DF. Según proyecto, CTE y normativa de aplicación.

| Código | Ud | Descripción | Rendimiento | Precio | Importe |
|---|---|---|---|---|---|
| M01B0090 | h | Oficial pintor | 0.08 | 13.83 | 1.11 |
| M01B0100 | h | Ayudante pintor | 0.08 | 13.16 | 1.05 |
| E35AA0120 | l | Pintura plást int, blanco mate | 0.5 | 2.54 | 1.27 |
| %0.03 | % | Costes indirectos | 3 % | 3.43 | 0.10 |
|  |  | Total |  |  | 3.53 |

| Medición | Uds. | Largo | Ancho | Alto | Parcial |
|---|---|---|---|---|---|
| S/ F.T. VIRUTAS |  |  |  |  |  |
| BAJA |  |  |  |  |  |
| sala multipropósito | 1 | 27.4 | 18.2 |  | 498.68 |
|  | 2 | 27.4 |  | 2 | 109.60 |
|  | 2 |  | 18.2 | 2 | 72.80 |
| Total |  |  |  |  | 681.08 |

**10.03.03** m2 Pintura epoxi sobre suelo de hormigón (10/11/2000)
877.62 m2 × 6.39 = 5607.99
Pintura plástica de resinas epoxi, dos capas sobre suelos de hormigón, i/lijado o limpieza, mano de imprimación especial epoxi, diluido, plastecido de golpes con masilla especial y lijado de parches. Según proyecto, CTE y normativa de aplicación.

| Código | Ud | Descripción | Rendimiento | Precio | Importe |
|---|---|---|---|---|---|
| M01B0090 | h | Oficial pintor | 0.15 | 13.83 | 2.07 |
| M01B0100 | h | Ayudante pintor | 0.15 | 13.16 | 1.97 |
| P25MT030 | l | Catalizador Transparente (material; 10/11/2000) | 0.25 | 3.42 | 0.86 |
| P25RO040 | kg | P. epoxi (2 comp.) (material; 10/11/2000) | 0.25 | 4.74 | 1.19 |
| P25WW220 | ud | Pequeño material (material; 10/11/2000) | 0.2 | 0.55 | 0.11 |
| %0.03 | % | Costes indirectos | 3 % | 6.20 | 0.19 |
|  |  | Total |  |  | 6.39 |

Claves: especial, pasta, capa, limpieza, suelo, hormigón, pintura, resina, masilla, parche, imprimación, epoxi, plástico, mano

| Medición | Uds. | Largo | Ancho | Parcial |
|---|---|---|---|---|
| GARAJE INT. |  |  |  |  |
|  | 1 | 32.65 | 17.9 | 584.44 |
|  | -1 | 4.5 | 6.3 | -28.35 |
|  | 1 | 21.6 | 17.15 | 370.44 |
|  | -1 | 7.3 | 6.7 | -48.91 |
| Total |  |  |  | 877.62 |

**10.03.04** m Señalización horizontal c/raya blanca 10 cm no reflectante
528.9 m × 0.6 = 317.34
Señalización horizontal con raya blanca o amarilla de 0,10 m de ancho, no reflectante, aplicada con máquina pintabandas, incluso premarcaje. Según proyecto, CTE y normativa de aplicación.

| Código | Ud | Descripción | Rendimiento | Precio | Importe |
|---|---|---|---|---|---|
| M01A0010 | h | Oficial primera | 0.009 | 13.83 | 0.12 |
| M01A0030 | h | Peón | 0.013 | 13.16 | 0.17 |
| M01B0130 | h | Encargado señalización. (mano de obra; 05/11/2014) | 0.002 | 13.83 | 0.03 |
| E35HD0040 | l | Pintura de señalización vial (material) | 0.032 | 5.49 | 0.18 |
| QAF0080 | h | Máquina pintabandas autopropuls airless (maquinaria) | 0.002 | 5.94 | 0.01 |
| QAB0050 | h | Furgón de 3,5 t (maquinaria) | 0.005 | 13.25 | 0.07 |
| %0.03 | % | Costes indirectos | 3 % | 0.58 | 0.02 |
|  |  | Total |  |  | 0.6 |

| Medición | Uds. | Largo | Ancho | Parcial |
|---|---|---|---|---|
| SÓTANO |  |  |  |  |
| plazas | 28 | 4.5 | 2.2 | 277.20 |
| plazas | 6 | 4.5 | 2.7 | 72.90 |
| plazas | 2 | 4.5 | 3.2 | 28.80 |
| plazas | 12 | 5 | 2.5 | 150.00 |
| Total |  |  |  | 528.9 |

**10.03.05** ud Señalización horizontal c/flecha blanca 10 cm no reflectante
4 ud × 5.22 = 20.88
Señalización horizontal con flecha urbana, frente-simple, pintada en blanco o amarillo, no reflexiva, aplicada con máquina pintabandas, incluso premarcaje. Según proyecto, CTE y normativa de aplicación.

| Código | Ud | Descripción | Rendimiento | Precio | Importe |
|---|---|---|---|---|---|
| M01A0010 | h | Oficial primera | 0.08 | 13.83 | 1.11 |
| M01A0030 | h | Peón | 0.04 | 13.16 | 0.53 |
| M01B0130 | h | Encargado señalización. | 0.04 | 13.83 | 0.55 |
| E35HD0040 | l | Pintura de señalización vial | 0.388 | 5.49 | 2.13 |
| QAF0090 | h | Máquina pintabandas no autoprop airless (maquinaria) | 0.12 | 1.84 | 0.22 |
| QAB0050 | h | Furgón de 3,5 t | 0.04 | 13.25 | 0.53 |
| %0.03 | % | Costes indirectos | 3 % | 5.07 | 0.15 |
|  |  | Total |  |  | 5.22 |

| Medición | Uds. | Parcial |
|---|---|---|
| SÓTANO |  |  |
|  | 4 | 4.00 |
| Total |  | 4 |

**10.03.06** ud Señalización horizontal c/número blanca 20 cm no reflectante
48 ud × 7.4 = 355.20
Señalización horizontal con número de 2 dígitos en circunferencia de 20 cm de diámetro, pintada en blanco o amarillo, no reflexiva, aplicada a mano con plantilla, incluso premarcaje. Según proyecto, CTE y normativa de aplicación.

| Código | Ud | Descripción | Rendimiento | Precio | Importe |
|---|---|---|---|---|---|
| M01A0010 | h | Oficial primera | 0.08 | 13.83 | 1.11 |
| M01A0030 | h | Peón | 0.04 | 13.16 | 0.53 |
| M01B0130 | h | Encargado señalización. | 0.04 | 13.83 | 0.55 |
| E35HD0040 | l | Pintura de señalización vial | 0.485 | 5.49 | 2.66 |
| E35HD0040D | ud | Plantilla de marcaje autoadhesiva 30x30 (material; 09/09/2014) | 1 | 1.8 | 1.80 |
| QAB0050 | h | Furgón de 3,5 t | 0.04 | 13.25 | 0.53 |
| %0.03 | % | Costes indirectos | 3 % | 7.18 | 0.22 |
|  |  | Total |  |  | 7.4 |

| Medición | Uds. | Parcial |
|---|---|---|
| SÓTANO |  |  |
| plazas | 28 | 28.00 |
| plazas | 6 | 6.00 |
| plazas | 2 | 2.00 |
| plazas | 12 | 12.00 |
| Total |  | 48 |

**10.03.07** m2 Tratamiento antipintadas (17/07/2014)
279.63 m2 × 9.76 = 2729.19
Tratamiento superficial antipintadas a base de PIERI GRAFFISTOP (PROTECCIÓN) sobre paramentos verticales y horizontales de hormigón aplicado con pistola airless; incluyendo limpieza, mano de fondo y mano de acabado. Según proyecto, normativa aplicable y prescripciones del fabricante.

| Código | Ud | Descripción | Rendimiento | Precio | Importe |
|---|---|---|---|---|---|
| M01B0090 | h | Oficial pintor | 0.3 | 13.83 | 4.15 |
| M01B0100 | h | Ayudante pintor | 0.3 | 13.16 | 3.95 |
| PIERISTOPP | l | PIERI GRAFFISTOP PROTECCIÓN (9 m2/l) (material; 17/07/2014) | 0.111 | 12.32 | 1.37 |
| %0.03 | % | Costes indirectos | 3 % | 9.47 | 0.28 |
|  |  | Total |  |  | 9.76 |

Claves: horizontal, base, emulsión, superficie, incoloro, vertical, piedra, limpieza, mano, paramento, ladrillo, acrílico, hormigón

| Medición | Uds. | Largo | Alto | Parcial |
|---|---|---|---|---|
| BAJA INFERIOR |  |  |  |  |
| sur | 1 | 18.2 | 2.5 | 45.50 |
| oeste | 1 | 43.15 | 2.5 | 107.88 |
| norte | 1 | 28.3 | 2.5 | 70.75 |
| este | 1 | 10.7 | 2.5 | 26.75 |
| sur | 1 | 11.5 | 2.5 | 28.75 |
| Total |  |  |  | 279.63 |

**10.03.08** m² Pintura látex acrovinílica mate, interior / exterior
401.6 m² × 3.44 = 1381.50
Pintura látex acrovinílica impermeable, interior o exterior, acabado mate sedoso, i/imprimación, lijado y empaste, acabado a 2 manos, color blanco.

| Código | Ud | Descripción | Rendimiento | Precio | Importe |
|---|---|---|---|---|---|
| M01B0090 | h | Oficial pintor | 0.075 | 13.83 | 1.04 |
| M01B0100 | h | Ayudante pintor | 0.075 | 13.16 | 0.99 |
| E35AB0170 | l | Pintura acrovinílica bl p/int./ext (material) | 0.33 | 3.97 | 1.31 |
| %0.03 | % | Costes indirectos | 3 % | 3.34 | 0.10 |
|  |  | Total |  |  | 3.44 |

| Medición | Uds. | Largo | Ancho | Alto | Parcial |
|---|---|---|---|---|---|
| B/ CHAPA EXT |  |  |  |  |  |
| M01 | 1 | 18.06 |  | 3.36 | 60.68 |
| M02 | 1 | 29.09 |  | 3.36 | 97.74 |
|  | -1 | 10.5 |  | 2.2 | -23.10 |
| M03 | 1 | 5 |  | 2.2 | 11.00 |
| M04 | 1 | 5 |  | 2.2 | 11.00 |
| M05 | 1 | 32.68 |  | 2.5 | 81.70 |
| M06 | 1 | 32.68 |  | 2.5 | 81.70 |
| M08 | 1 | 12.59 |  | 2.5 | 31.48 |
| M09 | 1 | 12.59 |  | 2.5 | 31.48 |
| M10 | 1 | 32.45 |  | 2.5 | 81.13 |
| M11 | 1 | 3.18 |  | 5.16 | 16.41 |
| M12 | 1 | 3.78 |  | 5.16 | 19.50 |
| M14 | 2 | 28.08 |  | 3.09 | 173.53 |
| M15 | 1 | 12.75 |  | 5.85 | 74.59 |
| M18 | 1 | 5.82 |  | 2 | 11.64 |
| M20 | 1 | 4.2 |  | 2.6 | 10.92 |
| M22 | 1 | 8.4 |  | 2.8 | 23.52 |
| M23 | 1 | 7.35 |  | 2.5 | 18.38 |
| M24 | 2 | 6.92 |  | 2.8 | 38.75 |
| M28 | 1 | 1.6 | 1 |  | 1.60 |
| VIDRIOS | -1 | 452.05 |  |  | -452.05 |
| Total |  |  |  |  | 401.6 |

## 11 EQUIPAMIENTO (08/02/2008)
Importe: 71198.34

### 11.01 FONTANERÍA Y SANEAMIENTO (04/06/2008)
Importe: 19709.08

#### 11.01.01 CANALIZACION PLUVIALES (15/06/2012)
Importe: 8715

**D14FHA0150** m Bajante visto o colector suspendido PVC-U 200 (15/06/2012)
300 m × 29.05 = 8715.00
Bajante visto o colector suspendido de tubería de PVC-U, clase B, UNE-EN 1329-1, D 200 mm, e=3,9 mm, reacción al fuego B-s1,d0, anclado a fábrica o estructura con abrazaderas isofónicas, incluso p.p. de piezas especiales, remate de ventilación en cubierta, pequeño material y registros en encuentros y derivaciones. Instalado, incluso ayudas de albañilería, según C.T.E. DB HS-5 y UNE-ENV 13801.

| Código | Ud | Descripción | Rendimiento | Precio | Importe |
|---|---|---|---|---|---|
| M01B0050 | h | Oficial fontanero | 0.1 | 13.83 | 1.38 |
| M01B0060 | h | Ayudante fontanero | 0.1 | 13.16 | 1.32 |
| M01A0030 | h | Peón | 0.05 | 13.16 | 0.66 |
| E28CA0280 | m | Tub. PVC-U aguas resid. clase B D 200 mm, Terrain (material; 02/10/2014) | 1 | 8.29 | 8.29 |
| E28CC0250 | ud | Codo 92° PVC-U, D 200 mm, alto impacto, Terrain (material; 02/10/2014) | 0.25 | 21.34 | 5.34 |
| E28CC0550 | ud | Empalme simple PVC-U 135º D 200mm, alto impacto, Terrain (material; 02/10/2014) | 0.25 | 32.19 | 8.05 |
| E28CC0492 | ud | Reducción de PVC-U, 200x160 mm, Terrain (material; 15/06/2012) | 0.25 | 3.55 | 0.89 |
| E28CC0646 | ud | Boca registro PVC-U, D 160 mm, Terrain (material; 15/06/2012) | 0.25 | 3.99 | 1.00 |
| E28CC0990 | ud | Abrazadera isofónica p/tubo D 200 mm (material; 28/07/2014) | 0.2 | 3.29 | 0.66 |
| E01NA0020 | l | Líquido limpiador PVC, Terrain (material; 28/07/2014) | 0.02 | 5.75 | 0.12 |
| E01NA0030 | l | Líquido soldador PVC, Terrain (material; 28/07/2014) | 0.04 | 12.17 | 0.49 |
| %0.030300_1 | % | Costes indirectos | 3 % | 28.20 | 0.85 |
|  |  | Total |  |  | 29.05 |

| Medición | Uds. | Largo | Parcial |
|---|---|---|---|
| horizontales | 1 | 44 | 44.00 |
| verticales | 1 | 220 | 220.00 |
| resto | 1 | 36 | 36.00 |
| Total |  |  | 300 |

#### 11.01.02 CANALIZACION FECALES (15/06/2012)
Importe: 2381.09

| Código | Ud | Descripción | Cantidad | Precio | Importe |
|---|---|---|---|---|---|
| D14FHA0150 | m | Bajante visto o colector suspendido PVC-U 200 | 65 | 29.05 | 1888.25 |

**02.021** m Desagüe aparato sanit PVC-U 125mm p.p.sifón. (03/07/2012)
14 m × 19.64 = 274.96
Desagüe de aparato sanitario realizado con tubería de PVC-U, clase B, UNE-EN 1329-1, de D 125 mm, empotrada o vista, incluso p.p. de sifón individual y piezas especiales, recibida con mortero de cemento y arena. Instalado hasta bajante o colector, según C.T.E. DB HS-5 y UNE-ENV 13801.

| Código | Ud | Descripción | Rendimiento | Precio | Importe |
|---|---|---|---|---|---|
| M01B0050 | h | Oficial fontanero | 0.25 | 13.83 | 3.46 |
| M01B0060 | h | Ayudante fontanero | 0.25 | 13.16 | 3.29 |
| M01A0030 | h | Peón | 0.25 | 13.16 | 3.29 |
| E28CA02301 | m | Tub. PVC-U aguas resid. clase B D 125 mm, Terrain (material; 05/08/2014) | 1.1 | 4.01 | 4.41 |
| E28CC01901 | ud | Codo 92° PVC-U, D 125 mm, Terrain (material; 05/08/2014) | 0.5 | 1.46 | 0.73 |
| E28CC03001 | ud | Codo 135° PVC-U, D 125 mm, Terrain (material; 05/08/2014) | 0.33 | 1.29 | 0.43 |
| E28IBBA00301 | ud | Sifón PVC sencillo curvo S/H D 125 mm, Terrain (material; 05/08/2014) | 0.5 | 2.64 | 1.32 |
| A02A0040 | m³ | Mortero 1:6 de cemento | 0.015 | 90.25 | 1.35 |
| E28CC09001 | ud | Abrazadera tubo D 125 mm (material; 05/08/2014) | 1 | 0.49 | 0.49 |
| E01NA0020 | l | Líquido limpiador PVC, Terrain | 0.01 | 5.75 | 0.06 |
| E01NA0030 | l | Líquido soldador PVC, Terrain | 0.02 | 12.17 | 0.24 |
| %0.030300_1 | % | Costes indirectos | 3 % | 19.07 | 0.57 |
|  |  | Total |  |  | 19.64 |

**D14FAB0100** m Desagüe aparato sanit PVC-U 50mm p.p.sifón. (03/07/2012)
13 m × 16.76 = 217.88
Desagüe de aparato sanitario realizado con tubería de PVC-U, clase B, UNE-EN 1329-1, de D 50 mm, empotrada o vista, incluso p.p. de sifón individual y piezas especiales, recibida con mortero de cemento y arena. Instalado hasta bajante o colector, según C.T.E. DB HS-5 y UNE-ENV 13801.

| Código | Ud | Descripción | Rendimiento | Precio | Importe |
|---|---|---|---|---|---|
| M01B0050 | h | Oficial fontanero | 0.25 | 13.83 | 3.46 |
| M01B0060 | h | Ayudante fontanero | 0.25 | 13.16 | 3.29 |
| M01A0030 | h | Peón | 0.25 | 13.16 | 3.29 |
| E28CA0230 | m | Tub. PVC-U aguas resid. clase B D 50 mm, Terrain (material; 28/07/2014) | 1.1 | 2.54 | 2.79 |
| E28CC0190 | ud | Codo 92° PVC-U, D 50 mm, Terrain (material; 28/07/2014) | 0.5 | 0.85 | 0.43 |
| E28CC0300 | ud | Codo 135° PVC-U, D 50 mm, Terrain (material; 28/07/2014) | 0.33 | 0.72 | 0.24 |
| E28IBBA0030 | ud | Sifón PVC sencillo curvo S/H D 50 mm, Terrain (material; 28/07/2014) | 0.5 | 1.61 | 0.81 |
| A02A0040 | m³ | Mortero 1:6 de cemento | 0.015 | 90.25 | 1.35 |
| E28CC0900 | ud | Abrazadera tubo D 50 mm (material; 28/07/2014) | 1 | 0.31 | 0.31 |
| E01NA0020 | l | Líquido limpiador PVC, Terrain | 0.01 | 5.75 | 0.06 |
| E01NA0030 | l | Líquido soldador PVC, Terrain | 0.02 | 12.17 | 0.24 |
| %0.030300_1 | % | Costes indirectos | 3 % | 16.27 | 0.49 |
|  |  | Total |  |  | 16.76 |

#### 11.01.03 CANALIZACION SUMINISTRO AGUA POTABLE (04/06/2008)
Importe: 8612.99

##### D14ADAD CANALIZACIONES DE PE-X (28/07/2014)
Importe: 2549.1

**D14ADA0010** m Canaliz agua fria DN 25mm PE-X Uponor Wirsbo-Pex (28/07/2014)
370 m × 4.53 = 1676.10
Canalización con tubería de polietileno reticulado (PE-X), UNE-EN ISO 15875, Uponor Wirsbo-Pex o equivalente, fabricada según método Engel (Peróxido), de DN 25 mm, e=3,5 mm, para agua fría, instalación no empotrada, sujeta mediante abrazaderas, incluso p.p. de accesorios Uponor Quick & Easy plástico (PPSU) y pequeño material. Instalada y probada. Según C.T.E. DB HS-4 y Decreto 134/2011 Consejería de Industria.

| Código | Ud | Descripción | Rendimiento | Precio | Importe |
|---|---|---|---|---|---|
| M01B0050 | h | Oficial fontanero | 0.038 | 13.83 | 0.53 |
| M01B0060 | h | Ayudante fontanero | 0.038 | 13.16 | 0.50 |
| E24AG0030 | m | Tubo polietileno retic. Uponor Wirsbo-Pex D 25 mm (material; 28/07/2014) | 1 | 2.31 | 2.31 |
| E24AH0110 | ud | p.p. accesorios, D=25mm Uponor Quick & Easy (PPSU) (material; 28/07/2014) | 1 | 1.06 | 1.06 |
| %0.030300_1 | % | Costes indirectos | 3 % | 4.40 | 0.13 |
|  |  | Total |  |  | 4.53 |

**D14ADA0018** m Canaliz agua fria DN 40mm PE-X Uponor Wirsbo-Pex (28/07/2014)
100 m × 8.73 = 873.00
Canalización con tubería de polietileno reticulado (PE-X), UNE-EN ISO 15875, Uponor Wirsbo-Pex o equivalente, fabricada según método Engel (Peróxido), de DN 40 mm, e=5,5 mm, para agua fría, instalación no empotrada, sujeta mediante abrazaderas, incluso p.p. de accesorios Uponor Quick & Easy plástico (PPSU) y pequeño material. Instalada y probada. Según C.T.E. DB HS-4 y Decreto 134/2011 Consejería de Industria.

| Código | Ud | Descripción | Rendimiento | Precio | Importe |
|---|---|---|---|---|---|
| M01B0050 | h | Oficial fontanero | 0.038 | 13.83 | 0.53 |
| M01B0060 | h | Ayudante fontanero | 0.038 | 13.16 | 0.50 |
| E24AG0050 | m | Tubo polietileno retic. Uponor Wirsbo-Pex D 40 mm (material; 28/07/2014) | 1 | 5.8 | 5.80 |
| E24AH0130 | ud | p.p. accesorios, D=40mm Uponor Quick & Easy (PPSU) (material; 28/07/2014) | 1 | 1.64 | 1.64 |
| %0.030300_1 | % | Costes indirectos | 3 % | 8.47 | 0.25 |
|  |  | Total |  |  | 8.73 |

##### D14ADB PUNTOS DE AGUA DE PE-X (03/07/2012)
Importe: 367.29

**D14ADB0010** ud Punto agua fria 1/2"(16) PE-X Uponor Wirsbo-Pex (03/07/2012)
21 ud × 17.49 = 367.29
Punto de agua fria DN 16 (1/2"), en interior de vivienda, con tubería de polietileno reticulado (PE-X), UNE-EN ISO 15875, Uponor Wirsbo-Pex o equivalente, fabricada según el método Engel (Peróxido), e=2,2 mm, incluso p.p. de accesorios Uponor Quick & Easy plástico (PPSU) y pequeño material, apertura y sellado de rozas. Instalada y probada. Según C.T.E. DB HS-4 y Decreto 134/2011 Consejería de Industria.

| Código | Ud | Descripción | Rendimiento | Precio | Importe |
|---|---|---|---|---|---|
| M01B0050 | h | Oficial fontanero | 0.158 | 13.83 | 2.19 |
| M01B0060 | h | Ayudante fontanero | 0.158 | 13.16 | 2.08 |
| E24AG0010 | m | Tubo polietileno retic. Uponor Wirsbo-Pex D 16 mm (material; 28/07/2014) | 2 | 1.13 | 2.26 |
| E24AH0010 | ud | Te reducida plástico, 20x16x16 Uponor Q&E (PPSU) (material; 28/07/2014) | 1 | 2.33 | 2.33 |
| E24AH0040 | ud | Codo terminal plástico, 16x1/2" Uponor Q&E (PPSU) (material; 28/07/2014) | 1 | 1.87 | 1.87 |
| A07B0010 | m | Apertura y sellado de rozas en fábricas de bloques de hormigón | 2 | 2.87 | 5.74 |
| A02A0010 | m³ | Mortero 1:3 de cemento | 0.003 | 110.71 | 0.33 |
| E24AH0160 | ud | Abrazadera tub. polietileno D 16 mm (material; 28/07/2014) | 3 | 0.06 | 0.18 |
| %0.030300_1 | % | Costes indirectos | 3 % | 16.98 | 0.51 |
|  |  | Total |  |  | 17.49 |

##### D14BD VÁLVULAS DE ESFERA (16/02/2011)
Importe: 744.07

**D14BD0100** ud Válvula esfera 16 mm PB (16/02/2011)
25 ud × 12.78 = 319.50
Válvula o llave de paso de esfera de D 16 mm, de polibutileno, i/p.p. pequeño material. Instalada. Según C.T.E. DB HS-4 y UNE-ENV 12108.

| Código | Ud | Descripción | Rendimiento | Precio | Importe |
|---|---|---|---|---|---|
| M01B0050 | h | Oficial fontanero | 0.45 | 13.83 | 6.22 |
| E24GB0400 | ud | Válvula de esfera 16 mm para tub. polibutileno (material; 16/02/2011) | 1 | 6.19 | 6.19 |
| %0.030300_1 | % | Costes indirectos | 3 % | 12.41 | 0.37 |
|  |  | Total |  |  | 12.78 |

**D14BD0120** ud Válvula esfera 25 mm PB (16/02/2011)
13 ud × 16.15 = 209.95
Válvula o llave de paso de esfera de D 25 mm, de polibutileno, i/p.p. pequeño material. Instalada. Según C.T.E. DB HS-4 y UNE-ENV 12108.

| Código | Ud | Descripción | Rendimiento | Precio | Importe |
|---|---|---|---|---|---|
| M01B0050 | h | Oficial fontanero | 0.45 | 13.83 | 6.22 |
| E24GB0420 | ud | Válvula de esfera 25 mm para tub. polibutileno (material; 16/02/2011) | 1 | 9.46 | 9.46 |
| %0.030300_1 | % | Costes indirectos | 3 % | 15.68 | 0.47 |
|  |  | Total |  |  | 16.15 |

**D14BD0150** ud Válvula esfera 40 mm PB (28/07/2014)
7 ud × 30.66 = 214.62
Válvula o llave de paso de esfera de D 40 mm, de polibutileno, i/p.p. pequeño material. Instalada. Según C.T.E. DB HS-4 y UNE-ENV 12108.

| Código | Ud | Descripción | Rendimiento | Precio | Importe |
|---|---|---|---|---|---|
| M01B0050 | h | Oficial fontanero | 0.55 | 13.83 | 7.61 |
| E24GB0450 | ud | Válvula de esfera 40 mm para tub. polibutileno (material; 28/07/2014) | 1 | 22.16 | 22.16 |
| %0.030300_1 | % | Costes indirectos | 3 % | 29.77 | 0.89 |
|  |  | Total |  |  | 30.66 |

##### D14CB CONTADORES DE AGUA GENERALES (28/07/2014)
Importe: 304.58

**D14CB0020** ud Contador general agua 40 mm (1 1/2") (28/07/2014)
1 ud × 304.58 = 304.58
Contador general de agua de 40 mm (1 1/2") homologado (con filtro incorporado), M-120 R160 de Elster Medición o equivalente, colocado en armario o junto a batería de contadores, incluso válvulas de corte de esfera antes y después del contador, válvula de retención y te de aforo de 1 1/2", p.p. de pequeño material y conexiones. Instalado y probado s/normas de la empresa municipal de aguas y C.T.E. DB HS-4.

| Código | Ud | Descripción | Rendimiento | Precio | Importe |
|---|---|---|---|---|---|
| M01B0050 | h | Oficial fontanero | 1.2 | 13.83 | 16.60 |
| E24DCA0050 | ud | Contador de agua fría 1 1/2 ", M-120 R160 (material; 28/07/2014) | 1 | 250.59 | 250.59 |
| E24GB0320 | ud | Válvula paso de bola 1 1/2" latón, Cimberio (material; 28/07/2014) | 2 | 8.99 | 17.98 |
| E24GD0140 | ud | Válvula retención clapeta 1 1/2" latón, Cimberio (material; 28/07/2014) | 1 | 9.26 | 9.26 |
| E24AJ0620 | ud | Te PN 25, D 40 mm tub. polipropileno Coestherm (material; 28/07/2014) | 1 | 1.28 | 1.28 |
| %0.030300_1 | % | Costes indirectos | 3 % | 295.71 | 8.87 |
|  |  | Total |  |  | 304.58 |

##### D14DB DEPÓSITOS DE PRFV (04/06/2008)
Importe: 2307.12

**D14DB0020** ud Depósito cilíndrico vertical de superficie 6000 l CVC Salher (04/06/2008)
1 ud × 2307.12 = 2307.12
Depósito cilíndrico vertical de superficie, para agua potable, Salher CVC o equivalente, de PRFV (poliester reforzado con fibra de vidrio), de 6000 l, D=2000 mm y l=2110 mm, i/macizado de fondo con hormigón de fck=10 N/mm², excavación precisa, relleno de resto de zanja con tierras saneadas, carga y transporte de tierras sobrantes a vertedero y primer llenado de agua, instalado. Según C.T.E. DB HS-4.

| Código | Ud | Descripción | Rendimiento | Precio | Importe |
|---|---|---|---|---|---|
| M01A0010 | h | Oficial primera | 2 | 13.83 | 27.66 |
| M01A0030 | h | Peón | 2 | 13.16 | 26.32 |
| E24FCA0010 | ud | Depósito PRFV 6000 l, vert. de superficie, Salher CVC (material; 04/06/2008) | 1 | 1908.09 | 1908.09 |
| A03A0010 | m³ | Hormigón en masa de fck= 10 N/mm² | 1.84 | 79.6 | 146.46 |
| E01E0010 | m³ | Agua | 6 | 1.26 | 7.56 |
| A06B0010 | m³ | Excavación en zanjas y pozos. | 7.2 | 12.39 | 89.21 |
| A06C0020 | m³ | Relleno de zanjas compactado con productos procedentes de las mi (28/07/2014) | 2.8 | 6.36 | 17.81 |
| A06D0020 | m³ | Carga mecánica, transporte tierras vertedero, camión, máx. 10 km (28/07/2014) | 4.4 | 3.82 | 16.81 |
| %0.030300_1 | % | Costes indirectos | 3 % | 2239.92 | 67.20 |
|  |  | Total |  |  | 2307.12 |

##### D14EAD GRUPOS DE PRESION VERTICALES CON VARIADOR DE FRECUENCIA 2 BOMBAS (04/06/2008)
Importe: 1948.84

**D14EAD0020** ud Grupo presión 'Nueva Spill' c/variador frecuencia 6.000 l/h + bo (04/06/2008)
1 ud × 1579.4 = 1579.40
Grupo de presión para agua en edificios, ULTRA UVB2 'Nueva Spill' o equivalente, formado por 2 electrobombas verticales multiturbinas de 1,5 CV, modelo U5 V150/5 o equivalente, para un caudal de 6.000 l/h por bomba a 30 m.c.a., 1 depósito de membrana de 100 l, cuadro eléctrico con variador de frecuencia, presostato, manómetro, colector, válvulas de retención y corte, p.p. de tubería de D 11/4", accesorios y pequeño material. Instalado, s/ C.T.E. DB HS-4.

| Código | Ud | Descripción | Rendimiento | Precio | Importe |
|---|---|---|---|---|---|
| M01B0050 | h | Oficial fontanero | 2 | 13.83 | 27.66 |
| M01B0060 | h | Ayudante fontanero | 2 | 13.16 | 26.32 |
| E24EBD0020 | ud | Grupo pres 2 bomb 1,5CV 6.000 l/h 30 mca 1 depós 100 l 'Nueva Spill' ULTRA UVB2 i/cuadro con variador de frecuencia (material; 28/07/2014) | 1 | 1462.54 | 1462.54 |
| E24GD0040 | ud | Válvula de retención 11/4", Itap (material; 28/07/2014) | 2 | 3.05 | 6.10 |
| E24GA0190 | ud | Válvula de compuerta 11/4", Itap (material; 28/07/2014) | 2 | 2.65 | 5.30 |
| E24AA0040 | m | Tub. acero galv. D 1 1/4" (DN 32mm) (material; 04/06/2008) | 2 | 2.74 | 5.48 |
| %0.030300_1 | % | Costes indirectos | 3 % | 1533.40 | 46.00 |
|  |  | Total |  |  | 1579.4 |

**01.3112** u Filtro de Malla (Y) D1½" (28/07/2014)
2 u × 184.72 = 369.44
Filtro de malla en Y, con cuerpo de hierro fundido y malla en acero inoxidable, de 1½" de diámetro, incluso contrabridas, juntas y tornillería, colocado.

| Código | Ud | Descripción | Rendimiento | Precio | Importe |
|---|---|---|---|---|---|
| M01B0050 | h | Oficial fontanero | 0.5 | 13.83 | 6.92 |
| 01.31121 | Ud | Filtro de malla (Y) Ø1½" (05/08/2014) | 2 | 86.21 | 172.42 |
| %0.030300_1 | % | Costes indirectos | 3 % | 179.34 | 5.38 |
|  |  | Total |  |  | 184.72 |

##### DDDDD VASOS DE EXPANSIÓN (28/07/2014)
Importe: 391.99

**02.012** u VASO DE EXPANSION PARA AGUAFRIA (28/07/2014)
1 u × 391.99 = 391.99

| Código | Ud | Descripción | Rendimiento | Precio | Importe |
|---|---|---|---|---|---|
| M01B0050 | h | Oficial fontanero | 1 | 13.83 | 13.83 |
| M01B0060 | h | Ayudante fontanero | 1 | 13.16 | 13.16 |
| 02.0121 | Ud | Vaso de Expansion de 200 l. (05/08/2014) | 1 | 353.58 | 353.58 |
| %0.030300_1 | % | Costes indirectos | 3 % | 380.57 | 11.42 |
|  |  | Total |  |  | 391.99 |

### 11.02 SANITARIOS
Importe: 5380.13

**11.02.01** ud Inodoro Roca Meridian c/fluxor
8 ud × 203.28 = 1626.24
Inodoro de Roca o equivalente aprobado por la DF, modelo Meridian compact de fluxor en blanco, para fluxor, colocado mediante tacos y tornillos al solado, fluxor de 3/4" cromado con embellecedor y llave de paso, con tubo de descarga curvo de D=28 mm, instaladocon asiento de caída amortiguada y tapa pintada, mecanismos, llave de escuadra de 1/2" cromada, empalme simple de PVC de 110 mm, totalmentete instalado. Según proyecto, CTE y normativa de aplicación.

| Código | Ud | Descripción | Rendimiento | Precio | Importe |
|---|---|---|---|---|---|
| M01B0050 | h | Oficial fontanero | 1.2 | 13.83 | 16.60 |
| M01B0060 | h | Ayudante fontanero | 1.2 | 13.16 | 15.79 |
| E03DB0050 | ud | Inodoro Roca Meridian p/tanque alto o fluxor, bl i/asiento y tap (material; 16/09/2014) | 1 | 144 | 144.00 |
| E15GB0020 | ud | Fluxor 3/4" temp WC y vertedero, ext c/tubo curvo Presto 1000 M (material) | 1 | 20.94 | 20.94 |
| E18JA0040 | l | Sellador monocomp poliést modificado, Nitoseal MS50 (material) | 0.008 | 3.34 | 0.03 |
| %0.03 | % | Costes indirectos | 3 % | 197.36 | 5.92 |
|  |  | Total |  |  | 203.28 |

**11.02.02** ud Lavabo encastrar Roca Foro c/ grifería Roca Avant
12 ud × 109.87 = 1318.44
Lavabo para encastrar en encimera de Roca o equivalente aprobado por la DF, modelo Foro en blanco de 56x47 cm, con grifería de Roca o similar, de la serie Avant cromado ó similar con temporizador, válvula de desagüe de 32 mm, llaves de escuadra de 1/2" cromadas, sifón individual de PVC y latiguillos flexibles de 20 cm, totalmentete instalado. Según proyecto, CTE y normativa de aplicación.

| Código | Ud | Descripción | Rendimiento | Precio | Importe |
|---|---|---|---|---|---|
| M01B0050 | h | Oficial fontanero | 1 | 13.83 | 13.83 |
| M01B0060 | h | Ayudante fontanero | 1 | 13.16 | 13.16 |
| E03AE0020D | ud | Lavabo semiemp. de porcelana Roca Foro 56x47 cm (material; 16/09/2014) | 1 | 37.97 | 37.97 |
| E28ICA0010 | ud | Válvula lavabo/bidé PP D 1 1/4 (32 mm) i/tapón y cadenilla, Adeq (material) | 1 | 1.71 | 1.71 |
| E24GG0010 | ud | Llave escuadra 1/2 x 3/8" i/escudo (material) | 2 | 1.39 | 2.78 |
| E24HA0030 | ud | Flexible de acero inox. 30 cm (material) | 2 | 0.84 | 1.68 |
| E15AD0160D | ud | Grifería temporizada lavabo Roca Avant (material; 16/09/2014) | 1 | 35.54 | 35.54 |
| %0.03 | % | Costes indirectos | 3 % | 106.67 | 3.20 |
|  |  | Total |  |  | 109.87 |

**11.02.03** ud Lavabo adaptado Meridiam Handicap
3 ud × 254.65 = 763.95
ud. Lavabo de Roca o equivalente aprobado por la DF, modelo Meridian HANDICAP, con semipedestal (serie suspendida), en blanco con grifería de Roca o similar, de la serie Avant cromado ó similar con temporizador, válvula de desagüe de 32 mm, llaves de escuadra de 1/2" cromadas y sifón individual de PVC 40 mm, y latiguillos flexibles de 20 cm, totalmentete instalado, s/CTE-DB-SUA. Según proyecto, CTE y normativa de aplicación.

| Código | Ud | Descripción | Rendimiento | Precio | Importe |
|---|---|---|---|---|---|
| M01B0050 | h | Oficial fontanero | 1 | 13.83 | 13.83 |
| M01B0060 | h | Ayudante fontanero | 1 | 13.16 | 13.16 |
| E03AI0020D | ud | Lavabo gres p/discapacit Meridiam Handicap (material; 16/09/2014) | 1 | 180.12 | 180.12 |
| E24GG0020 | ud | Llave escuadra 1/2 x 1/2" i/escudo (material) | 2 | 1.45 | 2.90 |
| E24HA0030 | ud | Flexible de acero inox. 30 cm | 2 | 0.84 | 1.68 |
| E15AD0160D | ud | Grifería temporizada lavabo Roca Avant | 1 | 35.54 | 35.54 |
| %0.03 | % | Costes indirectos | 3 % | 247.23 | 7.42 |
|  |  | Total |  |  | 254.65 |

**11.02.04** ud Inodoro adaptado Meridiam Handicap
3 ud × 287.77 = 863.31
Inodoro especial para minusválidos Meridiam Handicap suspendido o equivalente aprobado por la DF, de porcelana vitrificada blanca, con fluxor de 3/4" cromado con embellecedor y llave de paso con tubo de descarga curvo D=28 mm. y dotado de asiento ergonómico abierto por delante y tapa blancos, incluso racor de unión y brida. Instalado y funcionando, s/CTE-DB-SUA. Según proyecto, CTE y normativa de aplicación.

| Código | Ud | Descripción | Rendimiento | Precio | Importe |
|---|---|---|---|---|---|
| M01B0050 | h | Oficial fontanero | 1 | 13.83 | 13.83 |
| M01B0060 | h | Ayudante fontanero | 1 | 13.16 | 13.16 |
| E03DG0020D | ud | Inodoro p/discapacit Meridiam Handicap (material; 16/09/2014) | 1 | 250.17 | 250.17 |
| E24HA0030 | ud | Flexible de acero inox. 30 cm | 1 | 0.84 | 0.84 |
| E24GG0010 | ud | Llave escuadra 1/2 x 3/8" i/escudo | 1 | 1.39 | 1.39 |
| %0.03 | % | Costes indirectos | 3 % | 279.39 | 8.38 |
|  |  | Total |  |  | 287.77 |

**11.02.05** ud Vertedero Roca Garda
1 ud × 98.66 = 98.66
Vertedero modelo Garda o equivalente aprobado por la DF, completo con mezclador exterior de caño giratorio modelo Victoria Plus de Roca o similar,, i/rejilla, desagüe, enchufe de unión y fijación instalada. Según proyecto, CTE y normativa de aplicación.

| Código | Ud | Descripción | Rendimiento | Precio | Importe |
|---|---|---|---|---|---|
| M01B0050 | h | Oficial fontanero | 1 | 13.83 | 13.83 |
| M01B0060 | h | Ayudante fontanero | 1 | 13.16 | 13.16 |
| E03K0020 | ud | Vertedero Garda i/reja y almohadilla (material) | 1 | 47.83 | 47.83 |
| E15GB0020 | ud | Fluxor 3/4" temp WC y vertedero, ext c/tubo curvo Presto 1000 M | 1 | 20.94 | 20.94 |
| E18JA0040 | l | Sellador monocomp poliést modificado, Nitoseal MS50 | 0.008 | 3.34 | 0.03 |
| %0.03 | % | Costes indirectos | 3 % | 95.79 | 2.87 |
|  |  | Total |  |  | 98.66 |

**11.02.06** ud Asidero lavabo p/discap acero inox D 30x1,5 mm 500 mm Inda
3 ud × 96.81 = 290.43
Asidero para lavabo, para discapacitados, de acero inoxidable AISI304 electropulido D 30x1,5 mm L=500 mm, Inda o equivalente, colocado, incluso elementos de fijación.

| Código | Ud | Descripción | Rendimiento | Precio | Importe |
|---|---|---|---|---|---|
| M01A0010 | h | Oficial primera | 0.25 | 13.83 | 3.46 |
| M01A0030 | h | Peón | 0.25 | 13.16 | 3.29 |
| E03RF0040 | ud | Asidero lavabo p/discap acero inox D 30x1,5 mm 500 mm Inda (material) | 1 | 87.24 | 87.24 |
| %0.03 | % | Costes indirectos | 3 % | 93.99 | 2.82 |
|  |  | Total |  |  | 96.81 |

**11.02.07** ud Asidero inodoro p/discap acero inox D 30x1,5 mm 75x70 cm Inda
3 ud × 102.09 = 306.27
Asidero para inodoro, para discapacitados, de acero inox AISI304 electropul D 30x1,5 mm, fijación suelo-pared 75x70 cm, Inda o equivalente, colocado, incluso elementos de fijación.

| Código | Ud | Descripción | Rendimiento | Precio | Importe |
|---|---|---|---|---|---|
| M01A0010 | h | Oficial primera | 0.25 | 13.83 | 3.46 |
| M01A0030 | h | Peón | 0.25 | 13.16 | 3.29 |
| E03RF0010 | ud | Asid inod p/discap acero inox D 30x1,5 mm fij suelo-pared 75x70 (material) | 1 | 92.37 | 92.37 |
| %0.03 | % | Costes indirectos | 3 % | 99.12 | 2.97 |
|  |  | Total |  |  | 102.09 |

**11.02.08** ud Asidero inodoro p/discap acero inox D 30x1,5 mm 800 mm Inda
3 ud × 37.61 = 112.83
Asidero para inodoro, para discapacitados, de acero inox AISI304 electropul D 30x1,5 mm, recto, fijación pared L=800 mm, Inda o equivalente, colocado, incluso elementos de fijación.

| Código | Ud | Descripción | Rendimiento | Precio | Importe |
|---|---|---|---|---|---|
| M01A0010 | h | Oficial primera | 0.25 | 13.83 | 3.46 |
| M01A0030 | h | Peón | 0.25 | 13.16 | 3.29 |
| E03RF0070 | ud | Asid inodoro p/discap acero inox recto fij pared 800 mm Inda (material) | 1 | 29.76 | 29.76 |
| %0.03 | % | Costes indirectos | 3 % | 36.51 | 1.10 |
|  |  | Total |  |  | 37.61 |

### 11.03 SISTEMAS DE ELEVACIÓN Y TRANSPORTE
Importe: 40084.01

**11.03.01** ud Ascensor 8 pers. 5 par. doble embarque
1 ud × 21846.3 = 21846.30
Ascensor eléctrico OTIS GEN2, sin sala de máquinas, para 8 personas, 630 kg de carga máxima, 5 paradas y doble embarque, velocidad 1 m/s, con puerta en cabina automática de acero inoxidable de dimensión útil 800 mm de ancho x 2000 mm de alto con fotocélula, regulación de la velocidad y confort de cierre y apertura de puerta mediante variación de frecuencia, puertas en plantas automáticas de chapa de acero preparadas para pintar, con indicardor de situación en todas las plantas, con certificado PARALLAMAS de 30 minutos, cabina de 1140 mm de ancho x 1320 mm de largo x 2200 mm de alto, adaptada para minusválidos, revestida con paneles Skinplate, pasamanos Onda de perfil tubular de acero inoxidable, espejo, techo con panel con iluminación integrada de LEDs con apagado automático, pavimento rebajado para marmol, rodapìé de añuminio, botoneras con perfilería de acero inoxidable con pulsadores de acero inoxidable y luz incorporada, con sistema Braille y señalización con indicador matricial de punto, maniobra electrónica por microprocesador integrada en armario localizado al lado de la puerta del último piso, sistema de tracción eléctrico con regulación de la velocidad por variación de frecuencia para un adecuado confort del pasajero, precisión de nivelación de + - 5 mm, maguinaria integrada en la parte superior del hueco con grupo tractor sincrono con imanes permanentes sin reductor, variador de frecuencia con corrección automática de la velocidad de consigna, chasis de cabina tradicional de fácil instalación con dispositivo de seguridad compuesto de paracaídas y limitador de velocidad de acción progresiva de doble sentido, equipo autónomo de iluminación y alarma de emergencia, gong de llegada, iluminación de hueco, construído e instalado según Reglamento de aparatos elevadores e instrucciones complementarias y Directiva Europea 95/16 CE. Según proyecto, CTE y normativa de aplicación.

| Código | Ud | Descripción | Rendimiento | Precio | Importe |
|---|---|---|---|---|---|
| E23AB0030D1 | ud | Ascensor OTIS GEN2 8 pers. 5 par. doble embarque, inst. (01/09/2014) | 1 | 20654.5 | 20654.50 |
| E23AB0030D2 | ud | Apagado automático luz cabina, instalado (01/09/2014) | 1 | 202 | 202.00 |
| E23AB0030D3 | ud | Iluminación por LEDs, instalado (01/09/2014) | 1 | 353.5 | 353.50 |
| %0.03 | % | Costes indirectos | 3 % | 21210.00 | 636.30 |
|  |  | Total |  |  | 21846.3 |

**11.03.02** ud Grúa puente birrail 9 m 5 tn PIMEG
1 ud × 18237.71 = 18237.71
Grúa puente birrail exenta de grasa (salas limpias) para 5 tn de carga y 10 metros de luz sobre linea eléctrica blindada de 4/40 A y doble camino de rodadura, formada por un puente con 2 motorreductores modelo PIMEG TADC-160/2100 de 2x0,55 kw para una velocidad comprendida entre 9 y 0,5 m/min, un carro con 1 motorreductor modelo PIMEG ADTC de 1x0,3 kw para una velocidad comprendida entre 4 y 0,15 m/min y un polipasto modelo PIMEG VPT5000 H7 4/1 con 1 motor de elevación de 4 kw para una velocidad comprendida entre 4 y 0,015 m/min; para una tensión de 380 V, con doble final de carrera de seguridad en elevación del gancho y en la traslación del carro y del puente, incluso 1 Joystick de control remoto de 48 V y doble camino de rodadura sobre estructura principal. Completamente instalada. Según prescripciones del fabricante. Según proyecto, CTE y normativa de aplicación.

| Código | Ud | Descripción | Rendimiento | Precio | Importe |
|---|---|---|---|---|---|
| GRPT9M5TN | ud | Grúa puente birrail 9 m 5 tn, instalada (18/11/2014) | 1 | 14572.13 | 14572.13 |
| LEB4.40 | ml | Línea eléctrica blindada 4/40 A, instalada (09/09/2014) | 28 | 18.47 | 517.16 |
| JOGRPT48V | ud | Jostick de control remoto de 48 V (material; 09/09/2014) | 1 | 1898.74 | 1898.74 |
| CRGP | ml | Camino de rodadura para grua 5 tn (material; 09/09/2014) | 56 | 12.83 | 718.48 |
| %0.03 | % | Costes indirectos | 3 % | 17706.51 | 531.20 |
|  |  | Total |  |  | 18237.71 |

| Medición | Uds. | Parcial |
|---|---|---|
| laboratorio 2 | 1 | 1.00 |
| Total |  | 1 |

**11.03.03** ud Grúa puente birrail 10 m 5 tn PIMEG
0 ud × 18397.31 = 0.00
Grúa puente birrail exenta de grasa (salas limpias) para 5 tn de carga y 10 metros de luz sobre linea eléctrica blindada de 4/40 A y doble camino de rodadura, formada por un puente con 2 motorreductores modelo PIMEG TADC-160/2100 de 2x0,55 kw para una velocidad comprendida entre 9 y 0,5 m/min, un carro con 1 motorreductor modelo PIMEG ADTC de 0,3 kw para una velocidad comprendida entre 4 y 0,15 m/min y un polipasto modelo PIMEG VPT5000 H7 4/1 con 1 motor de elevación de 4 kw para una velocidad comprendida entre 4 y 0,015 m/min; para una tensión de 380 V, con doble final de carrera de seguridad en elevación del gancho y en la traslación del carro y del puente, incluso 1 Joystick de control remoto de 48 V y doble camino de rodadura sobre estructura principal. Completamente instalada. Según prescripciones del fabricante. Según proyecto, CTE y normativa de aplicación.

| Código | Ud | Descripción | Rendimiento | Precio | Importe |
|---|---|---|---|---|---|
| GRPT10M5TN | ud | Grúa puente birrail 10 m 5 tn, instalada (09/09/2014) | 1 | 14859.47 | 14859.47 |
| LEB4.40 | ml | Línea eléctrica blindada 4/40 A, instalada | 25 | 18.47 | 461.75 |
| JOGRPT48V | ud | Jostick de control remoto de 48 V | 1 | 1898.74 | 1898.74 |
| CRGP | ml | Camino de rodadura para grua 5 tn | 50 | 12.83 | 641.50 |
| %0.03 | % | Costes indirectos | 3 % | 17861.46 | 535.84 |
|  |  | Total |  |  | 18397.31 |

| Medición | Parcial |
|---|---|
| laboratorio 1 |  |
| Total | 0 |

### 11.04 JARDINERÍA
Importe: 3212.16

**11.04.01** m³ Vertido y extendido de tierra vegetal medios mecánicos
35.65 m³ × 12.23 = 436.00
Tierra vegetal incluso suministro a pie de obra, vertido con pala cargadora, extendido Y perfilado a mano. Según proyecto, CTE y normativa de aplicación.

| Código | Ud | Descripción | Rendimiento | Precio | Importe |
|---|---|---|---|---|---|
| M01A0030 | h | Peón | 0.075 | 13.16 | 0.99 |
| QAA0080 | h | Pala cargadora Caterp 920 (maquinaria) | 0.15 | 29.82 | 4.47 |
| E30AA0010 | m³ | Tierra vegetal (material) | 1 | 6.41 | 6.41 |
| %0.03 | % | Costes indirectos | 3 % | 11.87 | 0.36 |
|  |  | Total |  |  | 12.23 |

| Medición | Uds. | Largo | Ancho | Alto | Parcial |
|---|---|---|---|---|---|
| AZOTEA |  |  |  |  |  |
|  | 1 | 26.5 | 5.2 | 0.25 | 34.45 |
| ALCORQUES |  |  |  |  |  |
|  | 4 | 1 | 1 | 0.3 | 1.20 |
| Total |  |  |  |  | 35.65 |

**11.04.02** m² Plantación de Tapizante tipo Carpobrotus edulis, 8 esq/m²
452.8 m² × 5.95 = 2694.16
Tapizante tipo Carpobrotus edulis, en alveolos, con una densidad de 8 esq/m², incluso suministro, excavación manual de hoyo de 0,40x0,40x0,40 m, aporte de tierra vegetal y plantación. Según proyecto, CTE y normativa de aplicación.

| Código | Ud | Descripción | Rendimiento | Precio | Importe |
|---|---|---|---|---|---|
| M01A0010 | h | Oficial primera | 0.15 | 13.83 | 2.07 |
| M01A0030 | h | Peón | 0.15 | 13.16 | 1.97 |
| E30BG0030 | m² | Tapizante tipo Carpobrotus edulis, alveolos, dens 8 esq/m² (material) | 1 | 1.1 | 1.10 |
| E30AA0010 | m³ | Tierra vegetal | 0.1 | 6.41 | 0.64 |
| %0.03 | % | Costes indirectos | 3 % | 5.78 | 0.17 |
|  |  | Total |  |  | 5.95 |

| Medición | Uds. | Largo | Ancho | Parcial |
|---|---|---|---|---|
| AZOTEA |  |  |  |  |
| sur | 1 | 26.5 | 5.2 | 137.80 |
| PERÍMETRO |  |  |  |  |
| norte | 1 | 21 | 1 | 21.00 |
|  | 1 | 29 | 1 | 29.00 |
| oeste | 1 | 70 | 1 | 70.00 |
|  | 1 | 60 | 1 | 60.00 |
| este | 1 | 135 | 1 | 135.00 |
| Total |  |  |  | 452.8 |

**11.04.03** ud Plantación de Washingtonia robusta h=1,5 m, contenedor 17 l
4 ud × 20.5 = 82.00
Washingtonia robusta de h=1,5 m, en contenedor de 17 l, incluso suministro, excavación manual de hoyo de 0,60x0,60x0,60 m, aporte de tierra vegetal y plantación. Según proyecto, CTE y normativa de aplicación.

| Código | Ud | Descripción | Rendimiento | Precio | Importe |
|---|---|---|---|---|---|
| M01A0010 | h | Oficial primera | 0.2 | 13.83 | 2.77 |
| M01A0030 | h | Peón | 0.2 | 13.16 | 2.63 |
| E30BC0090 | ud | Washingtonia robusta h=1,5 m, contenedor 17 l (material) | 1 | 13.09 | 13.09 |
| E30AA0010 | m³ | Tierra vegetal | 0.22 | 6.41 | 1.41 |
| %0.03 | % | Costes indirectos | 3 % | 19.90 | 0.60 |
|  |  | Total |  |  | 20.5 |

| Medición | Uds. | Parcial |
|---|---|---|
| ALCORQUES |  |  |
|  | 4 | 4.00 |
| Total |  | 4 |

### 11.05 SEÑALITICA Y ACCESOS (08/02/2008)
Importe: 2812.96

**11.05.01** ud Control acceso ACCESS 1000, p/control puerta garaje, hasta 2000 (08/02/2008)
2 ud × 322.28 = 644.56
Control de acceso ACCESS 1000 de Diasan o equivalente, con capacidad de hasta 2000 usuarios, para control de puerta con posibilidad de dar altas y bajas individuales o por grupos de códigos mediante teclado y LCD frontal. Accionamiento mediante código, emisores o llaves de proximidad. Incluso electrocerradura temporizada. Instalado. Según proyecto, CTE y normativa de aplicación.

| Código | Ud | Descripción | Rendimiento | Precio | Importe |
|---|---|---|---|---|---|
| E04FD0060 | ud | Control acceso ACCESS 1000, p/control puerta garaje, hasta 2000 (material) | 1 | 312.89 | 312.89 |
| U34GQ015 | Ud | Abrepuertas autom.desbl. CV-24EA (material; 08/02/2008) | 0 | 11.5 | 0.00 |
| %0.03 | % | Costes indirectos | 3 % | 312.89 | 9.39 |
|  |  | Total |  |  | 322.28 |

| Medición | Uds. | Parcial |
|---|---|---|
| LABORATORIOS |  |  |
|  | 2 | 2.00 |
| Total |  | 2 |

**11.05.02** ud Cerradura amaestrada con 3 llaves
90 ud × 17.94 = 1614.60
Suministro e instalación de cerradura amaestrada hasta en 7 niveles de cobertura, incluso suministro de 3 llaves. Comepletamente instalado en las diferentes puertas. Según proyecto, CTE y normativa de aplicación.

| Código | Ud | Descripción | Rendimiento | Precio | Importe |
|---|---|---|---|---|---|
| M01A0010 | h | Oficial primera | 0.1 | 13.83 | 1.38 |
| E16AAH0100 | ud | Cilindro seg 60 MM para amaestramientos Carat 1463Z, Wilka (material; 16/09/2014) | 1 | 16.04 | 16.04 |
| %0.03 | % | Costes indirectos | 3 % | 17.42 | 0.52 |
|  |  | Total |  |  | 17.94 |

| Medición | Uds. | Parcial |
|---|---|---|
| SÓTANO | 23 | 23.00 |
| BAJA | 27 | 27.00 |
| INSTALACIONES | 5 | 5.00 |
| PRIMERA | 35 | 35.00 |
| Total |  | 90 |

**11.05.03** ud Señaliz. de vdas. o trasteros c/rótulo de metacrilato de 10x8 cm
75 ud × 4.77 = 357.75
Señalización de viviendas o trasteros con rótulo de metacrilato de 10x8 cm, incluso fijación. Según proyecto, CTE y normativa de aplicación.

| Código | Ud | Descripción | Rendimiento | Precio | Importe |
|---|---|---|---|---|---|
| M01A0010 | h | Oficial primera | 0.1 | 13.83 | 1.38 |
| M01A0030 | h | Peón | 0.1 | 13.16 | 1.32 |
| E41AA0030 | ud | Rótulo metacrilato 10x8 cm y accesorios (material) | 1 | 1.93 | 1.93 |
| %0.03 | % | Costes indirectos | 3 % | 4.63 | 0.14 |
|  |  | Total |  |  | 4.77 |

| Medición | Uds. | Parcial |
|---|---|---|
| SÓTANO | 18 | 18.00 |
| BAJA | 22 | 22.00 |
| INSTALACIONES | 5 | 5.00 |
| PRIMERA | 30 | 30.00 |
| Total |  | 75 |

**11.05.04** ud Señaliz. de portales c/rótulo de metacrilato de 35x12 cm
15 ud × 13.07 = 196.05
Señalización de portales con rótulo de metacrilato de 35x12 cm, incluso fijación. Según proyecto, CTE y normativa de aplicación.

| Código | Ud | Descripción | Rendimiento | Precio | Importe |
|---|---|---|---|---|---|
| M01A0010 | h | Oficial primera | 0.2 | 13.83 | 2.77 |
| M01A0030 | h | Peón | 0.2 | 13.16 | 2.63 |
| E41AA0010 | ud | Rótulo metacrilato 35x12 cm y accesorios (material) | 1 | 7.29 | 7.29 |
| %0.03 | % | Costes indirectos | 3 % | 12.69 | 0.38 |
|  |  | Total |  |  | 13.07 |

| Medición | Uds. | Parcial |
|---|---|---|
| SÓTANO | 5 | 5.00 |
| BAJA | 5 | 5.00 |
| PRIMERA | 5 | 5.00 |
| Total |  | 15 |

## 13 SEGURIDAD, CALIDAD Y RESIDUOS II (15/05/2006)
Importe: 18628.77

### 13.01 SEGURIDAD Y SALUD FASE II (18/11/2014)
Importe: 8190.4

**13.01.01** UD SEGURIDAD Y SALUD FASE II (18/11/2014)
1 UD × 8190.4 = 8190.40
Según Estudio de Seguridad y Salud del proyecto.

### 13.02 CONTROL DE CALIDAD FASE II (15/05/2006)
Importe: 7946.73

**12.02.01** ud Ensayo de tracción de barras de acero corrugado
6 ud × 25.66 = 153.96
Ensayo de tracción y características geométricas de barras de acero corrugado, según UNE-EN 10002-1, UNE 36068 y UNE 36065.

| Código | Ud | Descripción | Rendimiento | Precio | Importe |
|---|---|---|---|---|---|
| E12BA0010 | ud | Ensayo de tracción de barras de acero corrugado (material) | 1 | 24.91 | 24.91 |
| %0.03 | % | Costes indirectos | 3 % | 24.91 | 0.75 |
|  |  | Total |  |  | 25.66 |

**12.02.02** ud Ensayo malla electrosoldada: tracción, doblado y doblado-desdobl (21/04/2009)
4 ud × 55.42 = 221.68
Ensayo mecánico de malla electrosoldada de acero, incluyendo ensayo de tracción, doblado simple y doblado-desdoblado, según UNE 36092 y UNE-EN 10080.

| Código | Ud | Descripción | Rendimiento | Precio | Importe |
|---|---|---|---|---|---|
| E12BA0050 | ud | Ensayo malla electrosoldada: tracción, doblado y doblado-desdobl (material; 21/04/2009) | 1 | 53.81 | 53.81 |
| %0.03 | % | Costes indirectos | 3 % | 53.81 | 1.61 |
|  |  | Total |  |  | 55.42 |

**12.02.03** ud Ensayo para hormigón fresco, fabric. en obra, transp. y rotura d
12 ud × 38.49 = 461.88
Ensayo para hormigón fresco, comprendiendo: fabricación en obra, transporte y rotura de una serie de 5 probetas de hormigón, incluyendo curado y refrentado de caras, determinación de la consistencia y resistencia a compresión, según UNE-EN 12350-1 y 2 y UNE-EN 12390-2 y 3.

| Código | Ud | Descripción | Rendimiento | Precio | Importe |
|---|---|---|---|---|---|
| E12BC0020 | ud | Ensayo para hormigón fresco, fabric. en obra, transp. y rotura d (material) | 1 | 37.37 | 37.37 |
| %0.03 | % | Costes indirectos | 3 % | 37.37 | 1.12 |
|  |  | Total |  |  | 38.49 |

| Medición | Uds. | Parcial |
|---|---|---|
| ALVEOLARES | 12 | 12.00 |
| Total |  | 12 |

**13.02.04** ud Prueba de estanqueidad en áreas impermeabilizadas, cubiertas pla
12 ud × 46.13 = 553.56
Prueba de estanqueidad en áreas impermeabilizadas, en cubiertas planas, mediante inundación o aspersión, mínimo 24 horas, con inspección visual de la superficie inundada, según CTE DB HS-1.

| Código | Ud | Descripción | Rendimiento | Precio | Importe |
|---|---|---|---|---|---|
| E12F0010 | ud | Prueba de estanqueidad en áreas impermeabilizadas, cubiertas pla (material) | 1 | 44.79 | 44.79 |
| %0.03 | % | Costes indirectos | 3 % | 44.79 | 1.34 |
|  |  | Total |  |  | 46.13 |

| Medición | Uds. | Parcial |
|---|---|---|
| CUBIERTAS |  |  |
| almacén gral. | 1 | 1.00 |
| laboratorio 2 | 1 | 1.00 |
| laboratorio 1 | 1 | 1.00 |
| nave paso | 1 | 1.00 |
| nave central | 1 | 1.00 |
| nave sur | 1 | 1.00 |
| TERRAZAS |  |  |
| mirador sur | 1 | 1.00 |
| mirador oeste | 1 | 1.00 |
| mirador este | 1 | 1.00 |
| office | 1 | 1.00 |
| mirador cartel | 1 | 1.00 |
| AZOTEAS |  |  |
|  | 1 | 1.00 |
| Total |  | 12 |

**13.02.05** ud Control documental sobre soldaduras (14/07/2014)
1 ud × 183.55 = 183.55
CONTROL DOCUMENTAL. REVISION DE SELLOS DE CALIDAD DE MATERIALES Y HOMOLOGACIONES DE SOLDADORES Y PROCEDIMIENTOS DE SOLDADURA (OBLIGATORIOS), INCLUSO INFORME. SEGÚN PROYECTO Y NORMATIVA APLICABLE.

| Código | Ud | Descripción | Rendimiento | Precio | Importe |
|---|---|---|---|---|---|
| O01OB520 | h. | Equipo técnico laboratorio (mano de obra; 14/07/2014) | 9 | 19.8 | 178.20 |
| %0.03 | % | Costes indirectos | 3 % | 178.20 | 5.35 |
|  |  | Total |  |  | 183.55 |

**13.02.06** ud Inspección sobre unión soldada (14/07/2014)
16 ud × 142.76 = 2284.16
JORNADA DE INSPECCION (3h) EN TALLER U OBRA DE UNIONES SOLDADAS EN ESTRUCTURAS POR PARTE DE INSPECTOR DE CONSTRUCCIONES SOLDADAS HOMOLOGADO S/UNE 14618:2000, SEGUN PROTOCOLO DE CONTROL, INCLUSO REDACCION DE INFORME (DURANTE LAS LABORES DE SOLDEO). SEGÚN PROYECTO Y NORMATIVA APLICABLE.

| Código | Ud | Descripción | Rendimiento | Precio | Importe |
|---|---|---|---|---|---|
| O01OB520 | h. | Equipo técnico laboratorio | 7 | 19.8 | 138.60 |
| %0.03 | % | Costes indirectos | 3 % | 138.60 | 4.16 |
|  |  | Total |  |  | 142.76 |

| Medición | Uds. | Parcial |
|---|---|---|
| taller | 8 | 8.00 |
| obra | 8 | 8.00 |
| Total |  | 16 |

**13.02.07** ud Inspección sobre cordón de soldadura (14/07/2014)
12 ud × 224.33 = 2691.96
JORNADA DE INSPECCION DE CORDON DE SOLDADURA CON ULTRASONIDOS, INCLUSO REDACCION DE INFORME S/UNE-EN 1714:1998/A2:2006. SEGÚN PROYECTO Y NORMATIVA APLICABLE.

| Código | Ud | Descripción | Rendimiento | Precio | Importe |
|---|---|---|---|---|---|
| O01OB520 | h. | Equipo técnico laboratorio | 11 | 19.8 | 217.80 |
| %0.03 | % | Costes indirectos | 3 % | 217.80 | 6.53 |
|  |  | Total |  |  | 224.33 |

**13.02.08** ud Prueba de escorrentía (permeabilidad) en fachadas
4 ud × 50.81 = 203.24
Prueba de escorrentía (permeabilidad) en fachadas, en tramos de 3 m de longitud, según procedimiento interno, comprobando filtraciones al interior.

| Código | Ud | Descripción | Rendimiento | Precio | Importe |
|---|---|---|---|---|---|
| E12I0010 | ud | Prueba de escorrentía (permeabilidad) en fachadas, en tramos de 3 m de longitud, según procedimiento interno, comprobando filtraciones al interior. (material) | 1 | 49.33 | 49.33 |
| %0.03 | % | Costes indirectos | 3 % | 49.33 | 1.48 |
|  |  | Total |  |  | 50.81 |

**13.02.09** ud Ensayo resistencia a compresión de bloques de hormigón (15/05/2006)
10 ud × 99.56 = 995.60
Ensayo para determinación de la resistencia a compresión de bloques de hormigón de árido de picón, según UNE-EN 772-1.

| Código | Ud | Descripción | Rendimiento | Precio | Importe |
|---|---|---|---|---|---|
| E12D0040 | ud | Ensayo resistencia a compresión de bloques de hormigón (material; 15/05/2006) | 1 | 96.66 | 96.66 |
| %0.03 | % | Costes indirectos | 3 % | 96.66 | 2.90 |
|  |  | Total |  |  | 99.56 |

**13.02.10** ud Ensayo resistencia desliz./resbalamiento pav. pulidos y sin puli (22/04/2009)
10 ud × 10.27 = 102.70
Ensayo para determinación del valor de la resistencia al deslizamiento/resbalamiento de los pavimentos pulidos y sin pulir, mediante el método del péndulo, según norma UNE-ENV 12633.

| Código | Ud | Descripción | Rendimiento | Precio | Importe |
|---|---|---|---|---|---|
| E12E0120 | ud | Ensayo resistencia desliz./resbalamiento pav. pulidos y sin puli (material; 22/04/2009) | 1 | 9.97 | 9.97 |
| %0.03 | % | Costes indirectos | 3 % | 9.97 | 0.30 |
|  |  | Total |  |  | 10.27 |

**13.02.11** ud Determinación del espesor de galvanizado o pintura en perfiles o (15/05/2006)
4 ud × 11.03 = 44.12
Determinación del espesor de galvanizado o pintura en perfiles o tuberías por medios no destructivos, s/UNE-EN ISO 1461 y 37505 para el galvanizado y UNE-EN ISO 2808 para pintura, mediante aparato Forster Monimeter S. 2310 (Facturación mínima de 10 determinaciones por ud)

| Código | Ud | Descripción | Rendimiento | Precio | Importe |
|---|---|---|---|---|---|
| E12G0030 | ud | Determinación del espesor de galvanizado o pintura en perfiles o (material; 15/05/2006) | 1 | 10.71 | 10.71 |
| %0.03 | % | Costes indirectos | 3 % | 10.71 | 0.32 |
|  |  | Total |  |  | 11.03 |

**13.02.12** ud Ensayo p/determinación espesor anodiz./lacado s/aluminio (15/05/2006)
4 ud × 12.58 = 50.32
Ensayo para determinación del espesor de anodizado (según UNE-EN 12373-3 ) o lacado sobre aluminio por medios no destructivos.

| Código | Ud | Descripción | Rendimiento | Precio | Importe |
|---|---|---|---|---|---|
| E12G0040 | ud | Ensayo p/determinación espesor anodiz./lacado s/aluminio (material; 15/05/2006) | 1 | 12.21 | 12.21 |
| %0.03 | % | Costes indirectos | 3 % | 12.21 | 0.37 |
|  |  | Total |  |  | 12.58 |

### 13.03 GESTIÓN DE RESIDUOS FASE II
Importe: 2491.64

**13.03.01** m³ Transporte residuos a instalac. autorizada 10 km.
430 m³ × 3.53 = 1517.90
Gestión y transporte de residuos de naturaleza pétrea a instalación autorizada de gestión de residuos (Consejería de Medio Ambiente), con camión de 15 t y tiempo de espera para la carga a máquina, con un recorrido hasta 10 km.

| Código | Ud | Descripción | Rendimiento | Precio | Importe |
|---|---|---|---|---|---|
| QAB0040 | h | Camión volquete 1 eje < 15 t (maquinaria) | 0.14 | 23.19 | 3.25 |
| CVRNP | m3 | Canon residuos naturaleza pétrea (17/09/2014) | 1 | 0.18 | 0.18 |
| %0.03 | % | Costes indirectos | 3 % | 3.43 | 0.10 |
|  |  | Total |  |  | 3.53 |

**13.03.02** m³ Transporte residuos a instalac. autorizada 10 km.
268 m³ × 3.59 = 962.12
Gestión y transporte de residuos de naturaleza no pétrea a instalación autorizada de gestión de residuos (Consejería de Medio Ambiente), con camión de 15 t y tiempo de espera para la carga a máquina, con un recorrido hasta 10 km.

| Código | Ud | Descripción | Rendimiento | Precio | Importe |
|---|---|---|---|---|---|
| QAB0040 | h | Camión volquete 1 eje < 15 t | 0.14 | 23.19 | 3.25 |
| CVRNNP | m3 | Canon residuos naturaleza no pétrea (17/09/2014) | 1 | 0.23 | 0.23 |
| %0.03 | % | Costes indirectos | 3 % | 3.48 | 0.10 |
|  |  | Total |  |  | 3.59 |

**13.03.03** m³ Transporte residuos a instalac. autorizada 10 km.
1 m³ × 11.62 = 11.62
Gestión y transporte de residuos de naturaleza pétrea a instalación autorizada de gestión de residuos (Consejería de Medio Ambiente), con camión de 15 t y tiempo de espera para la carga a máquina, con un recorrido hasta 10 km.

| Código | Ud | Descripción | Rendimiento | Precio | Importe |
|---|---|---|---|---|---|
| QAB0040 | h | Camión volquete 1 eje < 15 t | 0.14 | 23.19 | 3.25 |
| CVRNPL | m3 | Canon residuos naturaleza peligrosa (17/09/2014) | 1 | 8.03 | 8.03 |
| %0.03 | % | Costes indirectos | 3 % | 11.28 | 0.34 |
|  |  | Total |  |  | 11.62 |

## Precios auxiliares

**A04A0020** kg Acero corrugado B 500 S, elaborado y colocado.
Precio: 1.08
Acero corrugado B 500 S, elaborado y colocado, con parte proporcional de despuntes.

| Código | Ud | Descripción | Rendimiento | Precio | Importe |
|---|---|---|---|---|---|
| M01A0010 | h | Oficial primera | 0.01 | 13.83 | 0.14 |
| M01A0030 | h | Peón | 0.01 | 13.16 | 0.13 |
| E01AA0020 | kg | Acero corrugado B 500 S (precio medio) (material) | 1.05 | 0.74 | 0.78 |
| E09A0010 | kg | Alambre de atar de 1,2 mm (material) | 0.02 | 0.98 | 0.02 |
| %0.01 | % | Medios auxiliares | 1 % | 1.07 | 0.01 |
|  |  | Total |  |  | 1.08 |

**A05AF0020** m² Encofrado y desencofrado losas inclinadas escalera. (28/07/2014)
Precio: 20.35

| Código | Ud | Descripción | Rendimiento | Precio | Importe |
|---|---|---|---|---|---|
| M01A0010 | h | Oficial primera | 0.68 | 13.83 | 9.40 |
| M01A0030 | h | Peón | 0.68 | 13.16 | 8.95 |
| E31AB0040 | ud | Puntal metál reforz 2,10-3,65 m (amortiz diaria) (material) | 8 | 0.02 | 0.16 |
| E01IB0010 | m³ | Madera pino gallego en tablas (material; 28/07/2014) | 0.003 | 299.74 | 0.90 |
| E01IA0110 | m3 | Madera pino insigne (material; 28/07/2014) | 0.002 | 360 | 0.72 |
| E01MA0020 | kg | Clavos 2" (material; 28/07/2014) | 0.02 | 0.84 | 0.02 |
| %0.01 | % | Medios auxiliares | 1 % | 20.15 | 0.20 |
|  |  | Total |  |  | 20.35 |

**A03B0010** m³ Hormigón aligerado de cemento y picón. (03/07/2012)
Precio: 55.23
Hormigón aligerado de cemento y picón, con 115 kg de cemento, confeccionado con hormigonera.

| Código | Ud | Descripción | Rendimiento | Precio | Importe |
|---|---|---|---|---|---|
| M01A0030 | h | Peón | 1.5 | 13.16 | 19.74 |
| E01BA0040 | t | Cemento portland, CEM II/B-P 32,5 R, granel (material; 03/07/2012) | 0.115 | 121 | 13.92 |
| E01CD0010 | m³ | Picón fino avitolado/cribado (p/atezados...) (material) | 0.94 | 12.65 | 11.89 |
| E01CA0020 | m³ | Arena seca (material) | 0.3 | 22.85 | 6.86 |
| E01E0010 | m³ | Agua | 0.16 | 1.26 | 0.20 |
| QAD0010 | h | Hormigonera portátil 250 l (maquinaria) | 0.5 | 4.14 | 2.07 |
| %0.01 | % | Medios auxiliares | 1 % | 54.68 | 0.55 |
|  |  | Total |  |  | 55.23 |

**A02A0040** m³ Mortero 1:6 de cemento (03/07/2012)
Precio: 90.25
Mortero 1:6 de cemento y arena, M 5, confeccionado con hormigonera, s/RC-08.

| Código | Ud | Descripción | Rendimiento | Precio | Importe |
|---|---|---|---|---|---|
| M01A0030 | h | Peón | 2.4 | 13.16 | 31.58 |
| E01BA0040 | t | Cemento portland, CEM II/B-P 32,5 R, granel | 0.25 | 121 | 30.25 |
| E01CA0020 | m³ | Arena seca | 1.1 | 22.85 | 25.14 |
| E01E0010 | m³ | Agua | 0.25 | 1.26 | 0.32 |
| QAD0010 | h | Hormigonera portátil 250 l | 0.5 | 4.14 | 2.07 |
| %0.010100 | % | Medios auxiliares (28/07/2014) | 1 % | 89.36 | 0.89 |
|  |  | Total |  |  | 90.25 |

**A02A0120** m³ Mortero industrial M 2,5 (28/04/2010)
Precio: 171.65
Mortero industrial seco M 2,5 (UNE-EN 998-2), confeccionado con hormigonera, s/RC-08.

| Código | Ud | Descripción | Rendimiento | Precio | Importe |
|---|---|---|---|---|---|
| M01A0030 | h | Peón | 2.4 | 13.16 | 31.58 |
| E01FG0090 | kg | Mortero seco M 2,5 p/albañilería (material; 28/04/2010) | 1700 | 0.08 | 136.00 |
| E01E0010 | m³ | Agua | 0.24 | 1.26 | 0.30 |
| QAD0010 | h | Hormigonera portátil 250 l | 0.5 | 4.14 | 2.07 |
| %0.01 | % | Medios auxiliares | 1 % | 169.95 | 1.70 |
|  |  | Total |  |  | 171.65 |

**A04A0010** kg Acero corrugado B 400 S, elaborado y colocado.
Precio: 1.34
Acero corrugado B 400 S, elaborado y colocado, con parte proporcional de despuntes.

| Código | Ud | Descripción | Rendimiento | Precio | Importe |
|---|---|---|---|---|---|
| M01A0010 | h | Oficial primera | 0.02 | 13.83 | 0.28 |
| M01A0030 | h | Peón | 0.02 | 13.16 | 0.26 |
| E01AA0010 | kg | Acero corrugado B 400 S (precio medio) (material) | 1.05 | 0.73 | 0.77 |
| E09A0010 | kg | Alambre de atar de 1,2 mm | 0.02 | 0.98 | 0.02 |
| %0.01 | % | Medios auxiliares | 1 % | 1.33 | 0.01 |
|  |  | Total |  |  | 1.34 |

**A02A0030** m³ Mortero 1:5 de cemento blanco (03/07/2012)
Precio: 96.36
Mortero 1:5 de cemento blanco y arena, M-7,5, confeccionado con hormigonera, s/RC-08
.

| Código | Ud | Descripción | Rendimiento | Precio | Importe |
|---|---|---|---|---|---|
| M01A0030 | h | Peón | 2.4 | 13.16 | 31.58 |
| E01BA0040 | t | Cemento portland, CEM II/B-P 32,5 R, granel | 0.3 | 121 | 36.30 |
| E01CA0020 | m³ | Arena seca | 1.1 | 22.85 | 25.14 |
| E01E0010 | m³ | Agua | 0.25 | 1.26 | 0.32 |
| QAD0010 | h | Hormigonera portátil 250 l | 0.5 | 4.14 | 2.07 |
| %0.01 | % | Medios auxiliares | 1 % | 95.41 | 0.95 |
|  |  | Total |  |  | 96.36 |

**A03A0010** m³ Hormigón en masa de fck= 10 N/mm² (03/07/2012)
Precio: 79.6
Hormigón en masa de fck= 10 N/mm², árido machaqueo 32 mm máx., confeccionado con hormigonera.

| Código | Ud | Descripción | Rendimiento | Precio | Importe |
|---|---|---|---|---|---|
| M01A0030 | h | Peón | 2 | 13.16 | 26.32 |
| E01BA0040 | t | Cemento portland, CEM II/B-P 32,5 R, granel | 0.225 | 121 | 27.23 |
| E01CA0010 | t | Arena seca (material; 28/07/2014) | 0.6 | 15.23 | 9.14 |
| E01CB0090 | t | Arido machaqueo 16-32 mm (material; 28/07/2014) | 1.2 | 11.5 | 13.80 |
| E01E0010 | m³ | Agua | 0.2 | 1.26 | 0.25 |
| QAD0010 | h | Hormigonera portátil 250 l | 0.5 | 4.14 | 2.07 |
| %0.010100 | % | Medios auxiliares | 1 % | 78.81 | 0.79 |
|  |  | Total |  |  | 79.6 |

**A02A0200** m³ Mortero 1:6 de cemento y arena picón (03/07/2012)
Precio: 83.08
Mortero 1:6 de cemento y arena de picón, M 5, confeccionado con hormigonera, s/RC-08.

| Código | Ud | Descripción | Rendimiento | Precio | Importe |
|---|---|---|---|---|---|
| M01A0030 | h | Peón | 2.4 | 13.16 | 31.58 |
| E01BA0040 | t | Cemento portland, CEM II/B-P 32,5 R, granel | 0.25 | 121 | 30.25 |
| E01CA0050 | m³ | Arena fina de picón. (material) | 1.1 | 16.4 | 18.04 |
| E01E0010 | m³ | Agua | 0.25 | 1.26 | 0.32 |
| QAD0010 | h | Hormigonera portátil 250 l | 0.5 | 4.14 | 2.07 |
| %0.01 | % | Medios auxiliares | 1 % | 82.26 | 0.82 |
|  |  | Total |  |  | 83.08 |

**A02A0010** m³ Mortero 1:3 de cemento (03/07/2012)
Precio: 110.71
Mortero 1:3 de cemento y arena, M 15, confeccionado con hormigonera, s/RC-08.

| Código | Ud | Descripción | Rendimiento | Precio | Importe |
|---|---|---|---|---|---|
| M01A0030 | h | Peón | 2.4 | 13.16 | 31.58 |
| E01BA0040 | t | Cemento portland, CEM II/B-P 32,5 R, granel | 0.44 | 121 | 53.24 |
| E01CA0020 | m³ | Arena seca | 0.98 | 22.85 | 22.39 |
| E01E0010 | m³ | Agua | 0.26 | 1.26 | 0.33 |
| QAD0010 | h | Hormigonera portátil 250 l | 0.5 | 4.14 | 2.07 |
| %0.010100 | % | Medios auxiliares | 1 % | 109.61 | 1.10 |
|  |  | Total |  |  | 110.71 |

**A06B0020** m³ Excavación manual en pozos. (material)
Precio: 51.89
Excavación manual en pozos en cualquier clase de terreno con acopio de escombros resultantes al borde.

| Código | Ud | Descripción | Rendimiento | Precio | Importe |
|---|---|---|---|---|---|
| M01A0030 | h | Peón | 3 | 13.16 | 39.48 |
| QBB0010 | h | Compresor caudal 2,5 m³/m 2 martillos. (maquinaria) | 2 | 5.95 | 11.90 |
| %0.01 | % | Medios auxiliares | 1 % | 51.38 | 0.51 |
|  |  | Total |  |  | 51.89 |

**A06B0010** m³ Excavación en zanjas y pozos.
Precio: 12.39
Excavación en zanjas y pozos en cualquier clase de terreno con extracción de tierras al borde.

| Código | Ud | Descripción | Rendimiento | Precio | Importe |
|---|---|---|---|---|---|
| M01A0030 | h | Peón | 0.35 | 13.16 | 4.61 |
| QAA0020 | h | Retroexcavadora M. F. con cazo. (maquinaria) | 0.3 | 25.52 | 7.66 |
| %0.01 | % | Medios auxiliares | 1 % | 12.27 | 0.12 |
|  |  | Total |  |  | 12.39 |

**A05B0030** m² Encofrado y desencof. de muros horm. visto 2 caras 1,5 m (material; 28/07/2014)
Precio: 34.8

| Código | Ud | Descripción | Rendimiento | Precio | Importe |
|---|---|---|---|---|---|
| M01A0010 | h | Oficial primera | 1.118 | 13.83 | 15.462 |
| M01A0030 | h | Peón | 1.118 | 13.16 | 14.713 |
| E01AA0030 | kg | Acero corrugado B 400 S, D 6 mm (material; 18/11/2014) | 0.44 | 0.84 | 0.370 |
| E01IB0010 | m³ | Madera pino gallego en tablas | 0.008 | 299.74 | 2.398 |
| E01IA0110 | m3 | Madera pino insigne | 0.004 | 360 | 1.440 |
| E01MA0020 | kg | Clavos 2" | 0.04 | 0.84 | 0.034 |
| E01DB0040 | kg | Desencofrante diluible agua (material) | 0.02 | 1.88 | 0.038 |
| %0.01 | % | Medios auxiliares | 1 % | 34.455 | 0.345 |
|  |  | Total |  |  | 34.8 |

**A02A0010'** m³ Mortero 1:3 de cemento CEM IV/B-P 32.5 N (material)
Precio: 112.68
Mortero 1:3 de cemento CEM IV/B (P) 32,5 N y arena, M 15, confeccionado con hormigonera, s/RC-08.

| Código | Ud | Descripción | Rendimiento | Precio | Importe |
|---|---|---|---|---|---|
| M01A0030 | h | Peón | 2.548 | 13.16 | 33.53 |
| E01BA0040' | t | Cemento portland, CEM II/B-P 32,5 R, ensacado. (material; 04/09/2014) | 0.44 | 121 | 53.24 |
| E01CA0020' | m³ | Arena seca (material; 04/09/2014) | 0.98 | 22.85 | 22.39 |
| E01E0010' | m³ | Agua | 0.26 | 1.26 | 0.33 |
| QAD0010' | h | Hormigonera portátil 250 l (maquinaria; 04/09/2014) | 0.5 | 4.14 | 2.07 |
| %0.01 | % | Medios auxiliares | 1 % | 111.56 | 1.12 |
|  |  | Total |  |  | 112.68 |

**A07B0010'** m Apertura y sellado de rozas en fábricas de bloques de hormigón (material)
Precio: 3.12
Apertura de rozas en fábricas de bloques de hormigón, con rozadora eléctrica, incluso limpieza y acopio de escombros a pié de carga, sellado con mortero 1:5 de cemento y arena y p.p. de pequeño material.

| Código | Ud | Descripción | Rendimiento | Precio | Importe |
|---|---|---|---|---|---|
| M01A0030 | h | Peón | 0.18 | 13.16 | 2.37 |
| QBH0010' | h | Rozadora eléctrica 220 V (maquinaria; 04/09/2014) | 0.06 | 3.75 | 0.23 |
| A02A0030' | m³ | Mortero 1:5 de cemento CEM IV/B-P 32.5 N | 0.005 | 98.33 | 0.49 |
| %0.01 | % | Medios auxiliares | 1 % | 3.09 | 0.03 |
|  |  | Total |  |  | 3.12 |

**A03A0050'** m³ Hormigón en masa de fck= 17.5 N/mm² (material)
Precio: 93.16
Hormigón en masa de fck= 17,5 N/mm², árido machaqueo 16 mm máx., confeccionado con hormigonera.

| Código | Ud | Descripción | Rendimiento | Precio | Importe |
|---|---|---|---|---|---|
| M01A0030 | h | Peón | 2.123 | 13.16 | 27.94 |
| E01BA0040' | t | Cemento portland, CEM II/B-P 32,5 R, ensacado. | 0.31 | 121 | 37.51 |
| E01CA0010' | t | Arena seca (material; 04/09/2014) | 0.64 | 15.23 | 9.75 |
| E01CB0070' | t | Arido machaqueo 4-16 mm (material; 04/09/2014) | 1.28 | 11.5 | 14.72 |
| E01E0010' | m³ | Agua | 0.2 | 1.26 | 0.25 |
| QAD0010' | h | Hormigonera portátil 250 l | 0.5 | 4.14 | 2.07 |
| %0.01 | % | Medios auxiliares | 1 % | 92.24 | 0.92 |
|  |  | Total |  |  | 93.16 |

**A06B0020'** m³ Excavación manual en pozos. (material)
Precio: 65.74
Excavación manual en pozos en cualquier clase de terreno con acopio de escombros resultantes al borde.

| Código | Ud | Descripción | Rendimiento | Precio | Importe |
|---|---|---|---|---|---|
| M01A0030 | h | Peón | 3.185 | 13.16 | 41.91 |
| QBB0010' | h | Compresor caudal 2,5 m³/m 2 martillos. (maquinaria; 04/09/2014) | 2 | 11.59 | 23.18 |
| %0.01 | % | Medios auxiliares | 1 % | 65.09 | 0.65 |
|  |  | Total |  |  | 65.74 |

**A05A0020'** m² Encofrado y desencofrado de zapatas. (material)
Precio: 20.53
Encofrado y desencofrado de zapatas. (8 puestas).

| Código | Ud | Descripción | Rendimiento | Precio | Importe |
|---|---|---|---|---|---|
| M01A0010 | h | Oficial primera | 0.706 | 13.83 | 9.76 |
| M01A0030 | h | Peón | 0.706 | 13.16 | 9.29 |
| E01IB0010' | m³ | Madera pino gallego en tablas (material; 04/09/2014) | 0.003 | 299.74 | 0.90 |
| E01IA0110' | m³ | Madera pino insigne (material; 04/09/2014) | 0.001 | 360 | 0.36 |
| E01MA0020' | kg | Clavos 2" (material; 04/09/2014) | 0.02 | 0.84 | 0.02 |
| %0.01 | % | Medios auxiliares | 1 % | 20.33 | 0.20 |
|  |  | Total |  |  | 20.53 |

**A03A0010'** m3 Hormigón en masa de fck= 10 N/mm² (material)
Precio: 81.23
Hormigón en masa de fck= 10 N/mm², árido machaqueo 32 mm máx., confeccionado con hormigonera.

| Código | Ud | Descripción | Rendimiento | Precio | Importe |
|---|---|---|---|---|---|
| M01A0030 | h | Peón | 2.123 | 13.16 | 27.94 |
| E01BA0040' | t | Cemento portland, CEM II/B-P 32,5 R, ensacado. | 0.225 | 121 | 27.23 |
| E01CA0010' | t | Arena seca | 0.6 | 15.23 | 9.14 |
| E01CB0090' | t | Arido machaqueo 16-32 mm (material; 04/09/2014) | 1.2 | 11.5 | 13.80 |
| E01E0010' | m³ | Agua | 0.2 | 1.26 | 0.25 |
| QAD0010' | h | Hormigonera portátil 250 l | 0.5 | 4.14 | 2.07 |
| %0.01 | % | Medios auxiliares | 1 % | 80.43 | 0.80 |
|  |  | Total |  |  | 81.23 |

**A02A0030'** m³ Mortero 1:5 de cemento CEM IV/B-P 32.5 N (material)
Precio: 98.33
Mortero 1:5 de cemento CEM IV/B-P 32.5 N y arena, M-7,5, confeccionado con hormigonera, s/RC-03.

| Código | Ud | Descripción | Rendimiento | Precio | Importe |
|---|---|---|---|---|---|
| M01A0030 | h | Peón | 2.548 | 13.16 | 33.53 |
| E01BA0040' | t | Cemento portland, CEM II/B-P 32,5 R, ensacado. | 0.3 | 121 | 36.30 |
| E01CA0020' | m³ | Arena seca | 1.1 | 22.85 | 25.14 |
| E01E0010' | m³ | Agua | 0.25 | 1.26 | 0.32 |
| QAD0010' | h | Hormigonera portátil 250 l | 0.5 | 4.14 | 2.07 |
| %0.01 | % | Medios auxiliares | 1 % | 97.36 | 0.97 |
|  |  | Total |  |  | 98.33 |

**A07B0010** m Apertura y sellado de rozas en fábricas de bloques de hormigón (material; 03/07/2012)
Precio: 2.87
Apertura de rozas en fábricas de bloques de hormigón, con rozadora eléctrica, incluso limpieza y acopio de escombros a pié de carga, sellado con mortero 1:5 de cemento y arena y p.p. de pequeño material.

| Código | Ud | Descripción | Rendimiento | Precio | Importe |
|---|---|---|---|---|---|
| M01A0030 | h | Peón | 0.17 | 13.16 | 2.24 |
| QBH0010 | h | Rozadora eléctrica 220 V (maquinaria; 28/07/2014) | 0.06 | 1.92 | 0.12 |
| A02A0030 | m³ | Mortero 1:5 de cemento blanco | 0.005 | 96.36 | 0.48 |
| %0.010100 | % | Medios auxiliares | 1 % | 2.84 | 0.03 |
|  |  | Total |  |  | 2.87 |

**K41.0545'** ML (05/12/2008)
Precio: 30.55
Tubería de acero galvanizada electrosoldada de Ø 3" UNE EN 10255, totalmente instalada con parte proporcional de sujeción mediante abrazaderas marca Hilti tipo Flamco modelo BMA, o similar, inclusive carril de sujeción tipo R-2, bajo suelos, colgada en techos o en verticales, según planos, con parte proporcional de uniones, derivaciones, curvas, cambios de sección, apoyos fijos y móviles, conexionada y en orden de dar servicio, con parte proporcional de llaves de retención y seccionamiento según Proyecto, incluso pruebas de presión según Normas, pintura base anticorrosiva y capa de terminación de color según Norma, con toda clase de ayudas incluso de albañilería.

| Código | Ud | Descripción | Rendimiento | Precio | Importe |
|---|---|---|---|---|---|
| E24AA0080''' | m | Tub. acero galv. D 3 " (DN 80mm) (material; 18/11/2014) | 1 | 12.5 | 12.50 |
| E24AB0420' | ud | Manguito unión y pzas. esp. galv. 3 " | 0.5 | 6.07 | 3.04 |
| E24AB0170' | ud | Codo 90 galvanizado 3" | 0.1 | 28.21 | 2.82 |
| E24AB0510' | ud | Abrazadera p/tubo de 3" | 2 | 1.79 | 3.58 |
| E35LAD0020' | l | Imprim antiox p/hierro Acritón minio plomo electr | 0.1 | 13.49 | 1.35 |
| E35EA0130' | l | Pintura esmalte sintético mate Acritón int | 0.1 | 11.43 | 1.14 |
| M01B0110 | h | Oficial instalador | 0.194 | 13.83 | 2.68 |
| M01B0120 | h | Ayudante instalador | 0.194 | 13.16 | 2.55 |
| %00.0003 | % |  | 3 % | 29.66 | 0.89 |
|  |  | Total |  |  | 30.55 |

**U01AA501** h Cuadrilla A (05/11/2014)
Precio: 33.99

| Código | Ud | Descripción | Rendimiento | Precio | Importe |
|---|---|---|---|---|---|
| M01A0010 | h | Oficial primera | 1 | 13.83 | 13.83 |
| M01A0020 | h | Oficial segunda (mano de obra; 05/11/2014) | 1 | 13.58 | 13.58 |
| M01A0030 | h | Peón | 0.5 | 13.16 | 6.58 |
|  |  | Total |  |  | 33.99 |

**A01A0020** m³ Pasta de yeso blanco.
Precio: 104.62
Pasta de yeso blanco, amasada a mano.

| Código | Ud | Descripción | Rendimiento | Precio | Importe |
|---|---|---|---|---|---|
| M01A0030 | h | Peón | 3.5 | 13.16 | 46.06 |
| E01BC0100 | kg | Yeso de fraguado controlado, tipo B1 ensacado, según UNE EN 13279, con marcado CE (material) | 810 | 0.07 | 56.70 |
| E01E0010 | m³ | Agua | 0.65 | 1.26 | 0.82 |
| %0.01 | % | Medios auxiliares | 1 % | 103.58 | 1.04 |
|  |  | Total |  |  | 104.62 |

**A06C0020** m³ Relleno de zanjas compactado con productos procedentes de las mi (28/07/2014)
Precio: 6.36
Relleno de zanjas compactado por capas de 30 cm de espesor al proctor modificado del 95 %, con productos procedentes de las mismas, incluso riego, aportación de finos y material de préstamos si fuera necesario

| Código | Ud | Descripción | Rendimiento | Precio | Importe |
|---|---|---|---|---|---|
| M01A0030 | h | Peón | 0.32 | 13.16 | 4.21 |
| E01E0010 | m³ | Agua | 0.2 | 1.26 | 0.25 |
| QAA0060 | h | Pala cargadora Caterp 966 (maquinaria; 28/07/2014) | 0.02 | 46.38 | 0.93 |
| QBD0010 | h | Bandeja vibrante Vibromat con operario (maquinaria) | 0.05 | 18.22 | 0.91 |
| %0.010100 | % | Medios auxiliares | 1 % | 6.30 | 0.06 |
|  |  | Total |  |  | 6.36 |

**A06D0020** m³ Carga mecánica, transporte tierras vertedero, camión, máx. 10 km (28/07/2014)
Precio: 3.82
Carga mecánica y transporte de tierras a vertedero, con camión de 18 Tn, con un recorrido máximo de 10 Km.

| Código | Ud | Descripción | Rendimiento | Precio | Importe |
|---|---|---|---|---|---|
| QAB0030 | h | Camión volquete 2 ejes > 15 t (maquinaria) | 0.12 | 26.5 | 3.18 |
| QAA0010 | h | Traxcavator Caterp. 955 (maquinaria) | 0.015 | 40 | 0.60 |
| %0.010100 | % | Medios auxiliares | 1 % | 3.78 | 0.04 |
|  |  | Total |  |  | 3.82 |

## Recursos

**E01HCA0010** m³ Horm prep HM-20/B/20/I
Hormigón preparado HM-20/B/20/I

**E02AA0010** m² Placa poliestireno expandido 15 kg/m³, e=10 mm
Placa poliestireno expandido 15 kg/m³, UNE-EN 13163, de conductividad térmica 0,039 W/mK, resist. a compresión 65 kPa, e=10 mm

**E01AB0080** m² Malla electros. cuadrícula 15x15 cm, ø 8-8 mm
Malla electrosoldada ME 15x15 ø 8-8 B 500 SD 6x2,20, UNE 36092

**E13CA0010** kg Fibra polipropil. anti fisuración hormig. Fibrecrete 600
Fibra polipropileno monofilamentada para reducir la aparición de grietas y fisuras de retracción plástica en el hormigón, Fibrecrete 600 de Fosroc.

**E01HDD0010** m³ Horm prep HA-35/P/20/IIIa
Hormigón preparado HA-35/P/20/IIIa

**E01ACAG0030D** kg Perno redondo D 12
Perfil laminado en caliente, redondo liso macizo D 12 mm, acero S 275 JR, UNE-EN 10025.

**E01ACAG0050D** kg Perno redondo D 16
Perfil laminado en caliente, redondo liso macizo D 16 mm, acero S 275 JR, UNE-EN 10025.

**E01ACAG0060D** kg Perno redondo D 18
Perfil laminado en caliente, redondo liso macizo D 18 mm, acero S 275 JR, UNE-EN 10025.

**E01ACAG0070D** kg Perno redondo D 20
Perfil laminado en caliente, redondo liso macizo D 20 mm, acero S 275 JR, UNE-EN 10025.

**E01ACAG0080D** kg Perno redondo D 25
Perfil laminado en caliente, redondo liso macizo D 25 mm, acero S 275 JR, UNE-EN 10025.

**E02BA0460D** m² Lámina neopreno e=10 mm
Lámina viscoelástica de neopreno e=10 mm, para la mejora del apoyo estructural.

**E09F0010D** ud Cazoleta acero 120x60
Cazoleta metálica de 120x60 mm.

**E01HCC0060** m³ Horm prep HA-30/B/20/IIIa
Hormigón preparado HA-30/B/20/IIIa

**E13DA0150** ud Separ hormigón r 40-50 mm uso universal
Separador de hormigón, r 40-50 mm, de uso universal

**E01ACAK0010** kg Acero perfil laminado HEB, UPN, IPE
Acero perfiles laminados en caliente: HEB, UPN, IPE...(precio medio), acero S 275 JR, UNE-EN 10025.

**E09F0020** ud p.p. pequeño material (electrodos, discos)
p.p. pequeño material (electrodos, discos ..)

**E35LAD0160** l Imprim fosfocromatante 12 m2/l
Imprimación fosfocromatante, para superficies férricas y no férricas, gris, acabado semi-mate, rendimiento 12 m²/l

**E13ACA0040D** m² Placa alveolar de canto 20 cm P1
Placa alveolar de canto 20 cm para una grandes luces

**E01AB0030** m² Malla electros. cuadrícula 20x20 cm, ø 5-5 mm
Malla electrosoldada ME 20x20 ø 5-5 B 500 T 6x2,20, UNE 36092

**E13DA0130** ud Separ plást arm vert r 50 mm D acero 12-20
Separador plástico arm. vertical, r 50 mm, D acero 12-20

**E13ACA0050D** m² Placa alveolar de canto 25 cm P1
Placa alveolar de canto 25 cm para grandes luces

**E13ACA0060DD** m² Placa alveolar de canto 30 cm P1
Placa alveolar de canto 30 cm para grandes luces

**E13ACA0030DD** m² Placa alveolar de canto 30 cm P2
Placa alveolar de canto 30 cm para grandes luces

**E13ACA0060DDD** m² Placa alveolar de canto 35 cm P5
Placa alveolar de canto 35 cm para grandes luces

**E02AA0110** m² Placa poliestireno expandido 15 kg/m³, e=30 mm
Placa poliestireno expandido 15 kg/m³, UNE-EN 13163, de resistencia térmica 0,75 m²K/W, resist. a compresión 65 kPa, e=30 mm, con marcado CE.

**E02AB0420** m² Panel aislante poliestireno extruido e=50 mm,
Panel de poliestireno extruido, UNE-EN 13164, e=50 mm, resistencia térmica 1,50 m²K/W, reacción al fuego Clase E, de superficie lisa y mecanizado a media madera, utilizable en cubiertas, resist. a compresión >= 300 kPa, con marcado CE,

**E18LA0090** kg Emulsión bituminosa p/imprimación,
Emulsión bituminosa, EB UNE 104231, p/imprimación.

**E18AA0070** m² Lám betún LBM 30-FV
Lámina de betún modificado con elastómero (SBS), con armadura fieltro de fibra de vidrio 60 g/m², LBM 30-FV, UNE-EN 13707, reacción al fuego Clase E, con marcado CE.

**E18AA0030** m² Lám betún LBM 30-FP
Lámina de betún modificado con elastómero (SBS),con armadura fieltro poliéster 160 g/m², LBM 30-FP, UNE-EN 13707, reacción al fuego Clase E, con marcado CE.

**E18AC0040** m² Lám betún LBM 40/G-FV, color
Lámina de betún modificado con elastómero (SBS) con armadura de fieltro de fibra de vidrio de 60 g/m², autoprotegida con gránulos minerales color, LBM 40/G-FV, UNE-EN 13707, reacción al fuego Clase E, con marcado CE.

**E28JAB0030** ud Caldereta sifón PVC salid vert 250x250 mm D 90-110 mm,
Caldereta sifónica PVC salida vert. 250x250 mm, D salida 90-110 mm

**E18AC0030** m² Lám betún LBM 50/G-FP, y aditivo antiraíces, verde,
Lámina de betún modificado con elastómero (SBS) con armadura de fieltro de poliéster reforzado de 150 g/m², recubierta en ambas caras con mástico y aditivo antiraíces, autoprotección mineral verde, LBM 50/G-FP, UNE-EN 13707, reacción al fuego Clase E, con marcado CE.

**E18HB0030** m² Geotextil de fibras de poliéster 200 g/m²
Geotextil de fibras de poliéster no tejido, p/capa separadora, filtrante, antipunzonante..., 200 g/m², con marcado CE.

**E18HC0010** m² Lám PEHD drenante nodular
Lámina drenante nodular de polietileno de alta densidad (HDPE), para ventilación y protección de muros y soleras en contacto con la tierra.

**E18KA0080** kg Mortero impermeabilizante (capa fina), Nitocote CM 650/652
Mortero impermeabilizante decorativo y de acabado (capa fina), Nitocote CM 650/652 de Fosroc.

**E18JA0010** l Masilla poliuretano p/sellar o pegar, Sikaflex-11 FC
Masilla a base de poliuretano monocomponente p/sellar o pegar, Sikaflex-11 FC

**CCSRRN121/2** m² Placa CONCASUR ranurada de 12 cm, ranur. vert. de 1/2 cada 30 cm
Placa CONCASUR ranurada de 12 cm, ranuras verticales de 1/2 cada 30 cm

**CCSRRN121/2B** m² Placa CONCASUR ranurada de 12 cm, ranur. vert. de 1/2 cada 20 cm
Placa CONCASUR ranurada de 12 cm, ranuras verticales de 1/2 cada 20 cm

**CCSRRN121/2C** m² Placa CONCASUR ranurada de 12 cm, ranur. vert. de 1/2 cada 10 cm
Placa CONCASUR ranurada de 12 cm, ranuras verticales de 1/2 cada 10 cm

**CCSRRN153/5A** m² Placa CONCASUR ranurada de 15 cm, ranur. vert. de 3/5 cada 12 cm
Placa CONCASUR ranurada de 12 cm, ranuras verticales de 3/5 cada 12 cm

**CCSRRN153/5B** m² Placa CONCASUR ranurada de 15 cm, ranr. vert. de 3/5 cada 7,5 cm
Placa CONCASUR ranurada de 12 cm, ranuras verticales de 3/5 cada 7,5 cm

**E10DBB0030** m² Panel composite para fachadas
Panel composite de aluminio 4 mm para fachadas, con p.p. de corte, mecanizado y conformado para su montaje

**E10DC0310** m² Subestructura de aluminio fijación oculta
Subestructura de aluminio para fijación coulta, componentes auxiliares, piezas de anclajes y regulación, perfiles Omega, pasadores y elementos de fijación, p/fachada ventilada.

**E02AEA0010D6** m² Poliuretano proyectado e=60 mm, 33 kg/m³ (precio medio)
Poliuretano proyectado e=30 mm, 33 kg/m³ (precio medio)

**E02BA0500** m² Lámina aislante a ruido de impactos PE-R e=5 mm
Lámina aislante a ruido de impactos de polietileno reticulado no espumado de celda cerrada (PE-R) de 5 mm de espesor.

**E02BB0040D** m² Plancha de poliestireno expandido elastificado (EEPS) e=50 mm
Plancha aislante a ruido de impactos, de poliestireno expandido elastificado (EEPS) e=50 mm.

**E02AB0500** m² Panel aislante poliestireno extruído e=40 mm
Panel de poliestireno extruído, UNE-EN 13164, e=40 mm, resistencia térmica 1,20 m²K/W, reacción al fuego Clase E, de superficie lisa y mecanizado machiembrado, utilizable en fachadas de dobe hoja, resist. a compresión >= 250 kPa, con marcado CE.

**E02BB0100** m² Panel semirrígido lana mineral, e=40 mm
Panel semirrígido de lana mineral, UNE-EN 13162, e=40 mm, resistencia térmica 1,10 m²K/W, reacción al fuego clase A1, p/aislam. acústico cerramientos horizontales, con marcado CE.

**M01MP040** h Equipo proyección mortero ignífugo
Claves: mortero, ignifugación, equipo, proyección

**P23FL080** kg Mortero ignífugo
Claves: mortero, ignifugación

**ADSCEC2E** kg Adhesivo cementoso mejorado C2 E según UNE-EN 12004
Adhesivo cementoso mejorado, C2 E, con tiempo abierto ampliado, según UNE-EN 12004, para la fijación de geomembranas, compuesto por cementos especiales, áridos seleccionados y resinas sintéticas.

**COMEVAC1** ud Complemento para refuerzo de puntos singulares: ptos int y ext
Complemento para refuerzo de puntos singulares en tratamientos impermeabilizantes mediante piezas para la resolución de ángulos internos y externos.

**COMEVAC3** ud Complemento para refuerzo de puntos singulares: tuberías
Complemento para refuerzo de puntos singulares en tratamientos impermeabilizantes mediante piezas para la resolución de encuentros con tuberías.

**E18AA0100** m² Lám betún LBM 40-FV
Lámina de betún modificado con elastómero (SBS), con armadura fieltro de fibra de vidrio 100 g/m², LBM 40-FV, UNE-EN 13707, reacción al fuego Clase E, con marcado CE.

**E18AA0090** m² Lám betún LBM 48-FP
Lámina de betún modificado con elastómero (SBS), con armadura de fieltro de poliéster de 160 g/m², recubierta en ambas caras con mástico y acabada con material de poliéster (150 g/m²) antipunzonante en la cara exterior, LBM 48-FP, UNE-EN 13707, con marcado CE.

**E10AB0050** ud Bloque de hormigón de áridos de picón 9x25x50 cm, CE cat. I
Bloque de hormigón de áridos de picón 9x25x50 cm, con marcado CE, categoría I s/UNE-EN 771-3, p=1300-2000 kg/m³, conductividad térmica 0,7 W/mk, Cp=800 J/kg.K, µ=10.

**E31CD0030** ud Andamio para interiores verticales
Andamio (de borriquetas) para interior para superficies verticales.

**E10AB0030** ud Bloque de hormigón de áridos de picón 15x25x50 cm, CE cat. I
Bloque de hormigón de áridos de picón 15x25x50 cm, con marcado CE, categoría I s/UNE-EN 771-3, p=1300-2000 kg/m³, conductividad térmica 0,7 W/mk, Cp=800 J/kg.K, µ=10.

**E10IECA0100** m² Trasdosado autoportante 78/48 400, inst
Trasdosado autoportante 78/48 e400, Placo, i/aislam, inst.

**E10IBA0080** m² Tabique 108/48 e400, hidrófugo, 4x15, inst
Tabique 108/48 e400, hidrófugo, 2xPPM BA15, Placo, i/aislam, inst.

**E10IBA0290D** m² Tabique 108/48 e400, 2x15, EI-120, inst
Tabique 108/48 e600, 2xBA15, EI-120, Placo, inst.

**E10IA0240D** m² Tabique 171/48 400 EI120 (15+15+48+15+48+15+15 mm) inst
Tabique Knauf W115 156/600 (15+15+48+48+15+15 mm) instalado

**E02BB0040** m² Plancha de poliestireno expandido elastificado (EEPS) e=25 mm
Plancha aislante a ruido de impactos, de poliestireno expandido elastificado (EEPS) e=25 mm.

**E01AB0020** m² Malla electros. cuadrícula 15x30 cm, ø 5-5 mm
Malla electrosoldada ME 15x30 ø 5-5 B 500 T 6x2,20, UNE 36092

**P08FR320** kg Recubrimiento epoxi en base acuosa
Claves: epoxi, recubrimiento, agua, base

**P01AA910** kg Arena cuarzo seleccionada
Claves: cuarzo, areno

**E33EBAC0110DD** m² Baldosa gres porcel prens , BIa, 60x60 cm, (17 €/m2)
Baldosa de gres porcelánico prensado, grupo BIa, UNE-EN-14411, absorción de agua E <=0,5%, 60x60

**E33N0010D** m Perfil alum. trans. pav. mod. DILEX-AKWS, 14 mm, Schlüter H21mm
Perfil de aluminio para transición de pavimento del mismo nivel modelo DILEX-AKWS, Schlüter

**E01FB0140** kg Mortero rejuntado cementoso mejorado, coloreado, CG 2
Mortero de rejuntado cementoso mejorado, coloreado, CG 2 (UNE-EN 13888), juntas 2 a 12 mm, para baldosas cerámicas y piedras naturales, pav. y rev. int./ext.

**E33EBAC0110** m² Baldosa gres porcel prens , BIa, clase 3, 60x60 cm, (27 €/m2)
Baldosa de gres porcelánico prensado, grupo BIa, UNE-EN-14411, absorción de agua E <=0,5%, clase 3, de 60x60 cm,

**E33EBAC01** m² Baldosa gres porcel prens , BIa, clase 2, 60x60 cm, (24 €/m2)
Baldosa de gres porcelánico prensado, grupo BIa, UNE-EN-14411, absorción de agua E <=0,5%, clase 3, de 60x60 cm,

**E33EBAC0110D** m² Baldosa gres porcel prens , BIa, clase 3, 20x20 cm, (15 €/m2)
Baldosa de gres porcelánico prensado, grupo BIa, UNE-EN-14411, absorción de agua E <=0,5%, clase 3, de 20x20 cm

**E33N0010DD** m Perfil alum. trans. pav. mod. SCHIENE, 21 mm, Schlüter
Perfil de aluminio para transición de pavimento del mismo nivel modelo SCHIENE, Schlüter

**E35ED0010** l Esmalte acríl ecológ int/ext, (12 m2/l/mano)
Esmalte acrílico ecológico para inteior y exterior, brillante o satinado, rendimiento 10-12 m²/l,

**E01ACBB0220** m Perfil hueco cuadrado 50.3
Perfil hueco cuadrado, conformado en frío, CFRHS 50x50x3 mm, acero S 275 J0 H, UNE-EN 10219.

**E01ACBB0200** m Perfil hueco cuadrado 30.3
Perfil hueco cuadrado, conformado en frío, CFRHS 30x30x3 mm, acero S 275 J0 H, UNE-EN 10219.

**E01ACBC0145D** m Perfil hueco rectangular 150.50.3
Perfil hueco rectangular, conformado en frío, CFRHS 150.100.5 mm, acero S 275 J0 H, UNE-EN 10219.

**E09CA0070** m² Chapa acero galvaniz 2 mm
Chapa acero galvaniz. 2 mm

**E04BC1080** ud Pta garaje seccional 4000x4000 mm Secura Silve, instalada
Puerta seccional DIASAN-Breda, modelo Secura Silver, fabricada en paneles sandwich de 42mm de espesor. Medidas: 4000 x 4000 mm. S2, instalada.

**E26FAA0020** ud Pta cortaf revers. 1 H, EI2 30 C5, med. nominal 0,90x2,05 m, gal
Puerta cortafuegos reversible, 1 H abatible, EI2 30 C5, medida nominal (hueco obra) 0,90x2,05 m, hueco paso 0,80x2,00 m, galv. antifinger

**E26FBA0080** ud Pta cortaf revers. 1 H, EI2 60 C5, med. nominal 1,00x2,05 m, pre
Puerta cortafuegos reversible, 1 H abatible, EI2 60 C5, medida nominal (hueco obra) 1,00x2,05 m, hueco paso 0,90x2,00 m, prelacada blanca o gris

**E26FBB0260** ud Pta cortaf 2H, EI2 60 C5, med. nominal 1,80x2,05 m, prelac. bl/g
Puerta cortafuegos 2 H abatibles, EI2 60 C5, medida nominal (hueco obra) 1,80x2,05 m, hueco paso 1,70x2,00 m, prelacada blanca o gris

**E32E0050** ud Puerta rápida de lona enrollable DIASAN, 4500x4400 mm. Instalada
Puerta rápida de lona enrollable autorreparable DIASAN, de medidas 4500x4400 mm, con inverter, variador de frecuencia, linea de mirillas, motor, pulsadores, cuadro de maniobras, completa con instalación.

**E06J0010D** m² Panel fenólico + estructura soporte
Panel fenólico y estructura soporte

**E16ADA0080D** ud Bisagra inoxidable
Bisagra calid. media

**E16AAA0240D** ud Cerradura inoxidable
Cerrad. p. inter. calid media Wilka 1723/45, manivelas y escudos Hoppe 138L 300BB F2

**PMVTRSP** m2 Tabique movil + subestructura
Tabique mçovil y subestructura

**E37H0400D** m² Revest param vert int 8 mm i/rastr
Revestimiento paramentos vert. int. 8 mm, i/rastrelado

**E06J0010DD** m² Panel fenólico + estructura soporte
Panel fenólico y estructura soporte

**E06J0010** m² Hoja puerta int ciega aglom rechap abebay
Hoja de puerta interior ciega de aglomerado rechapado en abebay.

**E16ADA0080** ud Bisagra calid media Al 80 mm MN mod 513
Bisagra calid. media de aluminio 80 mm MN mod. 513

**E16AAA0240** ud Cerrad p int cal med Wilka 1723/45 juego paso Hoppe 138L300BB F2
Cerrad. p. inter. calid media Wilka 1723/45, manivelas y escudos Hoppe 138L 300BB F2

**E16AAA0270** ud Cerrad p corred cal med Wilka 1151/45 llave asas Hoppe 501/11F2
Cerrad. p. corred. calidad media Wilka 1151/45, llave y asas con rosetas Hoppe 501/11 F2

**E01ACBC0120D** m Perfil hueco rectangular 100.30.2
Perfil hueco rectangular, conformado en frío, CFRHS 100.30.2 mm, acero S 275 J0 H, UNE-EN 10219.

**E09CA0100D** ml Pletina acero galvaniz 100x5 mm
Chapa acero galvaniz. 5 mm

**E01MBB0320D** ud Varilla roscada M16 ZN l=15 cm
Varilla roscada métrica M16 (D=10 mm), zincada, l=1 m, Würth.

**E01ACBB0260** m Perfil hueco cuadrado 90.3
Perfil hueco cuadrado, conformado en frío, CFRHS 90x90x3 mm, acero S 275 J0 H, UNE-EN 10219.

**E09CA0050** m² Chapa acero galvaniz 1 mm
Chapa acero galvaniz. 1 mm

**E09CA00703** m² Chapa acero galvaniz 3 mm
Chapa acero galvaniz. 3 mm

**E01ACAH0050D** kg Perfil laminado cuadrado 26x26
Perfil laminado en caliente, cuadrado macizo 26x26 mm, acero S 275 JR, UNE-EN 10025.

**E01ACAG0030** kg Perfil laminado redondo D 12
Perfil laminado en caliente, redondo liso macizo D 12 mm, acero S 275 JR, UNE-EN 10025.

**E01ACBA0010** m Perfil hueco redondo 50.3
Perfil hueco redondo, conformado en frío, CFCHS 50.3 mm, acero S 275 J0 H, UNE-EN 10219.

**E38AE0180** ud Línea de vida movil WLV-20 , Würth
Línea de vida movil WLV-20, distancia máxima de trabajo de 20 m, con marcado CE, Würth

**P13CM050** ud Equipo automat.p.correder.rod
Claves: equipo

**P13CX050** ud Pulsador interior abrir-cerrar
Claves: pulsador, interior

**P13CX200** ud Cuadro de maniobra
Claves: maniobra, cuadro

**P13CX180** ud Receptor monocanal
Claves: receptor

**P13CX160** ud Emisor bicanal micro
Claves: emisor

**P11MR080** m2 Tablero rechapado roble de 16 mm
Claves: tablero, chapa, roble

**35135.1** u Unidad bomba de calor polivalente Aermec NRP E 1000
Unidad bomba de calor polivalente a cuatro tubos de condensación por aire, marca AERMEC, modelo NRP E 1000 o similar. De características:
Capacidad frigorífica: 263,67 kW
Capacidad calorífica: 285,97 kW
Consumo máximo: 90,12 kW
Peso en vacío: 2.640 kg
Dimensiones: 3.400 x 2.200 x 2.450
Conexiones circuito agua: 3"
Tipo compresores: Scroll
Refrigerante: R-410A
Con módulo hidrónico de las siguientes características:
Grupo de bombeo para calor y frío.
Consumo bomba: 5,5/5,5 kW
Caudal de agua: 39.609/49.946 l/h
Presión disponible: 230/200 kPa
Vaso de expansión: 24 l
Interruptor de flujo
Manómetros de entrada y salida
Filtro de agua
Completamente instalada y conectada, incluso puesta en marcha.

**351355.** u Bomba Grundfos TP 50-290/2
Bomba centrífuga monocelular en línea , para 33 m³/h y 20 m.c.a., marca GRUNDFOS modelo TP 50-290/2 o similar,incluso contrabridas, juntas y tornillería, totalmente instalada.

**4635435.1** u Filtro de malla (Y) DN 100
Filtro de malla en Y, con cuerpo de hierro fundido y malla en acero inoxidable, DN 100, incluso contrabridas, juntas y tornillería, colocado.

**651351.25** u Filtro de malla (Y) DN 80
Filtro de malla en Y, con cuerpo de hierro fundido y malla en acero inoxidable, DN 80, incluso contrabridas, juntas y tornillería, colocado.

**5135.1351** u Válvula de retención DN 80
Válvula de retención de disco con cuerpo de latón y disco, platillo y muelle en acero inoxidable, DN 80, incluso anillo de centrado, bridas, juntas y tornillería, colocada.

**351351.5** u Válvula de bola DN 80
Válvula de bola en acero inoxidable DN 80, roscada PN16, colocada.

**653435153.** u Válvula de bola DN 100
Válvula de bola en acero inoxidable DN 100 roscada PN16, colocada.

**06534135** u Válvula de bola DN 150
Válvula de bola en acero inoxidable DN 150 roscada PN16, colocada.

**06534351** u Válvula de bola DN 40
Válvula de bola en acero inoxidable DN 40, roscada PN16, colocada.

**3513515** u Válvula de 2 vías DN 80
Válvula de 2 vías motorizada de cuerpo de hierro fundido, PN10, de conexiones roscadas, alimentada a 24 V/50 Hz. Completamente instalada.

**3541354.5** u Vaso expansión 250 l
Vaso expansión para agua caliente/fría de 250 l, con conexión de 1½". Completamente conectado e instalado.

**635135.26** u Termómetro inmersión
Termómetro bimetálico de esfera, con escala de 0 a 100ºC, marca NUOVA FIMA modelo TB,o similar, incluso vaina de 10 cm para inmersión y racores, colocado.

**354135.4** u Dispositivo toma de presión
Manómetro de esfera con baño de glicerina, con escala de 0 a 6 Kg/cm², marca NUOVA FIMA, modelo MGS18-18/3,o simlar, incluso 2 llaves de esfera de 3/8" de diámetro con palomilla, tuberia de interconexion, colocado.

**35131351** u Purgador automático
Dispositivo de purga en punto alto, formado por bote de desaire en acero negro, válvula de esfera y purgador automático tipo VENTOPIC, o similar, de ½" de diámetro, colocado.

**13513515** u Válvula de seguridad 6 bar
Válvula de seguridad tarada a 6 Kg/cm², incluso palanca de alivio y desagüe conducido a arqueta.

**165415335** m Tubería de acero DN 150
Tubería de acero sin soldadura, DN 150 DIN2440, con uniones soldadas, acabada con dos capas de imprimación antioxidante, incluso codos, tes, manguitos, parte proporcional de compensadores de dilatación (según temperatura) y demás accesorios, i/p.p de soportación, abrazadera isofónica, colocada y terminada.

**3351351563** m Tubería de acero DN 100
Tubería de acero sin soldadura, DN 100 DIN2440, con uniones soldadas, acabada con dos capas de imprimación antioxidante, incluso codos, tes, manguitos, parte proporcional de compensadores de dilatación (según temperatura) y demás accesorios, i/p.p de soportación, abrazadera isofónica, colocada y terminada.

**135135135** m Tubería acero DN 80
Tubería de acero sin soldadura, DN 80 DIN2440, con uniones soldadas, acabada con dos capas de imprimación antioxidante, incluso codos, tes, manguitos, parte proporcional de compensadores de dilatación (según temperatura) y demás accesorios, i/p.p de soportación, abrazadera isofónica, colocada y terminada.

**3131351.5** m Calorifugado AF/ARMAF. DN 150
Aislamiento de tubería DN 150 de diámetro mediante coquilla elastomérica flexible de células cerradas, con barrera antivapor, tipo AF/ARMAFLEX R-176, incluso sellado de juntas con cinta autoadherente de 3 mm de espesor, colocado, incluso parte proporcional de realización de codos, piezas especiales, etc.

**1413.135.1** m Calorifugado AF/ARMAF. DN 100
Aislamiento de tubería DN 100 de diámetro mediante coquilla elastomérica flexible de células cerradas, con barrera antivapor, tipo AF/ARMAFLEX R-116, incluso sellado de juntas con cinta autoadherente de 3 mm de espesor, colocado, incluso parte proporcional de realización de codos, piezas especiales, etc.

**351.21.2655** m Calorifugado AF/ARMAF. DN 80
Aislamiento de tubería DN 80 de diámetro mediante coquilla elastomérica flexible de células cerradas, con barrera antivapor, tipo AF/ARMAFLEX R-89, incluso sellado de juntas con cinta autoadherente de 3 mm de espesor, colocado, incluso parte proporcional de realización de codos, piezas especiales, etc.

**3513841354** u Manguito antivibratorio DN 80
Manguito antivibratorio de fuelle con camisa interior, PN10, DN 80, incluso contrabridas, juntas y tornillería, colocado.

**23541351** l Glicol
Anticongelante orgánico para conseguir una mezcla al 20%, para llenado de instalación de climatización, incluso bombeo a circuito.

**031365.1** u Unidad de tratamiento de aire
Unidad de tratamiento de aire para exterior en chapa galvanizada,prepintada. Marca AIRLAN, Modelo FMA 436 o, similar con las siguientes características:
Potencia bateria de frio: 154 kW (agua + 20% glicol) .Temperaturas fluido: 7/12ºC
Potencia batería de calor: 69 kW. Temperatura de fluido: 45/40 ºC
Caudal de aire : 40.000 m³/h.
Ventilador de impulsión: Presión disponible 300 Pa.
Filtros: EU-4/ EU-7 / EU-13 EUROVENT.
Dimensiones aprox:(LongitudxAnchoxAlto): 6.244x2.146x2.641 mm.
Estructura fabricada en modulos con perfiles de aluminio, paneles tipo sandwich de 50 mm incluyendo ruptura de puente termico.
Puertas de inspección, bandeja de recogida de condensados en acero inoxidable.
Conjunto motor-ventilador en acero galvanizado, soportado con muelles antivibratorios.
Conexiones flexibles entre ventilador y panel externo de la unidad.
Lamas de compuertas de aluminio extruido.
Incluso bandeja de recogidas de condensados en acero inoxidable bajo la superficie total de la climatizadora.
Incluso p/p de soportación ,accesorios de montaje, y conexiones.Totalmente terminada e instalada.

**354135.241** u Fan-coil conductos VED 630
Fan-coil para falso techo, sistema a cuatro tubos, sin mueble, de 13,9 kW de potencia frigorífica y 18,22 kW de potencia calorífica, marca AIRLAN modelo VED 630 o similar, con filtro, ventilador centrifugo, bandeja de condensados y aislamiento, incluso p/p de soportación a la estructura y marco para la conexión de la unidad al conducto de impulsión, totalmente terminado e instalado.

**331361** u Fan-coil conductos VED 540
Fan-coil para falso techo, sistema a cuatro tubos, sin mueble, de 13,9 kW de potencia frigorífica y 18,22 kW de potencia calorífica, marca AIRLAN modelo VED 630 o similar, con filtro, ventilador centrifugo, bandeja de condensados y aislamiento, incluso p/p de soportación a la estructura y marco para la conexión de la unidad al conducto de impulsión, totalmente terminado e instalado.

**316541** u Fan-coil conductos FCX P84
Fan-coil para falso techo, sistema a cuatro tubos, sin mueble, de 8,6 kW de potencia frigorífica y 17,1 kW de potencia calorífica, marca AIRLAN modelo FCX P84 o similar, con filtro, ventilador centrifugo, bandeja de condensados y aislamiento, incluso p/p de soportación a la estructura y marco para la conexión de la unidad al conducto de impulsión, totalmente terminado e instalado.

**0641361** u Fan-coil conductos FCX P32
Fan-coil para falso techo, sistema a cuatro tubos, sin mueble, de 2,2 kW de potencia frigorífica y 4,975 kW de potencia calorífica, marca AIRLAN modelo FCX P32 o similar, con filtro, ventilador centrifugo, bandeja de condensados y aislamiento, incluso p/p de soportación a la estructura y marco para la conexión de la unidad al conducto de impulsión, totalmente terminado e instalado.

**0168516354** u Fan-coil conductos FCX P24
Fan-coil para falso techo, sistema a cuatro tubos, sin mueble, de 1,73 kW de potencia frigorífica y 3,95 kW de potencia calorífica, marca AIRLAN modelo FCX P24 o similar, con filtro, ventilador centrifugo, bandeja de condensados y aislamiento, incluso p/p de soportación a la estructura y marco para la conexión de la unidad al conducto de impulsión, totalmente terminado e instalado.

**03541351** u Fan-coil conductos FCX P17
Fan-coil para falso techo, sistema a cuatro tubos, sin mueble, de 1,0 kW de potencia frigorífica y 2,49 kW de potencia calorífica, marca AIRLAN modelo FCX P17 o similar, con filtro, ventilador centrifugo, bandeja de condensados y aislamiento, incluso p/p de soportación a la estructura y marco para la conexión de la unidad al conducto de impulsión, totalmente terminado e instalado.

**.2413541351** u Conexión fan-coil (VED 630)
Conexión a fan coil VED 630 o similar, mediante Kit de válvulas motorizadas de 3 vías con bypass y accesorios para instalación a 4 tubos, incluso llaves de corte de esfera cuerpo de latón, completamente instalado.

**16354135** u Conexión fan-coil (VED 540)
Conexión a fan coil VED 540 o similar, mediante Kit de válvulas motorizadas de 3 vías con bypass y accesorios para instalación a 4 tubos, incluso llaves de corte de esfera cuerpo de latón, completamente instalado.

**163524135** u Conexión fan-coil (FCX P84)
Conexión a fan coil FCX P84 o similar, mediante Kit de válvulas motorizadas de 3 vías con bypass y accesorios para instalación a 4 tubos, incluso llaves de corte de esfera cuerpo de latón, completamente instalado.

**1635435.** u Conexión fan-coil (FCX P32)
Conexión a fan coil FCX P32 o similar, mediante Kit de válvulas motorizadas de 3 vías con bypass y accesorios para instalación a 4 tubos, incluso llaves de corte de esfera cuerpo de latón, completamente instalado.

**.2135413** u Conexión fan-coil (FCX P24)
Conexión a fan coil FCX P24 o similar, mediante Kit de válvulas motorizadas de 3 vías con bypass y accesorios para instalación a 4 tubos, incluso llaves de corte de esfera cuerpo de latón, completamente instalado.

**063541351.** u Conexión fan-coil (FCX P17)
Conexión a fan coil FCX P17 o similar, mediante Kit de válvulas motorizadas de 3 vías con bypass y accesorios para instalación a 4 tubos, incluso llaves de corte de esfera cuerpo de latón, completamente instalado.

**6154135** m Tubería Acero DN 80
Tubería de acero sin soldadura, DN 80 DIN2440, con uniones soldadas, acabada con dos capas de imprimación antioxidante, incluso codos, tes, manguitos, parte proporcional de compensadores de dilatación (según temperatura) y demás accesorios, i/p.p de soportación, abrazadera isofónica, colocada y terminada.

**463.416035** m Tubería de acero DN 65
Tubería de acero sin soldadura, DN 65 DIN2440, con uniones soldadas, acabada con dos capas de imprimación antioxidante, incluso codos, tes, manguitos, parte proporcional de compensadores de dilatación (según temperatura) y demás accesorios, i/p.p de soportación, abrazadera isofónica, colocada y terminada.

**6854168354** m Tubería de acero DN 50
Tubería de acero sin soldadura, DN 50 DIN2440, con uniones soldadas, acabada con dos capas de imprimación antioxidante, incluso codos, tes, manguitos, parte proporcional de compensadores de dilatación (según temperatura) y demás accesorios, i/p.p de soportación, abrazadera isofónica, colocada y terminada.

**68354168524** m Tubería de acero DN 40
Tubería de acero sin soldadura, DN 40 DIN2440, con uniones soldadas, acabada con dos capas de imprimación antioxidante, incluso codos, tes, manguitos, parte proporcional de compensadores de dilatación (según temperatura) y demás accesorios, i/p.p de soportación, abrazadera isofónica, colocada y terminada.

**654163541** m Tubería acero DN 25
Tubería de acero sin soldadura, DN 25 DIN2440, con uniones soldadas, acabada con dos capas de imprimación antioxidante, incluso codos, tes, manguitos, parte proporcional de compensadores de dilatación (según temperatura) y demás accesorios, i/p.p de soportación, abrazadera isofónica, colocada y terminada.

**16541685** m Calorifugado AF/ARMAF. DN 80
Aislamiento de tubería DN 80 de diámetro mediante coquilla elastomérica flexible de células cerradas, con barrera antivapor, tipo AF/ARMAFLEX R-89, incluso sellado de juntas con cinta autoadherente de 3 mm de espesor, colocado, incluso parte proporcional de realización de codos, piezas especiales, etc.

**354168354** m Calorifugado AF/ARMAF. DN 65
Aislamiento de tubería DN 65 de diámetro mediante coquilla elastomérica flexible de células cerradas, con barrera antivapor, tipo AF/ARMAFLEX R-76, incluso sellado de juntas con cinta autoadherente de 3 mm de espesor, colocado, incluso parte proporcional de realización de codos, piezas especiales, etc.

**1638541685** m Calorifugado AF/ARMAF. DN 50
Aislamiento de tubería DN 50 de diámetro mediante coquilla elastomérica flexible de células cerradas, con barrera antivapor, tipo AF/ARMAFLEX R-60, incluso sellado de juntas con cinta autoadherente de 3 mm de espesor, colocado.

**3584168354** m Calorifugado AF/ARMAF. DN 40
Aislamiento de tubería DN 40 de diámetro mediante coquilla elastomérica flexible de células cerradas, con barrera antivapor, tipo AF/ARMAFLEX R-48, incluso sellado de juntas con cinta autoadherente de 3 mm de espesor, colocado.

**38354168354** u Calorifugado AF/ARMAF. DN 25
Aislamiento de tubería DN 25 de diámetro mediante coquilla elastomérica flexible de células cerradas, con barrera antivapor, tipo AF/ARMAFLEX M-35, incluso sellado de juntas con cinta autoadherente de 3 mm de espesor, colocado.

**02.24.01** u Válvula de equilibrado DN 80
Válvula de regulación de caudal TA, DN 80, embridada, con tomas de presión. Incluso bridas, juntas y tornillería.Totalmente colocada.

**34654** u Válvula de equilibrado DN 40
Válvula de regulación de caudal TA, DN 40, embridada, con tomas de presión. Incluso bridas, juntas y tornillería.Totalmente colocada.

**369352856541** u Válvula de equilibrado DN 25
Válvula de regulación de caudal TA, DN 25, embridada, con tomas de presión. Incluso bridas, juntas y tornillería.Totalmente colocada.

**685416354** u Válvula de equilibrado DN 20
Válvula de regulación de caudal TA, DN 20, embridada, con tomas de presión. Incluso bridas, juntas y tornillería.Totalmente colocada.

**6354135412** u Recuperador de calor AIRLAN HRS-300
Recuperador de calor marca AIRLAN, modelo HRS-300 o similar, montado en chapa de acero galvanizado plastificado con aislamiento acústico ignífugo, con 2 ventiladores de doble aspiración, de accionamiento directo, motores de 230 V - 50 Hz. Incluso filtro F7 en la impulsión de aire y G4 en la extracción.
Velocidad ventiladores: potencia 2 x 0,55 kW, caudal de impulsión extracción de 2.950 m³/h, 54 dB de presión sonora y 29 kg de peso. Totalmente conectado e instalado.

**456456546** u Recuperador de calor AIRLAN HRS-230
Recuperador de calor marca AIRLAN, modelo HRS-230 o similar, montado en chapa de acero galvanizado plastificado con aislamiento acústico ignífugo, con 2 ventiladores de doble aspiración, de accionamiento directo, motores de 230 V - 50 Hz. Incluso filtro F7 en la impulsión de aire y G4 en la extracción.
Velocidad ventiladores: potencia 2 x 0,35 kW, caudal de impulsión extracción de 2.250 m³/h, 51 dB de presión sonora y 29 kg de peso. Totalmente conectado e instalado.

**46453454** u Recuperador de calor AIRLAN HRS-160
Recuperador de calor marca AIRLAN, modelo HRS-160 o similar, montado en chapa de acero galvanizado plastificado con aislamiento acústico ignífugo, con 2 ventiladores de doble aspiración, de accionamiento directo, motores de 230 V - 50 Hz. Incluso filtro F7 en la impulsión de aire y G4 en la extracción.
Velocidad ventiladores: potencia 2 x 0,35 kW, caudal de impulsión extracción de 1.580 m³/h, 53 dB de presión sonora y 21 kg de peso. Totalmente conectado e instalado.

**46524112** u Recuperador de calor AIRLAN HRS-060
Recuperador de calor marca AIRLAN, modelo HRS-060 o similar, montado en chapa de acero galvanizado plastificado con aislamiento acústico ignífugo, con 2 ventiladores de doble aspiración, de accionamiento directo, motores de 230 V - 50 Hz. Incluso filtro F7 en la impulsión de aire y G4 en la extracción.
Velocidad ventiladores: potencia 2 x 0,09 kW, caudal de impulsión extracción de 620 m³/h, 51 dB de presión sonora y 17 kg de peso. Totalmente conectado e instalado.

**4612165** u Ventilador extracción baños
Extractor en línea de conducto fabricado en material plástico SODECA SV-150/H-T o similar, motor de 170 W a 2.200 rpm con un caudal en descarga libre de 560 m³/h. Totalmente instalado y terminado.

**78651123465** u Ventilador extracción baños
Extractor en línea de conducto fabricado en material plástico SODECA SV-125/H-T o similar, motor de 80 W a 2.200 rpm con un caudal en descarga libre de 400 m³/h. Totalmente instalado y terminado.

**78645126** u Difusor circular Ø 315
Difusor circular de aluminio anodizado, Ø 315 mm de diámetro nominal, marca KOOLAIR o similar, incluso marco de montaje, plenum de acoplamiento, completamente instalado.

**45544546** u Difusor circular Ø 355
Difusor circular de aluminio anodizado, Ø 355 mm de diámetro nominal, marca KOOLAIR o similar, incluso marco de montaje, plenum de acoplamiento, completamente instalado.

**6453136** u Difusor circular Ø 400
Difusor circular de aluminio anodizado, Ø 400 mm de diámetro nominal, marca KOOLAIR o similar, incluso marco de montaje, plenum de acoplamiento, completamente instalado.

**4623126** u Rejilla de extracción 200x150
Rejilla de extracción en aluminio anodizado, marca KOOLAIR, modelo 20-45-H, o similar, de 200x150 mm, con marco de montaje metálico, colocada.

**123156545** u Rejilla de extracción 300x250
Rejilla de extracción en aluminio anodizado, marca KOOLAIR, modelo 20-45-H, o similar, de 300x250 mm, con marco de montaje metálico, colocada.

**54312312** u Rejilla de extracción 400x300
Rejilla de extracción en aluminio anodizado, marca KOOLAIR, modelo 20-45-H, o similar, de 400x300 mm, con marco de montaje metálico, colocada.

**54335441** u Rejilla de extracción 500x300
Rejilla de extracción en aluminio anodizado, marca KOOLAIR, modelo 20-45-H, o similar, de 500x300 mm, con marco de montaje metálico, colocada.

**145312312** u Rejilla de extracción 600x300
Rejilla de extracción en aluminio anodizado, marca KOOLAIR, modelo 20-45-H, o similar, de 600x300 mm, con marco de montaje metálico, colocada.

**13453541513** u Rejilla de extracción 600 x 150
Rejilla de retorno en aluminio anodizado, marca KOOLAIR, modelo 20-45-H, o similar, de 600x150 mm, con marco de montaje metálico, colocada.

**1315315531** u Boca de extracción Ø 100
Boca de aspiración para instalar en extremo de conducto de Ø100, en plástico, marca S&P, modelo BOR-100 o similar. Completamente instalada.

**13153155** u Rejillas de impulsión 1000x300
Rejillas de impulsión de toma de aire exterior de alumninio de dimensiones 1000 x 300 mm. Conectada a conducto. Completamente instalada.

**1531531515** u Rejilla de retorno 1000x700
Rejilla de retorno en aluminio anodizado, marca KOOLAIR, modelo 20-45-H, o similar, de 1000x700 mm, con marco de montaje metálico. Conectada a conducto. Completamente instalada.

**1531531553** u Difusor lineal 1200-4 vías
Difusor lineal construido en perfil de aluminio extruido con cuatro ranuras, longitud de perfil 1200 mm., conestado a conducto, i/p.p. de piezas de remate, totalmente instalado.

**15345315** m2 Conducto Climaver Plus
Canalización de aire realizada con conducto rectangular construido en fibra de vidrio de 25 mm de espesor, con recubrimiento por ambas caras de aluminio reforzado, tipo CLIMAVER PLUS, incluso sellado de juntas con cola y cinta CLIMAVER, incluso p/p flexibles de conexión con equipos, compuertas de inspección y limpieza de conductos s/UNE 100-030, apertura de huecos en conductos, embocaduras, derivaciones, elementos de fijación y piezas especiales, (homologado, según normas UNE y NTE-ICI-22), completamente instalado.

**15315315153** m Conducto aluminio flexible Ø 100
Conducto circular en aluminio flexible, tipo ALUDEC, de 100 mm de diámetro, incluso abrazaderas de nylon, soportes y sellado de juntas con cinta de aluminio autoadhesiva, colocado.

**53155353** m Conducto aluminio flexible Ø 150
Conducto circular en aluminio flexible, tipo ALUDEC, de 150 mm de diámetro, incluso abrazaderas de nylon, soportes y sellado de juntas con cinta de aluminio autoadhesiva, colocado.

**13515153** m Conducto aluminio flexible Ø 200
Conducto circular en aluminio flexible, tipo ALUDEC, de 200 mm de diámetro, incluso abrazaderas de nylon, soportes y sellado de juntas con cinta de aluminio autoadhesiva, colocado.

**415315351** m Conducto aluminio flexible Ø 315
Conducto circular en aluminio flexible, tipo ALUDEC, de 315 mm de diámetro, incluso abrazaderas de nylon, soportes y sellado de juntas con cinta de aluminio autoadhesiva, colocado.

**153153153** m Conducto aluminio flexible aislado Ø 200
Conducto circular en aluminio flexible aislado con fibra de vidrio, tipo ISODEC, de 200 mm de diámetro, incluso abrazaderas de nylon soportes y sellado de juntas con cinta de aluminio autoadhesiva, colocado.

**131531535** u Filtro tipo G4 300x250
Filtro tipo G4 para prefiltrado del aire de entrada antes de recuperador de calor, para instalar en conducto de 300 x 250 mm. Completamente instalado en conducto.

**13153153** u Filtro tipo G4 500 x 300
Filtro tipo G4 para prefiltrado del aire de entrada antes de recuperador de calor, para instalar en conducto de 500 x 300 mm. Completamente instalado en conducto.

**513315153** u Filtro tipo G4 350x300
Filtro tipo G4 para prefiltrado del aire de entrada antes de recuperador de calor, para instalar en conducto de 350 x 300 mm. Completamente instalado en conducto.

**15315315** u Filtro tipo G4 200x200
Filtro tipo G4 para prefiltrado del aire de entrada antes de recuperador de calor, para instalar en conducto de 200 x 200 mm. Completamente instalado en conducto.

**54135435** u Rejilla de retorno 1000 x 700
Rejilla de retorno en aluminio anodizado, marca KOOLAIR, modelo 20-45-H, o similar, de 1000x700 mm, con marco de montaje metálico. Conectada a conducto. Completamente instalada.

**4535123.02** u Extractor helicoidal de tejado
Extractor helicoidal tubular de tejado, marca SODECA modelo HT-31-4T o similar, con un caudal máximo de 1.800 m³/h, , incluso p/p de soportación, apertura de hueco en cubierta, pasamuros y sellado, totalmente colocado y terminado.

**4851231** u Compuerta cortafuegos Ø 100 mm
Suministro y colocación de compuerta cortafuegos EI-90, de dimensiones aproximadas diámetro 100 mm, para colocación horizontal. Con ensayo según UNE EN-1366-2:2000, realizado en laboratorio español acreditado en el área de fuego. Cierre por fusible térmico y por servomotor comandado desde módulo monitor de sistema de detección. Rearme automático. Completamente terminado, incluso soportación, sellados, cableado eléctrico para alimentación, conexiones eléctricas, pruebas, etc.

**543123023** u Rejillas de retorno 300 x 250
Rejilla de retorno en aluminio anodizado, marca KOOLAIR, modelo 20-45-H, o similar, de 300x250 mm, con marco de montaje metálico. Completamente instalada.

**53123133** u Rejillas de retorno 750 x 400
Rejilla de retorno en aluminio anodizado, marca KOOLAIR, modelo 20-45-H, o similar, de 750x400 mm, con marco de montaje metálico. Completamente instalada.

**543123** u Rejillas de retorno 800 x 500
Rejilla de retorno en aluminio anodizado, marca KOOLAIR, modelo 20-45-H, o similar, de 800x500 mm, con marco de montaje metálico. Completamente instalada.

**546894864556** u Rejillas de retorno 300 x 300
Rejilla de retorno en aluminio anodizado, marca KOOLAIR, modelo 20-45-H, o similar, de 300x300 mm, con marco de montaje metálico. Completamente instalada.

**48645645** u Difusores lineales 1500-4 vías
Difusor lineal construido en perfil de aluminio extruido con cuatro ranuras, longitud de perfil 1500 mm., conectado a conducto, i/p.p. de piezas de remate, totalmente instalado.

**464312654** u Difusores lineales 900-4 vías
Difusor lineal construido en perfil de aluminio extruido con cuatro ranuras, longitud de perfil 900 mm., conectado a conducto, i/p.p. de piezas de remate, totalmente instalado.

**464564566** u Extractor helicoidal evacución humos
Extractor helicoidal tubular evacuación de humos 400 ºC/2 h, marca SODECA modelo CJTHT-80-4/8T-4 o similar, con un caudal máximo de 40.000/20.000 m³/h, , incluso p/p de soportación, apertura de hueco en cubierta, pasamuros y sellado, totalmente colocado y terminado.

**1353531** u Controlador Desigo PX
Controlador compacto BACnet/IP: Contrlador libremente programable para las instalaciones electromecánicas con: 18UI, 4DI, 6AO y 8DO. Controlador con gestión completa del sistema controlado: gestión de alarmas, horarios, calendarios, tendencias, gestión remota, protección de acceso. Protocolo de comunicaciones BACnet nativo red Ethernet/IP - Etiqueta BTL Velocidad transmisión datos 10/100 Mbit/s. Microprocesador de 32 bits. Bornas de tornillo enchufables. Copia de seguridad de datos por fallo de alimentación: pila 1xAA alcalina para SDRAM con duración 4 años (sin alimentación 1 mes) y pila Litio para reloj tiempo real con duración 10 años. Almacenamiento: 64MB SDRAM, 16 MB Flash ROM - total 80MB. Mecanismo de verificación de funcionamiento mediante LED’s: Led estado de alimentación, led de avería, led estado de la batería, led estado comunicación BACnet. Tensión de funcionamiento 24VCA. Consumo de energía 35VA.

**53123123** u Interface integración Desigo PX
Interface para Integración Desigo PX, con comunicación LON para funciones de control y monitorización en instalaciones técnicas de edificios, alimentación 24 V AC.

**51531313** u Tarjeta ETHERNET para Desigo PX modular
Tarjeta de comunicación Bacnet/Ethernet para controladores para PXC00 -U, PXC64-U y PXC128-U.

**53125335** u Tarjeta com. KONNEX Desigo PX Modular
Módulo interfase para PX-KONEX.

**535632353** u Fuente alimentación N125/22 640Ma
Fuente de alimentación N125/22 640 mA con fuente de alimentación auxiliar de 24 V DC (4 módulos).

**86568648** u Cuadro eléctrico para PXC64-U y 1 rail
Cuadro eléctrico de control, IP65, apertura de puerta 180 º (DIN 18361), conforme a la norma UNE EN 60439-1, Para alojar 1 PXC y una línea de módulos de unión TX, medidas: 800x600x200, dispone de diferencial, magneto térmicos, toma de corriente, con todos los accesorios necesarios.

**89456488** u Cuadro eléctrico para PXC36
Cuadro eléctrico de control, IP65, apertura de puerta 180 º (DIN 18361), conforme a la norma UNE EN 60439-1, Para alojar un controlador compacto PXC36, medidas: 600x500x150, dispone de diferencial, magneto térmicos, toma de corriente, con todos los accesorios necesarios.

**86456548** u Cuadro eléctrico para PXR11
Cuadro eléctrico de control, IP65, apertura de puerta 180 º (DIN 18361), conforme a la norma UNE EN 60439-1, Para alojar un controlador compacto PXR11, medidas: 500x400x150, dispone de diferencial, magneto térmicos y toma de corriente , con todos los accesorios necesarios.

**868456158** u Variador G120P-1,5/32A VSD, 1,5 kW, Fi, A, IP20
Variador de velocidad de motores eléctricos, IP20 con filtro tipo B Integrado y panel de control. Tensión 380-480 3 fases, potencia 1,5 kW, int.max. 32 A.

**86564886** u Variador G120P-22/32A VSD, 22 kW, Fi, A, IP20
Variador de velocidad de motores eléctricos, IP20 con filtro tipo B Integrado y panel de control. Tensión 380-480 3 fases, potencia 22 kW, int.max. 32 A.

**86156325** u Actuador rotativo 0/0 vcc, 24 vca, 15 nm
Actuador rotativo para compuertas de aire 15 Nm, sin muelle de retorno, Botón para mando manual, Con placa base de acero, cable de conexión de 0,9 m, IP54, 0-10 V CC - 24 V CA

**86564568** u Sonda temperatura inmersión LG-Ni1000, 100 mm
Sonda de temperatura de inmersión con sensor Ni1000, rango -30..130 ºC, PN10, vaina de latón G1/2", 100 mm.

**865635145** u Sonda presión relativa 0...10 bar/0...10 VCC
Sonda de presión relativa rango 0…10 bar, salida 0…10 V CC, alimentación 24 V CA/CC.

**8656848** u Sonda PD rangos 0..200/0...250/0...500 Pa
Sonda PD rangos 0…200/0…250/0…500 Pa.

**486156348** u Presostato diferencial 300 Pa
Presostato de presión diferencial IP54, con accesorios, para la detección de flujo en conductos de aire o alarma de filtro colmatado, rango de medida 20 .. 300 Pa.

**865648866** u Sonda precisión ambiente combinada Hr+T
Sonda de precisión combinada (Hr+T) para ambiente, señales activas 0...10 V CC.

**86456488** u Pantalla montaje intemperie
Pantalla protectora de montaje intemperie sondas QFA3160.

**865684688** u Sonda conducto combinada Hr+T-activas
Sonda estándar de conducto combinada para humedad relativa y temperatura, señales activas 0..10 V CC, rangos de utilización: 0..95 % Hr, -15...+60ºC.

**86546488** u Sonda conducto CAI sensor CO2
Sonda de conducto para Calidad de Aire Interior con sensor de CO2, salida 0 … 10 V CC.

**864864886** u Sonda velocidad aire
Sonda para medición de velocidades o caudales volumétricos en conductos de aire. Rango 0..5 ó 0..15 m/s. IP43. Alimentación 24 V CA, señal de salida 0..10 V CC.

**864888668** u Actuador 800N, 30 sg con 200 mm
Actuador 800N, 30 sg con 20 mm de carrera, 0,,10V 24V.

**8648686** u Válvula 2-Vías PN 16 g1/2 kv 1.6
Válvula de 2-vías con cuerpo de bronce RG5 para unidades terminales, conexiones roscadas G1/2B, temperatura del medio 1..110 ºC, carrera 5,5 mm, PN16, DN10, Kvs 1,6 m3/h.

**846156833** u Racord 3/8", válvula G1/2" (2 unidades)
Racord 1/2" válvula G3/4" (2 unidades)latón.

**18626863** u Válvula 2-Vías PN 16, G3/4, KV 2.5
Válvula de 2-vías con cuerpo de bronce RG5 para unidades terminales, conexiones roscadas G1/2B, temperatura del medio 1..110 ºC, carrera 5,5 mm, PN16, DN15, Kvs 2,6 m3/h .

**1687678** u Racord 1/2 válvula G3/4" (2 unidades)
Racord 1/2" válvula G3/4" (2 unidades)latón.

**.2313645** u Válvula 2-Vías PN 16 G1" KV 4
Válvula de 2-vías con cuerpo de bronce RG5 para unidades terminales, conexiones roscadas G1/2B, temperatura del medio 1..110 ºC, carrera 5,5 mm, PN16, DN20, Kvs 4 m3/h.

**56416351** u Válvula 2-Vías PN 16, G1 1/4", KV 6.3
Válvula de 2-vías con cuerpo de bronce RG5 para unidades terminales, conexiones roscadas G1 1/4B, temperatura del medio 1..110 ºC, carrera 5,5 mm, PN16, DN25, Kvs 6,3 m3/h.

**354168486** u Actuador 24/50 3-p 200n 5,5 mm
Actuador eléctrico, para válvulas de unidades terminales V.P45.10 a V.P45.20, carrera 5,5 mm. IP42 / 200N. Autoajuste de carrera, mando manual e indicación de posición, 3 puntos. 1,5 m de cable. Alimentación 24 V CA.

**364134** u Instalación eléctrica
Instalacion Eléctrica. Incluye la instalación de líneas de conexionado entre los equipos de campo y los cuadros eléctricos o unidades terminales, así como bus de comunicación. No se incluye la acometida de fuerza a los cuadros ni unidades terminales, así como fuentes de alimentación ininterrumpida.

**E35LAD0020** l Imprim antiox p/hierro Acritón minio plomo electr
Imprimación antioxid. p/hierro y acero Acritón minio de plomo electrolítico.

**E35EA0130** l Pintura esmalte sintético mate Acritón int
Pintura esmalte sintético mate, Acritón, int.

**T00TV0015** M². Puerta metál.galv.c/ven
Puerta metálica galvanizada, con aberturas de ventilación.

**T00CJ0040** Ud. Cerrad.WILKA 1491-55½.Standard
Cerradura para accesos, calidad standard WILKA1491-55½ manivela,pomo, escud.HOPPE 56 114 201F2

**T00CJ0025** Ud. Bisagra acero 1225-CHA
Bisagra acero y revestimiento epoxi 80mm 1225-CHA

**%0000.003** % Medios auxiliares.(s/total)
Medios auxiliares.3% (s/total)

**T12Z00001** Ud. Pruebas finales medic.inst.M.T
Pruebas finales de medición en instalaciones de Media Tensión.

**E26AADA0020** ud Extintor portátil CO2 fuegos BC 5 kg 55B Fire Ice
Extintor portátil de CO2, fuegos BC, 5 kg, 55B, Fire Ice.

**E26AAA0040** ud Extint port polvo poliv 6 kg ABC 21A-113B Magnum
Extintor portátil de polvo polivalente, 6 kg, fuegos ABC, 21A-113B, Magnum

**E26AAI0010** ud Armario p/extintores 6/12 kg c/marco y cristal
Armario para extintores de 6/12 kg con marco y cristal.

**E26AAI0020** ud Armario p/extintores CO2 hasta 5 kg c/marco y cristal
Armario para extintores de CO2 hasta 5 kg con marco y cristal.

**E01HCB0030** m³ Horm prep HA-25/B/20/I, transp 30 km planta
Hormigón preparado HA-25/B/20/I, transp. a 30 km de la planta

**E01AB0060** m² Malla electros. cuadrícula 15x15 cm, ø 6-6 mm
Malla electrosoldada ME 15x15 ø 6-6 B 500 S 6x2,20, UNE 36092

**T05BM0013** Ml. Cable PVC RV 0.6/1kV.1x150mm Cu
Cable aislamiento PVC RV 0.6/1kV.1x150mm² Cobre.UNE 21123

**BG2C66C1** M BANDEJA LISA 100X300MM REF.66321
BANDEJA DE PVC-M1 UNEX SERIE 66, DE COLOR GRIS RAL 7030, LISA, DE 100X300 MM, REF.66321

**BGY2C64C** U P.P.SOP.TECHO B66 100X300 MM G
PARTE PROPORCIONAL DE ELEMENTOS DE SOPORTE PARA BANDEJAS DE U23X (PVC-M1 RoHS) SERIE 66 DE UNEX, DE COLOR GRIS, DE 100X300 MM, MANTADAS SOBRE SOPORTES DE TECHO

**BG2Z66C5** M CUBIERTA BANDEJA 300MM REF.66302
CUBIERTA PARA BANDEJA UNEX SERIE 66, DE U23X (PVC-M1 RoHS), DE COLOR GRIS, DE 300 MM DE ANCHO, REF.66302

**BGW2C66C** U P.P.ACCESORIOS Y ELE.ACAB.B66 100X300 MM G
PARTE PROPORCIONAL DE ACCESORIOS Y ELEMENTOS DE ACABADO PARA BANDEJAS DE U23X (PVC-M1 RoHS) SERIE 66 DE UNEX, DE COLOR GRIS, DE 100X300 MM

**E22EA0050'** ud Tapa y marco 500x500 mm fund dúctil, A-1 "Unelco", Norinco
Tapa y marco 500x500 mm fund dúctil tipo A-1 "Unelco", Norinco

**E22DB0010'** ud Arqueta puesta o conexión a tierra, aluminio, 30x30 cm i/tapa
Arqueta de puesta o conexión a tierra, de aluminio, de 30x30 cm i/tapa

**%0000.005** % Medios auxiliares.(s/total)
Medios auxiliares.3% (s/total)

**T18RF0026'** Ml. Tub.PVC corrug.Ø48mm/gp5
Tubería PVC flexible corrugado.Para empotrar D=48mm.resistencia al choque 5

**T09TZ0030'** Ud. Caja secc./comprob.T.T.100x150
Caja seccionamiento y comprobación Toma de Tierra, 100x150mm.

**T05BT3008'** Ud. Terminal Cu por presión 35mm²
Terminal de cobre, conexión por presión.Sección 35mm².

**T09TZ0070'** Ud. Tapa registro Toma Tierra 250x250
Tapa de registro Toma de Tierra 250x250mm.

**BGW2C665'** U P.P.ACCESORIOS Y ELE.ACAB.B66 60X100 MM G
PARTE PROPORCIONAL DE ACCESORIOS Y ELEMENTOS DE ACABADO PARA BANDEJAS DE PVC-M1 SERIE 66 DE UNEX, DE COLOR GRIS RAL 7030, DE 60X100 MM

**BG2Z66C2'** M CUBIERTA BANDEJA 100MM REF.66102
CUBIERTA PARA BANDEJA UNEX SERIE 66, DE PVC-M1, DE COLOR GRIS RAL 7030, DE 100 MM DE ANCHO, REF.66102

**BG2C6652'** M BANDEJA PERF.60X100 MM REF.66100
BANDEJA DE PVC-M1 UNEX SERIE 66, DE COLOR GRIS RAL 7030, PERFORADA, DE 60X100 MM, REF.66100

**BGY2C625'** U P.P.SOP.HORIZ.B66 60X100 MM G
PARTE PROPORCIONAL DE ELEMENTOS DE SOPORTE PARA BANDEJAS DE PVC-M1 SERIE 66 DE UNEX, DE COLOR GRIS RAL 7030, DE 60X100 MM, MONTADAS SOBRE SOPORTES HORIZONTALES

**BG2Z66C3'** M CUBIERTA BANDEJA 150MM REF.66152
CUBIERTA PARA BANDEJA UNEX SERIE 66, DE PVC-M1, DE COLOR GRIS RAL 7030, DE 150 MM DE ANCHO, REF.66152

**BGY2C626'** U P.P.SOP.HORIZ.B66 60X150 MM G
PARTE PROPORCIONAL DE ELEMENTOS DE SOPORTE PARA BANDEJAS DE PVC-M1 SERIE 66 DE UNEX, DE COLOR GRIS RAL 7030, DE 60X150 MM, MONTADAS SOBRE SOPORTES HORIZONTALES

**BGW2C666'** U P.P.ACCESORIOS Y ELE.ACAB.B66 60X150 MM G
PARTE PROPORCIONAL DE ACCESORIOS Y ELEMENTOS DE ACABADO PARA BANDEJAS DE PVC-M1 SERIE 66 DE UNEX, DE COLOR GRIS RAL 7030, DE 60X150 MM

**BG2C6662'** M BANDEJA PERF.60X150 MM REF.66150
BANDEJA DE PVC-M1 UNEX SERIE 66, DE COLOR GRIS RAL 7030, PERFORADA, DE 60X150 MM, REF.66150

**BGW2C668'** U P.P.ACCESORIOS Y ELE.ACAB.B66 60X300 MM G
PARTE PROPORCIONAL DE ACCESORIOS Y ELEMENTOS DE ACABADO PARA BANDEJAS DE PVC-M1 SERIE 66 DE UNEX, DE COLOR GRIS RAL 7030, DE 60X300 MM

**BGY2C628'** U P.P.SOP.HORIZ.B66 60X300 MM G
PARTE PROPORCIONAL DE ELEMENTOS DE SOPORTE PARA BANDEJAS DE PVC-M1 SERIE 66 DE UNEX, DE COLOR GRIS RAL 7030, DE 60X300 MM, MONTADAS SOBRE SUPORTES HORIZONTALES

**BG2Z66C5'** M CUBIERTA BANDEJA 300MM REF.66302
CUBIERTA PARA BANDEJA UNEX SERIE 66, DE U23X (PVC-M1 RoHS), DE COLOR GRIS, DE 300 MM DE ANCHO, REF.66302

**BG2C6682'** M BANDEJA PERF.60X300 MM REF.66300
BANDEJA DE PVC-M1 UNEX SERIE 66, DE COLOR GRIS RAL 7030, PERFORADA, DE 60X300 MM, REF.66300

**BG2C6672'** M BANDEJA PERF.60X200 MM REF.66200
BANDEJA DE PVC-M1 UNEX SERIE 66, DE COLOR GRIS RAL 7030, PERFORADA, DE 60X200 MM, REF.66200

**BG2Z66C4'** M CUBIERTA BANDEJA 200MM REF.66202
CUBIERTA PARA BANDEJA UNEX SERIE 66, DE PVC-M1, DE COLOR GRIS RAL 7030, DE 200 MM DE ANCHO, REF.66202

**BGW2C667'** U P.P.ACCESORIOS Y ELE.ACAB.B66 60X200 MM G
PARTE PROPORCIONAL DE ACCESORIOS Y ELEMENTOS DE ACABADO PARA BANDEJAS DE PVC-M1 SERIE 66 DE UNEX, DE COLOR GRIS RAL 7030, DE 60X200 MM

**BGY2C627'** U P.P.SOP.HORIZ.B66 60X200 MM G
PARTE PROPORCIONAL DE ELEMENTOS DE SOPORTE PARA BANDEJAS DE PVC-M1 SERIE 66 DE UNEX, DE COLOR GRIS RAL 7030, DE 60X200 MM, MONTADAS SOBRE SOPORTES HORIZONTALES

**BGY2C629'** U P.P.SOP.HORIZ.B66 60X400 MM G
PARTE PROPORCIONAL DE ELEMENTOS DE SOPORTE PARA BANDEJAS DE PVC-M1 SERIE 66 DE UNEX, DE COLOR GRIS RAL 7030, DE 60X400 MM, MONTADAS SOBRE SOPORTES HORIZONTALES

**BG2C6692'** M BANDEJA PERF.60X400 MM REF.66400
BANDEJA DE PVC-M1 UNEX SERIE 66, DE COLOR GRIS RAL 7030, PERFORADA, DE 60X400 MM, REF.66400

**BG2Z66C6'** M CUBIERTA BANDEJA 400MM REF.66402
CUBIERTA PARA BANDEJA UNEX SERIE 66, DE PVC-M1, DE COLOR GRIS RAL 7030, DE 400 MM DE ANCHO, REF.66402

**BGW2C669'** U P.P.ACCESORIOS Y ELE.ACAB.B66 60X400 MM G
PARTE PROPORCIONAL DE ACCESORIOS Y ELEMENTOS DE ACABADO PARA BANDEJAS DE PVC-M1 SERIE 66 DE UNEX, DE COLOR GRIS RAL 7030, DE 60X400 MM

**BGY2C62C'** U P.P.SOP.HORIZ.B66 100X300 MM G
PARTE PROPORCIONAL DE ELEMENTOS DE SOPORTE PARA BANDEJAS DE PVC-M1 SERIE 66 DE UNEX, DE COLOR GRIS RAL 7030, DE 100X300 MM, MONTADAS SOBRE SOPORTES HORIZONTALES

**BGW2C66C'** U P.P.ACCESORIOS Y ELE.ACAB.B66 100X300 MM G
PARTE PROPORCIONAL DE ACCESORIOS Y ELEMENTOS DE ACABADO PARA BANDEJAS DE PVC-M1 SERIE 66 DE UNEX, DE COLOR GRIS RAL 7030, DE 100X300 MM

**BG2C66C2'** M BANDEJA PERF.100X300MM REF.66320
BANDEJA DE PVC-M1 UNEX SERIE 66, DE COLOR GRIS RAL 7030, PERFORADA, DE 100X300 MM, REF.66320

**BG2C66D2'** M BANDEJA PERF.100X400MM REF.66420
BANDEJA DE PVC-M1 UNEX SERIE 66, DE COLOR GRIS RAL 7030, PERFORADA, DE 100X400 MM, REF.66420

**BGW2C66D'** U P.P.ACCESORIOS Y ELE.ACAB.B66 100X400 MM G
PARTE PROPORCIONAL DE ACCESORIOS Y ELEMENTOS DE ACABADO PARA BANDEJAS DE PVC-M1 SERIE 66 DE UNEX, DE COLOR GRIS RAL 7030, DE 100X400 MM

**BGY2C62D'** U P.P.SOP.HORIZ.B66 100X400 MM G
PARTE PROPORCIONAL DE ELEMENTOS DE SOPORTE PARA BANDEJAS DE PVC-M1 SERIE 66 DE UNEX, DE COLOR GRIS RAL 7030, DE 100X400 MM, MONTADAS SOBRE SOPORTES HORIZONTALES

**c_et'** ud
Cuadro eléctrico general de mando y protección, código C-ET, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]

**c_ipi'** ud
Cuadro eléctrico general de mando y protección, código C-IPI, con protector tetrapolar Cirprotec de protección contra el rayo, compuesto por:
1 N4-4-1000 [Int. Seccionador, 4P, 1000A, caja moldeada]
1 M22-K10 [Contacto de Cierre.Fij.Frontal]
1 M22-K01 [Contacto de Apertura,F.Frontal]
1 ZFS60-NZM7 [Placa Indicadora]
3 SRK 2,5/2A [Borne hasta 2,5mm]
2 CU-40X10X3200 (TENERIFE)
1 GSTA00-160 [Seccionad. para Fus.NH,3P,160A]
1 GSTA00-160-1P [Seccionad. para Fus.NH,1P,160A]
4 NH-00 125A 30165 IFO
1 CS-1210/300 [Armario metálico con placa, IP 65, 1200x1000x300mm]
1 SPT6 [Accesorio para Armario]
1 ZFS-150x30mm [Etiqueta grabada exterior armario]

**c_t_0'** ud
Cuadro eléctrico general de mando y protección, código C-T-0, compuesto por:
1 NZMN4-4-AE1000 [Int. Aut.4P,1000A,50kA/400V, caja moldeada]
5 CU-40X10X3200 (TENERIFE)
1 NZM4-XU208-240AC [Disparador de Minima Tension]
1 M22-K10 [Contacto de Cierre.Fij.Frontal]
1 ZFS60-NZM7 [Placa Indicadora]
1 NZM4-XBR [Marco para Puerta, IP40]
1 NZM4-XR208-240AC [Accionamiento a Distancia]
1 NZM4-4-XKSA [Tapa ,4P]
1 ETR4-11-A [Rele Tempor.de Trabajo 24-240V]
1 NZMN3-4-AE630 [Int. Aut. 4P,630A,50kA a 400V, caja moldeada]
1 M22-K10 [Contacto de Cierre.Fij.Frontal]
1 NZM2/3-XU208-240AC [Disparador de Minima Tension]
1 NZM3-XBR [Marco para Puerta, IP40]
4 BETATHERM 145 SO-07Z-K 95 MM2
1 NZM3-XR208-240AC [Accionamiento a Distancia]
1 NZM3-XAVPR [Tapa 4 Polo]
1 ETR4-11-A [Rele Tempor.de Trabajo 24-240V]
2 Z-SH/3N [Secc. Portafusibles 3P+N]
6 FUSIBLE GL-GC 10X38 2A(16013)
2 PMV50NA440 [Relé vigilante tensión III 400V con fallo de neutro]
1 ETR4-69-A [Rele Multifuncion 24-240VAC/DC]
2 ETR4-11-A [Rele Tempor.de Trabajo 24-240V]
2 DILER-22(230V50/60HZ) [MiniContactor Auxiliar, 2C+2A]
2 M22-WRS3 [Selector de Llave,3Pos.,Encla.]
2 M22-XST [Etiqueta sin Grabacion]
2 M22S-ST-X [Portaetiquetas]
2 M22-A [Adaptador para Fij. Frontal]
4 M22-K10 [Contacto de Cierre.Fij.Frontal]
1 M22-PV [Pulsador Parada de Emergencia]
1 M22-XAK2 [Placa Parada Emerg.,Grabada]
1 M22-A [Adaptador para Fij. Frontal]
1 M22-K01 [Contacto de Apertura,F.Frontal]
2 M22-L-G [Lampara Rasante, Verde]
2 M22-XST [Etiqueta sin Grabacion]
2 M22S-ST-X [Portaetiquetas]
2 M22-A [Adaptador para Fij. Frontal]
2 M22-LED230-G [LED,85-264VAC,Verde,F.Frontal]
2 Z-SH/1N [Secc. Portafusibles 1P+N]
2 FUSIBLE GL-GC 10X38 2A(16013)
1 CFK6-40/2/003-MX [Diferencial CFK - 2P 40A 30MA]
1 CLS6-C25/1N-MX [Aut. Magnetoterm. CLS - 1P+N]
2 RK 6-10 DS Beige Borne
4 TC8 1000/5A [Transformador intensidad 1000/5A]
3 TC6 600/5A;Transformador
7 SL 2,5/35 Borne Tierra
2 SRK 2,5/2A [Borne hasta 2,5mm]
2 PKZM0-1,6 [Int. Protector de Motor;Reg.1 - 1,6A]
2 NHI11-PKZ0 [Contactos Aux. Normales 1C+1A]
2 CVM-C10-ITF-485-ICT2 [Analizador de redes, 2ED/2SR, RS485, 96x96]
1 PLHT-C100/3N [Aut. Magnetoterm. 3P+N 20KA (EN60947-2), curva C]
1 SPCT2-335-3+NPE [Descargador sobretensiones transitorias C-II-2]
1 NZMN4-4-AE1000 [Int. Aut.4P,1000A,50kA/400V, caja moldeada]
1 NZM4-XBR [Marco para Puerta, IP40]
5 CU-40X10X3200 (TENERIFE)
1 ZFS60-NZM7 [Placa Indicadora]
1 LZMC3-4-AE630-I [Int. Autom. 4P, 630A, Icu:36kA (a 400VAC), caja moldeada]
1 NZM2/3-XA208-250AC/DC [Disparador Shunt]
1 M22-K10 [Contacto de Cierre.Fij.Frontal]
1 NZM3-XBR [Marco para Puerta, IP40]
8 BETATHERM 145 SO-07Z-K 95 MM2
1 ZFS60-NZM7 [Placa Indicadora]
1 LZMB1-4-A63-I [Int. Autom. 4P, 63A, Icu:25kA (a 400VAC), caja modeada]
1 NZM1-XBR [Marco IP40]
4 BETATHERM 145 SO-07Z-K 10 MM2
1 ZFS60-NZM7 [Placa Indicadora]
1 WGC-110 [Transformador diferencial serie WGC 500-630A]
1 RGU2 [Relé diferencial, tipo A, display, configurable]
1 GSTA00-160 [Seccionad. para Fus.NH,3P,160A]
1 GSTA00-160-1P [Seccionad. para Fus.NH,1P,160A]
4 NH-00 125A 30165 IFO
2 K2X240/4 [Borne tertrapolar 2x240mm]
2 H-K2X240/5 [Tapa para Borne]
1 K95/4 [Borne tetrapolar 95mm]
1 H-K95/5 [Tapa para Borne]
4 RK 35/35 N [Borne hasta 35mm]
2 3/8R6M [Armario metálico,de Suelo, con zócalo, IP54, puerta transparente 874x2000x625mm]
2 RSR36M [Zocalo]
2 RB36F1M [Base con Aperturas para Cable]
2 RB38M [Cierre de Proteccion]
4 ZW213 [Larguero Bastidor W/XA]
2 RZ1MP4 [Soporte General para Bastidor]
12 ZW53P10 TAPA PASACABLES IP-55
8 RZ7P20 [Soporte para Perfiles 1caja = 20und]
8 RZ41P20 [Soporte para Perfiles 1caja = 20und]
8 RZ39P20 [Soporte Union Perfiles 90 Gra.]
4 RZULB3M [Perfil Troquelado de Anchura]
8 RZULB2M [Perfil Troquelado de Anchura]
2 AG234 [Caratula Plastica]
8 XBST12 [Soporte Embarrado Techo 4P. 1250A]
2 XBTT12 [Uniones embarrado 800 y 1250A (1=4)]
6 CU-40X10X3200 (TENERIFE)
2 RTS38M [Puerta Transparente]
2 RSW86MP2 [Cierre Lateral]
2 XAB4 [Porta esquemas]
1 ZFS-150x30mm [Etiqueta grabada exterior armario]

**c_t_ci'** ud
Cuadro eléctrico general de mando y protección, código C-T-CI, compuesto por:
3 K95/4 [Borne tetrapolar 95mm]
3 H-K95/5 [Tapa para Borne]
12 BETATHERM 145 SO-07Z-K 50 MM2
2 DILMP125(RAC240) [Contactor 4 polos 125Amp.]
2 DILM150-XHI22 [Bloque Contactos Aux., 2C+2A]
1 DILM150-XMV [Enclavamiento Mecanico]
2 Z-SH/3N [Secc. Portafusibles 3P+N]
6 FUSIBLE GL-GC 10X38 2A(16013)
2 PMV50NA440 [Relé vigilante tensión III 400V con fallo de neutro]
1 ETR4-69-A [Rele Multifuncion 24-240VAC/DC]
2 ETR4-11-A [Rele Tempor.de Trabajo 24-240V]
2 DILER-22(230V50/60HZ) [MiniContactor Auxiliar, 2C+2A]
2 M22-WRS3 [Selector de Llave,3Pos.,Encla.]
2 M22-XST [Etiqueta sin Grabacion]
2 M22S-ST-X [Portaetiquetas]
2 M22-A [Adaptador para Fij. Frontal]
4 M22-K10 [Contacto de Cierre.Fij.Frontal]
1 M22-PV [Pulsador Parada de Emergencia]
1 M22-XAK2 [Placa Parada Emerg.,Grabada]
1 M22-A [Adaptador para Fij. Frontal]
1 M22-K01 [Contacto de Apertura,F.Frontal]
2 M22-L-G [Lampara Rasante, Verde]
2 M22-XST [Etiqueta sin Grabacion]
2 M22S-ST-X [Portaetiquetas]
2 M22-A [Adaptador para Fij. Frontal]
2 M22-LED230-G [LED,85-264VAC,Verde,F.Frontal]
2 Z-SH/1N [Secc. Portafusibles 1P+N]
2 FUSIBLE GL-GC 10X38 2A(16013)
1 CFK6-40/2/003-MX [Diferencial CFK - 2P 40A 30MA]
1 CLS6-C25/1N-MX [Aut. Magnetoterm. CLS - 1P+N]
2 RK 6-10 DS Beige Borne
1 GSTA00-160 [Seccionad. para Fus.NH,3P,160A]
1 GSTA00-160-1P [Seccionad. para Fus.NH,1P,160A]
4 NH-00 125A 30165 IFO
3 TC5 125/5A;Transformador
3 SL 2,5/35 Borne Tierra
1 PKZM0-1,6 [Int. Protector de Motor;Reg.1 - 1,6A]
1 NHI11-PKZ0 [Contactos Aux. Normales 1C+1A]
1 CVM-C10-ITF-485-ICT2 [Analizador de redes, 2ED/2SR, RS485, 96x96]
1 PLHT-C100/3N [Aut. Magnetoterm. 3P+N 20KA (EN60947-2), curva C]
1 SPCT2-335-3+NPE [Descargador sobretensiones transitorias C-II-2]
1 CS-108/300 [Armario metálico, con placa, IP65, 1000x800x300mm]
1 SPT6 [Accesorio para Armario]
1 ZFS-150x30mm [Etiqueta grabada exterior armario]

**c_0'** ud
Cuadro eléctrico general de mando y protección, código C-0, con protector tetrapolar Cirprotec de protección contra el rayo, compuesto por:
1 NZMN4-4-AE1000 [Int. Aut.4P,1000A,50kA/400V, caja moldeada]
1 NZM4-XBR [Marco para Puerta, IP40]
5 CU-40X10X3200 (TENERIFE)
1 ZFS60-NZM7 [Placa Indicadora]
3 TC8 1000/5A [Transformador intensidad 1000/5A]
3 SL 2,5/35 Borne Tierra
1 PKZM0-1,6 [Int. Protector de Motor;Reg.1 - 1,6A]
1 NHI11-PKZ0 [Contactos Aux. Normales 1C+1A]
1 CVM-C10-ITF-485-ICT2 [Analizador de redes, 2ED/2SR, RS485, 96x96] [Analizador de redes, 2ED/2SR, RS485, 96x96]
1 CL-PKZ0 [Limitador de Corriente]
3 PKNM-16/1N/C/003-MW [Combinado PKNM, 1P+N, 16A, 10KA EN60947-2, curva C, 30mA, tipo AC]
6 SRK 2,5/2A [Borne hasta 2,5mm]
1 PLHT-C100/3N [Aut. Magnetoterm. 3P+N 20KA (EN60947-2), curva C]
1 SPCT2-335-3+NPE [Descargador sobretensiones transitorias C-II-2]
1 LZMC3-4-A400-I [Int. Autom. 4P, 400A, Icu:36kA (a 400VAC), caja moldeada]
1 NZM3-XBR [Marco para Puerta, IP40]
4 BETATHERM 145 SO-07Z-K 95 MM2
1 ZFS60-NZM7 [Placa Indicadora]
2 LZMB2-4-A250-I [Int. Autom. 4P, 250A, Icu:25kA (a 400VAC), caja moldeada]
2 NZM2-XBR [Marco IP40]
8 BETATHERM 145 SO-07Z-K 70 MM2
2 ZFS60-NZM7 [Placa Indicadora]
3 LZMB1-4-A125-I [Int. Autom. 4P, 125A, Icu:25kA (a 400VAC), caja moldeada]
3 NZM1-XBR [Marco IP40]
12 BETATHERM 145 SO-07Z-K 50 MM2
3 ZFS60-NZM7 [Placa Indicadora]
3 LZMB1-4-A63-I [Int. Autom. 4P, 63A, Icu:25kA (a 400VAC), caja moldeada]
3 NZM1-XBR [Marco IP40]
12 BETATHERM 145 SO-07Z-K 10 MM2
3 ZFS60-NZM7 [Placa Indicadora]
6 LZMB1-4-A40-I [Int. Aut. 4P,40A,25kA/400V, caja moldeada]
6 NZM1-XBR [Marco IP40]
24 BETATHERM 145 SO-07Z-K 6 MM2
6 ZFS60-NZM7 [Placa Indicadora]
1 NZM2/3-XU208-240AC [Disparador de Minima Tension]
1 NZM3-XR208-240AC [Accionamiento a Distancia]
1 NZM3-XAVPR [Tapa 4 Polo]
1 Z-SH/1N [Secc. Portafusibles 1P+N]
1 FUSIBLE GL-GC 10X38 2A(16013)
1 M22-WRS3 [Selector de Llave,3Pos.,Encla.]
1 M22-XST [Etiqueta sin Grabacion]
1 M22S-ST-X [Portaetiquetas]
1 M22-A [Adaptador para Fij. Frontal]
2 M22-K10 [Contacto de Cierre.Fij.Frontal]
1 M22-L-G [Lampara Rasante, Verde]
1 M22-XST [Etiqueta sin Grabacion]
1 M22S-ST-X [Portaetiquetas]
1 M22-A [Adaptador para Fij. Frontal]
1 M22-LED230-G [LED,85-264VAC,Verde,F.Frontal]
1 DILER-22(230V50/60HZ) [MiniContactor Auxiliar, 2C+2A]
4 RK 2,5-4 DS Beige [Borne 2,5-4 mm]
1 ETR4-11-A [Rele Tempor.de Trabajo 24-240V]
1 K240/4 [Borne tetrapolar 240mm]
2 K150/4 [Borne tetrapolar 150mm]
1 H-K240/5 [Tapa para Borne]
2 H-K150/5 [Tapa para Borne]
12 RK 50 [Borne hasta 50mm]
36 RK 35/35 N [Borne hasta 35mm]
3 TC6 400/5A [Transformador intensidad 400/5A]
3 SL 2,5/35 Borne Tierra
1 MC3-250 [Transformador eficiente monofásico serie MC]
3 MC3-125 [Transformador trifásico serie MC3 para CVM-MINI-MC]
9 MC3-63 [transformadores medida eficiente CVM]
14 Z-SH/3N [Secc. Portafusibles 3P+N]
3 Z-SH/1N [Secc. Portafusibles 1P+N]
60 FUSIBLE GL-GC 10X38 2A(16013)
14 CVM-MINI-ITF-MC3-RS485-C2 [Analizador con transformador externo trifásico, MC3, RS485]
1 TCP2RS-TCP+ [CONVERSOR RS-232/485 / ETHERNET]
1 POWER STUDIO SCADA; HASP USB [Software SCADA PowerStudio Circutor]
1 3/8R6M [Armario metálico,de Suelo, con zócalo, IP54, puerta transparente 874x2000x625mm]
1 RSR36M [Zocalo]
1 RB36F1M [Base con Aperturas para Cable]
1 RB38M [Cierre de Proteccion]
2 ZW213 [Larguero Bastidor W/XA]
1 RZ1MP4 [Soporte General para Bastidor]
6 ZW53P10 TAPA PASACABLES IP-55
4 RZ7P20 [Soporte para Perfiles 1caja = 20und]
4 RZ41P20 [Soporte para Perfiles 1caja = 20und]
4 RZ39P20 [Soporte Union Perfiles 90 Gra.]
2 RZULB3M [Perfil Troquelado de Anchura]
4 RZULB2M [Perfil Troquelado de Anchura]
1 AG234 [Caratula Plastica]
1 3/8R6M [Armario metálico,de Suelo, con zócalo, IP54, puerta transparente 874x2000x625mm]
1 RSR36M [Zocalo]
1 RB36F1M [Base con Aperturas para Cable]
1 RB38M [Cierre de Proteccion]
1 RZ1MP4 [Soporte General para Bastidor]
2 ZW213 [Larguero Bastidor W/XA]
6 ZW53P10 TAPA PASACABLES IP-55
2 RZULB2M [Perfil Troquelado de Anchura]
1 2/8R6M [Armario metálico, de Suelo, con zócalo, IP54,puerta transparente, 624x2000x625mm]
1 RSR26M [Zocalo]
1 RB26F1M [Base con Aperturas para Cable]
1 RB28M [Cierre de Proteccion]
1 RZ1MP4 [Soporte General para Bastidor]
2 ZW213 [Larguero Bastidor W/XA]
4 ZW53P10 TAPA PASACABLES IP-55
2 RZULB2M [Perfil Troquelado de Anchura]
12 RZ7P20 [Soporte para Perfiles 1caja = 20und]
6 XZT33 [Perfil para profundida 625]
24 ZX154 [Soporte para embarrado hasta 2750A]
24 ZX173 DISTANCIADOR ASILAN
24 ZX181 [Tornillo de fijación M12x100]
24 ZX286P10 [Arand. plana 12mm]
24 ZX291P10 [Arand. grower 12mm]
24 RZ12P500 [Tornillo Torx M6x10 1 PAQ = 500 Und]
24 RZ15MP20 [Tornillo Torx M6x16]
24 ZX190 [Tuerca corredera M12]
4 CU-30X10X3200 (TENERIFE)
4 RZ7P20 [Soporte para Perfiles 1caja = 20und]
2 XZT33 [Perfil para profundida 625]
8 ZX154 [Soporte para embarrado hasta 2750A]
8 ZX173 DISTANCIADOR ASILAN
8 ZX181 [Tornillo de fijación M12x100]
8 ZX286P10 [Arand. plana 12mm]
8 ZX291P10 [Arand. grower 12mm]
8 RZ12P500 [Tornillo Torx M6x10 1 PAQ = 500 Und]
8 RZ15MP20 [Tornillo Torx M6x16]
8 ZX190 [Tuerca corredera M12]
2 CU-30X10X3200 (TENERIFE)
2 RTS38M [Puerta Transparente]
1 RTS28M [Puerta Transparente]
1 RSW86MP2 [Cierre Lateral]
2 XAB4 [Porta esquemas]
1 ZFS-150x30mm [Etiqueta grabada exterior armario]

**c_ci'** ud
Cuadro eléctrico general de mando y protección, código C-CI, con protector tetrapolar Cirprotec de protección contra el rayo, compuesto por:
4 RK 35/35 N [Borne hasta 35mm]
1 IS-100/4 [Interruptor seccionador IS, 4polos, 100A]
1 Z-SH/3N [Secc. Portafusibles 3P+N]
3 FUSIBLE GL-GC 10X38 2A(16013)
3 Z-EL/OR230 [Piloto led 230V naranja para rail 1módulo]
4 SPET2-280/1 [Descargador sobretensiones transitorias]
1 BPZ-KB-11/160 [Distribuidor Tetrapolar, 160A]
4 BASE I D02 63A RAIL
4 TAPA UNIPOLAR D02 63A
4 TAPON ROSCA.D02 63A
4 D02 63A 26055
4 SRK 10/2A [Borne hasta 10mm]
1 PFIM-40/4/003-MW [Int.Diferencial PFIM, 4P, 40A, 30mA,tipo AC, Inc: 10KA, idicador pos.contactos]
2 PFIM-40/2/003-MW [Int.Diferencial PFIM, 2P, 40A, 30mA,tipo AC, Inc: 10KA, idicador pos.contactos]
1 PLSM-D25/4-MW [Aut. Magnetotermicos PLS, 4P, 25A, cruva D, 10/15KA EN60898/60947-2]
2 PLSM-D16/4-MW [Aut. Magnetotermicos PLS, 4P, 16A, cruva D, 10/15KA EN60898/60947-2]
1 PLSM-C16/4-MW [Aut. Magnetotermicos PLS, 4P, 16A, cruva C, 10/15KA EN60898/60947-2]
1 PLZM-D16/1N-MW [Aut. Magnetotermicos PLS, 1P+N, 16A, cruva D, 10/15KA EN60898/60947-2]
1 PLZM-C16/1N-MW [Aut. Magnetotermicos PLS, 1P+N, 16A, cruva C, 10/15KA EN60898/60947-2]
12 SRK 6/2A [Borne hasta 6mm]
8 SRK 2,5/2A [Borne hasta 2,5mm]
1 AT52EM [ARM.SUPERFICIE IP43 574x824x140 MOD.120]
1 TTS21M P.TRANSP. ALU 2/1B 52AT-U
1 ZFS-150x30mm [Etiqueta grabada exterior armario]

**c_ext'** ud
Cuadro eléctrico general de mando y protección, código C-EXT, con protector tetrapolar Cirprotec de protección contra el rayo, compuesto por:
4 RK 16/35 N [ Borne hasta 16mm]
1 PLSM-C63/3N-MW [Aut. Magnetoterm. PLS - 3P+N]
4 SPET2-280/1 [Descargador sobretensiones transitorias]
1 BPZ-KB-11/125 [Distribuidor WÖHNELEC Tetrapolar 125A]
4 PFIM-40/4/003-MW [Int.Diferencial PFIM, 4P, 40A, 30mA,tipo AC, Inc: 10KA, idicador pos.contactos]
6 PFIM-40/2/003-MW [Int.Diferencial PFIM, 2P, 40A, 30mA,tipo AC, Inc: 10KA, idicador pos.contactos]
4 PLS6-C16/4-MW [Aut. Magnetotermicos PLS, 4P, 16A, cruva C, 6/10KA EN60898/60947-2]
5 PLS6-C16/1N-MW [Aut. Magnetotermicos PLS, 1P+N, 16A, cruva C, 6/10KA EN60898/60947-2]
2 PLS6-C10/1N-MW [Aut. Magnetotermicos PLS, 1P+N, 10A, cruva C, 6/10KA EN60898/60947-2]
14 SRK 6/2A [Borne hasta 6mm]
18 SRK 2,5/2A [Borne hasta 2,5mm]
1 AT62EM [ARM.SUPERFICIE IP43 574x974x140 MOD.144]
1 TTS22M P.TRANSP. ALU 2/2B 62AT-U
1 ZFS-150x30mm [Etiqueta grabada exterior armario]

**c_0_ups'** ud
Cuadro eléctrico general de mando y protección, código C-0-UPS, con protector tetrapolar Cirprotec de protección contra el rayo, compuesto por:
2 K150/4 [Borne tetrapolar 150mm]
2 H-K150/5 [Tapa para Borne]
2 LZMB2-4-A250-I [Int. Autom. 4P, 250A, Icu:25kA (a 400VAC), caja moldeada]
2 M22-K10 [Contacto de Cierre.Fij.Frontal]
2 NZM2-XDV [Maneta Giratoria Bloqueable]
2 ZFS60-NZM7 [Placa Indicadora]
1 PLHT-C100/3N [Aut. Magnetoterm. 3P+N 20KA (EN60947-2), curva C]
4 SPET2-280/1 [Descargador sobretensiones transitorias]
2 Z-SH/1N [Secc. Portafusibles 1P+N]
2 M22-L-G [Lampara Rasante, Verde]
2 M22-XST [Etiqueta sin Grabacion]
2 M22S-ST-X [Portaetiquetas]
2 M22-A [Adaptador para Fij. Frontal]
2 M22-LED230-G [LED,85-264VAC,Verde,F.Frontal]
3 PFIM-40/2/003-A-MW [Int.Diferencial PFIM, 2P, 40A, 30mA,tipo A, Inc: 10KA, idicador pos.contactos]
5 PLSM-D63/4 [Aut. Magnetotermicos PLS, 4P, 63A, cruva D, 10/15KA EN60898/60947-2]
2 PLSM-D40/4-MW [Aut. Magnetotermicos PLS, 4P, 40A, cruva D, 10/15KA EN60898/60947-2]
3 PLSM-C16/2-MW [Aut. Magnetotermicos PLS, 2P, 16A, cruva C, 10/15KA EN60898/60947-2]
20 RK 16/35 N [Borne hasta 16mm]
8 SRK 10/2A [Borne hasta 10mm]
6 SRK 2,5/2A [Borne hasta 2,5mm]
1 3/5G-02 [Armario metálico, supoerficie, 3x9 filas, 324PE, IP54, puerta transparente, 800x1400x225mm]
1 2V5 S-3 CHASIS 9 FILAS
1 1V5 S-3 CHASIS 9 FILAS
1 ZW53P10 TAPA PASACABLES IP-55
1 PT3/5G P.TRANSPARENTE
1 ED72S CHASIS INTER-EMBARRADO
1 ZFS-150x30mm [Etiqueta grabada exterior armario]

**c_gar'** ud
Cuadro eléctrico general de mando y protección, código C-GAR, con protector tetrapolar Cirprotec de protección contra el rayo, compuesto por:
4 SRK 10/2A [Borne hasta 10mm]
1 PLSM-D40/4-MW [Aut. Magnetotermicos PLS, 4P, 40A, cruva C, 10/15KA EN60898/60947-2]
4 SPET2-280/1 [Descargador sobretensiones transitorias]
1 BPZ-KB-11/125 [Distribuidor WÖHNELEC Tetrapolar 125A]
12 PFIM-40/2/003-MW [Int.Diferencial PFIM, 2P, 40A, 30mA,tipo AC, Inc: 10KA, idicador pos.contactos]
11 PLS6-C16/1N-MW [Aut. Magnetotermicos PLS, 1P+N, 16A, cruva C, 6/10KA EN60898/60947-2]
5 PLS6-C10/1N-MW [Aut. Magnetotermicos PLS, 1P+N, 10A, cruva C, 6/10KA EN60898/60947-2]
1 PLS6-C6/1N-MW [Aut. Magnetotermicos PLS, 1P+N, 6A, cruva C, 6/10KA EN60898/60947-2]
34 SRK 2,5/2A [Borne hasta 2,5mm]
1 AT62EM [ARM.SUPERFICIE IP43 574x974x140 MOD.144]
1 TTS22M P.TRANSP. ALU 2/2B 62AT-U
1 ZFS-150x30mm [Etiqueta grabada exterior armario]

**c_sm'** ud
Cuadro eléctrico general de mando y protección, código C-SM, con protector tetrapolar Cirprotec de protección contra el rayo, compuesto por:
4 SRK 10/2A [Borne hasta 10mm]
1 PLSM-D40/4-MW [Aut. Magnetotermicos PLS, 4P, 40A, cruva C, 10/15KA EN60898/60947-2]
4 SPET2-280/1 [Descargador sobretensiones transitorias]
1 BPZ-KB-11/125 [Distribuidor WÖHNELEC Tetrapolar 125A]
5 PFIM-40/4/003-MW [Int.Diferencial PFIM, 4P, 40A, 30mA,tipo AC, Inc: 10KA, idicador pos.contactos]
3 PFIM-40/2/003-MW [Int.Diferencial PFIM, 2P, 40A, 30mA,tipo AC, Inc: 10KA, idicador pos.contactos]
5 PLS6-C16/3N-MW [Aut. Magnetotermicos PLS, 3P+N, 16A, cruva C, 6/10KA EN60898/60947-2]
2 PLS6-C16/1N-MW [Aut. Magnetotermicos PLS, 1P+N, 16A, cruva C, 6/10KA EN60898/60947-2]
1 PLS6-C10/1N-MW [Aut. Magnetotermicos PLS, 1P+N, 10A, cruva C, 6/10KA EN60898/60947-2]
1 PLS6-C6/1N-MW [Aut. Magnetotermicos PLS, 1P+N, 6A, cruva C, 6/10KA EN60898/60947-2]
3 Z-SCH230/25-40 [Contactor modular 4polos 25A]
3 Z-S/WM [Conmutadores Z-S]
20 SRK 6/2A [Borne hasta 6mm]
8 SRK 2,5/2A [Borne hasta 2,5mm]
6 RKD 4 [Borne doble hasta 4mm]
1 AT62EM [ARM.SUPERFICIE IP43 574x974x140 MOD.144]
1 TTS22M P.TRANSP. ALU 2/2B 62AT-U
1 ZFS-150x30mm [Etiqueta grabada exterior armario]

**c_vent'** ud
Cuadro eléctrico general de mando y protección, código C-VENT, con protector tetrapolar Cirprotec de protección contra el rayo, compuesto por:
4 SRK 6/2A [Borne hasta 6mm]
1 PLSM-C32/4-MW [Aut. Magnetotermicos PLS, 4P, 32A, cruva C, 10/15KA EN60898/60947-2]
4 SPET2-280/1 [Descargador sobretensiones transitorias]
2 PFIM-40/4/003-MW [Int.Diferencial PFIM, 4P, 40A, 30mA,tipo AC, Inc: 10KA, idicador pos.contactos]
1 PFIM-40/2/003-MW [Int.Diferencial PFIM, 2P, 40A, 30mA,tipo AC, Inc: 10KA, idicador pos.contactos]
2 Z-NHK [Accesorios Xpole / Xclear PFIM/CLS]
2 PKZM0-10 [Int. Protector de Motor;Reg. 6,3 - 10A]
2 NHI11-PKZ0 [Contactos Aux. Normales 1C+1A]
2 AGM2-10-PKZ0
2 DILM9-10(230V50/60HZ) [Contactor 3P, 4kW(AC-3,400V)]
2 DILA-XHI22 [Bloque Contactos Aux., 2C+2A]
6 RK 2,5-4 DS Beige [Borne 2,5-4 mm]
2 Z-SH/1N [Secc. Portafusibles 1P+N]
2 FUSIBLE GL-GC 10X38 2A(16013)
2 M22-WRLK3-G [Selector Lum.,3Pos,Encl.,Verde]
2 M22-LED230-G [LED,85-264VAC,Verde,F.Frontal]
2 M22-XST [Etiqueta sin Grabacion]
2 M22S-ST-X [Portaetiquetas]
2 M22-A [Adaptador para Fij. Frontal]
4 M22-K10 [Contacto de Cierre.Fij.Frontal]
2 M22-L-R [Lampara Rasante, Roja]
2 M22-XST [Etiqueta sin Grabacion]
2 M22S-ST-X [Portaetiquetas]
2 M22-A [Adaptador para Fij. Frontal]
2 M22-LED230-R [LED,85-264VAC,Rojo,Fij.Frontal]
8 RK 2,5-4 DS Beige [Borne 2,5-4 mm]
1 PLS6-C16/1N-MW [Aut. Magnetotermicos PLS, 1P+N, 16A, cruva C, 6/10KA EN60898/60947-2]
2 SRK 2,5/2A [Borne hasta 2,5mm]
1 PLS6-C6/1N-MW [Aut. Magnetotermicos PLS, 1P+N, 6A, cruva C, 6/10KA EN60898/60947-2]
1 EASY512-AC-RC [Mod. Control, 230AC Sal. Rele]
6 SRK 2,5/2A [Borne hasta 2,5mm]
1 CS-86/300 [Armario metálico, con placa, IP65, 800x600x300mm]
1 SPT6 [Accesorio para Armario]
1 ZFS-150x30mm [Etiqueta grabada exterior armario]

**c_pres'** ud
Cuadro eléctrico general de mando y protección, código C-PRES, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]

**c_lo'** ud
Cuadro eléctrico general de mando y protección, código C-LO, con protector tetrapolar Cirprotec de protección contra el rayo, compuesto por:
4 RK 35/35 N [Borne hasta 35mm]
1 LZME1-4-ASF125-I [Int. Autom. 4P, 125A, Icu:18kA (a 400VAC), caja moldeada]
1 PLSM-D40/4-MW [Aut. Magnetotermicos PLS, 4P, 40A, cruva C, 10/15KA EN60898/60947-2]
4 SPET2-280/1 [Descargador sobretensiones transitorias]
5 BARRA DERIVACIÓN 16X4X500
10 BD41216 SOPORTE AISLANTE P/BARRAS
9 PFIM-40/4/003-MW [Int.Diferencial PFIM, 4P, 40A, 30mA,tipo AC, Inc: 10KA, idicador pos.contactos]
9 PFIM-40/2/003-MW [Int.Diferencial PFIM, 2P, 40A, 30mA,tipo AC, Inc: 10KA, idicador pos.contactos]
1 PLS6-C40/3N-MW [Aut. Magnetotermicos PLS, 3P+N, 40A, cruva C, 6/10KA EN60898/60947-2]N]
8 PLS6-C16/3N-MW [Aut. Magnetotermicos PLS, 3P+N, 16A, cruva C, 6/10KA EN60898/60947-2]
8 PLS6-C16/1N-MW [Aut. Magnetotermicos PLS, 1P+N, 16A, cruva C, 6/10KA EN60898/60947-2]
5 PLS6-C10/1N-MW [Aut. Magnetotermicos PLS, 1P+N, 10A, cruva C, 6/10KA EN60898/60947-2]
1 PLS6-C6/1N-MW [Aut. Magnetotermicos PLS, 1P+N, 6A, cruva C, 6/10KA EN60898/60947-2]
1 Z-SCH230/1/25-20 [Contactor modular 2polos 25A]
1 Z-SC [Contacto aux.]
1 Z-S/WM [Conmutadores Z-S]
1 Z-SH/1N [Secc. Portafusibles 1P+N]
1 FUSIBLE GL-GC 10X38 2A(16013)
4 SRK 10/2A [Borne hasta 10mm]
32 SRK 6/2A [Borne hasta 6mm]
32 SRK 2,5/2A [Borne hasta 2,5mm]
1 3/5G-02 [Armario metálico, supoerficie, 3x9 filas, 324PE, IP54, puerta transparente, 800x1400x225mm]
1 2V5 S-3 CHASIS 9 FILAS
1 1V5 S-3 CHASIS 9 FILAS
1 ZW53P10 TAPA PASACABLES IP-55
1 PT4/8W P. TRANSPARENTE
1 ZFS-150x30mm [Etiqueta grabada exterior armario]

**cl_lo'** ud
Cuadro eléctrico general de mando y protección, código CL-LO, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]

**c_ln'** ud
Cuadro eléctrico general de mando y protección, código C-LN, con protector tetrapolar Cirprotec de protección contra el rayo, compuesto por:
4 RK 35/35 N [Borne hasta 35mm]
1 LZME1-4-ASF125-I [Int. Autom. 4P, 125A, Icu:18kA (a 400VAC), caja moldeada]
1 PLSM-D40/4-MW [Aut. Magnetotermicos PLS, 4P, 40A, cruva C, 10/15KA EN60898/60947-2]
4 SPET2-280/1 [Descargador sobretensiones transitorias]
5 BARRA DERIVACIÓN 16X4X500
10 BD41216 SOPORTE AISLANTE P/BARRAS
9 PFIM-40/4/003-MW [Int.Diferencial PFIM, 4P, 40A, 30mA,tipo AC, Inc: 10KA, idicador pos.contactos]
9 PFIM-40/2/003-MW [Int.Diferencial PFIM, 2P, 40A, 30mA,tipo AC, Inc: 10KA, idicador pos.contactos]
1 PLS6-C40/3N-MW [Aut. Magnetotermicos PLS, 3P+N, 40A, cruva C, 6/10KA EN60898/60947-2]N]
8 PLS6-C16/3N-MW [Aut. Magnetotermicos PLS, 3P+N, 16A, cruva C, 6/10KA EN60898/60947-2]
8 PLS6-C16/1N-MW [Aut. Magnetotermicos PLS, 1P+N, 16A, cruva C, 6/10KA EN60898/60947-2]
5 PLS6-C10/1N-MW [Aut. Magnetotermicos PLS, 1P+N, 10A, cruva C, 6/10KA EN60898/60947-2]
1 PLS6-C6/1N-MW [Aut. Magnetotermicos PLS, 1P+N, 6A, cruva C, 6/10KA EN60898/60947-2]
1 Z-SCH230/1/25-20 [Contactor modular 2polos 25A]
1 Z-SC [Contacto aux.]
1 Z-S/WM [Conmutadores Z-S]
1 Z-SH/1N [Secc. Portafusibles 1P+N]
1 FUSIBLE GL-GC 10X38 2A(16013)
4 SRK 10/2A [Borne hasta 10mm]
32 SRK 6/2A [Borne hasta 6mm]
32 SRK 2,5/2A [Borne hasta 2,5mm]
1 3/5G-02 [Armario metálico, supoerficie, 3x9 filas, 324PE, IP54, puerta transparente, 800x1400x225mm]
1 2V5 S-3 CHASIS 9 FILAS
1 1V5 S-3 CHASIS 9 FILAS
1 ZW53P10 TAPA PASACABLES IP-55
1 PT4/8W P. TRANSPARENTE
1 ZFS-150x30mm [Etiqueta grabada exterior armario]

**cl_ln'** ud
Cuadro eléctrico general de mando y protección, código CL-LN, compuesto por:
1 NZMN4-4-AE1000 [Int. Aut.4P,1000A,50kA/400V, caja moldeada]
1 NZM4-XA208-250AC/DC [Disparador Shunt]
2 M22-K10 [Contacto de Cierre.Fij.Frontal]
1 M22-K01 [Contacto de Apertura,F.Frontal]
1 NZM3/4-XV4 [Prolongador de Eje]
1 NZM4-XTVDV [Maneta Girat. Bloq., a Puerta]
1 ZFS60-NZM7 [Placa Indicadora]
8 SRK 2,5/2A [Borne hasta 2,5mm]
2 CU-40X10X3200 (TENERIFE)
1 Z-SH/3N [Secc. Portafusibles 3P+N]
3 FUSIBLE GL-GC 10X38 2A(16013)
3 M22-L-W [Lampara Rasante, Blanca]
3 M22-XST [Etiqueta sin Grabacion]
3 M22S-ST-X [Portaetiquetas]
3 M22-A [Adaptador para Fij. Frontal]
3 M22-LED230-W [LED,85-264VAC,Blanco,Fij.Front]
1 CS-128/300 [Armario metálico con placa, IP65, 1200x800x300mm]
1 SPT6 [Accesorio para Armario]
1 ZFS-150x30mm [Etiqueta grabada exterior armario]

**c_gas'** ud
Cuadro eléctrico general de mando y protección, código C-GAS, con protector tetrapolar Cirprotec de protección contra el rayo, compuesto por:
4 RK 16/35 N [Borne hasta 16mm]
1 PLSM-D40/4-MW [Aut. Magnetotermicos PLS, 4P, 40A, cruva C, 10/15KA EN60898/60947-2]
4 SPET2-280/1 [Descargador sobretensiones transitorias]
1 BPZ-KB-11/125 [Distribuidor WÖHNELEC Tetrapolar 125A]
1 PFIM-40/4/003-MW [Int.Diferencial PFIM, 4P, 40A, 30mA,tipo AC, Inc: 10KA, idicador pos.contactos]
3 PFIM-40/2/003-MW [Int.Diferencial PFIM, 2P, 40A, 30mA,tipo AC, Inc: 10KA, idicador pos.contactos]
1 PLS6-C16/4-MW [Aut. Magnetotermicos PLS, 4P, 16A, cruva C, 6/10KA EN60898/60947-2]
2 PLS6-C16/1N-MW [Aut. Magnetotermicos PLS, 1P+N, 16A, cruva C, 6/10KA EN60898/60947-2]
1 PLS6-C10/1N-MW [Aut. Magnetotermicos PLS, 1P+N, 10A, cruva C, 6/10KA EN60898/60947-2]
1 PLS6-C6/1N-MW [Aut. Magnetotermicos PLS, 1P+N, 6A, cruva C, 6/10KA EN60898/60947-2]
4 SRK 6/2A [Borne hasta 6mm]
8 SRK 2,5/2A [Borne hasta 2,5mm]
1 AT52EM [ARM.SUPERFICIE IP43 574x824x140 MOD.120]
1 TTS21M P.TRANSP. ALU 2/1B 52AT-U
1 ZFS-150x30mm [Etiqueta grabada exterior armario]

**c_alm'** ud
Cuadro eléctrico general de mando y protección, código C-ALM, con protector tetrapolar Cirprotec de protección contra el rayo, compuesto por:
4 RK 35/35 N [Borne hasta 35mm]
1 LZME1-4-ASF125-I [Int. Autom. 4P, 125A, Icu:18kA (a 400VAC), caja moldeada]
1 PLSM-D40/4-MW [Aut. Magnetotermicos PLS, 4P, 40A, cruva C, 10/15KA EN60898/60947-2]
4 SPET2-280/1 [Descargador sobretensiones transitorias]
5 BARRA DERIVACIÓN 16X4X500
10 BD41216 SOPORTE AISLANTE P/BARRAS
4 PFIM-40/4/003-MW [Int.Diferencial PFIM, 4P, 40A, 30mA,tipo AC, Inc: 10KA, idicador pos.contactos]
16 PFIM-40/2/003-MW [Int.Diferencial PFIM, 2P, 40A, 30mA,tipo AC, Inc: 10KA, idicador pos.contactos]
4 PLS6-C16/3N-MW [Aut. Magnetotermicos PLS, 3P+N, 16A, cruva C, 6/10KA EN60898/60947-2]
15 PLS6-C16/1N-MW [Aut. Magnetotermicos PLS, 1P+N, 16A, cruva C, 6/10KA EN60898/60947-2]
6 PLS6-C10/1N-MW [Aut. Magnetotermicos PLS, 1P+N, 10A, cruva C, 6/10KA EN60898/60947-2]
1 PLS6-C6/1N-MW [Aut. Magnetotermicos PLS, 1P+N, 6A, cruva C, 6/10KA EN60898/60947-2]
2 Z-SCH230/1/25-20 [Contactor modular 2polos 25A]
2 Z-SC [Contacto aux.]
2 Z-S/WM [Conmutadores Z-S]
2 Z-SH/1N [Secc. Portafusibles 1P+N]
2 FUSIBLE GL-GC 10X38 2A(16013)
16 SRK 6/2A [Borne hasta 6mm]
52 SRK 2,5/2A [Borne hasta 2,5mm]
1 3/5G-02 [Armario metálico, supoerficie, 3x9 filas, 324PE, IP54, puerta transparente, 800x1400x225mm]
1 2V5 S-3 CHASIS 9 FILAS
1 1V5 S-3 CHASIS 9 FILAS
1 ZW53P10 TAPA PASACABLES IP-55
1 PT4/8W P. TRANSPARENTE
1 ZFS-150x30mm [Etiqueta grabada exterior armario]

**cl_alm'** ud
Cuadro eléctrico general de mando y protección, código CL-ALM, compuesto por:
4 RK 35/35 N [Borne hasta 35mm]
1 PLSM-C63/4-MW [Aut. Magnetotermicos PLS, 4P, 63A, cruva C, 10/15KA EN60898/60947-2]
1 BPZ-KB-11/160 [Distribuidor Tetrapolar, 160A]
5 PFIM-40/2/003-A-MW [Int.Diferencial PFIM, 2P, 40A, 30mA,tipo A, Inc: 10KA, idicador pos.contactos]
5 PLS6-C16/2-MW [Aut. Magnetotermicos PLS, 2P, 16A, cruva C, 6/10KA EN60898/60947-2]
10 SRK 2,5/2A [Borne hasta 2,5mm]
1 2/0G-02 [Armario metálico, 3x4Filas, 96PE, pta. transparente, IP54, 550x650x225mm]
1 PT2/0G P.TRANSPARENTE
1 2V0 ARM.S-3 CHASIS 4FILAS
1 ZFS-150x30mm [Etiqueta grabada exterior armario]

**c_1'** ud
Cuadro eléctrico general de mando y protección, código C-ALM, con protector tetrapolar Cirprotec de protección contra el rayo, compuesto por:
4 RK 35/35 N [Borne hasta 35mm]
1 PLSM-C63/3N-MW [Aut. Magnetoterm. PLS - 3P+N]
4 SPET2-280/1 [Descargador sobretensiones transitorias]
5 BARRA DERIVACIÓN 16X4X500
10 BD41216 SOPORTE AISLANTE P/BARRAS
2 PFIM-40/4/003-MW [Int.Diferencial PFIM, 4P, 40A, 30mA,tipo AC, Inc: 10KA, idicador pos.contactos]
28 PFIM-40/2/003-MW [Int.Diferencial PFIM, 2P, 40A, 30mA,tipo AC, Inc: 10KA, idicador pos.contactos]
2 PLS6-C16/3N-MW [Aut. Magnetotermicos PLS, 3P+N, 16A, cruva C, 6/10KA EN60898/60947-2]
27 PLS6-C16/1N-MW [Aut. Magnetotermicos PLS, 1P+N, 16A, cruva C, 6/10KA EN60898/60947-2]
8 PLS6-C10/1N-MW [Aut. Magnetotermicos PLS, 1P+N, 10A, cruva C, 6/10KA EN60898/60947-2]
1 PLS6-C6/1N-MW [Aut. Magnetotermicos PLS, 1P+N, 6A, cruva C, 6/10KA EN60898/60947-2]
7 Z-SCH230/1/25-20 [Contactor modular 2polos 25A]
7 Z-SC [Contacto aux.]
7 Z-S/WM [Conmutadores Z-S]
7 Z-SH/1N [Secc. Portafusibles 1P+N]
7 FUSIBLE GL-GC 10X38 2A(16013)
8 SRK 6/2A [Borne hasta 6mm]
104 SRK 2,5/2A [Borne hasta 2,5mm]
1 4/5G-02 [Armario metálico, 3x9Filas, 432, pta. transparente, IP54, 1050x1400x225mm]
2 2V5 S-3 CHASIS 9 FILAS
1 ZW53P10 TAPA PASACABLES IP-55
1 PT4/5G P.TRANSPARENTE
1 ZFS-150x30mm [Etiqueta grabada exterior armario]

**cl_1'** ud
Cuadro eléctrico general de mando y protección, código CL-1, compuesto por:
4 RK 35/35 N [Borne hasta 35mm]
1 PLSM-C63/4-MW [Aut. Magnetotermicos PLS, 4P, 63A, cruva C, 10/15KA EN60898/60947-2]
1 BPZ-KB-11/160 [Distribuidor Tetrapolar, 160A]
10 PFIM-40/2/003-A-MW [Int.Diferencial PFIM, 2P, 40A, 30mA,tipo A, Inc: 10KA, idicador pos.contactos]
10 PLS6-C16/2-MW [Aut. Magnetotermicos PLS, 2P, 16A, cruva C, 6/10KA EN60898/60947-2]
20 SRK 2,5/2A [Borne hasta 2,5mm]
1 2/0G-02 [Armario metálico, 3x4Filas, 96PE, pta. transparente, IP54, 550x650x225mm]
1 PT2/0G P.TRANSPARENTE
1 2V0 ARM.S-3 CHASIS 4FILAS
1 ZFS-150x30mm [Etiqueta grabada exterior armario]

**c_smp'** ud
Cuadro eléctrico general de mando y protección, código C-SMP, con protector tetrapolar Cirprotec de protección contra el rayo, compuesto por:
4 RK 35/35 N [Borne hasta 35mm]
1 PLSM-C63/4-MW [Aut. Magnetotermicos PLS, 4P, 63A, cruva C, 10/15KA EN60898/60947-2]
4 SPET2-280/1 [Descargador sobretensiones transitorias]
5 BARRA DERIVACIÓN 16X4X500
10 BD41216 SOPORTE AISLANTE P/BARRAS
3 PFIM-40/4/003-MW [Int.Diferencial PFIM, 4P, 40A, 30mA,tipo AC, Inc: 10KA, idicador pos.contactos]
22 PFIM-40/2/003-MW [Int.Diferencial PFIM, 2P, 40A, 30mA,tipo AC, Inc: 10KA, idicador pos.contactos]
3 PLS6-C16/3N-MW [Aut. Magnetotermicos PLS, 3P+N, 16A, cruva C, 6/10KA EN60898/60947-2]
21 PLS6-C16/1N-MW [Aut. Magnetotermicos PLS, 1P+N, 16A, cruva C, 6/10KA EN60898/60947-2]
5 PLS6-C10/1N-MW [Aut. Magnetotermicos PLS, 1P+N, 10A, cruva C, 6/10KA EN60898/60947-2]
1 PLS6-C6/1N-MW [Aut. Magnetotermicos PLS, 1P+N, 6A, cruva C, 6/10KA EN60898/60947-2]
5 Z-SCH230/1/25-20 [Contactor modular 2polos 25A]
5 Z-SC [Contacto aux.]
5 Z-S/WM [Conmutadores Z-S]
5 Z-SH/1N [Secc. Portafusibles 1P+N]
5 FUSIBLE GL-GC 10X38 2A(16013)
12 SRK 6/2A [Borne hasta 6mm]
74 SRK 2,5/2A [Borne hasta 2,5mm]
1 4/5G-02 [Armario metálico, 3x9Filas, 432, pta. transparente, IP54, 1050x1400x225mm]
2 2V5 S-3 CHASIS 9 FILAS
1 ZW53P10 TAPA PASACABLES IP-55
1 PT4/5G P.TRANSPARENTE
1 ZFS-150x30mm [Etiqueta grabada exterior armario]

**cl_smp'** ud
Cuadro eléctrico general de mando y protección, código CL-SMP, compuesto por:
4 RK 35/35 N [Borne hasta 35mm]
1 PLSM-C63/4-MW [Aut. Magnetotermicos PLS, 4P, 63A, cruva C, 10/15KA EN60898/60947-2]
1 BPZ-KB-11/160 [Distribuidor Tetrapolar, 160A]
9 PFIM-40/2/003-A-MW [Int.Diferencial PFIM, 2P, 40A, 30mA,tipo A, Inc: 10KA, idicador pos.contactos]
9 PLS6-C16/2-MW [Aut. Magnetotermicos PLS, 2P, 16A, cruva C, 6/10KA EN60898/60947-2]
18 SRK 2,5/2A [Borne hasta 2,5mm]
1 2/0G-02 [Armario metálico, 3x4Filas, 96PE, pta. transparente, IP54, 550x650x225mm]
1 PT2/0G P.TRANSPARENTE
1 2V0 ARM.S-3 CHASIS 4FILAS
1 ZFS-150x30mm [Etiqueta grabada exterior armario]

**c_2'** ud
Cuadro eléctrico general de mando y protección, código C-2, con protector tetrapolar Cirprotec de protección contra el rayo, compuesto por:
4 RK 35/35 N [Borne hasta 35mm]
1 PLSM-D40/4-MW [Aut. Magnetotermicos PLS, 4P, 40A, cruva C, 10/15KA EN60898/60947-2]
4 SPET2-280/1 [Descargador sobretensiones transitorias]
5 BARRA DERIVACIÓN 16X4X500
10 BD41216 SOPORTE AISLANTE P/BARRAS
31 PFIM-40/2/003-MW [Int.Diferencial PFIM, 2P, 40A, 30mA,tipo AC, Inc: 10KA, idicador pos.contactos]
30 PLS6-C16/1N-MW [Aut. Magnetotermicos PLS, 1P+N, 16A, cruva C, 6/10KA EN60898/60947-2]
9 PLS6-C10/1N-MW [Aut. Magnetotermicos PLS, 1P+N, 10A, cruva C, 6/10KA EN60898/60947-2]
1 PLS6-C6/1N-MW [Aut. Magnetotermicos PLS, 1P+N, 6A, cruva C, 6/10KA EN60898/60947-2]
9 Z-SCH230/1/25-20 [Contactor modular 2polos 25A]
9 Z-SC [Contacto aux.]
9 Z-S/WM [Conmutadores Z-S]
9 Z-SH/1N [Secc. Portafusibles 1P+N]
9 FUSIBLE GL-GC 10X38 2A(16013)
98 SRK 2,5/2A [Borne hasta 2,5mm]
1 4/5G-02 [Armario metálico, 3x9Filas, 432, pta. transparente, IP54, 1050x1400x225mm]
2 2V5 S-3 CHASIS 9 FILAS
1 ZW53P10 TAPA PASACABLES IP-55
1 PT4/5G P.TRANSPARENTE
1 ZFS-150x30mm [Etiqueta grabada exterior armario]

**cl_2'** ud
Cuadro eléctrico general de mando y protección, código CL-2, compuesto por:
4 RK 35/35 N [Borne hasta 35mm]
1 PLSM-C63/4-MW [Aut. Magnetotermicos PLS, 4P, 63A, cruva C, 10/15KA EN60898/60947-2]
1 BPZ-KB-11/160 [Distribuidor Tetrapolar, 160A]
8 PFIM-40/2/003-A-MW [Int.Diferencial PFIM, 2P, 40A, 30mA,tipo A, Inc: 10KA, idicador pos.contactos]
8 PLS6-C16/2-MW [Aut. Magnetotermicos PLS, 2P, 16A, cruva C, 6/10KA EN60898/60947-2]
16 SRK 2,5/2A [Borne hasta 2,5mm]
1 2/0G-02 [Armario metálico, 3x4Filas, 96PE, pta. transparente, IP54, 550x650x225mm]
1 PT2/0G P.TRANSPARENTE
1 2V0 ARM.S-3 CHASIS 4FILAS
1 ZFS-150x30mm [Etiqueta grabada exterior armario]

**c_ac'** ud
Cuadro eléctrico general de mando y protección, código C-AC, con protector tetrapolar Cirprotec de protección contra el rayo, compuesto por:
4 RK 35/35 N [Borne hasta 35mm]
1 PLSM-C63/4-MW [Aut. Magnetotermicos PLS, 4P, 63A, cruva C, 10/15KA EN60898/60947-2]
4 SPET2-280/1 [Descargador sobretensiones transitorias]
1 PFIM-40/4/003-MW [Int.Diferencial PFIM, 4P, 40A, 30mA,tipo AC, Inc: 10KA, idicador pos.contactos]
2 PFIM-40/2/003-MW [Int.Diferencial PFIM, 2P, 40A, 30mA,tipo AC, Inc: 10KA, idicador pos.contactos]
1 PLS6-C40/3N-MW [Aut. Magnetotermicos PLS, 3P+N, 40A, cruva C, 6/10KA EN60898/60947-2]N]
2 PLS6-C16/1N-MW [Aut. Magnetotermicos PLS, 1P+N, 16A, cruva C, 6/10KA EN60898/60947-2]
1 Z-SCH230/40-40 [Contator modular 4polos 40A]
1 Z-SC [Contacto aux.]
1 Z-S/WM [Conmutadores Z-S]
1 Z-SH/1N [Secc. Portafusibles 1P+N]
1 FUSIBLE GL-GC 10X38 2A(16013)
4 SRK 10/2A [Borne hasta 10mm]
6 SRK 2,5/2A [Borne hasta 2,5mm]
1 AT41EM [ARM.SUPERFICIE IP43 324x674x140 MOD.48]
1 TTS10M P.TRANSP.ALU 1/OB 41AT-U
1 ZFS-150x30mm [Etiqueta grabada exterior armario]

**c_cl'** ud
Cuadro eléctrico general de mando y protección, código C-CL, con protector tetrapolar Cirprotec de protección contra el rayo, compuesto por:
1 K240/4 [Borne tetrapolar 240mm]
1 H-K240/5 [Tapa para Borne]
1 LZMC3-4-A400-I [Int. Autom. 4P, 400A, Icu:36kA (a 400VAC), caja moldeada]
1 NZM3/4-XV4 [Prolongador de Eje]
1 NZM3-XTVDV [Maneta Girat. Bloq., a Puerta]
1 ZFS60-NZM7 [Placa Indicadora]
3 TC6 400/5A [Transformador intensidad 400/5A]
3 SL 2,5/35 Borne Tierra
1 PKZM0-1,6 [Int. Protector de Motor;Reg.1 - 1,6A]
1 NHI11-PKZ0 [Contactos Aux. Normales 1C+1A]
1 CVM-C5-IC [Analizador de redes]
1 PLHT-C100/3N [Aut. Magnetoterm. 3P+N 20KA (EN60947-2), curva C]
1 SPCT2-335-3+NPE [Descargador sobretensiones transitorias C-II-2]
2 LZMC2-4-A250-I [Int. Autom. 4P, 250A, Icu:36kA (a 400VAC), caja moldeada]
2 NZM2/3-XU208-240AC [Disparador de Minima Tension]
4 M22-K10 [Contacto de Cierre.Fij.Frontal]
2 M22-K01 [Contacto de Apertura,F.Frontal]
2 NZM2-XAVPR [Tapa 4 Polo]
2 NZM2-XR208-240AC [Accionamiento distancia NZM2]
2 ZFS60-NZM7 [Placa Indicadora]
2 Z-SH/1N [Secc. Portafusibles 1P+N]
2 FUSIBLE GL-GC 10X38 2A(16013)
2 M22-WRS3 [Selector de Llave,3Pos.,Encla.]
2 M22-XST [Etiqueta sin Grabacion]
2 M22S-ST-X [Portaetiquetas]
2 M22-A [Adaptador para Fij. Frontal]
4 M22-K10 [Contacto de Cierre.Fij.Frontal]
2 M22-L-G [Lampara Rasante, Verde]
2 M22-XST [Etiqueta sin Grabacion]
2 M22S-ST-X [Portaetiquetas]
2 M22-A [Adaptador para Fij. Frontal]
2 M22-LED230-G [LED,85-264VAC,Verde,F.Frontal]
2 DILER-22(230V50/60HZ) [MiniContactor Auxiliar, 2C+2A]
8 RK 2,5-4 DS Beige [Borne 2,5-4 mm]
2 ETR4-11-A [Rele Tempor.de Trabajo 24-240V]
2 WGC-55 [Transformador diferencial serie WGC 125-250A]
2 RGU2 [Relé diferencial, tipo A, display, configurable]
2 K150/4 [Borne tetrapolar 150mm]
2 H-K150/5 [Tapa para Borne]
17 PFIM-40/4/003-MW [Int.Diferencial PFIM, 4P, 40A, 30mA,tipo AC, Inc: 10KA, idicador pos.contactos]
5 PFIM-40/2/003-MW [Int.Diferencial PFIM, 2P, 40A, 30mA,tipo AC, Inc: 10KA, idicador pos.contactos]
4 PLSM-D25/4-MW [Aut. Magnetotermicos PLS, 4P, 25A, cruva D, 10/15KA EN60898/60947-2]
13 PLSM-D16/4-MW [Aut. Magnetotermicos PLS, 4P, 16A, cruva D, 10/15KA EN60898/60947-2]
4 PLZM-C16/1N-MW [Aut. Magnetotermicos PLS, 1P+N, 16A, cruva C, 10/15KA EN60898/60947-2]
1 PLZM-C10/1N-MW [Aut. Magnetotermicos PLS, 1P+N, 10A, cruva C, 10/15KA EN60898/60947-2]
1 PLZM-C6/1N-MW [Aut. Magnetotermicos PLS, 1P+N, 6A, cruva C, 10/15KA EN60898/60947-2]
4 DILMP32-10(230V50/60HZ) [Contactor 4 polos 32Amp.]
12 DILMP20(230V50/60HZ) [Contactor 4P, 20A(AC-1)]
16 DILA-XHI22 [Bloque Contactos Aux., 2C+2A]
16 Z-SH/1N [Secc. Portafusibles 1P+N]
16 FUSIBLE GL-GC 10X38 2A(16013)
16 M22-WRLK3-G [Selector Lum.,3Pos,Encl.,Verde]
16 M22-LED230-G [LED,85-264VAC,Verde,F.Frontal]
16 M22-XST [Etiqueta sin Grabacion]
16 M22S-ST-X [Portaetiquetas]
16 M22-A [Adaptador para Fij. Frontal]
32 M22-K10 [Contacto de Cierre.Fij.Frontal]
16 M22-L-R [Lampara Rasante, Roja]
16 M22-XST [Etiqueta sin Grabacion]
16 M22S-ST-X [Portaetiquetas]
16 M22-A [Adaptador para Fij. Frontal]
16 M22-LED230-R [LED,85-264VAC,Rojo,Fij.Frontal]
64 RK 2,5-4 DS Beige [Borne 2,5-4 mm]
16 SRK 10/2A [Borne hasta 10mm]
52 SRK 6/2A [Borne hasta 6mm]
12 SRK 2,5/2A [Borne hasta 2,5mm]
2 3/8W [Armario metálico, pta trasnparente, zócalo, 4x12Filas,432PE, IP55FILAS, IP55, 820x2000x360mm]
2 PT3/8W P.TRANSPARENTE
2 WSR3 ZOCALO DE 130
2 ZW92 CIERRE FRONTAL W
10 ZW213 [Larguero Bastidor W/XA]
12 ZW53P10 TAPA PASACABLES IP-55
10 ZW213 [Larguero Bastidor W/XA]
2 ZW75 [Soporte Fijacion Chasis W]
4 ZW70 [Soporte Fijacion Chasis W]
12 ZW142P2 ANGULO DESPLAZABLE
4 ZW630 PERFIL SOBRE ZW142
2 AG232 [Caratula Plastica]
54 ED138P12 [Separador de Caratula]
4 AG213 [Caratula Plastica]
8 ZW628 PERFIL SOBRE ZW142
2 AS214 [Caratula Plastica]
8 ED1 CARRIL DIN 1 ANCHURA
2 AS224 [Caratula Plastica]
16 ED2 CARRIL DIN 2 ANCHURAS
2 AS223 [Caratula Plastica]
2 AG223 [Caratula Plastica]
4 ZW60P2 ANGULO DESPLAZABLE
4 ED52 CARRIL DIN SOBRE ZW60
2 SPT5 [Accesorio para Armario]
6 CU20X5 [Pletina de cobre]
8 SH20X5/10/15-5 [Accesorio para Embarrado]
2 SPT6 [Accesorio para Armario]
1 ZFS-150x30mm [Etiqueta grabada exterior armario]

**E22JDA0210'** ud Marco 1 elem básico p/caja univ enlaz bl alpino Niessen Arco
Marco 1 elem. básico Niessen Arco blanco alpino, p/caja universal enlazable

**E22FD0030'** ud Caja deriv 100x100 mm empotr protec normal
Caja derivación cuadrada 100x100 mm, protección normal, para empotrar

**E22CAD0070'** m Tubo flexible corrug D 20 mm categ 2221-3321-3322
Tubo flexible corrugado D 20 mm, categorías: 2221, 3321 y 3322

**E22JDA0120'** ud Base enchufe 2P+TTD, 10/16 A, mod ancho bl alpino Niessen Arco
Base enchufe 2P+TTD, 10/16 A, Niessen Arco blanco alpino, tecla ancha

**E22JDA0230'** ud Marco 3 elem básico p/caja univ enlaz bl alpino Niessen Arco
Marco 3 elem. básico Niessen Arco blanco alpino, p/caja universal enlazable

**E22FE0020'** ud Caja empotrar rectang 1 a 3 mód
Caja empotrar rectangular, 1 a 3 módulos

**E22JCA0060'** ud Toma corriente Schuko 10/16A 2 mód bl Gewiss Eco60
Toma de corriente Schuko 10/16A 2P+TTL, Gewiss Eco60, 2 módulos, blanco

**E22CAD0140'** ml Tubo PVC corrug reforz D=20 mm Reflex
Tubo PVC corrugado reforzado D=20 mm, de doble capa, Reflex

**QAC0010** h Camión grúa 20 t
Camión grúa de 20 t, pluma de 23 m

**E28CC0670'** ud Codo 90 PVC-U D 110 mm, Adequa
Codo 90 PVC-U D 110 mm, UNE EN 1329-1, Adequa de Uralita

**d001_2'** ud Pararrayos Nimbus CPT-3
Pararrayos Nimbus CPT-1

**E22CAB0070'** m Tubo PEAD flexible corrug D 200 mm G.P. 7 Canalflex
Tubo polietileno alta densidad, flexible corrugado D 200 mm, p/inst. eléctricas, G.P. 7, Canalflex

**E22CAB0040'** m Tubo PEAD flexible corrug D 110 mm G.P. 7 Canalflex
Tubo polietileno alta densidad, flexible corrugado D 110 mm, p/ inst. eléctricas, G.P. 7, Canalflex

**E10AB0045'** ud Bloque de hormigón de áridos de picón 12x25x50 cm, CE cat. II
Bloque de hormigón de áridos de picón 12x25x50 cm, con marcado CE, categoría II s/UNE-EN 771-3, p=1300-2000 kg/m³, conductividad térmica 0,7 W/mk, Cp=800 J/kg.K, µ=10.

**E22EA0070'** ud Tapa y marco 1000x750 mm fund dúctil, A-3 "Unelco", Norinco
Tapa y marco 1000x750 mm fund dúctil tipo A-3 "Unelco", Norinco

**E22CAC0080_2'** m Tubería PE corrug. cond. cables Uralita D 40 mm
Tubería polietileno corrugada doble pared, conducción de cables Uralita D 40 mm

**E24GB0350'** ud Válvula de paso bola 3" latón, Cimberio
Válvula de paso bola 3" de latón, Cimberio

**E24GB0330'** ud Válvula de paso bola 2" latón, Cimberio
Válvula de paso bola 2" de latón, Cimberio

**E24AA0080'** m Tub. acero galv. D 3 " (DN 80mm)
Tubería de acero galv. D 3 ", DN(exterior) 80mm, UNE 10255

**E24AA0060'** m Tub. acero galv. D 2 " (DN 50mm)
Tubería de acero galv. D 2 ", DN(exterior) 50mm, UNE 10255

**01.011'** Ud Central Doble Automatico: Modelo ERD-SA-2K12 de PRAXAIR
Central doble automática constituida por dos rampas colectoras conectadas a una o mas botellas y al dispositivo de inversion. Modelo ERD-SA-2K12 de praxair. Incluso pequeño material auxiliar.

**01.012** Ud Puesto de trabajo 2K12 de PRAXAIR
Puesto de trabajo de 2K1210VC2VCPG de Praxair, para instalacion en pared. Incluso material auxiliar de montaje.

**01.031** m Tuberia de acero inoxidable AISI 316L Ø10 mm., sin soldadura lon
Tuberia de acero inox. AISI 316L de Ø 10 mm., sin soldadura longitudinal y limpieza quimica interior tipo Sandvik y unida mediante soldadura TIG. Soportada en todo su recorrido mendiante abrazadera rigida tipo SMPPIS y carril en acero galvanizado, fijada a pared cada 0,7 m.
Incluso soportacion, identificación de la tuberia en todo su recorrido mendiante cartel adhesivo (nombre del gas, pictograma riesgo y sentido) cada 4 metros y antes de los cambio de sentido y/o bajadas, pequeño material auxiliar de montaje.

**01.041** Ud Presostato de alta presión agotamiento de botellas. de PRAXAIR
Presostato de alta presión agotamiento de botellas de praxair, incluso pequeño material auxiliar de montaje y conexionado.

**01.051** Ud Presostato de baja presion aviso cambio de ramal, de PRAXAIR
Presostato de baja presion aviso cambio de ramal de praxair, incluso pequeño material auxiliar de montaje y conexionado.

**01.061** Ud Cuadro electrico de 4 alarmas de Praxair
Cuadro eléctrico de 4 alarmas de praxair, incluso pequeño material auxiliar de montaje y conexionado.

**E22CAD0070** m Tubo flexible corrug D 20 mm categ 2221-3321-3322
Tubo flexible corrugado D 20 mm, categorías: 2221, 3321 y 3322

**E24AA0070'** m Tub. acero galv. D 2 1/2" (DN 65mm)
Tubería de acero galv. D 2 1/2", DN(exterior) 65mm, UNE 10255

**E35LAD0020'** l Imprim antiox p/hierro Acritón minio plomo electr
Imprimación antioxid. p/hierro y acero Acritón minio de plomo electrolítico.

**E35EA0130'** l Pintura esmalte sintético mate Acritón int
Pintura esmalte sintético mate, Acritón, int.

**E24AA0080''** m Tub. acero galv. D 3 " (DN 80mm)
Tubería de acero galv. D 3 ", DN(exterior) 80mm, UNE 10255

**E24AA0060''** m Tub. acero galv. D 2 " (DN 50mm)
Tubería de acero galv. D 2 ", DN(exterior) 50mm, UNE 10255

**E24AA0050'** m Tub. acero galv. D 1 1/2" (DN 40mm)
Tubería de acero galv. D 1 1/2", DN(exterior) 40mm, UNE 10255

**E26BD0030.1'** ud B.I.E. Equipo manguera 25 mm (semirríg) compl de 20 m. CHERTERFI
Equipo manguera 25 mm (semirríg.) completo de 20 m. CHERTERFIRE 25/1

**E26AAA0040'** ud Extint port polvo poliv 6 kg ABC 21A-113B Magnum
Extintor portátil de polvo polivalente, 6 kg, fuegos ABC, 21A-113B, Magnum

**E26AADA0020'** ud Extintor portátil CO2 fuegos BC 5 kg 55B Fire Ice
Extintor portátil de CO2, fuegos BC, 5 kg, 55B, Fire Ice.

**E26BB0020'** ud Toma aliment fachada bifurc entr 3" y 2 salid D 70 mm
Toma alimentación en fachada bifurcación entrada 3" y dos salidas D 70 mm

**E26BC0020'** ud Cofre IPF-41 rojo y puerta blanca c/marco rojo
Cofre IPF-41 pintado rojo y puerta pintada blanca con marco rojo.

**E26D0010** ud Placa señaliz evac y medios móv extinc Al 297x210 mm
Placa señalización evacuación y medios móviles extinción aluminio 297x210 mm

**E26EA0010** ud Manguito cortafuegos (intumesc) D=83 mm Terrain
Manguito cortafuegos (intumescente) D=83 mm, Terrain.

**E26EA0020** ud Manguito cortafuegos (intumesc) D=110 mm Terrain
Manguito cortafuegos (intumescente) D=110 mm, Terrain.

**E26EA0030** ud Manguito cortafuegos (intumesc) D=125 mm Terrain
Manguito cortafuegos (intumescente) D=125 mm, Terrain.

**E26EA0040** ud Manguito cortafuegos (intumesc) D=160 mm Terrain
Manguito cortafuegos (intumescente) D=160 mm, Terrain

**E26EA0050** ud Manguito cortafuegos (intumesc) D=200 mm Terrain
Manguito cortafuegos (intumescente) D=200 mm, Terrain

**U12NK065D** m² Panel resistente LAC/PIR/LAC 100mm
Panel sandwich resistente doble cahpa lacada con alma de PIR, de espesor total 100mm.

**E37CC0100D** m² Revest gres porcelanico 20x20 cm, (20 €/m2)
Revestimento de gres porcelánico, grupo BIa UNE-EN-14411, absorción de agua E<=0,5%, de 20x20 cm, marca y modelo a decidir por la DF (20 €/m2)

**E01FA0290** kg Adhesivo cementoso C 2TE, Fr-one n, Butech
Adhesivo cementoso C 2TE (UNE-EN 12004), para coloc. baldosas cerámicas, especialmente indicado p/gres porcelánico, grandes formatos, pav. y rev. int./ext, adherencia mejorada, desliz. reducido y tiempo abierto ampliado, Fr-one n, Butech (Porcelanosa).

**E01FB0150** kg Mortero rejuntado cementoso mejorado, coloreado, CG 2, Colorstuk
Mortero de rejuntado cementoso mejorado, coloreado, CG 2 (UNE-EN 13888), juntas 0 a 4 mm, para baldosas cerámicas y piedras naturales, recomendado para cerámicas rectificadas, pav. y rev. int./ext, Colorstuk 0-4 n, Butech (Porcelanosa).

**E01FA0280** kg Adhesivo cementoso C 1TE, Tixocem Plus, Butech
Adhesivo cementoso C 1TE (UNE-EN 12004), para coloc. baldosas cerámicas, pav. y rev. int./ext, adherencia normal, desliz. reducido, tiempo abierto ampliado, con marcado CE, Tixocem Plus, Butech (Porcelanosa).

**E01FB0230** kg Mortero rejuntado cementoso mejorado, CG 2, coloreado, p/juntas
Mortero de rejuntado cementoso mejorado, CG 2 (UNE-EN 13888), coloreado, p/juntas de 2 a 20 mm, todo tipo de piezas, interior/exterior, hidrofugado, LANKOLOR JUNTA ANCHA de Parex.

**E14AA0010** m² Falso techo continuo placa N-13, inst
Falso techo continuo formado por, placa tipo N 13 y estructura de perfiles de chapa de acero galvanizada a base contínuos en forma de "U", de 47 mm de ancho (T-47), instalado

**E14AA0020** m² Falso techo continuo placa WA-13, inst
Falso techo continuo formado por, placa tipo WA 13 y estructura de perfiles de chapa de acero galvanizada a base contínuos en forma de "U", de 47 mm de ancho (T-47), instalado

**E14AA0010P** m² Falso techo continuo placa perf. 15/30 13, inst/
Falso techo continuo formado por, placa tipo perforada 15/30 de 13 mm y estructura de perfiles de chapa de acero galvanizada a base contínuos en forma de "U", de 47 mm de ancho (T-47), instalado

**E14AA0010FV** m² Falsa viga continuo placa N-13, inst
Falsa viga de yeso laminado continuo de 130 cm de desarrollo formado por, placa tipo N 13 y estructura de perfiles de chapa de acero galvanizada a base contínuos en forma de "U", de 47 mm de ancho (T-47), instalado

**E14D0500D** m² Falso techo registable visto de viruta madera
Falso techo registrable visto viruta madera, módulo de 1200x600 mm, instalado

**TRFT6060** ud Trampilla Revo 13 GKFI D171 Knauff 60x60
Trampilla de registro de acero, Revo 13 GKFI, de Knauff, de 600x600 mm, formada por marco, puerta, cierre y brazo de seguridad.

**TRFT8080** ud Trampilla Revo 13 GKFI D171 Knauff 80x80
Trampilla de registro de acero, Revo 13 GKFI, sistema D171 "KNAUF", de 800x800 mm, formada por marco, puerta, cierre y brazo de seguridad.

**E35AA0120** l Pintura plást int, blanco mate
Pintura plástica a base copolímeros acrílicos, estables a la luz, para interior, color blanco mate sedoso, rendimiento 8-10 m²/l

**P25MT030** l Catalizador Transparente
Claves: transparente

**P25RO040** kg P. epoxi (2 comp.)
Claves: epoxi, compresor

**P25WW220** ud Pequeño material
Claves: material

**E35HD0040** l Pintura de señalización vial
Esmalte para señalización vial, blanca o amarilla, 6-8 m²/l

**QAF0080** h Máquina pintabandas autopropuls airless
Máquina pintabandas autopropuls. airless

**QAF0090** h Máquina pintabandas no autoprop airless
Máquina pintabandas no autoprop. airless

**E35HD0040D** ud Plantilla de marcaje autoadhesiva 30x30
Plantilla de marcaje autoadhesiva.

**E35AB0170** l Pintura acrovinílica bl p/int./ext
Pintura latex-acrovinílica color blanco para interior y exterior, rendimiento 9-12 m²/l

**E28CA0280** m Tub. PVC-U aguas resid. clase B D 200 mm, Terrain
Tubería PVC-U aguas residuales DN(exterior) 200 mm e=3,9 mm, UNE EN 1329-1, clase B, Terrain

**E28CC0250** ud Codo 92° PVC-U, D 200 mm, alto impacto, Terrain
Codo 92° PVC-U, D 200 mm, UNE EN 1329-1, alto impacto, Terrain

**E28CC0550** ud Empalme simple PVC-U 135º D 200mm, alto impacto, Terrain
Empalme simple PVC-U 135º, D 200mm, UNE EN 1329-1, alto impacto, Terrain

**E28CC0492** ud Reducción de PVC-U, 200x160 mm, Terrain
Reducción de PVC-U, 200x160 mm, UNE EN 1329-1, Terrain

**E28CC0646** ud Boca registro PVC-U, D 160 mm, Terrain
Boca de registro PVC-U, D 160 mm, UNE EN 1329-1, Terrain

**E28CA02301** m Tub. PVC-U aguas resid. clase B D 125 mm, Terrain
Tubería PVC-U aguas residuales DN(exterior) 50 mm e=3,0 mm, UNE EN 1329-1, clase B, Terrain

**E28CC01901** ud Codo 92° PVC-U, D 125 mm, Terrain
Codo 92° PVC-U Terrain, D 50 mm, UNE EN 1329-1, Terrain

**E28CC03001** ud Codo 135° PVC-U, D 125 mm, Terrain
Codo 135° PVC-U, D 50 mm, UNE EN 1329-1, Terrain

**E28IBBA00301** ud Sifón PVC sencillo curvo S/H D 125 mm, Terrain
Sifón PVC sencillo curvo S/H, D 50 mm, Terrain

**E28CC09001** ud Abrazadera tubo D 125 mm
Abrazadera tubo D 50 mm

**E28CA0230** m Tub. PVC-U aguas resid. clase B D 50 mm, Terrain
Tubería PVC-U aguas residuales DN(exterior) 50 mm e=3,0 mm, UNE EN 1329-1, clase B, Terrain

**E28CC0190** ud Codo 92° PVC-U, D 50 mm, Terrain
Codo 92° PVC-U Terrain, D 50 mm, UNE EN 1329-1, Terrain

**E28CC0300** ud Codo 135° PVC-U, D 50 mm, Terrain
Codo 135° PVC-U, D 50 mm, UNE EN 1329-1, Terrain

**E28IBBA0030** ud Sifón PVC sencillo curvo S/H D 50 mm, Terrain
Sifón PVC sencillo curvo S/H, D 50 mm, Terrain

**E24AG0030** m Tubo polietileno retic. Uponor Wirsbo-Pex D 25 mm
Tubo polietileno reticulado DN(exterior) 25 mm, e=3,5 mm, UNE EN ISO 15875-2, serie 3,2 Uponor Wirsbo-Pex.

**E24AH0110** ud p.p. accesorios, D=25mm Uponor Quick & Easy (PPSU)
p.p. accesorios D=25mm, UNE EN ISO 15875-3, Uponor Quick & Easy plástico (PPSU)

**E24AG0050** m Tubo polietileno retic. Uponor Wirsbo-Pex D 40 mm
Tubo polietileno reticulado DN(exterior) 40 mm, e=5,5 mm, UNE EN ISO 15875-2, serie 3,2 Uponor Wirsbo-Pex.

**E24AH0130** ud p.p. accesorios, D=40mm Uponor Quick & Easy (PPSU)
p.p. accesorios D=40mm, UNE EN ISO 15875-3, Uponor Quick & Easy plástico (PPSU)

**E24AG0010** m Tubo polietileno retic. Uponor Wirsbo-Pex D 16 mm
Tubo polietileno reticulado DN(exterior) 16 mm, e=2,2 mm, UNE EN ISO 15875-2, serie 3,2 Uponor Wirsbo-Pex.

**E24AH0010** ud Te reducida plástico, 20x16x16 Uponor Q&E (PPSU)
Te reducida plástico, 20x16x16, UNE EN ISO 15875-3, Uponor Quick & Easy plástico(PPSU)

**E24AH0040** ud Codo terminal plástico, 16x1/2" Uponor Q&E (PPSU)
Codo terminal plástico 16x1/2", UNE EN ISO 15875-3, Uponor Quick & Easy plástico (PPSU)

**E24DCA0050** ud Contador de agua fría 1 1/2 ", M-120 R160
Contador de agua 1 1/2 " (40 mm), preequipado con salida de pulsos, M-120 R160 de Elster Medición

**E24GB0320** ud Válvula paso de bola 1 1/2" latón, Cimberio
Válvula de paso de bola 1 1/2" de latón, Cimberio

**E24AJ0620** ud Te PN 25, D 40 mm tub. polipropileno Coestherm
Te PN 25, D 40 mm, UNE EN ISO 15874-3, tub. polipropileno Coestherm

**E24AA0040** m Tub. acero galv. D 1 1/4" (DN 32mm)
Tubería de acero galv. D 1 1/4", DN(exterior) 32mm, UNE 10255

**02.0121** Ud Vaso de Expansion de 200 l
Vaso de expansión cerrado, de membrana elástica, para 200 l de capacidad, modelo reflex S 500, incluso conexiones .Totalmente instalado.

**E03DB0050** ud Inodoro Roca Meridian p/tanque alto o fluxor, bl i/asiento y tap
Inodoro Roca Meridian para tanque alto o fluxor, blanco incluso asiento y tapa pintada

**E15GB0020** ud Fluxor 3/4" temp WC y vertedero, ext c/tubo curvo Presto 1000 M
Fluxor 3/4" temporizado p/WC, vertederos y placas turcas, ext., en latón cromado, c/tubo curvo, Presto 1000 M

**E18JA0040** l Sellador monocomp poliést modificado, Nitoseal MS50
Sellador monocomponente de módulo medio basado en un poliéster modificado, Nitoseal MS50 de Fosroc.

**E03AE0020D** ud Lavabo semiemp. de porcelana Roca Foro 56x47 cm
Lavabo de semiempotrar de porcelana Roca Foro 56x47 cm

**E28ICA0010** ud Válvula lavabo/bidé PP D 1 1/4 (32 mm) i/tapón y cadenilla, Adeq
Válvula D 32 mm, tapón y cadenilla, polipropileno, lavabo/bidé, Adequa de Uralita

**E03AI0020D** ud Lavabo gres p/discapacit Meridiam Handicap
Lavabo gres p/discapacitados blanco 66x52 cm i/bastidor reclinable manual y kit desagüe flexible (sifón+válvula) Meridiam Handicap

**E03DG0020D** ud Inodoro p/discapacit Meridiam Handicap
Inodoro gres para discapacitados blanco 37x56x50 cm i/cisterna en ABS con doble pulsador antivandálico y asiento con tapa de poliester, Meridiam Handicap

**E03K0020** ud Vertedero Garda i/reja y almohadilla
Vertedero Garda de Roca, i/reja acero inox. y almohadilla, aliment. horiz.

**E03RF0040** ud Asidero lavabo p/discap acero inox D 30x1,5 mm 500 mm Inda
Asidero lavabo p/discap acero inox AISI304 electropul D 30x1,5 mm 500 mm, s/UNE EN 12182, Inda

**E03RF0010** ud Asid inod p/discap acero inox D 30x1,5 mm fij suelo-pared 75x70
Asidero inodoro p/discapacitados acero inox AISI304 electropul D 30x1,5 mm fij suelo-pared 75x70 cm, s/UNE EN 12182, Inda

**E03RF0070** ud Asid inodoro p/discap acero inox recto fij pared 800 mm Inda
Asidero inodoro p/discapacitados acero inox. AISI304 electropul D 30x1,5 mm recto fij pared 800 mm, s/UNE EN 12182, Inda

**E23AB0030D1** ud Ascensor OTIS GEN2 8 pers. 5 par. doble embarque, inst
Ascensor electr 8pers 4parad sin sala máq. inst.

**E23AB0030D2** ud Apagado automático luz cabina, instalado
Ascensor electr 8pers 4parad sin sala máq. inst.

**E23AB0030D3** ud Iluminación por LEDs, instalado
Ascensor electr 8pers 4parad sin sala máq. inst.

**E30BG0030** m² Tapizante tipo Carpobrotus edulis, alveolos, dens 8 esq/m²
Tapizante tipo Carpobrotus edulis, en alveolos, densidad 8 esq/m²

**E04FD0060** ud Control acceso ACCESS 1000, p/control puerta garaje, hasta 2000
Control de acceso ACCESS 1000, capacidad hasta 2000 usuarios, para control de puerta de garaje con posibilidad altas y bajas individuales o por grupos de códigos mediante teclado y LCD frontal. Accionamiento mediante emisores o llaves de proximidad, Diasan, instalado.

**E16AAH0100** ud Cilindro seg 60 MM para amaestramientos Carat 1463Z, Wilka
Cilindro de seguridad para amaestramientos, tanto tipo portal o por planta, con hileras de 6 pitones, sistema doble función, llaves incompatibles, material de alpaca (larga duración), modelo Carat 1463Z, Wilka

**E12BA0010** ud Ensayo de tracción de barras de acero corrugado
Ensayo de tracción y características geométricas de barras de acero corrugado, según según UNE-EN 10002-1, UNE 36068 y UNE 36065.

**E12BA0050** ud Ensayo malla electrosoldada: tracción, doblado y doblado-desdobl
Ensayo mecánico de malla electrosoldada de acero, incluyendo ensayo de tracción, doblado simple y doblado-desdoblado, según UNE 36092 y UNE-EN 10080.

**E12BC0020** ud Ensayo para hormigón fresco, fabric. en obra, transp. y rotura d
Ensayo para hormigón fresco, comprendiendo: fabricación en obra, transporte y rotura de una serie de 5 probetas de hormigón, incluyendo curado y refrentado de caras, determinación de la consistencia y resistencia a compresión, según EHE-08, UNE-EN 12350-1 y 2 y UNE-EN 12390-2 y 3.

**E12F0010** ud Prueba de estanqueidad en áreas impermeabilizadas, cubiertas pla
Prueba de estanqueidad en áreas impermeabilizadas, en cubiertas planas, mediante inundación, mínimo 24 horas, con inspección visual de la superficie inundada, según CTE DB HS-1.

**E12D0040** ud Ensayo resistencia a compresión de bloques de hormigón
Ensayo para determinación de la resistencia a compresión de bloques de hormigón de árido de picón, según UNE-EN 772-1.

**E12E0120** ud Ensayo resistencia desliz./resbalamiento pav. pulidos y sin puli
Ensayo para determinación del valor de la resistencia al deslizamiento/resbalamiento de los pavimentos pulidos y sin pulir, mediante el método del péndulo, según norma UNE-ENV 12633.

**E12G0040** ud Ensayo p/determinación espesor anodiz./lacado s/aluminio
Ensayo para determinación del espesor de anodizado (según UNE-EN 12373-3 ) o lacado sobre aluminio por medios no destructivos.

**E01AA0010** kg Acero corrugado B 400 S (precio medio)
Acero corrugado B 400 S, UNE 36068 (precio medio)

**E01AA0020** kg Acero corrugado B 500 S (precio medio)
Acero corrugado B 500 S, UNE 36068 (precio medio)

**E01BA0040** t Cemento portland, CEM II/B-P 32,5 R, granel
Cemento portland, CEM II/B-P 32,5 R, UNE-EN 197-1, tipo II/B, con puzolana natural (P), clase de resistencia 32,5 N/mm² y alta resistencia inicial, a granel, con marcado CE.

**E01BA0040'** t Cemento portland, CEM II/B-P 32,5 R, ensacado
Cemento portland, CEM II/B-P 32,5 R, UNE-EN 197-1, tipo II/B, con puzolana natural (P), clase de resistencia 32,5 N/mm² y alta resistencia inicial, ensacado, con marcado CE.

**E01DB0040** kg Desencofrante diluible agua
Desencofrante concentrado diluible en agua para encofrados de madera, consumo 80-120 m²/l

**E01FG0090** kg Mortero seco M 2,5 p/albañilería
Mortero industrial seco M 2,5 (UNE-EN 998-2) p/albañilería, conductividad térmica 0,52-0,65 W/mK, reacción al fuego Clase A1, con marcado CE

**E24AA0080'''** m Tub. acero galv. D 3 " (DN 80mm)
Tubería de acero galv. D 3 ", DN(exterior) 80mm, UNE 10255

**E31AB0040** ud Puntal metál reforz 2,10-3,65 m (amortiz diaria)
Puntal metálico reforzado de 2,10 a 3,65 m. (amortización diaria).
